# FIEBDC-3

- Propiedad del archivo: CYPE INGENIEROS, S.A.
- Formato: FIEBDC-3/2002
- Programa: ARQUIMEDES
- Fecha de los precios: 05/02/2010
- Divisa: EUR
- Gastos generales: 13 %
- Beneficio industrial: 6 %
- IVA: 16 %

## A__0000 FABRICAS & PARTICIONES INTERIORES (08/10/2008)
Importe: 180831.5

**A_0001** m2 CIERRE DE BLOQUE DE HORMIGÓN TIPO Y1
316.57 m2 × 29.41 = 9310.32
Fábrica vista armada de bloques de hormigón hueco de 40x20x19cm. colocado a dos caras vistas, recibido con mortero de cemento gris M.40 hidrófugo, con encadenados de hormigón H-25 armado con 2 redondos de Ø 12 mm. cada 5 hiladas. Con banda elástica en las uniones con otros elementos constructivos, de panel rígido de poliestireno expandido elastificado (EEPS), de 10 mm de espesor, resistencia térmica 0,3 (m²K)/W, conductividad térmica 0,033 W/(mK)
Incluso replanteo, aplomado, armaduras tipo murphor cada dos hiladas, formacion de dinteles y nivelación con p.p.de encuentros, piezas especiales (medios, esquina, dintel, etc.), humedecido, rejuntado y limpieza final, p.p de bandas acústicas.
Incluso juntas de dilatación estructurales totalmente terminadas y ejecutadas de acuerdo a documentación de proyecto, normativa de aplicación e indicaciones de la DF.
Todo ello según normativa en vigor correspondiente y con todos los medios auxiliares necesarios en cada caso. Medida la superficie según documentación gráfica deduciendo huecos mayores de 1 m2.

| Código | Ud | Descripción | Rendimiento | Precio | Importe |
|---|---|---|---|---|---|
| MO_1 | h | Oficial de 1ª (mano de obra; 21/01/2010) | 0.569 | 17.7 | 10.07 |
| MO_3 | h | Ayudante (mano de obra; 20/01/2010) | 0.35 | 15.3 | 5.36 |
| 0AB019 | ud | Bloque hormigón gris 40x20x19 (material) | 13 | 0.66 | 8.58 |
| 0AL002 | m3 | Mortero CEM II/A-P 32,5 R M-5/CEM (material) | 0.03 | 55.63 | 1.67 |
| 0AB020 | kg | Acero corrugado B 500 S (material) | 5 | 0.64 | 3.20 |
| mt16pea025 | m² | Panel rígido de poliestireno expandido elastificado, según UNE-EN 13163, de superficie lisa y mecanizado lateral machihembrado, de 10 mm de espesor, resistencia térmica 0,3 (m²K)/W, conductividad térmica 0,033 W/(mK), Euroclase E de reacción al fuego, con código de designación EPS-EN 13163-L1-W1-T1-S1-P3-DS(N)2-BS50-SD30. (material) | 0.1 | 0.95 | 0.10 |
| % MA | % | Medios auxiliares (20/01/2010) | 0.5 % | 28.98 | 0.14 |
| %CI | % | COSTES INDIRECTOS (20/01/2010) | 1 % | 29.12 | 0.29 |
|  |  | Total |  |  | 29.41 |

| Medición | Uds. | Largo | Alto | Parcial |
|---|---|---|---|---|
| Planta sótano |  |  |  |  |
|  | 1 | 1.20 | 3.10 | 3.72 |
|  | 4 | 9.55 | 3.10 | 118.42 |
| A deducir PA1.2C | -2 | 1.06 | 2.17 | -4.60 |
|  | 1 | 33.95 | 3.10 | 105.25 |
| A deducir PA2.2B | -1 | 1.98 | 2.17 | -4.30 |
| PA1.2B | -1 | 1.06 | 2.17 | -2.30 |
|  | 1 | 4.87 | 3.10 | 15.10 |
|  | 1 | 3.10 | 3.10 | 9.61 |
| A deducir PA2.2C | -1 | 1.98 | 2.17 | -4.30 |
|  | 1 | 6.20 | 3.10 | 19.22 |
|  | 1 | 2.07 | 3.10 | 6.42 |
|  | 1 | 2.67 | 3.10 | 8.28 |
|  | 1 | 1.95 | 3.10 | 6.05 |
| A deducir PA1.1C | -1 | 1.06 | 2.17 | -2.30 |
| Local | 1 | 9.30 | 3.10 | 28.83 |
| Planta Baja | 2 | 0.67 | 3.35 | 4.49 |
| Planta 1ª | 2 | 0.67 | 3.35 | 4.49 |
| Planta 2ª | 2 | 0.67 | 3.35 | 4.49 |
| Total |  |  |  | 316.57 |

**A_0002** m2 CIERRE BLOQUE + TRASDOSADO DE CARTÓN YESO TIPO Y2
328.35 m2 × 56.41 = 18522.22
Formación de cierre interior tipo Y2 compuesto por:
1)Fábrica vista armada de bloques de hormigón hueco de 40x20x19cm. colocado a dos caras vistas, recibido con mortero de cemento gris M.40 hidrófugo, con encadenados de hormigón H-25 armado con 2 redondos de Ø 12 mm. cada 5 hiladas. Con banda elástica en las uniones con otros elementos constructivos, de panel rígido de poliestireno expandido elastificado (EEPS), de 10 mm de espesor, resistencia térmica 0,3 (m²K)/W, conductividad térmica 0,033 W/(mK)
Incluso replanteo, plomado, armaduras tipo murphor cada dos hiladas, formacion de dinteles y nivelación con p.p.de encuentros, piezas especiales (medios, esquina, dintel, etc.), humedecido, rejuntado y limpieza final.
2)Trasdosado formado por una placas de yeso laminado de 13 mm de espesor atornilladas a un lado de una estructura metálica de acero galvanizado de 46 mm. Montantes cada 600 mm. En el caso de tabiquería de locales húmedos, se dispondrá placas de cartón-yeso resistente al agua.
Incluso tornilleria autoroscante, entramado auxiliar, esquineros de acero formando juntas con otros materiales, ejecucion de angulos, pasos de instalaciones, base elastica en encuentros con techo y suelo (seb-40 de danosa o similar), empastado y lijado de la superficie dejandola preparada para pintar y limpieza final. Así como p.p. de formación de premarcos, suplemento de estructura portante en casos de diferencia de altura con el elemento estructural de techo, perfilería de arriostramiento y de remate en huecos, esquinas y encuentros con otros elementos según se necesite con otros muros, ELEMENTOS horizontales, piezas especiales y mochetas, cajeados y rozas para alojo o paso de elementos varios, colocacion de premarcos, dinteles, juntas con membrana acustica en el eje de la base de los tabiques de distribución y perimetros para evitar la transmision del ruido entre diferentes dependencias. Debiendo cumplir, ademas de las condiciones generales, las siguientes condiciones particulares: flecha maxima admisible de l/240. aislamiento acustico según CTE y pliegos de concurso/proyecto. Para el calculo de la separacion y dimensionamiento de montantes, debera tenerse en cuenta la altura libre entre caras de forjados en que se apoyen los canales y montantes y que en cualquier caso sera superior a la altura propia del tabique. Se seguirán las prescripciones del fabricante en cuanto, a almacenamiento y transporte, corte, uniones entre paneles, uniones a cercos, rozas y acabados, además de las contenidas en la documentación del proyecto.
INCLUSO JUNTAS DE DILATACIÓN ESTRUCTURALES TOTALMENTE TERMINADAS Y EJECUTADAS DE ACUERDO A DOCUMENTACIÓN DE PROYECTO, NORMATIVA DE APLICACIÓN E INDICACIONES DE LA D.F.
Todo ello según normativa en vigor correspondiente y con todos los medios auxiliares necesarios en cada caso.Medido descontando puertas.

| Código | Ud | Descripción | Rendimiento | Precio | Importe |
|---|---|---|---|---|---|
| MO_1 | h | Oficial de 1ª | 1.05 | 17.7 | 18.59 |
| MO_3 | h | Ayudante | 1.05 | 15.3 | 16.07 |
| 0AB019 | ud | Bloque hormigón gris 40x20x19 | 13 | 0.66 | 8.58 |
| 0AL002 | m3 | Mortero CEM II/A-P 32,5 R M-5/CEM | 0.03 | 55.63 | 1.67 |
| 0AB020 | kg | Acero corrugado B 500 S | 5 | 0.64 | 3.20 |
| mt16pea025 | m² | Panel rígido de poliestireno expandido elastificado, según UNE-EN 13163, de superficie lisa y mecanizado lateral machihembrado, de 10 mm de espesor, resistencia térmica 0,3 (m²K)/W, conductividad térmica 0,033 W/(mK), Euroclase E de reacción al fuego, con código de designación EPS-EN 13163-L1-W1-T1-S1-P3-DS(N)2-BS50-SD30. | 0.1 | 0.95 | 0.10 |
| P04PY032 | m2 | Placa yeso laminado 13x1.200 mm normal o WR (material) | 1.05 | 3.92 | 4.12 |
| P04PW590 | kg | Pasta de juntas (material) | 0.9 | 0.88 | 0.79 |
| P04PW010 | m. | Cinta de juntas yeso (material) | 3.15 | 0.06 | 0.19 |
| P04PW240 | m. | Canal 48 mm. (material) | 0.75 | 0.81 | 0.61 |
| P04PW160 | m. | Montante de 46 mm. (material) | 1.2 | 0.94 | 1.13 |
| P04PW090 | ud | Tornillo 3,9 x 25 (material) | 52 | 0.01 | 0.52 |
| % MA | % | Medios auxiliares | 0.5 % | 55.57 | 0.28 |
| %CI | % | COSTES INDIRECTOS | 1 % | 55.85 | 0.56 |
|  |  | Total |  |  | 56.41 |

| Medición | Uds. | Largo | Alto | Parcial |
|---|---|---|---|---|
| Planta sótano |  |  |  |  |
| Escalera 1 | 1 | 9.30 | 3.10 | 28.83 |
| A deducir PA1.1C | -1 | 0.86 | 2.17 | -1.87 |
|  | 1 | 8.95 | 3.10 | 27.75 |
|  | 1 | 4.50 | 3.10 | 13.95 |
| A deducir PA1.2B | -1 | 1.06 | 2.17 | -2.30 |
| Escalera 2 | 1 | 9.30 | 3.10 | 28.83 |
| A deducir PA1.1Cs | -1 | 0.86 | 2.17 | -1.87 |
|  | 1 | 8.98 | 3.10 | 27.84 |
| Entrada | 1 | 5.95 | 3.10 | 18.45 |
|  | 1 | 5.58 | 3.10 | 17.30 |
| A deducir PA2.2B | -1 | 1.98 | 2.17 | -4.30 |
| Planta baja patinillo | 2 | 9.30 | 3.35 | 62.31 |
| A deducir PA1.1Cs | -2 | 0.86 | 2.17 | -3.73 |
| Planta 1ª patinillo | 2 | 9.30 | 3.35 | 62.31 |
| A deducir PA1.1Cs | -2 | 0.86 | 2.17 | -3.73 |
| Planta 2ª patinillo | 2 | 9.30 | 3.35 | 62.31 |
| A deducir PA1.1Cs | -2 | 0.86 | 2.17 | -3.73 |
| Total |  |  |  | 328.35 |

**A_0003** m2 TABIQUE DE CARTÓN YESO 13/46/13 TIPO Y5
1333.35 m2 × 20.32 = 27093.67
Tabique formado por una placa de yeso laminado de 13 mm de espesor atornillada a cada lado de una estructura metálica de acero galvanizado de 70 mm. Montantes cada 400 mm. con un RA>33dBA. En el caso de tabiquería de locales húmedos, se dispondrá placas de cartón-yeso resistente al agua. Tornilleria autoroscante, entramado auxiliar, esquineros de acero formando juntas con otros materiales, ejecucion de angulos, pasos de instalaciones y remates especiales segun detalles de proyecto e indicaciones de la Direccion facultativa, empastado y lijado de la superficie dejandola preparada para pintar y limpieza final.
La tabiquería se colocará sobre murete guia a base de fábrica de ladrillo perforado 24x11.5x7 cms, recibido con mortero de cemento M-5, hasta conseguir una altura de 15 cms y espesor sificiente para apoyar tabique de cartón-yeso según detalles de documentación gráfica e indicaciones de la D.F. Banda acústica en encuentros con techo y suelo y elementos estructurales(seb-40 de danosa o similar alegir por la D.F).
Incluso p.p. de premarcos, de suplemento de estructura portante en casos de diferencia de altura con el elemento estructural de techo, perfilería de arriostramiento y de remate en huecos, esquinas y encuentros con otros elementos según se necesite con otros muros, elementos horizontales, piezas especiales y mochetas, cajeados y rozas para alojo o paso de elementos varios, colocacion de premarcos, dinteles, juntas con membrana acustica en el eje de la base de los tabiques de distribución y perimetros para evitar la transmision del ruido entre diferentes dependencias.
Debiendo cumplir, ademas de las condiciones generales, las siguientes condiciones particulares: flecha maxima admisible de l/240. aislamiento acustico según CTE y pliegos de concurso/proyecto.
Para el calculo de la separacion y dimensionamiento de montantes, debera tenerse en cuenta la altura libre entre caras de forjados en que se apoyen los canales y montantes y que en cualquier caso sera superior a la altura propia del tabique.
Se seguirán las prescripciones del fabricante en cuanto, a almacenamiento y transporte, corte, uniones entre paneles, uniones a cercos, rozas y acabados, además de las contenidas en la documentación del proyecto.
INCLUSO JUNTAS DE DILATACIÓN ESTRUCTURALES TOTALMENTE TERMINADAS Y EJECUTADAS DE ACUERDO A DOCUMENTACIÓN DE PROYECTO, NORMATIVA DE APLICACIÓN E INDICACIONES DE LA D.F.
Todo ello según normativa en vigor correspondiente y con todos los medios auxiliares necesarios en cada caso.Medido descontando puertas.

| Código | Ud | Descripción | Rendimiento | Precio | Importe |
|---|---|---|---|---|---|
| MO_1 | h | Oficial de 1ª | 0.175 | 17.7 | 3.10 |
| MO_3 | h | Ayudante | 0.175 | 15.3 | 2.68 |
| P04PY032 | m2 | Placa yeso laminado 13x1.200 mm normal o WR | 2.1 | 3.92 | 8.23 |
| P04PW590 | kg | Pasta de juntas | 0.9 | 0.88 | 0.79 |
| P04PW010 | m. | Cinta de juntas yeso | 3.15 | 0.06 | 0.19 |
| P04PW170 | m. | Montante de 70 mm. (material) | 2 | 1.14 | 2.28 |
| P04PW250 | m. | Canal 73 mm. (material) | 0.625 | 1.08 | 0.68 |
| P04PW090 | ud | Tornillo 3,9 x 25 | 24 | 0.01 | 0.24 |
| P04PW560 | m. | Junta estanca al agua 70 mm. (material) | 0.6 | 0.43 | 0.26 |
| P04PW550 | m. | Junta estanca al agua 46 mm. (material) | 0.6 | 0.3 | 0.18 |
| P01LT020 | mud | Ladrillo perforado tosco 24x11,5x7 cm. (material) | 0.001 | 88.37 | 0.09 |
| P01MC040 | m3 | Mortero cem. gris II/B-M 32,5 M-5/CEM (material) | 0.001 | 52.89 | 0.05 |
| P04PW350 | m. | Banda acústica 50 mm. (material) | 0.3 | 2.88 | 0.86 |
| % MA | % | Medios auxiliares | 0.5 % | 19.63 | 0.10 |
| %CI | % | COSTES INDIRECTOS | 3 % | 19.73 | 0.59 |
|  |  | Total |  |  | 20.32 |

| Medición | Uds. | Largo | Alto | Parcial |
|---|---|---|---|---|
| Planta 2ª |  |  |  |  |
| Despachos dobles 1-7 | 1 | 21.34 | 3.35 | 71.49 |
| A deducir PM1C | -7 | 1.04 | 2.50 | -18.20 |
|  | 6 | 6.20 | 3.35 | 124.62 |
| Despachos 15-21 | 1 | 21.60 | 3.35 | 72.36 |
| A deducir PM1C | -7 | 1.04 | 2.50 | -18.20 |
|  | 7 | 3.65 | 3.35 | 85.59 |
| Despachos 22-25 | 1 | 3.98 | 3.35 | 13.33 |
|  | 1 | 15.44 | 3.35 | 51.72 |
| A deducir PM1C | -4 | 1.04 | 2.50 | -10.40 |
|  | 3 | 3.66 | 3.35 | 36.78 |
| Despachos 1-14 | 1 | 43.41 | 3.35 | 145.42 |
| A deducir PM1C | -14 | 1.04 | 2.50 | -36.40 |
|  | 13 | 3.66 | 3.35 | 159.39 |
| Aseos 1 | 1 | 3.75 | 3.35 | 12.56 |
| A deducir PM1B | -2 | 1.04 | 2.50 | -5.20 |
|  | 1 | 3.65 | 3.35 | 12.23 |
| Despachos 26-31 | 1 | 18.22 | 3.35 | 61.04 |
| A deducir PM1C | -6 | 1.04 | 2.50 | -15.60 |
|  | 5 | 3.65 | 3.35 | 61.14 |
| Aseos 2 | 1 | 3.75 | 3.35 | 12.56 |
|  | 2 | 3.65 | 3.35 | 24.46 |
|  | 1 | 0.50 | 3.35 | 1.68 |
|  | 1 | 5.85 | 3.35 | 19.60 |
| Despachos 32-33 | 1 | 14.84 | 3.35 | 49.71 |
| A deducir PM1B | -2 | 1.04 | 2.50 | -5.20 |
| PM1C | -2 | 1.04 | 2.50 | -5.20 |
|  | 3 | 3.65 | 3.35 | 36.68 |
| Sala de profesores-despachos | 1 | 21.94 | 3.35 | 73.50 |
| A deducir PM1C | -5 | 1.04 | 2.50 | -13.00 |
|  | 4 | 6.20 | 3.35 | 83.08 |
| Varios | 1 | 4.04 | 3.35 | 13.53 |
|  | 1 | 2.33 | 3.35 | 7.81 |
|  | 1 | 8.61 | 3.35 | 28.84 |
| A deducir PM1C | -1 | 1.04 | 2.50 | -2.60 |
|  | 1 | 0.75 | 3.35 | 2.51 |
|  | 1 | 3.94 | 3.35 | 13.20 |
| A deducir PM1C | -1 | 1.04 | 2.50 | -2.60 |
|  | 1 | 7.95 | 3.35 | 26.63 |
| A deducir PM1C | -2 | 1.04 | 2.50 | -5.20 |
|  | 1 | 5.95 | 3.35 | 19.93 |
| A deducir PM1C | -1 | 1.04 | 2.50 | -2.60 |
|  | 1 | 4.20 | 3.35 | 14.07 |
|  | 1 | 5.11 | 3.35 | 17.12 |
| Local | 1 | 36.17 | 3.35 | 121.17 |
| Total |  |  |  | 1333.35 |

**A_0004** m2 TABIQUE DE CARTÓN YESO RESISTENTE AL FUEGO 13+13/46+46/13+13 TIPO Y6.
611.88 m2 × 56.92 = 34828.21
Tabique formado por dos placas de yeso laminado resistente al fuego de 13 mm de espesor hasta conseguir una resistencia EI 120, atornilladas a cada lado de doble estructura metálica de acero galvanizado de 46 mm. Montantes cada 600 mm.con un RA>60dBA, con aislamiento a base de lana mineral de 40 mm rellenando las 2 cámaras y arriostramiento perpendicular con placa de cartón yeso de 15 mm. Cámara entre perfilerías variable según detalles de documentación gráfica e indicaciones de la D.F. Tornilleria autoroscante, entramado auxiliar, esquineros de acero formando juntas con otros materiales, ejecucion de angulos, pasos de instalaciones y remates especiales segun detalles de proyecto e indicaciones de la Direccion facultativa. Banda acústica en encuentros con techo y suelo y elementos estructurales(seb-40 de danosa o similar alegir por la D.F). Empastado y lijado de la superficie dejandola preparada para pintar y limpieza final.
La tabiquería se colocará sobre murete guia a base de fábrica de ladrillo perforado 24x11.5x7 cms, recibido con mortero de cemento M-5, hasta conseguir una altura de 15 cms y espesor sificiente para apoyar tabique de cartón-yeso según detalles de documentación gráfica e indicaciones de la D.F. Banda acústica en encuentros con techo y suelo y elementos estructurales(seb-40 de danosa o similar alegir por la D.F).
Incluso p.p. de formación de premarcos, suplemento de estructura portante en casos de diferencia de altura con el elemento estructural de techo, perfilería de arriostramiento y de remate en huecos, esquinas y encuentros con otros elementos según se necesite con otros muros, ELEMENTOS horizontales, piezas especiales y mochetas, cajeados y rozas para alojo o paso de elementos varios, colocacion de premarcos, dinteles, juntas con membrana acustica en el eje de la base de los tabiques de distribución y perimetros para evitar la transmision del ruido entre diferentes dependencias.
Debiendo cumplir, ademas de las condiciones generales, las siguientes condiciones particulares: flecha maxima admisible de l/240. aislamiento acustico según CTE y pliegos de concurso/proyecto.
Para el calculo de la separacion y dimensionamiento de montantes, debera tenerse en cuenta la altura libre entre caras de forjados en que se apoyen los canales y montantes y que en cualquier caso sera superior a la altura propia del tabique.
Se seguirán las prescripciones del fabricante en cuanto, a almacenamiento y transporte, corte, uniones entre paneles, uniones a cercos, rozas y acabados, además de las contenidas en la documentación del proyecto.
INCLUSO JUNTAS DE DILATACIÓN ESTRUCTURALES TOTALMENTE TERMINADAS Y EJECUTADAS DE ACUERDO A DOCUMENTACIÓN DE PROYECTO, NORMATIVA DE APLICACIÓN E INDICACIONES DE LA D.F.
Todo ello según normativa en vigor correspondiente y con todos los medios auxiliares necesarios en cada caso.Medido descontando puertas.

| Código | Ud | Descripción | Rendimiento | Precio | Importe |
|---|---|---|---|---|---|
| MO_1 | h | Oficial de 1ª | 0.175 | 17.7 | 3.10 |
| MO_3 | h | Ayudante | 0.175 | 15.3 | 2.68 |
| P04PY045a | m2 | Placa yeso laminado FOC 15x1.200 mm. (material) | 4.2 | 6.79 | 28.52 |
| P04PW160 | m. | Montante de 46 mm. | 4 | 0.94 | 3.76 |
| P04PW240 | m. | Canal 48 mm. | 1.5 | 0.81 | 1.22 |
| P07AL580 | m2 | Panel lana mineral (material) | 2.1 | 5.62 | 11.80 |
| P04PW090 | ud | Tornillo 3,9 x 25 | 56 | 0.01 | 0.56 |
| P04PW590 | kg | Pasta de juntas | 1.5 | 0.88 | 1.32 |
| P04PW010 | m. | Cinta de juntas yeso | 5 | 0.06 | 0.30 |
| P04PW350 | m. | Banda acústica 50 mm. | 0.6 | 2.88 | 1.73 |
| % MA | % | Medios auxiliares | 0.5 % | 54.99 | 0.27 |
| %CI | % | COSTES INDIRECTOS | 3 % | 55.26 | 1.66 |
|  |  | Total |  |  | 56.92 |

| Medición | Uds. | Largo | Alto | Parcial |
|---|---|---|---|---|
| Planta sótano |  |  |  |  |
| Escalera 1 | 1 | 2.10 | 3.10 | 6.51 |
|  | 1 | 2.20 | 3.10 | 6.82 |
| A deducir PA1.2B | -1 | 1.06 | 2.17 | -2.30 |
| Escalera 2 | 1 | 4.45 | 3.10 | 13.80 |
| A deducir PA2.2B | -1 | 1.98 | 2.17 | -4.30 |
| Puerta entrada | 1 | 2.70 | 3.10 | 8.37 |
| A deducir PA2.2B | -1 | 1.98 | 2.17 | -4.30 |
| Planta baja |  |  |  |  |
| Escalera 1 | 1 | 4.55 | 3.35 | 15.24 |
|  | 1 | 2.15 | 3.35 | 7.20 |
| A deducir PM1B | -1 | 1.04 | 2.50 | -2.60 |
|  | 1 | 4.40 | 3.35 | 14.74 |
| A deducir PA2B | -1 | 1.98 | 2.17 | -4.30 |
|  | 1 | 5.70 | 3.35 | 19.10 |
|  | 2 | 5.90 | 3.35 | 39.53 |
| Patinillo instalaciones | 2 | 1.50 | 3.35 | 10.05 |
|  | 2 | 2.64 | 3.35 | 17.69 |
| A deducir PA2C | -1 | 1.98 | 2.17 | -4.30 |
| Escalera 2 | 1 | 5.70 | 3.35 | 19.10 |
|  | 2 | 3.25 | 3.35 | 21.78 |
|  | 1 | 4.40 | 3.35 | 14.74 |
| A deducir PA2B | -1 | 1.98 | 2.17 | -4.30 |
|  | 1 | 5.85 | 3.35 | 19.60 |
| A deducir PA2B | -1 | 1.98 | 2.17 | -4.30 |
|  | 2 | 0.55 | 3.35 | 3.69 |
|  | 1 | 4.55 | 3.35 | 15.24 |
|  | 1 | 2.15 | 3.35 | 7.20 |
| A deducir PM1B | -1 | 1.04 | 2.50 | -2.60 |
| Planta 1ª |  |  |  |  |
| Escalera 1 | 1 | 4.40 | 3.35 | 14.74 |
| A deducir PA2B | -1 | 1.98 | 2.17 | -4.30 |
|  | 1 | 5.75 | 3.35 | 19.26 |
|  | 2 | 5.75 | 3.35 | 38.53 |
| Patinillo instalaciones | 2 | 1.50 | 3.35 | 10.05 |
|  | 2 | 2.64 | 3.35 | 17.69 |
| A deducir PA2C | -1 | 1.98 | 2.17 | -4.30 |
| Escalera 2 | 1 | 5.70 | 3.35 | 19.10 |
|  | 2 | 3.25 | 3.35 | 21.78 |
|  | 1 | 4.40 | 3.35 | 14.74 |
| A deducir PA2B | -1 | 1.98 | 2.17 | -4.30 |
|  | 1 | 5.85 | 3.35 | 19.60 |
| A deducir PA2B | -2 | 1.98 | 2.17 | -8.59 |
|  | 2 | 0.55 | 3.35 | 3.69 |
| local | 1 | 16.60 | 3.35 | 55.61 |
| Planta 2ª |  |  |  |  |
| Escalera 1 | 1 | 6.51 | 3.35 | 21.81 |
|  | 1 | 5.08 | 3.35 | 17.02 |
| A deducir PA2B | -1 | 1.98 | 2.17 | -4.30 |
| Aseos | 1 | 3.66 | 3.35 | 12.26 |
|  | 1 | 3.92 | 3.35 | 13.13 |
|  | 2 | 3.65 | 3.35 | 24.46 |
|  | 1 | 3.65 | 3.35 | 12.23 |
| A deducir PA1C | -1 | 1.06 | 2.17 | -2.30 |
|  | 1 | 3.71 | 3.35 | 12.43 |
|  | 1 | 1.60 | 3.35 | 5.36 |
| Escalera 2 | 1 | 3.66 | 3.35 | 12.26 |
|  | 1 | 5.28 | 3.35 | 17.69 |
|  | 1 | 4.40 | 3.35 | 14.74 |
| A deducir PA2B | -1 | 1.98 | 2.17 | -4.30 |
|  | 1 | 5.85 | 3.35 | 19.60 |
| A deducir PA2B | -1 | 1.98 | 2.17 | -4.30 |
|  | 2 | 0.55 | 3.35 | 3.69 |
| Total |  |  |  | 611.88 |

**A_0005** m2 TABIQUE DE CARTÓN YESO 13+13/46+46/13+13 TIPO Y7.
1764.07 m2 × 44.63 = 78730.44
Tabique formado por dos placas de yeso laminado de 13 mm de espesor, atornilladas a cada lado de doble estructura metálica de acero galvanizado de 46 mm. Montantes cada 600 mm.con un RA>60dBA, con aislamiento a base de lana mineral de 40 mm rellenando las 2 cámaras y arriostramiento perpendicular con placa de cartón yeso de 13 mm. En el caso de tabiquería de locales húmedos, se dispondrá placas de cartón-yeso resistente al agua. Cámara entre perfilerías variable según detalles de documentación gráfica e indicaciones de la D.F. Tornilleria autoroscante, entramado auxiliar, esquineros de acero formando juntas con otros materiales, ejecucion de angulos, pasos de instalaciones y remates especiales segun detalles de proyecto e indicaciones de la Direccion facultativa, base elastica en encuentros con techo y suelo (seb-40 de danosa o similar), empastado y lijado de la superficie dejandola preparada para pintar y limpieza final.
La tabiquería se colocará sobre murete guia a base de fábrica de ladrillo perforado 24x11.5x7 cms, recibido con mortero de cemento M-5, hasta conseguir una altura de 15 cms y espesor sificiente para apoyar tabique de cartón-yeso según detalles de documentación gráfica e indicaciones de la D.F. Banda acústica en encuentros con techo y suelo y elementos estructurales(seb-40 de danosa o similar alegir por la D.F).
Incluso p.p. de formación de premarcos, suplemento de estructura portante en casos de diferencia de altura con el elemento estructural de techo, perfilería de arriostramiento y de remate en huecos, esquinas y encuentros con otros elementos según se necesite con otros muros, ELEMENTOS horizontales, piezas especiales y mochetas, cajeados y rozas para alojo o paso de elementos varios, colocacion de premarcos, dinteles, juntas con membrana acustica en el eje de la base de los tabiques de distribución y perimetros para evitar la transmision del ruido entre diferentes dependencias.
Debiendo cumplir, ademas de las condiciones generales, las siguientes condiciones particulares: flecha maxima admisible de l/240. aislamiento acustico según CTE y pliegos de concurso/proyecto.
Para el calculo de la separacion y dimensionamiento de montantes, debera tenerse en cuenta la altura libre entre caras de forjados en que se apoyen los canales y montantes y que en cualquier caso sera superior a la altura propia del tabique.
Se seguirán las prescripciones del fabricante en cuanto, a almacenamiento y transporte, corte, uniones entre paneles, uniones a cercos, rozas y acabados, además de las contenidas en la documentación del proyecto.
INCLUSO JUNTAS DE DILATACIÓN ESTRUCTURALES TOTALMENTE TERMINADAS Y EJECUTADAS DE ACUERDO A DOCUMENTACIÓN DE PROYECTO, NORMATIVA DE APLICACIÓN E INDICACIONES DE LA D.F.
Todo ello según normativa en vigor correspondiente y con todos los medios auxiliares necesarios en cada caso.Medido descontando puertas.

| Código | Ud | Descripción | Rendimiento | Precio | Importe |
|---|---|---|---|---|---|
| MO_1 | h | Oficial de 1ª | 0.175 | 17.7 | 3.10 |
| MO_3 | h | Ayudante | 0.175 | 15.3 | 2.68 |
| P04PY032 | m2 | Placa yeso laminado 13x1.200 mm normal o WR | 4.2 | 3.92 | 16.46 |
| P04PW160 | m. | Montante de 46 mm. | 4 | 0.94 | 3.76 |
| P04PW240 | m. | Canal 48 mm. | 1.5 | 0.81 | 1.22 |
| P07AL580 | m2 | Panel lana mineral | 2.1 | 5.62 | 11.80 |
| P04PW090 | ud | Tornillo 3,9 x 25 | 56 | 0.01 | 0.56 |
| P04PW590 | kg | Pasta de juntas | 1.5 | 0.88 | 1.32 |
| P04PW010 | m. | Cinta de juntas yeso | 5 | 0.06 | 0.30 |
| P04PW550 | m. | Junta estanca al agua 46 mm. | 0.6 | 0.3 | 0.18 |
| P04PW350 | m. | Banda acústica 50 mm. | 0.6 | 2.88 | 1.73 |
| % MA | % | Medios auxiliares | 0.5 % | 43.11 | 0.22 |
| %CI | % | COSTES INDIRECTOS | 3 % | 43.33 | 1.30 |
|  |  | Total |  |  | 44.63 |

| Medición | Uds. | Largo | Alto | Parcial |
|---|---|---|---|---|
| Planta baja |  |  |  |  |
| Seminarios 1 a 6 | 1 | 4.54 | 3.35 | 15.21 |
| A deducir PM1C | -1 | 1.04 | 2.50 | -2.60 |
|  | 1 | 18.40 | 3.35 | 61.64 |
| A deducir PM1C | -2 | 1.04 | 2.50 | -5.20 |
|  | 1 | 4.54 | 3.35 | 15.21 |
| A deducir PM1C | -1 | 1.04 | 2.50 | -2.60 |
|  | 1 | 2.50 | 3.35 | 8.38 |
|  | 1 | 3.85 | 3.35 | 12.90 |
|  | 1 | 12.63 | 3.35 | 42.31 |
| A deducir PM1C | -1 | 1.04 | 2.50 | -2.60 |
|  | 6 | 2.50 | 3.35 | 50.25 |
|  | 3 | 6.30 | 3.35 | 63.32 |
|  | 1 | 2.77 | 3.35 | 9.28 |
| A deducir PM1C | -1 | 1.04 | 2.50 | -2.60 |
| Aseos | 1 | 9.46 | 3.35 | 31.69 |
| A deducir paso | -1 | 1.00 | 3.35 | -3.35 |
|  | 2 | 4.36 | 3.35 | 29.21 |
| A deducir PM1B | -2 | 1.04 | 2.50 | -5.20 |
|  | 1 | 4.42 | 3.35 | 14.81 |
|  | 2 | 1.45 | 3.35 | 9.72 |
| Aula 7, sala de lectura, seminario | 2 | 2.50 | 3.35 | 16.75 |
|  | 1 | 6.30 | 3.35 | 21.11 |
|  | 1 | 2.77 | 3.35 | 9.28 |
| A deducir PM1C | -1 | 1.04 | 2.50 | -2.60 |
|  | 1 | 3.42 | 3.35 | 11.46 |
|  | 1 | 3.50 | 3.35 | 11.73 |
| A deducir PM2B | -1 | 1.96 | 2.50 | -4.90 |
|  | 2 | 2.00 | 3.35 | 13.40 |
|  | 2 | 6.30 | 3.35 | 42.21 |
|  | 1 | 5.90 | 3.35 | 19.77 |
|  | 1 | 2.10 | 3.35 | 7.04 |
|  | 1 | 4.05 | 3.35 | 13.57 |
| A deducir PM2.1C | -1 | 1.56 | 2.50 | -3.90 |
|  | 1 | 1.18 | 3.35 | 3.95 |
|  | 1 | 5.85 | 3.35 | 19.60 |
| A deducir PM1C | -1 | 1.04 | 2.50 | -2.60 |
| Aulas 1 a 5, salón de grados | 3 | 3.57 | 3.35 | 35.88 |
|  | 5 | 2.77 | 3.35 | 46.40 |
| A deducir PM1C | -5 | 1.04 | 2.50 | -13.00 |
|  | 5 | 8.90 | 3.35 | 149.08 |
|  | 6 | 2.55 | 3.35 | 51.26 |
|  | 2 | 1.79 | 3.35 | 11.99 |
|  | 1 | 3.43 | 3.35 | 11.49 |
|  | 2 | 2.05 | 3.35 | 13.74 |
|  | 2 | 8.27 | 3.35 | 55.41 |
|  | 1 | 4.05 | 3.35 | 13.57 |
| A deducir PM2.1C | -1 | 1.56 | 2.50 | -3.90 |
| Local | 1 | 27.80 | 3.35 | 93.13 |
| Planta 1ª |  |  |  |  |
| Varios | 1 | 2.65 | 3.35 | 8.88 |
|  | 2 | 2.77 | 3.35 | 18.56 |
| A deducir PM2.1C | -2 | 1.56 | 2.50 | -7.80 |
|  | 1 | 5.85 | 3.35 | 19.60 |
| A deducri PM1C | -1 | 1.04 | 2.50 | -2.60 |
|  | 1 | 9.85 | 3.35 | 33.00 |
|  | 2 | 1.65 | 3.35 | 11.06 |
|  | 1 | 1.17 | 3.35 | 3.92 |
|  | 1 | 8.94 | 3.35 | 29.95 |
| Aulas informática 1a 4 | 4 | 9.85 | 3.35 | 131.99 |
|  | 9 | 2.55 | 3.35 | 76.88 |
|  | 4 | 2.77 | 3.35 | 37.12 |
| A deducri PM2.1C | -4 | 1.56 | 2.50 | -15.60 |
|  | 2 | 3.26 | 3.35 | 21.84 |
|  | 1 | 3.18 | 3.35 | 10.65 |
| Seminario, aulas 5-6 | 1 | 8.54 | 3.35 | 28.61 |
| A deducir PM1C | -1 | 1.04 | 2.50 | -2.60 |
|  | 1 | 9.03 | 3.35 | 30.25 |
|  | 2 | 2.66 | 3.35 | 17.82 |
| A deducri PM1C | -2 | 1.04 | 2.50 | -5.20 |
|  | 1 | 0.55 | 3.35 | 1.84 |
|  | 1 | 5.93 | 3.35 | 19.87 |
| Aseos | 1 | 24.80 | 3.35 | 83.08 |
| A deducir entrada aseos | -1 | 1.00 | 3.35 | -3.35 |
|  | 4 | 1.87 | 3.35 | 25.06 |
|  | 2 | 4.46 | 3.35 | 29.88 |
|  | 2 | 3.65 | 3.35 | 24.46 |
| A deducir PM3E | -2 | 1.00 | 2.50 | -5.00 |
| PM1B | -2 | 1.04 | 2.50 | -5.20 |
|  | 1 | 3.05 | 3.35 | 10.22 |
|  | 1 | 1.45 | 3.35 | 4.86 |
| Aulas informática 7-8 | 2 | 2.66 | 3.35 | 17.82 |
| A deducir PM1C | -2 | 1.04 | 2.50 | -5.20 |
|  | 1 | 9.17 | 3.35 | 30.72 |
|  | 1 | 5.93 | 3.35 | 19.87 |
| Local | 1 | 20.10 | 3.35 | 67.34 |
| Planta 2ª |  |  |  |  |
| escalera 1 | 2 | 3.10 | 3.35 | 20.77 |
| Total |  |  |  | 1764.07 |

**A_0006** m2 TRASDOSADO DE FABRICA LHD 24X11,5X7 ENFOSCADO M11+M2
305.94 m2 × 29.17 = 8924.27
FÁBRICA DE LADRILLO HUECO DOBLE DE 24X11,5X7 CM, TOMADO CON MORTERO DE CEMENTO M-5 CEM II/A-P 32,5 R Y ARENA DE RIO ¼, ACABADO Enfoscado maestreado y fratasado con mortero de cemento M-10, incluso PIEZAS ESPECIALES, ROTURAS, REPLANTEO, NIVELACION, APLOMADO, REJUNTADO, preparación de los paramentos, zarpeo, mermas, guardavivos y cantoneras de acero inoxidable, mallatex o similar en encuentros de diferentes materiales, LIMPIEZAS, etc. TODO ELLO SEGÚN NORMA NBE FL-90 Y NTE-PTL E INDICACIONES DE LA DF.
MEDIDA LA SUPERFICIE SEGÚN DOCUMENTACIÓN GRÁFICA.

| Código | Ud | Descripción | Rendimiento | Precio | Importe |
|---|---|---|---|---|---|
| MO_1 | h | Oficial de 1ª | 0.7 | 17.7 | 12.39 |
| MO_3 | h | Ayudante | 0.7 | 15.3 | 10.71 |
| 0AL001 | mud | Ladrillo hueco doble 24x11,5x9 cm. (material) | 0.033 | 82.51 | 2.72 |
| 0AL002 | m3 | Mortero CEM II/A-P 32,5 R M-5/CEM | 0.016 | 55.63 | 0.89 |
| A02A060 | m3 | MORTERO CEMENTO M-10 | 0.015 | 70.7 | 1.06 |
| _W0010 | UD | Pequeño material (material) | 0.5 | 0.53 | 0.27 |
| % MA | % | Medios auxiliares | 1 % | 28.04 | 0.28 |
| %CI | % | COSTES INDIRECTOS | 3 % | 28.32 | 0.85 |
|  |  | Total |  |  | 29.17 |

| Medición | Uds. | Largo | Alto | Parcial |
|---|---|---|---|---|
| M11 | 1 | 6.60 | 3.10 | 20.46 |
|  | 1 | 8.34 | 3.10 | 25.85 |
|  | 1 | 62.25 | 3.10 | 192.98 |
|  | 1 | 8.70 | 3.10 | 26.97 |
|  | 1 | 5.90 | 3.10 | 18.29 |
| Subtotal |  |  |  | 284.55 |
| M2 | 2 | 3.10 | 3.10 | 19.22 |
|  | 1 | 0.70 | 3.10 | 2.17 |
| Subtotal |  |  |  | 21.39 |
| Subtotal acumulado |  |  |  | 305.94 |
| Total |  |  |  | 305.94 |

**A_0007** m FORMACIÓN PELDAÑO LHD 9cm. MORT.
301 m × 11.37 = 3422.37
Formación de peldañeado de escalera con ladrillo cerámico hueco doble 24x11,5x9 cm., recibido con mortero de cemento CEM II/B-P 32,5 N y arena de río tipo M-5, i/replanteo y limpieza, medida la longitud según documentación gráfica.

| Código | Ud | Descripción | Rendimiento | Precio | Importe |
|---|---|---|---|---|---|
| MO_1 | h | Oficial de 1ª | 0.262 | 17.7 | 4.64 |
| MO_2 | h | Peón especialista (mano de obra; 20/01/2010) | 0.262 | 14.9 | 3.90 |
| 0AL001 | mud | Ladrillo hueco doble 24x11,5x9 cm. | 0.019 | 82.51 | 1.57 |
| 0RPT02 | M3 | MORTERO CEMENTO M-5 (material) | 0.015 | 54.76 | 0.82 |
| % MA | % | Medios auxiliares | 1 % | 10.93 | 0.11 |
| %CI | % | COSTES INDIRECTOS | 3 % | 11.04 | 0.33 |
|  |  | Total |  |  | 11.37 |

| Medición | Uds. | Largo | Parcial |
|---|---|---|---|
| Planta sótano-planta baja | 22 | 2.15 | 47.30 |
|  | 22 | 2.15 | 47.30 |
| Planta baja-planta 1ª | 24 | 2.15 | 51.60 |
|  | 24 | 2.15 | 51.60 |
| Planta 1ª-planta 2ª | 24 | 2.15 | 51.60 |
|  | 24 | 2.15 | 51.60 |
| Total |  |  | 301 |

## CA_0000 Carpintería metálica (08/10/2008)
Importe: 29623.94

**CA0001** UD PUERTA METALICA PARA PINTAR EI2 60-C5, TIPO PA1C y PA1Cs
3 UD × 423.9 = 1271.70
PUERTA METALICA SIMPLE PARA PINTAR (pintura incluida en esta partida), EI2 60-C5, CON DIMENSIONES DE HOJA DE 920x2100 MM, ENRASADA POR EL LADO exterior, TIPO PA1C y PA1Cs, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET1 | UD | PUERTA METALICA PARA PINTAR EI2 60-C5 TIPO PA1C y PA1Cs (material) | 1 | 145.47 | 145.47 |
| bis0001 | UD | BISAGRA DE ACERO INOX (material) | 5 | 5.01 | 25.05 |
| cer0001a | UD | cerradura con bombillos y amaestramiento 3 niveles (material) | 1 | 47.35 | 47.35 |
| mar0002 | UD | JUEGO MANILLAS Y PLACAS DE ACERO INOX (material) | 1 | 110.26 | 110.26 |
| top0001 | UD | TOPE DE ACERO INOX (material) | 1 | 12.12 | 12.12 |
| MO_1 | h | Oficial de 1ª | 2.187 | 17.7 | 38.71 |
| MO_2 | h | Peón especialista | 2.187 | 14.9 | 32.59 |
| %CI | % | COSTES INDIRECTOS | 3 % | 411.55 | 12.35 |
|  |  | Total |  |  | 423.9 |

| Medición | Uds. | Parcial |
|---|---|---|
| PUERTA METALICA PARA LACAR EI2 60-C5 TIPO PA1C | 2 | 2.00 |
| PUERTA METALICA PARA LACAR EI2 60-C5 TIPO PA1Cs | 1 | 1.00 |
| Total |  | 3 |

**CA0002** UD PUERTA METALICA PARA PINTAR EI2 60-C5, TIPO PA1.1C y PA1.1Cs
8 UD × 381.7 = 3053.60
PUERTA METALICA SIMPLE PARA PINTAR (pintura incluida en esta partida),, EI2 60-C5, CON DIMENSIONES DE HOJA DE 720x2100 MM, ENRASADA POR EL LADO exterior, TIPO PA1.1C y PA1.1Cs, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET2 | UD | PUERTA METALICA PARA PINTAR EI2 60-C5 TIPO PA1.1C y PA1.1Cs (pintura incluida) (material) | 1 | 111.61 | 111.61 |
| bis0001 | UD | BISAGRA DE ACERO INOX | 5 | 5.01 | 25.05 |
| cer0001a | UD | CERRADURA CON BOMBILLOS Y AMAESTRAMIENTO 3 NIVELES | 1 | 47.35 | 47.35 |
| mar0002 | UD | JUEGO MANILLAS Y PLACAS DE ACERO INOX | 1 | 110.26 | 110.26 |
| top0001 | UD | TOPE DE ACERO INOX | 1 | 12.12 | 12.12 |
| MO_1 | h | Oficial de 1ª | 1.969 | 17.7 | 34.85 |
| MO_2 | h | Peón especialista | 1.969 | 14.9 | 29.34 |
| %CI | % | COSTES INDIRECTOS | 3 % | 370.58 | 11.12 |
|  |  | Total |  |  | 381.7 |

| Medición | Uds. | Parcial |
|---|---|---|
| PUERTA METALICA PARA PINTAR EI2 60-C5, TIPO PA1.1C | 4 | 4.00 |
| PUERTA METALICA PARA PINTAR EI2 60-C5, TIPO PA1.1Cs | 4 | 4.00 |
| Total |  | 8 |

**CA0003** UD PUERTA METALICA PARA PINTAR EI2 45-C5, TIPO PA1.2B y PA1.2Bs
4 UD × 509.9 = 2039.60
PUERTA METALICA SIMPLE PARA PINTAR (pintura incluida en esta partida),, EI2 45-C5, CON DIMENSIONES DE HOJA DE 920x2100 MM, ENRASADA POR EL EXTERIOR, TIPO PA1.2B y PA1.2Bs, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- CIERRAPUERTAS INTEGRADO EN LA PUERTA, TIPO TESA ASSA ABLOY MODELO TEB 900 O SIMILAR.
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET3 | UD | PUERTA METALICA PARA PINTAR EI2 45-C5, TIPO PA1.2B y PA1.2Bs (pintura incluida) (material) | 1 | 136.86 | 136.86 |
| bis0001 | UD | BISAGRA DE ACERO INOX | 5 | 5.01 | 25.05 |
| cer0001a | UD | CERRADURA CON BOMBILLOS Y AMAESTRAMIENTO 3 NIVELES | 1 | 47.35 | 47.35 |
| mar0002 | UD | JUEGO MANILLAS Y PLACAS DE ACERO INOX | 1 | 110.26 | 110.26 |
| mue0001 | UD | MUELLE CIERRAPUERTAS (material) | 1 | 92.11 | 92.11 |
| top0001 | UD | TOPE DE ACERO INOX | 1 | 12.12 | 12.12 |
| MO_1 | h | Oficial de 1ª | 2.187 | 17.7 | 38.71 |
| MO_2 | h | Peón especialista | 2.187 | 14.9 | 32.59 |
| %CI | % | COSTES INDIRECTOS | 3 % | 495.05 | 14.85 |
|  |  | Total |  |  | 509.9 |

| Medición | Uds. | Parcial |
|---|---|---|
| PUERTA METALICA PARA PINTAR EI2 60-C5, TIPO PA1.2B | 3 | 3.00 |
| PUERTA METALICA PARA PINTAR EI2 60-C5, TIPO PA1.2Bs | 1 | 1.00 |
| Total |  | 4 |

**CA0004** UD PUERTA METALICA PARA PINTAR EI2 45-C5, TIPO PA1.2Cs
2 UD × 416.19 = 832.38
PUERTA METALICA SIMPLE PARA PINTAR (pintura incluida en esta partida),, EI2 45-C5, CON DIMENSIONES DE HOJA DE 920x2100 MM, ENRASADA POR EL EXTERIOR, TIPO PA1.2Cs, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- CIERRAPUERTAS INTEGRADO EN LA PUERTA, TIPO TESA ASSA ABLOY MODELO TEB 900 O SIMILAR.
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET4 | UD | PUERTA METALICA PARA PINTAR EI2 45-C5, TIPO PA1.2Cs (pintura incluida) (material) | 1 | 137.99 | 137.99 |
| bis0001 | UD | BISAGRA DE ACERO INOX | 5 | 5.01 | 25.05 |
| cer0001a | UD | CERRADURA CON BOMBILLOS Y AMAESTRAMIENTO 3 NIVELES | 1 | 47.35 | 47.35 |
| mar0002 | UD | JUEGO MANILLAS Y PLACAS DE ACERO INOX | 1 | 110.26 | 110.26 |
| top0001 | UD | TOPE DE ACERO INOX | 1 | 12.12 | 12.12 |
| MO_1 | h | Oficial de 1ª | 2.187 | 17.7 | 38.71 |
| MO_2 | h | Peón especialista | 2.187 | 14.9 | 32.59 |
| %CI | % | COSTES INDIRECTOS | 3 % | 404.07 | 12.12 |
|  |  | Total |  |  | 416.19 |

**CA0005** UD PUERTA METALICA PARA PINTAR,TIPO PA1.3C y PA1.3Cs
8 UD × 351.2 = 2809.60
PUERTA METALICA SIMPLE PARA PINTAR (pintura incluida en esta partida),, CON DIMENSIONES DE HOJA DE 720x2100 MM, ENRASADA POR EL LADO exterior, TIPO PA1.3C y PA1.13Cs, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET5 | UD | PUERTA METALICA PARA PINTAR, TIPO PA1.3C y PA1.3Cs (pintura incluida) (material) | 1 | 82 | 82.00 |
| bis0001 | UD | BISAGRA DE ACERO INOX | 5 | 5.01 | 25.05 |
| cer0001a | UD | CERRADURA CON BOMBILLOS Y AMAESTRAMIENTO 3 NIVELES | 1 | 47.35 | 47.35 |
| mar0002 | UD | JUEGO MANILLAS Y PLACAS DE ACERO INOX | 1 | 110.26 | 110.26 |
| top0001 | UD | TOPE DE ACERO INOX | 1 | 12.12 | 12.12 |
| MO_1 | h | Oficial de 1ª | 1.969 | 17.7 | 34.85 |
| MO_2 | h | Peón especialista | 1.969 | 14.9 | 29.34 |
| %CI | % | COSTES INDIRECTOS | 3 % | 340.97 | 10.23 |
|  |  | Total |  |  | 351.2 |

| Medición | Uds. | Parcial |
|---|---|---|
| PUERTA METALICA PARA PINTAR, TIPO PA1.3C | 4 | 4.00 |
| PUERTA METALICA PARA PINTAR, TIPO PA1.3Cs | 4 | 4.00 |
| Total |  | 8 |

**CA0006** UD PUERTA METALICA PARA PINTAR EI2 60-C5, TIPO PA1.1C´s
2 UD × 424.67 = 849.34
PUERTA METALICA SIMPLE PARA PINTAR (pintura incluida en esta partida),, EI2 60-C5, CON DIMENSIONES DE HOJA DE 720x2100 MM, ENRASADA POR EL LADO DE LA APERTURA, TIPO PA1.1C´s, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA PREFABRICADA A BASE DE DOBLE CHAPA PLEGADA DE ACERO galvanizado DE 1,2 MM. DE ESPESOR, FORMANDO CAJON, CON PLETINAS PERIMETRALES DE REFUERZO, RELLENO DE FIBRA MINERAL Y PLACAS AISLANTES. IMPRIMACION ANTIOXIDANTE APLICADA EN ORIGEN.
- PINTADO de marco y hoja CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET6 | UD | PUERTA METALICA PARA PINTAR EI2 60-C5 TIPO PA1.1C´s (pintura incluida) (material) | 1 | 146.22 | 146.22 |
| bis0001 | UD | BISAGRA DE ACERO INOX | 5 | 5.01 | 25.05 |
| cer0001a | UD | CERRADURA CON BOMBILLOS Y AMAESTRAMIENTO 3 NIVELES | 1 | 47.35 | 47.35 |
| mar0002 | UD | JUEGO MANILLAS Y PLACAS DE ACERO INOX | 1 | 110.26 | 110.26 |
| top0001 | UD | TOPE DE ACERO INOX | 1 | 12.12 | 12.12 |
| MO_1 | h | Oficial de 1ª | 2.187 | 17.7 | 38.71 |
| MO_2 | h | Peón especialista | 2.187 | 14.9 | 32.59 |
| %CI | % | COSTES INDIRECTOS | 3 % | 412.30 | 12.37 |
|  |  | Total |  |  | 424.67 |

| Medición | Uds. | Parcial |
|---|---|---|
| PUERTA METALICA PARA PINTAR EI2 60-C5 TIPO PA1.1C´s | 2 | 2.00 |
| Total |  | 2 |

**CA0007** UD PUERTA METALICA DOBLE PARA PINTAR EI2 60-C5, TIPO PA2B
4 UD × 806.97 = 3227.88
PUERTA METALICA DOBLE PARA PINTAR (pintura incluida en esta partida), EI2 60-C5, CON DIMENSIONES DE HOJAS DE 920x2100 MM, ENRASADA POR EL EXTERIOR, TIPO PA2B, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJAS PREFABRICADA A BASE DE DOBLE CHAPA PLEGADA DE ACERO galvanizado DE 1,2 MM. DE ESPESOR, FORMANDO CAJON, CON PLETINAS PERIMETRALES DE REFUERZO, RELLENO DE FIBRA MINERAL Y PLACAS AISLANTES. IMPRIMACION ANTIOXIDANTE APLICADA EN ORIGEN.
-PINTADO de marco y hojaS CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO POR HOJA, EN ACER0 INOXIDABLE AISI 304.
- JUEGO DE MANILLAS EN HOJA ACTIVA EN ACERO INOXIDABLE AISI- 316L, MODELO SENA DE TESA ASSA ABLOY O SIMILAR, CON PLACA DE 44X215 mm Y MANILLA EN FORMA DE "L".
-CIERRAPUERTAS EN LAS DOS PUERTAS,INTEGRADO EN LAS HOJAS, TIPO TESA ASSA ABLOY MODELO TEB 900 O SIMILAR.
-selector de cierre tipo geze, PARA PRIORIZAR EL CIERRE DE LA HOJA PASIVA.
-TOPE EN ACERO INOXIDABLE AISI 304, DE 45 MM DE DIAMETRO Y 24 DE ALTURA, EN CADA HOJA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET7 | UD | PUERTA METALICA DOBLE PARA PINTAR EI2 60-C5, TIPO PA2B´ (pintura incluida) (material) | 1 | 289.03 | 289.03 |
| bis0001 | UD | BISAGRA DE ACERO INOX | 10 | 5.01 | 50.10 |
| mar0002 | UD | JUEGO MANILLAS Y PLACAS DE ACERO INOX | 1 | 110.26 | 110.26 |
| mue0001 | UD | MUELLE CIERRAPUERTAS | 2 | 92.11 | 184.22 |
| selec01 | ud | selector de cierre tipo geze en puertas de doble hoja (material) | 1 | 32.9 | 32.90 |
| top0001 | UD | TOPE DE ACERO INOX | 2 | 12.12 | 24.24 |
| MO_1 | h | Oficial de 1ª | 2.844 | 17.7 | 50.34 |
| MO_2 | h | Peón especialista | 2.844 | 14.9 | 42.38 |
| %CI | % | COSTES INDIRECTOS | 3 % | 783.47 | 23.50 |
|  |  | Total |  |  | 806.97 |

**CA0008** UD PUERTA METALICA DOBLE PARA PINTAR EI2 60-C5, TIPO PA2B´
2 UD × 808.15 = 1616.30
PUERTA METALICA DOBLE PARA PINTAR (pintura incluida en esta partida),EI2 60-C5, CON DIMENSIONES DE HOJAS DE 920x2100 MM, ENRASADA POR EL lado de la apertura, TIPO PA2B´, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJAS PREFABRICADA A BASE DE DOBLE CHAPA PLEGADA DE ACERO galvanizado DE 1,2 MM. DE ESPESOR, FORMANDO CAJON, CON PLETINAS PERIMETRALES DE REFUERZO, RELLENO DE FIBRA MINERAL Y PLACAS AISLANTES. IMPRIMACION ANTIOXIDANTE APLICADA EN ORIGEN.
-PINTADO de marco y hojaS CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO POR HOJA, EN ACER0 INOXIDABLE AISI 304.
- JUEGO DE MANILLAS EN HOJA ACTIVA EN ACERO INOXIDABLE AISI- 316L, MODELO SENA DE TESA ASSA ABLOY O SIMILAR, CON PLACA DE 44X215 mm Y MANILLA EN FORMA DE "L".
-CIERRAPUERTAS EN LAS DOS PUERTAS,INTEGRADO EN LAS HOJAS, TIPO TESA ASSA ABLOY MODELO TEB 900 O SIMILAR.
-selector de cierre tipo geze, PARA PRIORIZAR EL CIERRE DE LA HOJA PASIVA.
-TOPE EN ACERO INOXIDABLE AISI 304, DE 45 MM DE DIAMETRO Y 24 DE ALTURA, EN CADA HOJA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET8 | UD | PUERTA METALICA DOBLE PARA PINTAR EI2 60-C5, TIPO PA2B´ (pintura incluida) (material) | 1 | 290.17 | 290.17 |
| bis0001 | UD | BISAGRA DE ACERO INOX | 10 | 5.01 | 50.10 |
| mar0002 | UD | JUEGO MANILLAS Y PLACAS DE ACERO INOX | 1 | 110.26 | 110.26 |
| mue0001 | UD | MUELLE CIERRAPUERTAS | 2 | 92.11 | 184.22 |
| selec01 | ud | selector de cierre tipo geze en puertas de doble hoja | 1 | 32.9 | 32.90 |
| top0001 | UD | TOPE DE ACERO INOX | 2 | 12.12 | 24.24 |
| MO_1 | h | Oficial de 1ª | 2.844 | 17.7 | 50.34 |
| MO_2 | h | Peón especialista | 2.844 | 14.9 | 42.38 |
| %CI | % | COSTES INDIRECTOS | 3 % | 784.61 | 23.54 |
|  |  | Total |  |  | 808.15 |

**CA0009** UD PUERTA METALICA DOBLE PARA PINTAR EI2 60-C5, TIPO PA2D
3 UD × 856.13 = 2568.39
PUERTA METALICA DOBLE PARA PINTAR (pintura incluida en esta partida), EI2 60-C5,, CON DIMENSIONES DE HOJAS DE 920x2100 MM, ENRASADA POR EL EXTERIOR, TIPO PA2.D, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJAS PREFABRICADA A BASE DE DOBLE CHAPA PLEGADA DE ACERO galvanizado DE 1,2 MM. DE ESPESOR, FORMANDO CAJON, CON PLETINAS PERIMETRALES DE REFUERZO, RELLENO DE FIBRA MINERAL Y PLACAS AISLANTES. IMPRIMACION ANTIOXIDANTE APLICADA EN ORIGEN.
-PINTADO de marco y hojaS CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO POR HOJA, EN ACER0 INOXIDABLE AISI 304.
- CERRADURA DE EMBUTIR SEGUN DIN 18251, TIPO TESA SERIE 2030/40, CON CILINDRO T10P, TODO ACABADO EN NIQUEL.
- JUEGO DE MANILLAS EN HOJA ACTIVA EN ACERO INOXIDABLE AISI- 316L, MODELO SENA DE TESA ASSA ABLOY O SIMILAR, CON PLACA DE 44X215 mm Y MANILLA EN FORMA DE "L".
-CIERRAPUERTAS EN LAS DOS PUERTAS,INTEGRADO EN LAS HOJAS, TIPO TESA ASSA ABLOY MODELO TEB 900 O SIMILAR.
-selector de cierre tipo geze, PARA PRIORIZAR EL CIERRE DE LA HOJA PASIVA.
-IMANES RETENEDORES PARA FIJACIÓN DE PUERTAS A LOS LATERALES (NO INCLUIDOS EN ESTA PARTIDA).
-TOPE EN ACERO INOXIDABLE AISI 304, DE 45 MM DE DIAMETRO Y 24 DE ALTURA, EN CADA HOJA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET9 | UD | PUERTA METALICA DOBLE PARA PINTAR EI2 60-C5 , TIPO PA2D (material) | 1 | 289.4 | 289.40 |
| bis0001 | UD | BISAGRA DE ACERO INOX | 10 | 5.01 | 50.10 |
| mar0002 | UD | JUEGO MANILLAS Y PLACAS DE ACERO INOX | 1 | 110.26 | 110.26 |
| cer0001a | UD | CERRADURA CON BOMBILLOS Y AMAESTRAMIENTO 3 NIVELES | 1 | 47.35 | 47.35 |
| mue0001 | UD | MUELLE CIERRAPUERTAS | 2 | 92.11 | 184.22 |
| selec01 | ud | selector de cierre tipo geze en puertas de doble hoja | 1 | 32.9 | 32.90 |
| top0001 | UD | TOPE DE ACERO INOX | 2 | 12.12 | 24.24 |
| MO_1 | h | Oficial de 1ª | 2.844 | 17.7 | 50.34 |
| MO_2 | h | Peón especialista | 2.844 | 14.9 | 42.38 |
| %CI | % | COSTES INDIRECTOS | 3 % | 831.19 | 24.94 |
|  |  | Total |  |  | 856.13 |

| Medición | Uds. | Parcial |
|---|---|---|
| PUERTA METALICA DOBLE PARA PINTAR, TIPO PA2D | 3 | 3.00 |
| Total |  | 3 |

**CA0010** UD PUERTA METALICA DOBLE PARA PINTAR EI2 45-C5, TIPO PA2.2B
4 UD × 786.17 = 3144.68
PUERTA METALICA DOBLE PARA PINTAR (pintura incluida en esta partida), EI2 45-C5, CON DIMENSIONES DE HOJAS DE 920x2100 MM, ENRASADA POR EL EXTERIOR, TIPO PA2.2B, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJAS PREFABRICADA A BASE DE DOBLE CHAPA PLEGADA DE ACERO galvanizado DE 1,2 MM. DE ESPESOR, FORMANDO CAJON, CON PLETINAS PERIMETRALES DE REFUERZO, RELLENO DE FIBRA MINERAL Y PLACAS AISLANTES. IMPRIMACION ANTIOXIDANTE APLICADA EN ORIGEN.
-PINTADO de marco y hojaS CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO POR HOJA, EN ACER0 INOXIDABLE AISI 304.
- JUEGO DE MANILLAS EN HOJA ACTIVA EN ACERO INOXIDABLE AISI- 316L, MODELO SENA DE TESA ASSA ABLOY O SIMILAR, CON PLACA DE 44X215 mm Y MANILLA EN FORMA DE "L".
-CIERRAPUERTAS EN LAS DOS PUERTAS,INTEGRADO EN LAS HOJAS, TIPO TESA ASSA ABLOY MODELO TEB 900 O SIMILAR.
-selector de cierre tipo geze, PARA PRIORIZAR EL CIERRE DE LA HOJA PASIVA.
-TOPE EN ACERO INOXIDABLE AISI 304, DE 45 MM DE DIAMETRO Y 24 DE ALTURA, EN CADA HOJA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET10 | UD | PUERTA METALICA DOBLE PARA PINTAR EI2 45-C5, TIPO PA2.2B (pintura incluida) (material) | 1 | 268.83 | 268.83 |
| bis0001 | UD | BISAGRA DE ACERO INOX | 10 | 5.01 | 50.10 |
| mar0002 | UD | JUEGO MANILLAS Y PLACAS DE ACERO INOX | 1 | 110.26 | 110.26 |
| mue0001 | UD | MUELLE CIERRAPUERTAS | 2 | 92.11 | 184.22 |
| selec01 | ud | selector de cierre tipo geze en puertas de doble hoja | 1 | 32.9 | 32.90 |
| top0001 | UD | TOPE DE ACERO INOX | 2 | 12.12 | 24.24 |
| MO_1 | h | Oficial de 1ª | 2.844 | 17.7 | 50.34 |
| MO_2 | h | Peón especialista | 2.844 | 14.9 | 42.38 |
| %CI | % | COSTES INDIRECTOS | 3 % | 763.27 | 22.90 |
|  |  | Total |  |  | 786.17 |

| Medición | Uds. | Parcial |
|---|---|---|
| PUERTA METALICA DOBLE PARA PINTAR EI2 45-C5, TIPO PA2.2B | 3 | 3.00 |
| CUARTO DE BASURAS | 1 | 1.00 |
| Total |  | 4 |

**CA0011** UD PUERTA METALICA DOBLE PARA PINTAR EI2 45-C5, TIPO PA2.2C
3 UD × 630.74 = 1892.22
PUERTA METALICA DOBLE PARA PINTAR (pintura incluida en esta partida), EI2 45-C5, CON DIMENSIONES DE HOJAS DE 920x2100 MM, ENRASADA POR EL EXTERIOR, TIPO PA2.2C, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJAS PREFABRICADA A BASE DE DOBLE CHAPA PLEGADA DE ACERO galvanizado DE 1,2 MM. DE ESPESOR, FORMANDO CAJON, CON PLETINAS PERIMETRALES DE REFUERZO, RELLENO DE FIBRA MINERAL Y PLACAS AISLANTES. IMPRIMACION ANTIOXIDANTE APLICADA EN ORIGEN.
-PINTADO de marco y hojaS CON SUS 6 LADOS CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO POR HOJA, EN ACER0 INOXIDABLE AISI 304.
- JUEGO DE MANILLAS EN HOJA ACTIVA EN ACERO INOXIDABLE AISI- 316L, MODELO SENA DE TESA ASSA ABLOY O SIMILAR, CON PLACA DE 44X215 mm Y MANILLA EN FORMA DE "L".
- CERRADURA DE EMBUTIR SEGUN DIN 18251, TIPO TESA SERIE 2030/40, CON CILINDRO T10P, TODO ACABADO EN NIQUEL.
- PESTILLO INFERIOR Y SUPERIOR PARA CONDENA DE LA HOJA NO ACTIVA INTEGRADOS EN LA MISMA.
- TOPE EN ACERO INOXIDABLE AISI 304, DE 45 MM DE DIAMETRO Y 24 DE ALTURA, EN CADA HOJA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.
Cumplirá la siguiente normativa
o Dispositivos de Cierre Controlado (muelles) según UNE EN 1154:2003. Se instalarán en todas las puertas cortafuegos. Dicha norma no permite los muelles en bisagra.
o Dispositivos de Coordinación de Puertas (selector de puertas) según UNE EN 1158:2003. Siempre que la puerta cortafuegos sea de dos hojas.
o Bisagras: Cumplirán la UNE EN 1935: 2002
o Los dispositivos de retención electromagnética cumplirán UNE EN 1155:2003

| Código | Ud | Descripción | Rendimiento | Precio | Importe |
|---|---|---|---|---|---|
| PMET11 | UD | PUERTA METALICA DOBLE PARA PINTAR EI2 45-C5, TIPO PA2.2C (pintura incluida) (material) | 1 | 268.84 | 268.84 |
| bis0001 | UD | BISAGRA DE ACERO INOX | 10 | 5.01 | 50.10 |
| mar0002 | UD | JUEGO MANILLAS Y PLACAS DE ACERO INOX | 1 | 110.26 | 110.26 |
| cer0001a | UD | CERRADURA CON BOMBILLOS Y AMAESTRAMIENTO 3 NIVELES | 1 | 47.35 | 47.35 |
| pest001 | Ud | pestillo superior e inferior para condena de hoja pasiva en puertas dobles (material) | 1 | 18.86 | 18.86 |
| top0001 | UD | TOPE DE ACERO INOX | 2 | 12.12 | 24.24 |
| MO_1 | h | Oficial de 1ª | 2.844 | 17.7 | 50.34 |
| MO_2 | h | Peón especialista | 2.844 | 14.9 | 42.38 |
| %CI | % | COSTES INDIRECTOS | 3 % | 612.37 | 18.37 |
|  |  | Total |  |  | 630.74 |

**CA0012** UD PUERTA CORREDERA MOTORIZADA CON REVESTIMIENTO DE CHAPA GRECADA, TIPO PA3
1 UD × 3528.73 = 3528.73
PUERTA CORREDERA DE UNA HOJA, MOTORIZADA, CON REVESTIMIENTO DE CHAPA GRECADA, CON DIMENSIONES DE HOJA DE 6000x2400 MM, TIPO PA3, SEGUN PLANOS, FORMADA POR:
- MARCO CUBREGUÍA DE CHAPA DE ACERO GALVANIZADO DE 1,5 MM FORMANDO CAJON, CUBRIENDO TODO EL RECORRIDO DE LA PUERTA,INCLUSO FIJACIONES, ACCESORIOS Y PEQUEÑO MATERIAL.
- GUIA TIPO KLEIM O SIMILAR DE DIMENSIONES ADECUADAS AL PESO DE LA PUERTA.
- HOJA FORMADA POR BASTIDOR DE TUBOS DE ACERO GALVANIZADO 50.50.3 REVESTIDO POR LAS DOS CARAS CON CHAPA GRECADA DE ACERO GALVANIZADO DE 3 MM DE ESPESOR.
- LACADO DE TODOS LOS ELEMENTOS CON PINTURA AL ESMALTE SINTETICO SOBRE CARPINTERIA METALICA, LIMPIEZA Y DESENGRASADO DE LA SUPERFICIE, MANO DE IMPRIMACION Y DOS MANOS A PISTOLA DE ESMALTE SINTETICO COLOR A ELEGIR POR LA DF., ESPESOR TOTAL 40 MICRAS, INCLUSO PROTECCION DE ELEMENTOS ANEXOS Y LIMPIEZAS POSTERIORES.
-APERTURA POR SENSOR DE MOVIMIENTO,FOTOCELULAS, FINALES DE RECORRIDO, ETC.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMET12 | UD | PUERTA CORREDERA MOTORIZADA CON REVESTIMIENTO DE CHAPA GRECADA, TIPO PA3 (material) | 1 | 1308.26 | 1308.26 |
| gui0001 | UD | GUIA TIPO KLEIN ADECUADA AL PESO DE LA HOJA (material) | 1 | 149.12 | 149.12 |
| mot0002 | ud | motorizacion de puerta de madera (material) | 1 | 704.54 | 704.54 |
| seg0002 | ud | elementos de seguridad puerta interior (fotocélulas, finales de recorrido) (material) | 1 | 396.19 | 396.19 |
| top0001 | UD | TOPE DE ACERO INOX | 1 | 12.12 | 12.12 |
| MO_1 | h | Oficial de 1ª | 26.249 | 17.7 | 464.61 |
| MO_2 | h | Peón especialista | 26.249 | 14.9 | 391.11 |
| %CI | % | COSTES INDIRECTOS | 3 % | 3425.95 | 102.78 |
|  |  | Total |  |  | 3528.73 |

**CA0013** UD PUERTA METALICA CON REVESTIMIENTO DE TERRAZO, TIPO PA4
1 UD × 649.27 = 649.27
PUERTA METALICA SIMPLE CON REVESTIMIENTO DE TERRAZO, CON DIMENSIONES DE HOJA DE 1000x2100 MM, ENRASADA POR EL LADO exterior, TIPO PA4, SEGUN PLANOS, FORMADA POR:
- MARCO AUTOPORTANTE DE CHAPA PLEGADA DE ACERO GALVANIZADO DE 1,5 MM CUBRIENDO TODA LA ALTURA DE LA PUERTA, CON DESARROLLO SEGUN PLANOS, MONTADO SOBRE PREMARCO DE TUBO GALVANIZADO DE 3 MM DE ESPESOR, INCLUIDO EN LA PARTIDA, TAPAJUNTAS, PERFIL INFERIOR DE ESTANQUEIDAD Y ACCESORIOS. IMPRIMACION ANTIOXIDANTE APLICADA EN ORIGEN.
- HOJA FORMADA POR BASTIDOR DE TUBOS DE ACERO GALVANIZADO 50.50.3 REVESTIDO POR LAS DOS CARAS CON BALDOSAS DE TERRAZO DE LAS MISMAS CARACTERISTICAS DE LA FACHADA.
- PINTADO de marco y CANTOS DE LA HOJA CON ESMALTE LACA SINTETICO PARA CARPINTERIA METALICA, FORMADO POR LIMPIEZA Y DESENGRASADO DE LA SUPERFICIE, MANO DE IMPRIMACION ANTIOXIDANTE (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
EL PRODUCTO DEBERÁ POSEER ETIQUETA ECOLÓGICA DE LA UNIÓN EUROPEA, CONTENIDO MÁXIMO EN COV 130 G/L.
- 5 PERNIOS DE 10 MM DE DIAMETRO, EN ACER0 INOXIDABLE AISI 304.
- CERRADURA DE EMBUTIR SEGUN DIN 18251, TIPO TESA SERIE 2030/40, CON CILINDRO T10P, TODO ACABADO EN NIQUEL.
- JUEGO DE MANILLAS EN ACERO INOXIDABLE AISI- 316L, MODELO SENA DE TESA ASSA ABLOY O SIMILAR, CON PLACA DE 44X215 mm Y MANILLA EN FORMA DE "L".
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMET13 | UD | PUERTA METALICA CON REVESTIMIENTO DE TERRAZO, TIPO PA4 (material) | 1 | 350.01 | 350.01 |
| bis0001 | UD | BISAGRA DE ACERO INOX | 5 | 5.01 | 25.05 |
| cer0001a | UD | CERRADURA CON BOMBILLOS Y AMAESTRAMIENTO 3 NIVELES | 1 | 47.35 | 47.35 |
| mar0002 | UD | JUEGO MANILLAS Y PLACAS DE ACERO INOX | 1 | 110.26 | 110.26 |
| top0001 | UD | TOPE DE ACERO INOX | 1 | 12.12 | 12.12 |
| MO_1 | h | Oficial de 1ª | 2.625 | 17.7 | 46.46 |
| MO_2 | h | Peón especialista | 2.625 | 14.9 | 39.11 |
| %CI | % | COSTES INDIRECTOS | 3 % | 630.36 | 18.91 |
|  |  | Total |  |  | 649.27 |

**CA0014** UD Barras antipánico (19/04/2010)
25 UD × 85.61 = 2140.25
Barras antipánico tipo push para anchos de puerta de hasta 1220 mm. y alturas hasta 3050 mm.Modelos para bloqueo de 1 punto, 2 puntos o 3 puntos, incluso con posibilidad de embutirlos en la hoja de la puerta.Acabados en acero inoxidable, latón pulido, aluminio anodizado y otros sobre pedido.

| Código | Ud | Descripción | Rendimiento | Precio | Importe |
|---|---|---|---|---|---|
| CA0014M | UD | Barras antipánico (material; 19/04/2010) | 1 | 75 | 75.00 |
| MO_1 | h | Oficial de 1ª | 0.224 | 17.7 | 3.96 |
| MO_2 | h | Peón especialista | 0.224 | 14.9 | 3.34 |
| % MA | % | Medios auxiliares | 1 % | 82.30 | 0.82 |
| %CI | % | COSTES INDIRECTOS | 3 % | 83.12 | 2.49 |
|  |  | Total |  |  | 85.61 |

| Medición | Uds. | Parcial |
|---|---|---|
| PA12B | 2 | 2.00 |
| PA12BS | 1 | 1.00 |
| PA22B | 2 | 2.00 |
| PA2B´ | 4 | 4.00 |
| PA2H | 8 | 8.00 |
| V8 Y V10 | 8 | 8.00 |
| Total |  | 25 |

## CE_0000 Carpintería Exterior (08/10/2008)
Importe: 192849.43

**CE0001** ud VENTANAL DE ALUMINIO TIPO V1
88 ud × 821.7 = 72309.60
VENTANAL DE ALUMINIO TIPO V1, DE DIMENSION TOTAL 2850x850 MM, SEGUN PLANOS, FORMADO MODULO oscilante DE 2850x850 MM, APROXIMADAMENTE, enrasado con la cara exterior del cerramiento de fachada, realizado con perfilería de aluminio extruído según UNE EN 12020-2, de aleacion 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos tambien con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 10/12/6.
El índice global de reducción acústica del conjunto carpintería + vidrio será mayor de 35 dBA.
Persianas enrollables block de lamas de aluminio de 39 mm, lacada color a elegir por la D.F., mismo sistema que carpintería. Inyectada con espuma de poliuretano, de accionamiento manual, incluso p.p. de guía de aluminio tipo block, disco y contera metálico, pasacintas, cinta, recogedor, topes, elementos de fijación, material de agarre, caja de persiana de aluminio completamente aislada térmicamente para evitar puentes térmicos, incluso rejillas de ventilación y todos los accesorios para el correcto funcionamiento de la persiana.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
El índice global de reducción acústica de la caja de persiana será mayor de 28 dBA.
El conjunto carpintería-persiana deberá cumplir acusticamente lo especificado en el documento HR y se harán para ello las pruebas un situ necesarias para su comprobación.
Todas las piezas que componen el ensamblaje deberán soportar sin deformaciones las presiones de viento indicadas en los planos. Todas las medidas se comprobarán en obra.
Ejecutado según planos de proyecto, prescripciones del fabricante e indicaciones de la DF.
Construida s/NTE-FCL-3 y CTE.
Medición de la unidad terminada.

| Código | Ud | Descripción | Rendimiento | Precio | Importe |
|---|---|---|---|---|---|
| ven1 | ud | ventanal tipo v1 (material) | 1 | 576.21 | 576.21 |
| clim1 | m2 | acristalamiento térmico 10/12/6 (material) | 2.42 | 62.09 | 150.26 |
| MO_1 | h | Oficial de 1ª | 2.187 | 17.7 | 38.71 |
| MO_2 | h | Peón especialista | 2.187 | 14.9 | 32.59 |
| %CI | % | COSTES INDIRECTOS | 3 % | 797.77 | 23.93 |
|  |  | Total |  |  | 821.7 |

**CE0002** ud VENTANAL DE ALUMINIO TIPO V2
4 ud × 638.97 = 2555.88
VENTANAL DE ALUMINIO TIPO V2, DE DIMENSION TOTAL 2100x850 MM, SEGUN PLANOS, FORMADO MODULO oscilante DE 82100x850 MM, APROXIMADAMENTE, enrasado con la cara exterior del cerramiento de fachada, realizado con perfilería de aluminio extruído según UNE EN 12020-2, de aleacion 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos tambien con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 10/12/6.
El índice global de reducción acústica del conjunto carpintería + vidrio será mayor de 35 dBA.
Persianas enrollables block de lamas de aluminio de 39 mm, lacada color a elegir por la D.F., mismo sistema que carpintería. Inyectada con espuma de poliuretano, de accionamiento manual, incluso p.p. de guía de aluminio tipo block, disco y contera metálico, pasacintas, cinta, recogedor, topes, elementos de fijación, material de agarre, caja de persiana de aluminio completamente aislada térmicamente para evitar puentes térmicos, incluso rejillas de ventilación y todos los accesorios para el correcto funcionamiento de la persiana.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
El índice global de reducción acústica de la caja de persiana será mayor de 28 dBA.
El conjunto carpintería-persiana deberá cumplir acusticamente lo especificado en el documento HR y se harán para ello las pruebas un situ necesarias para su comprobación.
Todas las piezas que componen el ensamblaje deberán soportar sin deformaciones las presiones de viento indicadas en los planos. Todas las medidas se comprobarán en obra.
Ejecutado según planos de proyecto, prescripciones del fabricante e indicaciones de la DF.
Construida s/NTE-FCL-3 y CTE.
Medición de la unidad terminada.

| Código | Ud | Descripción | Rendimiento | Precio | Importe |
|---|---|---|---|---|---|
| ven2 | ud | ventanal tipo v2 (material) | 1 | 452.47 | 452.47 |
| clim1 | m2 | acristalamiento térmico 10/12/6 | 1.785 | 62.09 | 110.83 |
| MO_1 | h | Oficial de 1ª | 1.75 | 17.7 | 30.98 |
| MO_2 | h | Peón especialista | 1.75 | 14.9 | 26.08 |
| %CI | % | COSTES INDIRECTOS | 3 % | 620.36 | 18.61 |
|  |  | Total |  |  | 638.97 |

| Medición | Uds. | Parcial |
|---|---|---|
| ventanal tipo v2 | 4 | 4.00 |
| Total |  | 4 |

**CE0003** ud VENTANAL DE ALUMINIO TIPO V3
31 ud × 593.04 = 18384.24
VENTANAL DE ALUMINIO TIPO V3, DE DIMENSION TOTAL 1920x850 MM, SEGUN PLANOS, FORMADO POR MODULO oscilante DE 1920x850 MM, APROXIMADAMENTE, enrasado con la cara exterior del cerramiento de fachada, realizado con perfilería de aluminio extruído según UNE EN 12020-2, de aleacion 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos tambien con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 10/12/6.
El índice global de reducción acústica del conjunto carpintería + vidrio será mayor de 35 dBA.
Persianas enrollables block de lamas de aluminio de 39 mm, lacada color a elegir por la D.F., mismo sistema que carpintería. Inyectada con espuma de poliuretano, de accionamiento manual, incluso p.p. de guía de aluminio tipo block, disco y contera metálico, pasacintas, cinta, recogedor, topes, elementos de fijación, material de agarre, caja de persiana de aluminio completamente aislada térmicamente para evitar puentes térmicos, incluso rejillas de ventilación y todos los accesorios para el correcto funcionamiento de la persiana.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
El índice global de reducción acústica de la caja de persiana será mayor de 28 dBA.
El conjunto carpintería-persiana deberá cumplir acusticamente lo especificado en el documento HR y se harán para ello las pruebas un situ necesarias para su comprobación.
Todas las piezas que componen el ensamblaje deberán soportar sin deformaciones las presiones de viento indicadas en los planos. Todas las medidas se comprobarán en obra.
Ejecutado según planos de proyecto, prescripciones del fabricante e indicaciones de la DF.
Construida s/NTE-FCL-3 y CTE.
Medición de la unidad terminada.

| Código | Ud | Descripción | Rendimiento | Precio | Importe |
|---|---|---|---|---|---|
| ven3 | ud | ventanal tipo v3 (material) | 1 | 417.38 | 417.38 |
| clim1 | m2 | acristalamiento térmico 10/12/6 | 1.632 | 62.09 | 101.33 |
| MO_1 | h | Oficial de 1ª | 1.75 | 17.7 | 30.98 |
| MO_2 | h | Peón especialista | 1.75 | 14.9 | 26.08 |
| %CI | % | COSTES INDIRECTOS | 3 % | 575.77 | 17.27 |
|  |  | Total |  |  | 593.04 |

| Medición | Uds. | Parcial |
|---|---|---|
| ventanal tipo v3 | 31 | 31.00 |
| Total |  | 31 |

**CE0004** ud VENTANAL DE ALUMINIO TIPO V4
4 ud × 800.35 = 3201.40
VENTANAL DE ALUMINIO TIPO V4, DE DIMENSION TOTAL 2760x850 MM, SEGUN PLANOS, FORMADO POR MODULO oscilante DE 2760x850 MM, APROXIMADAMENTE, enrasado con la cara exterior del cerramiento de fachada, realizado con perfilería de aluminio extruído según UNE EN 12020-2, de aleacion 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos tambien con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 10/12/6.
El índice global de reducción acústica del conjunto carpintería + vidrio será mayor de 35 dBA.
Persianas enrollables block de lamas de aluminio de 39 mm, lacada color a elegir por la D.F., mismo sistema que carpintería. Inyectada con espuma de poliuretano, de accionamiento manual, incluso p.p. de guía de aluminio tipo block, disco y contera metálico, pasacintas, cinta, recogedor, topes, elementos de fijación, material de agarre, caja de persiana de aluminio completamente aislada térmicamente para evitar puentes térmicos, incluso rejillas de ventilación y todos los accesorios para el correcto funcionamiento de la persiana.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
El índice global de reducción acústica de la caja de persiana será mayor de 28 dBA.
El conjunto carpintería-persiana deberá cumplir acusticamente lo especificado en el documento HR y se harán para ello las pruebas un situ necesarias para su comprobación.
Todas las piezas que componen el ensamblaje deberán soportar sin deformaciones las presiones de viento indicadas en los planos. Todas las medidas se comprobarán en obra.
Ejecutado según planos de proyecto, prescripciones del fabricante e indicaciones de la DF.
Construida s/NTE-FCL-3 y CTE.
Medición de la unidad terminada.

| Código | Ud | Descripción | Rendimiento | Precio | Importe |
|---|---|---|---|---|---|
| ven4 | ud | ventanal tipo v4 (material) | 1 | 560.08 | 560.08 |
| clim1 | m2 | acristalamiento térmico 10/12/6 | 2.346 | 62.09 | 145.66 |
| MO_1 | h | Oficial de 1ª | 2.187 | 17.7 | 38.71 |
| MO_2 | h | Peón especialista | 2.187 | 14.9 | 32.59 |
| %CI | % | COSTES INDIRECTOS | 3 % | 777.04 | 23.31 |
|  |  | Total |  |  | 800.35 |

| Medición | Uds. | Parcial |
|---|---|---|
| ventanal tipo v4 | 4 | 4.00 |
| Total |  | 4 |

**CE0005** ud VENTANAL DE ALUMINIO TIPO V5
6 ud × 852.01 = 5112.06
Ventanal de aluminio tipo V5, de dimensión total 3770x650 mm, según planos, formado por 2 módulos oscilante de 3780x650 mm, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos también con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 8/12/4.
El índice global de reducción acústica del conjunto carpintería + vidrio será mayor de 35 dBA.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven5 | ud | ventanal tipo v5 (material) | 1 | 633.32 | 633.32 |
| clim2 | m2 | acristalamiento termico 8/12/4 (material) | 2.45 | 50.03 | 122.57 |
| MO_1 | h | Oficial de 1ª | 2.187 | 17.7 | 38.71 |
| MO_2 | h | Peón especialista | 2.187 | 14.9 | 32.59 |
| %CI | % | COSTES INDIRECTOS | 3 % | 827.19 | 24.82 |
|  |  | Total |  |  | 852.01 |

| Medición | Uds. | Parcial |
|---|---|---|
| ventanal tipo v5 | 6 | 6.00 |
| Total |  | 6 |

**CE0006** ud VENTANAL DE LAMAS DE ACERO GALVANIZADO TIPO V6
12 ud × 868.04 = 10416.48
CERRAMIENTO a base de lamas horizontales, tipo V6, de dimensión total
2850 x 1050 mm, según planos, FORMADO POR:
- bastidor a base de PERFILES TUBULARES DE ACERO EN CALIDAD S-275-JO-H (A-44 c), COLOCADOS SEGUN PLANOS DE DETALLE, ATORNILLADOS O SOLDADOS EN TALLER Y/O EN OBRA, INCLUSO CORTE Y ELABORACION, MONTAJE, LIJADO, PERNOS, TORNILLERÍA, ANCLAJES QUÍMICOS, PLACAS DE ANCLAJE, CHORREADO O GRANALLADO (GRADO Sa 2,5 SIS), INCLUIDA PROTECCIÓN ESPECIAL PARA OBTENER UNA DURABILIDAD ALTA "H" (MAYOR DE 15 AÑOS), CONSISTENTE EN UN SISTEMA A4.15 SEGÚN ISO 12944, ALCANZANDO UN MÍNIMO DE 240 MICRAS DE ESPESOR TOTAL (IMPRIMACIÓN+CAPA INTERMEDIA+ACABADO), FORMADO POR:
*CHORREADO ABRASIVO GRADO SA. 2½ - ISO 8501.1 Y UNA RUGOSIDAD SUPERFICIAL BN 9ª DEL RUGOTEST Nº 3.
*APLICACIÓN DE UNA CAPA DE IMPRIMACIÓN ANTICORROSIVA EPOXI POLIAMIDA RICA EN ZINC HEMPADUR ZINC 17360 GRIS, CON UN ESPESOR DE 65 µ DE PELÍCULA SECA, SEGÚN UNE 48277.
*APLICACIÓN DE UNA CAPA INTERMEDIA EPOXI POLIAMIDA HEMPADUR H.B. 45200 GRIS, CON UN ESPESOR DE 125µ DE PELÍCULA SECA, SEGÚN UNE 48272.
*APLICACIÓN DE UNA CAPA DE ACABADO POLIURETANO ALIFÁTICO, HEMPEL’S POLYENAMEL 55100 EN EL COLOR A DEFINIR, CON UN ESPESOR DE 50µ DE PELÍCULA SECA, SEGÚN UNE 48274.
EL PRODUCTO DEBERÁ POSEER ETIQUETA ECOLÓGICA DE LA UNIÓN EUROPEA, CONTENIDO MÁXIMO EN COV 130 G/L.
LOS COLORES SERÁN A ELEGIR POR LA DF EN UNA GAMA DE GRISES, EN TORNO AL GRIS METALIZADO.
- LAMAS DE CHAPA PLEGADA, DE 2MM DE ESPESOR Y DESARROLLO SEGÚN PLANOS DE DETALLE, DE ACERO GALVANIZADO SENDZIMR CON PROTECCIÓN ESPECIAL A BASE DE PRETRATAMIENTO QUALICOAT CLASE 2 SEASIDE Y ACABADO LACADO QUALICOAT CLASE 3 (Ó AAMA 2605-98), SIENDO, EN EL CASO DE REALIZAR UN RECUBRIMIENTO PVDF, A BASE DE DOS CAPAS MÁS CLEAR TRANSPARENTE. SE EXIGIRÁ AL PROVEEDOR DE LA PINTURA Y AL APLICADOR HOMOLOGADO, DE FORMA PREVIA A LA FABRICACIÓN DE LOS COMPONENTES, LA ENTREGA A LA DF DE UNA GARANTÍA ESCRITA DE RETENCIÓN DE COLOR Y BRILLO POR UN PERIODO DE 20 AÑOS. LOS COLORES SERÁN A ELEGIR POR LA DF EN UNA GAMA DE GRISES, EN TORNO AL GRIS METALIZADO.
COLOCADAS SEGÚN DETALLES DE PLANO, FIJADAS A BASE DE TORNILLOS ROSCACHAPAS A PERFILES DE ACERO DE CARACTERÍSTICAS, DIMENSIONES Y DISPOSICIÓN SEGÚN PLANOS DE PROYECTO Y PRESCRIPCIONES DE LA D.F.
INCLUYENDO REPLANTEO, NIVELACIÓN, CORTES, SELLADOS, DESPERDICIOS, SOLDADURAS, REMATES, ENCUENTROS DE TODO TIPO, CAJEADOS, PIEZAS DE ANCLAJE Y SUJECIÓN, PERFILERÍA AUXILIAR, TORNILLERÍAS, ASÍ COMO TODO LOS MEDIOS AUXILIARES, AYUDAS Y ELEMENTOS NECESARIOS PARA LA CORRECTA REALIZACIÓN DE LA PARTIDA, CON LIMPIEZA FINAL.
Medición de la unidad terminada.

| Código | Ud | Descripción | Rendimiento | Precio | Importe |
|---|---|---|---|---|---|
| ven6 | ud | ventanal tipo v6, incluyendo bastidor y lamas horizontales (material) | 1 | 757.19 | 757.19 |
| MO_1 | h | Oficial de 1ª | 2.625 | 17.7 | 46.46 |
| MO_2 | h | Peón especialista | 2.625 | 14.9 | 39.11 |
| %CI | % | COSTES INDIRECTOS | 3 % | 842.76 | 25.28 |
|  |  | Total |  |  | 868.04 |

| Medición | Uds. | Parcial |
|---|---|---|
| ventanal tipo v6, incluyendo bastidor y lamas horizontales | 9 | 9.00 |
|  | 3 | 3.00 |
| Total |  | 12 |

**CE0007** ud VENTANAL DE ALUMINIO TIPO V7
1 ud × 5057.67 = 5057.67
Ventanal de aluminio tipo V7, de dimensión total 5470x2880 mm, según planos, formado por 3 módulos fijos, dos de 810X2880 y uno de 1950x2880 mm, más 2 módulos oscilante de 700x2880 mm, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365. Queda incluido en esta partida la formación de balcones de vidrio 5+5, de 800mmx1000mm, montado sobre perfilería de aluminio anclada a la carpinteria, todo ello según de talles de proyecto e indicaciones de la DF.
Los tapajuntas interiores serán de aluminio, con escuadras de alineamiento, fijados mediante autoclip al marco.
Vierteaguas de aluminio extruido fijados a los marcos también con autoclips.
Lacado de todos los elementos en color definido por la DF >60micras, con certificación QUALICOAT y SEASIDE (calidad marina), efectuado con ciclo de: desengrase, decapado (ataque alcalino y ácido en dos etapas), capa de conversión química (crómico), lavado con agua desmineralizada, secado, aplicación electroestática de pintura en polvo (poliéster) y cocción en horno a 190º-200º.
Acristalamiento térmico formado por vidrio tipo climalit 10/12/6.
El índice global de reducción acústica del conjunto carpintería + vidrio será mayor de 35 dBA.
Comprende premarco perimetral de aluminio tipo FIX de Alumafel o similar, junquillos, tapajuntas y jambas según planos de detalle de proyecto.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven7 | ud | ventanal tipo v7 (material) | 1 | 3394.28 | 3394.28 |
| clim1 | m2 | acristalamiento térmico 10/12/6 | 16.25 | 62.09 | 1008.96 |
| MO_1 | h | Oficial de 1ª | 5.249 | 17.7 | 92.91 |
| MO_2 | h | Peón especialista | 5.249 | 14.9 | 78.21 |
| URBALC | M2 | Formacion de balcones descrita (material; 07/05/2010) | 1.6 | 210 | 336.00 |
| %CI | % | COSTES INDIRECTOS | 3 % | 4910.36 | 147.31 |
|  |  | Total |  |  | 5057.67 |

| Medición | Uds. | Parcial |
|---|---|---|
| ventanal tipo v7 | 1 | 1.00 |
| Total |  | 1 |

**CE0008** ud VENTANAL DE ALUMINIO TIPO V8
1 ud × 5539.49 = 5539.49
Ventanal de aluminio tipo V8, de dimensión total 5470x2970 mm, según planos, formado por 2 módulos fijos laterales de 710x2500 mm y 2 fijos horizontales superiores de 2735x 470 mm, así como 2 módulos oscilante compuestos de doble hoja de 1000x2500 mm en cada una de ellas, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos también con autoclips.
Herrajes en color de ventana correspondientes a la misma serie, con cremonas modelo EDUR o similar, con 3 puntos de anclaje, así como 3 bisagras con eje, contrafuerte y tornillos de acero inoxidable; selector de cierre y cierrapuetas.
Lacado de todos los elementos en color definido por la DF >60micras, con certificación QUALICOAT y SEASIDE (calidad marina), efectuado con ciclo de: desengrase, decapado (ataque alcalino y ácido en dos etapas), capa de conversión química (crómico), lavado con agua desmineralizada, secado, aplicación electroestática de pintura en polvo (poliéster) y cocción en horno a 190º-200º.
Acristalamiento térmico formado por vidrio tipo climalit 10/12/6.
El índice global de reducción acústica del conjunto carpintería + vidrio será mayor de 35 dBA.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven8 | ud | ventanal tipo v8 (material) | 1 | 4198.07 | 4198.07 |
| clim1 | m2 | acristalamiento térmico 10/12/6 | 16.25 | 62.09 | 1008.96 |
| MO_1 | h | Oficial de 1ª | 5.249 | 17.7 | 92.91 |
| MO_2 | h | Peón especialista | 5.249 | 14.9 | 78.21 |
| %CI | % | COSTES INDIRECTOS | 3 % | 5378.15 | 161.34 |
|  |  | Total |  |  | 5539.49 |

| Medición | Uds. | Parcial |
|---|---|---|
| ventanal tipo v8 | 1 | 1.00 |
| Total |  | 1 |

**CE0009** ud VENTANAL DE ALUMINIO TIPO V9
3 ud × 655.95 = 1967.85
Ventanal de aluminio tipo V9, de dimensión total 1920x1400 mm, más remate superior de 1920x200 mm, según planos, formado por módulo fijo de 1070x850 mm y módulo oscilante de 750x1400 mm, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos también con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 8/12/4.
El índice global de reducción acústica del conjunto carpintería + vidrio será mayor de 35 dBA.
Persianas enrollables block de lamas de aluminio de 39 mm, lacada color a elegir por la D.F., mismo sistema que carpintería. Inyectada con espuma de poliuretano, de accionamiento manual, incluso p.p. de guía de aluminio tipo block, disco y contera metálica, pasacintas, cinta, recogedor, topes, elementos de fijación, material de agarre, caja de persiana de aluminio completamente aislada térmicamente para evitar puentes térmicos, incluso rejillas de ventilación y todos los accesorios para el correcto funcionamiento de la persiana.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
El índice global de reducción acústica de la caja de persiana será mayor de 28 dBA.
El conjunto carpintería-persiana deberá cumplir acusticamente lo especificado en el documento HR y se harán para ello las pruebas un situ necesarias para su comprobación.
Todas las piezas que componen el ensamblaje deberán soportar sin deformaciones las presiones de viento indicadas en los planos. Todas las medidas se comprobarán en obra.
Ejecutado según planos de proyecto, prescripciones del fabricante e indicaciones de la DF.
Construida s/NTE-FCL-3 y CTE.
Medición de la unidad terminada.

| Código | Ud | Descripción | Rendimiento | Precio | Importe |
|---|---|---|---|---|---|
| ven9 | ud | ventanal tipo v9 (material) | 1 | 458.7 | 458.70 |
| clim1 | m2 | acristalamiento térmico 10/12/6 | 1.95 | 62.09 | 121.08 |
| MO_1 | h | Oficial de 1ª | 1.75 | 17.7 | 30.98 |
| MO_2 | h | Peón especialista | 1.75 | 14.9 | 26.08 |
| %CI | % | COSTES INDIRECTOS | 3 % | 636.84 | 19.11 |
|  |  | Total |  |  | 655.95 |

| Medición | Uds. | Parcial |
|---|---|---|
| ventanal tipo v9 | 3 | 3.00 |
| Total |  | 3 |

**CE0010** ud VENTANAL DE ALUMINIO TIPO V10
1 ud × 7330.16 = 7330.16
Ventanal de aluminio tipo V10, de dimensión total 11500x2000 mm, según planos, formado por 2 módulos fijos de 850x2000 mm y 2 de 2870x2000 mm, así como 2 módulos oscilante compuestos de doble hoja de 1000x2000 mm en cada una de ellas, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Vierteaguas de aluminio extruido fijados a los marcos también con autoclips.
Herrajes en color de ventana correspondientes a la misma serie, con cremonas modelo EDUR o similar, con 3 puntos de anclaje, así como 3 bisagras con eje, contrafuerte y tornillos de acero inoxidable.
Lacado de todos los elementos en color definido por la DF >60micras, con certificación QUALICOAT y SEASIDE (calidad marina), efectuado con ciclo de: desengrase, decapado (ataque alcalino y ácido en dos etapas), capa de conversión química (crómico), lavado con agua desmineralizada, secado, aplicación electroestática de pintura en polvo (poliéster) y cocción en horno a 190º-200º.
Acristalamiento térmico formado por vidrio tipo climalit 10/12/6.
El índice global de reducción acústica del conjunto carpintería + vidrio será mayor de 35 dBA.
Comprende premarco perimetral de aluminio tipo FIX de Alumafel o similar, escuadras, topes, bisagras, junquillos, tapajuntas, jambas y falleba embutida según planos de detalle de proyecto. Manilla de accionamiento a elegir por la DF.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven10 | ud | ventanal tipo v10 (material) | 1 | 5403.33 | 5403.33 |
| clim1 | m2 | acristalamiento térmico 10/12/6 | 23 | 62.09 | 1428.07 |
| MO_1 | h | Oficial de 1ª | 8.75 | 17.7 | 154.88 |
| MO_2 | h | Peón especialista | 8.75 | 14.9 | 130.38 |
| %CI | % | COSTES INDIRECTOS | 3 % | 7116.66 | 213.50 |
|  |  | Total |  |  | 7330.16 |

| Medición | Uds. | Parcial |
|---|---|---|
| ventanal tipo v10 | 1 | 1.00 |
| Total |  | 1 |

**CE0011** ud VENTANAL DE ALUMINIO TIPO V11
2 ud × 7356.34 = 14712.68
Ventanal de aluminio tipo V11, de dimensión total 11500x2000 mm, según planos, formado por 5 módulos fijos de 1240X2020 mm Y 4 MODULOS BATIENTES DE 700X2020MM , aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Queda incluido en esta partida la formación de balcones de vidrio 5+5, de 800mmx1000mm, montado sobre perfilería de aluminio anclada a la carpinteria, todo ello según de talles de proyecto e indicaciones de la DF.
Vierteaguas de aluminio extruido fijados a los marcos también con autoclips.
Lacado de todos los elementos en color definido por la DF >60micras, con certificación QUALICOAT y SEASIDE (calidad marina), efectuado con ciclo de: desengrase, decapado (ataque alcalino y ácido en dos etapas), capa de conversión química (crómico), lavado con agua desmineralizada, secado, aplicación electroestática de pintura en polvo (poliéster) y cocción en horno a 190º-200º.
Acristalamiento térmico formado por vidrio tipo climalit 10/12/6.
El índice global de reducción acústica del conjunto carpintería + vidrio será mayor de 35 dBA.
Comprende premarco perimetral de aluminio tipo FIX de Alumafel o similar, junquillos, tapajuntas y jambas según planos de detalle de proyecto.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven11 | ud | ventanal tipo v11 (material) | 1 | 4756.75 | 4756.75 |
| clim1 | m2 | acristalamiento térmico 10/12/6 | 23 | 62.09 | 1428.07 |
| MO_1 | h | Oficial de 1ª | 8.75 | 17.7 | 154.88 |
| MO_2 | h | Peón especialista | 8.75 | 14.9 | 130.38 |
| URBALC | M2 | Formacion de balcones descrita | 3.2 | 210 | 672.00 |
| %CI | % | COSTES INDIRECTOS | 3 % | 7142.08 | 214.26 |
|  |  | Total |  |  | 7356.34 |

| Medición | Uds. | Parcial |
|---|---|---|
| ven11 | 2 | 2.00 |
| Total |  | 2 |

**CE0012** ud VENTANAL DE ALUMINIO TIPO V12 (07/05/2010)
3 ud × 7529.38 = 22588.14
Ventanal de aluminio tipo V12, de dimensión total 11500x2000 mm, según planos, formado por 4 módulos fijos de 1240X2020 mm Y 5 MODULOS BATIENTES DE 700X2020MM, aproximadamente, enrasado con la cara exterior del cerramiento de fachada, realizado con perfilería de aluminio extruído según UNE EN 12020-2, de aleación 6060/6063, segun norma EN 573-3:1995 y estado T5 según la norma EN755, de la serie UNNO THERMIC de Alumafel o similar, con rotura de puente térmico.
Marco de aluminio de 50 mm y hoja de 57,5 mm, enrasados al exterior, con junta central y junta de estanqueidad interior, con orificios en el perfil inferior del marco y desagües con válvulas de estanqueidad de Alumafel o similar, a 100 mm del inglete inferior.
Los cortes de perfiles deberán tener un sellador de ingletes transparente.
El sistema del ventanal dispondrá de junta de estanqueidad central y cámara de descompresión exterior; encuentros de esta junta central con una escuadra especial de EPDM para evitar filtraciones de aire y agua, con goma conforme a la EN 12365.
Los tapajuntas interiores serán de aluminio, con escuadras de alineamiento, fijados mediante autoclip al marco.
Queda incluido en esta partida la formación de balcones de vidrio 5+5, de 800mmx1000mm, montado sobre perfilería de aluminio anclada a la carpinteria, todo ello según de talles de proyecto e indicaciones de la DF.
Vierteaguas de aluminio extruido fijados a los marcos también con autoclips.
Lacado de todos los elementos en color definido por la DF >60micras, con certificación QUALICOAT y SEASIDE (calidad marina), efectuado con ciclo de: desengrase, decapado (ataque alcalino y ácido en dos etapas), capa de conversión química (crómico), lavado con agua desmineralizada, secado, aplicación electroestática de pintura en polvo (poliéster) y cocción en horno a 190º-200º.
Acristalamiento térmico formado por vidrio tipo climalit 10/12/6.
El índice global de reducción acústica del conjunto carpintería + vidrio será mayor de 35 dBA.
Comprende premarco perimetral de aluminio tipo FIX de Alumafel o similar, junquillos, tapajuntas y jambas según planos de detalle de proyecto.
Las ventanas se colocarán y calzarán mediante piezas de fijación frontal de Alumafel o similar, asegurando la perfecta alineación, nivelación y aplomado, sellándose el espacio que queda entre el premarco y el marco con un burlete aislante expansible de poliuretano impregnado o espuma de poliuretano.
El sellado exterior se realizará con silicona neutra.
Incluso formación de jambas, dinteles, alféizares y piezas de remate, según planos de proyecto e indicaciones de la DF, mediante chapa de aluminio de 2 mm de espesor con el mismo acabado que la carpintería, refuerzo de tablero de DM hidrófugo de 13 mm y placa de poliestireno extruido de 30 mm según planos de detalle. Todo ello sellado con silicona incolora para asegurar la estanqueidad del conjunto.
La carpintería en su conjunto garantizará las siguientes condiciones (a justificar mediante certificación y/o ensayo):
- Aislamiento acústico de 35 dBA
- Permeabilidad al aire, clasificación clase 4
- Estanqueidad al agua, clasificación E1200
- Resistencia al viento, clasificación C5
El conjunto ensamblado de la carpintería exterior (ventana + vidrio) verificará un aislamiento acústico mínimo de 35 dBA, en ensayo específico a realizar por el Laboratorio de Control de Calidad de la Edificación de la Dirección de Vivienda y Arquitectura del Gobierno Vasco, previamente al suministro y colocación de las carpinterías, sobre una muestra de ventana tipo.
Todas las piezas que componen el ensamblaje deberán soportar sin deformaciones las presiones de viento indicadas en los planos. Todas las medidas se comprobarán en obra.
Ejecutado según planos de proyecto, prescripciones del fabricante e indicaciones de la DF.
Construida s/NTE-FCL-3 y CTE.
Medición de la unidad terminada.

| Código | Ud | Descripción | Rendimiento | Precio | Importe |
|---|---|---|---|---|---|
| ven12 | ud | ventanal tipo v12 (material; 07/05/2010) | 1 | 4756.75 | 4756.75 |
| clim1 | m2 | acristalamiento térmico 10/12/6 | 23 | 62.09 | 1428.07 |
| MO_1 | h | Oficial de 1ª | 8.75 | 17.7 | 154.88 |
| MO_2 | h | Peón especialista | 8.75 | 14.9 | 130.38 |
| URBALC | M2 | Formacion de balcones descrita | 4 | 210 | 840.00 |
| %CI | % | COSTES INDIRECTOS | 3 % | 7310.08 | 219.30 |
|  |  | Total |  |  | 7529.38 |

| Medición | Uds. | Parcial |
|---|---|---|
| ven12 | 3 | 3.00 |
| Total |  | 3 |

**CE0013** ml REMATE INTERIOR ALFEIZARES (19/04/2010)
414.82 ml × 57.07 = 23673.78
Remate de ALFEIZARES DE VENTANAS FORMADO POR CHAPA DE ALUMINIO PLEGADO DE 2MM DE ESPESOR, CON FIJACIÓN MECÑANICA, EJECUTADO SEGUN DETALLES DE PROYECTO Y ESPECIFICACIONES DE LA DF.
Incluso remates y todos los medios auxiliares y material complementario necesario para la ejecución de los trabajos.

| Código | Ud | Descripción | Rendimiento | Precio | Importe |
|---|---|---|---|---|---|
| CE0013m | ml | formacion de remate mediante materiales descritos (material; 19/04/2010) | 1 | 47 | 47.00 |
| MO_1 | h | Oficial de 1ª | 0.25 | 17.7 | 4.43 |
| MO_2 | h | Peón especialista | 0.23 | 14.9 | 3.43 |
| % MA | % | Medios auxiliares | 1 % | 54.86 | 0.55 |
| %CI | % | COSTES INDIRECTOS | 3 % | 55.41 | 1.66 |
|  |  | Total |  |  | 57.07 |

| Medición | Uds. | Largo | Parcial |
|---|---|---|---|
| - Alzado sur: |  |  |  |
| ventanas con visera (fachada piedra) | 61.75 |  | 61.75 |
|  | 61.75 |  | 61.75 |
|  | 11.97 |  | 11.97 |
|  | 5.77 |  | 5.77 |
|  | 12.15 |  | 12.15 |
| ventanas en vuelos (de madera y sin visera) | 8.36 |  | 8.36 |
|  | 8.36 |  | 8.36 |
| - Alzado oeste: |  |  |  |
| ventanas planta 2 volumen 1 (de madera y sin visera)- 16.87 | 16.87 |  | 16.87 |
| planta 1 volumen 1 (sin visera) - 5.47 | 5.47 |  | 5.47 |
| planta pb - 5.47 | 5.47 |  | 5.47 |
| planta 2 volumen 2 (de madera y sin visera) 17.05 | 17.05 |  | 17.05 |
| planta 2 volumen 3 (de piedra y sin visera) 7.54 | 7.54 |  | 7.54 |
| - Alzado este: |  |  |  |
| ventanas planta 2 volumen 1 (de madera y sin visera)- 17.05 | 17.05 |  | 17.05 |
| planta 2 volumen 2 (de madera y sin visera) 17.05 | 17.05 |  | 17.05 |
| planta 2 volumen 3 (de piedra y sin visera) 1.92 | 1.92 |  | 1.92 |
| - Alzado norte: |  |  |  |
| ventanas (piedra sin visera) 43.15+43.15+43.15 | 43.15 |  | 43.15 |
|  | 43.15 |  | 43.15 |
|  | 43.15 |  | 43.15 |
| ventanas escaleras (piedra sin visera) 3.78+3.78+3.78+3.78 | 3.78 | 4.00 | 15.12 |
| ventanas (piedra sin visera) 5.86+5.86 | 5.86 | 2.00 | 11.72 |
| Total |  |  | 414.82 |

## CIN_0000 Contenciones (08/10/2008)
Importe: 279643.83

**CIN0002** ML VIGA DE CORONACION DE MURO PANTALLA (22/01/2010)
48.62 ML × 142.63 = 6934.67
FORMACION DE VIGA DE CORONACION EN MURO PANTALLA MEDIANTE:
-HORMIGON ARMADO HORM. HA-35/B/20/IIa, con cemento tipo CEM II/A 52,5, con una relación agua/cemento de 0.47,
Elaborado en central, transportado, puesto en obra mediante camión bomba en tongadas no superiores a 50 cm, extendido, vibrado y curado, incluso p.p. de aditivos si fuera necesario, previa autorizacion de la Direccion de Obra.
-Armado con acero en calidad B 500 s, cortado, doblado, montado y puesto en obra en una cuantía orientativa, a estimar sobre planos, de 52.33 kg/mL, incluyéndose como parte proporcional los kilos correspondientes a solapes, barras de piel, horquillas, armaduras de montaje y despuntes, comprendiendo pasos de vigas, alambre recocido para atado, separadores de pvc para garantizar los recubrimiento establecidos por la DF y la normativa, etc.
-Incluso p.p. de encofrado metálico y posterior desencofrado, en una cuantía orientativa, a estimar sobre planos, de 2.45 m2/mL, limpieza, humedecido, aplicación de desencofrante, puesta en obra, replanteo del conjunto, nivelacion y aplomado de encofrados, apeos y p.p. de elementos complementarios para su total estabilidad.
Quedan incluidos en el precio los excesos de hormigón generados al hormigonar el espacio entre el volumen teórico y real, si hubiera diferencia, la eliminación de agua con bomba (incluso esta misma), limpieza de fondos, pasos de instalaciones, colocación de anclajes perfectamente nivelados, plataforma de trabajo y de hormigonado, etc.
Medido el volumen teórico sobre planos, realizado segun normas NTE, EHE y CTE.

| Código | Ud | Descripción | Rendimiento | Precio | Importe |
|---|---|---|---|---|---|
| H0001 | M3 | HORM. HA-35/B/20/IIa | 0.4 | 117.83 | 47.13 |
| A0001 | kg | ACERO CORRUGADO B 500 S | 52.33 | 0.85 | 44.48 |
| E04CE010 | m2 | ENCOF.METÁL.ZAP.VIG.CIMENT.Y EN. | 2.45 | 16.44 | 40.28 |
| % MA | % | Medios auxiliares | 5 % | 131.89 | 6.59 |
| %CI | % | COSTES INDIRECTOS | 3 % | 138.48 | 4.15 |
|  |  | Total |  |  | 142.63 |

| Medición | Uds. | Largo | Parcial |
|---|---|---|---|
| perimetro pantalla | 1 | 48.62 | 48.62 |
| Total |  |  | 48.62 |

**CIN0001** M2 MURO PANTALLA E=45 CM.
370.48 M2 × 213.61 = 79138.23
Formación de muro pantalla de hormigón armado de 45 cm de espesor, en terrenos de todo tipo, según CTE y NTE-CCP-7, formado por:
- Formación y demolición de doble murete guía con hormigón HA-30/B/20/IIa y acero en calidad B 500 s, vertido, vibrado y curado, siendo la sección la indicada en planos de cimentación, incluso excavación, encofrado y desencofrado y p.p. de preparación de plataformas de trabajo.
- Transporte, montaje, desmontaje, instalación, puesta en marcha, mantenimiento y retirada de equipo pantallador, equipo auxiliar para hormigonado, equipo de desarenado y recirculación de lodos y almacén de lodos, incluyendo desplazamientos internos y paradas.
- Excavación con cuchara bivalva con ayuda de lodos tixotrópicos, incluso su retirada posterior, parte proporcional de desarenado, evacuación de detritus procedentes de las perforaciones, carga y transportes tanto interiores a zonas de acopio como exteriores a vertedero autorizado y p.p. de canon de vertedero autorizado para cada tipo de material y certificado de idoneidad del vertedero para el tipo de residuo. Incluso suplemento por empotramiento en roca hasta 1m de profundidad, horas por empleo de trépano para empotramiento en la misma o para atravesar rellenos previos a la roca, sustratos duros intermedios, bolos y restos de antiguas cimentaciones, colocación de juntas y p.p. de amorteramiento de la excavación y reexcavación de la misma en caso de que fuera necesario.
- Suministro y colocación de hormigón HA-35/B/20/IIa elaborado en central, vertido del hormigón con ayuda de embudo, tubo tremie y bomba, incluso p.p. de hormigón vertido en exceso sobre volumen teórico, compactación y preparación de juntas verticales, p.p. de fluidificante si fuese necesario previa autorización de la dirección de obra. Construido segun EHE, comprendiendo también el sellado de piezas de anclaje de muros pantalla.
- Armado con acero corrugado en calidad B 500 s, cortado, doblado, montado y puesto en obra en una cuantía orientativa, a estimar sobre planos, de 74.3 kg/m2, incluyéndose como parte proporcional los kilos correspondientes a solapes, armaduras de montaje y despuntes, comprendiendo pasos de vigas, alambre recocido para atado, separadores, etc.
- Descabezado, mediante compresor manual, de pantalla en un mínimo de 50 cm sobre cota teórica, alcanzando hormigón sano y posterior formación de viga de coronación (no incluida en esta partida).
- Incluso formación y/o picado de pasos de tuberia de instalaciones según necesidades de proyecto y obra, asi como repicado de panzas de hormigón formadas durante vertido de hormigón por inconsistencia del terreno, todo ello mediante compresor manual, tapado con mortero de armaduras al aire por desprendimientos del terreno, replanteo, apertura, perfilado del hueco, reconstrucción del perímetro, refuerzo y reservas necesarias, sellado según indicaciones de la DF y ejecución de juntas. Con recogida de escombros y transporte a vertedero, incluso de canon de vertedero autorizado para cada tipo de material, certificado de idoneidad del vertedero para el tipo de residuo y p.p. de medios auxiliares necesarios para la correcta ejecución de la partida.
- Se incluyen también rigidizadores de montaje y conexión a elementos estructurales, losas y forjados, según documentación gráfica.
Medida la profundidad real por la longitud ejecutada.

| Código | Ud | Descripción | Rendimiento | Precio | Importe |
|---|---|---|---|---|---|
| H0001 | M3 | HORM. HA-35/B/20/IIa | 0.45 | 117.83 | 53.02 |
| A0001 | kg | ACERO CORRUGADO B 500 S | 74.3 | 0.85 | 63.16 |
| %CIN0011 | % | Elementos complementarios para ejecución de la partida (21/01/2010) | 70 % | 116.18 | 81.33 |
| % MA | % | Medios auxiliares | 5 % | 197.51 | 9.88 |
| %CI | % | COSTES INDIRECTOS | 3 % | 207.39 | 6.22 |
|  |  | Total |  |  | 213.61 |

| Medición | Uds. | Largo | Alto | Parcial |
|---|---|---|---|---|
|  | 1 | 48.62 | 8.12 | 394.79 |
|  | -1 | 48.62 | 0.50 | -24.31 |
| Total |  |  |  | 370.48 |

**CIN0003** kg ACERO S275JOH PARA ARRIOSTRAMIENTO DE PANTALLA
6113.67 kg × 2 = 12227.34
Acero laminado S275JOH en perfiles laminados en caliente Y PLACAS HILTI HSL 3 M20/60 para FORMACION DE ACODALAMIENTO DE PANTALLAS, mediante uniones SEGUN DETALLES DE PROYECTO; i/p.p. de anclajes, resinas, PLATABANDAS, CARTELAS, PLACAS DE ANCLAJE Y TORNILLERÍA EN SU CASO, CORTE Y ELABORACION, MONTAJE, PLACAS HILTI, CASQUILLOS, PIEZAS ESPECIALES Y SELLADOS POSTERIOR DE ANCLAJES A ELEMENTOS DE HORMIGON TAMBIEN INCLUIDOS, CORTES EN DIFERENTES ANGULOS, MEDIOS AUXILIARES NECESARIOS, según NTE-EAS y CTE-DB-SE-A.

| Código | Ud | Descripción | Rendimiento | Precio | Importe |
|---|---|---|---|---|---|
| MO_1 | h | Oficial de 1ª | 0.018 | 17.7 | 0.32 |
| MO_3 | h | Ayudante | 0.017 | 15.3 | 0.26 |
| P03ALP007 | kg | Acero laminado S 275 J0 (material) | 1 | 0.84 | 0.84 |
| HSL2 | UD | HILTI HSL 3 M20/60 (material) | 0.008 | 10.5 | 0.08 |
| A06T010 | h. | GRÚA TORRE 30 m. FLECHA, 750 kg. | 0.01 | 18.12 | 0.18 |
| %CIN0011 | % | Elementos complementarios para ejecución de la partida | 10 % | 1.68 | 0.17 |
| % MA | % | Medios auxiliares | 5 % | 1.85 | 0.09 |
| %CI | % | COSTES INDIRECTOS | 3 % | 1.94 | 0.06 |
|  |  | Total |  |  | 2 |

| Medición | Uds. | Parcial |
|---|---|---|
| HEB 200 | 140.99 | 140.99 |
| HEB 200 | 281.98 | 281.98 |
| HEB 300 | 1696.5 | 1696.50 |
| HEB 300 | 1928.16 | 1928.16 |
| HEB 300 | 1359.54 | 1359.54 |
| 20-500-500 | 274.75 | 274.75 |
| 20-500-1100 | 172.7 | 172.70 |
| 20-500-1300 | 204.1 | 204.10 |
| 20-500-700 | 54.95 | 54.95 |
| Total |  | 6113.67 |

**CIN0022** M2 MUROS ENCOFRADOS A DOS CARAS PARA REVESTIR MS1 (30/01/2010)
323.7 M2 × 208.2 = 67394.34
FORMACION DE MURO MS1 MEDIANTE:
-Hormigón armado HA-35/B/20/IIa en muros encofrados a dos caras para revestir, cemento tipo CEM II/A 52.5, con una relación agua/cemento menor de 0.47, elaborado en central, transportado, puesto en obra mediante camión bomba, en tongadas no superiores a 50 cm, vibrado y curado, incluso p.p. de aditivos si fuera necesario, previa autorización de la Dirección de Obra.
Incluso la p.p de juntas de estanqueidad en la unión losa-muro que se ejecutaran mediante un doble cordón hidroexpansivo Bond Ring WS1020. Así mismo, se incluye la p.p de juntas de dilatación que se ejecutarán mediante la disposición de una junta de PVC BASF MASTERFLEX 2000 D/32
-Armado con acero en calidad B 500 s, cortado, doblado, montado y puesto en obra en una cuantía orientativa, a estimar sobre planos, de 66.61 kg/m2, incluyéndose como parte proporcional los kilos correspondientes a solapes, armaduras de montaje y despuntes, comprendiendo pasos de vigas, alambre recocido para atado, separadores de pvc para garantizar los recubrimiento establecidos por la DF y la normativa, etc.
-Incluso p.p. de encofrado metálico y posterior desencofrado, siendo las dos caras para revestir, en una cuantía orientativa, a estimar sobre planos, de 2.005 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.41 | 117.83 | 48.31 |
| A0001 | kg | ACERO CORRUGADO B 500 S | 66.61 | 0.85 | 56.62 |
| E0001 | m2 | ENCOFRADO EN MUROS 2 CARAS 3,00m<h<6,00m | 2 | 35.04 | 70.08 |
| %CIN0011 | % | Elementos complementarios para ejecución de la partida | 10 % | 175.01 | 17.50 |
| % MA | % | Medios auxiliares | 5 % | 192.51 | 9.63 |
| %CI | % | COSTES INDIRECTOS | 3 % | 202.14 | 6.06 |
|  |  | Total |  |  | 208.2 |

| Medición | Uds. | Largo | Parcial |
|---|---|---|---|
| DEBAJO DE PB | 62.25 | 1.33 | 82.79 |
| SOT1-PB | 62.25 | 3.87 | 240.91 |
| Total |  |  | 323.7 |

**CIN0023** M2 MUROS ENCOFRADOS A DOS CARAS PARA REVESTIR MS2 (30/01/2010)
136.08 M2 × 201.01 = 27353.44
FORMACION DE MURO MS2 MEDIANTE:
-Hormigón armado HA-35/B/20/IIa en muros encofrados a dos caras para revestir, cemento tipo CEM II/A 52.5, con una relación agua/cemento menor de 0.47, elaborado en central, transportado, puesto en obra mediante camión bomba, en tongadas no superiores a 50 cm, vibrado y curado, incluso p.p. de aditivos si fuera necesario, previa autorización de la Dirección de Obra.
Incluso la p.p de juntas de estanqueidad en la unión losa-muro que se ejecutaran mediante un doble cordón hidroexpansivo Bond Ring WS1020. Así mismo, se incluye la p.p de juntas de dilatación que se ejecutarán mediante la disposición de una junta de PVC BASF MASTERFLEX 2000 D/32
-Armado con acero en calidad B 500 s, cortado, doblado, montado y puesto en obra en una cuantía orientativa, a estimar sobre planos, de 60.89 kg/m2, incluyéndose como parte proporcional los kilos correspondientes a solapes, armaduras de montaje y despuntes, comprendiendo pasos de vigas, alambre recocido para atado, separadores de pvc para garantizar los recubrimiento establecidos por la DF y la normativa, etc.
-Incluso p.p. de encofrado metálico y posterior desencofrado, siendo las dos caras para revestir, en una cuantía orientativa, a estimar sobre planos, de 2.00 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.4 | 117.83 | 47.13 |
| A0001 | kg | ACERO CORRUGADO B 500 S | 60.89 | 0.85 | 51.76 |
| E0001 | m2 | ENCOFRADO EN MUROS 2 CARAS 3,00m<h<6,00m | 2 | 35.04 | 70.08 |
| %CIN0011 | % | Elementos complementarios para ejecución de la partida | 10 % | 168.97 | 16.90 |
| % MA | % | Medios auxiliares | 5 % | 185.87 | 9.29 |
| %CI | % | COSTES INDIRECTOS | 3 % | 195.16 | 5.85 |
|  |  | Total |  |  | 201.01 |

| Medición | Uds. | Largo | Parcial |
|---|---|---|---|
| alineacion c | 10.85 | 4.15 | 45.03 |
| alineación u | 21.94 | 4.15 | 91.05 |
| Total |  |  | 136.08 |

**CIN0024** M2 MUROS ENCOFRADOS A DOS CARAS PARA REVESTIR MS3 (30/01/2010)
488.8 M2 × 177.16 = 86595.81
FORMACION DE MURO MS3 MEDIANTE:
-Hormigón armado HA-35/B/20/IIa en muros encofrados a dos caras para revestir, cemento tipo CEM II/A 52.5, con una relación agua/cemento menor de 0.47, elaborado en central, transportado, puesto en obra mediante camión bomba, en tongadas no superiores a 50 cm, vibrado y curado, incluso p.p. de aditivos si fuera necesario, previa autorización de la Dirección de Obra.
Incluso la p.p de juntas de estanqueidad en la unión losa-muro que se ejecutaran mediante un doble cordón hidroexpansivo Bond Ring WS1020. Así mismo, se incluye la p.p de juntas de dilatación que se ejecutarán mediante la disposición de una junta de PVC BASF MASTERFLEX 2000 D/32
-Armado con acero en calidad B 500 s, cortado, doblado, montado y puesto en obra en una cuantía orientativa, a estimar sobre planos, de 42.85 kg/m2, incluyéndose como parte proporcional los kilos correspondientes a solapes, armaduras de montaje y despuntes, comprendiendo pasos de vigas, alambre recocido para atado, separadores de pvc para garantizar los recubrimiento establecidos por la DF y la normativa, etc.
-Incluso p.p. de encofrado metálico y posterior desencofrado, siendo las dos caras para revestir, en una cuantía orientativa, a estimar sobre planos, de 2.00 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.36 | 117.83 | 42.42 |
| A0001 | kg | ACERO CORRUGADO B 500 S | 42.85 | 0.85 | 36.42 |
| E0001 | m2 | ENCOFRADO EN MUROS 2 CARAS 3,00m<h<6,00m | 2 | 35.04 | 70.08 |
| %CIN0011 | % | Elementos complementarios para ejecución de la partida | 10 % | 148.92 | 14.89 |
| % MA | % | Medios auxiliares | 5 % | 163.81 | 8.19 |
| %CI | % | COSTES INDIRECTOS | 3 % | 172.00 | 5.16 |
|  |  | Total |  |  | 177.16 |

| Medición | Uds. | Largo | Parcial |
|---|---|---|---|
| MS3 (PARTE PLANA) | 4.2 | 94.00 | 394.80 |
|  | 1 | 94.00 | 94.00 |
| Total |  |  | 488.8 |

## CIS_0000 Semiprofundas y Superficiales (08/10/2008)
Importe: 438644.3

**CIP0001** m3 HORMIGÓN CICLOPEO EN FORMACION DE POZOS (21/01/2010)
1947.86 m3 × 132.34 = 257779.79
Hormigón ciclopeo para ejecución de pozos de cimentación, formado con hormigón HM-20/P/20/I y adicion de arido según indicaciondes de las DF. Elaborado en central, transportado y puesto en obra mediante grúa vertido desde una altura menor a medio metro.
Incluso encofrado, limpieza de fondos, extendido, vibrado, regleado y curado, p.p de fluidificante si fuese necesario (previa aprobación por parte de la Dirección Facultativa), entibación previa si fuera necesario y agotamiento de agua con bomba específica para cada caso (incluidas éstas).
Con todos los elementos y medios auxiliares necesarios para una correcta y completa ejecución. Realizado según normas NTE, EHE y CTE.
Medido el volumen teórico, esto es, la superficie por la profundidad de proyecto, quedando incluidos como p.p. los excesos de hormigón generados al hormigonar en los pozos el espacio entre el volumen teórico y real si hubiera diferencia.

| Código | Ud | Descripción | Rendimiento | Precio | Importe |
|---|---|---|---|---|---|
| E04CM040 | m3 | HORM.LIMPIEZA HM-20/P/20/I V.MAN | 1 | 77.84 | 77.84 |
| E04CE020 | m2 | ENCOF.MAD.ZAP.Y VIG.RIOS.Y ENCE. | 2.5 | 16.2 | 40.50 |
| cip0001 | t | ARIDO MEDIO-GRUESO (material) | 0.2 | 10.53 | 2.11 |
| M02GT130 | h. | Grúa torre automontante 35 t/m. (maquinaria) | 0.2 | 33.83 | 6.77 |
| % MA | % | Medios auxiliares | 1 % | 127.22 | 1.27 |
| %CI | % | COSTES INDIRECTOS | 3 % | 128.49 | 3.85 |
|  |  | Total |  |  | 132.34 |

| Medición | Uds. | Largo | Parcial |
|---|---|---|---|
| POZOS |  |  |  |
| Z1 | 1 | 360.18 | 360.18 |
| Z2 | 1 | 230.34 | 230.34 |
| Z2* | 1 | 47.37 | 47.37 |
| Z3 | 1 | 217.56 | 217.56 |
| Z4 | 1 | 24.91 | 24.91 |
| Z5 | 1 | 20.16 | 20.16 |
| Z5* | 1 | 11.09 | 11.09 |
| ZMS1 | 1 | 200.47 | 200.47 |
| ZMS2 | 1 | 169.20 | 169.20 |
| ZMS3 | 1 | 486.70 | 486.70 |
| ZM9-M10 | 1 | 179.88 | 179.88 |
| Total |  |  | 1947.86 |

**CIS0002** M2 FORMACION DE ZAPATAS (21/01/2010)
734.01 M2 × 102.95 = 75566.33
FORMACION DE ZAPATAS MEDIANTE:
-HORMIGON ARMADO HORM. HA-35/B/20/IIa, con cemento tipo CEM II/A 52,5, con una relación agua/cemento de 0.47,
Elaborado en central, transportado, puesto en obra mediante camión bomba en tongadas no superiores a 50 cm, extendido, vibrado y curado, incluso p.p. de aditivos si fuera necesario, previa autorizacion de la Direccion de Obra.
-ARMADO CON ACERO TIPO B500S, CORTADO, DOBLADO Y PUESTO EN OBRA EN UNA CUANTIA estimada SOBRE PLANOS de 26.10 kg/m2, INCLUYENDOSE COMO PARTE PROPORCIONAL LOS KILOS CORRESPONDIENTES A SOLAPES, ARMADURAS DE MONTAJE Y DESPUNTES, comprendiendo todos los trabajos de corte, doblado, marcado, alambre recocido para atado, separadores, certificados correspondientes, etc.
-Con p.p. DE ENCOFRADO y posterior desencofrado, EN UNA CUANTIA estimada SOBRE PLANOS de 0.6 m2/m2, limpieza, humedecido, aplicación de desencofrante, puesta en obra, replanteo del conjunto, nivelacion y aplomado de encofrados, ENCOFRADO EN PUNTOS SINGULARES, apeos y p.p. de elementos complementarios para su total estabilidad.
-Incluso replanteo y nivelacion, la eliminación de agua con bomba (incluso esta misma), limpieza de fondos, reservas necesarias, pasos de instalaciones y de cualquier otro elemento, colocación de anclajes perfectamente nivelados, plataformas de trabajo y de hormigonado,etc.
Quedan incluidos en el precio los excesos de hormigón generados al hormigonar el espacio entre el volumen teórico y real, si hubiera diferencia.
Medido el volumen teórico sobre planos, realizado segun normas NTE, EHE y CTE.

| Código | Ud | Descripción | Rendimiento | Precio | Importe |
|---|---|---|---|---|---|
| H0001 | M3 | HORM. HA-35/B/20/IIa | 0.57 | 117.83 | 67.16 |
| A0001 | kg | ACERO CORRUGADO B 500 S | 25.98 | 0.85 | 22.08 |
| E04CE020 | m2 | ENCOF.MAD.ZAP.Y VIG.RIOS.Y ENCE. | 0.6 | 16.2 | 9.72 |
| % MA | % | Medios auxiliares | 1 % | 98.96 | 0.99 |
| %CI | % | COSTES INDIRECTOS | 3 % | 99.95 | 3.00 |
|  |  | Total |  |  | 102.95 |

| Medición | Uds. | Parcial |
|---|---|---|
| ZAPATAS |  |  |
| Z1 | 131.72 | 131.72 |
| Z2 | 93.26 | 93.26 |
| Z2* | 19.4 | 19.40 |
| Z3 | 87.12 | 87.12 |
| Z4 | 9.92 | 9.92 |
| Z5 | 6.48 | 6.48 |
| Z5* | 3.24 | 3.24 |
| ZMS1 | 73.61 | 73.61 |
| ZMS2 | 61.98 | 61.98 |
| ZMS3 | 178.28 | 178.28 |
| ZM9-M10 | 69 | 69.00 |
| Total |  | 734.01 |

**CIR0002** M2 LAMINA DE POLIETILENO
1545 M2 × 4.63 = 7153.35
LAMINA DE POLIETILENO COLOCADA SOBRE HORMIGON DE LIMPIEZA EN SUBBASES DE ELEMENTOS DE CIMENTACION, DE 0,20 MM DE ESPESOR, SE COLOCARÁ ENTRE DOS LAMINAS DE GEOTEXTIL DE 200 gr/m2, INCLUSO P.P. DE MERMAS Y SOLAPES. COLOCADO SEGÚN PLANOS DE DETALLE E INDICACIONES DE LA DF.
MEDIDA LA SUPERFICIE COLOCADA.

| Código | Ud | Descripción | Rendimiento | Precio | Importe |
|---|---|---|---|---|---|
| MO_2 | h | Peón especialista | 0.013 | 14.9 | 0.19 |
| MO_3 | h | Ayudante | 0.009 | 15.3 | 0.14 |
| P06SL190 | m2 | Lámina polietileno 0.2 mm. (material) | 1 | 2.46 | 2.46 |
| P06BG060 | m2 | Fieltro geotextil Danofelt PY-200 gr/m2 (material) | 2 | 0.76 | 1.52 |
| _W0010 | UD | Pequeño material | 0.5 | 0.53 | 0.27 |
| %CI | % | COSTES INDIRECTOS | 1 % | 4.58 | 0.05 |
|  |  | Total |  |  | 4.63 |

| Medición | Uds. | Parcial |
|---|---|---|
| SOLERA DE 25 | 1143.55 | 1143.55 |
| SOLERA DE 30 | 401.45 | 401.45 |
| Total |  | 1545 |

**CIS0001** m3 HORMIGÓN DE LIMPIEZA (21/01/2010)
154.51 m3 × 91.54 = 14143.85
Hormigón de limpieza HM-20/P/20/I, en elementos de cimentación. Elaborado en central, transportado y puesto en obra mediante grúa, vertido desde una altura menor a medio metro.
Incluso limpieza de fondos, extendido, vibrado, regleado y curado, p.p de fluidificante si fuese necesario (previa aprobación por parte de la Dirección Facultativa), entibación previa si fuera necesario y agotamiento de agua con bomba específica para cada caso (incluidas éstas).
Con todos los elementos y medios auxiliares necesarios para una correcta y completa ejecución. Realizado según normas NTE, EHE y CTE.
Medido el volumen teórico, esto es, la superficie por la profundidad de proyecto, quedando incluidos como p.p. los excesos de hormigón generados al hormigonar en los pozos el espacio entre el volumen teórico y real si hubiera diferencia.

| Código | Ud | Descripción | Rendimiento | Precio | Importe |
|---|---|---|---|---|---|
| E04CM040 | m3 | HORM.LIMPIEZA HM-20/P/20/I V.MAN | 1 | 77.84 | 77.84 |
| M02GT130 | h. | Grúa torre automontante 35 t/m. | 0.3 | 33.83 | 10.15 |
| % MA | % | Medios auxiliares | 1 % | 87.99 | 0.88 |
| %CI | % | COSTES INDIRECTOS | 3 % | 88.87 | 2.67 |
|  |  | Total |  |  | 91.54 |

| Medición | Uds. | Ancho | Parcial |
|---|---|---|---|
| solera de 25cm | 1143.55 | 0.10 | 114.36 |
| solera de 30 cm | 401.45 | 0.10 | 40.15 |
| Total |  |  | 154.51 |

**CIRS0004** M2 FORMACION DE SOLERA DE 25 CM DE ESPESOR (21/01/2010)
1143.55 M2 × 41.55 = 47514.50
FORMACION DE SOLETA MEDIANTE:
-HORMIGON ARMADO de 25 cm de espesor, ejecutada sobre el terreno, elaborada con hormigón HA-35/B/20/IIa,cemento tipo CEM II/A 52,5, con una relacion agua/cemento menor de 0.47, elaborado en central, transportado, puesto en obra mediante camión bomba, en tongadas no superiores a 50 cm, vibrado y curado, maestreado y nivelado, segun cotas y niveles de proyecto, incluso p.p. de aditivos MELKRETE HI EN PROPOCION 1.6%.
Incluso la p.p de juntas de estanqueidad en la unión losa-muro que se ejecutaran mediante un doble cordón hidroexpansivo Bond Ring WS1020. Así mismo, se incluye la p.p de juntas de dilatación que se ejecutarán mediante la disposición de una junta de PVC BASF MASTERFLEX 2000 D/32
-Armado con acero en calidad B 500 s, cortado, doblado, montado y puesto en obra en una cuantía orientativa, a estimar sobre planos, de 5.33 kg/m2, incluyéndose como parte proporcional los kilos correspondientes a solapes, armaduras de montaje y despuntes, comprendiendo pasos de vigas, alambre recocido para atado, separadores, etc.
-Incluso p.p. de encofrado de madera en bordes y huecos, en una cuantía orientativa, a estimar sobre planos, de 0.03 m2/m2, limpieza, humedecido, aplicacion de desencofrante, puesta en obra, replanteo del conjunto, nivelacion y aplomado de encofrados, apeos y p.p. de elementos complementarios para su total estabilidad.
Quedan incluidos en el precio los excesos de hormigón generados al hormigonar el espacio entre el volumen teórico y real, si hubiera diferencia, la eliminación de agua con bomba (incluso esta misma), limpieza de fondos, pasos de instalaciones, colocación de anclajes perfectamente nivelados, plataforma de trabajo y de hormigonado, etc.
Medida la superficie teórica sobre planos, realizado segun normas NTE, EHE y CTE.

| Código | Ud | Descripción | Rendimiento | Precio | Importe |
|---|---|---|---|---|---|
| H0001 | M3 | HORM. HA-35/B/20/IIa | 0.25 | 117.83 | 29.46 |
| A0001 | kg | ACERO CORRUGADO B 500 S | 10.78 | 0.85 | 9.16 |
| E04CE020 | m2 | ENCOF.MAD.ZAP.Y VIG.RIOS.Y ENCE. | 0.01 | 16.2 | 0.16 |
| %FJ | % | Formación de juntas (30/03/2010) | 3 % | 38.78 | 1.16 |
| % MA | % | Medios auxiliares | 1 % | 39.94 | 0.40 |
| %CI | % | COSTES INDIRECTOS | 3 % | 40.34 | 1.21 |
|  |  | Total |  |  | 41.55 |

**CIRS0005** M2 FORMACION DE SOLERA DE 30 CM DE ESPESOR (30/01/2010)
401.45 M2 × 70.47 = 28290.18
FORMACION DE SOLETA MEDIANTE:
-HORMIGON ARMADO de 30 cm de espesor, ejecutada sobre el terreno, elaborada con hormigón HA-35/B/20/IIa,cemento tipo CEM II/A 52,5, con una relacion agua/cemento menor de 0.47, elaborado en central, transportado, puesto en obra mediante camión bomba, en tongadas no superiores a 50 cm, vibrado y curado, maestreado y nivelado, segun cotas y niveles de proyecto, incluso p.p. de aditivos MELKRETE HI EN PROPOCION 1.6%.
Incluso la p.p de juntas de estanqueidad en la unión losa-muro que se ejecutaran mediante un doble cordón hidroexpansivo Bond Ring WS1020. Así mismo, se incluye la p.p de juntas de dilatación que se ejecutarán mediante la disposición de una junta de PVC BASF MASTERFLEX 2000 D/32
-Armado con acero en calidad B 500 s, cortado, doblado, montado y puesto en obra en una cuantía orientativa, a estimar sobre planos, de 17.80 kg/m2, incluyéndose como parte proporcional los kilos correspondientes a solapes, armaduras de montaje y despuntes, comprendiendo pasos de vigas, alambre recocido para atado, separadores, etc.
-Incluso p.p. de encofrado de madera en bordes y huecos, en una cuantía orientativa, a estimar sobre planos, de 0.06 m2/m2, limpieza, humedecido, aplicacion de desencofrante, puesta en obra, replanteo del conjunto, nivelacion y aplomado de encofrados, apeos y p.p. de elementos complementarios para su total estabilidad.
Quedan incluidos en el precio los excesos de hormigón generados al hormigonar el espacio entre el volumen teórico y real, si hubiera diferencia, la eliminación de agua con bomba (incluso esta misma), limpieza de fondos, pasos de instalaciones, colocación de anclajes perfectamente nivelados, plataforma de trabajo y de hormigonado, etc.
Medida la superficie teórica sobre planos, realizado segun normas NTE, EHE y CTE.

| Código | Ud | Descripción | Rendimiento | Precio | Importe |
|---|---|---|---|---|---|
| H0001 | M3 | HORM. HA-35/B/20/IIa | 0.3 | 117.83 | 35.35 |
| A0001 | kg | ACERO CORRUGADO B 500 S | 35.6 | 0.85 | 30.26 |
| E04CE020 | m2 | ENCOF.MAD.ZAP.Y VIG.RIOS.Y ENCE. | 0.01 | 16.2 | 0.16 |
| %FJ | % | Formación de juntas | 3 % | 65.77 | 1.97 |
| % MA | % | Medios auxiliares | 1 % | 67.74 | 0.68 |
| %CI | % | COSTES INDIRECTOS | 3 % | 68.42 | 2.05 |
|  |  | Total |  |  | 70.47 |

**CIRS0006** M2 FORMACION DE LOSA RAMPA e=25 CM (30/01/2010)
90 M2 × 91.07 = 8196.30
FORMACION DE LOSA DE RAMPA DE ACCESO DE 25 CM DE ESPESOR MEDIANTE:
-HORMIGON ARMADO de 25 cm de espesor, elaborada con hormigón HA-35/B/20/IIa,cemento tipo CEM II/A 52,5, con una relacion agua/cemento menor de 0.47, elaborado en central, transportado, puesto en obra mediante camión bomba, en tongadas no superiores a 50 cm, vibrado y curado, maestreado y nivelado, segun cotas y niveles de proyecto, incluso p.p. de aditivos MELKRETE HI EN PROPOCION 1.6%.
Incluso la p.p de juntas de estanqueidad en la unión losa-muro que se ejecutaran mediante un doble cordón hidroexpansivo Bond Ring WS1020. Así mismo, se incluye la p.p de juntas de dilatación que se ejecutarán mediante la disposición de una junta de PVC BASF MASTERFLEX 2000 D/32
-Armado con acero en calidad B 500 s, cortado, doblado, montado y puesto en obra en una cuantía orientativa, a estimar sobre planos, de 46.18 kg/m2, incluyéndose como parte proporcional los kilos correspondientes a solapes, armaduras de montaje y despuntes, comprendiendo pasos de vigas, alambre recocido para atado, separadores, etc.
-Incluso p.p. de encofrado de madera, en una cuantía orientativa, a estimar sobre planos, de 1 m2/m2, limpieza, humedecido, aplicacion de desencofrante, puesta en obra, replanteo del conjunto, nivelacion y aplomado de encofrados, apeos y p.p. de elementos complementarios para su total estabilidad.
Quedan incluidos en el precio los excesos de hormigón generados al hormigonar el espacio entre el volumen teórico y real, si hubiera diferencia, la eliminación de agua con bomba (incluso esta misma), limpieza de fondos, pasos de instalaciones, colocación de anclajes perfectamente nivelados, plataforma de trabajo y de hormigonado, etc.
Medida la superficie teórica sobre planos, realizado segun normas NTE, EHE y CTE.

| Código | Ud | Descripción | Rendimiento | Precio | Importe |
|---|---|---|---|---|---|
| H0001 | M3 | HORM. HA-35/B/20/IIa | 0.25 | 117.83 | 29.46 |
| A0001 | kg | ACERO CORRUGADO B 500 S | 46.18 | 0.85 | 39.25 |
| E04CE020 | m2 | ENCOF.MAD.ZAP.Y VIG.RIOS.Y ENCE. | 1.005 | 16.2 | 16.28 |
| %FJ | % | Formación de juntas | 3 % | 84.99 | 2.55 |
| % MA | % | Medios auxiliares | 1 % | 87.54 | 0.88 |
| %CI | % | COSTES INDIRECTOS | 3 % | 88.42 | 2.65 |
|  |  | Total |  |  | 91.07 |

| Medición | Uds. | Parcial |
|---|---|---|
| ACCESO A SOTANO -1 | 90 | 90.00 |
| Total |  | 90 |

## CIV_000 Varios (01/02/2010)
Importe: 18620.63

**CIV0001** M2 SISTEMA DE IMPERMEABILIZACION DE MUROS
948.58 M2 × 19.63 = 18620.63
IMPERMEABILIZACIÓN DE MUROS POR SU CARA EXTERNA, FORMADO POR:
IMPRIMACIÓN bituminosa tipo siplast primer, DE UNA O DOS CAPAS SEGÚN CARACTERÍSTICAS DEL SOPORTE y recomendaciones del fabricante; LÁMINA de impermeabilización BITUMINOSA AUTOADHESIVA tipo adeti premium, TOTALMENTE ADHERIDA AL SOPORTE, SOLAPES NO MENORES DE 10 CMS EN SENTIDO LONGITUDINAL Y TRANSVERSAL; LÁMINA DRENANTE DE POLIETILENO DE ALTA DENSIDAD NODULADO CON GEOTEXTIL PARA DRENAJE Y PROTECCIÓN DE LA LÁMINA IMPERMEABILIZANTE DANOFELT PY-200 DE POLIESTER PUNZONADO, CON SOLAPES DE 10-12 CMS, P.P DE BANDA DE REFUERZO E30 P ELAST EN ÁNGULOS, Y DEMÁS PUNTOS SINGULARES, DE 48 CMS DE ANCHO, CON SOLAPES NO MENORES DE 8 CMS;. INCLUSO PREPARACIÓN DEL SOPORTE, P.P DE REFUERZOS EN ESQUINAS Y RINCONES, REMATES, ANCLAJE METÁLICO SUPERIOR, NO SE EMPLEARÁN ANCLAJES PARA LA LÁMINA DRENANTE QUE PERFOREN LA LÁMINA IMPERMEABILIZANTE SALVO INDICACIÓN EXPRESA DE LA DIRECCIÓN FACULTATIVA. LISTA PARA VERTER TIERRAS. todo ello totalmente ejecutado según recomendaciones del fabricante, normativa de aplicación, e indicaciones de la d.f.

| Código | Ud | Descripción | Rendimiento | Precio | Importe |
|---|---|---|---|---|---|
| MO_2 | h | Peón especialista | 0.525 | 14.9 | 7.82 |
| civ0001 | m2 | formacion de sistema impermeabilizante (material) | 1 | 8.75 | 8.75 |
| % MA | % | Medios auxiliares | 15 % | 16.57 | 2.49 |
| %CI | % | COSTES INDIRECTOS | 3 % | 19.06 | 0.57 |
|  |  | Total |  |  | 19.63 |

| Medición | Uds. | Largo | Parcial |
|---|---|---|---|
| MS1 | 1 | 323.70 | 323.70 |
| MS2 | 1 | 136.08 | 136.08 |
| MS3 | 1 | 488.80 | 488.80 |
| Total |  |  | 948.58 |

## CI__0000 CIMENTACIONES (08/10/2008)
Importe: 736908.76

### CIS_0000 Semiprofundas y Superficiales (véase arriba)

### CIN_0000 Contenciones (véase arriba)

### CIV_000 Varios (véase arriba)

## CM_0000 Carpintería de madera (08/10/2008)
Importe: 39798.7

**CM0001** UD PUERTA MADERA PARA PINTAR TIPO PM1B y PM1Bs
8 UD × 416.33 = 3330.64
PUERTA MADERA PARA PINTAR (pintura incluida en esta partida),, CON DIMENSIONES DE HOJA DE 920x2100 MM, TIPO TIPO PM1B y PM1Bs, SEGUN PLANOS, CON UN INDICE GLOBAL DE REDUCCION ACUSTICA RA MAYOR DE 30 DBA, FORMADA POR:
- PREMARCO DE MADERA DE 40 MM DE GROSOR Y ANCHO VARIABLE SEGUN EL ESPESOR DEL PARAMENTO.
- MARCO INTERIOR DE MADERA MACIZA, DE DIMENSIONES SEGÚN PLANOS, ACABADO EN LACADO.
- HOJA FORMADA POR TABLERO DE MADERA MACIZA DE 40 MM DE ESPESOR.
- JAMBAS LATERALES ENRASADAS CON EL RODAPIE.
- PINTADO DE TODOS LOS ELEMENTOS CON ESMALTE LACA SINTETICO PARA CARPINTERIA DE MADERA, EN LO QUE A LAS HOJAS SE REFIERE LAS SEIS CARAS, FORMADO POR LIMPIEZA Y DESENGRASADO DE LA SUPERFICIE, MANO DE IMPRIMACION (EN ORIGEN) Y DOS MANOS A PISTOLA DE ESMALTE SINTETICO EN COLOR Y GRADO DE BRILLO A ELEGIR POR LA DF, DIFERENCIANDOSE EN OBRA EL COLOR DE LAS APLICACIONES, CON UN ESPESOR TOTAL 40 MICRAs. INCLUSO REMATES EN OBRA, ENCINTADOS, PROTECCIONES CON PLASTICOS, PAPEL, CARTONES, ETC, LIMPIEZAS FINALES Y PROTECCIÓN DE ELEMENTOS PINTADOS HASTA EL FINAL DE LAS OBRAS.
EL PRODUCTO DEBERÁ POSEER ETIQUETA ECOLÓGICA DE LA UNIÓN EUROPEA, CONTENIDO MÁXIMO EN COV 130 G/L.
- 3 BISAGRAS DE 10 MM DE DIAMETRO, EN ACER0 INOXIDABLE AISI 304.
- CERRADURA DE EMBUTIR SEGUN DIN 18251, TIPO TESA SERIE 2030/40, CON CILINDRO T10P, TODO ACABADO EN NIQUEL.
- JUEGO DE PLACAS CUADRADAS DE ACERO INOXIDABLE AISI-316L , SERIE SENA DE TESA O SIMILAR.
- JUEGO DE MANILLAS EN ACERO INOXIDABLE AISI- 316L, MODELO SENA DE TESA O SIMILAR , EN FORMA DE "L".
- CIERRAPUERTAS INTEGRADO EN LA HOJA, TIPO TESA ASSA ABLOY MODELO TEB 900 O SIMILAR.
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD1 | UD | PUERTA MADERA PARA PINTAR TIPO PM1B y PM1Bs (pintura incluida) (material) | 1 | 103.38 | 103.38 |
| bis0001 | UD | BISAGRA DE ACERO INOX | 3 | 5.01 | 15.03 |
| mar0002 | UD | JUEGO MANILLAS Y PLACAS DE ACERO INOX | 1 | 110.26 | 110.26 |
| mue0001 | UD | MUELLE CIERRAPUERTAS | 1 | 92.11 | 92.11 |
| top0001 | UD | TOPE DE ACERO INOX | 1 | 12.12 | 12.12 |
| MO_1 | h | Oficial de 1ª | 2.187 | 17.7 | 38.71 |
| MO_2 | h | Peón especialista | 2.187 | 14.9 | 32.59 |
| %CI | % | COSTES INDIRECTOS | 3 % | 404.20 | 12.13 |
|  |  | Total |  |  | 416.33 |

| Medición | Uds. | Parcial |
|---|---|---|
| PM1B | 6 | 6.00 |
| PM1Bs | 2 | 2.00 |
| Total |  | 8 |

**CM0002** UD PUERTA MADERA PARA PINTAR TIPO PM1C y PM1Cs
57 UD × 369.73 = 21074.61
PUERTA MADERA PARA PINTAR (pintura incluida en esta partida),, CON DIMENSIONES DE HOJA DE 920x2100 MM, CON APERTURA HACIA EL INTERIOR, TIPO PM1C y PM1Cs, SEGUN PLANOS, CON UN INDICE GLOBAL DE REDUCCION ACUSTICA RA MAYOR DE 30 DBA, FORMADA POR:
- PREMARCO DE MADERA DE 40 MM DE GROSOR Y ANCHO VARIABLE SEGUN EL ESPESOR DEL PARAMENTO.
- MARCO INTERIOR DE MADERA MACIZA, DE DIMENSIONES SEGÚN PLANOS, ACABADO EN LACADO.
- HOJA FORMADA POR TABLERO DE MADERA MACIZA DE 40 MM DE ESPESOR.
- JAMBAS LATERALES ENRASADAS CON EL RODAPIE.
- PINTADO DE TODOS LOS ELEMENTOS CON ESMALTE LACA SINTETICO PARA CARPINTERIA DE MADERA, EN LO QUE A LAS HOJAS SE REFIERE LAS SEIS CARAS, FORMADO POR LIMPIEZA Y DESENGRASADO DE LA SUPERFICIE, MANO DE IMPRIMACION (EN ORIGEN) Y DOS MANOS A PISTOLA DE ESMALTE SINTETICO EN COLOR Y GRADO DE BRILLO A ELEGIR POR LA DF, DIFERENCIANDOSE EN OBRA EL COLOR DE LAS APLICACIONES, CON UN ESPESOR TOTAL 40 MICRAs. INCLUSO REMATES EN OBRA, ENCINTADOS, PROTECCIONES CON PLASTICOS, PAPEL, CARTONES, ETC, LIMPIEZAS FINALES Y PROTECCIÓN DE ELEMENTOS PINTADOS HASTA EL FINAL DE LAS OBRAS.
EL PRODUCTO DEBERÁ POSEER ETIQUETA ECOLÓGICA DE LA UNIÓN EUROPEA, CONTENIDO MÁXIMO EN COV 130 G/L.
- 3 BISAGRAS DE 10 MM DE DIAMETRO, EN ACER0 INOXIDABLE AISI 304.
- CERRADURA DE EMBUTIR SEGUN DIN 18251, TIPO TESA SERIE 2030/40, CON CILINDRO T10P, TODO ACABADO EN NIQUEL.
- JUEGO DE PLACAS CUADRADAS DE ACERO INOXIDABLE AISI-316L , SERIE SENA DE TESA O SIMILAR.
- JUEGO DE MANILLAS EN ACERO INOXIDABLE AISI- 316L, MODELO SENA DE TESA O SIMILAR , EN FORMA DE "L".
-TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD2 | UD | PUERTA MADERA PARA PINTAR TIPO PM1C y PM1Cs (pintura incluida) (material) | 1 | 102.9 | 102.90 |
| bis0001 | UD | BISAGRA DE ACERO INOX | 3 | 5.01 | 15.03 |
| cer0001a | UD | CERRADURA CON BOMBILLOS Y AMAESTRAMIENTO 3 NIVELES | 1 | 47.35 | 47.35 |
| mar0002 | UD | JUEGO MANILLAS Y PLACAS DE ACERO INOX | 1 | 110.26 | 110.26 |
| top0001 | UD | TOPE DE ACERO INOX | 1 | 12.12 | 12.12 |
| MO_1 | h | Oficial de 1ª | 2.187 | 17.7 | 38.71 |
| MO_2 | h | Peón especialista | 2.187 | 14.9 | 32.59 |
| %CI | % | COSTES INDIRECTOS | 3 % | 358.96 | 10.77 |
|  |  | Total |  |  | 369.73 |

| Medición | Uds. | Parcial |
|---|---|---|
| PUERTA MADERA PARA PINTAR TIPO PM1C | 29 | 29.00 |
| PUERTA MADERA PARA PINTAR TIPO PM1Cs | 28 | 28.00 |
| Total |  | 57 |

**CM0003** UD PUERTA MADERA PARA PINTAR Y REVESTIR CON ESTRATIFICADO DE MADERA, TIPO PM1R y PM1Rs
19 UD × 581.14 = 11041.66
PUERTA MADERA PARA PINTAR Y REVESTIR CON ESTRATIFICADO DE MADERA (incluido en esta partida),, CON DIMENSIONES DE HOJA DE 920x2100 MM, TIPO PM1R y PM1Rs, SEGUN PLANOS, CON UN INDICE GLOBAL DE REDUCCION ACUSTICA RA MAYOR DE 30 DBA, FORMADA POR:
- PREMARCO DE MADERA DE 40 MM DE GROSOR Y ANCHO VARIABLE SEGUN EL ESPESOR DEL PARAMENTO.
- MARCO INTERIOR DE MADERA MACIZA, DE DIMENSIONES SEGÚN PLANOS.
- HOJA FORMADA POR TABLERO DE MADERA MACIZA DE 40 MM DE ESPESOR.
- JAMBAS LATERALES ENRASADAS CON EL RODAPIE.
- EMPANELADO DE HOJA Y MARCO POR LA CARA DE LA APERTURA CON ESTRATIFICADO DE MADERA, MODELO A DEFINIR POR LA DF.
-PINTADO de marco y cara INTERIOR DE LA HOJA con sus cuatro lados CON ESMALTE LACA SINTETICO PARA CARPINTERIA DE MADERA, FORMADO POR LIMPIEZA Y DESENGRASADO DE LA SUPERFICIE, MANO DE IMPRIMACION (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
LA PINTURA EMPLEADA DEBERÁ POSEER ETIQUETA ECOLÓGICA DE LA UNIÓN EUROPEA, CONTENIDO MÁXIMO EN COV 130 G/L.
- 3 BISAGRAS DE 10 MM DE DIAMETRO, EN ACER0 INOXIDABLE AISI 304.
- CERRADURA DE EMBUTIR SEGUN DIN 18251, TIPO TESA SERIE 2030/40, CON CILINDRO T10P, TODO ACABADO EN NIQUEL.
- JUEGO DE PLACAS CUADRADAS DE ACERO INOXIDABLE AISI-316L , SERIE SENA DE TESA O SIMILAR.
- JUEGO DE MANILLAS EN ACERO INOXIDABLE AISI- 316L, MODELO SENA DE TESA O SIMILAR , EN FORMA DE "L".
-TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD3 | UD | PUERTA MADERA PARA PINTAR Y REVESTIR CON ESTRATIFICADO DE MADERA TIPO PM1R y PM1Rs revestimiento incluido) (material) | 1 | 293.88 | 293.88 |
| bis0001 | UD | BISAGRA DE ACERO INOX | 3 | 5.01 | 15.03 |
| cer0001a | UD | CERRADURA CON BOMBILLOS Y AMAESTRAMIENTO 3 NIVELES | 1 | 47.35 | 47.35 |
| mar0002 | UD | JUEGO MANILLAS Y PLACAS DE ACERO INOX | 1 | 110.26 | 110.26 |
| top0001 | UD | TOPE DE ACERO INOX | 1 | 12.12 | 12.12 |
| MO_1 | h | Oficial de 1ª | 2.625 | 17.7 | 46.46 |
| MO_2 | h | Peón especialista | 2.625 | 14.9 | 39.11 |
| %CI | % | COSTES INDIRECTOS | 3 % | 564.21 | 16.93 |
|  |  | Total |  |  | 581.14 |

| Medición | Uds. | Alto | Parcial |
|---|---|---|---|
| PUERTA MADERA PARA PINTAR Y REVESTIR CON ESTRATIFICADO DE MADERA TIPO PM1R | 1 | 8.00 | 8.00 |
| PUERTA MADERA PARA PINTAR Y REVESTIR CON ESTRATIFICADO DE MADERA TIPO PM1Rs | 1 | 11.00 | 11.00 |
| Total |  |  | 19 |

**CM0004** UD PUERTA DOBLE DE MADERA PARA PINTAR TIPO PM2B
1 UD × 591.31 = 591.31
PUERTA DOBLE DE MADERA PARA PINTAR (pintura incluida en esta partida),, CON DIMENSIONES DE HOJA DE 920x2100 MM, TIPO PM2B, SEGUN PLANOS, CON UN INDICE GLOBAL DE REDUCCION ACUSTICA RA MAYOR DE 30 DBA, FORMADA POR:
- PREMARCO DE MADERA DE 40 MM DE GROSOR Y ANCHO VARIABLE SEGUN EL ESPESOR DEL PARAMENTO.
- MARCO INTERIOR DE MADERA MACIZA, DE DIMENSIONES SEGÚN PLANOS, ACABADO EN LACADO.
- HOJAS Y TARJA FORMADA POR TABLERO DE MADERA MACIZA DE 40 MM DE ESPESOR.
- JAMBAS LATERALES ENRASADAS CON EL RODAPIE.
- PINTADO DE TODOS LOS ELEMENTOS CON ESMALTE LACA SINTETICO PARA CARPINTERIA DE MADERA, EN LO QUE A LAS HOJAS SE REFIERE LAS SEIS CARAS, FORMADO POR LIMPIEZA Y DESENGRASADO DE LA SUPERFICIE, MANO DE IMPRIMACION (EN ORIGEN) Y DOS MANOS A PISTOLA DE ESMALTE SINTETICO EN COLOR Y GRADO DE BRILLO A ELEGIR POR LA DF, DIFERENCIANDOSE EN OBRA EL COLOR DE LAS APLICACIONES, CON UN ESPESOR TOTAL 40 MICRAs. INCLUSO REMATES EN OBRA, ENCINTADOS, PROTECCIONES CON PLASTICOS, PAPEL, CARTONES, ETC, LIMPIEZAS FINALES Y PROTECCIÓN DE ELEMENTOS PINTADOS HASTA EL FINAL DE LAS OBRAS.
EL PRODUCTO DEBERÁ POSEER ETIQUETA ECOLÓGICA DE LA UNIÓN EUROPEA, CONTENIDO MÁXIMO EN COV 130 G/L.
- 3 BISAGRAS DE 10 MM DE DIAMETRO POR HOJA, EN ACER0 INOXIDABLE AISI 304.
- CERRADURA DE EMBUTIR SEGUN DIN 18251, TIPO TESA SERIE 2030/40, CON CILINDRO T10P, TODO ACABADO EN NIQUEL.
- JUEGO DE PLACAS CUADRADAS DE ACERO INOXIDABLE AISI-316L , SERIE SENA DE TESA O SIMILAR.
- JUEGO DE MANILLAS EN ACERO INOXIDABLE AISI- 316L, MODELO SENA DE TESA O SIMILAR , EN FORMA DE "L".
- PESTILLO INFERIOR Y SUPERIOR PARA CONDENA DE LA HOJA NO ACTIVA INTEGRADOS EN LA MISMA.
- CIERRAPUERTAS INTEGRADO EN LA HOJA ACTIVA, TIPO TESA ASSA ABLOY MODELO TEB 900 O SIMILAR.
- TOPE EN ACERO INOXIDABLE AISI 304 EN CADA HOJA, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD4 | UD | PUERTA DOBLE DE MADERA PARA PINTAR TIPO PM2B (pintura incluida) (material) | 1 | 208.72 | 208.72 |
| bis0001 | UD | BISAGRA DE ACERO INOX | 6 | 5.01 | 30.06 |
| pest001 | Ud | pestillo superior e inferior para condena de hoja pasiva en puertas dobles | 1 | 18.86 | 18.86 |
| mar0002 | UD | JUEGO MANILLAS Y PLACAS DE ACERO INOX | 1 | 110.26 | 110.26 |
| mue0001 | UD | MUELLE CIERRAPUERTAS | 1 | 92.11 | 92.11 |
| top0001 | UD | TOPE DE ACERO INOX | 2 | 12.12 | 24.24 |
| MO_1 | h | Oficial de 1ª | 2.756 | 17.7 | 48.78 |
| MO_2 | h | Peón especialista | 2.756 | 14.9 | 41.06 |
| %CI | % | COSTES INDIRECTOS | 3 % | 574.09 | 17.22 |
|  |  | Total |  |  | 591.31 |

| Medición | Uds. | Parcial |
|---|---|---|
| PUERTA DOBLE DE MADERA PARA PINTAR TIPO PM2.1R | 1 | 1.00 |
| Total |  | 1 |

**CM0005** UD PUERTA DOBLE DE MADERA PARA PINTAR Y REVESTIR CON ESTRATIFICADO DE MADERA, TIPO PM2.1R y PM2.1Rs
2 UD × 801.76 = 1603.52
PUERTA DOBLE DE MADERA PARA PINTAR Y REVESTIR CON ESTRATIFICADO DE MADERA (incluido en esta partida), CON DIMENSIONES DE HOJA DE 920x2100 MM Y 520x2100 MM, CON APERTURA HACIA ZONA COMÚN, TIPO PM2.1R y PM2.1Rs, SEGUN PLANOS, CON UN INDICE GLOBAL DE REDUCCION ACUSTICA RA MAYOR DE 30 DBA, FORMADA POR:
- PREMARCO DE MADERA DE 40 MM DE GROSOR Y ANCHO VARIABLE SEGUN EL ESPESOR DEL PARAMENTO.
- MARCO INTERIOR DE MADERA MACIZA, DE DIMENSIONES SEGÚN PLANOS.
- HOJA FORMADA POR TABLERO DE MADERA MACIZA DE 40 MM DE ESPESOR.
- JAMBAS LATERALES ENRASADAS CON EL RODAPIE.
- EMPANELADO DE HOJA Y MARCO POR LA CARA DE LA APERTURA CON ESTRATIFICADO DE MADERA, MODELO A DEFINIR POR LA DF.
-PINTADO de marco y cara INTERIOR DE LA HOJA con sus cuatro lados CON ESMALTE LACA SINTETICO PARA CARPINTERIA DE MADERA, FORMADO POR LIMPIEZA Y DESENGRASADO DE LA SUPERFICIE, MANO DE IMPRIMACION (EN ORIGEN) Y DOS MANOS A PISTOLA DE ESMALTE SINTETICO EN COLOR Y GRADO DE BRILLO A ELEGIR POR LA DF, DIFERENCIANDOSE EN OBRA EL COLOR DE LAS APLICACIONES, CON UN ESPESOR TOTAL 40 MICRAS, INCLUSO REMATES EN OBRA, ENCINTADOS, PROTECCIONES CON PLASTICOS, PAPEL, CARTONES, ETC, LIMPIEZAS FINALES Y PROTECCIÓN DE ELEMENTOS PINTADOS HASTA EL FINAL DE LAS OBRAS.
LA PINTURA EMPLEADA DEBERÁ POSEER ETIQUETA ECOLÓGICA DE LA UNIÓN EUROPEA, CONTENIDO MÁXIMO EN COV 130 G/L.
- 3 BISAGRAS DE 10 MM DE DIAMETRO POR HOJA, EN ACER0 INOXIDABLE AISI 304.
- CERRADURA DE EMBUTIR SEGUN DIN 18251, TIPO TESA SERIE 2030/40, CON CILINDRO T10P, TODO ACABADO EN NIQUEL.
- JUEGO DE PLACAS CUADRADAS DE ACERO INOXIDABLE AISI-316L , SERIE SENA DE TESA O SIMILAR.
- JUEGO DE MANILLAS EN ACERO INOXIDABLE AISI- 316L, MODELO SENA DE TESA O SIMILAR , EN FORMA DE "L".
- PESTILLO INFERIOR Y SUPERIOR PARA CONDENA DE LA HOJA NO ACTIVA INTEGRADOS EN LA MISMA.
- TOPE EN ACERO INOXIDABLE AISI 304 EN CADA HOJA, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD5 | UD | PUERTA DOBLE DE MADERA PARA PINTAR Y REVESTIR CON ESTRATIFICADO DE MADERA, TIPO PM2.1R y PM2.1Rs revestimiento incluido) (material) | 1 | 462.07 | 462.07 |
| bis0001 | UD | BISAGRA DE ACERO INOX | 6 | 5.01 | 30.06 |
| pest001 | Ud | pestillo superior e inferior para condena de hoja pasiva en puertas dobles | 1 | 18.86 | 18.86 |
| cer0001a | UD | CERRADURA CON BOMBILLOS Y AMAESTRAMIENTO 3 NIVELES | 1 | 47.35 | 47.35 |
| mar0002 | UD | JUEGO MANILLAS Y PLACAS DE ACERO INOX | 1 | 110.26 | 110.26 |
| top0001 | UD | TOPE DE ACERO INOX | 2 | 12.12 | 24.24 |
| MO_1 | h | Oficial de 1ª | 2.625 | 17.7 | 46.46 |
| MO_2 | h | Peón especialista | 2.625 | 14.9 | 39.11 |
| %CI | % | COSTES INDIRECTOS | 3 % | 778.41 | 23.35 |
|  |  | Total |  |  | 801.76 |

| Medición | Uds. | Parcial |
|---|---|---|
| PUERTA DOBLE DE MADERA PARA PINTAR Y REVESTIR CON ESTRATIFICADO DE MADERA, TIPO PM2.1R | 1 | 1.00 |
| PUERTA DOBLE DE MADERA PARA PINTAR Y REVESTIR CON ESTRATIFICADO DE MADERA, TIPO PM2.1Rs | 1 | 1.00 |
| Total |  | 2 |

**CM0006** UD PUERTA CORREDERA DE MADERA PARA PINTAR TIPO PM3E y PM3Es
4 UD × 539.24 = 2156.96
PUERTA CORREDERA DE MADERA PARA PINTAR (pintura incluida en esta partida),, CON DIMENSIONES DE HOJA DE 1000x2100 MM, TIPO PM3E y PM3Es , SEGUN PLANOS, FORMADA POR:
- GUIA TIPO KLEIM O SIMILAR DE DIMENSIONES ADECUADAS AL PESO DE LA PUERTA, EMBEBIDA EN EL FALSO TECHO.
- HOJA FORMADA POR TABLERO DE MADERA MACIZA DE 40 MM DE ESPESOR.
- PINTADO CON ESMALTE LACA SINTETICO PARA CARPINTERIA DE MADERA, INCLUYENDO LAS SEIS CARAS, FORMADO POR LIMPIEZA Y DESENGRASADO DE LA SUPERFICIE, MANO DE IMPRIMACION (EN ORIGEN) Y DOS MANOS A PISTOLA DE ESMALTE SINTETICO EN COLOR Y GRADO DE BRILLO A ELEGIR POR LA DF, DIFERENCIANDOSE EN OBRA EL COLOR DE LAS APLICACIONES, CON UN ESPESOR TOTAL 40 MICRAs. INCLUSO REMATES EN OBRA, ENCINTADOS, PROTECCIONES CON PLASTICOS, PAPEL, CARTONES, ETC, LIMPIEZAS FINALES Y PROTECCIÓN DE ELEMENTOS PINTADOS HASTA EL FINAL DE LAS OBRAS.
EL PRODUCTO DEBERÁ POSEER ETIQUETA ECOLÓGICA DE LA UNIÓN EUROPEA, CONTENIDO MÁXIMO EN COV 130 G/L.
- JUEGO DE PLACAS CUADRADAS DE ACERO INOXIDABLE AISI-316L , SERIE SENA DE TESA O SIMILAR.
- JUEGO DE TIRADORES DE ACERO INOXIDABLE AISI-316L, SENA DE TESA O SIMILAR.
- CONDENA DE ACERO INOX CON MULETILLA Y BOTON SEÑALIZACION.
- TOPE EN ACERO INOXIDABLE AISI 304, DE 45 MM DE DIAMETRO Y 24 DE ALTURA, REF. 564 DE OCARIZ O SIMILAR.
INCLUSO MECANIZACION Y ALOJAMIENTO DE MECANISMOS, PREPARACIÓN DE LA PUERTA PARA EL ALOJAMIENTO DE LOS DIFERENTES ELEMENTOS DE SEGURIDAD QUE ESTEN PREVISTOS, REMATES, LIMPIEZAS, CERTIFICADO DE CALIDAD ACORDE A LA ESPECIFICACIÓN DE LA PUERTA, PATILLAS, ANCLAJES Y FIJACIONES, PASACABLES DE ACERO INOXIDABLE, PEQUEÑO MATERIAL, ETC., TOTALMENTE INSTALADA Y PROBADA, SEGUN PLANOS E INDICACIONES DE LA D.F.
MEDIDA LA UNIDAD TERMINADA.

| Código | Ud | Descripción | Rendimiento | Precio | Importe |
|---|---|---|---|---|---|
| PMAD6 | UD | PUERTA MADERA PARA PINTAR TIPO PM3E y PM3Es (pintura incluida) (material) | 1 | 113.82 | 113.82 |
| gui0001 | UD | GUIA TIPO KLEIN ADECUADA AL PESO DE LA HOJA | 1 | 149.12 | 149.12 |
| mar0003 | UD | JUEGO PLACAS DE ACERO INOX (material) | 1 | 28.49 | 28.49 |
| con0001 | UD | CONDENA DE ACERO INOX CON MULETILLA Y BOTON SEÑALIZACION (material) | 1 | 28.9 | 28.90 |
| mar0004 | UD | TIRADOR DE ACERO INOX (material) | 2 | 59.89 | 119.78 |
| top0001 | UD | TOPE DE ACERO INOX | 1 | 12.12 | 12.12 |
| MO_1 | h | Oficial de 1ª | 2.187 | 17.7 | 38.71 |
| MO_2 | h | Peón especialista | 2.187 | 14.9 | 32.59 |
| %CI | % | COSTES INDIRECTOS | 3 % | 523.53 | 15.71 |
|  |  | Total |  |  | 539.24 |

| Medición | Uds. | Parcial |
|---|---|---|
| PUERTA CORREDERA DE MADERA PARA PINTAR TIPO PM3E | 2 | 2.00 |
| PUERTA CORREDERA DE MADERA PARA PINTAR TIPO PM3Es | 2 | 2.00 |
| Total |  | 4 |

## CP_0000 Mamparas (08/10/2008)
Importe: 12738.15

**CG0001** UD CIERRE ACRISTALADO TIPO MV1
1 UD × 1171.92 = 1171.92
Suministro y colocación de cierre acristalado de mamparas de oficinas, tipo MV1, según planos, serie TREBE de SITAB o similar previa aprobación de la dirección facultativa, formando un conjunto de 5450x2700 mm, a base de:
- Fijo acristalado de vidrio laminar de seguridad stadip 6+6 y cantos pulidos, de 5450x2700 mm, con estructura de acero galvanizado, perfilería de aluminio anodizado de 20x100 mm, con abertura para el montaje de los vidrios, con sistema de pestaña para fijación de las gomas de sujeción del acristalamiento, nivelados con calzos calibrados. La unión entre vidrios se hará con cinta adhesiva transparente de 1x9 mm.
Incluso mecanización y alojamiento de mecanismos, encuentros con otros paramentos, preparación del módulo para el alojamiento de los diferentes elementos de seguridad que estén previstos, remates, limpiezas, certificado de calidad acorde a la especificación del cierre, patillas, anclajes y fijaciones, pasacables de acero inoxidable, pequeño material, etc., totalmente instalado y probado, según planos e indicaciones de la Dirección Facultativa.
El Contratista presentará muestras a escala real de paneles, en el color que se le solicite y de los elementos de unión y anclaje, así como de los herrajes, que serán aprobados por la Dirección Facultativa, antes de su instalación.
Medida la unidad terminada.

| Código | Ud | Descripción | Rendimiento | Precio | Importe |
|---|---|---|---|---|---|
| mv1 |  | cierre acristalado tipo MV1 (material) | 1 | 938.15 | 938.15 |
| MO_1 | h | Oficial de 1ª | 6.124 | 17.7 | 108.39 |
| MO_2 | h | Peón especialista | 6.124 | 14.9 | 91.25 |
| %CI | % | COSTES INDIRECTOS | 3 % | 1137.79 | 34.13 |
|  |  | Total |  |  | 1171.92 |

**CG0002** UD CIERRE ACRISTALADO TIPO MV2
1 UD × 3450.19 = 3450.19
Suministro y colocación de cierre acristalado de mamparas de oficinas, tipo MV2, según planos, serie TREBE de SITAB o similar previa aprobación de la dirección facultativa, formando un conjunto de 9500x2700 mm, a base de:
- 2 unidades de puerta sencilla batiente de vidrio templado securit de 10 mm, con hoja de 1000x2700 mm, con estructura de acero galvanizado, perfilería de aluminio anodizado color natural de 20x100 mm, sujeta a la estructura con tornillería de acero autoperforante, perfil de goma perimetral para amortiguación y aislamiento, con 3 unidades de bisagra en acero inoxidable de la marca STREMLER o similar, sujetas a la estructura con anclajes que permiten la regulación de hasta 9 mm en altura, con manillas en acero inoxidable a juego de las bisagras, de formas rectas.
- 2 Fijos acristalado de vidrio laminar de seguridad stadip 6+6 y cantos pulidos, de 3000 y 3300x2700 mm, con estructura de acero galvanizado, perfilería de aluminio anodizado de 20x100 mm, con abertura para el montaje de los vidrios, con sistema de pestaña para fijación de las gomas de sujeción del acristalamiento, nivelados con calzos calibrados. La unión entre vidrios se hará con cinta adhesiva transparente de 1x9 mm.
Incluso mecanización y alojamiento de mecanismos, encuentros con otros paramentos, preparación de la puerta para el alojamiento de los diferentes elementos de seguridad que estén previstos, remates, limpiezas, certificado de calidad acorde a la especificación de la puerta, patillas, anclajes y fijaciones, pasacables de acero inoxidable, pequeño material, etc., totalmente instalada y probada, según planos e indicaciones de la Dirección Facultativa.
El Contratista presentará muestras a escala real de paneles, en el color que se le solicite y de los elementos de unión y anclaje, así como de los herrajes, que serán aprobados por la Dirección Facultativa, antes de su instalación.
Medida la unidad terminada.

| Código | Ud | Descripción | Rendimiento | Precio | Importe |
|---|---|---|---|---|---|
| mv2 |  | cierre acristalado tipo MV2 (material) | 1 | 2759.25 | 2759.25 |
| MO_1 | h | Oficial de 1ª | 18.112 | 17.7 | 320.58 |
| MO_2 | h | Peón especialista | 18.112 | 14.9 | 269.87 |
| %CI | % | COSTES INDIRECTOS | 3 % | 3349.70 | 100.49 |
|  |  | Total |  |  | 3450.19 |

**CG0003** UD CIERRE ACRISTALADO TIPO MV3
1 UD × 2251.79 = 2251.79
Suministro y colocación de cierre acristalado de mamparas de oficinas, tipo MV3, según planos, serie TREBE de SITAB o similar previa aprobación de la dirección facultativa, formando un conjunto de 6920x2700 mm, a base de:
- 1 unidad de puerta sencilla batiente de vidrio templado securit de 10 mm, con hoja de 1000x2700 mm, con estructura de acero galvanizado, perfilería de aluminio anodizado color natural de 20x100 mm, sujeta a la estructura con tornillería de acero autoperforante, perfil de goma perimetral para amortiguación y aislamiento, con 3 unidades de bisagra en acero inoxidable de la marca STREMLER o similar, sujetas a la estructura con anclajes que permiten la regulación de hasta 9 mm en altura, con manillas en acero inoxidable a juego de las bisagras, de formas rectas y cerradura de bombillo intercambiable de acero inoxidable, tipo STREMLER, incluso amaestramiento.
- 1 Fijo acristalado de vidrio laminar de seguridad stadip 6+6 y cantos pulidos, de 5920x2700 mm, con estructura de acero galvanizado, perfilería de aluminio anodizado de 20x100 mm, con abertura para el montaje de los vidrios, con sistema de pestaña para fijación de las gomas de sujeción del acristalamiento, nivelados con calzos calibrados. La unión entre vidrios se hará con cinta adhesiva transparente de 1x9 mm.
Incluso mecanización y alojamiento de mecanismos, encuentros con otros paramentos, preparación de la puerta para el alojamiento de los diferentes elementos de seguridad que estén previstos, remates, limpiezas, certificado de calidad acorde a la especificación de la puerta, patillas, anclajes y fijaciones, pasacables de acero inoxidable, pequeño material, etc., totalmente instalada y probada, según planos e indicaciones de la Dirección Facultativa.
El Contratista presentará muestras a escala real de paneles, en el color que se le solicite y de los elementos de unión y anclaje, así como de los herrajes, que serán aprobados por la Dirección Facultativa, antes de su instalación.
Medida la unidad terminada.

| Código | Ud | Descripción | Rendimiento | Precio | Importe |
|---|---|---|---|---|---|
| mv3 |  | cierre acristalado tipo MV3 (material) | 1 | 1768.09 | 1768.09 |
| cer0001a | UD | CERRADURA CON BOMBILLOS Y AMAESTRAMIENTO 3 NIVELES | 1 | 47.35 | 47.35 |
| MO_1 | h | Oficial de 1ª | 11.373 | 17.7 | 201.30 |
| MO_2 | h | Peón especialista | 11.373 | 14.9 | 169.46 |
| %CI | % | COSTES INDIRECTOS | 3 % | 2186.20 | 65.59 |
|  |  | Total |  |  | 2251.79 |

| Medición | Uds. | Parcial |
|---|---|---|
| cierre acristalado tipo MV3 | 1 | 1.00 |
| Total |  | 1 |

**CG0004** UD CIERRE ACRISTALADO TIPO MV4
1 UD × 1102.15 = 1102.15
Suministro y colocación de cierre acristalado de mamparas de oficinas, tipo MV1, según planos, serie TREBE de SITAB o similar previa aprobación de la dirección facultativa, formando un conjunto de 4950x2700 mm, a base de:
- Fijo acristalado de vidrio laminar de seguridad stadip 6+6 y cantos pulidos, de 4950x2700 mm, con estructura de acero galvanizado, perfilería de aluminio anodizado de 20x100 mm, con abertura para el montaje de los vidrios, con sistema de pestaña para fijación de las gomas de sujeción del acristalamiento, nivelados con calzos calibrados. La unión entre vidrios se hará con cinta adhesiva transparente de 1x9 mm.
Incluso mecanización y alojamiento de mecanismos, encuentros con otros paramentos, preparación del módulo para el alojamiento de los diferentes elementos de seguridad que estén previstos, remates, limpiezas, certificado de calidad acorde a la especificación del cierre, patillas, anclajes y fijaciones, pasacables de acero inoxidable, pequeño material, etc., totalmente instalado y probado, según planos e indicaciones de la Dirección Facultativa.
El Contratista presentará muestras a escala real de paneles, en el color que se le solicite y de los elementos de unión y anclaje, así como de los herrajes, que serán aprobados por la Dirección Facultativa, antes de su instalación.
Medida la unidad terminada.

| Código | Ud | Descripción | Rendimiento | Precio | Importe |
|---|---|---|---|---|---|
| mv4 |  | cierre acristalado tipo MV4 (material) | 1 | 884.69 | 884.69 |
| MO_1 | h | Oficial de 1ª | 5.686 | 17.7 | 100.64 |
| MO_2 | h | Peón especialista | 5.686 | 14.9 | 84.72 |
| %CI | % | COSTES INDIRECTOS | 3 % | 1070.05 | 32.10 |
|  |  | Total |  |  | 1102.15 |

| Medición | Uds. | Parcial |
|---|---|---|
| cierre acristalado tipo MV4 | 1 | 1.00 |
| Total |  | 1 |

**CP0001** UD MODULO DE CABINA SANITARIA TIPO M1s
1 UD × 193.59 = 193.59
SUMINISTRO Y COLOCACION DE MODULO DE CABINA SANITARIA PREFABRICADA E HIDROFUGA, TIPO M1s, formando un conjunto de 840x1820 mm, compuesto por:
- puerta de 620x1820 mm, con fijos laterales de 110x1820 mm.
Tanto las particiones como las puertas y frentes fijos estarán formados por paneles de compacto fenólico de 15 mm de espesor, de masa oscura, con el canto visto, acabados en color, a elegir por la dirección facultativa, elevados 150 mm del suelo, con patas de acero inoxidable AISI 316 pulido y bruñido. Las divisiones se fijan en la pared del fondo por dos lados.
Las placas estarán unidas entre si y con las paredes y viga auxiliar de sustentación, con elementos de acero inoxidable AISI 316.
Los herrajes, también en acero inoxidable AISI 316 pulido y bruñido, estarán compuestos por tiradores de acero inoxidable en ambas caras, una cerradura con frente en acero inoxidable AISI 316 redondeado de golpe y condena; condena en inoxidable con indicativo libre/ocupado y espiga para llave de emergencia; tres unidades de bisagra en acero inoxidable de 10 mm de diámetro, con casquillo de teflón, autolubricada, que no requiera mantenimiento. Cada cabina llevará una percha que, además de servir como tal, sea el golpete de la puerta, para limitar su recorrido antes de que golpee con la partición adyacente. El golpe se debe hacer a través de un elemento de goma.
Se incluyen todas las operaciones, materiales (placas, perfilería metálica, tornillos, perfiles de remate, herrajes y demás accesorios), así como parte proporcional de tapeta con paramento existente en caso de ser necesario y todos los medios auxiliares necesarios para la correcta terminación de los trabajos.
Normativa de obligado cumplimiento "NTE" PML, UNE: 38337 82 2R.
El CONTRATISTA presentará muestras a escala real de placas, en el color que se le solicite y de los elementos de unión y anclaje, así como de los herrajes, que serán previos a su instalación, aprobados por la Dirección Facultativa.
Medida la unidad terminada.

| Código | Ud | Descripción | Rendimiento | Precio | Importe |
|---|---|---|---|---|---|
| mamp1 | UD | mampara de baño tipo M1s (material) | 1 | 166.6 | 166.60 |
| MO_1 | h | Oficial de 1ª | 0.655 | 17.7 | 11.59 |
| MO_2 | h | Peón especialista | 0.655 | 14.9 | 9.76 |
| %CI | % | COSTES INDIRECTOS | 3 % | 187.95 | 5.64 |
|  |  | Total |  |  | 193.59 |

**CP0002** UD MODULO DE CABINA SANITARIA TIPO M2, M2S
4 UD × 669.55 = 2678.20
SUMINISTRO Y COLOCACION DE MODULO DE CABINA SANITARIA PREFABRICADA E HIDROFUGA, TIPO M2, formando un conjunto de 1700x1820 mm, compuesto por:
- 2 puertas de 620x1820 mm, con fijos laterales de 110x1820 mm y central de 240x1820
- 1 división de 1600x1820 mm
Tanto las particiones como las puertas y frentes fijos estarán formados por paneles de compacto fenólico de 15 mm de espesor, de masa oscura, con el canto visto, acabados en color, a elegir por la dirección facultativa, elevados 150 mm del suelo, con patas de acero inoxidable AISI 316 pulido y bruñido. Las divisiones se fijan en la pared del fondo por dos lados.
Las placas estarán unidas entre si y con las paredes y viga auxiliar de sustentación, con elementos de acero inoxidable AISI 316.
Los herrajes, también en acero inoxidable AISI 316 pulido y bruñido, estarán compuestos por tiradores de acero inoxidable en ambas caras, una cerradura con frente en acero inoxidable AISI 316 redondeado de golpe y condena; condena en inoxidable con indicativo libre/ocupado y espiga para llave de emergencia; tres unidades de bisagra en acero inoxidable de 10 mm de diámetro, con casquillo de teflón, autolubricada, que no requiera mantenimiento. Cada cabina llevará una percha que, además de servir como tal, sea el golpete de la puerta, para limitar su recorrido antes de que golpee con la partición adyacente. El golpe se debe hacer a través de un elemento de goma.
Se incluyen todas las operaciones, materiales (placas, perfilería metálica, tornillos, perfiles de remate, herrajes y demás accesorios), así como parte proporcional de tapeta con paramento existente en caso de ser necesario y todos los medios auxiliares necesarios para la correcta terminación de los trabajos.
Normativa de obligado cumplimiento "NTE" PML, UNE: 38337 82 2R.
El CONTRATISTA presentará muestras a escala real de placas, en el color que se le solicite y de los elementos de unión y anclaje, así como de los herrajes, que serán previos a su instalación, aprobados por la Dirección Facultativa.
Medida la unidad terminada.

| Código | Ud | Descripción | Rendimiento | Precio | Importe |
|---|---|---|---|---|---|
| mamp2 | UD | mampara de baño tipo M2 (material) | 1 | 564.48 | 564.48 |
| MO_1 | h | Oficial de 1ª | 2.625 | 17.7 | 46.46 |
| MO_2 | h | Peón especialista | 2.625 | 14.9 | 39.11 |
| %CI | % | COSTES INDIRECTOS | 3 % | 650.05 | 19.50 |
|  |  | Total |  |  | 669.55 |

| Medición | Uds. | Parcial |
|---|---|---|
| mampara de baño tipo M2 | 2 | 2.00 |
| mampara de baño tipo M2s | 2 | 2.00 |
| Total |  | 4 |

**CP0003** UD MODULO DE CABINA SANITARIA TIPO M2.1s
1 UD × 737.55 = 737.55
SUMINISTRO Y COLOCACION DE MODULO DE CABINA SANITARIA PREFABRICADA E HIDROFUGA, TIPO M2.1s, formando un conjunto de 2050x1820 mm, compuesto por:
- 2 puertas de 620x1820 mm, con fijos laterales de 100x1820 mm y 310x1820 y central de 410x1820
- 1 división de 1600x1820 mm
Tanto las particiones como las puertas y frentes fijos estarán formados por paneles de compacto fenólico de 15 mm de espesor, de masa oscura, con el canto visto, acabados en color, a elegir por la dirección facultativa, elevados 150 mm del suelo, con patas de acero inoxidable AISI 316 pulido y bruñido. Las divisiones se fijan en la pared del fondo por dos lados.
Las placas estarán unidas entre si y con las paredes y viga auxiliar de sustentación, con elementos de acero inoxidable AISI 316.
Los herrajes, también en acero inoxidable AISI 316 pulido y bruñido, estarán compuestos por tiradores de acero inoxidable en ambas caras, una cerradura con frente en acero inoxidable AISI 316 redondeado de golpe y condena; condena en inoxidable con indicativo libre/ocupado y espiga para llave de emergencia; tres unidades de bisagra en acero inoxidable de 10 mm de diámetro, con casquillo de teflón, autolubricada, que no requiera mantenimiento. Cada cabina llevará una percha que, además de servir como tal, sea el golpete de la puerta, para limitar su recorrido antes de que golpee con la partición adyacente. El golpe se debe hacer a través de un elemento de goma.
Se incluyen todas las operaciones, materiales (placas, perfilería metálica, tornillos, perfiles de remate, herrajes y demás accesorios), así como parte proporcional de tapeta con paramento existente en caso de ser necesario y todos los medios auxiliares necesarios para la correcta terminación de los trabajos.
Normativa de obligado cumplimiento "NTE" PML, UNE: 38337 82 2R.
El CONTRATISTA presentará muestras a escala real de placas, en el color que se le solicite y de los elementos de unión y anclaje, así como de los herrajes, que serán previos a su instalación, aprobados por la Dirección Facultativa.
Medida la unidad terminada.

| Código | Ud | Descripción | Rendimiento | Precio | Importe |
|---|---|---|---|---|---|
| mamp3 | UD | mampara de baño tipo M2.1s (material) | 1 | 630.5 | 630.50 |
| MO_1 | h | Oficial de 1ª | 2.625 | 17.7 | 46.46 |
| MO_2 | h | Peón especialista | 2.625 | 14.9 | 39.11 |
| %CI | % | COSTES INDIRECTOS | 3 % | 716.07 | 21.48 |
|  |  | Total |  |  | 737.55 |

| Medición | Uds. | Parcial |
|---|---|---|
| mampara de baño tipo M2.1s | 1 | 1.00 |
| Total |  | 1 |

**CP0004** UD MODULO DE CABINA SANITARIA TIPO M3s
1 UD × 1152.76 = 1152.76
SUMINISTRO Y COLOCACION DE MODULO DE CABINA SANITARIA PREFABRICADA E HIDROFUGA, TIPO M3s, formando un conjunto de 2550x1820 mm, compuesto por:
- 3 puertas de 620x1820 mm, con fijos laterales de 110x1820 mm y centrales de 410x1820
- 2 divisiones de 1600x1820 mm
Tanto las particiones como las puertas y frentes fijos estarán formados por paneles de compacto fenólico de 15 mm de espesor, de masa oscura, con el canto visto, acabados en color, a elegir por la dirección facultativa, elevados 150 mm del suelo, con patas de acero inoxidable AISI 316 pulido y bruñido. Las divisiones se fijan en la pared del fondo por dos lados.
Las placas estarán unidas entre si y con las paredes y viga auxiliar de sustentación, con elementos de acero inoxidable AISI 316.
Los herrajes, también en acero inoxidable AISI 316 pulido y bruñido, estarán compuestos por tiradores de acero inoxidable en ambas caras, una cerradura con frente en acero inoxidable AISI 316 redondeado de golpe y condena; condena en inoxidable con indicativo libre/ocupado y espiga para llave de emergencia; tres unidades de bisagra en acero inoxidable de 10 mm de diámetro, con casquillo de teflón, autolubricada, que no requiera mantenimiento. Cada cabina llevará una percha que, además de servir como tal, sea el golpete de la puerta, para limitar su recorrido antes de que golpee con la partición adyacente. El golpe se debe hacer a través de un elemento de goma.
Se incluyen todas las operaciones, materiales (placas, perfilería metálica, tornillos, perfiles de remate, herrajes y demás accesorios), así como parte proporcional de tapeta con paramento existente en caso de ser necesario y todos los medios auxiliares necesarios para la correcta terminación de los trabajos.
Normativa de obligado cumplimiento "NTE" PML, UNE: 38337 82 2R.
El CONTRATISTA presentará muestras a escala real de placas, en el color que se le solicite y de los elementos de unión y anclaje, así como de los herrajes, que serán previos a su instalación, aprobados por la Dirección Facultativa.
Medida la unidad terminada.

| Código | Ud | Descripción | Rendimiento | Precio | Importe |
|---|---|---|---|---|---|
| mamp4 | UD | mampara de baño tipo M3s (material) | 1 | 819.68 | 819.68 |
| MO_1 | h | Oficial de 1ª | 9.187 | 17.7 | 162.61 |
| MO_2 | h | Peón especialista | 9.187 | 14.9 | 136.89 |
| %CI | % | COSTES INDIRECTOS | 3 % | 1119.18 | 33.58 |
|  |  | Total |  |  | 1152.76 |

| Medición | Uds. | Parcial |
|---|---|---|
| mampara de baño tipo M3s | 1 | 1.00 |
| Total |  | 1 |

## C__0000 CARPINTERIA INTERIOR (08/10/2008)
Importe: 82160.79

### CA_0000 Carpintería metálica (véase arriba)

### CM_0000 Carpintería de madera (véase arriba)

### CP_0000 Mamparas (véase arriba)

## D_0000 DERRIBOS Y DEMOLICIONES (30/03/2010)
Importe: 1575.02

**D_0001** PA APERTURA DE HUECOS EN FACHADA EXISTENTE (30/03/2010)
1 PA × 1575.02 = 1575.02
Apertura de huecos en fachada existente mediante medios mecánicos, en conexión entre edificio existente y fase IV. Incluso p.p de retirada de escombros y transporte a vertedero autorizado correspondiente.
Las medidas de seguridad necesarioas para la realización de los trabajos están incluidas en esta partida.

| Código | Ud | Descripción | Rendimiento | Precio | Importe |
|---|---|---|---|---|---|
| MO_2 | h | Peón especialista | 60.369 | 14.9 | 899.50 |
| % MA | % | Medios auxiliares | 70 % | 899.50 | 629.65 |
| %CI | % | COSTES INDIRECTOS | 3 % | 1529.15 | 45.87 |
|  |  | Total |  |  | 1575.02 |

## EC_0000 Estructuras Metálicas (08/10/2008)
Importe: 50368.88

**EC0001** KG ESTRUCTURA AUXILIAR TRAMEX
11947.95 KG × 2.97 = 35485.41
Acero S355 J2H en perfiles laminados en caliente (granallado hasta grado SA2, una mano de imprimación epoxi de 60 micras, una mano intermedia epoxi de 60 micras y una última de acabado epoxi de 40 micras color RAL a definir por la DF), Y PLACAS HILTI HSL 3 M20/60 para FORMACION DE ACODALAMIENTO DE PANTALLAS, mediante uniones SEGUN DETALLES DE PROYECTO; i/p.p. de anclajes, resinas, PLATABANDAS, CARTELAS, PLACAS DE ANCLAJE Y TORNILLERÍA EN SU CASO, CORTE Y ELABORACION, MONTAJE, PLACAS HILTI, CASQUILLOS, PIEZAS ESPECIALES Y SELLADOS POSTERIOR DE ANCLAJES A ELEMENTOS DE HORMIGON TAMBIEN INCLUIDOS, CORTES EN DIFERENTES ANGULOS, MEDIOS AUXILIARES NECESARIOS, según NTE-EAS y CTE-DB-SE-A.

| Código | Ud | Descripción | Rendimiento | Precio | Importe |
|---|---|---|---|---|---|
| MO_1 | h | Oficial de 1ª | 0.026 | 17.7 | 0.46 |
| MO_3 | h | Ayudante | 0.026 | 15.3 | 0.40 |
| P03ALP022 | kg | Acero laminado S 355 J2 (material) | 1.27 | 0.88 | 1.12 |
| HSL | UD | HILTI HSL 3G M12/50 (material) | 0.014 | 15.75 | 0.22 |
| A06T010 | h. | GRÚA TORRE 30 m. FLECHA, 750 kg. | 0.01 | 18.12 | 0.18 |
| %CIN0011 | % | Elementos complementarios para ejecución de la partida | 15 % | 2.38 | 0.36 |
| % MA | % | Medios auxiliares | 5 % | 2.74 | 0.14 |
| %CI | % | COSTES INDIRECTOS | 3 % | 2.88 | 0.09 |
|  |  | Total |  |  | 2.97 |

| Medición | Uds. | Largo | Parcial |
|---|---|---|---|
| Kg acero tub. S355 J2H | 1 | 10835.21 | 10835.21 |
| Kg acero AIS 316 placas | 1 | 1112.74 | 1112.74 |
| Total |  |  | 11947.95 |

**EC0002** kg ESTRUCTURA AUXILIAR EN CUBIERTA
5641.59 kg × 2.16 = 12185.83
Acero S275 en perfiles laminados en caliente (granallado hasta grado SA2, una mano de imprimación epoxi de 60 micras, una mano intermedia epoxi de 60 micras y una última de acabado epoxi de 40 micras color RAL a definir por la DF) Y PLACAS HILTI HSL 3 M20/60 para FORMACION DE ACODALAMIENTO DE PANTALLAS, mediante uniones SEGUN DETALLES DE PROYECTO; i/p.p. de anclajes, resinas, PLATABANDAS, CARTELAS, PLACAS DE ANCLAJE Y TORNILLERÍA EN SU CASO, CORTE Y ELABORACION, MONTAJE, PLACAS HILTI, CASQUILLOS, PIEZAS ESPECIALES Y SELLADOS POSTERIOR DE ANCLAJES A ELEMENTOS DE HORMIGON TAMBIEN INCLUIDOS, CORTES EN DIFERENTES ANGULOS, MEDIOS AUXILIARES NECESARIOS, según NTE-EAS y CTE-DB-SE-A.

| Código | Ud | Descripción | Rendimiento | Precio | Importe |
|---|---|---|---|---|---|
| MO_1 | h | Oficial de 1ª | 0.018 | 17.7 | 0.32 |
| MO_3 | h | Ayudante | 0.017 | 15.3 | 0.26 |
| P03ALP010 | kg | Acero laminado S 275 JR (material) | 0.94 | 0.84 | 0.79 |
| HSL | UD | HILTI HSL 3G M12/50 | 0.012 | 15.75 | 0.19 |
| A06T010 | h. | GRÚA TORRE 30 m. FLECHA, 750 kg. | 0.01 | 18.12 | 0.18 |
| %CIN0011 | % | Elementos complementarios para ejecución de la partida | 15 % | 1.74 | 0.26 |
| % MA | % | Medios auxiliares | 5 % | 2.00 | 0.10 |
| %CI | % | COSTES INDIRECTOS | 3 % | 2.10 | 0.06 |
|  |  | Total |  |  | 2.16 |

| Medición | Uds. | Largo | Parcial |
|---|---|---|---|
| Kg acero galv. S275 | 1 | 5295.69 | 5295.69 |
| Kg acero AIS 316 placas | 1 | 345.90 | 345.90 |
| Total |  |  | 5641.59 |

**EC003** UD JUNTA DE DILATACIÓN CRET 124
44 UD × 61.31 = 2697.64
SUNIMNISTRO Y COLOCACIÓN DE Pieza macho/hembra de pasador Goujon CRET-124, "EDING APS", compuesta de vástago de 24 mm de diámetro y placas de reparto con pernos integrados, de acero inoxidable clase 1.4462/1.4401 según UNE-EN 10088-1 y clase III de resistencia a la corrosión según SIA 179, dúctil, trabajado en frío, con límite elástico 780 N/mm², que cumple con las normas UNE-EN ISO 3651-1 y UNE-EN 10002-1.
Incluso replanteo de las piezas por la Df.
Medida la unidad proyectada y comprobada su colocación en obra.

| Código | Ud | Descripción | Rendimiento | Precio | Importe |
|---|---|---|---|---|---|
| MO_1 | h | Oficial de 1ª | 0.114 | 17.7 | 2.02 |
| MO_3 | h | Ayudante | 0.131 | 15.3 | 2.00 |
| ec003 | ud | CRET 124 (material) | 1 | 52.67 | 52.67 |
| % MA | % | Medios auxiliares | 5 % | 56.69 | 2.83 |
| %CI | % | COSTES INDIRECTOS | 3 % | 59.52 | 1.79 |
|  |  | Total |  |  | 61.31 |

## EF_0000 Forjados y Losas (08/10/2008)
Importe: 443365.79

**EF0001** M2 FORMACION DE LOSA DE 29 CM DE ESPESOR (30/01/2010)
186 M2 × 87.71 = 16314.06
FORMACION DE LOSA MEDIANTE:
-HORMIGON ARMADO de 29 cm de espesor, elaborada con hormigón HA-35/B/20/IIa,cemento tipo CEM II/A 52,5, con una relacion agua/cemento menor de 0.47, elaborado en central, transportado, puesto en obra mediante camión bomba, en tongadas no superiores a 50 cm, vibrado y curado, maestreado y nivelado, segun cotas y niveles de proyecto, incluso p.p. de aditivos MELKRETE HI EN PROPOCION 1.6%.
-Armado con acero en calidad B 500 s, cortado, doblado, montado y puesto en obra en una cuantía orientativa, a estimar sobre planos, de 41.15 kg/m2, incluyéndose como parte proporcional los kilos correspondientes a solapes, armaduras de montaje y despuntes, comprendiendo pasos de vigas, alambre recocido para atado, separadores, etc.
-Incluso p.p. de encofrado de madera, en una cuantía orientativa, a estimar sobre planos, de 1.05 m2/m2, limpieza, humedecido, aplicacion de desencofrante, puesta en obra, replanteo del conjunto, nivelacion y aplomado de encofrados, apeos y p.p. de elementos complementarios para su total estabilidad.
Quedan incluidos en el precio los excesos de hormigón generados al hormigonar el espacio entre el volumen teórico y real, si hubiera diferencia, juntas de neopreno, eliminación de agua con bomba (incluso esta misma), limpieza de fondos, pasos de instalaciones, colocación de anclajes perfectamente nivelados, plataforma de trabajo y de hormigonado, etc.
Medida la superficie teórica sobre planos, realizado segun normas NTE, EHE y CTE.

| Código | Ud | Descripción | Rendimiento | Precio | Importe |
|---|---|---|---|---|---|
| H0001 | M3 | HORM. HA-35/B/20/IIa | 0.29 | 117.83 | 34.17 |
| A0001 | kg | ACERO CORRUGADO B 500 S | 41.15 | 0.85 | 34.98 |
| E05HLE010 | m2 | ENCOFR. MADERA LOSAS/FORJADOS 4 POST. | 1.05 | 14.45 | 15.17 |
| % MA | % | Medios auxiliares | 1 % | 84.32 | 0.84 |
| %CI | % | COSTES INDIRECTOS | 3 % | 85.16 | 2.55 |
|  |  | Total |  |  | 87.71 |

| Medición | Uds. | Largo | Ancho | Parcial |
|---|---|---|---|---|
|  | 31 | 2.00 | 3.00 | 186.00 |
| Total |  |  |  | 186 |

**EF0002** M2 FORMACION DE LOSA e=20cm EN PASARELA (30/01/2010)
192 M2 × 67.05 = 12873.60
FORMACION DE LOSA MEDIANTE:
-HORMIGON ARMADO de 20 cm de espesor, elaborada con hormigón HA-35/B/20/IIa,cemento tipo CEM II/A 52,5, con una relacion agua/cemento menor de 0.47, elaborado en central, transportado, puesto en obra mediante camión bomba, en tongadas no superiores a 50 cm, vibrado y curado, maestreado y nivelado, segun cotas y niveles de proyecto, incluso p.p. de aditivos MELKRETE HI EN PROPOCION 1.6%.
-Armado con acero en calidad B 500 s, cortado, doblado, montado y puesto en obra en una cuantía orientativa, a estimar sobre planos, de 26.56 kg/m2, incluyéndose como parte proporcional los kilos correspondientes a solapes, armaduras de montaje y despuntes, comprendiendo pasos de vigas, alambre recocido para atado, separadores, etc.
-Incluso p.p. de encofrado de madera, en una cuantía orientativa, a estimar sobre planos, de 1.00 m2/m2, limpieza, humedecido, aplicacion de desencofrante, puesta en obra, replanteo del conjunto, nivelacion y aplomado de encofrados, apeos y p.p. de elementos complementarios para su total estabilidad.
Quedan incluidos en el precio los excesos de hormigón generados al hormigonar el espacio entre el volumen teórico y real, si hubiera diferencia, juntas de neopreno, eliminación de agua con bomba (incluso esta misma), limpieza de fondos, pasos de instalaciones, colocación de anclajes perfectamente nivelados, plataforma de trabajo y de hormigonado, etc.
Medida la superficie teórica sobre planos, realizado segun normas NTE, EHE y CTE.

| Código | Ud | Descripción | Rendimiento | Precio | Importe |
|---|---|---|---|---|---|
| H0001 | M3 | HORM. HA-35/B/20/IIa | 0.2 | 117.83 | 23.57 |
| A0001 | kg | ACERO CORRUGADO B 500 S | 26.56 | 0.85 | 22.58 |
| E05HLE010 | m2 | ENCOFR. MADERA LOSAS/FORJADOS 4 POST. | 1 | 14.45 | 14.45 |
| EC003 | UD | JUNTA DE DILATACIÓN CRET 124 | 0.063 | 61.31 | 3.86 |
| % MA | % | Medios auxiliares | 1 % | 64.46 | 0.64 |
| %CI | % | COSTES INDIRECTOS | 3 % | 65.10 | 1.95 |
|  |  | Total |  |  | 67.05 |

| Medición | Uds. | Largo | Parcial |
|---|---|---|---|
|  | 3 | 64.00 | 192.00 |
| Total |  |  | 192 |

**EF0003** M2 FORMACION DE LOSA e=25cm EN PASARELA (30/01/2010)
64 M2 × 77.16 = 4938.24
FORMACION DE LOSA MEDIANTE:
-HORMIGON ARMADO de 25 cm de espesor, elaborada con hormigón HA-35/B/20/IIa,cemento tipo CEM II/A 52,5, con una relacion agua/cemento menor de 0.47, elaborado en central, transportado, puesto en obra mediante camión bomba, en tongadas no superiores a 50 cm, vibrado y curado, maestreado y nivelado, segun cotas y niveles de proyecto, incluso p.p. de aditivos MELKRETE HI EN PROPOCION 1.6%.
-Armado con acero en calidad B 500 s, cortado, doblado, montado y puesto en obra en una cuantía orientativa, a estimar sobre planos, de 35.60 kg/m2, incluyéndose como parte proporcional los kilos correspondientes a solapes, armaduras de montaje y despuntes, comprendiendo pasos de vigas, alambre recocido para atado, separadores, etc.
-Incluso p.p. de encofrado de madera, en una cuantía orientativa, a estimar sobre planos, de 1.00 m2/m2, limpieza, humedecido, aplicacion de desencofrante, puesta en obra, replanteo del conjunto, nivelacion y aplomado de encofrados, apeos y p.p. de elementos complementarios para su total estabilidad.
Quedan incluidos en el precio los excesos de hormigón generados al hormigonar el espacio entre el volumen teórico y real, si hubiera diferencia, juntas de neopreno, eliminación de agua con bomba (incluso esta misma), limpieza de fondos, pasos de instalaciones, colocación de anclajes perfectamente nivelados, plataforma de trabajo y de hormigonado, etc.
Medida la superficie teórica sobre planos, realizado segun normas NTE, EHE y CTE.

| Código | Ud | Descripción | Rendimiento | Precio | Importe |
|---|---|---|---|---|---|
| H0001 | M3 | HORM. HA-35/B/20/IIa | 0.25 | 117.83 | 29.46 |
| A0001 | kg | ACERO CORRUGADO B 500 S | 35.6 | 0.85 | 30.26 |
| E05HLE010 | m2 | ENCOFR. MADERA LOSAS/FORJADOS 4 POST. | 1 | 14.45 | 14.45 |
| % MA | % | Medios auxiliares | 1 % | 74.17 | 0.74 |
| %CI | % | COSTES INDIRECTOS | 3 % | 74.91 | 2.25 |
|  |  | Total |  |  | 77.16 |

**EF0004** M2 FORMACION DE LOSA ESCALERAS e=25cm (30/01/2010)
81.27 M2 × 82.94 = 6740.53
FORMACION DE LOSA DE ESCALERAMEDIANTE:
-HORMIGON ARMADO de 25 cm de espesor, elaborada con hormigón HA-35/B/20/IIa,cemento tipo CEM II/A 52,5, con una relacion agua/cemento menor de 0.47, elaborado en central, transportado, puesto en obra mediante camión bomba, en tongadas no superiores a 50 cm, vibrado y curado, maestreado y nivelado, segun cotas y niveles de proyecto, incluso p.p. de aditivos MELKRETE HI EN PROPOCION 1.6%.
-Armado con acero en calidad B 500 s, cortado, doblado, montado y puesto en obra en una cuantía orientativa, a estimar sobre planos, de 39.22 kg/m2, incluyéndose como parte proporcional los kilos correspondientes a solapes, armaduras de montaje y despuntes, comprendiendo pasos de vigas, alambre recocido para atado, separadores, etc.
-Incluso p.p. de encofrado de madera, en una cuantía orientativa, a estimar sobre planos, de 1.07 m2/m2, limpieza, humedecido, aplicacion de desencofrante, puesta en obra, replanteo del conjunto, nivelacion y aplomado de encofrados, apeos y p.p. de elementos complementarios para su total estabilidad.
Quedan incluidos en el precio los excesos de hormigón generados al hormigonar el espacio entre el volumen teórico y real, si hubiera diferencia, juntas de neopreno, eliminación de agua con bomba (incluso esta misma), limpieza de fondos, pasos de instalaciones, colocación de anclajes perfectamente nivelados, plataforma de trabajo y de hormigonado, etc.
Medida la superficie teórica sobre planos, realizado segun normas NTE, EHE y CTE.

| Código | Ud | Descripción | Rendimiento | Precio | Importe |
|---|---|---|---|---|---|
| H0001 | M3 | HORM. HA-35/B/20/IIa | 0.25 | 117.83 | 29.46 |
| A0001 | kg | ACERO CORRUGADO B 500 S | 39.22 | 0.85 | 33.34 |
| E05HLE020 | m2 | ENCOF. MADERA LOSA INCL. 4 P. | 1.07 | 15.81 | 16.92 |
| % MA | % | Medios auxiliares | 1 % | 79.72 | 0.80 |
| %CI | % | COSTES INDIRECTOS | 3 % | 80.52 | 2.42 |
|  |  | Total |  |  | 82.94 |

| Medición | Uds. | Largo | Ancho | Parcial |
|---|---|---|---|---|
|  | 6.02 | 4.50 | 3.00 | 81.27 |
| Total |  |  |  | 81.27 |

**EF0005** M2 FORJADO PLACA ALVEOLAR E=20+8CM
2606 M2 × 75.66 = 197169.96
FORJADO PARA UNA SOBRECARGA TOTAL DE 1190 KG/M2 (INCLUIDO PESO PROPIO) REALIZADO CON PLACA ALVEOLAR PREFABRICADA DE 1,20 X 0,20 M, CON CAPA DE COMPRESION DE HORMIGON DE 8 CM DE ESPESOR, REALIZADA CON HORMIGON HA-35/B/20/IIa ELABORADO EN CENTRAL PARA BOMBEAR, CON UNA RELACION AGUA/CEMENTO DE 0,47, ELABORADO, TRANSPORTADO Y PUESTO EN OBRA, EXCESOS DE HORMIGON,MACIZADOS, LIMPIEZA DE FONDOS, VIBRADO, EXTENDIDO, CURADO, RESERVAS NECESARIAS, EJECUCION DE JUNTAS, ACHIQUE DE AGUA CON BOMBA Y PASOS DE INSTALACIONES.
ENCOFRADO Y DESENCOFRADO, INCLUSO LIMPIEZA, APLICACION DE DESENCOFRANTE Y P.P. DE APUNTALADO,NIVELACION DE ENCOFRADO, APEOS Y CIMBRAS Y P.P. DE ELEMENTOS COMPLEMENTARIOS PARA SU ESTABILIDAD Y ADECUADA EJECUCION.
ARMADURA DE ACERO CORRUGADO EN BARRAS B500S Y MALLAZO AEH-500 T SEGUN PLANOS, CORTADO, DOBLADO, COLOCADO Y ATADO CON ALAMBRE RECOCIDO, SEPARADORES DE P.V.C. PARA GARANTIZAR LOS RECUBRIMIENTOS NECESARIOS ESTABLECIDOS POR LA D.F., LONGITUDES DE ANCLAJE, SOLAPES NECESARIOS NO INCLUIDOS EN PLANOS Y DESPUNTES, CON TODOS LOS CERTIFICADOS CORRESPONDIENTES.
INCLUSO ENCUENTROS CON OTROS ELEMENTOS ESTRUCTURALES, JUNTAS DE NEOPRENO, REFUERZOS, REPLANTEO DE HUECOS Y TODOS LOS MEDIOS Y ELEMENTOS NECESARIOS PARA SU CORRECTA Y COMPLETA EJECUCION.
REALIZADO SEGUN PLANOS DE PROYECTO Y NORMA CTE.
MEDIDA LA SUPERFICIE EJECUTADA, DEDUCIENDO HUECOS MAYORES DE 1 M2.

| Código | Ud | Descripción | Rendimiento | Precio | Importe |
|---|---|---|---|---|---|
| H0001 | M3 | HORM. HA-35/B/20/IIa | 0.08 | 117.83 | 9.43 |
| A0001 | kg | ACERO CORRUGADO B 500 S | 6.13 | 0.85 | 5.21 |
| MO_3 | h | Ayudante | 0.087 | 15.3 | 1.33 |
| MO_1 | h | Oficial de 1ª | 0.087 | 17.7 | 1.54 |
| EHP11 | M2 | sum./coloc. alveoplacas 1,20x0,20 (material) | 1 | 54.6 | 54.60 |
| _W0030 | ud | Material complementario (material) | 1 | 0.62 | 0.62 |
| % MA | % | Medios auxiliares | 1 % | 72.73 | 0.73 |
| %CI | % | COSTES INDIRECTOS | 3 % | 73.46 | 2.20 |
|  |  | Total |  |  | 75.66 |

| Medición | Uds. | Parcial |
|---|---|---|
| PB | 875 | 875.00 |
| P1 | 856 | 856.00 |
| P2 | 875 | 875.00 |
| Total |  | 2606 |

**EF0006** M2 FORJADO PLACA ALVEOLAR E=32+8CM
2620 M2 × 78.37 = 205329.40
FORJADO PARA UNA SOBRECARGA TOTAL DE 1875 KG/M2 (INCLUIDO PESO PROPIO), REALIZADO CON PLACA ALVEOLAR PREFABRICADA DE 1,20 X 0,32 M, CON CAPA DE COMPRESION DE HORMIGON DE 8 CM DE ESPESOR, REALIZADA CON HORMIGON HA-35/B/20/IIa ELABORADO EN CENTRAL PARA BOMBEAR, CON UNA RELACION AGUA/CEMENTO DE 0,47, ELABORADO, TRANSPORTADO Y PUESTO EN OBRA, EXCESOS DE HORMIGON,MACIZADOS, LIMPIEZA DE FONDOS, VIBRADO, EXTENDIDO, CURADO, RESERVAS NECESARIAS, EJECUCION DE JUNTAS, ACHIQUE DE AGUA CON BOMBA Y PASOS DE INSTALACIONES.
ENCOFRADO Y DESENCOFRADO, INCLUSO LIMPIEZA, APLICACION DE DESENCOFRANTE Y P.P. DE APUNTALADO,NIVELACION DE ENCOFRADO, APEOS Y CIMBRAS Y P.P. DE ELEMENTOS COMPLEMENTARIOS PARA SU ESTABILIDAD Y ADECUADA EJECUCION.
ARMADURA DE ACERO CORRUGADO EN BARRAS B500S Y MALLAZO AEH-500 T SEGUN PLANOS, CORTADO, DOBLADO, COLOCADO Y ATADO CON ALAMBRE RECOCIDO, SEPARADORES DE P.V.C. PARA GARANTIZAR LOS RECUBRIMIENTOS NECESARIOS ESTABLECIDOS POR LA D.F., LONGITUDES DE ANCLAJE, SOLAPES NECESARIOS NO INCLUIDOS EN PLANOS Y DESPUNTES, CON TODOS LOS CERTIFICADOS CORRESPONDIENTES.
INCLUSO ENCUENTROS CON OTROS ELEMENTOS ESTRUCTURALES, JUNTAS DE NEOPRENO, REFUERZOS, REPLANTEO DE HUECOS Y TODOS LOS MEDIOS Y ELEMENTOS NECESARIOS PARA SU CORRECTA Y COMPLETA EJECUCION.
REALIZADO SEGUN PLANOS DE PROYECTO Y NORMA CTE.
MEDIDA LA SUPERFICIE EJECUTADA, DEDUCIENDO HUECOS MAYORES DE 1 M2.

| Código | Ud | Descripción | Rendimiento | Precio | Importe |
|---|---|---|---|---|---|
| H0001 | M3 | HORM. HA-35/B/20/IIa | 0.08 | 117.83 | 9.43 |
| A0001 | kg | ACERO CORRUGADO B 500 S | 9.2 | 0.85 | 7.82 |
| MO_3 | h | Ayudante | 0.087 | 15.3 | 1.33 |
| MO_1 | h | Oficial de 1ª | 0.087 | 17.7 | 1.54 |
| EHP12 | M2 | sum./coloc. alveoplacas 1,20x0,32 (material) | 1 | 54.6 | 54.60 |
| _W0030 | ud | Material complementario | 1 | 0.62 | 0.62 |
| % MA | % | Medios auxiliares | 1 % | 75.34 | 0.75 |
| %CI | % | COSTES INDIRECTOS | 3 % | 76.09 | 2.28 |
|  |  | Total |  |  | 78.37 |

| Medición | Uds. | Parcial |
|---|---|---|
| PB | 402 | 402.00 |
| P1 | 402 | 402.00 |
| P2 | 570 | 570.00 |
|  | 1246 | 1246.00 |
| Total |  | 2620 |

## EP_0000 Muros (08/10/2008)
Importe: 461571.08

**EP_0001** M2 MUROS ENCOFRADOS A DOS CARAS PARA REVESTIR MU1 (21/01/2010)
97.64 M2 × 199.98 = 19526.05
FORMACION DE MURO MU1 MEDIANTE:
-Hormigón armado HA-35/B/20/IIa en muros encofrados a dos caras para revestir, cemento tipo CEM II/A 52.5, con una relación agua/cemento menor de 0.47, elaborado en central, transportado, puesto en obra mediante camión bomba, en tongadas no superiores a 50 cm, vibrado y curado, incluso p.p. de aditivos si fuera necesario, previa autorización de la Dirección de Obra.
-Armado con acero en calidad B 500 s, cortado, doblado, montado y puesto en obra en una cuantía orientativa, a estimar sobre planos, de 85.41 kg/m2, incluyéndose como parte proporcional los kilos correspondientes a solapes, armaduras de montaje y despuntes, comprendiendo pasos de vigas, alambre recocido para atado, separadores de pvc para garantizar los recubrimiento establecidos por la DF y la normativa, etc.
-Incluso p.p. de juntas de neopreno, encofrado metálico y posterior desencofrado, siendo las dos caras para revestir, en una cuantía orientativa, a estimar sobre planos, de 2.23 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.29 | 117.83 | 34.17 |
| A0001 | kg | ACERO CORRUGADO B 500 S | 85.41 | 0.85 | 72.60 |
| E0001 | m2 | ENCOFRADO EN MUROS 2 CARAS 3,00m<h<6,00m | 2.23 | 35.04 | 78.14 |
| % MA | % | Medios auxiliares | 5 % | 184.91 | 9.25 |
| %CI | % | COSTES INDIRECTOS | 3 % | 194.16 | 5.82 |
|  |  | Total |  |  | 199.98 |

| Medición | Uds. | Largo | Ancho | Parcial |
|---|---|---|---|---|
| Total muro | 6.45 | 16.28 |  | 105.01 |
| HUECOS | -3.78 | 0.65 | 3.00 | -7.37 |
| Total |  |  |  | 97.64 |

**EP_0002** M2 MUROS ENCOFRADOS A DOS CARAS PARA REVESTIR MU2 (30/01/2010)
49.66 M2 × 201.35 = 9999.04
FORMACION DE MURO MU2 MEDIANTE:
-Hormigón armado HA-35/B/20/IIa en muros encofrados a dos caras para revestir, cemento tipo CEM II/A 52.5, con una relación agua/cemento menor de 0.47, elaborado en central, transportado, puesto en obra mediante camión bomba, en tongadas no superiores a 50 cm, vibrado y curado, incluso p.p. de aditivos si fuera necesario, previa autorización de la Dirección de Obra.
-Armado con acero en calidad B 500 s, cortado, doblado, montado y puesto en obra en una cuantía orientativa, a estimar sobre planos, de 80.91 kg/m2, incluyéndose como parte proporcional los kilos correspondientes a solapes, armaduras de montaje y despuntes, comprendiendo pasos de vigas, alambre recocido para atado, separadores de pvc para garantizar los recubrimiento establecidos por la DF y la normativa, etc.
-Incluso p.p. de juntas de neopreno, encofrado metálico y posterior desencofrado, siendo las dos caras para revestir, en una cuantía orientativa, a estimar sobre planos, de 2.14 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.36 | 117.83 | 42.42 |
| A0001 | kg | ACERO CORRUGADO B 500 S | 80.91 | 0.85 | 68.77 |
| E0001 | m2 | ENCOFRADO EN MUROS 2 CARAS 3,00m<h<6,00m | 2.14 | 35.04 | 74.99 |
| % MA | % | Medios auxiliares | 5 % | 186.18 | 9.31 |
| %CI | % | COSTES INDIRECTOS | 3 % | 195.49 | 5.86 |
|  |  | Total |  |  | 201.35 |

| Medición | Uds. | Largo | Ancho | Parcial |
|---|---|---|---|---|
| SOT1-PB | 3.75 | 3.45 |  | 12.94 |
| PB-P1 | 4.22 | 3.45 |  | 14.56 |
| P1-P2 | 3.75 | 3.45 |  | 12.94 |
| P2 CUB | 3.63 | 3.45 |  | 12.52 |
| huecos | -1 | 1.20 | 2.75 | -3.30 |
| Total |  |  |  | 49.66 |

**EP_0003** M2 MUROS ENCOFRADOS A DOS CARAS PARA REVESTIR MU3 (30/01/2010)
116.03 M2 × 155.27 = 18015.98
FORMACION DE MURO MU3 MEDIANTE:
-Hormigón armado HA-35/B/20/IIa en muros encofrados a dos caras para revestir, cemento tipo CEM II/A 52.5, con una relación agua/cemento menor de 0.47, elaborado en central, transportado, puesto en obra mediante camión bomba, en tongadas no superiores a 50 cm, vibrado y curado, incluso p.p. de aditivos si fuera necesario, previa autorización de la Dirección de Obra.
-Armado con acero en calidad B 500 s, cortado, doblado, montado y puesto en obra en una cuantía orientativa, a estimar sobre planos, de 53.19 kg/m2, incluyéndose como parte proporcional los kilos correspondientes a solapes, armaduras de montaje y despuntes, comprendiendo pasos de vigas, alambre recocido para atado, separadores de pvc para garantizar los recubrimiento establecidos por la DF y la normativa, etc.
-Incluso p.p. de juntas de neopreno, encofrado metálico y posterior desencofrado, siendo las dos caras para revestir, en una cuantía orientativa, a estimar sobre planos, de 2.00 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.24 | 117.83 | 28.28 |
| A0001 | kg | ACERO CORRUGADO B 500 S | 53.19 | 0.85 | 45.21 |
| E0001 | m2 | ENCOFRADO EN MUROS 2 CARAS 3,00m<h<6,00m | 2 | 35.04 | 70.08 |
| % MA | % | Medios auxiliares | 5 % | 143.57 | 7.18 |
| %CI | % | COSTES INDIRECTOS | 3 % | 150.75 | 4.52 |
|  |  | Total |  |  | 155.27 |

| Medición | Uds. | Largo | Parcial |
|---|---|---|---|
| MU3 | 10.85 | 9.85 | 106.87 |
|  | 0.93 | 9.85 | 9.16 |
| Total |  |  | 116.03 |

**EP_0004** M2 MUROS ENCOFRADOS A DOS CARAS PARA REVESTIR MU4 (30/01/2010)
23.32 M2 × 157.51 = 3673.13
FORMACION DE MURO MU4 MEDIANTE:
-Hormigón armado HA-35/B/20/IIa en muros encofrados a dos caras para revestir, cemento tipo CEM II/A 52.5, con una relación agua/cemento menor de 0.47, elaborado en central, transportado, puesto en obra mediante camión bomba, en tongadas no superiores a 50 cm, vibrado y curado, incluso p.p. de aditivos si fuera necesario, previa autorización de la Dirección de Obra.
-Armado con acero en calidad B 500 s, cortado, doblado, montado y puesto en obra en una cuantía orientativa, a estimar sobre planos, de 43.45 kg/m2, incluyéndose como parte proporcional los kilos correspondientes a solapes, armaduras de montaje y despuntes, comprendiendo pasos de vigas, alambre recocido para atado, separadores de pvc para garantizar los recubrimiento establecidos por la DF y la normativa, etc.
-Incluso p.p. de juntas de neopreno, encofrado metálico y posterior desencofrado, siendo las dos caras para revestir, en una cuantía orientativa, a estimar sobre planos, de 2.06 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.31 | 117.83 | 36.53 |
| A0001 | kg | ACERO CORRUGADO B 500 S | 43.45 | 0.85 | 36.93 |
| E0001 | m2 | ENCOFRADO EN MUROS 2 CARAS 3,00m<h<6,00m | 2.06 | 35.04 | 72.18 |
| % MA | % | Medios auxiliares | 5 % | 145.64 | 7.28 |
| %CI | % | COSTES INDIRECTOS | 3 % | 152.92 | 4.59 |
|  |  | Total |  |  | 157.51 |

| Medición | Uds. | Largo | Parcial |
|---|---|---|---|
| PB-P2 | 7.22 | 3.23 | 23.32 |
| Total |  |  | 23.32 |

**EP_0005** M2 MUROS ENCOFRADOS A DOS CARAS PARA REVESTIR MU5 (30/01/2010)
73.8 M2 × 188.06 = 13878.83
FORMACION DE MURO MU5 MEDIANTE:
-Hormigón armado HA-35/B/20/IIa en muros encofrados a dos caras para revestir, cemento tipo CEM II/A 52.5, con una relación agua/cemento menor de 0.47, elaborado en central, transportado, puesto en obra mediante camión bomba, en tongadas no superiores a 50 cm, vibrado y curado, incluso p.p. de aditivos si fuera necesario, previa autorización de la Dirección de Obra.
-Armado con acero en calidad B 500 s, cortado, doblado, montado y puesto en obra en una cuantía orientativa, a estimar sobre planos, de 90.25 kg/m2, incluyéndose como parte proporcional los kilos correspondientes a solapes, armaduras de montaje y despuntes, comprendiendo pasos de vigas, alambre recocido para atado, separadores de pvc para garantizar los recubrimiento establecidos por la DF y la normativa, etc.
-Incluso p.p. de juntas de neopreno, encofrado metálico y posterior desencofrado, siendo las dos caras para revestir, en una cuantía orientativa, a estimar sobre planos, de 2.00 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.23 | 117.83 | 27.10 |
| A0001 | kg | ACERO CORRUGADO B 500 S | 90.25 | 0.85 | 76.71 |
| E0001 | m2 | ENCOFRADO EN MUROS 2 CARAS 3,00m<h<6,00m | 2 | 35.04 | 70.08 |
| % MA | % | Medios auxiliares | 5 % | 173.89 | 8.69 |
| %CI | % | COSTES INDIRECTOS | 3 % | 182.58 | 5.48 |
|  |  | Total |  |  | 188.06 |

| Medición | Uds. | Largo | Parcial |
|---|---|---|---|
| MU5 | 7.21 | 9.19 | 66.26 |
|  | 0.82 | 9.19 | 7.54 |
| Total |  |  | 73.8 |

**EP_0006** M2 MUROS ENCOFRADOS A DOS CARAS PARA REVESTIR MU6 (30/01/2010)
10.8 M2 × 184.59 = 1993.57
FORMACION DE MURO MU6 MEDIANTE:
-Hormigón armado HA-35/B/20/IIa en muros encofrados a dos caras para revestir, cemento tipo CEM II/A 52.5, con una relación agua/cemento menor de 0.47, elaborado en central, transportado, puesto en obra mediante camión bomba, en tongadas no superiores a 50 cm, vibrado y curado, incluso p.p. de aditivos si fuera necesario, previa autorización de la Dirección de Obra.
-Armado con acero en calidad B 500 s, cortado, doblado, montado y puesto en obra en una cuantía orientativa, a estimar sobre planos, de 76.77 kg/m2, incluyéndose como parte proporcional los kilos correspondientes a solapes, armaduras de montaje y despuntes, comprendiendo pasos de vigas, alambre recocido para atado, separadores de pvc para garantizar los recubrimiento establecidos por la DF y la normativa, etc.
-Incluso p.p. de juntas de neopreno, encofrado metálico y posterior desencofrado, siendo las dos caras para revestir, en una cuantía orientativa, a estimar sobre planos, de 2.00 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.3 | 117.83 | 35.35 |
| A0001 | kg | ACERO CORRUGADO B 500 S | 76.77 | 0.85 | 65.25 |
| E0001 | m2 | ENCOFRADO EN MUROS 2 CARAS 3,00m<h<6,00m | 2 | 35.04 | 70.08 |
| % MA | % | Medios auxiliares | 5 % | 170.68 | 8.53 |
| %CI | % | COSTES INDIRECTOS | 3 % | 179.21 | 5.38 |
|  |  | Total |  |  | 184.59 |

| Medición | Uds. | Largo | Parcial |
|---|---|---|---|
| MU6 | 1.75 | 6.17 | 10.80 |
| Total |  |  | 10.8 |

**EP_0007** M2 MUROS ENCOFRADOS A DOS CARAS PARA REVESTIR MU7 (30/01/2010)
97.65 M2 × 199.62 = 19492.89
FORMACION DE MURO MU7 MEDIANTE:
-Hormigón armado HA-35/B/20/IIa en muros encofrados a dos caras para revestir, cemento tipo CEM II/A 52.5, con una relación agua/cemento menor de 0.47, elaborado en central, transportado, puesto en obra mediante camión bomba, en tongadas no superiores a 50 cm, vibrado y curado, incluso p.p. de aditivos si fuera necesario, previa autorización de la Dirección de Obra.
-Armado con acero en calidad B 500 s, cortado, doblado, montado y puesto en obra en una cuantía orientativa, a estimar sobre planos, de 85.02 kg/m2, incluyéndose como parte proporcional los kilos correspondientes a solapes, armaduras de montaje y despuntes, comprendiendo pasos de vigas, alambre recocido para atado, separadores de pvc para garantizar los recubrimiento establecidos por la DF y la normativa, etc.
-Incluso p.p. de juntas de neopreno, encofrado metálico y posterior desencofrado, siendo las dos caras para revestir, en una cuantía orientativa, a estimar sobre planos, de 2.23 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.29 | 117.83 | 34.17 |
| A0001 | kg | ACERO CORRUGADO B 500 S | 85.02 | 0.85 | 72.27 |
| E0001 | m2 | ENCOFRADO EN MUROS 2 CARAS 3,00m<h<6,00m | 2.23 | 35.04 | 78.14 |
| % MA | % | Medios auxiliares | 5 % | 184.58 | 9.23 |
| %CI | % | COSTES INDIRECTOS | 3 % | 193.81 | 5.81 |
|  |  | Total |  |  | 199.62 |

| Medición | Uds. | Largo | Ancho | Parcial |
|---|---|---|---|---|
| SOT1-PB | 6.45 | 4.50 |  | 29.03 |
| PB-P1 | 6.45 | 3.75 |  | 24.19 |
| P1-P2 | 6.45 | 3.75 |  | 24.19 |
| P2-CUB | 6.45 | 3.75 |  | 24.19 |
| CUB | 6.45 | 0.53 |  | 3.42 |
| huecos |  |  |  |  |
| HUECOS | -3.78 | 0.65 | 3.00 | -7.37 |
| Total |  |  |  | 97.65 |

**EP_0008** M2 MUROS ENCOFRADOS A DOS CARAS PARA REVESTIR MU8 (30/01/2010)
318.36 M2 × 169.81 = 54060.71
FORMACION DE MURO MU8 MEDIANTE:
-Hormigón armado HA-35/B/20/IIa en muros encofrados a dos caras para revestir, cemento tipo CEM II/A 52.5, con una relación agua/cemento menor de 0.47, elaborado en central, transportado, puesto en obra mediante camión bomba, en tongadas no superiores a 50 cm, vibrado y curado, incluso p.p. de aditivos si fuera necesario, previa autorización de la Dirección de Obra.
-Armado con acero en calidad B 500 s, cortado, doblado, montado y puesto en obra en una cuantía orientativa, a estimar sobre planos, de 65.97 kg/m2, incluyéndose como parte proporcional los kilos correspondientes a solapes, armaduras de montaje y despuntes, comprendiendo pasos de vigas, alambre recocido para atado, separadores de pvc para garantizar los recubrimiento establecidos por la DF y la normativa, etc.
-Incluso p.p. de juntas de neopreno, encofrado metálico y posterior desencofrado, siendo las dos caras para revestir, en una cuantía orientativa, a estimar sobre planos, de 2.04 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.25 | 117.83 | 29.46 |
| A0001 | kg | ACERO CORRUGADO B 500 S | 65.97 | 0.85 | 56.07 |
| E0001 | m2 | ENCOFRADO EN MUROS 2 CARAS 3,00m<h<6,00m | 2.04 | 35.04 | 71.48 |
| % MA | % | Medios auxiliares | 5 % | 157.01 | 7.85 |
| %CI | % | COSTES INDIRECTOS | 3 % | 164.86 | 4.95 |
|  |  | Total |  |  | 169.81 |

| Medición | Uds. | Largo | Ancho | Parcial |
|---|---|---|---|---|
| PB-P1 | 21.62 | 4.04 |  | 87.34 |
| P1-P2 | 21.62 | 3.75 |  | 81.08 |
| P2-CUB | 21.62 | 3.75 |  | 81.08 |
| CUB | 21.62 | 3.00 |  | 64.86 |
| HUECOS | -1.92 | 1.05 | 1.00 | -2.02 |
| UNIONES 50 CM | 3.01 | 0.50 | 4.00 | 6.02 |
| Total |  |  |  | 318.36 |

**EP_0009** M2 MUROS ENCOFRADOS A DOS CARAS PARA REVESTIR MU9 (30/01/2010)
158.61 M2 × 155.83 = 24716.20
FORMACION DE MURO MU9 MEDIANTE:
-Hormigón armado HA-35/B/20/IIa en muros encofrados a dos caras para revestir, cemento tipo CEM II/A 52.5, con una relación agua/cemento menor de 0.47, elaborado en central, transportado, puesto en obra mediante camión bomba, en tongadas no superiores a 50 cm, vibrado y curado, incluso p.p. de aditivos si fuera necesario, previa autorización de la Dirección de Obra.
-Armado con acero en calidad B 500 s, cortado, doblado, montado y puesto en obra en una cuantía orientativa, a estimar sobre planos, de 44.40 kg/m2, incluyéndose como parte proporcional los kilos correspondientes a solapes, armaduras de montaje y despuntes, comprendiendo pasos de vigas, alambre recocido para atado, separadores de pvc para garantizar los recubrimiento establecidos por la DF y la normativa, etc.
-Incluso p.p. de juntas de neopreno, encofrado metálico y posterior desencofrado, siendo las dos caras para revestir, en una cuantía orientativa, a estimar sobre planos, de 2.06 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.29 | 117.83 | 34.17 |
| A0001 | kg | ACERO CORRUGADO B 500 S | 44.4 | 0.85 | 37.74 |
| E0001 | m2 | ENCOFRADO EN MUROS 2 CARAS 3,00m<h<6,00m | 2.06 | 35.04 | 72.18 |
| % MA | % | Medios auxiliares | 5 % | 144.09 | 7.20 |
| %CI | % | COSTES INDIRECTOS | 3 % | 151.29 | 4.54 |
|  |  | Total |  |  | 155.83 |

| Medición | Uds. | Largo | Ancho | Parcial |
|---|---|---|---|---|
| TUNEL | 3.58 | 14.70 | 1.00 | 52.63 |
| MURO LATERAL | 11.05 | 3.60 | 1.00 | 39.78 |
| PETO | 0.73 | 3.60 | 1.00 | 2.63 |
| VIGAS | 1.65 | 11.60 | 3.00 | 57.42 |
| VIGA PETO | 0.53 | 11.60 | 1.00 | 6.15 |
| Total |  |  |  | 158.61 |

**EP_0010** M2 MUROS ENCOFRADOS A DOS CARAS PARA REVESTIR MU10 (30/01/2010)
158.61 M2 × 157.37 = 24960.46
FORMACION DE MURO MU10 MEDIANTE:
-Hormigón armado HA-35/B/20/IIa en muros encofrados a dos caras para revestir, cemento tipo CEM II/A 52.5, con una relación agua/cemento menor de 0.47, elaborado en central, transportado, puesto en obra mediante camión bomba, en tongadas no superiores a 50 cm, vibrado y curado, incluso p.p. de aditivos si fuera necesario, previa autorización de la Dirección de Obra.
-Armado con acero en calidad B 500 s, cortado, doblado, montado y puesto en obra en una cuantía orientativa, a estimar sobre planos, de 46.07 kg/m2, incluyéndose como parte proporcional los kilos correspondientes a solapes, armaduras de montaje y despuntes, comprendiendo pasos de vigas, alambre recocido para atado, separadores de pvc para garantizar los recubrimiento establecidos por la DF y la normativa, etc.
-Incluso p.p. de juntas de neopreno, encofrado metálico y posterior desencofrado, siendo las dos caras para revestir, en una cuantía orientativa, a estimar sobre planos, de 2.06 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.29 | 117.83 | 34.17 |
| A0001 | kg | ACERO CORRUGADO B 500 S | 46.07 | 0.85 | 39.16 |
| E0001 | m2 | ENCOFRADO EN MUROS 2 CARAS 3,00m<h<6,00m | 2.06 | 35.04 | 72.18 |
| % MA | % | Medios auxiliares | 5 % | 145.51 | 7.28 |
| %CI | % | COSTES INDIRECTOS | 3 % | 152.79 | 4.58 |
|  |  | Total |  |  | 157.37 |

| Medición | Uds. | Largo | Ancho | Parcial |
|---|---|---|---|---|
| TUNEL | 3.58 | 14.70 | 1.00 | 52.63 |
| MURO LATERAL | 11.05 | 3.60 | 1.00 | 39.78 |
| PETO | 0.73 | 3.60 | 1.00 | 2.63 |
| VIGAS | 1.65 | 11.60 | 3.00 | 57.42 |
| VIGA PETO | 0.53 | 11.60 | 1.00 | 6.15 |
| Total |  |  |  | 158.61 |

**EP_0011** M2 MUROS ENCOFRADOS A DOS CARAS PARA REVESTIR MU11 (30/01/2010)
40.69 M2 × 183.67 = 7473.53
FORMACION DE MURO MU11 MEDIANTE:
-Hormigón armado HA-35/B/20/IIa en muros encofrados a dos caras para revestir, cemento tipo CEM II/A 52.5, con una relación agua/cemento menor de 0.47, elaborado en central, transportado, puesto en obra mediante camión bomba, en tongadas no superiores a 50 cm, vibrado y curado, incluso p.p. de aditivos si fuera necesario, previa autorización de la Dirección de Obra.
-Armado con acero en calidad B 500 s, cortado, doblado, montado y puesto en obra en una cuantía orientativa, a estimar sobre planos, de 53.54 kg/m2, incluyéndose como parte proporcional los kilos correspondientes a solapes, armaduras de montaje y despuntes, comprendiendo pasos de vigas, alambre recocido para atado, separadores de pvc para garantizar los recubrimiento establecidos por la DF y la normativa, etc.
-Incluso p.p. de juntas de neopreno, encofrado metálico y posterior desencofrado, siendo las dos caras para revestir, en una cuantía orientativa, a estimar sobre planos, de 2.64 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.27 | 117.83 | 31.81 |
| A0001 | kg | ACERO CORRUGADO B 500 S | 53.54 | 0.85 | 45.51 |
| E0001 | m2 | ENCOFRADO EN MUROS 2 CARAS 3,00m<h<6,00m | 2.64 | 35.04 | 92.51 |
| % MA | % | Medios auxiliares | 5 % | 169.83 | 8.49 |
| %CI | % | COSTES INDIRECTOS | 3 % | 178.32 | 5.35 |
|  |  | Total |  |  | 183.67 |

| Medición | Uds. | Largo | Ancho | Parcial |
|---|---|---|---|---|
| MU11 | 1.25 | 12.35 |  | 15.44 |
|  | 1.05 | 12.35 |  | 12.97 |
|  | 0.93 | 12.35 |  | 11.49 |
| PILARES | 0.25 | 1.05 | 3.00 | 0.79 |
| Total |  |  |  | 40.69 |

**EP_0012** M2 MUROS ENCOFRADOS A DOS CARAS PARA REVESTIR MU12 (30/01/2010)
21.09 M2 × 175.53 = 3701.93
FORMACION DE MURO MU12 MEDIANTE:
-Hormigón armado HA-35/B/20/IIa en muros encofrados a dos caras para revestir, cemento tipo CEM II/A 52.5, con una relación agua/cemento menor de 0.47, elaborado en central, transportado, puesto en obra mediante camión bomba, en tongadas no superiores a 50 cm, vibrado y curado, incluso p.p. de aditivos si fuera necesario, previa autorización de la Dirección de Obra.
-Armado con acero en calidad B 500 s, cortado, doblado, montado y puesto en obra en una cuantía orientativa, a estimar sobre planos, de 44.13 kg/m2, incluyéndose como parte proporcional los kilos correspondientes a solapes, armaduras de montaje y despuntes, comprendiendo pasos de vigas, alambre recocido para atado, separadores de pvc para garantizar los recubrimiento establecidos por la DF y la normativa, etc.
-Incluso p.p. de juntas de neopreno, encofrado metálico y posterior desencofrado, siendo las dos caras para revestir, en una cuantía orientativa, a estimar sobre planos, de 2.62 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.28 | 117.83 | 32.99 |
| A0001 | kg | ACERO CORRUGADO B 500 S | 44.13 | 0.85 | 37.51 |
| E0001 | m2 | ENCOFRADO EN MUROS 2 CARAS 3,00m<h<6,00m | 2.62 | 35.04 | 91.80 |
| % MA | % | Medios auxiliares | 5 % | 162.30 | 8.12 |
| %CI | % | COSTES INDIRECTOS | 3 % | 170.42 | 5.11 |
|  |  | Total |  |  | 175.53 |

| Medición | Uds. | Largo | Ancho | Parcial |
|---|---|---|---|---|
| MU12 | 1.25 | 6.45 |  | 8.06 |
|  | 1.05 | 6.45 |  | 6.77 |
| PILARES | 0.25 | 1.05 | 1.00 | 0.26 |
|  | 0.93 | 6.45 |  | 6.00 |
| Total |  |  |  | 21.09 |

**EP_0019** M2 MUROS ENCOFRADOS A DOS CARAS PARA REVESTIR MU13 (03/02/2010)
91.97 M2 × 142.4 = 13096.53
FORMACION DE MURO MU13 MEDIANTE:
-Hormigón armado HA-35/B/20/IIa en muros encofrados a dos caras para revestir, cemento tipo CEM II/A 52.5, con una relación agua/cemento menor de 0.47, elaborado en central, transportado, puesto en obra mediante camión bomba, en tongadas no superiores a 50 cm, vibrado y curado, incluso p.p. de aditivos si fuera necesario, previa autorización de la Dirección de Obra.
-Armado con acero en calidad B 500 s, cortado, doblado, montado y puesto en obra en una cuantía orientativa, a estimar sobre planos, de 35.07 kg/m2, incluyéndose como parte proporcional los kilos correspondientes a solapes, armaduras de montaje y despuntes, comprendiendo pasos de vigas, alambre recocido para atado, separadores de pvc para garantizar los recubrimiento establecidos por la DF y la normativa, etc.
-Incluso p.p. de juntas de neopreno, encofrado metálico y posterior desencofrado, siendo las dos caras para revestir, en una cuantía orientativa, a estimar sobre planos, de 2.10 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.24 | 117.83 | 28.28 |
| A0001 | kg | ACERO CORRUGADO B 500 S | 35.07 | 0.85 | 29.81 |
| E0001 | m2 | ENCOFRADO EN MUROS 2 CARAS 3,00m<h<6,00m | 2.1 | 35.04 | 73.58 |
| % MA | % | Medios auxiliares | 5 % | 131.67 | 6.58 |
| %CI | % | COSTES INDIRECTOS | 3 % | 138.25 | 4.15 |
|  |  | Total |  |  | 142.4 |

| Medición | Uds. | Largo | Ancho | Parcial |
|---|---|---|---|---|
| mu13 | 0.93 | 22.19 |  | 20.64 |
|  | 4.07 | 22.19 |  | 90.31 |
| HUECOS | 0.75 | 0.55 | -1.00 | -0.41 |
| HUECOS | 1.92 | 1.05 | -6.00 | -12.10 |
|  | -0.43 | 15.04 |  | -6.47 |
| Total |  |  |  | 91.97 |

**EP_0013** M2 MUROS ENCOFRADOS A DOS CARAS PARA REVESTIR MU14 (30/01/2010)
92.38 M2 × 140.43 = 12972.92
FORMACION DE MURO MU14 MEDIANTE:
-Hormigón armado HA-35/B/20/IIa en muros encofrados a dos caras para revestir, cemento tipo CEM II/A 52.5, con una relación agua/cemento menor de 0.47, elaborado en central, transportado, puesto en obra mediante camión bomba, en tongadas no superiores a 50 cm, vibrado y curado, incluso p.p. de aditivos si fuera necesario, previa autorización de la Dirección de Obra.
-Armado con acero en calidad B 500 s, cortado, doblado, montado y puesto en obra en una cuantía orientativa, a estimar sobre planos, de 33.34 kg/m2, incluyéndose como parte proporcional los kilos correspondientes a solapes, armaduras de montaje y despuntes, comprendiendo pasos de vigas, alambre recocido para atado, separadores de pvc para garantizar los recubrimiento establecidos por la DF y la normativa, etc.
-Incluso p.p. de juntas de neopreno, encofrado metálico y posterior desencofrado, siendo las dos caras para revestir, en una cuantía orientativa, a estimar sobre planos, de 2.09 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.24 | 117.83 | 28.28 |
| A0001 | kg | ACERO CORRUGADO B 500 S | 33.34 | 0.85 | 28.34 |
| E0001 | m2 | ENCOFRADO EN MUROS 2 CARAS 3,00m<h<6,00m | 2.09 | 35.04 | 73.23 |
| % MA | % | Medios auxiliares | 5 % | 129.85 | 6.49 |
| %CI | % | COSTES INDIRECTOS | 3 % | 136.34 | 4.09 |
|  |  | Total |  |  | 140.43 |

| Medición | Uds. | Largo | Ancho | Parcial |
|---|---|---|---|---|
| MU-14 |  |  |  |  |
|  | 0.93 | 22.19 |  | 20.64 |
|  | 4.07 | 22.19 |  | 90.31 |
| HUECOS | 1.92 | 1.05 | -6.00 | -12.10 |
|  | -0.43 | 15.04 |  | -6.47 |
| Total |  |  |  | 92.38 |

**EP_0014** M2 MUROS ENCOFRADOS A DOS CARAS PARA REVESTIR MU15 (30/01/2010)
91.97 M2 × 142.4 = 13096.53
FORMACION DE MURO MU15 MEDIANTE:
-Hormigón armado HA-35/B/20/IIa en muros encofrados a dos caras para revestir, cemento tipo CEM II/A 52.5, con una relación agua/cemento menor de 0.47, elaborado en central, transportado, puesto en obra mediante camión bomba, en tongadas no superiores a 50 cm, vibrado y curado, incluso p.p. de aditivos si fuera necesario, previa autorización de la Dirección de Obra.
-Armado con acero en calidad B 500 s, cortado, doblado, montado y puesto en obra en una cuantía orientativa, a estimar sobre planos, de 35.07 kg/m2, incluyéndose como parte proporcional los kilos correspondientes a solapes, armaduras de montaje y despuntes, comprendiendo pasos de vigas, alambre recocido para atado, separadores de pvc para garantizar los recubrimiento establecidos por la DF y la normativa, etc.
-Incluso p.p. de juntas de neopreno, encofrado metálico y posterior desencofrado, siendo las dos caras para revestir, en una cuantía orientativa, a estimar sobre planos, de 2.10 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.24 | 117.83 | 28.28 |
| A0001 | kg | ACERO CORRUGADO B 500 S | 35.07 | 0.85 | 29.81 |
| E0001 | m2 | ENCOFRADO EN MUROS 2 CARAS 3,00m<h<6,00m | 2.1 | 35.04 | 73.58 |
| % MA | % | Medios auxiliares | 5 % | 131.67 | 6.58 |
| %CI | % | COSTES INDIRECTOS | 3 % | 138.25 | 4.15 |
|  |  | Total |  |  | 142.4 |

| Medición | Uds. | Largo | Ancho | Parcial |
|---|---|---|---|---|
| MU-15 | 0.93 | 22.19 |  | 20.64 |
|  | 4.07 | 22.19 |  | 90.31 |
| HUECOS | 1.92 | 1.05 | -6.00 | -12.10 |
|  | 0.75 | 0.55 | -1.00 | -0.41 |
|  | -0.43 | 15.04 |  | -6.47 |
| Total |  |  |  | 91.97 |

**EP_0015** M2 MUROS ENCOFRADOS A DOS CARAS PARA REVESTIR MU16 (30/01/2010)
92.38 M2 × 140.92 = 13018.19
FORMACION DE MURO MU16 MEDIANTE:
-Hormigón armado HA-35/B/20/IIa en muros encofrados a dos caras para revestir, cemento tipo CEM II/A 52.5, con una relación agua/cemento menor de 0.47, elaborado en central, transportado, puesto en obra mediante camión bomba, en tongadas no superiores a 50 cm, vibrado y curado, incluso p.p. de aditivos si fuera necesario, previa autorización de la Dirección de Obra.
-Armado con acero en calidad B 500 s, cortado, doblado, montado y puesto en obra en una cuantía orientativa, a estimar sobre planos, de 33.46 kg/m2, incluyéndose como parte proporcional los kilos correspondientes a solapes, armaduras de montaje y despuntes, comprendiendo pasos de vigas, alambre recocido para atado, separadores de pvc para garantizar los recubrimiento establecidos por la DF y la normativa, etc.
-Incluso p.p. de juntas de neopreno, encofrado metálico y posterior desencofrado, siendo las dos caras para revestir, en una cuantía orientativa, a estimar sobre planos, de 2.10 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.24 | 117.83 | 28.28 |
| A0001 | kg | ACERO CORRUGADO B 500 S | 33.46 | 0.85 | 28.44 |
| E0001 | m2 | ENCOFRADO EN MUROS 2 CARAS 3,00m<h<6,00m | 2.1 | 35.04 | 73.58 |
| % MA | % | Medios auxiliares | 5 % | 130.30 | 6.52 |
| %CI | % | COSTES INDIRECTOS | 3 % | 136.82 | 4.10 |
|  |  | Total |  |  | 140.92 |

| Medición | Uds. | Largo | Ancho | Parcial |
|---|---|---|---|---|
| MU16 | 0.93 | 22.19 |  | 20.64 |
|  | 4.07 | 22.19 |  | 90.31 |
| HUECOS | 1.92 | 1.05 | -6.00 | -12.10 |
|  | -0.43 | 15.04 |  | -6.47 |
| Total |  |  |  | 92.38 |

**EP_0020** M2 MUROS ENCOFRADOS A DOS CARAS PARA REVESTIR MU17 (03/02/2010)
99.62 M2 × 140.26 = 13972.70
FORMACION DE MURO MU16 MEDIANTE:
-Hormigón armado HA-35/B/20/IIa en muros encofrados a dos caras para revestir, cemento tipo CEM II/A 52.5, con una relación agua/cemento menor de 0.47, elaborado en central, transportado, puesto en obra mediante camión bomba, en tongadas no superiores a 50 cm, vibrado y curado, incluso p.p. de aditivos si fuera necesario, previa autorización de la Dirección de Obra.
-Armado con acero en calidad B 500 s, cortado, doblado, montado y puesto en obra en una cuantía orientativa, a estimar sobre planos, de 34.23 kg/m2, incluyéndose como parte proporcional los kilos correspondientes a solapes, armaduras de montaje y despuntes, comprendiendo pasos de vigas, alambre recocido para atado, separadores de pvc para garantizar los recubrimiento establecidos por la DF y la normativa, etc.
-Incluso p.p. de juntas de neopreno, encofrado metálico y posterior desencofrado, siendo las dos caras para revestir, en una cuantía orientativa, a estimar sobre planos, de 2.03 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.25 | 117.83 | 29.46 |
| A0001 | kg | ACERO CORRUGADO B 500 S | 34.23 | 0.85 | 29.10 |
| E0001 | m2 | ENCOFRADO EN MUROS 2 CARAS 3,00m<h<6,00m | 2.03 | 35.04 | 71.13 |
| % MA | % | Medios auxiliares | 5 % | 129.69 | 6.48 |
| %CI | % | COSTES INDIRECTOS | 3 % | 136.17 | 4.09 |
|  |  | Total |  |  | 140.26 |

| Medición | Uds. | Largo | Ancho | Parcial |
|---|---|---|---|---|
| mu 17 | 4.03 | 15.09 |  | 60.81 |
|  | 3 | 15.09 |  | 45.27 |
| HUECOS | 0.75 | 0.55 | -1.00 | -0.41 |
| HUECOS | 1.92 | 1.05 | -3.00 | -6.05 |
| Total |  |  |  | 99.62 |

**EP_0016** M2 MUROS ENCOFRADOS A DOS CARAS PARA REVESTIR MU18 (30/01/2010)
57.07 M2 × 138.41 = 7899.06
FORMACION DE MURO MU18 MEDIANTE:
-Hormigón armado HA-35/B/20/IIa en muros encofrados a dos caras para revestir, cemento tipo CEM II/A 52.5, con una relación agua/cemento menor de 0.47, elaborado en central, transportado, puesto en obra mediante camión bomba, en tongadas no superiores a 50 cm, vibrado y curado, incluso p.p. de aditivos si fuera necesario, previa autorización de la Dirección de Obra.
-Armado con acero en calidad B 500 s, cortado, doblado, montado y puesto en obra en una cuantía orientativa, a estimar sobre planos, de 35.57 kg/m2, incluyéndose como parte proporcional los kilos correspondientes a solapes, armaduras de montaje y despuntes, comprendiendo pasos de vigas, alambre recocido para atado, separadores de pvc para garantizar los recubrimiento establecidos por la DF y la normativa, etc.
-Incluso p.p. de juntas de neopreno, encofrado metálico y posterior desencofrado, siendo las dos caras para revestir, en una cuantía orientativa, a estimar sobre planos, de 2.05 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.22 | 117.83 | 25.92 |
| A0001 | kg | ACERO CORRUGADO B 500 S | 35.57 | 0.85 | 30.23 |
| E0001 | m2 | ENCOFRADO EN MUROS 2 CARAS 3,00m<h<6,00m | 2.05 | 35.04 | 71.83 |
| % MA | % | Medios auxiliares | 5 % | 127.98 | 6.40 |
| %CI | % | COSTES INDIRECTOS | 3 % | 134.38 | 4.03 |
|  |  | Total |  |  | 138.41 |

| Medición | Uds. | Largo | Ancho | Parcial |
|---|---|---|---|---|
| MU17 | 4.06 | 12.65 |  | 51.36 |
|  | 0.93 | 12.65 |  | 11.76 |
| HUECOS | 1.92 | 1.05 | -3.00 | -6.05 |
| Total |  |  |  | 57.07 |

**EP_0017** M2 MUROS ENCOFRADOS A DOS CARAS PARA REVESTIR MU19 (30/01/2010)
57.07 M2 × 140.24 = 8003.50
FORMACION DE MURO MU19 MEDIANTE:
-Hormigón armado HA-35/B/20/IIa en muros encofrados a dos caras para revestir, cemento tipo CEM II/A 52.5, con una relación agua/cemento menor de 0.47, elaborado en central, transportado, puesto en obra mediante camión bomba, en tongadas no superiores a 50 cm, vibrado y curado, incluso p.p. de aditivos si fuera necesario, previa autorización de la Dirección de Obra.
-Armado con acero en calidad B 500 s, cortado, doblado, montado y puesto en obra en una cuantía orientativa, a estimar sobre planos, de 37.57 kg/m2, incluyéndose como parte proporcional los kilos correspondientes a solapes, armaduras de montaje y despuntes, comprendiendo pasos de vigas, alambre recocido para atado, separadores de pvc para garantizar los recubrimiento establecidos por la DF y la normativa, etc.
-Incluso p.p. de juntas de neopreno, encofrado metálico y posterior desencofrado, siendo las dos caras para revestir, en una cuantía orientativa, a estimar sobre planos, de 2.05 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.22 | 117.83 | 25.92 |
| A0001 | kg | ACERO CORRUGADO B 500 S | 37.57 | 0.85 | 31.93 |
| E0001 | m2 | ENCOFRADO EN MUROS 2 CARAS 3,00m<h<6,00m | 2.05 | 35.04 | 71.83 |
| % MA | % | Medios auxiliares | 5 % | 129.68 | 6.48 |
| %CI | % | COSTES INDIRECTOS | 3 % | 136.16 | 4.08 |
|  |  | Total |  |  | 140.24 |

| Medición | Uds. | Largo | Ancho | Parcial |
|---|---|---|---|---|
| MU19 | 4.06 | 12.65 |  | 51.36 |
|  | 0.93 | 12.65 |  | 11.76 |
| HUECOS | 1.92 | 1.05 | -3.00 | -6.05 |
| Total |  |  |  | 57.07 |

**EP_0018** M2 MUROS ENCOFRADOS A DOS CARAS PARA REVESTIR MU20 INC (30/01/2010)
45.54 M2 × 156.59 = 7131.11
FORMACION DE MURO MU20 INC MEDIANTE:
-Hormigón armado HA-35/B/20/IIa en muros encofrados a dos caras para revestir, cemento tipo CEM II/A 52.5, con una relación agua/cemento menor de 0.47, elaborado en central, transportado, puesto en obra mediante camión bomba, en tongadas no superiores a 50 cm, vibrado y curado, incluso p.p. de aditivos si fuera necesario, previa autorización de la Dirección de Obra.
-Armado con acero en calidad B 500 s, cortado, doblado, montado y puesto en obra en una cuantía orientativa, a estimar sobre planos, de 54.78 kg/m2, incluyéndose como parte proporcional los kilos correspondientes a solapes, armaduras de montaje y despuntes, comprendiendo pasos de vigas, alambre recocido para atado, separadores de pvc para garantizar los recubrimiento establecidos por la DF y la normativa, etc.
-Incluso p.p. de juntas de neopreno, encofrado metálico y posterior desencofrado, siendo las dos caras para revestir, en una cuantía orientativa, a estimar sobre planos, de 2.03 m2/m2, limpieza, humedecido, aplicación de desencofrante, puesta en obra, replanteo del conjunto, nivelacion y aplomado de encofrados, apeos y p.p. de elementos complementarios para su total estabilidad.
Quedan incluidos en el precio la p.p de formacion de mensulas y alfeizares de hormigón según planos, los excesos de hormigón generados al hormigonar el espacio entre el volumen teórico y real, si hubiera diferencia, la eliminación de agua con bomba (incluso esta misma), limpieza de fondos, pasos de instalaciones, colocación de anclajes perfectamente nivelados, plataforma de trabajo y de hormigonado, etc.
MMedida la superficie teórico sobre planos, realizado segun normas NTE, EHE y CTE.

| Código | Ud | Descripción | Rendimiento | Precio | Importe |
|---|---|---|---|---|---|
| H0001 | M3 | HORM. HA-35/B/20/IIa | 0.23 | 117.83 | 27.10 |
| A0001 | kg | ACERO CORRUGADO B 500 S | 54.78 | 0.85 | 46.56 |
| E0001 | m2 | ENCOFRADO EN MUROS 2 CARAS 3,00m<h<6,00m | 2.03 | 35.04 | 71.13 |
| % MA | % | Medios auxiliares | 5 % | 144.79 | 7.24 |
| %CI | % | COSTES INDIRECTOS | 3 % | 152.03 | 4.56 |
|  |  | Total |  |  | 156.59 |

| Medición | Uds. | Largo | Ancho | Parcial |
|---|---|---|---|---|
| MS3 (PARTE PLANA) | 3 | 15.73 |  | 47.19 |
| HUECO | 2.35 | 0.70 | -1.00 | -1.65 |
| Total |  |  |  | 45.54 |

**EP_0021** M2 PORTICO AL1 (03/02/2010)
534.92 M2 × 168.64 = 90208.91
FORMACION DE PORTICO MEDIANTE:
-Hormigón armado HA-35/B/20/IIa en porticos encofrados, cemento tipo CEM II/A 52.5, con una relación agua/cemento menor de 0.47, elaborado en central, transportado, puesto en obra mediante camión bomba, en tongadas no superiores a 50 cm, vibrado y curado, incluso p.p. de aditivos si fuera necesario, previa autorización de la Dirección de Obra.
-Armado con acero en calidad B 500 s, cortado, doblado, montado y puesto en obra en una cuantía orientativa, a estimar sobre planos, de 54.78 kg/m2, incluyéndose como parte proporcional los kilos correspondientes a solapes, armaduras de montaje y despuntes, comprendiendo pasos de vigas, alambre recocido para atado, separadores de pvc para garantizar los recubrimiento establecidos por la DF y la normativa, etc.
-Incluso p.p. de juntas de neopreno, encofrado metálico y posterior desencofrado, en una cuantía orientativa, a estimar sobre planos, de 2.03 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.3 | 117.83 | 35.35 |
| A0001 | kg | ACERO CORRUGADO B 500 S | 52.4 | 0.85 | 44.54 |
| E0001 | m2 | ENCOFRADO EN MUROS 2 CARAS 3,00m<h<6,00m | 2.17 | 35.04 | 76.04 |
| % MA | % | Medios auxiliares | 5 % | 155.93 | 7.80 |
| %CI | % | COSTES INDIRECTOS | 3 % | 163.73 | 4.91 |
|  |  | Total |  |  | 168.64 |

| Medición | Uds. | Largo | Ancho | Parcial |
|---|---|---|---|---|
| Detalle 0 | 2.05 | 43.15 |  | 88.46 |
| Detalle 1 | 2.45 | 43.15 |  | 105.72 |
| Detalle 2 | 2.7 | 43.15 |  | 116.51 |
| Detalle 3 | 2.7 | 43.15 |  | 116.51 |
| Detalle 4 | 1.24 | 43.15 |  | 53.51 |
| Detalle 4b | 0.94 | 43.15 |  | 40.56 |
| pilares | 0.25 | 52.00 | 1.05 | 13.65 |
| Total |  |  |  | 534.92 |

**EP_0022** M2 PORTICO AL5 (03/02/2010)
361.32 M2 × 206.08 = 74460.83
FORMACION DE PORTICO MEDIANTE:
-Hormigón armado HA-35/B/20/IIa en porticos encofrados, cemento tipo CEM II/A 52.5, con una relación agua/cemento menor de 0.47, elaborado en central, transportado, puesto en obra mediante camión bomba, en tongadas no superiores a 50 cm, vibrado y curado, incluso p.p. de aditivos si fuera necesario, previa autorización de la Dirección de Obra.
-Armado con acero en calidad B 500 s, cortado, doblado, montado y puesto en obra en una cuantía orientativa, a estimar sobre planos, de 54.78 kg/m2, incluyéndose como parte proporcional los kilos correspondientes a solapes, armaduras de montaje y despuntes, comprendiendo pasos de vigas, alambre recocido para atado, separadores de pvc para garantizar los recubrimiento establecidos por la DF y la normativa, etc.
-Incluso p.p. de juntas de neopreno, encofrado metálico y posterior desencofrado, en una cuantía orientativa, a estimar sobre planos, de 2.03 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.34 | 117.83 | 40.06 |
| A0001 | kg | ACERO CORRUGADO B 500 S | 55.85 | 0.85 | 47.47 |
| E0001 | m2 | ENCOFRADO EN MUROS 2 CARAS 3,00m<h<6,00m | 2.94 | 35.04 | 103.02 |
| % MA | % | Medios auxiliares | 5 % | 190.55 | 9.53 |
| %CI | % | COSTES INDIRECTOS | 3 % | 200.08 | 6.00 |
|  |  | Total |  |  | 206.08 |

| Medición | Uds. | Largo | Ancho | Parcial |
|---|---|---|---|---|
| P1 | 2.7 | 62.25 | 1.00 | 168.08 |
| P2 | 1 | 122.60 |  | 122.60 |
| cub | 4.65 | 12.65 | 1.00 | 58.82 |
| pilares | 2.1 | 0.25 | 15.00 | 7.88 |
| pilares | 3.15 | 0.25 | 5.00 | 3.94 |
| Total |  |  |  | 361.32 |

**EP_0023** M2 PORTICO AL4 (03/02/2010)
37.29 M2 × 166.76 = 6218.48
FORMACION DE PORTICO MEDIANTE:
-Hormigón armado HA-35/B/20/IIa en porticos encofrados, cemento tipo CEM II/A 52.5, con una relación agua/cemento menor de 0.47, elaborado en central, transportado, puesto en obra mediante camión bomba, en tongadas no superiores a 50 cm, vibrado y curado, incluso p.p. de aditivos si fuera necesario, previa autorización de la Dirección de Obra.
-Armado con acero en calidad B 500 s, cortado, doblado, montado y puesto en obra en una cuantía orientativa, a estimar sobre planos, de 54.78 kg/m2, incluyéndose como parte proporcional los kilos correspondientes a solapes, armaduras de montaje y despuntes, comprendiendo pasos de vigas, alambre recocido para atado, separadores de pvc para garantizar los recubrimiento establecidos por la DF y la normativa, etc.
-Incluso p.p. de juntas de neopreno, encofrado metálico y posterior desencofrado, en una cuantía orientativa, a estimar sobre planos, de 2.03 m2/m2, limpieza, humedecido, aplicación de desencofrante, puesta en obra, replanteo del conjunto, nivelacion y aplomado de encofrados, apeos y p.p. de elementos complementarios para su total estabilidad.
Quedan incluidos en el precio la p.p de formacion de mensulas y alfeizares de hormigón según planos, los excesos de hormigón generados al hormigonar el espacio entre el volumen teórico y real, si hubiera diferencia, la eliminación de agua con bomba (incluso esta misma), limpieza de fondos, pasos de instalaciones, colocación de anclajes perfectamente nivelados, plataforma de trabajo y de hormigonado, etc.
Medida la superficie teórico sobre planos, realizado segun normas NTE, EHE y CTE.

| Código | Ud | Descripción | Rendimiento | Precio | Importe |
|---|---|---|---|---|---|
| H0001 | M3 | HORM. HA-35/B/20/IIa | 0.29 | 117.83 | 34.17 |
| A0001 | kg | ACERO CORRUGADO B 500 S | 50.5 | 0.85 | 42.93 |
| E0001 | m2 | ENCOFRADO EN MUROS 2 CARAS 3,00m<h<6,00m | 2.2 | 35.04 | 77.09 |
| % MA | % | Medios auxiliares | 5 % | 154.19 | 7.71 |
| %CI | % | COSTES INDIRECTOS | 3 % | 161.90 | 4.86 |
|  |  | Total |  |  | 166.76 |

| Medición | Uds. | Largo | Ancho | Parcial |
|---|---|---|---|---|
| PB | 1.05 | 6.20 |  | 6.51 |
| P1 | 2.7 | 6.20 |  | 16.74 |
| P2 | 1.37 | 6.20 |  | 8.49 |
| P2 PETO | 0.81 | 6.20 |  | 5.02 |
| pilares | 1.05 | 0.25 | 2.00 | 0.53 |
| Total |  |  |  | 37.29 |

## EVI_0000 Vigas y Pilares (08/10/2008)
Importe: 85773.43

**EVI0001** ML FORMACION DE PILARES (03/02/2010)
277.65 ML × 65.15 = 18088.90
FORMACION DE PILARES MEDIANTE:
-Hormigón armado HA-35/B/20/IIa en pilares encofrados, cemento tipo CEM II/A 52.5, con una relación agua/cemento menor de 0.47, elaborado en central, transportado, puesto en obra mediante camión bomba, en tongadas no superiores a 50 cm, vibrado y curado, incluso p.p. de aditivos si fuera necesario, previa autorización de la Dirección de Obra.
-Armado con acero en calidad B 500 s, cortado, doblado, montado y puesto en obra en una cuantía orientativa, a estimar sobre planos, de 25.64 kg/m2, incluyéndose como parte proporcional los kilos correspondientes a solapes, armaduras de montaje y despuntes, comprendiendo pasos de vigas, alambre recocido para atado, separadores de pvc para garantizar los recubrimiento establecidos por la DF y la normativa, etc.
-Incluso p.p. de encofrado metálico y posterior desencofrado, en una cuantía orientativa, a estimar sobre planos, de 1.92 m2/m2, limpieza, humedecido, aplicación de desencofrante, puesta en obra, replanteo del conjunto, nivelacion y aplomado de encofrados, apeos y p.p. de elementos complementarios para su total estabilidad.
Quedan incluidos en el precio la p.p de los excesos de hormigón generados al hormigonar el espacio entre el volumen teórico y real, si hubiera diferencia, la eliminación de agua con bomba (incluso esta misma), limpieza de fondos, pasos de instalaciones, colocación de anclajes perfectamente nivelados, plataforma de trabajo y de hormigonado, etc.
Medido longitud sobre planos, realizado segun normas NTE, EHE y CTE.

| Código | Ud | Descripción | Rendimiento | Precio | Importe |
|---|---|---|---|---|---|
| H0001 | M3 | HORM. HA-35/B/20/IIa | 0.23 | 117.83 | 27.10 |
| A0001 | kg | ACERO CORRUGADO B 500 S | 25.64 | 0.85 | 21.79 |
| E05HSF010 | m2 | ENCOFRADO METÁLICO EN PILARES | 1.92 | 7.15 | 13.73 |
| % MA | % | Medios auxiliares | 1 % | 62.62 | 0.63 |
| %CI | % | COSTES INDIRECTOS | 3 % | 63.25 | 1.90 |
|  |  | Total |  |  | 65.15 |

| Medición | Parcial |
|---|---|
| fórmula: 61.6 | 61.60 |
| fórmula: 139.8 | 139.80 |
| fórmula: 46.2 | 46.20 |
| fórmula: 11.65 | 11.65 |
| fórmula: 18.4 | 18.40 |
| Total | 277.65 |

**EVI0002** ML FORMACION DE VIGAS (04/02/2010)
409.26 ML × 132.38 = 54177.84
FORMACION DE VIGAS MEDIANTE:
-Hormigón armado HA-35/B/20/IIa en vigas, cemento tipo CEM II/A 52.5, con una relación agua/cemento menor de 0.47, elaborado en central, transportado, puesto en obra mediante camión bomba, en tongadas no superiores a 50 cm, vibrado y curado, incluso p.p. de aditivos si fuera necesario, previa autorización de la Dirección de Obra.
-Armado con acero en calidad B 500 s, cortado, doblado, montado y puesto en obra en una cuantía orientativa, a estimar sobre planos, de 52.72 kg/m2, incluyéndose como parte proporcional los kilos correspondientes a solapes, armaduras de montaje y despuntes, comprendiendo pasos de vigas, alambre recocido para atado, separadores de pvc para garantizar los recubrimiento establecidos por la DF y la normativa, etc.
-Incluso p.p. de encofrado DE MADERA y posterior desencofrado, en una cuantía orientativa, a estimar sobre planos, de 1.98 m2/m2, limpieza, humedecido, aplicación de desencofrante, puesta en obra, replanteo del conjunto, nivelacion y aplomado de encofrados, apeos y p.p. de elementos complementarios para su total estabilidad.
Quedan incluidos en el precio la p.p de excesos de hormigón generados al hormigonar el espacio entre el volumen teórico y real, si hubiera diferencia, la eliminación de agua con bomba (incluso esta misma), limpieza de fondos, pasos de instalaciones, colocación de anclajes perfectamente nivelados, plataforma de trabajo y de hormigonado, etc.
Medido longitud sobre planos, realizado segun normas NTE, EHE y CTE.

| Código | Ud | Descripción | Rendimiento | Precio | Importe |
|---|---|---|---|---|---|
| H0001 | M3 | HORM. HA-35/B/20/IIa | 0.33 | 117.83 | 38.88 |
| A0001 | kg | ACERO CORRUGADO B 500 S | 52.72 | 0.85 | 44.81 |
| E05HVE030 | m2 | ENC.ZUNCHOS CON MADERA 4 POS. | 1.98 | 19.55 | 38.71 |
| % MA | % | Medios auxiliares | 5 % | 122.40 | 6.12 |
| %CI | % | COSTES INDIRECTOS | 3 % | 128.52 | 3.86 |
|  |  | Total |  |  | 132.38 |

| Medición | Uds. | Largo | Parcial |
|---|---|---|---|
| PORTICO 3 |  |  |  |
| PLANTA BAJA Y PRIMERA |  |  |  |
| PB/P1 | 2 | 43.40 | 86.80 |
|  | 2 | 9.30 | 18.60 |
| P2 | 1 | 24.80 | 24.80 |
|  | 1 | 9.30 | 9.30 |
| CUB | 1 | 34.10 | 34.10 |
| PORTICO 5 |  |  |  |
| PLANTA BAJA Y PRIMERA |  |  |  |
| PB/P1/P2 | 3 | 62.00 | 186.00 |
| CUB | 1 | 12.40 | 12.40 |
| PORTICO 2 |  |  |  |
| PB/P1/P2 |  |  |  |
| PB/P1/P2 | 3 | 12.42 | 37.26 |
| Total |  |  | 409.26 |

**EVI0003** ML FORMACION DE ZUNCHOS (04/02/2010)
384.04 ML × 35.17 = 13506.69
FORMACION DE ZUNCHOS MEDIANTE:
-Hormigón armado HA-35/B/20/IIa en zunchos, cemento tipo CEM II/A 52.5, con una relación agua/cemento menor de 0.47, elaborado en central, transportado, puesto en obra mediante camión bomba, en tongadas no superiores a 50 cm, vibrado y curado, incluso p.p. de aditivos si fuera necesario, previa autorización de la Dirección de Obra.
-Armado con acero en calidad B 500 s, cortado, doblado, montado y puesto en obra en una cuantía orientativa, a estimar sobre planos, de 52.72 kg/m2, incluyéndose como parte proporcional los kilos correspondientes a solapes, armaduras de montaje y despuntes, comprendiendo pasos de vigas, alambre recocido para atado, separadores de pvc para garantizar los recubrimiento establecidos por la DF y la normativa, etc.
-Incluso p.p. de encofrado DE MADERA y posterior desencofrado, en una cuantía orientativa, a estimar sobre planos, de 1.98 m2/m2, limpieza, humedecido, aplicación de desencofrante, puesta en obra, replanteo del conjunto, nivelacion y aplomado de encofrados, apeos y p.p. de elementos complementarios para su total estabilidad.
Quedan incluidos en el precio la p.p de excesos de hormigón generados al hormigonar el espacio entre el volumen teórico y real, si hubiera diferencia, la eliminación de agua con bomba (incluso esta misma), limpieza de fondos, pasos de instalaciones, colocación de anclajes perfectamente nivelados, plataforma de trabajo y de hormigonado, etc.
Medido longitud sobre planos, realizado segun normas NTE, EHE y CTE.

| Código | Ud | Descripción | Rendimiento | Precio | Importe |
|---|---|---|---|---|---|
| H0001 | M3 | HORM. HA-35/B/20/IIa | 0.11 | 117.83 | 12.96 |
| A0001 | kg | ACERO CORRUGADO B 500 S | 15.42 | 0.85 | 13.11 |
| E05HVE030 | m2 | ENC.ZUNCHOS CON MADERA 4 POS. | 0.33 | 19.55 | 6.45 |
| % MA | % | Medios auxiliares | 5 % | 32.52 | 1.63 |
| %CI | % | COSTES INDIRECTOS | 3 % | 34.15 | 1.02 |
|  |  | Total |  |  | 35.17 |

| Medición | Uds. | Largo | Parcial |
|---|---|---|---|
| PB/P1 |  |  |  |
| Z1 | 2 | 18.20 | 36.40 |
| Z2 | 2 | 34.72 | 69.44 |
| Z3 | 2 | 11.50 | 23.00 |
| Z4 | 2 | 17.10 | 34.20 |
| Z5 | 2 | 41.06 | 82.12 |
| P2 |  |  |  |
| Z1 | 1 | 18.20 | 18.20 |
| Z2 | 1 | 28.38 | 28.38 |
| Z3 | 1 | 11.50 | 11.50 |
| Z4 | 1 | 17.10 | 17.10 |
| Z5 |  |  |  |
| Z6 | 1 | 36.40 | 36.40 |
| Z7 | 1 | 9.10 | 9.10 |
| CUB |  |  |  |
| Z1 | 1 | 18.20 | 18.20 |
| Total |  |  | 384.04 |

## E__0000 ESTRUCTURAS (08/10/2008)
Importe: 1041079.18

### EF_0000 Forjados y Losas (véase arriba)

### EP_0000 Muros (véase arriba)

### EVI_0000 Vigas y Pilares (véase arriba)

### EC_0000 Estructuras Metálicas (véase arriba)

## FC_0000 Fachadas ciegas (08/10/2008)
Importe: 370789.34

**FC_0001** m2 REV. MURO DE HORM. ENFOSCADO A UNA CARA TIPO M1
206.4 m2 × 13.41 = 2767.82
Cierre de fachada compuesto de exterior a interior por:
- Muro de hormigón armado visto, incluído en partidas de estructura.
- Enfoscado maestreado y fratasado en paredes con mortero de cemento M-10, incluso preparación de los paramentos, zarpeo, mermas, guardavivos y cantoneras de acero inoxidable, mallatex o similar en encuentros de diferentes materiales, perfectamente enrasados con las carpinterías, mochetas, así como protecciones de carpinterías, tuberías, cajas y otros elementos de instalaciones, etc.
Incluso p.p. de formación de goterón y remates, apertura de huecos, según documentación gráfica e indicaciones de la d.f. y todos los medios auxiliares especiales o no, necesarios para la terminacion de los trabajos.
Todo ello según normativa en vigor correspondiente, prescripciones de fabricantes e indicaciones de la d.f.
Medida la superficie ejecutada deduciendo huecos mayores de 1 m2.

| Código | Ud | Descripción | Rendimiento | Precio | Importe |
|---|---|---|---|---|---|
| MO_1 | h | Oficial de 1ª | 0.35 | 17.7 | 6.20 |
| MO_3 | h | Ayudante | 0.35 | 15.3 | 5.36 |
| A02A060 | m3 | MORTERO CEMENTO M-10 | 0.015 | 70.7 | 1.06 |
| _W0010 | UD | Pequeño material | 0.5 | 0.53 | 0.27 |
| % MA | % | Medios auxiliares | 1 % | 12.89 | 0.13 |
| %CI | % | COSTES INDIRECTOS | 3 % | 13.02 | 0.39 |
|  |  | Total |  |  | 13.41 |

| Medición | Uds. | Largo | Alto | Parcial |
|---|---|---|---|---|
| Planta sótano | 2 | 1.76 | 3.10 | 10.91 |
|  | 1 | 49.48 | 3.10 | 153.39 |
| A deducir V6 | -12 | 3.78 | 0.65 | -29.48 |
|  | 1 | 15.45 | 3.10 | 47.90 |
|  | -1 | 5.90 | 3.10 | -18.29 |
|  | 1 | 13.54 | 3.10 | 41.97 |
| Total |  |  |  | 206.4 |

**FC_0002** m2 REV. MURO DE HORM. ENFOSCADO Y PINTADO A DOS CARAS TIPO M2
0 m2 × 13.41 = 0.00
Cierre de fachada compuesto de exterior a interior por:
- Muro de hormigón armado visto, incluído en partidas de estructura.
- Enfoscado maestreado y fratasado con mortero de cemento M-10, incluso preparación de los paramentos, zarpeo, mermas, guardavivos y cantoneras de acero inoxidable, mallatex o similar en encuentros de diferentes materiales, perfectamente enrasados con las carpinterías, mochetas, así como protecciones de carpinterías, tuberías, cajas y otros elementos de instalaciones, etc.
Incluso p.p. de formación de goterón y remates, apertura de huecos, según documentación gráfica e indicaciones de la d.f. y todos los medios auxiliares especiales o no, necesarios para la terminacion de los trabajos.
Todo ello según normativa en vigor correspondiente, prescripciones de fabricantes e indicaciones de la d.f.
Medida la superficie ejecutada deduciendo huecos mayores de 1 m2.

| Código | Ud | Descripción | Rendimiento | Precio | Importe |
|---|---|---|---|---|---|
| MO_1 | h | Oficial de 1ª | 0.35 | 17.7 | 6.20 |
| MO_3 | h | Ayudante | 0.35 | 15.3 | 5.36 |
| A02A060 | m3 | MORTERO CEMENTO M-10 | 0.015 | 70.7 | 1.06 |
| _W0010 | UD | Pequeño material | 0.5 | 0.53 | 0.27 |
| % MA | % | Medios auxiliares | 1 % | 12.89 | 0.13 |
| %CI | % | COSTES INDIRECTOS | 3 % | 13.02 | 0.39 |
|  |  | Total |  |  | 13.41 |

**FC_0003** m2 REV. MURO DE HORM. TRASDOSADO CON CARTÓN YESO TIPO M3
68.79 m2 × 18.27 = 1256.79
Cierre de fachada compuesto de exterior a interior por:
- Muro de hormigón armado visto, incluído en partidas de estructura.
- Trasdosado formado por subestructura de acero galvanizado a base de montantes y canales de acero galvanizado de 46 mm, montantes cada 600 mm. Placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 0.306 | 17.7 | 5.42 |
| MO_3 | h | Ayudante | 0.262 | 15.3 | 4.01 |
| P04PY032 | m2 | Placa yeso laminado 13x1.200 mm normal o WR | 1.05 | 3.92 | 4.12 |
| P04PW590 | kg | Pasta de juntas | 0.3 | 0.88 | 0.26 |
| P04PW010 | m. | Cinta de juntas yeso | 1.6 | 0.06 | 0.10 |
| P04PW160 | m. | Montante de 46 mm. | 2 | 0.94 | 1.88 |
| P04PW240 | m. | Canal 48 mm. | 0.7 | 0.81 | 0.57 |
| P04PW090 | ud | Tornillo 3,9 x 25 | 14 | 0.01 | 0.14 |
| _W0010 | UD | Pequeño material | 2 | 0.53 | 1.06 |
| % MA | % | Medios auxiliares | 1 % | 17.56 | 0.18 |
| %CI | % | COSTES INDIRECTOS | 3 % | 17.74 | 0.53 |
|  |  | Total |  |  | 18.27 |

| Medición | Uds. | Largo | Alto | Parcial |
|---|---|---|---|---|
| Planta sótano | 2 | 4.40 | 3.10 | 27.28 |
| A deducir V5 | -2 | 2.85 | 1.05 | -5.99 |
| EDIF. ACTUAL | 4 | 4.00 | 3.10 | 49.60 |
|  | -1 | 1.00 | 2.10 | -2.10 |
| Total |  |  |  | 68.79 |

**FC_0004** m2 REV. MURO DE HORM. ENFOSCADO A UNA CARA Y TERRAZO CON AISLAMIENTO A LA OTRA TIPO M4
236.31 m2 × 140.67 = 33241.73
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
-Aislamiento térmico mediante espuma rígida de poliuretano fabricada in situ realizado por proyección sobre la cara interior del cerramiento de fachada, con una densidad nominal de 40 kg/m3. y 40 mm. de espesor nominal, s/UNE-92120-2, i/maquinaria auxiliar y medios auxiliares, medido s/UNE 92310.
- Muro de hormigón armado, incluído en partidas de estructura.
- Enfoscado maestreado y fratasado con mortero de cemento M-10, incluso preparación de los paramentos, zarpeo, mermas, guardavivos y cantoneras de acero inoxidable, mallatex o similar en encuentros de diferentes materiales, perfectamente enrasados con las carpinterías, mochetas, así como protecciones de carpinterías, tuberías, cajas y otros elementos de instalaciones, etc.
Incluso p.p. de formación de remates, apertura de huecos, según documentación gráfica e indicaciones de la d.f. y todos los medios auxiliares especiales o no, necesarios para la terminacion de los trabajos.
Todo ello según normativa en vigor correspondiente, prescripciones de fabricantes e indicaciones de la d.f.
Medida la superficie ejecutada deduciendo huecos mayores de 1 m2.

| Código | Ud | Descripción | Rendimiento | Precio | Importe |
|---|---|---|---|---|---|
| MO_1 | h | Oficial de 1ª | 2.187 | 17.7 | 38.71 |
| MO_3 | h | Ayudante | 2.187 | 15.3 | 33.46 |
| Terr01 | m2 | Baldosa terrazo 40x60x3,5 (material) | 1 | 19.26 | 19.26 |
| Est0001 | m2 | Subestructura aplacado (material) | 1 | 24.5 | 24.50 |
| E10ATV450 | m2 | POLIURETANO PROYECTADO | 1 | 9.59 | 9.59 |
| A02A060 | m3 | MORTERO CEMENTO M-10 | 0.025 | 70.7 | 1.77 |
| _W0010 | UD | Pequeño material | 10 | 0.53 | 5.30 |
| % MA | % | Medios auxiliares | 3 % | 132.59 | 3.98 |
| %CI | % | COSTES INDIRECTOS | 3 % | 136.57 | 4.10 |
|  |  | Total |  |  | 140.67 |

| Medición | Uds. | Largo | Alto | Parcial |
|---|---|---|---|---|
| Planta baja-escalera | 3 | 1.36 | 3.35 | 13.67 |
|  | 1 | 9.85 | 3.35 | 33.00 |
|  | 1 | 9.90 | 3.35 | 33.17 |
| Planta 1ª-escalera | 3 | 1.36 | 3.35 | 13.67 |
|  | 1 | 9.85 | 3.35 | 33.00 |
|  | 1 | 9.90 | 3.35 | 33.17 |
| Planta 2ª-escalera | 1 | 1.36 | 3.35 | 4.56 |
|  | 1 | 1.76 | 3.35 | 5.90 |
|  | 1 | 9.85 | 3.35 | 33.00 |
|  | 1 | 9.90 | 3.35 | 33.17 |
| Total |  |  |  | 236.31 |

**FC_0005** m2 REV. MURO DE HORM. TRASDOSADO CON CARTÓN YESO A UNA CARA Y TERRAZO CON AISLAMIENTO A LA OTRA, TIPO M6
393.88 m2 × 157.12 = 61886.43
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Cámara de aire variable según documentación gráfica e indicaciones de la D.F.
- Trasdosado formado por subestructura de acero galvanizado a base de montantes y canales de acero galvanizado de 46 mm, montantes cada 600 mm. Placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 2.625 | 17.7 | 46.46 |
| MO_3 | h | Ayudante | 2.625 | 15.3 | 40.16 |
| Terr01 | m2 | Baldosa terrazo 40x60x3,5 | 1 | 19.26 | 19.26 |
| Est0001 | m2 | Subestructura aplacado | 1 | 24.5 | 24.50 |
| E10ATV450 | m2 | POLIURETANO PROYECTADO | 1 | 9.59 | 9.59 |
| P04PY032 | m2 | Placa yeso laminado 13x1.200 mm normal o WR | 1.05 | 3.92 | 4.12 |
| P04PW590 | kg | Pasta de juntas | 0.3 | 0.88 | 0.26 |
| P04PW010 | m. | Cinta de juntas yeso | 1.6 | 0.06 | 0.10 |
| P04PW160 | m. | Montante de 46 mm. | 2 | 0.94 | 1.88 |
| P04PW240 | m. | Canal 48 mm. | 0.7 | 0.81 | 0.57 |
| P04PW090 | ud | Tornillo 3,9 x 25 | 14 | 0.01 | 0.14 |
| _W0010 | UD | Pequeño material | 2 | 0.53 | 1.06 |
| % MA | % | Medios auxiliares | 3 % | 148.10 | 4.44 |
| %CI | % | COSTES INDIRECTOS | 3 % | 152.54 | 4.58 |
|  |  | Total |  |  | 157.12 |

| Medición | Uds. | Largo | Alto | Parcial |
|---|---|---|---|---|
| Planta baja |  |  |  |  |
|  | 1 | 4.80 | 3.35 | 16.08 |
|  | 1 | 4.83 | 3.35 | 16.18 |
| A deducir V5 | -2 | 2.85 | 1.05 | -5.99 |
| Planta 1ª |  |  |  |  |
|  | 1 | 23.00 | 3.35 | 77.05 |
|  | 1 | 4.40 | 3.35 | 14.74 |
| A deducir V5 | -2 | 2.85 | 1.05 | -5.99 |
| A deducir V1 | -6 | 2.85 | 0.85 | -14.54 |
| p2º |  |  |  |  |
|  | 1 | 52.67 | 3.35 | 176.44 |
| A deducir V1 | -14 | 2.85 | 0.85 | -33.92 |
|  | 1 | 12.95 | 3.35 | 43.38 |
| A deducir V4 | -2 | 2.76 | 0.85 | -4.69 |
| V1 | -2 | 2.85 | 0.85 | -4.85 |
|  | 1 | 5.95 | 3.35 | 19.93 |
| A deducir V4 | -2 | 2.76 | 0.85 | -4.69 |
|  | 1 | 15.39 | 3.35 | 51.56 |
| A deducir V3 | -3 | 1.92 | 0.85 | -4.90 |
|  | 1 | 12.15 | 3.35 | 40.70 |
| A deducir V1 | -4 | 2.85 | 0.85 | -9.69 |
|  | 1 | 8.57 | 3.35 | 28.71 |
| A deducir V3 | -1 | 1.92 | 0.85 | -1.63 |
| Total |  |  |  | 393.88 |

**FC_0006** m2 REV. MURO DE HORM. TRASDOSADO CON CONTRACHAPADO DE ABEDUL A UNA CARA Y TERRAZO CON AISLAMIENTO A LA OTRA, TIPO M7
31.01 m2 × 123.5 = 3829.74
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Trasdosado formado por una placa de contrachapado de madera abedul incluida en capítulo de revestimientos.
Incluso p.p. de formación de remates, apertura de huecos, remates de mochetas y dinteles, según documentación gráfica e indicaciones de la d.f. y todos los medios auxiliares especiales o no, necesarios para la terminacion de los trabajos.
Todo ello según normativa en vigor correspondiente, prescripciones de fabricantes e indicaciones de la d.f.
Medida la superficie ejecutada deduciendo huecos mayores de 1 m2.

| Código | Ud | Descripción | Rendimiento | Precio | Importe |
|---|---|---|---|---|---|
| MO_1 | h | Oficial de 1ª | 1.75 | 17.7 | 30.98 |
| MO_3 | h | Ayudante | 1.75 | 15.3 | 26.78 |
| Terr01 | m2 | Baldosa terrazo 40x60x3,5 | 1 | 19.26 | 19.26 |
| Est0001 | m2 | Subestructura aplacado | 1 | 24.5 | 24.50 |
| E10ATV450 | m2 | POLIURETANO PROYECTADO | 1 | 9.59 | 9.59 |
| _W0010 | UD | Pequeño material | 10 | 0.53 | 5.30 |
| % MA | % | Medios auxiliares | 3 % | 116.41 | 3.49 |
| %CI | % | COSTES INDIRECTOS | 3 % | 119.90 | 3.60 |
|  |  | Total |  |  | 123.5 |

| Medición | Uds. | Largo | Alto | Parcial |
|---|---|---|---|---|
| Planta baja | 1 | 12.15 | 3.35 | 40.70 |
| A deducir V1 | -4 | 2.85 | 0.85 | -9.69 |
| Total |  |  |  | 31.01 |

**FC_0007** m2 REV. MURO DE HORM. TRASDOSADO CON CARTÓN YESO a una cara Y TERRAZO CON AISLAMIENTO A LA OTRA, TIPO M8
36.08 m2 × 164.4 = 5931.55
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Cámara de aire variable según documentación gráfica e indicaciones de la D.F.
- Trasdosado formado por subestructura de acero galvanizado a base de montantes y canales de acero galvanizado de 46 mm, montantes cada 600 mm. Placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 2.625 | 17.7 | 46.46 |
| MO_3 | h | Ayudante | 2.625 | 15.3 | 40.16 |
| Terr01 | m2 | Baldosa terrazo 40x60x3,5 | 1 | 19.26 | 19.26 |
| Est0001 | m2 | Subestructura aplacado | 1 | 24.5 | 24.50 |
| E10ATV450 | m2 | POLIURETANO PROYECTADO | 1 | 9.59 | 9.59 |
| P04PY032A | m2 | Placa yeso laminado WA 13x1.200 mm. (material) | 1.05 | 6.42 | 6.74 |
| P04PW590 | kg | Pasta de juntas | 0.3 | 0.88 | 0.26 |
| P04PW010 | m. | Cinta de juntas yeso | 1.6 | 0.06 | 0.10 |
| P04PW160 | m. | Montante de 46 mm. | 2 | 0.94 | 1.88 |
| P04PW240 | m. | Canal 48 mm. | 0.7 | 0.81 | 0.57 |
| P04PW090 | ud | Tornillo 3,9 x 25 | 14 | 0.01 | 0.14 |
| _W0010 | UD | Pequeño material | 10 | 0.53 | 5.30 |
| % MA | % | Medios auxiliares | 3 % | 154.96 | 4.65 |
| %CI | % | COSTES INDIRECTOS | 3 % | 159.61 | 4.79 |
|  |  | Total |  |  | 164.4 |

| Medición | Uds. | Largo | Alto | Parcial |
|---|---|---|---|---|
| Planta baja | 1 | 6.45 | 3.35 | 21.61 |
| A deducir V2 | -2 | 2.10 | 0.85 | -3.57 |
| Planta 1ª | 1 | 6.45 | 3.35 | 21.61 |
| A deducir V2 | -2 | 2.10 | 0.85 | -3.57 |
| Total |  |  |  | 36.08 |

**FC_0008** m2 REV. MURO DE HORM. TRASDOSADO CON CARTÓN YESO A UNA CARA Y FACHADA VENTILADA PARKLEX A LA OTRA, TIPO M9
318.52 m2 × 188.49 = 60037.83
Cierre de fachada compuesto de exterior a interior por:
- Sistema de fachada ventilada a base de tablero baquelizado de alta densidad parklex 1000 EBP para exteriores, modelo Facade Ambar o similar a elegir por la D.F. Tablero liso de 10 mm de espesor, en módulos según despieces de documentación gráfica e indicaciones de la D.F., los tableros irán anclados a la subestructura mediante tornillería de acero inoxidable oculta mediante tacos del mismo color del panel. Instalado sobre perfilería de aluminio a base de pies de apoyo de 60x40x3 mm aleación 6060T5, anclados al paramento mediante tornillos y tacos y montantes verticales de aluminio aleación T5063 T5, en perfil "L" 60x60x2,5 y perfil "T" de 80x60x2,5 colocados a una separación máxima de 61 cms, anclados a los pies de apoyo mediante tornillos autotaladrantes de acero inoxidable A2, modelo DIN 7504-K de 5,5x19 mm. Incluso material complementario, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Cámara de aire variable según documentación gráfica e indicaciones de la D.F.
- Trasdosado formado por subestructura de acero galvanizado a base de montantes y canales de acero galvanizado de 46 mm, montantes cada 600 mm. Placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 2.187 | 17.7 | 38.71 |
| MO_3 | h | Ayudante | 2.187 | 15.3 | 33.46 |
| Mad002 | m2 | Tablero Parklex facade con subestructura (material) | 1.1 | 76.13 | 83.74 |
| E10ATV450 | m2 | POLIURETANO PROYECTADO | 1 | 9.59 | 9.59 |
| P04PY032 | m2 | Placa yeso laminado 13x1.200 mm normal o WR | 1 | 3.92 | 3.92 |
| P04PW590 | kg | Pasta de juntas | 0.3 | 0.88 | 0.26 |
| P04PW010 | m. | Cinta de juntas yeso | 1.6 | 0.06 | 0.10 |
| P04PW160 | m. | Montante de 46 mm. | 2 | 0.94 | 1.88 |
| P04PW240 | m. | Canal 48 mm. | 0.7 | 0.81 | 0.57 |
| P04PW090 | ud | Tornillo 3,9 x 25 | 14 | 0.01 | 0.14 |
| _W0010 | UD | Pequeño material | 10 | 0.53 | 5.30 |
| % MA | % | Medios auxiliares | 3 % | 177.67 | 5.33 |
| %CI | % | COSTES INDIRECTOS | 3 % | 183.00 | 5.49 |
|  |  | Total |  |  | 188.49 |

| Medición | Uds. | Largo | Alto | Parcial |
|---|---|---|---|---|
| p2º | 1 | 21.60 | 3.35 | 72.36 |
| A deducir V3 | -6 | 1.92 | 0.85 | -9.79 |
|  | 2 | 12.65 | 3.35 | 84.76 |
|  | -2 | 2.00 | 3.35 | -13.40 |
| A deducir V3 | -4 | 1.92 | 0.85 | -6.53 |
|  | 3 | 21.94 | 3.35 | 220.50 |
| A deducir V3 | -18 | 1.92 | 0.85 | -29.38 |
| Total |  |  |  | 318.52 |

**FC_0009** m2 REV. MURO DE HORM. ENFOSCADO PINTADO A UNA CARA Y TERRAZO A LA OTRA TIPO M10
198.96 m2 × 109.07 = 21700.57
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
- Muro de hormigón armado, incluído en partidas de estructura.
- Enfoscado maestreado y fratasado con mortero de cemento M-10, incluso preparación de los paramentos, zarpeo, mermas, guardavivos y cantoneras de acero inoxidable, mallatex o similar en encuentros de diferentes materiales, perfectamente enrasados con las carpinterías, mochetas, así como protecciones de carpinterías, tuberías, cajas y otros elementos de instalaciones, etc.
Incluso p.p. de formación de remates, apertura de huecos, según documentación gráfica e indicaciones de la d.f. y todos los medios auxiliares especiales o no, necesarios para la terminacion de los trabajos.
Todo ello según normativa en vigor correspondiente, prescripciones de fabricantes e indicaciones de la d.f.
Medida la superficie ejecutada deduciendo huecos mayores de 1 m2.

| Código | Ud | Descripción | Rendimiento | Precio | Importe |
|---|---|---|---|---|---|
| MO_1 | h | Oficial de 1ª | 1.575 | 17.7 | 27.88 |
| MO_3 | h | Ayudante | 1.575 | 15.3 | 24.10 |
| Terr01 | m2 | Baldosa terrazo 40x60x3,5 | 1 | 19.26 | 19.26 |
| Est0001 | m2 | Subestructura aplacado | 1 | 24.5 | 24.50 |
| A02A060 | m3 | MORTERO CEMENTO M-10 | 0.025 | 70.7 | 1.77 |
| _W0010 | UD | Pequeño material | 10 | 0.53 | 5.30 |
| % MA | % | Medios auxiliares | 3 % | 102.81 | 3.08 |
| %CI | % | COSTES INDIRECTOS | 3 % | 105.89 | 3.18 |
|  |  | Total |  |  | 109.07 |

| Medición | Uds. | Largo | Alto | Parcial |
|---|---|---|---|---|
| Planta cubierta | 1 | 7.25 | 3.00 | 21.75 |
|  | 1 | 8.86 | 3.00 | 26.58 |
|  | 1 | 15.19 | 3.00 | 45.57 |
|  | 1 | 13.30 | 3.00 | 39.90 |
|  | 1 | 8.97 | 3.00 | 26.91 |
|  | 1 | 12.75 | 3.00 | 38.25 |
| Total |  |  |  | 198.96 |

**FC_0010** m2 FALSO TECHO PARKLEX EXTERIOR
176.8 m2 × 122.99 = 21744.63
Falso techo en fachada ventilada a base de tablero baquelizado de alta densidad parklex 1000 EBP para exteriores, modelo Facade Ambar o similar a elegir por la D.F. Tablero liso de 10 mm de espesor, en módulos según despieces de documentación gráfica e indicaciones de la D.F., los tableros irán anclados a la subestructura mediante tornillería de acero inoxidable oculta mediante tacos del mismo color del panel.
Instalado mediante perfilería de aluminio suspendida del forjado a base de varillas roscadas de acero inoxidable, tacos de anclaje, perfiles de apoyo en U y piezas especiales de cuelgue. Incluso material complementario, arranques, separadores, juntas, subestructura de aluminio, tornillería de acero inoxidable, tacos mecánicos y/o químicos. P.P. de replanteo, preparación de la superficie, cortes, despuntes, colocación, comprobación de planimetría, remates, mecanizado de los perfiles, formación de dinteles, vierteaguas, jambas y mochetas, juntas, realización de encuentros y piezas especiales, limpieza final de la obra y protecciones necesarias has fin de obra.
Incluso p.p. aislamiento termico poliuretano con una densidad nominal de 40 kg/m3, formación de remates, apertura de huecos según documentación gráfica e indicaciones de la d.f. y todos los medios auxiliares especiales o no, necesarios para la terminacion de los trabajos.
Todo ello según normativa en vigor correspondiente, prescripciones de fabricantes e indicaciones de la d.f.
Medida la superficie ejecutada deduciendo huecos mayores de 1 m2.

| Código | Ud | Descripción | Rendimiento | Precio | Importe |
|---|---|---|---|---|---|
| MO_1 | h | Oficial de 1ª | 1.312 | 17.7 | 23.22 |
| MO_3 | h | Ayudante | 1.312 | 15.3 | 20.07 |
| Mad003 | m2 | Tablero Parklex facade en falso techo con subestructura (material) | 1 | 57.75 | 57.75 |
| _W0010 | UD | Pequeño material | 10 | 0.53 | 5.30 |
| E10ATV450 | m2 | POLIURETANO PROYECTADO | 1 | 9.59 | 9.59 |
| % MA | % | Medios auxiliares | 3 % | 115.93 | 3.48 |
| %CI | % | COSTES INDIRECTOS | 3 % | 119.41 | 3.58 |
|  |  | Total |  |  | 122.99 |

| Medición | Uds. | Largo | Parcial |
|---|---|---|---|
| Vuelos | 2 | 88.40 | 176.80 |
| Total |  |  | 176.8 |

**FC_0011** m FORMACIÓN DE MEDIA CAÑA
153.39 m × 12.1 = 1856.02
FORMACIÓN DE MEDIA CAÑA CON MORTERO HIDRÓFUGO DE CEMENTO Y ARENA (1:6) TERMINADO EN UN FRATASADO FINO, SEGUN NTE-QAN/1973, LÁMINA IMPERMEABILIZANTE ADHERIDA SOBRE MEDIA CAÑA SOLAPANDO CON PARAMENTO VERTICAL SERÁ DE 20 CMS MIN, INCLUSO PREPARACION DE LOS PARAMENTOS, REPLANTEO, NIVELACIÓN, FORMACIÓN DE PENDIENTES, ROZAS, REGLEADO, SACADO DE ARISTAS, MERMAS, MALLATEX O SIMILAR EN ENCUENTROS DE DIFERENTES MATERIALES, Y JUNTA DE POLIESTIRENO EXPANDIDO EN LOS ENCUENTROS CON OTROS PARAMENTOS, CON TODOS LOS MEDIOS AUXILIARES, ACCESORIOS Y OPERACIONES NECESARIAS PARA SU CORRECTA EJECUCION. EJECUTADO SEGÚN PLANOS DE PROYECTO, ESPECIFICACIONES DEL FABRICANTE E INDICACIONES DE LA D.F.
MEDIDA LA LONGITUD EJECUTADA.

| Código | Ud | Descripción | Rendimiento | Precio | Importe |
|---|---|---|---|---|---|
| MO_1 | h | Oficial de 1ª | 0.219 | 17.7 | 3.88 |
| MO_2 | h | Peón especialista | 0.219 | 14.9 | 3.26 |
| 0RV005 | M3 | MORTERO CEMENTO (1/6) M 5 HIDROFUGADO (material) | 0.015 | 66.5 | 1.00 |
| Imp0001 | m2 | Lámina polimérica (material) | 0.5 | 6.76 | 3.38 |
| % MA | % | Medios auxiliares | 2 % | 11.52 | 0.23 |
| %CI | % | COSTES INDIRECTOS | 3 % | 11.75 | 0.35 |
|  |  | Total |  |  | 12.1 |

| Medición | Uds. | Largo | Parcial |
|---|---|---|---|
| Fachada sur |  |  |  |
| Planta baja | 1 | 61.75 | 61.75 |
| Planta 1ª | 1 | 61.75 | 61.75 |
| Planta 2ª | 1 | 11.97 | 11.97 |
|  | 1 | 5.77 | 5.77 |
|  | 1 | 12.15 | 12.15 |
| Total |  |  | 153.39 |

**FC_0012** m IMPERMEABILIZACIÓN DINTELES DE VENTANAS
328.4 m × 7.97 = 2617.35
IMPERMEABILIZACIÓN DE DINTELES DE VENTANAS A BASE DE LÁMINA IMPERMEABILIZANTE ADHERIDA SOBRE REMATE DE GOTERÓN SUPERIOR CON CHAPA DE ACERO GALVANIZADO PLEGADA Y LACADA E=1,2 MM, FIJADA MECÁNICAMENTE A MURO DE HORMIGÓN. EL SOLAPE CON PARAMENTO VERTICAL SERÁ DE 20 CMS MIN, INCLUSO PREPARACION DE LOS PARAMENTOS, REPLANTEO, NIVELACIÓN, FORMACIÓN DE PENDIENTES, ROZAS, REGLEADO, SACADO DE ARISTAS, MERMAS, MALLATEX O SIMILAR EN ENCUENTROS DE DIFERENTES MATERIALES, Y JUNTA DE POLIESTIRENO EXPANDIDO EN LOS ENCUENTROS CON OTROS PARAMENTOS, CON TODOS LOS MEDIOS AUXILIARES, ACCESORIOS Y OPERACIONES NECESARIAS PARA SU CORRECTA EJECUCION. EJECUTADO SEGÚN PLANOS DE PROYECTO, ESPECIFICACIONES DEL FABRICANTE E INDICACIONES DE LA D.F.
MEDIDA LA LONGITUD EJECUTADA.

| Código | Ud | Descripción | Rendimiento | Precio | Importe |
|---|---|---|---|---|---|
| MO_1 | h | Oficial de 1ª | 0.087 | 17.7 | 1.54 |
| MO_2 | h | Peón especialista | 0.087 | 14.9 | 1.30 |
| 0FM008 | M2 | REMATE DE CHAPA PLEGADA DE ACERO GALVANIZADO LACADO E=1,2 MM | 0.05 | 27.3 | 1.37 |
| Imp0001 | m2 | Lámina polimérica | 0.5 | 6.76 | 3.38 |
| % MA | % | Medios auxiliares | 2 % | 7.59 | 0.15 |
| %CI | % | COSTES INDIRECTOS | 3 % | 7.74 | 0.23 |
|  |  | Total |  |  | 7.97 |

| Medición | Uds. | Largo | Parcial |
|---|---|---|---|
| Fachada sur |  |  |  |
| Planta baja | 1 | 11.45 | 11.45 |
| Planta 1ª | 1 | 11.45 | 11.45 |
| Planta 2ª | 1 | 5.14 | 5.14 |
|  | 1 | 8.65 | 8.65 |
|  | 1 | 11.45 | 11.45 |
| Fachada norte |  |  |  |
| Planta baja | 1 | 43.15 | 43.15 |
|  | 1 | 5.95 | 5.95 |
|  | 1 | 11.45 | 11.45 |
| Planta 1ª | 1 | 43.15 | 43.15 |
|  | 1 | 5.95 | 5.95 |
|  | 1 | 11.45 | 11.45 |
| Planta 2ª | 1 | 43.15 | 43.15 |
|  | 1 | 11.45 | 11.45 |
| Escaleras | 4 | 5.95 | 23.80 |
| Fachada este | 1 | 2.08 | 2.08 |
| Fachada oeste | 2 | 5.42 | 10.84 |
| Vuelos | 4 | 16.96 | 67.84 |
| Total |  |  | 328.4 |

**FC_0003WUR** m2 REV. MURO DE HORM. TRASDOSADO CON CARTÓN YESO W TIPO M3 (19/04/2010)
110.18 m2 × 18.27 = 2012.99
Cierre de fachada compuesto de exterior a interior por:
- Muro de hormigón armado visto, incluído en partidas de estructura.
- Trasdosado formado por subestructura de acero galvanizado a base de montantes y canales de acero galvanizado de 46 mm, montantes cada 600 mm. Placa de cartón-yeso resistente al agua de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 0.306 | 17.7 | 5.42 |
| MO_3 | h | Ayudante | 0.262 | 15.3 | 4.01 |
| P04PY032 | m2 | Placa yeso laminado 13x1.200 mm normal o WR | 1.05 | 3.92 | 4.12 |
| P04PW590 | kg | Pasta de juntas | 0.3 | 0.88 | 0.26 |
| P04PW010 | m. | Cinta de juntas yeso | 1.6 | 0.06 | 0.10 |
| P04PW160 | m. | Montante de 46 mm. | 2 | 0.94 | 1.88 |
| P04PW240 | m. | Canal 48 mm. | 0.7 | 0.81 | 0.57 |
| P04PW090 | ud | Tornillo 3,9 x 25 | 14 | 0.01 | 0.14 |
| _W0010 | UD | Pequeño material | 2 | 0.53 | 1.06 |
| % MA | % | Medios auxiliares | 1 % | 17.56 | 0.18 |
| %CI | % | COSTES INDIRECTOS | 3 % | 17.74 | 0.53 |
|  |  | Total |  |  | 18.27 |

| Medición | Uds. | Largo | Alto | Parcial |
|---|---|---|---|---|
|  | 1 | 3.98 | 3.10 | 12.34 |
|  | 1 | 2.70 | 3.10 | 8.37 |
|  | 1 | 15.14 | 3.10 | 46.93 |
| A deducir PA2.2B | -1 | 1.98 | 2.17 | -4.30 |
|  | 1 | 15.11 | 3.10 | 46.84 |
| Total |  |  |  | 110.18 |

**FC_0005UR** m2 REV. MURO DE HORM. TRASDOSADO CON CARTÓN YESO A UNA CARA Y TERRAZO CON AISLAMIENTO A LA OTRA, TIPO M6b (19/04/2010)
629.42 m2 × 161.28 = 101512.86
Cierre de fachada compuesto de exterior a interior por:
- Sistema de fachada ventilada a base de baldosas de terrazo granallado de 40x60 cms y de 35 mm de espesor, igual al existente en edificios anexos. Incluso material complementario de las baldosas, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Cámara de aire variable según documentación gráfica e indicaciones de la D.F.
- Trasdosado formado por subestructura de acero galvanizado a base de montantes y canales de acero galvanizado de 46 mm, montantes cada 600 mm. Doble placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 2.625 | 17.7 | 46.46 |
| MO_3 | h | Ayudante | 2.625 | 15.3 | 40.16 |
| Terr01 | m2 | Baldosa terrazo 40x60x3,5 | 1 | 19.26 | 19.26 |
| Est0001 | m2 | Subestructura aplacado | 1 | 24.5 | 24.50 |
| E10ATV450 | m2 | POLIURETANO PROYECTADO | 1 | 9.59 | 9.59 |
| P04PY032 | m2 | Placa yeso laminado 13x1.200 mm normal o WR | 2.05 | 3.92 | 8.04 |
| P04PW590 | kg | Pasta de juntas | 0.3 | 0.88 | 0.26 |
| P04PW010 | m. | Cinta de juntas yeso | 1.6 | 0.06 | 0.10 |
| P04PW160 | m. | Montante de 46 mm. | 2 | 0.94 | 1.88 |
| P04PW240 | m. | Canal 48 mm. | 0.7 | 0.81 | 0.57 |
| P04PW090 | ud | Tornillo 3,9 x 25 | 14 | 0.01 | 0.14 |
| _W0010 | UD | Pequeño material | 2 | 0.53 | 1.06 |
| % MA | % | Medios auxiliares | 3 % | 152.02 | 4.56 |
| %CI | % | COSTES INDIRECTOS | 3 % | 156.58 | 4.70 |
|  |  | Total |  |  | 161.28 |

| Medición | Uds. | Largo | Alto | Parcial |
|---|---|---|---|---|
| Planta baja | 1 | 35.83 | 3.35 | 120.03 |
|  | -1 | 4.80 | 3.35 | -16.08 |
| V1 | -10 | 2.85 | 0.85 | -24.23 |
|  | 1 | 9.45 | 3.35 | 31.66 |
| A deducir V1 | -2 | 2.85 | 0.85 | -4.85 |
|  | 1 | 9.14 | 3.35 | 30.62 |
|  | 1 | 30.75 | 3.35 | 103.01 |
| A deducir V1 | -10 | 2.85 | 0.85 | -24.23 |
|  | 1 | 24.55 | 3.35 | 82.24 |
| A deducir V1 | -8 | 2.85 | 0.85 | -19.38 |
|  | 1 | 3.49 | 3.35 | 11.69 |
|  | 1 | 8.57 | 3.35 | 28.71 |
| Planta 1ª | 1 | 52.52 | 3.35 | 175.94 |
|  | -1 | 23.00 | 3.35 | -77.05 |
|  | -1 | 4.40 | 3.35 | -14.74 |
| V1 | -8 | 2.85 | 0.85 | -19.38 |
|  | 1 | 9.45 | 3.35 | 31.66 |
| A deducir V1 | -2 | 2.85 | 0.85 | -4.85 |
|  | 1 | 9.14 | 3.35 | 30.62 |
|  | 1 | 30.75 | 3.35 | 103.01 |
| A deducir V1 | -10 | 2.85 | 0.85 | -24.23 |
|  | 1 | 22.55 | 3.35 | 75.54 |
| A deducir V1 | -8 | 2.85 | 0.85 | -19.38 |
|  | 1 | 3.49 | 3.35 | 11.69 |
|  | 1 | 8.57 | 3.35 | 28.71 |
| Planta 2ª | 1 |  |  | 1.00 |
|  | 1 | 3.49 | 3.35 | 11.69 |
| Total |  |  |  | 629.42 |

**FC_0008UR** m2 REV. MURO DE HORM. TRASDOSADO CON CARTÓN YESO A UNA CARA Y FACHADA VENTILADA PARKLEX A LA OTRA, TIPO M9b (19/04/2010)
174.51 m2 × 194.45 = 33933.47
Cierre de fachada compuesto de exterior a interior por:
- Sistema de fachada ventilada a base de tablero baquelizado de alta densidad parklex 1000 EBP para exteriores, modelo Facade Ambar o similar a elegir por la D.F. Tablero liso de 10 mm de espesor, en módulos según despieces de documentación gráfica e indicaciones de la D.F., los tableros irán anclados a la subestructura mediante tornillería de acero inoxidable oculta mediante tacos del mismo color del panel. Instalado sobre perfilería de aluminio a base de pies de apoyo de 60x40x3 mm aleación 6060T5, anclados al paramento mediante tornillos y tacos y montantes verticales de aluminio aleación T5063 T5, en perfil "L" 60x60x2,5 y perfil "T" de 80x60x2,5 colocados a una separación máxima de 61 cms, anclados a los pies de apoyo mediante tornillos autotaladrantes de acero inoxidable A2, modelo DIN 7504-K de 5,5x19 mm. Incluso material complementario, arranques, separadores, juntas, subestructura de aluminio, tornillería de acero inoxidable, tacos mecánicos y/o químicos. P.P. de replanteo, preparación de la superficie, cortes, despuntes, colocación, comprobación de planimetría, remates, mecanizado de los perfiles, formación de dinteles, vierteaguas, jambas y mochetas, juntas, realización de encuentros y piezas especiales, limpieza final de la obra y protecciones necesarias has fin de obra.
- Cámara de aire de 15 mm.
- Aislamiento térmico mediante espuma rígida de poliuretano fabricada in situ realizado por proyección sobre la cara interior del cerramiento de fachada, con una densidad nominal de 40 kg/m3. y 40 mm. de espesor nominal, s/UNE-92120-2, i/maquinaria auxiliar y medios auxiliares, medido s/UNE 92310.
- Muro de hormigón armado, incluído en partidas de estructura.
- Cámara de aire variable según documentación gráfica e indicaciones de la D.F.
- Trasdosado formado por subestructura de acero galvanizado a base de montantes y canales de acero galvanizado de 46 mm, montantes cada 600 mm. Doble placa de cartón-yeso de 13 mm de espesor atornillada en el lado exterior de la estructura cubriendo la altura de suelo a techo. Incluso encintado y emplastecido, limpiezas, tratamiento de huecos, pasos por pilares, pasos de instalaciones. Incluido todo lo descrito en las partidas especificas de carton yeso.
Incluso p.p. de formación de remates, apertura de huecos, según documentación gráfica e indicaciones de la d.f. y todos los medios auxiliares especiales o no, necesarios para la terminacion de los trabajos.
Todo ello según normativa en vigor correspondiente, prescripciones de fabricantes e indicaciones de la d.f.
Medida la superficie ejecutada deduciendo huecos mayores de 1 m2.

| Código | Ud | Descripción | Rendimiento | Precio | Importe |
|---|---|---|---|---|---|
| MO_1 | h | Oficial de 1ª | 2.187 | 17.7 | 38.71 |
| MO_3 | h | Ayudante | 2.187 | 15.3 | 33.46 |
| Mad002 | m2 | Tablero Parklex facade con subestructura | 1.1 | 76.13 | 83.74 |
| E10ATV450 | m2 | POLIURETANO PROYECTADO | 1 | 9.59 | 9.59 |
| P04PY032 | m2 | Placa yeso laminado 13x1.200 mm normal o WR | 2.05 | 3.92 | 8.04 |
| P04PW590 | kg | Pasta de juntas | 2 | 0.88 | 1.76 |
| P04PW010 | m. | Cinta de juntas yeso | 1.6 | 0.06 | 0.10 |
| P04PW160 | m. | Montante de 46 mm. | 2 | 0.94 | 1.88 |
| P04PW240 | m. | Canal 48 mm. | 0.7 | 0.81 | 0.57 |
| P04PW090 | ud | Tornillo 3,9 x 25 | 14 | 0.01 | 0.14 |
| _W0010 | UD | Pequeño material | 10 | 0.53 | 5.30 |
| % MA | % | Medios auxiliares | 3 % | 183.29 | 5.50 |
| %CI | % | COSTES INDIRECTOS | 3 % | 188.79 | 5.66 |
|  |  | Total |  |  | 194.45 |

| Medición | Uds. | Largo | Alto | Parcial |
|---|---|---|---|---|
| Planta baja | 1 | 15.13 | 3.35 | 50.69 |
| A deducir vidrio pasarela | -1 | 11.50 | 2.02 | -23.23 |
|  | 1 | 15.11 | 3.35 | 50.62 |
| A deducir vidrio pasarela | -1 | 11.53 | 2.02 | -23.29 |
| Planta 1ª | 1 | 15.13 | 3.35 | 50.69 |
| A deducir vidrio pasarela | -1 | 11.50 | 2.02 | -23.23 |
|  | 1 | 15.11 | 3.35 | 50.62 |
| A deducir vidrio pasarela | -1 | 11.53 | 2.02 | -23.29 |
| Subtotal |  |  |  | 109.58 |
| Planta 2ª | 1 | 15.13 | 3.35 | 50.69 |
| A deducir vidrio pasarela | -1 | 11.50 | 2.02 | -23.23 |
|  | 1 | 15.11 | 3.35 | 50.62 |
| A deducir vidrio pasarela | -1 | 11.53 | 2.02 | -23.29 |
|  | 2 | 2.00 | 3.35 | 13.40 |
| A deducir V3 | -2 | 1.92 | 0.85 | -3.26 |
| Subtotal |  |  |  | 64.93 |
| Subtotal acumulado |  |  |  | 174.51 |
| Total |  |  |  | 174.51 |

**FC_0013** ml REMATE IMPERMEABILIZACION (19/04/2010)
483.82 ml × 34.02 = 16459.56
Remate de impermeabilización según 812/1 formado por
-BERENJENO CONTINUO EN MURO DE HORMIGON
-SELLADO DE BERENJENO CON SIKAFLEX REMATANDO Y CUBRIENDO LA CHAPA PLEGADA Y LA LAMINA AUTOADHESIVA
-LAMINA AUTOADHESIVA AUTOPROTEGIDA SOBRE CHAPA DE ACERO GALVANIZADO PLEGADA Y LACADA E:1.2MM. CONJUNTO REMATADO EN BERENJENO MEDIANTE SELLADO CON SIKAFLEX.
-CHAPA DE ACERO GALVANIZADO PLEGADA Y LACADA FIJADA MECANICAMENTE A MURO DE HORMIGON Y REMATADA EN BERNEJENO MEDIANTE SELLADO CON SIKAFLEX.
-PERFIL CONTINUO EN "L" DE ALUMINIO 80/40/3 FIJADO MECANICAMENTE A MURO DE HORMIGON
Incluso remates y todos los medios auxiliares y material complementario necesario para la ejecución de los trabajos.

| Código | Ud | Descripción | Rendimiento | Precio | Importe |
|---|---|---|---|---|---|
| FC0013 | ml | formación de impermeabilización mediante materiales descritos (material; 19/04/2010) | 1.02 | 24.35 | 24.84 |
| MO_1 | h | Oficial de 1ª | 0.25 | 17.7 | 4.43 |
| MO_2 | h | Peón especialista | 0.23 | 14.9 | 3.43 |
| % MA | % | Medios auxiliares | 1 % | 32.70 | 0.33 |
| %CI | % | COSTES INDIRECTOS | 3 % | 33.03 | 0.99 |
|  |  | Total |  |  | 34.02 |

| Medición | Uds. | Largo | Parcial |
|---|---|---|---|
| - Alzado sur: |  |  |  |
| ventanas con visera (fachada piedra) | 61.75 |  | 61.75 |
|  | 61.75 |  | 61.75 |
|  | 11.97 |  | 11.97 |
|  | 5.77 |  | 5.77 |
|  | 12.15 |  | 12.15 |
| ventanas en vuelos (de madera y sin visera) | 8.36 |  | 8.36 |
|  | 8.36 |  | 8.36 |
| ventanales grandes en pasillo de unión (sin visera) - 11.5+11.5+11.5 | 11.5 |  | 11.50 |
|  | 11.5 |  | 11.50 |
|  | 11.5 |  | 11.50 |
| - Alzado oeste: |  |  |  |
| ventanas planta 2 volumen 1 (de madera y sin visera)- 16.87 | 16.87 |  | 16.87 |
| planta 1 volumen 1 (sin visera) - 5.47 | 5.47 |  | 5.47 |
| planta pb - 5.47 | 5.47 |  | 5.47 |
| planta 2 volumen 2 (de madera y sin visera) 17.05 | 17.05 |  | 17.05 |
| planta 2 volumen 3 (de piedra y sin visera) 7.54 | 7.54 |  | 7.54 |
| - Alzado este: |  |  |  |
| ventanas planta 2 volumen 1 (de madera y sin visera)- 17.05 | 17.05 |  | 17.05 |
| planta 2 volumen 2 (de madera y sin visera) 17.05 | 17.05 |  | 17.05 |
| planta 2 volumen 3 (de piedra y sin visera) 1.92 | 1.92 |  | 1.92 |
| - Alzado norte: |  |  |  |
| ventanas (piedra sin visera) 43.15+43.15+43.15 | 43.15 |  | 43.15 |
|  | 43.15 |  | 43.15 |
|  | 43.15 |  | 43.15 |
| ventanas escaleras (piedra sin visera) 3.78+3.78+3.78+3.78 | 3.78 | 4.00 | 15.12 |
| ventanas (piedra sin visera) 5.86+5.86 | 5.86 | 2.00 | 11.72 |
| ventanales grandes en pasillo de unión (sin visera) - 11.5+11.5+11.5 | 11.5 | 3.00 | 34.50 |
| Total |  |  | 483.82 |

## F_0000 FACHADAS & CIERRES EXTERIORES (08/10/2008)
Importe: 563638.77

### FC_0000 Fachadas ciegas (véase arriba)

### CE_0000 Carpintería Exterior (véase arriba)

## GR_0000 GESTION DE RESIDUOS (15/12/2009)
Importe: 65911.6

| Código | Descripción | Cantidad | Precio | Importe |
|---|---|---|---|---|
| GR_0001 | ESTUDIO DE GESTION DE RESIDUOS | 1 | 65911.6 | 65911.60 |

## HB_0000 Barandillas y pasamanos (08/10/2008)
Importe: 7967.93

**HB_0001** ML BARANDILLA ESCALERAS 1 TIPO H1
59.3 ML × 76.48 = 4535.26
Barandilla de escalera formada por:
- Pasamanos de madera de seccion segun planos, siendo el tipo de madera a definir por la Dirección Facultativa, continuo en todo su desarrollo. Dicho pasamanos se anclará a un conjunto de pletinas verticales según detalles de proyecto e indicaciones de la Dirección Facultativa. Deberá colocarse a 100, medido el eje del pasamanos.
- EL BARNIZADO DEL PASAMANOS SE LLEVARÁ A CABO CON BARNIZ SATINADO PARA CARPINTERÍA DE MADERA, COMPRENDIENDO:
LIMPIEZA Y DESENGRASADO DE LA SUPERFICIE, MANO TAPAPOROS Y DOS MANOS A PISTOLA DE BARNIZ SINTÉTICO CON EL GRADO DE BRILLO A ELEGIR POR LA DF, EL BARNIZ DEBERÁ POSEER ETIQUETA ECOLÓGICA DE LA UNIÓN EUROPEA. CONTENIDO MÁXIMO EN COV 130 G/L.
- Subestructura a base de pletinas verticales de acero galvanizado y lacado, de 150x10mm, con sus cantos pulidos. Dicha subestructura ira soldada (repaso posterior de la soldadura mediante pintura especifica para tal fin o galvanizado del conjunto posterior al soldado) a otra de las mismas dimensiones, material y acabado que se fijará según detalles de proyecto e indicaciones de la Dirección Facultativa a tabica de carton yeso formada por:
- Una placa de yeso laminado de 15 mm de espesor en el lado exterior, de altura suficiente para trasdosar el canto de la losa de escalera y colgar 10 cm., y doble placa de yeso laminado de 15 mm de espesor en el interior, unidas por una estructura metálica de acero galvanizado de 70 mm y con montantes cada 100 mm.
- LACADO de subestructra CON ESMALTE LACA SINTETICO PARA CARPINTERÍA METÁLICA, FORMADO POR LIMPIEZA Y DESENGRASADO DE LA SUPERFICIE, MANO DE IMPRIMACION ANTIOXIDANTE (EN ORIGEN) Y DOS MANOS A PISTOLA DE ESMALTE SINTETICO EN COLOR Y GRADO DE BRILLO A ELEGIR POR LA DF, DIFERENCIANDOSE EN OBRA EL COLOR DE LAS APLICACIONES, CON UN ESPESOR TOTAL 40 MICRAS, INCLUSO REMATES EN OBRA, ENCINTADOS, PROTECCIONES CON PLÁSTICOS, PAPEL, CARTONES, ETC, LIMPIEZAS FINALES Y PROTECCIÓN DE ELEMENTOS PINTADOS HASTA EL FINAL DE LAS OBRAS. EL PRODUCTO DEBERÁ POSEER ETIQUETA ECOLÓGICA DE LA UNIÓN EUROPEA, CONTENIDO MÁXIMO EN COV 130 G/L.
- Pintado de placas de yeso con pintura plástica lisa blanca previa limpieza y preparación del soporte si fuera necesario, repaso parcial de fondo y dos manos de acabado, aplicado con pistola y/o rodillo/brocha en remates, incluso protecciones previas, limpieza posterior y todos los medios auxiliares especiales o no. El producto deberá poseer etiqueta ecológica de la unión europea, contenido máximo en COV 130 g/l.
Se incluyen en esta partida todo el entramado auxiliar necesario para la correcta sujeción de la barandilla al soporte correspondiente, esquineros de acero, ejecución de ángulos, pasos de instalaciones, base elástica en encuentros con techo y suelo (seb-40 de danosa o similar), empastado y lijado de la superficie para pintado posterior.
Todo ello según normativa en vigor correspondiente y con todos los medios auxiliares necesarios en cada caso. Medida la longitud ejecutada.

| Código | Ud | Descripción | Rendimiento | Precio | Importe |
|---|---|---|---|---|---|
| MO_1 | h | Oficial de 1ª | 0.291 | 17.7 | 5.15 |
| MO_3 | h | Ayudante | 0.219 | 15.3 | 3.35 |
| hb0001 | ml | BARANDILLA ESCALERAS 1 TIPO H2 (material) | 1 | 62.21 | 62.21 |
| % MA | % | Medios auxiliares | 5 % | 70.71 | 3.54 |
| %CI | % | COSTES INDIRECTOS | 3 % | 74.25 | 2.23 |
|  |  | Total |  |  | 76.48 |

| Medición | Uds. | Largo | Parcial |
|---|---|---|---|
| PLANTA SOTANO |  |  |  |
| Escalera 1 | 1 | 8.16 | 8.16 |
| Escalera 2 | 1 | 8.16 | 8.16 |
| PLANTA BAJA |  |  |  |
| Escalera 1 | 1 | 9.76 | 9.76 |
| Escalera 2 | 1 | 9.76 | 9.76 |
| PLANTA PRIMERA |  |  |  |
| Escalera 1 | 1 | 9.61 | 9.61 |
| Escalera 2 | 1 | 9.61 | 9.61 |
| PLANTA SEGUNDA |  |  |  |
| Escalera 1 | 1 | 0.12 | 0.12 |
| Escalera 2 | 1 | 0.12 | 0.12 |
| 50cm D19/200 | 8 | 0.50 | 4.00 |
| Total |  |  | 59.3 |

**HB_0002** ML DOBLE PASAMANOS ESCALERAS Y RAMPAS 1 TIPO H2
108.56 ML × 31.62 = 3432.67
Pasamanos doble de madera de primera calidad, com sección CIRCULAR SEGUN PLANOS. Incluso anclaje a paramento vertical mediante subestructura de acero galvanizado lacado formada por tubo de Ø10mm y 2 mm de espesor, con embellecedor de Ø30mm. La altura de los pasamanos será, medido a eje, 70 y 100 respectivamente.
Todo el conjunto se soldará a una subestructura de refuerzo en el interior del paramento vertical segun indicaciones de la DF. Todo ello con todas las soldaduras necesarias para la perfecta formacion y estabilidad del conjunto.
EL BARNIZADO DEL PASAMANOS SE LLEVARÁ A CABO CON BARNIZ SATINADO PARA CARPINTERÍA DE MADERA, COMPRENDIENDO LIMPIEZA Y DESENGRASADO DE LA SUPERFICIE, MANO TAPAPOROS Y DOS MANOS A PISTOLA DE BARNIZ SINTÉTICO CON EL GRADO DE BRILLO A ELEGIR POR LA DF,
EL BARNIZ DEBERÁ POSEER ETIQUETA ECOLÓGICA DE LA UNIÓN EUROPEA, CONTENIDO MÁXIMO EN COV 130 G/L.
INCLUSO LACADO de subestructra CON ESMALTE LACA SINTETICO PARA CARPINTERÍA METÁLICA, FORMADO POR LIMPIEZA Y DESENGRASADO DE LA SUPERFICIE, MANO DE IMPRIMACION ANTIOXIDANTE (EN ORIGEN) Y DOS MANOS A PISTOLA DE ESMALTE SINTETICO EN COLOR Y GRADO DE BRILLO A ELEGIR POR LA DF, DIFERENCIANDOSE EN OBRA EL COLOR DE LAS APLICACIONES, CON UN ESPESOR TOTAL DE 40 MICRAS, INCLUSO REMATES EN OBRA, ENCINTADOS, PROTECCIONES CON PLÁSTICOS, PAPEL, CARTONES, ETC, LIMPIEZAS FINALES Y PROTECCIÓN DE ELEMENTOS PINTADOS HASTA EL FINAL DE LAS OBRAS. EL PRODUCTO DEBERÁ POSEER ETIQUETA ECOLÓGICA DE LA UNIÓN EUROPEA, CONTENIDO MÁXIMO EN COV 130 G/L.
Se incluyen en esta partida todo el entramado auxiliar necesario para la correcta sujeción de la barandilla al soporte correspondiente.
Medida la longitud realmente ejecutada, considerando el pasamanos doble como un único elemento.

| Código | Ud | Descripción | Rendimiento | Precio | Importe |
|---|---|---|---|---|---|
| MO_1 | h | Oficial de 1ª | 0.262 | 17.7 | 4.64 |
| MO_3 | h | Ayudante | 0.175 | 15.3 | 2.68 |
| hb0002 | ml | DOBLE PASAMANOS ESCALERAS Y RAMPAS 1 TIPO H3 (material) | 1 | 21.92 | 21.92 |
| % MA | % | Medios auxiliares | 5 % | 29.24 | 1.46 |
| %CI | % | COSTES INDIRECTOS | 3 % | 30.70 | 0.92 |
|  |  | Total |  |  | 31.62 |

| Medición | Uds. | Largo | Parcial |
|---|---|---|---|
| PLANTA SOTANO |  |  |  |
| Escalera 1 | 1 | 16.71 | 16.71 |
| Escalera 2 | 1 | 16.71 | 16.71 |
| PLANTA BAJA |  |  |  |
| Escalera 1 | 1 | 18.31 | 18.31 |
| Escalera 2 | 1 | 18.31 | 18.31 |
| PLANTA PRIMERA |  |  |  |
| Escalera 1 | 1 | 18.31 | 18.31 |
| Escalera 2 | 1 | 18.31 | 18.31 |
| PLANTA SEGUNDA |  |  |  |
| Escalera 1 | 1 | 0.95 | 0.95 |
| Escalera 2 | 1 | 0.95 | 0.95 |
| Total |  |  | 108.56 |

## HC_0000 Cierres metálicos (08/10/2008)
Importe: 11490.03

**H001** m2 REVESTIMIENTO DE FACHADA CHAPA GRECADA
193.99 m2 × 59.23 = 11490.03
CIERRE DE FACHADA DE CHAPA GRECADA FORMADA POR:
-SUMINISTRO Y MONTAJE DE SUBESTRUCTURA A BASE DE PERFILES Z DE ACERO GALVANIZADO DE 4CMS Y 2MM DE ESPESOR, DISPUESTOS CADA 60 CMS SEGÚN PLANOS DE PROYECTO, ATORNILLADA O SOLDADA EN TALLER Y/O EN OBRA, ANCLADOS MECANICAMENTE A PARAMENTO VERTICAL U HORIZONTAL. INCLUSO CORTE Y ELABORACION, MONTAJE, LIJADO, MEDIOS AUXILIARES, CARGA, DESCARGA; P.P. DE SOLDADURA PREVIA ADECUADA PARA EL MATERIAL, LIMPIEZA DE BORDES, PLETINAS, PERNOS, ANCLAJES EXPANSIVOS, PIEZA ESPECIALES, MECANIZADOS, SOLDADURA, REPASOS CON PINTURA ESPECIAL PARA GALVANIZADOS, ESMERILADOS, TAPAS, TORNILLERIA, ANCLAJES, RESINAS, ACCESORIOS Y LIMPIEZA. TOTALMENTE TERMINADA.
-CHAPA GRECADA 170/50/1 DE ACERO GALVANIZADO LACADO EN COLOR A ELEGIR POR LA D.F. LACADO CON PINTURA AL ESMALTE SINTETICO SOBRE CARPINTERIA METALICA, LIMPIEZA Y DESENGRASADO DE LA SUPERFICIE, MANO DE IMPRIMACION Y DOS MANOS A PISTOLA DE ESMALTE SINTETICO COLOR A ELEGIR POR LA DF., ESPESOR TOTAL 40 MICRAS, INCLUSO PROTECCION DE ELEMENTOS ANEXOS Y LIMPIEZAS POSTERIORES.SUJETA A SUBESTRUCTURA MEDIANTE FIJACIÓN MECÁNICA. INCLUSO CORTES, MERMAS, SOLAPES, EJECUCIÓN DE ENCUENTROS Y HUECOS.
P.P. DE REMATES, LIMPIEZAS, ANCLAJES, FIJACIONES, MATERIAL Y MEDIOS AUXILIARES NECESARIOS PARA UNA CORRECTA PUESTA EN OBRA.
EJECUTADO SEGÚN PLANOS DE PROYECTO, PRESCRIPCIONES DEL FABRICANTE E INDICACIONES DE LA DF. MEDIDA LA SUPERFICIE SEGÚN DETALLES DE DOCUMENTACIÓN GRAFICA DEDUCIENDO HUECOS >1M2.

| Código | Ud | Descripción | Rendimiento | Precio | Importe |
|---|---|---|---|---|---|
| MO_1 | h | Oficial de 1ª | 0.087 | 17.7 | 1.54 |
| MO_3 | h | Ayudante | 0.087 | 15.3 | 1.33 |
| 0FM009 | M2 | CHAPA GRECADA 170/50/1 MM. | 0.8 | 28.08 | 22.46 |
| 0FM009B | M2 | CHAPA GRECADA PERFORADA 170/50/1 MM. | 0.4 | 32.29 | 12.92 |
| 0FM008 | M2 | REMATE DE CHAPA PLEGADA DE ACERO GALVANIZADO LACADO E=1,2 MM | 0.05 | 27.3 | 1.37 |
| 0HV011 | KG | KG PERFILES DE ACERO GALVANIZADO | 5.2 | 3.25 | 16.90 |
| _W0010 | UD | Pequeño material | 0.25 | 0.53 | 0.13 |
| % MA | % | Medios auxiliares | 1.5 % | 56.65 | 0.85 |
| %CI | % | COSTES INDIRECTOS | 3 % | 57.50 | 1.73 |
|  |  | Total |  |  | 59.23 |

| Medición | Uds. | Largo | Alto | Parcial |
|---|---|---|---|---|
| Entrada sótano | 1 | 56.23 | 3.45 | 193.99 |
| Total |  |  |  | 193.99 |

## HT_0000 Tramex (08/10/2008)
Importe: 11755.88

**H002** m2 TRAMEX DE ACERO GALVANIZADO
168.35 m2 × 69.83 = 11755.88
Tramex a base de pletinas de acero galvanizado, según planos, con una resistencia mínima de 500 kg/m2, con una retícula de 30x30 mm, a base de pletinas de 30 mm de altura y 2 mm de espesor, dispuestas longitudinal y transversalmente, perfil angular en todo el perímetro. Subestructura a base de perfiles de acero S275 según detalles de documentación gráfica, sobre el tramex se colocará una chapa grecada lisa 170/50/1 unión atornillada y/o soldada. Incluso uniones de los diferentes módulos soldadas y/o atornilladas, cortes, recortes, despuntes, encuentros en esquinas, refuerzos, pletinas, piezas especiales, etc. Totalmente colocado. Medida la superficie según detalles de documentación gráfica.

| Código | Ud | Descripción | Rendimiento | Precio | Importe |
|---|---|---|---|---|---|
| MO_1 | h | Oficial de 1ª | 0.224 | 17.7 | 3.96 |
| MO_2 | h | Peón especialista | 0.224 | 14.9 | 3.34 |
| P13DE020 | m2 | Enrejado tramex 30x30/30x2 galvanizado (material) | 1 | 51.31 | 51.31 |
| 0FE003 | M2 | CHAPA GRECADA 170/50/1 (material) | 0.16 | 15.66 | 2.51 |
| P03ALP010 | kg | Acero laminado S 275 JR | 4 | 0.84 | 3.36 |
| _W0010 | UD | Pequeño material | 5 | 0.53 | 2.65 |
| % MA | % | Medios auxiliares | 1 % | 67.13 | 0.67 |
| %CI | % | COSTES INDIRECTOS | 3 % | 67.80 | 2.03 |
|  |  | Total |  |  | 69.83 |

| Medición | Uds. | Largo | Parcial |
|---|---|---|---|
| Entrada Sótano | 1 | 168.35 | 168.35 |
| Total |  |  | 168.35 |

## H__0000 CERRAJERÍA & METALISTERÍA (08/10/2008)
Importe: 31213.84

### HT_0000 Tramex (véase arriba)

### HB_0000 Barandillas y pasamanos (véase arriba)

### HC_0000 Cierres metálicos (véase arriba)

## IAA_0000 RED DE AGUA POTABLE
Importe: 2501.7

**IAA0001** PA DESVIO RED DE AGUA POTABLE A EDIFICIO EXISTENTE
1 PA × 2501.7 = 2501.70
PARTIDA ALZADA A JUSTIFICAR DE MODIFICACION, DESMONTAJE Y DESVIO DE RED DE AGUA POTABLE DE ACOMETIDA A EDIFICIO EXISTENTE EN ZONA AFECTADA POR CONSTRUCCION DE NUEVO EDIFICIO. SE INCLUYE REPLANTEO Y MONTAJE DE NUEVA RED DE ACUERDO A LA IMPLANTACIÓN DE NUEVO EDIFICIO, CON TODOS LOS ELEMENTOS NECESARIOS (VALVULAS, ARQUETAS, ACCESORIOS, TUBERÍA, ETC). INCLUYENDO TRABAJOS DE MOVIMIENTO DE TIERRAS, ZANJAS Y RELLENOS. EL CONTRATISTA DEBERA PRESENTAR DISEÑO CON ANTERIORIDAD, CON CALCULOS JUSTIFICATIVOS, PLANOS Y DEMAS DOCUMENTOS NECESARIOS PARA SU CORRECTA INSTALACION, PARA LA APROBACION POR PARTE DE LA DF. TODO TOTALMENTE INSTALADO, PROBADO Y FUNCIONANDO CORRECTAMENTE. MEDIDA LA UNIDAD TOTALMETE TERMINADA.

## IAB_0000 RED DE AGUA DE INCENDIOS (03/02/2010)
Importe: 6657.08

**PARI010** pa DESMONTAJE Y RETIRADA RED DE AGUA PCI (HIDRANTES)
1 pa × 1666.12 = 1666.12
PARTIDA ALZADA A JUSTIFICAR DE MODIFICACION, DESMONTAJE Y RETIRADA RED DE AGUA PARA ABASTECIMIENTO DE HIDRANTES EN ZONA AFECTADA POR CONSTRUCCION DE NUEVO EDIFICIO. LOS MATERIALES RETIRADOS TALES COMO VALVULAS E HIDRANTES, Y DEMAS UNIDADES PUNTUALES, SE RECUPERARAN CON EL OBJETO DE SER REUTILIZADOS POSTERIORMENTE. MEDIDA LA UNIDAD TOTALMENTE TERMINADA.INCLUSO INSTALACION Y PRUEBAS.

**PARI020** pa REPLANTEO Y MONTAJE RED DE AGUA PCI (HIDRANTES)
1 pa × 4990.96 = 4990.96
PARTIDA ALZADA A JUSTIFICAR PARA REPLANTEO Y MONTAJE RED DE AGUA DE ABASTECIMIENTO A HIDRANTES DE ACUERDO A NUEVA IMPLANTACIÓN DE NUEVO EDIFICIO. LOS HIDRANTES Y VALVULAS SERAN LOS RETIRADOS CON ANTERIORIDAD, SUSTITUYENDO UNICAMENTE LOS DAÑADOS. LA TUBERIA SERA NUEVA, INCLUYENDO TRABAJOS DE MOVIMIENTO DE TIERRAS, ZANJAS Y RELLENOS. EL CONTRATISTA DEBERA PRESENTAR DISEÑO CON ANTERIORIDAD, CON CALCULOS JUSTIFICATIVOS, PLANOS Y DEMAS DOCUMENTOS NECESARIOS PARA SU CORRECTA INSTALACION, PARA LA APROBACION POR PARTE DE LA DF. TODO TOTALMENTE INSTALADO, PROBADO Y FUNCIONANDO CORRECTAMENTE. MEDIDA LA UNIDAD TOTALMETE TERMINADA.

## IAE_0000 REDES ELÉCTRICAS (04/02/2010)
Importe: 2493.64

**IAE_60030** pa DESMONTAJE Y RETIRADA FAROLAS ACCESO ATRIO
1 pa × 664.97 = 664.97
PARTIDA ALZADA A JUSTIFICAR DE MODIFICACION, DESMONTAJE, RETIRADA Y ACOPIO DE 6 FAROLAS EN CAMINO DE ACCESO A EDIFICIO ATRIO. LOS MATERIALES RETIRADOS SE RECUPERARAN CON EL OBJETO DE SER REUTILIZADOS POSTERIORMENTE. MEDIDA LA UNIDAD TOTALMENTE TERMINADA.INCLUSO INSTALACION Y PRUEBAS.

**IAE_60040** pa REPLANTEO Y MONTAJE FAROLAS ACCESO ATRIO
1 pa × 1828.67 = 1828.67
PARTIDA ALZADA A JUSTIFICAR PARA REPLANTEO Y MONTAJE DE 6 FAROLAS EN CAMINO DE ACCESO A EDIFICIO ATRIO. LOS ELEMENTOS SERAN LOS RETIRADOS CON ANTERIORIDAD, SUSTITUYENDO UNICAMENTE LOS DAÑADOS. EL CABLEADO SERA NUEVOS, INCLUYENDO TRABAJOS DE MOVIMIENTO DE TIERRAS, ZANJAS Y RELLENOS. EL CONTRATISTA DEBERA PRESENTAR DISEÑO CON ANTERIORIDAD, CON CALCULOS JUSTIFICATIVOS, PLANOS Y DEMAS DOCUMENTOS NECESARIOS PARA SU CORRECTA INSTALACION, PARA LA APROBACION POR PARTE DE LA DF. TODO TOTALMENTE INSTALADO, PROBADO Y FUNCIONANDO CORRECTAMENTE. MEDIDA LA UNIDAD TOTALMETE TERMINADA.

## IAV_0000 REDES VARIAS (02/02/2010)
Importe: 6657.08

**PARR010** pa DESMONTAJE Y RETIRADA RED DE RIEGO AUTOMATICO
1 pa × 1666.12 = 1666.12
PARTIDA ALZADA A JUSTIFICAR DE MODIFICACION, DESMONTAJE Y RETIRADA RED DE RIEGO AUTOMATICO EN ZONA AFECTADA POR CONSTRUCCION DE NUEVO EDIFICIO. LOS MATERIALES RETIRADOS TALES COMO ASPERSORES, DIFUSORES, ELECTROVALVULAS, ARQUETAS DE PLASTICO, Y DEMAS UNIDADES PUNTUALES, SE RECUPERARAN CON EL OBJETO DE SER REUTILIZADOS POSTERIORMENTE. MEDIDA LA UNIDAD TOTALMENTE TERMINADA. INCLUSO INSTALACION Y PRUEBAS, CON TODOS LOS MEDIOS, ACCESORIOS, SOPORTES, AYUDAS DE ALBAÑILERIA Y OPERACIONES NECESARIAS PARA SU CORRECTA INSTALACION Y FUNCIONANDO.

**PARR020** pa REPLANTEO Y MONTAJE RED DE RIEGO AUTOMATICO
1 pa × 4990.96 = 4990.96
PARTIDA ALZADA A JUSTIFICAR PARA REPLANTEO Y MONTAJE RED DE RIEGO AUTOMATICO DE ACUERDO A ZONAS A REGAR TRAS LA IMPLANTACIÓN DE NUEVO EDIFICIO. LOS ASPERSORES, DIFUSORES, ARQUETAS DE PLASTICO, VALVULAS Y ELECTROVALVULAS SERAN LOS RETIRADOS CON ANTERIORIDAD, SUSTITUYENDO UNICAMENTE LOS DAÑADOS. LA TUBERIA Y EL CABLEADO SERAN NUEVOS, INCLUYENDO TRABAJOS DE MOVIMIENTO DE TIERRAS, ZANJAS Y RELLENOS. EL CONTRATISTA DEBERA PRESENTAR DISEÑO CON ANTERIORIDAD, CON CALCULOS JUSTIFICATIVOS, PLANOS Y DEMAS DOCUMENTOS NECESARIOS PARA SU CORRECTA INSTALACION, PARA LA APROBACION POR PARTE DE LA DF. TODO TOTALMENTE INSTALADO, PROBADO Y FUNCIONANDO CORRECTAMENTE. MEDIDA LA UNIDAD TOTALMETE TERMINADA.

## IA_0000 DESVIOS Y REPOSICIONES (02/02/2010)
Importe: 18309.5

### IAV_0000 REDES VARIAS (véase arriba)

### IAB_0000 RED DE AGUA DE INCENDIOS (véase arriba)

### IAE_0000 REDES ELÉCTRICAS (véase arriba)

### IAA_0000 RED DE AGUA POTABLE (véase arriba)

## IBC_0000 ACOMETIDA DE SANEAMIENTO (URBANIZACION) (26/08/2008)
Importe: 2517.23
ACOMETIDA DE SANEAMIENTO

**ISF2000** ud ACOMETIDA RED GRAL.SANEAMIENTO
1 ud × 855.22 = 855.22
Acometida domiciliaria de saneamiento a la red general municipal, hasta una distancia máxima de 10 m., formada por: rotura del pavimento con compresor, excavación manual de zanjas de saneamiento en terrenos de consistencia dura, colocación de tubería, tapado posterior de la acometida y reposición del pavimento con hormigón en masa HM-20/P/40/I, sin incluir formación del pozo en el punto de acometida y con p.p. de medios auxiliares. Medida la unidad totalmente ejecutada.

| Código | Ud | Descripción | Rendimiento | Precio | Importe |
|---|---|---|---|---|---|
| MO_1 | h | Oficial de 1ª | 3.597 | 17.7 | 63.67 |
| MO_3 | h | Ayudante | 1.653 | 15.3 | 25.29 |
| M06CM010 | h. | Compre.port.diesel m.p. 2 m3/min (maquinaria) | 7 | 2.56 | 17.92 |
| M06MI110 | h. | Martillo manual picador neumático 9 kg (maquinaria) | 7 | 0.76 | 5.32 |
| E02ES020 | m3 | EXC.ZANJA SANEAM. T.DURO A MANO | 12 | 46.03 | 552.36 |
| _TO326 | u | Pasamuros para tubo ø 315 (material) | 0.01 | 18.44 | 0.18 |
| P01HM020 | m3 | Hormigón HM-20/P/40/I central (material) | 3 | 52.45 | 157.35 |
| % MA | % | Medios auxiliares | 1 % | 822.09 | 8.22 |
| %CI | % | COSTES INDIRECTOS | 3 % | 830.31 | 24.91 |
|  |  | Total |  |  | 855.22 |

**ISG0202** ml COLECTOR ENTERRADO PVC UNE-EN 1401 Ø 125mm.
33 ml × 19.65 = 648.45
Colector enterrado de PVC rígido para redes de saneamiento (UNE-EN 1401), de 125 mm. de diámetro exterior con unión por junta elástica, asentada sobre cama de arena de rio, incluso p.p. de relleno con arena caliza hasta 30 cm por encima de la generatriz superior; p.p. uniones y piezas especiales; y p.p. de medios auxiliares, mano de obra, incluso excavación y posterior relleno y compactado por tongadas de 30 cm, retirada de material sobrante a vertedero. Incluso suministro, instalacion y pruebas. Medida la longitud ejecutada.

| Código | Ud | Descripción | Rendimiento | Precio | Importe |
|---|---|---|---|---|---|
| MO_1 | h | Oficial de 1ª | 0.082 | 17.7 | 1.45 |
| MO_2 | h | Peón especialista | 0.082 | 14.9 | 1.22 |
| EBEZ.2a | M3 | Excavación máquin.zanja t/blando | 0.75 | 5.96 | 4.47 |
| EBRZ.1cb | M3 | Rell.zanjas arena b.vibrante | 0.37 | 20.09 | 7.43 |
| PDCP.2b | Ml | Tubo PVC Ø 125 mm. UNE-EN 1401 (material) | 1 | 3.14 | 3.14 |
| PBRA.1a | Tm | Arena de cantera (material) | 0.06 | 7.59 | 0.46 |
| % MA | % | Medios auxiliares | 5 % | 18.17 | 0.91 |
| %CI | % | COSTES INDIRECTOS | 3 % | 19.08 | 0.57 |
|  |  | Total |  |  | 19.65 |

| Medición | Uds. | Largo | Parcial |
|---|---|---|---|
| acometida hasta edificio existente | 1.1 | 30.00 | 33.00 |
| Total |  |  | 33 |

**ISG0820** ud ARQ HORM PASO 80x80xH200 S/TAPA
2 ud × 426.2 = 852.40
Arqueta cuadrada de 80 x 80 cm de dimensiones interiores y hasta 200 cm de profundidad máxima, de paso, estanca; formada por solera y muros de hormigon H-200, de 15 cm de espesor; enfoscada y bruñida por el interior con mortero de cemento; formacion de medias cañas en aristas; formacion de pendientes; incluso encofrado, vertido, vibrado y desencofrado a dos caras; 10 cm de hormigon de limpieza en la base; p.p. de embocaduras y recibido de canalizaciones; rebaje para ajuste enrasado del material de acabado; incluso excavacion de pozo, carga y transporte de material sobrante, relleno perimetral y compactado. Suministro, ejecucion y pruebas. medida la unidad totalmente terminada.

| Código | Ud | Descripción | Rendimiento | Precio | Importe |
|---|---|---|---|---|---|
| MO_1 | h | Oficial de 1ª | 6.644 | 17.7 | 117.60 |
| MO_2 | h | Peón especialista | 6.644 | 14.9 | 99.00 |
| ECSZ.1b | M2 | Encofrado zapatas aisl.c/tablón | 6 | 9.4 | 56.40 |
| ECSZ.7a | M3 | Sum.hgón.siderúr.HA-25 zap.aisl. | 1.2 | 72.48 | 86.98 |
| ECSZ.3a | M3 | Hormigón limpieza D-150 | 0.15 | 54.82 | 8.22 |
| EBRZ.1ab | M3 | Rell.zanjas t/propios b.vibrante | 2 | 7.91 | 15.82 |
| EBEZ.6a | M3 | Excavac.pozos t/blandos máquina | 3 | 7.22 | 21.66 |
| % MA | % | Medios auxiliares | 2 % | 405.68 | 8.11 |
| %CI | % | COSTES INDIRECTOS | 3 % | 413.79 | 12.41 |
|  |  | Total |  |  | 426.2 |

**ISG0600** ud REGISTRO FUNDICION 60x60 C-250 RELLENABLE
2 ud × 80.58 = 161.16
Registro de dimensiones 60x60 cm de paso libre, clase C-250, formado por cerco y tapa de fundición dúctil de tipo rellenable, UNE 41-300-87 y EN 124, colocado con mortero de cemento en arqueta existente y enrasado a pavimento. Incluso suministro, instalación y pruebas. Medida la unidad terminada.

| Código | Ud | Descripción | Rendimiento | Precio | Importe |
|---|---|---|---|---|---|
| MO_1 | h | Oficial de 1ª | 0.289 | 17.7 | 5.12 |
| MO_2 | h | Peón especialista | 0.288 | 14.9 | 4.29 |
| -SF223 | ud | Regis fund nodular 60x60 reforz rellenable (material) | 1 | 68.43 | 68.43 |
| % MA | % | Medios auxiliares | 0.5 % | 77.84 | 0.39 |
| %CI | % | COSTES INDIRECTOS | 3 % | 78.23 | 2.35 |
|  |  | Total |  |  | 80.58 |

## IBD_0000 ACOMETIDA DE PLUVIALES (URBANIZACION) (26/08/2008)
Importe: 4447.48
ACOMETIDA DE PLUVIALES

| Código | Ud | Descripción | Cantidad | Precio | Importe |
|---|---|---|---|---|---|
| ISF2000 | ud | ACOMETIDA RED GRAL.SANEAMIENTO | 1 | 855.22 | 855.22 |

**ISG0610** ud ARQ HORM PASO 60x60xH100 S/TAPA
2 ud × 192.7 = 385.40
Arqueta cuadrada de 60 x 60 cm de dimensiones interiores y hasta 100 cm de profundidad máxima, de paso, estanca; formada por solera y muros de hormigon H-200, de 15 cm de espesor; enfoscada y bruñida por el interior con mortero de cemento; formacion de medias cañas en aristas; formacion de pendientes; incluso encofrado, vertido, vibrado y desencofrado a dos caras; 10 cm de hormigon de limpieza en la base; p.p. de embocaduras y recibido de canalizaciones; rebaje para ajuste enrasado del material de acabado; incluso excavacion de pozo, carga y transporte de material sobrante, relleno perimetral y compactado. Suministro, ejecucion y pruebas. medida la unidad totalmente terminada.

| Código | Ud | Descripción | Rendimiento | Precio | Importe |
|---|---|---|---|---|---|
| MO_1 | h | Oficial de 1ª | 2.318 | 17.7 | 41.03 |
| MO_2 | h | Peón especialista | 2.317 | 14.9 | 34.52 |
| ECSZ.1b | M2 | Encofrado zapatas aisl.c/tablón | 3 | 9.4 | 28.20 |
| ECSZ.7a | M3 | Sum.hgón.siderúr.HA-25 zap.aisl. | 0.7 | 72.48 | 50.74 |
| ECSZ.3a | M3 | Hormigón limpieza D-150 | 0.12 | 54.82 | 6.58 |
| EBRZ.1ab | M3 | Rell.zanjas t/propios b.vibrante | 1 | 7.91 | 7.91 |
| EBEZ.6a | M3 | Excavac.pozos t/blandos máquina | 2 | 7.22 | 14.44 |
| % MA | % | Medios auxiliares | 2 % | 183.42 | 3.67 |
| %CI | % | COSTES INDIRECTOS | 3 % | 187.09 | 5.61 |
|  |  | Total |  |  | 192.7 |

| Código | Ud | Descripción | Cantidad | Precio | Importe |
|---|---|---|---|---|---|
| ISG0820 | ud | ARQ HORM PASO 80x80xH200 S/TAPA | 2 | 426.2 | 852.40 |
| ISG0600 | ud | REGISTRO FUNDICION 60x60 C-250 RELLENABLE | 4 | 80.58 | 322.32 |

**ISG0202** ml COLECTOR ENTERRADO PVC UNE-EN 1401 Ø 125mm.
44 ml × 19.65 = 864.60

| Medición | Uds. | Largo | Parcial |
|---|---|---|---|
| acometida hasta edificio existente | 1.1 | 40.00 | 44.00 |
| Total |  |  | 44 |

**ISG0205** ml COLECTOR ENTERRADO PVC UNE-EN 1401 Ø 250mm.
22 ml × 32.61 = 717.42
Colector enterrado de PVC rígido para redes de saneamiento (UNE-EN 1401), de 250 mm. de diámetro exterior con unión por junta elástica, asentada sobre cama de arena de rio, incluso p.p. de relleno con arena caliza hasta 30 cm por encima de la generatriz superior; p.p. uniones y piezas especiales; y p.p. de medios auxiliares, mano de obra, incluso excavación y posterior relleno y compactado por tongadas de 30 cm, retirada de material sobrante a vertedero. Incluso suministro, instalacion y pruebas. Medida la longitud ejecutada.

| Código | Ud | Descripción | Rendimiento | Precio | Importe |
|---|---|---|---|---|---|
| MO_1 | h | Oficial de 1ª | 0.115 | 17.7 | 2.04 |
| MO_2 | h | Peón especialista | 0.115 | 14.9 | 1.71 |
| EBEZ.2a | M3 | Excavación máquin.zanja t/blando | 0.85 | 5.96 | 5.07 |
| EBRZ.1cb | M3 | Rell.zanjas arena b.vibrante | 0.425 | 20.09 | 8.54 |
| PDCP.2e | Ml | Tubo PVC Ø 250 mm. UNE-EN 1401 (material) | 1 | 12.33 | 12.33 |
| PBRA.1a | Tm | Arena de cantera | 0.06 | 7.59 | 0.46 |
| % MA | % | Medios auxiliares | 5 % | 30.15 | 1.51 |
| %CI | % | COSTES INDIRECTOS | 3 % | 31.66 | 0.95 |
|  |  | Total |  |  | 32.61 |

| Medición | Uds. | Largo | Parcial |
|---|---|---|---|
| acometida hasta edificio existente | 1.1 | 20.00 | 22.00 |
| Total |  |  | 22 |

**ISG0206** ml COLECTOR ENTERRADO PVC UNE-EN 1401 Ø 315mm.
11 ml × 40.92 = 450.12
Colector enterrado de PVC rígido para redes de saneamiento (UNE-EN 1401), de 315 mm. de diámetro exterior con unión por junta elástica, asentada sobre cama de arena de rio, incluso p.p. de relleno con arena caliza hasta 30 cm por encima de la generatriz superior; p.p. uniones y piezas especiales; y p.p. de medios auxiliares, mano de obra, incluso excavación y posterior relleno y compactado por tongadas de 30 cm, retirada de material sobrante a vertedero. Incluso suministro, instalacion y pruebas. Medida la longitud ejecutada.

| Código | Ud | Descripción | Rendimiento | Precio | Importe |
|---|---|---|---|---|---|
| MO_1 | h | Oficial de 1ª | 0.13 | 17.7 | 2.30 |
| MO_2 | h | Peón especialista | 0.13 | 14.9 | 1.94 |
| EBEZ.2a | M3 | Excavación máquin.zanja t/blando | 0.85 | 5.96 | 5.07 |
| EBRZ.1cb | M3 | Rell.zanjas arena b.vibrante | 0.425 | 20.09 | 8.54 |
| PDCP.2f | Ml | Tubo PVC Ø 315 mm. UNE-EN 1401 (material) | 1 | 19.53 | 19.53 |
| PBRA.1a | Tm | Arena de cantera | 0.06 | 7.59 | 0.46 |
| % MA | % | Medios auxiliares | 5 % | 37.84 | 1.89 |
| %CI | % | COSTES INDIRECTOS | 3 % | 39.73 | 1.19 |
|  |  | Total |  |  | 40.92 |

| Medición | Uds. | Largo | Parcial |
|---|---|---|---|
| acometida hasta edificio existente | 1.1 | 10.00 | 11.00 |
| Total |  |  | 11 |

## IB_0000 ACOMETIDAS (15/04/2008)
Importe: 6964.71
ELECTRICIDAD

### IBC_0000 ACOMETIDA DE SANEAMIENTO (URBANIZACION) (véase arriba)

### IBD_0000 ACOMETIDA DE PLUVIALES (URBANIZACION) (véase arriba)

## ICD_0000 RED DE PLUVIALES ENTERRADA (26/08/2008)
Importe: 9292.61

**ISG0202** ml COLECTOR ENTERRADO PVC UNE-EN 1401 Ø 125mm.
79.2 ml × 19.65 = 1556.28

| Medición | Uds. | Largo | Parcial |
|---|---|---|---|
| SOTANO (PATIO) | 1 | 45.00 |  |
|  | 1 | 5.00 |  |
|  | 1 | 3.00 |  |
|  | 1 | 5.00 |  |
|  | 1 | 14.00 |  |
|  | 1.1 |  |  |
| Total |  |  | 79.2 |

**ISG0510** ud ARQ HORM PASO 50x50xH100 S/TAPA
6 ud × 120.67 = 724.02
Arqueta cuadrada de 50 x 50 cm de dimensiones interiores y hasta 100 cm de profundidad maxima, de paso, estanca; formada por solera y muros de hormigon H-175, de 15 cm de espesor; enfoscada y bruñida por el interior con mortero de cemento; formacion de medias cañas en aristas; formacion de pendientes; incluso encofrado, vertido, vibrado y desencofrado a dos caras; 10 cm de hormigon de limpieza en la base; p.p. de embocaduras y recibido de canalizaciones; rebaje para ajuste enrasado del material de acabado; incluso excavacion de pozo, carga y transporte de material sobrante, relleno perimetral y compactado. Suministro, ejecucion y pruebas. Medida la unidad totalmente terminada.

| Código | Ud | Descripción | Rendimiento | Precio | Importe |
|---|---|---|---|---|---|
| MO_1 | h | Oficial de 1ª | 2.4 | 17.7 | 42.48 |
| MO_2 | h | Peón especialista | 2.43 | 14.9 | 36.21 |
| B0Y000M6 | u | Material complementario (material) | 4 | 0.35 | 1.40 |
| -AW050 | l | Desencofrante (material) | 2.08 | 1.74 | 3.62 |
| -DC130 | m2 | Tablero de pino 3 usos (material) | 5.46 | 2.06 | 11.25 |
| -DC110 | m | Tabl¢n de pino 70x200 mm 50 usos (material) | 10.4 | 0.07 | 0.73 |
| AH0170 | m3 | HORMIGON H-175 CONSIST.PLASTICA CON CEMENTO II-S/35 Y ARIDO DE 18-20MM | 0.4 | 37.8 | 15.12 |
| AH0110 | m3 | HORMIGON H-100 CONSIST. PLASTICA CON CEMENTO II-S/35 Y ARIDO DE 38-40 MM. | 0.1 | 33.23 | 3.32 |
| MR0001 | M3 | RELLENO CON TIERRAS DE EXCAVACIÓN | 0.3 | 8.16 | 2.45 |
| % MA | % | Medios auxiliares | 0.5 % | 116.58 | 0.58 |
| %CI | % | COSTES INDIRECTOS | 3 % | 117.16 | 3.51 |
|  |  | Total |  |  | 120.67 |

| Medición | Uds. | Parcial |
|---|---|---|
| SOTANO | 6 | 6.00 |
| Total |  | 6 |

**ISG0515** ud ARQ HORM PASO 50x50xH150 S/TAPA
1 ud × 175.71 = 175.71
Arqueta cuadrada de 50 x 50 cm de dimensiones interiores y hasta 150 cm de profundidad maxima, de paso, estanca; formada por solera y muros de hormigon H-175, de 15 cm de espesor; enfoscada y bruñida por el interior con mortero de cemento; formacion de medias cañas en aristas; formacion de pendientes; incluso encofrado, vertido, vibrado y desencofrado a dos caras; 10 cm de hormigon de limpieza en la base; p.p. de embocaduras y recibido de canalizaciones; rebaje para ajuste enrasado del material de acabado; incluso excavacion de pozo, carga y transporte de material sobrante, relleno perimetral y compactado. Suministro, ejecucion y pruebas. Medida la unidad totalmente terminada.

| Código | Ud | Descripción | Rendimiento | Precio | Importe |
|---|---|---|---|---|---|
| MO_1 | h | Oficial de 1ª | 3.7 | 17.7 | 65.49 |
| MO_2 | h | Peón especialista | 3.5 | 14.9 | 52.15 |
| B0Y000M6 | u | Material complementario | 4 | 0.35 | 1.40 |
| -AW050 | l | Desencofrante | 2.5 | 1.74 | 4.35 |
| -DC130 | m2 | Tablero de pino 3 usos | 7 | 2.06 | 14.42 |
| -DC110 | m | Tabl¢n de pino 70x200 mm 50 usos | 14.4 | 0.07 | 1.01 |
| AH0170 | m3 | HORMIGON H-175 CONSIST.PLASTICA | 0.6 | 37.8 | 22.68 |
| AH0110 | m3 | HORMIGON H-100 CONSIST. PLASTICA | 0.15 | 33.23 | 4.98 |
| MR0001 | M3 | RELLENO CON TIERRAS DE EXCAVACIÓN | 0.4 | 8.16 | 3.26 |
| % MA | % | Medios auxiliares | 0.5 % | 169.74 | 0.85 |
| %CI | % | COSTES INDIRECTOS | 3 % | 170.59 | 5.12 |
|  |  | Total |  |  | 175.71 |

| Medición | Uds. | Parcial |
|---|---|---|
| SOTANO | 1 | 1.00 |
| Total |  | 1 |

**ISG6600** ud REJA ARTICULADA CUADRADA CON MARCO PLANA 50 X 50
7 ud × 55.37 = 387.59
Reja articulada cuadrada de fundición dúctil plana de dimensiones 50 x 50 cm, clase C-250 según EN 124, formado por marco y reja articulada con dispositivo antirrobo de fundición dúctil, colocado con mortero de cemento en arqueta existente y enrasado a pavimento. Incluso pequeño material auxiliar necesario. Suministro, instalación y pruebas. Medida la unidad terminada.

| Código | Ud | Descripción | Rendimiento | Precio | Importe |
|---|---|---|---|---|---|
| MO_1 | h | Oficial de 1ª | 0.577 | 17.7 | 10.21 |
| MO_2 | h | Peón especialista | 0.245 | 14.9 | 3.65 |
| B0Y000M5 | u | Material ayudas albañilería (material) | 2 | 0.67 | 1.34 |
| rartpl50 | ud | Reja artic plana fund nodular 50x50 reforz (material) | 1 | 38.29 | 38.29 |
| % MA | % | Medios auxiliares | 0.5 % | 53.49 | 0.27 |
| %CI | % | COSTES INDIRECTOS | 3 % | 53.76 | 1.61 |
|  |  | Total |  |  | 55.37 |

| Medición | Uds. | Parcial |
|---|---|---|
| SOTANO | 7 | 7.00 |
| Total |  | 7 |

**ISG6800** ud SUM.SIF.FUND.C/REJ.FUND.300x300 110mm
1 ud × 16.63 = 16.63
Sumidero sifónico de fundición de 300x300 mm. con rejilla circular de fundición y con salida vertical u horizontal de 110 mm.; para recogida de aguas pluviales en local técnico, instalado y conexionado a la red general de desagüe, incluso con p.p. de pequeño material de agarre y medios auxiliares, y sin incluir arqueta de apoyo. Incluso suministro, instalacion y pruebas.Medida la unidad ejecutada.

| Código | Ud | Descripción | Rendimiento | Precio | Importe |
|---|---|---|---|---|---|
| MO_1 | h | Oficial de 1ª | 0.248 | 17.7 | 4.39 |
| MO_2 | h | Peón especialista | 0.107 | 14.9 | 1.59 |
| P02EDF030 | ud | Sum.sif./rej.circ. fund. L=300x300 D=110 (material) | 1 | 7.41 | 7.41 |
| B0Y000M5 | u | Material ayudas albañilería | 4 | 0.67 | 2.68 |
| % MA | % | Medios auxiliares | 0.5 % | 16.07 | 0.08 |
| %CI | % | COSTES INDIRECTOS | 3 % | 16.15 | 0.48 |
|  |  | Total |  |  | 16.63 |

| Medición | Uds. | Parcial |
|---|---|---|
| SOTANO | 1 | 1.00 |
| Total |  | 1 |

**ISG6900** ml REJILLA LONGITUDINAL FUNDICION DUCTIL 20 CM ANCHO C-250
13 ml × 39.79 = 517.27
Reja longitudinal cortaaguas de fundición dúctil de 200 mm de ancho exterior (150 mm de paso libre), clase C-250, según EN 124, colocado sobre canaleta existente (canal ejecutado in situ en la solera con bordes de acero galvanizado no incluido) y enrasado a pavimento, tipo RM20 Mecalínea de Fundición Dúctil Benito o similar en calidad y precio previa aprobación de la d.f. incluso pequeño material, medios auxiliares y ayudas de albañilería. Suministro, instalación y pruebas. Medida la longitud instalada.

| Código | Ud | Descripción | Rendimiento | Precio | Importe |
|---|---|---|---|---|---|
| MO_1 | h | Oficial de 1ª | 0.122 | 17.7 | 2.16 |
| MO_2 | h | Peón especialista | 0.122 | 14.9 | 1.82 |
| BD5Z00EM | u | Rejilla fund.l=50cm,a=20cm (material) | 2 | 17.23 | 34.46 |
| % MA | % | Medios auxiliares | 0.5 % | 38.44 | 0.19 |
| %CI | % | COSTES INDIRECTOS | 3 % | 38.63 | 1.16 |
|  |  | Total |  |  | 39.79 |

| Medición | Uds. | Largo | Parcial |
|---|---|---|---|
| SOTANO | 1 | 6.00 | 6.00 |
|  | 1 | 7.00 | 7.00 |
| Total |  |  | 13 |

**ISG7000** ud TRAMPILLA ACCESO DOBLE POZO BOMBEO
1 ud × 327.61 = 327.61
Trampa de acceso doble apta para el paso de vehículos, con cierre sifónico y soporte para cables de 1250x650 mm de lado, formado por marco y tapa doble, colocado con mortero de cemento en arqueta de bombeo existente. Incluso suministro, instalacion y pruebas. Medida la unidad terminada.

| Código | Ud | Descripción | Rendimiento | Precio | Importe |
|---|---|---|---|---|---|
| MO_1 | h | Oficial de 1ª | 1.636 | 17.7 | 28.96 |
| MO_2 | h | Peón especialista | 1.217 | 14.9 | 18.13 |
| TRAMP2 | ud | Trampa acceso doble c/cierre sif 1260x650 acero galv (material) | 1 | 265.15 | 265.15 |
| B0Y000M5 | u | Material ayudas albañilería | 4 | 0.67 | 2.68 |
| % MA | % | Medios auxiliares | 1 % | 314.92 | 3.15 |
| %CI | % | COSTES INDIRECTOS | 3 % | 318.07 | 9.54 |
|  |  | Total |  |  | 327.61 |

| Medición | Uds. | Parcial |
|---|---|---|
| SOTANO | 1 | 1.00 |
| Total |  | 1 |

**ISG7600** ud CUADRO ELECTRICO 2 BOMBAS
1 ud × 543.3 = 543.30
Cuadro eléctrico de protección y mando automático , para 2 bombas de hasta 9A con armario de plástico de 360x270x200 aprox., dotado de protecciones, fuerza y mando (arranque directo y funcionamiento alternativo de las bombas), con todos los elementos necesarios para su correcto funcionamiento (interruptor general tripolar, contactores tripolares, disyuntores magnetotérmicos, portafusibles unipolares, selectores de 3 posiciones aut-0-man, pilotos, relés de maniobra y alternancia por impulso), rótulos de formica, alarma luminosa y óptica, y demás complementos y pequeño material necesario para una correcta configuración y funcionamiento. Incluso conexionado eléctrico con bombas y boyas (distancia max 10 m), p.p. de cableado interno, medios auxiliares y pequeño material para su correcta instalación. Suministro, instalación y pruebas. Medida la unidad instalada.

| Código | Ud | Descripción | Rendimiento | Precio | Importe |
|---|---|---|---|---|---|
| MO_1 | h | Oficial de 1ª | 2.468 | 17.7 | 43.68 |
| MO_3 | h | Ayudante | 1.633 | 15.3 | 24.98 |
| B0Y000M6 | u | Material complementario | 1 | 0.35 | 0.35 |
| spe2b | u | Cuadro eléctrico grupo doble bombeo hasta 9A (material) | 1 | 453.25 | 453.25 |
| % MA | % | Medios auxiliares | 1 % | 522.26 | 5.22 |
| %CI | % | COSTES INDIRECTOS | 3 % | 527.48 | 15.82 |
|  |  | Total |  |  | 543.3 |

| Medición | Uds. | Parcial |
|---|---|---|
| SOTANO | 1 | 1.00 |
| Total |  | 1 |

**ISG7700** ud SISTEMA DE BOMBEO DE AGUAS PLUVIALES 9l/s - 8mca
1 ud × 4332 = 4332.00
Grupo de bombeo doble, para evacuación de aguas pluviales, formado por dos bombas sumergibles de las siguientes características cada una:
- caudal: 30 m3/h
- altura: 8 m
- potencia del motor (kw): 1,7
- corriente alterna (v): 3x400 - 50hz
- velocidad motor: 2.900 rpm
- impulsor y carcasa (motor y bomba): fundición GG 25
- eje: a.i. 420
- paso de sólidos mínimo 30 mm
- diámetro impulsión: 80 mm
De fundición gris GG 25 de marca ABS o similar en calidad y precio previa aprobación de la D.F., modelo AS0840-S17/2-D01-10-MD118 con impulsor monocanal abierto con paso de sólidos de 30 mm y diámetro de salida 80 mm; incluso 2 conexiones de descarga para acoplamiento automático de las bombas, con salida acodada a tubería DN80, espárragos de anclaje, soportes superiores de tubo guía, 2 valvulas de compuerta DN80, 2 valvulas de retención bola DN80 PN16, tubería de impulsión hasta pieza pantalón en acero galvanizado DN-80/100, sondas de nivel (5) y alarma optico-sonora, con medios auxiliares, pequeño material, y ayudas de albañilería, para su correcta instalación en el pozo de bombeo. Suministro, instalación y pruebas. Medida la unidad instalada.

| Código | Ud | Descripción | Rendimiento | Precio | Importe |
|---|---|---|---|---|---|
| MO_1 | h | Oficial de 1ª | 12.442 | 17.7 | 220.22 |
| MO_3 | h | Ayudante | 1.633 | 15.3 | 24.98 |
| MO_2 | h | Peón especialista | 4.957 | 14.9 | 73.86 |
| AS0840S17 | ud | Bomba sumergible AS 0840 S 17/2 D - 50HZ (material) | 2 | 581.85 | 1163.70 |
| CDDN80 | ud | Conexión salida, anclajes, soportes (material) | 2 | 164.57 | 329.14 |
| TGYGRILL | ud | Cjto tubo guía y cadena con grilletes (material) | 2 | 75.37 | 150.74 |
| impant80 | u | Cjto tubería /codos/ pantalón DN80 ac. galv (material) | 1 | 602.73 | 602.73 |
| Vret80 | u | Valv retenc bola DN80 PN16 (material) | 2 | 105.34 | 210.68 |
| Vcom80 | u | Valv comp DN80 (material) | 2 | 70.18 | 140.36 |
| 23365 | ud | Regulador nivel (material) | 5 | 57.97 | 289.85 |
| ALOPAC01 | ud | Alarma optica y acustica (material) | 1 | 53.1 | 53.10 |
| B0Y000M6 | u | Material complementario | 10 | 0.35 | 3.50 |
| B0Y000M5 | u | Material ayudas albañilería | 10 | 0.67 | 6.70 |
| ISG7700UR | PA | Obra civil según detalle 4/203 y formación de pendientes hacia el pozo de bombeo (07/05/2010) | 1 | 853.8 | 853.80 |
| % MA | % | Medios auxiliares | 2 % | 4123.36 | 82.47 |
| %CI | % | COSTES INDIRECTOS | 3 % | 4205.83 | 126.17 |
|  |  | Total |  |  | 4332 |

| Medición | Uds. | Parcial |
|---|---|---|
| SOTANO | 1 | 1.00 |
| Total |  | 1 |

**ISG7800** ml TUBERIA ACERO GALVANIZADO 100 mm. IMPULSION BOMBEO
15 ml × 47.48 = 712.20
Tubería de acero galvanizado, sin soldadura din 2448 de 4" (100 mm) de diámetro nominal, con una mano de pintura de silicato de zinc de 50 micras y una mano de epoxi de 70 micras. En montaje soldado o similar. Incluso p.p. de piezas especiales (codos, tes, pasamuros, pasos de forjados...) Fijación, accesorios, prueba hidráulica y ayudas de albañilería. Colocada en instalaciones interiores en montaje superficial, para impulsión de aguas fecales o pluviales desde bombeo. Suministro, instalación y pruebas. Medida la longitud ejecutada.

| Código | Ud | Descripción | Rendimiento | Precio | Importe |
|---|---|---|---|---|---|
| MO_1 | h | Oficial de 1ª | 0.58 | 17.7 | 10.27 |
| MO_3 | h | Ayudante | 0.58 | 15.3 | 8.87 |
| MO_2 | h | Peón especialista | 0.08 | 14.9 | 1.19 |
| BF2200G0 | m | Tuberia acero galvaniz. ø 4' (material) | 1 | 17.79 | 17.79 |
| BFY200KB | u | Abrazadera isofón.ac.galv.ø 4'+varill.M8 (material) | 0.66 | 1.42 | 0.94 |
| B0Y000M5 | u | Material ayudas albañilería | 1 | 0.67 | 0.67 |
| B0Y000M6 | u | Material complementario | 1 | 0.35 | 0.35 |
| BFW200G1 | u | Conjunto acces.tub.galv.ø 4' (material) | 1 | 5.12 | 5.12 |
| % MA | % | Medios auxiliares | 2 % | 45.20 | 0.90 |
| %CI | % | COSTES INDIRECTOS | 3 % | 46.10 | 1.38 |
|  |  | Total |  |  | 47.48 |

| Medición | Uds. | Largo | Parcial |
|---|---|---|---|
| SOTANO | 1 | 15.00 | 15.00 |
| Total |  |  | 15 |

## IC_0000 REDES ENTERRADAS (18/09/2008)
Importe: 9292.61

### ICD_0000 RED DE PLUVIALES ENTERRADA (véase arriba)

## IDA_0000 MODULO DE REGULACION Y MEDIDA Y EQUIPOS DE BOMBEO (20/01/2010)
Importe: 14023.98

**IFF0108** ud CONTADOR DN65- 2 1/2"
1 ud × 586.16 = 586.16
Contador de agua de 2 1/2"-65 mm. tipo Woltmann Helix H-4000 PN16 de Elster Iberconta o similar, con bridas PN16, dotado con emisor de impulsos integrado tipo Reed, conexionado al ramal de acometida y a la red de distribución interior, incluso instalación de dos válvulas de esfera de 2 1/2", grifo de prueba, válvula de retención y demás material auxiliar, montado y funcionando, incluso timbrado del contador por la Delegación de Industria, y sin incluir la acometida, ni la red interior. s/CTE-HS-4. Suministro, instalación y pruebas. Medida la unidad colocada.

| Código | Ud | Descripción | Rendimiento | Precio | Importe |
|---|---|---|---|---|---|
| MO_1 | h | Oficial de 1ª | 1.662 | 17.7 | 29.42 |
| MO_3 | h | Ayudante | 1.662 | 15.3 | 25.43 |
| P17BI070 | ud | Contador agua Woltman 2 1/2" (65 mm.) c. B (material) | 1 | 138.39 | 138.39 |
| P17YC070 | ud | Codo latón 90º 75 mm-2 1/2" (material) | 2 | 36.07 | 72.14 |
| P17YT070 | ud | Te latón 75 mm. 2 1/2" (material) | 1 | 73.28 | 73.28 |
| P17XE080 | ud | Válvula esfera latón roscar 2 1/2" (material) | 2 | 83.73 | 167.46 |
| P17BV410 | ud | Grifo de prueba DN-20 (material) | 1 | 6.46 | 6.46 |
| P17XR070 | ud | Válv.retención latón rosc.2 1/2" (material) | 1 | 36.21 | 36.21 |
| P17AR080 | ud | Anclaje contador p/arm. (material) | 2 | 2.4 | 4.80 |
| P17W070 | ud | Verificación contador >=2" 50 mm. (material) | 1 | 9.87 | 9.87 |
| % MA | % | Medios auxiliares | 1 % | 563.46 | 5.63 |
| %CI | % | COSTES INDIRECTOS | 3 % | 569.09 | 17.07 |
|  |  | Total |  |  | 586.16 |

| Medición | Uds. | Parcial |
|---|---|---|
| RIEGO | 1 | 1.00 |
| Total |  | 1 |

**IFF0107** ud CONTADOR DN50- 2"
1 ud × 568.86 = 568.86
Contador de agua de 2"-50 mm. tipo Woltmann Helix H-4000 PN16 de Elster Iberconta o similar, con bridas PN16, dotado con emisor de impulsos integrado tipo Reed, conexionado al ramal de acometida y a la red de distribución interior, incluso instalación de dos válvulas de esfera de 2", grifo de prueba, válvula de retención y demás material auxiliar, montado y funcionando, incluso timbrado del contador por la Delegación de Industria, y sin incluir la acometida, ni la red interior. s/CTE-HS-4. Suministro, instalación y pruebas. Medida la unidad colocada.

| Código | Ud | Descripción | Rendimiento | Precio | Importe |
|---|---|---|---|---|---|
| MO_1 | h | Oficial de 1ª | 1.662 | 17.7 | 29.42 |
| MO_3 | h | Ayudante | 1.662 | 15.3 | 25.43 |
| P17BI055 | ud | Contador agua fría 2" (50 mm.) clase B (material) | 1 | 298.7 | 298.70 |
| P17YC060 | ud | Codo latón 90º 63 mm.-2" (material) | 2 | 13.47 | 26.94 |
| P17YT060 | ud | Te latón 63 mm. 2" (material) | 1 | 22.34 | 22.34 |
| P17XE070 | ud | Válvula esfera latón roscar 2" (material) | 2 | 50.28 | 100.56 |
| P17BV410 | ud | Grifo de prueba DN-20 | 1 | 6.46 | 6.46 |
| P17XR060 | ud | Válv.retención latón roscar 2" (material) | 1 | 22.3 | 22.30 |
| P17AR080 | ud | Anclaje contador p/arm. | 2 | 2.4 | 4.80 |
| P17W070 | ud | Verificación contador >=2" 50 mm. | 1 | 9.87 | 9.87 |
| % MA | % | Medios auxiliares | 1 % | 546.82 | 5.47 |
| %CI | % | COSTES INDIRECTOS | 3 % | 552.29 | 16.57 |
|  |  | Total |  |  | 568.86 |

| Medición | Uds. | Parcial |
|---|---|---|
| AFS | 1 | 1.00 |
| Total |  | 1 |

**IFF0117** ud VÁLVULA REDUCTORA DE PRESION FUND. 2"
1 ud × 1275.87 = 1275.87
Válvula reductora de presión con cuerpo de fundición dúctil y revestida de elastómero y empolvado epoxi, de diámetro DN-32 mm, con sus accesorios de unión embridada y p.p. de medios auxiliares al montaje.Incluso suministro, instalacion y pruebas

| Código | Ud | Descripción | Rendimiento | Precio | Importe |
|---|---|---|---|---|---|
| MO_1 | h | Oficial de 1ª | 1.247 | 17.7 | 22.07 |
| MO_2 | h | Peón especialista | 0.831 | 14.9 | 12.38 |
| ICA_0010A | u | Válv.reductora presión fund.Ø50 (material) | 1 | 1191.61 | 1191.61 |
| ICA_0010B | u | Material complementario (material) | 1 | 0.39 | 0.39 |
| % MA | % | Medios auxiliares | 1 % | 1226.45 | 12.26 |
| %CI | % | COSTES INDIRECTOS | 3 % | 1238.71 | 37.16 |
|  |  | Total |  |  | 1275.87 |

| Medición | Uds. | Parcial |
|---|---|---|
| AFS | 1 | 1.00 |
| Total |  | 1 |

**IFF0045** ud VÁLVULA DE ESFERA LATÓN 2" 50mm.
1 ud × 55.86 = 55.86
Llave de corte por esfera de 2" (50 mm.) de diámetro, de latón cromado duro PN-25, colocada mediante unión roscada, incluso p.p. de uniones, soportes, accesorios, ayudas de albañilería y pequeño material s/CTE-HS-4. Suministro, instalación y pruebas. Medida la unidad terminada.

| Código | Ud | Descripción | Rendimiento | Precio | Importe |
|---|---|---|---|---|---|
| MO_1 | h | Oficial de 1ª | 0.208 | 17.7 | 3.68 |
| P17XE070 | ud | Válvula esfera latón roscar 2" | 1 | 50.28 | 50.28 |
| % MA | % | Medios auxiliares | 0.5 % | 53.96 | 0.27 |
| %CI | % | COSTES INDIRECTOS | 3 % | 54.23 | 1.63 |
|  |  | Total |  |  | 55.86 |

| Medición | Uds. | Parcial |
|---|---|---|
| AFS | 1 | 1.00 |
| Total |  | 1 |

**IFF0050** ud VÁLVULA DE VACIADO
1 ud × 33.51 = 33.51
Llave de corte por esfera de 3/4" (20 mm) de diámetro, de latón niquelado, colocada mediante unión roscada para descarga o vaciado de montantes de agua, incluso p.p. de tubería de cobre de 20/22 mm (máx. 1,5 m) hasta conexión con desagüe. Incluso p.p. de uniones, soportes, accesorios, ayudas de albañilería y pequeño material. Suministro, instalación y pruebas. Medida la unidad terminada.

| Código | Ud | Descripción | Rendimiento | Precio | Importe |
|---|---|---|---|---|---|
| MO_1 | h | Oficial de 1ª | 0.665 | 17.7 | 11.77 |
| MO_3 | h | Ayudante | 0.499 | 15.3 | 7.63 |
| P17XE030 | ud | Válvula esfera latón roscar 3/4" (material) | 1 | 9 | 9.00 |
| P17CD050 | m. | Tubo cobre rígido 20/22 mm. (material) | 1 | 3.81 | 3.81 |
| % MA | % | Medios auxiliares | 1 % | 32.21 | 0.32 |
| %CI | % | COSTES INDIRECTOS | 3 % | 32.53 | 0.98 |
|  |  | Total |  |  | 33.51 |

| Medición | Uds. | Parcial |
|---|---|---|
| AFS | 1 | 1.00 |
| Total |  | 1 |

**IFF0200** ud GRUPO PRESIÓN RIEGO 10M3/H. h=45-50m
1 ud × 7457.86 = 7457.86
Grupo de presión compacto, para conexión directa o indirecta, para una presión de 50 m.c.a. y un caudal simultaneo de 10 m3/h, formado por:
- dos bombas centrífugas multietapas verticales, (1+1 de reserva), placa superior y cuerpo inferior en fundición, impulsores y difusores de acero inoxidable AISI 304,eje de acero inoxidable AISI 316, camisa exterior en acero inoxidable AISI 304, provista de cierre mecánico Carburo de Silicio/Carbono/FPM, rodamientos de bolas engrasados de por vida, cojinetes en contacto con el líquido en Carburo de Tugsteno, eje estriado de gran robusted mecánica,anillos de cierre de tipo flotante, anillos de roce fabricados en EPDM / AISI 304 juntas tóricas en EPDM. Accionamiento mediante motor normalizado asíncrono, de 2 polos, aislamiento clase F, protección IP 55, para alimentación trifásica a 400 V 50 Hz.
Características de cada bomba:
- caudal (m3/h) 10
- altura manométrica (metros) 50
- potencia del motor (Kw.) 3,00
- velocidad de accionamiento (rpm) 2900
- corriente alterna trifásica (V) 400
- Depósito hidroneumático para agua fría potable, con membrana recambiable de caucho atóxico sintético, construido en chapa de acero con protección exterior, sobre superficie fosfatada e imprimación con terminado al horno, de 100 litros de capacidad, timbrado a una presión de 10 Bar.
Modelo APG 10-8-2 VV de la marca Ebara o equivalente en calidad y precio previa aprobación de la D.F.
Listo para instalar, Bancada metálica común para bombas y cuadro eléctrico; válvulas antirretorno y de aislamiento montadas en impulsión de bombas, colector de impulsión fabricado en acero cincado/galvanizado S/DIN 2440 2 1/2"; colector común de aspiración fabricado en acero cincado/galvanizado S/DIN 2440 3", con válvulas de aislamiento para cada bomba incorporadas, orificio de purga, bridas, carretes y piezas de enlace juntas y tornillos, montado en el grupo de presión; manómetro; presostato de emergencia con válvula de aislamiento; cuadro eléctrico de fuerza y control en armario de chapa de acero, para la operación totalmente automática del grupo, unidad de regulación y control con variador de frecuencia marca Vacon (presión constante), microprocesador incorporado para gestión automática integral del grupo con rotación entre todas las bombas y alternancia de la bomba regulada, filtro de radiofrecuencia incorporado en el variador, display digital y teclado de programación, doble juego de contactores de fuerza, para cada bomba guardamotores de protección, selectores Manual-0-Automático, pilotos de presencia de tensión, bomba en marcha, disparo térmico y bajo nivel reserva de agua, interruptor general de corte en carga y sistema de funcionamiento de emergencia mediante presostato totalmente independiente del variador, transductor de presión 4-20 mA; soporte metálico para cuadro eléctrico,líneas de fuerza a motores y mando de presostatos, incluido regulador de nivel para protección contra trabajo en seco modelo KMS1 10A -3m. Grupo conforme al Código Técnico de la Edificación CTE-HS 4.
Incluso conexionado eléctrico, ayudas de medios auxiliares y pequeño material. Todo según esquema de principio.
Suministro, instalación y pruebas. Medida la unidad instalada.

| Código | Ud | Descripción | Rendimiento | Precio | Importe |
|---|---|---|---|---|---|
| MO_1 | h | Oficial de 1ª | 2.494 | 17.7 | 44.14 |
| MO_3 | h | Ayudante | 2.494 | 15.3 | 38.16 |
| P17R030 | ud | Grupo presión 10m3/h. alt.45m. (material) | 1 | 6486.97 | 6486.97 |
| P17XR060 | ud | Válv.retención latón roscar 2" | 2 | 22.3 | 44.60 |
| P17XE080 | ud | Válvula esfera latón roscar 2 1/2" | 1 | 83.73 | 83.73 |
| P17XE070 | ud | Válvula esfera latón roscar 2" | 4 | 50.28 | 201.12 |
| P17CD090b | m. | Tubo cobre rígido 61/64 mm. (material) | 3 | 15.81 | 47.43 |
| P17DA130 | ud | Latiguillo flexible 1 1/2" (material) | 2 | 33.02 | 66.04 |
| P17CW240 | ud | Manguito cobre 54 mm. (material) | 2 | 8.78 | 17.56 |
| % MA | % | Medios auxiliares | 3 % | 7029.75 | 210.89 |
| %CI | % | COSTES INDIRECTOS | 3 % | 7240.64 | 217.22 |
|  |  | Total |  |  | 7457.86 |

| Medición | Uds. | Parcial |
|---|---|---|
| riego - sótano | 1 | 1.00 |
| Total |  | 1 |

**IFF0210** ud DEPÓSITO POLIESTER 12 m3. VERT. C/ACCESORIOS
2 ud × 2022.93 = 4045.86
Depósito situado en superficie de 12 m3 de capacidad para recogida de aguas pluviales, fabricado en P.R.F.V. de 2,65 m de diámetro y altura de 2,45m, modelo CVAFP12 D2.65 de Remosa o similar en calidad, precio y características previa aprobación de la DF, dotado de tapa, totalmente montado y nivelado, incluso niveles o boyas, colocado y cableado, p.p. de tuberías de vaciado con válvula y rebose hasta colector de salida, tubería de alimentación desde bajantes de pluviales, tubuladuras necesarias, ayudas de albañilería, pequeño material y medios auxiliares. Incluso obra civil necesaria para su correcta instalación, según indicaciones de fabricante, fijaciones del depósito mediante eslingas en número indicadas por el fabricante. Suministro, instalación y pruebas. Medida la unidad instalada.

| Código | Ud | Descripción | Rendimiento | Precio | Importe |
|---|---|---|---|---|---|
| MO_1 | h | Oficial de 1ª | 6.65 | 17.7 | 117.71 |
| MO_2 | h | Peón especialista | 6.65 | 14.9 | 99.09 |
| P23FD010 | ud | Depósito poliéster 12m3 cilind. vertical c/accesorios (material) | 1 | 1690.01 | 1690.01 |
| % MA | % | Medios auxiliares | 3 % | 1906.81 | 57.20 |
| %CI | % | COSTES INDIRECTOS | 3 % | 1964.01 | 58.92 |
|  |  | Total |  |  | 2022.93 |

| Medición | Uds. | Parcial |
|---|---|---|
| riego - sótano | 2 | 2.00 |
| Total |  | 2 |

## IDB_0000 DISTRIBUCION DE AGUA FRIA (20/01/2010)
Importe: 14654.85

**IFF0010** ml TUBERÍA DE COBRE DE 13/15 mm.
24.75 ml × 6.06 = 149.99
Tubería sanitaria para distribución de fontanería agua fría y caliente, de cobre recocido UNE-EN 1057 de 13/15 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.15 | 17.7 | 2.66 |
| P17CD030 | m. | Tubo cobre rígido 13/15 mm. (material) | 1.1 | 2.47 | 2.72 |
| P17CW020 | ud | Codo 90º HH cobre 15 mm. (material) | 0.5 | 0.4 | 0.20 |
| P15GC020 | m. | Tubo PVC corrug.forrado M 25/gp7 (material) | 1 | 0.27 | 0.27 |
| % MA | % | Medios auxiliares | 0.5 % | 5.85 | 0.03 |
| %CI | % | COSTES INDIRECTOS | 3 % | 5.88 | 0.18 |
|  |  | Total |  |  | 6.06 |

| Medición | Uds. | Largo | Parcial |
|---|---|---|---|
| nucleos húmedos | 1.1 | 22.50 | 24.75 |
| Total |  |  | 24.75 |

**IFF0011** ml TUBERÍA DE COBRE DE 16/18 mm.
122.65 ml × 7.06 = 865.91
Tubería sanitaria para distribución de fontanería agua fría y caliente, de cobre recocido UNE-EN 1057 de 16/18 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.15 | 17.7 | 2.66 |
| P17CD040 | m. | Tubo cobre rígido 16/18 mm. (material) | 1.1 | 3.09 | 3.40 |
| P17CW030 | ud | Codo 90º HH cobre 18 mm. (material) | 0.5 | 0.64 | 0.32 |
| P15GC030 | m. | Tubo PVC corrug.forrado M 32/gp7 (material) | 1 | 0.44 | 0.44 |
| % MA | % | Medios auxiliares | 0.5 % | 6.82 | 0.03 |
| %CI | % | COSTES INDIRECTOS | 3 % | 6.85 | 0.21 |
|  |  | Total |  |  | 7.06 |

| Medición | Uds. | Largo | Parcial |
|---|---|---|---|
| red AFS | 1.1 | 68.00 | 74.80 |
| núcleos húmedos | 1.1 | 43.50 | 47.85 |
| Total |  |  | 122.65 |

**IFF0012** ml TUBERÍA DE COBRE DE 20/22 mm.
42.9 ml × 7.92 = 339.77
Tubería sanitaria para distribución de fontanería agua fría y caliente, de cobre recocido UNE-EN 1057 de 20/22 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.166 | 17.7 | 2.94 |
| P17CD050 | m. | Tubo cobre rígido 20/22 mm. | 1.1 | 3.81 | 4.19 |
| P17CW040 | ud | Codo 90º HH cobre 22 mm. (material) | 0.1 | 0.83 | 0.08 |
| P15GC030 | m. | Tubo PVC corrug.forrado M 32/gp7 | 1 | 0.44 | 0.44 |
| % MA | % | Medios auxiliares | 0.5 % | 7.65 | 0.04 |
| %CI | % | COSTES INDIRECTOS | 3 % | 7.69 | 0.23 |
|  |  | Total |  |  | 7.92 |

| Medición | Uds. | Largo | Parcial |
|---|---|---|---|
| red AFS | 1.1 | 5.00 | 5.50 |
| núcleos húmedos | 1.1 | 34.00 | 37.40 |
| Total |  |  | 42.9 |

**IFF0013** ml TUBERÍA DE COBRE DE 26/28 mm.
98.45 ml × 9.43 = 928.38
Tubería sanitaria para distribución de fontanería agua fría y caliente, de cobre recocido UNE-EN 1057 de 26/28 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.166 | 17.7 | 2.94 |
| P17CD060 | m. | Tubo cobre rígido 26/28 mm. (material) | 1.1 | 4.97 | 5.47 |
| P17CW050 | ud | Codo 90º HH cobre 28 mm. (material) | 0.1 | 1.89 | 0.19 |
| P15GC040 | m. | Tubo PVC corrug.forrado M 40/gp7 (material) | 1 | 0.51 | 0.51 |
| % MA | % | Medios auxiliares | 0.5 % | 9.11 | 0.05 |
| %CI | % | COSTES INDIRECTOS | 3 % | 9.16 | 0.27 |
|  |  | Total |  |  | 9.43 |

| Medición | Uds. | Largo | Parcial |
|---|---|---|---|
| AFS | 1.1 | 83.00 | 91.30 |
| núcleos húmedos | 1.1 | 6.50 | 7.15 |
| Total |  |  | 98.45 |

**IFF0014** ml TUBERÍA DE COBRE DE 33/35 mm.
4.13 ml × 13.21 = 54.56
Tubería sanitaria para distribución de fontanería agua fría y caliente, de cobre recocido UNE-EN 1057 de 33/35 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.166 | 17.7 | 2.94 |
| P17CD070 | m. | Tubo cobre rígido 33/35 mm. (material) | 1.1 | 6.23 | 6.85 |
| P17CW060 | ud | Codo 90º HH cobre 35 mm. (material) | 0.3 | 7.28 | 2.18 |
| P15GC050 | m. | Tubo PVC corrug.forrado M 50/gp7 (material) | 1 | 0.8 | 0.80 |
| % MA | % | Medios auxiliares | 0.5 % | 12.77 | 0.06 |
| %CI | % | COSTES INDIRECTOS | 3 % | 12.83 | 0.38 |
|  |  | Total |  |  | 13.21 |

| Medición | Uds. | Largo | Parcial |
|---|---|---|---|
| AFS | 1.1 | 3.75 | 4.13 |
| Total |  |  | 4.13 |

**IFF0015** ml TUBERÍA DE COBRE DE 40/42 mm.
58.03 ml × 17.27 = 1002.18
Tubería sanitaria para distribución de fontanería agua fría y caliente, de cobre recocido UNE-EN 1057 de 40/42 mm de diámetro y 1 mm de espesor de pared, incluso p.p.de accesorios de unión y derivación, i/codos, manguitos, pasamuros, soldadura y demás elementos necesarios para su montaje y p.p. de tubo corrugado en montaje empotrado protegido por tubo corrugado de PVC rojo para agua caliente y azul para fría, totalmente instalada y comprobada su estanqueidad según CTE/ DB-HS 4 suministro de agua. Suministro, instalación y pruebas. Medida la longitud instalada.

| Código | Ud | Descripción | Rendimiento | Precio | Importe |
|---|---|---|---|---|---|
| MO_1 | h | Oficial de 1ª | 0.166 | 17.7 | 2.94 |
| P17CD080 | m. | Tubo cobre rígido 40/42 mm. (material) | 1.1 | 8.01 | 8.81 |
| P17CW070 | ud | Codo 90º HH cobre 42 mm. (material) | 0.3 | 13.54 | 4.06 |
| P15GC050 | m. | Tubo PVC corrug.forrado M 50/gp7 | 1.1 | 0.8 | 0.88 |
| % MA | % | Medios auxiliares | 0.5 % | 16.69 | 0.08 |
| %CI | % | COSTES INDIRECTOS | 3 % | 16.77 | 0.50 |
|  |  | Total |  |  | 17.27 |

| Medición | Uds. | Largo | Parcial |
|---|---|---|---|
| AFS | 1.1 | 52.75 | 58.03 |
| Total |  |  | 58.03 |

**IFF0016** ml TUBERÍA DE COBRE DE 54/51 mm.
13.2 ml × 26.24 = 346.37
Tubería sanitaria para distribución de fontanería agua fría y caliente, de cobre recocido UNE-EN 1057 de 51/54 mm de diámetro y 1,5 mm de espesor de pared, incluso p.p.de accesorios de unión y derivación, i/codos, manguitos, pasamuros, soldadura y demás elementos necesarios para su montaje y p.p. de tubo corrugado en montaje empotrado protegido por tubo corrugado de PVC rojo para agua caliente y azul para fría, totalmente instalada y comprobada su estanqueidad según CTE/ DB-HS 4 suministro de agua. Suministro, instalación y pruebas. Medida la longitud instalada.

| Código | Ud | Descripción | Rendimiento | Precio | Importe |
|---|---|---|---|---|---|
| MO_1 | h | Oficial de 1ª | 0.199 | 17.7 | 3.52 |
| P17CD090 | m. | Tubo cobre rígido 51/54 mm. (material) | 1.1 | 12.47 | 13.72 |
| P17CW080 | ud | Codo 90º HH cobre 54 mm. (material) | 0.3 | 24.09 | 7.23 |
| P15GC050 | m. | Tubo PVC corrug.forrado M 50/gp7 | 1.1 | 0.8 | 0.88 |
| % MA | % | Medios auxiliares | 0.5 % | 25.35 | 0.13 |
| %CI | % | COSTES INDIRECTOS | 3 % | 25.48 | 0.76 |
|  |  | Total |  |  | 26.24 |

| Medición | Uds. | Largo | Parcial |
|---|---|---|---|
| AFS | 1.1 | 12.00 | 13.20 |
| Total |  |  | 13.2 |

**IFF0017** ml TUBERÍA DE COBRE DE 64/61 mm.
143 ml × 33.72 = 4821.96
Tubería sanitaria para distribución de fontanería agua fría y caliente, de cobre recocido UNE-EN 1057 de 61/64 mm de diámetro y 1,5 mm de espesor de pared, incluso p.p.de accesorios de unión y derivación, i/codos, manguitos, pasamuros, soldadura y demás elementos necesarios para su montaje y p.p. de tubo corrugado en montaje empotrado protegido por tubo corrugado de PVC rojo para agua caliente y azul para fría, totalmente instalada y comprobada su estanqueidad según CTE/ DB-HS 4 suministro de agua. Suministro, instalación y pruebas. Medida la longitud instalada.

| Código | Ud | Descripción | Rendimiento | Precio | Importe |
|---|---|---|---|---|---|
| MO_1 | h | Oficial de 1ª | 0.208 | 17.7 | 3.68 |
| P17CD090b | m. | Tubo cobre rígido 61/64 mm. | 1.1 | 15.81 | 17.39 |
| P17CW080b | ud | Codo 90º HH cobre 64 mm. (material) | 0.3 | 31.62 | 9.49 |
| P15GC060 | m. | Tubo PVC corrug.forrado M 63/gp7 (material) | 1.1 | 1.84 | 2.02 |
| % MA | % | Medios auxiliares | 0.5 % | 32.58 | 0.16 |
| %CI | % | COSTES INDIRECTOS | 3 % | 32.74 | 0.98 |
|  |  | Total |  |  | 33.72 |

| Medición | Uds. | Largo | Parcial |
|---|---|---|---|
| AFS acometida desde edificio actual | 1.1 | 60.00 | 66.00 |
| AF para riego | 1.1 | 70.00 | 77.00 |
| Total |  |  | 143 |

**IFF0020** ml AISLAMIENTO ANTICONDENSACION TUB 15 mm
24.75 ml × 3.48 = 86.13
Aislamiento anticondensación tipo AF para tubería formado por coquilla de espuma elastomérica de caucho sintético, de estructura celular cerrada, con coeficiente de conductividad térmica de 0,04 W/m ºC (a 40ºC) de Armstrong o similar, de 20 mm de espesor, para tubería de 1/2" (15 mm interior), incluso p.p. de aislamiento de piezas especiales, codos, derivaciones, tes, etc. Suministro, instalación y pruebas. Medida la longitud instalada.

| Código | Ud | Descripción | Rendimiento | Precio | Importe |
|---|---|---|---|---|---|
| MO_3 | h | Ayudante | 0.145 | 15.3 | 2.22 |
| P07CE040a | m. | Coq. elastomér. D=15; 1/2" e=20 (material) | 1.05 | 0.89 | 0.93 |
| P07CE300 | l. | Adhesivo coquilla elastomérica (material) | 0.02 | 10.56 | 0.21 |
| % MA | % | Medios auxiliares | 0.5 % | 3.36 | 0.02 |
| %CI | % | COSTES INDIRECTOS | 3 % | 3.38 | 0.10 |
|  |  | Total |  |  | 3.48 |

| Medición | Uds. | Largo | Parcial |
|---|---|---|---|
| nucleos húmedos | 1.1 | 22.50 | 24.75 |
| Total |  |  | 24.75 |

**IFF0021** ml AISLAMIENTO ANTICONDENSACION TUB 18 mm
122.65 ml × 3.98 = 488.15
Aislamiento anticondensación tipo AF para tubería formado por coquilla de espuma elastomérica de caucho sintético, de estructura celular cerrada, con coeficiente de conductividad térmica de 0,04 W/m ºC (a 40ºC) de Armstrong o similar, de 20 mm de espesor, para tubería de 1/2" (18 mm interior), incluso p.p. de aislamiento de piezas especiales, codos, derivaciones, tes, etc. Suministro, instalación y pruebas. Medida la longitud instalada.

| Código | Ud | Descripción | Rendimiento | Precio | Importe |
|---|---|---|---|---|---|
| MO_3 | h | Ayudante | 0.166 | 15.3 | 2.54 |
| P07CE070a | m. | Coq. elastomér. D=18; 1/2" e=20 (material) | 1.05 | 1.04 | 1.09 |
| P07CE300 | l. | Adhesivo coquilla elastomérica | 0.02 | 10.56 | 0.21 |
| % MA | % | Medios auxiliares | 0.5 % | 3.84 | 0.02 |
| %CI | % | COSTES INDIRECTOS | 3 % | 3.86 | 0.12 |
|  |  | Total |  |  | 3.98 |

| Medición | Uds. | Largo | Parcial |
|---|---|---|---|
| red AFS | 1.1 | 68.00 | 74.80 |
| núcleos húmedos | 1.1 | 43.50 | 47.85 |
| Total |  |  | 122.65 |

**IFF0022** ml AISLAMIENTO ANTICONDENSACION TUB 22 mm
42.9 ml × 4.49 = 192.62
Aislamiento anticondensación tipo AF para tubería formado por coquilla de espuma elastomérica de caucho sintético, de estructura celular cerrada, con coeficiente de conductividad térmica de 0,04 W/m ºC (a 40ºC) de Armstrong o similar, de 20 mm de espesor, para tubería de 3/4" (22 mm interior), incluso p.p. de aislamiento de piezas especiales, codos, derivaciones, tes, etc. Suministro, instalación y pruebas. Medida la longitud instalada.

| Código | Ud | Descripción | Rendimiento | Precio | Importe |
|---|---|---|---|---|---|
| MO_3 | h | Ayudante | 0.187 | 15.3 | 2.86 |
| P07CE080a | m. | Coq. elastomér. D=22; 3/4" e=20 (material) | 1.05 | 1.21 | 1.27 |
| P07CE300 | l. | Adhesivo coquilla elastomérica | 0.02 | 10.56 | 0.21 |
| % MA | % | Medios auxiliares | 0.5 % | 4.34 | 0.02 |
| %CI | % | COSTES INDIRECTOS | 3 % | 4.36 | 0.13 |
|  |  | Total |  |  | 4.49 |

| Medición | Uds. | Largo | Parcial |
|---|---|---|---|
| red AFS | 1.1 | 5.00 | 5.50 |
| núcleos húmedos | 1.1 | 34.00 | 37.40 |
| Total |  |  | 42.9 |

**IFF0023** ml AISLAMIENTO ANTICONDENSACION TUB 28 mm
98.45 ml × 5.06 = 498.16
Aislamiento anticondensación tipo AF para tubería formado por coquilla de espuma elastomérica de caucho sintético, de estructura celular cerrada, con coeficiente de conductividad térmica de 0,04 W/m ºC (a 40ºC) de Armstrong o similar, de 20 mm de espesor, para tubería de 1" (28 mm interior), incluso p.p. de aislamiento de piezas especiales, codos, derivaciones, tes, etc. Suministro, instalación y pruebas. Medida la longitud instalada.

| Código | Ud | Descripción | Rendimiento | Precio | Importe |
|---|---|---|---|---|---|
| MO_3 | h | Ayudante | 0.208 | 15.3 | 3.18 |
| P07CE130a | m. | Coq. elastomér. D=28; 1" e=20 (material) | 1.05 | 1.43 | 1.50 |
| P07CE300 | l. | Adhesivo coquilla elastomérica | 0.02 | 10.56 | 0.21 |
| % MA | % | Medios auxiliares | 0.5 % | 4.89 | 0.02 |
| %CI | % | COSTES INDIRECTOS | 3 % | 4.91 | 0.15 |
|  |  | Total |  |  | 5.06 |

| Medición | Uds. | Largo | Parcial |
|---|---|---|---|
| AFS | 1.1 | 83.00 | 91.30 |
| núcleos húmedos | 1.1 | 6.50 | 7.15 |
| Total |  |  | 98.45 |

**IFF0024** ml AISLAMIENTO ANTICONDENSACION TUB 35 mm
4.13 ml × 6.04 = 24.95
Aislamiento anticondensación tipo AF para tubería formado por coquilla de espuma elastomérica de caucho sintético, de estructura celular cerrada, con coeficiente de conductividad térmica de 0,04 W/m ºC (a 40ºC) de Armstrong o similar, de 20 mm de espesor, para tubería de 1 1/4" (35 mm interior), incluso p.p. de aislamiento de piezas especiales, codos, derivaciones, tes, etc. Suministro, instalación y pruebas. Medida la longitud instalada.

| Código | Ud | Descripción | Rendimiento | Precio | Importe |
|---|---|---|---|---|---|
| MO_3 | h | Ayudante | 0.228 | 15.3 | 3.49 |
| P07CE160a | m. | Coq. elastomér. D=35; 1 1/4" e=20 (material) | 1.05 | 1.83 | 1.92 |
| P07CE300 | l. | Adhesivo coquilla elastomérica | 0.04 | 10.56 | 0.42 |
| % MA | % | Medios auxiliares | 0.5 % | 5.83 | 0.03 |
| %CI | % | COSTES INDIRECTOS | 3 % | 5.86 | 0.18 |
|  |  | Total |  |  | 6.04 |

| Medición | Uds. | Largo | Parcial |
|---|---|---|---|
| AFS | 1.1 | 3.75 | 4.13 |
| Total |  |  | 4.13 |

**IFF0025** ml AISLAMIENTO ANTICONDENSACION TUB 42 mm
58.03 ml × 7.17 = 416.08
Aislamiento anticondensación tipo AF para tubería formado por coquilla de espuma elastomérica de caucho sintético, de estructura celular cerrada, con coeficiente de conductividad térmica de 0,04 W/m ºC (a 40ºC) de Armstrong o similar, de 30 mm de espesor, para tubería de 1 1/2" (42 mm interior), incluso p.p. de aislamiento de piezas especiales, codos, derivaciones, tes, etc. Suministro, instalación y pruebas. Medida la longitud instalada.

| Código | Ud | Descripción | Rendimiento | Precio | Importe |
|---|---|---|---|---|---|
| MO_3 | h | Ayudante | 0.249 | 15.3 | 3.81 |
| P07CE190a | m. | Coq. elastomér. D=42; 1 1/2" e=30 (material) | 1.05 | 2.57 | 2.70 |
| P07CE300 | l. | Adhesivo coquilla elastomérica | 0.04 | 10.56 | 0.42 |
| % MA | % | Medios auxiliares | 0.5 % | 6.93 | 0.03 |
| %CI | % | COSTES INDIRECTOS | 3 % | 6.96 | 0.21 |
|  |  | Total |  |  | 7.17 |

| Medición | Uds. | Largo | Parcial |
|---|---|---|---|
| AFS | 1.1 | 52.75 | 58.03 |
| Total |  |  | 58.03 |

**IFF0026** ml AISLAMIENTO ANTICONDENSACION TUB 54 mm
13.2 ml × 7.95 = 104.94
Aislamiento anticondensación tipo AF para tubería formado por coquilla de espuma elastomérica de caucho sintético, de estructura celular cerrada, con coeficiente de conductividad térmica de 0,04 W/m ºC (a 40ºC) de Armstrong o similar, de 30 mm de espesor, para tubería de 2" (54 mm interior), incluso p.p. de aislamiento de piezas especiales, codos, derivaciones, tes, etc. Suministro, instalación y pruebas. Medida la longitud instalada.

| Código | Ud | Descripción | Rendimiento | Precio | Importe |
|---|---|---|---|---|---|
| MO_3 | h | Ayudante | 0.27 | 15.3 | 4.13 |
| P07CE220a | m. | Coq. elastomérica D=2" e=30 (material) | 1.05 | 2.98 | 3.13 |
| P07CE300 | l. | Adhesivo coquilla elastomérica | 0.04 | 10.56 | 0.42 |
| % MA | % | Medios auxiliares | 0.5 % | 7.68 | 0.04 |
| %CI | % | COSTES INDIRECTOS | 3 % | 7.72 | 0.23 |
|  |  | Total |  |  | 7.95 |

| Medición | Uds. | Largo | Parcial |
|---|---|---|---|
| AFS | 1.1 | 12.00 | 13.20 |
| Total |  |  | 13.2 |

**IFF0027** ml AISLAMIENTO ANTICONDENSACION TUB 64 mm
143 ml × 10.08 = 1441.44
Aislamiento anticondensación tipo AF para tubería formado por coquilla de espuma elastomérica de caucho sintético, de estructura celular cerrada, con coeficiente de conductividad térmica de 0,04 W/m ºC (a 40ºC) de Armstrong o similar, de 30 mm de espesor, para tubería de 2 1/2" (64 mm interior), incluso p.p. de aislamiento de piezas especiales, codos, derivaciones, tes, etc. Suministro, instalación y pruebas. Medida la longitud instalada.

| Código | Ud | Descripción | Rendimiento | Precio | Importe |
|---|---|---|---|---|---|
| MO_3 | h | Ayudante | 0.311 | 15.3 | 4.76 |
| P07CE240 | m. | Coq. elastomérica D=2 1/2" e=30 (material) | 1.05 | 4.34 | 4.56 |
| P07CE300 | l. | Adhesivo coquilla elastomérica | 0.04 | 10.56 | 0.42 |
| % MA | % | Medios auxiliares | 0.5 % | 9.74 | 0.05 |
| %CI | % | COSTES INDIRECTOS | 3 % | 9.79 | 0.29 |
|  |  | Total |  |  | 10.08 |

| Medición | Uds. | Largo | Parcial |
|---|---|---|---|
| AFS acometida desde edificio actual | 1.1 | 60.00 | 66.00 |
| AF para riego | 1.1 | 70.00 | 77.00 |
| Total |  |  | 143 |

**IFF0040** ud VÁLVULA DE ESFERA LATÓN 1/2" 15mm.
16 ud × 9.38 = 150.08
Llave de corte por esfera de 1/2" (15 mm.) de diámetro, de latón cromado duro PN-25, colocada mediante unión roscada, incluso p.p. de uniones, soportes, accesorios, ayudas de albañilería y pequeño material s/CTE-HS-4. Suministro, instalación y pruebas. Medida la unidad terminada.

| Código | Ud | Descripción | Rendimiento | Precio | Importe |
|---|---|---|---|---|---|
| MO_1 | h | Oficial de 1ª | 0.166 | 17.7 | 2.94 |
| P17XE020 | ud | Válvula esfera latón roscar 1/2" (material) | 1 | 6.12 | 6.12 |
| % MA | % | Medios auxiliares | 0.5 % | 9.06 | 0.05 |
| %CI | % | COSTES INDIRECTOS | 3 % | 9.11 | 0.27 |
|  |  | Total |  |  | 9.38 |

| Medición | Uds. | Parcial |
|---|---|---|
| SOTANO | 2 | 2.00 |
| P BAJA | 4 | 4.00 |
| P 1 | 4 | 4.00 |
| P 2 | 6 | 6.00 |
| Subtotal |  | 16.00 |
| Subtotal |  | 0.00 |
| Subtotal acumulado |  | 16.00 |
| Total |  | 16 |

**IFF0041** ud VÁLVULA DE ESFERA LATÓN 3/4" 20mm.
2 ud × 12.36 = 24.72
Llave de corte por esfera de 3/4" (20 mm.) de diámetro, de latón cromado duro PN-25, colocada mediante unión roscada, incluso p.p. de uniones, soportes, accesorios, ayudas de albañilería y pequeño material s/CTE-HS-4. Suministro, instalación y pruebas. Medida la unidad terminada.

| Código | Ud | Descripción | Rendimiento | Precio | Importe |
|---|---|---|---|---|---|
| MO_1 | h | Oficial de 1ª | 0.166 | 17.7 | 2.94 |
| P17XE030 | ud | Válvula esfera latón roscar 3/4" | 1 | 9 | 9.00 |
| % MA | % | Medios auxiliares | 0.5 % | 11.94 | 0.06 |
| %CI | % | COSTES INDIRECTOS | 3 % | 12.00 | 0.36 |
|  |  | Total |  |  | 12.36 |

| Medición | Uds. | Parcial |
|---|---|---|
| SOTANO |  |  |
| P BAJA |  |  |
| P 1 | 1 | 1.00 |
| P 2 | 1 | 1.00 |
| Total |  | 2 |

**IFF0042** ud VÁLVULA DE ESFERA LATÓN 1" 25mm.
9 ud × 17.5 = 157.50
Llave de corte por esfera de 1" (25 mm.) de diámetro, de latón cromado duro PN-25, colocada mediante unión roscada, incluso p.p. de uniones, soportes, accesorios, ayudas de albañilería y pequeño material s/CTE-HS-4. Suministro, instalación y pruebas. Medida la unidad terminada.

| Código | Ud | Descripción | Rendimiento | Precio | Importe |
|---|---|---|---|---|---|
| MO_1 | h | Oficial de 1ª | 0.166 | 17.7 | 2.94 |
| P17XE040 | ud | Válvula esfera latón roscar 1" (material) | 1 | 13.97 | 13.97 |
| % MA | % | Medios auxiliares | 0.5 % | 16.91 | 0.08 |
| %CI | % | COSTES INDIRECTOS | 3 % | 16.99 | 0.51 |
|  |  | Total |  |  | 17.5 |

| Medición | Uds. | Parcial |
|---|---|---|
| SOTANO | 2 | 2.00 |
| P BAJA | 3 | 3.00 |
| P 1 | 2 | 2.00 |
| P 2 | 2 | 2.00 |
| Total |  | 9 |

**IFF0043** ud VÁLVULA DE ESFERA LATÓN 1 1/4" 32mm.
1 ud × 22.51 = 22.51
Llave de corte por esfera de 1 1/4" (32 mm.) de diámetro, de latón cromado duro PN-25, colocada mediante unión roscada, incluso p.p. de uniones, soportes, accesorios, ayudas de albañilería y pequeño material s/CTE-HS-4. Suministro, instalación y pruebas. Medida la unidad terminada.

| Código | Ud | Descripción | Rendimiento | Precio | Importe |
|---|---|---|---|---|---|
| MO_1 | h | Oficial de 1ª | 0.208 | 17.7 | 3.68 |
| P17XE050 | ud | Válvula esfera latón roscar 1 1/4" (material) | 1 | 18.06 | 18.06 |
| % MA | % | Medios auxiliares | 0.5 % | 21.74 | 0.11 |
| %CI | % | COSTES INDIRECTOS | 3 % | 21.85 | 0.66 |
|  |  | Total |  |  | 22.51 |

| Medición | Uds. | Parcial |
|---|---|---|
| SOTANO | 1 | 1.00 |
| P BAJA |  |  |
| P 1 |  |  |
| P 2 |  |  |
| Total |  | 1 |

**IFF0044** ud VÁLVULA DE ESFERA LATÓN 1 1/2" 40mm.
5 ud × 40.44 = 202.20
Llave de corte por esfera de 1 1/2" (40 mm.) de diámetro, de latón cromado duro PN-25, colocada mediante unión roscada, incluso p.p. de uniones, soportes, accesorios, ayudas de albañilería y pequeño material s/CTE-HS-4. Suministro, instalación y pruebas. Medida la unidad terminada.

| Código | Ud | Descripción | Rendimiento | Precio | Importe |
|---|---|---|---|---|---|
| MO_1 | h | Oficial de 1ª | 0.208 | 17.7 | 3.68 |
| P17XE060 | ud | Válvula esfera latón roscar 1 1/2" (material) | 1 | 35.38 | 35.38 |
| % MA | % | Medios auxiliares | 0.5 % | 39.06 | 0.20 |
| %CI | % | COSTES INDIRECTOS | 3 % | 39.26 | 1.18 |
|  |  | Total |  |  | 40.44 |

| Medición | Uds. | Parcial |
|---|---|---|
| SOTANO | 4 | 4.00 |
| P BAJA |  |  |
| P 1 |  |  |
| P 2 |  |  |
| cubierta | 1 | 1.00 |
| Total |  | 5 |

**IFF0045** ud VÁLVULA DE ESFERA LATÓN 2" 50mm.
2 ud × 55.86 = 111.72

| Medición | Uds. | Parcial |
|---|---|---|
| SOTANO | 2 | 2.00 |
| P BAJA |  |  |
| P 1 |  |  |
| P 2 |  |  |
| Total |  | 2 |

**IFF0046** ud VÁLVULA DE ESFERA LATÓN 2 1/2" 63mm.
4 ud × 94.3 = 377.20
Llave de corte por esfera de 2 1/2" (65 mm.) de diámetro, de latón cromado duro PN-25, colocada mediante unión roscada, incluso p.p. de uniones, soportes, accesorios, ayudas de albañilería y pequeño material s/CTE-HS-4. Suministro, instalación y pruebas. Medida la unidad terminada.

| Código | Ud | Descripción | Rendimiento | Precio | Importe |
|---|---|---|---|---|---|
| MO_1 | h | Oficial de 1ª | 0.416 | 17.7 | 7.36 |
| P17XE080 | ud | Válvula esfera latón roscar 2 1/2" | 1 | 83.73 | 83.73 |
| % MA | % | Medios auxiliares | 0.5 % | 91.09 | 0.46 |
| %CI | % | COSTES INDIRECTOS | 3 % | 91.55 | 2.75 |
|  |  | Total |  |  | 94.3 |

| Medición | Uds. | Parcial |
|---|---|---|
| SOTANO | 4 | 4.00 |
| P BAJA |  |  |
| P 1 |  |  |
| P 2 |  |  |
| Total |  | 4 |

**IFF0050** ud VÁLVULA DE VACIADO
3 ud × 33.51 = 100.53

| Medición | Uds. | Parcial |
|---|---|---|
| MONTANTES EN SOTANO | 3 | 3.00 |
| Total |  | 3 |

**IFF0060** ud VALVULA BOLA 2 1/2" MOTORIZADA
2 ud × 159.75 = 319.50
VALVULA DE BOLA MOTORIZADA CON ACTUADOR ELECTRICO TODO-NADA, DE Ø2 1/2", DE CIERRE ESTANCO, PARA PN-16, CON 2 CONTACTOS AUXILIARES, CONEXION ROSCADA. INCLUSO MATERIAL AUXILIAR PARA CONEXIÓN ELECTRICA, JUNTAS Y TORNILLOS.
INCLUSO INSTALACION Y PRUEBAS, CON TODOS LOS MEDIOS, ACCESORIOS Y OPERACIONES NECESARIAS PARA SU CORRECTA INSTALACION.

| Código | Ud | Descripción | Rendimiento | Precio | Importe |
|---|---|---|---|---|---|
| MO_1 | h | Oficial de 1ª | 0.831 | 17.7 | 14.71 |
| MO_2 | h | Peón especialista | 0.831 | 14.9 | 12.38 |
| P26SV050 | ud | Electrov. 2 1/2" (material) | 1 | 126.47 | 126.47 |
| % MA | % | Medios auxiliares | 1 % | 153.56 | 1.54 |
| %CI | % | COSTES INDIRECTOS | 3 % | 155.10 | 4.65 |
|  |  | Total |  |  | 159.75 |

| Medición | Uds. | Parcial |
|---|---|---|
| RIEGO SOTANO | 2 | 2.00 |
| Total |  | 2 |

**IFF0070** ud VÁLVULA RETENCIÓN DE 1 1/2" 40 mm.
2 ud × 17.08 = 34.16
Suministro y colocación de válvula de retención, de 1 1/2" (40 mm.) de diámetro, de latón fundido; colocada mediante unión roscada, totalmente equipada, instalada y funcionando. s/CTE-HS-4.Incluso suministro, instalacion y pruebas

| Código | Ud | Descripción | Rendimiento | Precio | Importe |
|---|---|---|---|---|---|
| MO_1 | h | Oficial de 1ª | 0.208 | 17.7 | 3.68 |
| P17XR050 | ud | Válv.retención latón rosc.1 1/2" (material) | 1 | 13.4 | 13.40 |
|  |  | Total |  |  | 17.08 |

| Medición | Uds. | Parcial |
|---|---|---|
| ACOMETIDA A CLIMA (CUBIERTA) | 2 | 2.00 |
| Total |  | 2 |

**IFF0031** ud DERIVACION PUNTO DE CONSUMO AGUA FRIA
63 ud × 13.1 = 825.30
Punto de consumo de agua fría para inodoro, lavabo, urinario, grifo de limpieza, con tubería de 1/2" del mismo material que la red del núcleo húmedo (cobre, PPR, PEX o multicapa). Protegida con tubo corrugado de PVC, según normativa vigente, desde red de distribución por el techo en núcleo húmedo hasta toma de conexión de aparato en la pared; incluso piezas especiales, pequeño material, medios auxiliares, apertura y cierre de rozas, y ayudas de albañilería; sin incluir llave de escuadra, ni aparato sanitario. La toma de agua se entregara con tapón roscado. Suministro, instalación y pruebas. Medida la unidad terminada.

| Código | Ud | Descripción | Rendimiento | Precio | Importe |
|---|---|---|---|---|---|
| MO_1 | h | Oficial de 1ª | 0.166 | 17.7 | 2.94 |
| MO_2 | h | Peón especialista | 0.166 | 14.9 | 2.47 |
| P17CD030 | m. | Tubo cobre rígido 13/15 mm. | 2.5 | 2.47 | 6.18 |
| P17CW020 | ud | Codo 90º HH cobre 15 mm. | 0.5 | 0.4 | 0.20 |
| P15GC020 | m. | Tubo PVC corrug.forrado M 25/gp7 | 2.5 | 0.27 | 0.68 |
| % MA | % | Medios auxiliares | 2 % | 12.47 | 0.25 |
| %CI | % | COSTES INDIRECTOS | 3 % | 12.72 | 0.38 |
|  |  | Total |  |  | 13.1 |

| Medición | Uds. | Parcial |
|---|---|---|
| lavabos | 28 | 28.00 |
| urinarios | 9 | 9.00 |
| inodoros | 18 | 18.00 |
| vertederos | 8 | 8.00 |
| Total |  | 63 |

**IFF0099** ud PASAMURO ESTANCO
2 ud × 283.92 = 567.84
Pasamuro estanco a la presión del agua del diámetro necesario formado por aros metálicos y junta de goma formado por elastomero expandible, con tornillos y tuercas para apriete hasta conseguir estanqueidad, de Doyma o Uponor o similar en calidad y precio previa aprobación de la DF, colocado en pasos de tubería en muros perimetrales en contacto con la urbanización exterior, incluso ayudas de albañilería y medios auxiliare.Incluso suministro, instalacion y pruebas. Medida la unidad terminada y probada.

| Código | Ud | Descripción | Rendimiento | Precio | Importe |
|---|---|---|---|---|---|
| MO_1 | h | Oficial de 1ª | 1.247 | 17.7 | 22.07 |
| MO_2 | h | Peón especialista | 1.247 | 14.9 | 18.58 |
| PASM01 | ud | Pasamuros estanco 100-250 (material) | 1 | 233.63 | 233.63 |
| % MA | % | Medios auxiliares | 0.5 % | 274.28 | 1.37 |
| %CI | % | COSTES INDIRECTOS | 3 % | 275.65 | 8.27 |
|  |  | Total |  |  | 283.92 |

| Medición | Uds. | Parcial |
|---|---|---|
| sotano - riego | 2 | 2.00 |
| Total |  | 2 |

## IDE_0000 EVACUACION DE PLUVIALES (20/01/2010)
Importe: 12039.79

**IFS0180** ud SUMIDERO SIFONICO ANTIGRAVILLA PVC 110 CUBIERTAS
14 ud × 29.6 = 414.40
Sumidero sifónico de PVC de 110 mm de diámetro, y 300x300 de placa, preparada para recibir impermeabilización, incluso sombrerete protector de gravilla, de salida vertical, tipo Terrain o similar. Incluso piecerío de PVC para conexión a bajante de pluviales, piezas especiales, colocación, nivelado, recibido del mismo, sellado con masilla de poliuretano hidrófilo tipo Sikaswell S, limpieza, material y ayudas de albañilería. Construido según NTE-ISS.Incluso suministro, instalacion y pruebas. Medida la unidad terminada.

| Código | Ud | Descripción | Rendimiento | Precio | Importe |
|---|---|---|---|---|---|
| MO_1 | h | Oficial de 1ª | 0.154 | 17.7 | 2.73 |
| MO_2 | h | Peón especialista | 0.076 | 14.9 | 1.13 |
| _W0020 | ud | Material ayudas albañilería (material) | 0.5 | 0.68 | 0.34 |
| _W0030 | ud | Material complementario | 1 | 0.62 | 0.62 |
| gh76 | ud | Sumidero sifonico cubiertas PVC D=110 con sombrerete (material) | 1 | 23.78 | 23.78 |
| % MA | % | Medios auxiliares | 0.5 % | 28.60 | 0.14 |
| %CI | % | COSTES INDIRECTOS | 3 % | 28.74 | 0.86 |
|  |  | Total |  |  | 29.6 |

| Medición | Uds. | Parcial |
|---|---|---|
| P CUB | 8 | 8.00 |
| P2 | 6 | 6.00 |
| Total |  | 14 |

**IFS0012** ml BAJANTE FECAL/PLUVIAL PVC INSONORIZADO Ø 110 MM
22.55 ml × 25.98 = 585.85
Suministro y montaje de bajante insonorizada de PVC liso, serie INSONORO PLUS (UNE-EN 1329-1) de TERRAIN o similar en calidad y precio previa aprobación de la DF, de 110 mm de diámetro y 10 mm de espesor, con sistema de unión a presión por junta elástica, fijada a los muros mediante abrazaderas metálicas, con sus correspondientes piezas especiales de empalme y derivación, con juntas de dilatación en todas las uniones, para la evacuación de aguas residuales y/o pluviales en el interior del edificio. Totalmente montada, conexionada y probada. Incluso piecerío de PVC insonoro, piezas especiales, abrazaderas isofonicas atornillables o empotrables de acero galvanizado colocadas en todos los pasos de forjado, y cada 2,00 m de longitud, realización de ventilación a cubierta con terminal adecuado y enchufe a colector colgado de planta sótano o baja, material y ayudas de albañilería. Incluso parte proporcional de sectorización en paso de forjados. Construido según CTE.Incluso suministro, instalacion y pruebas. Medida la longitud instalada.

| Código | Ud | Descripción | Rendimiento | Precio | Importe |
|---|---|---|---|---|---|
| MO_1 | h | Oficial de 1ª | 0.154 | 17.7 | 2.73 |
| MO_2 | h | Peón especialista | 0.23 | 14.9 | 3.43 |
| mt36pit140a | Ud | Abrazadera isofónica para varilla roscada M-8,"NUEVA TERRAIN", para tubería de saneamiento de PVC, (UNE-EN 1329-1) (material) | 0.4 | 2.45 | 0.98 |
| mt36tit110b | m | Tubo de PVC, insonorizado, (UNE-EN 1329-1), "NUEVA TERRAIN", acabado Andorra, para evacuación de aguas residuales (a baja y alta temperatura) en el interior de los edificios, junta pegada, de 110 mm de diámetro exterior, espesor e=5,3 mm. (material) | 1.05 | 11.91 | 12.51 |
| mt36pit110b | Ud | Codo 135° de PVC, insonorizado, "NUEVA TERRAIN" (UNE-EN 1329-1), D=110 mm. (material) | 0.1 | 5.48 | 0.55 |
| mt36pit120a | Ud | Injerto simple de PVC, insonorizado, "NUEVA TERRAIN" (UNE-EN 1329-1), D=110 mm. (material) | 0.25 | 11.08 | 2.77 |
| mt36pit130a | Ud | Manguito de dilatación de PVC, insonorizado, "NUEVA TERRAIN" (UNE-EN 1329-1), D=110 mm. (material) | 0.3 | 5.47 | 1.64 |
| mt36pit050 | Ud | Material auxiliar para instalaciones de evacuación, de PVC "NUEVA TERRAIN". (material) | 0.375 | 1.28 | 0.48 |
| % MA | % | Medios auxiliares | 0.5 % | 25.09 | 0.13 |
| %CI | % | COSTES INDIRECTOS | 3 % | 25.22 | 0.76 |
|  |  | Total |  |  | 25.98 |

| Medición | Uds. | Largo | Parcial |
|---|---|---|---|
| BP4 | 1 | 12.00 |  |
| BP6 | 1 | 8.50 |  |
|  | 1.1 |  |  |
| Total |  |  | 22.55 |

**IFS0014** ml BAJANTE FECAL/PLUVIAL PVC INSONORIZADO Ø 125 MM
22.55 ml × 29.58 = 667.03
Suministro y montaje de bajante insonorizada de PVC liso, serie INSONORO PLUS (UNE-EN 1329-1) de TERRAIN o similar en calidad y precio previa aprobación de la DF, de 125 mm de diámetro y 10 mm de espesor, con sistema de unión a presión por junta elástica, fijada a los muros mediante abrazaderas metálicas, con sus correspondientes piezas especiales de empalme y derivación, con juntas de dilatación en todas las uniones, para la evacuación de aguas residuales y/o pluviales en el interior del edificio. Totalmente montada, conexionada y probada. Incluso piecerío de PVC insonoro, piezas especiales, abrazaderas isofonicas atornillables o empotrables de acero galvanizado colocadas en todos los pasos de forjado, y cada 2,00 m de longitud, realización de ventilación a cubierta con terminal adecuado y enchufe a colector colgado de planta sótano o baja, material y ayudas de albañilería. Inlcuso parte proporcional de sectorización en paso de forjados. Construido según CTE.Incluso suministro, instalacion y pruebas Medida la longitud instalada.

| Código | Ud | Descripción | Rendimiento | Precio | Importe |
|---|---|---|---|---|---|
| MO_1 | h | Oficial de 1ª | 0.154 | 17.7 | 2.73 |
| MO_2 | h | Peón especialista | 0.23 | 14.9 | 3.43 |
| mt36pit140a | Ud | Abrazadera isofónica para varilla roscada M-8,"NUEVA TERRAIN", para tubería de saneamiento de PVC, (UNE-EN 1329-1) | 0.4 | 2.45 | 0.98 |
| mt36tit125b | m | Tubo de PVC, insonorizado, (UNE-EN 1329-1), "NUEVA TERRAIN", acabado Andorra, para evacuación de aguas residuales (a baja y alta temperatura) en el interior de los edificios, junta pegada, de 125 mm de diámetro exterior, espesor e=5,3 mm. (material) | 1.05 | 14.67 | 15.40 |
| mt36pit125b | Ud | Codo 135° de PVC, insonorizado, "NUEVA TERRAIN" (UNE-EN 1329-1), D=125 mm. (material) | 0.1 | 5.24 | 0.52 |
| mt36pit125a | Ud | Injerto simple de PVC, insonorizado, "NUEVA TERRAIN" (UNE-EN 1329-1), D=125 mm. (material) | 0.25 | 11.34 | 2.84 |
| mt36pit130ab | Ud | Manguito de dilatación de PVC, insonorizado, "NUEVA TERRAIN" (UNE-EN 1329-1), D=125 mm. (material) | 0.3 | 7.33 | 2.20 |
| mt36pit050 | Ud | Material auxiliar para instalaciones de evacuación, de PVC "NUEVA TERRAIN". | 0.375 | 1.28 | 0.48 |
| % MA | % | Medios auxiliares | 0.5 % | 28.58 | 0.14 |
| %CI | % | COSTES INDIRECTOS | 3 % | 28.72 | 0.86 |
|  |  | Total |  |  | 29.58 |

| Medición | Uds. | Largo | Parcial |
|---|---|---|---|
| BP5 | 1 | 8.50 |  |
| BP2 | 1 | 12.00 |  |
|  | 1.1 |  |  |
| Total |  |  | 22.55 |

**IFS0016** ml BAJANTE FECAL/PLUVIAL PVC INSONORIZADO Ø 160 MM
26.4 ml × 42.96 = 1134.14
Suministro y montaje de bajante insonorizada de PVC liso, serie INSONORO PLUS (UNE-EN 1329-1) de TERRAIN o similar en calidad y precio previa aprobación de la DF, de 160 mm de diámetro y 10 mm de espesor, con sistema de unión a presión por junta elástica, fijada a los muros mediante abrazaderas metálicas, con sus correspondientes piezas especiales de empalme y derivación, con juntas de dilatación en todas las uniones, para la evacuación de aguas residuales y/o pluviales en el interior del edificio. Totalmente montada, conexionada y probada. Incluso piecerío de PVC insonoro, piezas especiales, abrazaderas isofonicas atornillables o empotrables de acero galvanizado colocadas en todos los pasos de forjado, y cada 2,00 m de longitud, realización de ventilación a cubierta con terminal adecuado y enchufe a colector colgado de planta sótano o baja, material y ayudas de albañilería. Inlcuso parte proporcional de sectorización en paso de forjados. Construido según CTE.Incluso suministro, instalacion y pruebas Medida la longitud instalada.

| Código | Ud | Descripción | Rendimiento | Precio | Importe |
|---|---|---|---|---|---|
| MO_1 | h | Oficial de 1ª | 0.154 | 17.7 | 2.73 |
| MO_2 | h | Peón especialista | 0.23 | 14.9 | 3.43 |
| mt36pit140a | Ud | Abrazadera isofónica para varilla roscada M-8,"NUEVA TERRAIN", para tubería de saneamiento de PVC, (UNE-EN 1329-1) | 0.4 | 2.45 | 0.98 |
| mt36tit160b | m | Tubo de PVC, insonorizado, (UNE-EN 1329-1), "NUEVA TERRAIN", acabado Andorra, para evacuación de aguas residuales (a baja y alta temperatura) en el interior de los edificios, junta pegada, de 160 mm de diámetro exterior, espesor e=5,3 mm. (material) | 1.05 | 20.4 | 21.42 |
| mt36pit160b | Ud | Codo 135° de PVC, insonorizado, "NUEVA TERRAIN" (UNE-EN 1329-1), D=160 mm. (material) | 0.1 | 18.63 | 1.86 |
| mt36pit160a | Ud | Injerto simple de PVC, insonorizado, "NUEVA TERRAIN" (UNE-EN 1329-1), D=160 mm. (material) | 0.25 | 29.26 | 7.32 |
| mt36pit130ac | Ud | Manguito de dilatación de PVC, insonorizado, "NUEVA TERRAIN" (UNE-EN 1329-1), D=160 mm. (material) | 0.3 | 10.92 | 3.28 |
| mt36pit050 | Ud | Material auxiliar para instalaciones de evacuación, de PVC "NUEVA TERRAIN". | 0.375 | 1.28 | 0.48 |
| % MA | % | Medios auxiliares | 0.5 % | 41.50 | 0.21 |
| %CI | % | COSTES INDIRECTOS | 3 % | 41.71 | 1.25 |
|  |  | Total |  |  | 42.96 |

| Medición | Uds. | Largo | Parcial |
|---|---|---|---|
| BP1 | 1 | 12.00 |  |
| BP3 | 1 | 12.00 |  |
|  | 1.1 |  |  |
| Total |  |  | 26.4 |

**IFS0050** ml COLECTOR COLGADO FECAL/PLUVIAL PVC INSONORIZADO Ø 110 MM
58.3 ml × 30.24 = 1762.99
Colector colgado para aguas fecales/pluviales con tubería insonorizada de PVC liso, serie INSONORO PLUS (UNE-EN 1329-1) de TERRAIN o similar en calidad y precio previa aprobación de la DF, de 110 mm de diámetro y 10 mm de espesor, con sistema de unión a presión por junta elástica. Incluso piecerío de PVC insonorizado, piezas especiales, boca de registro en inicio colector, abrazaderas isofónicas de acero galvanizado colocadas en todos los empalmes y cada 1,10 m de longitud, con varilla roscada M-8 y sujección a forjado con taco metálico, pasamuros con contratubo de PVC ø 125, empotrado en paramentos y posterior sellado entre tubos con masilla de poliuretano tipo Sikaflex HP-1 de Sika, previa colocación de fondo de junta, cuando el pasamuros esté en muro enterrado de hormigón, el contratubo de ø 125 estará impermeabilizado con masilla de poliuretano hidrófilo tipo Sikaswell S y el sellado entre tubos se hará con el mismo material, material y ayudas de albañilería. Construido según NTE-ISS. Incluso suministro, instalacion y pruebasMedida la longitud instalada.

| Código | Ud | Descripción | Rendimiento | Precio | Importe |
|---|---|---|---|---|---|
| MO_1 | h | Oficial de 1ª | 0.216 | 17.7 | 3.82 |
| MO_3 | h | Ayudante | 0.216 | 15.3 | 3.30 |
| MO_2 | h | Peón especialista | 0.125 | 14.9 | 1.86 |
| mt36pit140a | Ud | Abrazadera isofónica para varilla roscada M-8,"NUEVA TERRAIN", para tubería de saneamiento de PVC, (UNE-EN 1329-1) | 0.66 | 2.45 | 1.62 |
| mt36tit110b | m | Tubo de PVC, insonorizado, (UNE-EN 1329-1), "NUEVA TERRAIN", acabado Andorra, para evacuación de aguas residuales (a baja y alta temperatura) en el interior de los edificios, junta pegada, de 110 mm de diámetro exterior, espesor e=5,3 mm. | 1 | 11.91 | 11.91 |
| mt36pit110b | Ud | Codo 135° de PVC, insonorizado, "NUEVA TERRAIN" (UNE-EN 1329-1), D=110 mm. | 0.1 | 5.48 | 0.55 |
| mt36pit120a | Ud | Injerto simple de PVC, insonorizado, "NUEVA TERRAIN" (UNE-EN 1329-1), D=110 mm. | 0.25 | 11.08 | 2.77 |
| mt36pit130a | Ud | Manguito de dilatación de PVC, insonorizado, "NUEVA TERRAIN" (UNE-EN 1329-1), D=110 mm. | 0.3 | 5.47 | 1.64 |
| mt36pit050 | Ud | Material auxiliar para instalaciones de evacuación, de PVC "NUEVA TERRAIN". | 0.55 | 1.28 | 0.70 |
| _W0020 | ud | Material ayudas albañilería | 0.5 | 0.68 | 0.34 |
| _TO321 | u | Pasamuros para tubo ø 110 (material) | 0.05 | 14.01 | 0.70 |
| % MA | % | Medios auxiliares | 0.5 % | 29.21 | 0.15 |
| %CI | % | COSTES INDIRECTOS | 3 % | 29.36 | 0.88 |
|  |  | Total |  |  | 30.24 |

| Medición | Uds. | Largo | Parcial |
|---|---|---|---|
| SOTANO | 1 | 13.00 |  |
| P BAJA |  |  |  |
| P 1 | 1 | 5.00 |  |
|  | 1 | 20.00 |  |
| P 2 | 1 | 10.00 |  |
|  | 1 | 5.00 |  |
|  | 1.1 |  |  |
| Total |  |  | 58.3 |

**IFS0052** ml COLECTOR COLGADO FECAL/PLUVIAL PVC INSONORIZADO Ø 125 MM
29.7 ml × 33.67 = 1000.00
Colector colgado para aguas fecales/pluviales con tubería insonorizada de PVC liso, serie INSONORO PLUS (UNE-EN 1329-1) de TERRAIN o similar en calidad y precio previa aprobación de la DF, de 125 mm de diámetro y 10 mm de espesor, con sistema de unión a presión por junta elástica. Incluso piecerío de PVC insonorizado, piezas especiales, boca de registro en inicio colector, abrazaderas isofónicas de acero galvanizado colocadas en todos los empalmes y cada 1,4 m de longitud, con varilla roscada M-8 y sujección a forjado con taco metálico, pasamuros con contratubo de PVC ø 160, empotrado en paramentos y posterior sellado entre tubos con masilla de poliuretano tipo Sikaflex HP-1 de Sika, previa colocación de fondo de junta, cuando el pasamuros esté en muro enterrado de hormigón, el contratubo de ø 160 estará impermeabilizado con masilla de poliuretano hidrófilo tipo Sikaswell S y el sellado entre tubos se hará con el mismo material, material y ayudas de albañilería. Construido según NTE-ISS.Incluso suministro, instalacion y pruebas Medida la longitud instalada.

| Código | Ud | Descripción | Rendimiento | Precio | Importe |
|---|---|---|---|---|---|
| MO_1 | h | Oficial de 1ª | 0.216 | 17.7 | 3.82 |
| MO_3 | h | Ayudante | 0.216 | 15.3 | 3.30 |
| MO_2 | h | Peón especialista | 0.125 | 14.9 | 1.86 |
| mt36pit140a | Ud | Abrazadera isofónica para varilla roscada M-8,"NUEVA TERRAIN", para tubería de saneamiento de PVC, (UNE-EN 1329-1) | 0.66 | 2.45 | 1.62 |
| mt36tit125b | m | Tubo de PVC, insonorizado, (UNE-EN 1329-1), "NUEVA TERRAIN", acabado Andorra, para evacuación de aguas residuales (a baja y alta temperatura) en el interior de los edificios, junta pegada, de 125 mm de diámetro exterior, espesor e=5,3 mm. | 1 | 14.67 | 14.67 |
| mt36pit125b | Ud | Codo 135° de PVC, insonorizado, "NUEVA TERRAIN" (UNE-EN 1329-1), D=125 mm. | 0.1 | 5.24 | 0.52 |
| mt36pit125a | Ud | Injerto simple de PVC, insonorizado, "NUEVA TERRAIN" (UNE-EN 1329-1), D=125 mm. | 0.25 | 11.34 | 2.84 |
| mt36pit130ab | Ud | Manguito de dilatación de PVC, insonorizado, "NUEVA TERRAIN" (UNE-EN 1329-1), D=125 mm. | 0.3 | 7.33 | 2.20 |
| mt36pit050 | Ud | Material auxiliar para instalaciones de evacuación, de PVC "NUEVA TERRAIN". | 0.55 | 1.28 | 0.70 |
| _W0020 | ud | Material ayudas albañilería | 0.5 | 0.68 | 0.34 |
| _TO322 | u | Pasamuros para tubo ø 125 (material) | 0.05 | 13.22 | 0.66 |
| % MA | % | Medios auxiliares | 0.5 % | 32.53 | 0.16 |
| %CI | % | COSTES INDIRECTOS | 3 % | 32.69 | 0.98 |
|  |  | Total |  |  | 33.67 |

| Medición | Uds. | Largo | Parcial |
|---|---|---|---|
| SOTANO | 1 | 9.00 |  |
| P BAJA |  |  |  |
| P 1 | 1 | 3.00 |  |
| P 2 | 1 | 10.00 |  |
|  | 1 | 5.00 |  |
|  | 1.1 |  |  |
| Total |  |  | 29.7 |

**IFS0054** ml COLECTOR COLGADO FECAL/PLUVIAL PVC INSONORIZADO Ø 160 MM
83.6 ml × 46.99 = 3928.36
Colector colgado para aguas fecales/pluviales con tubería insonorizada de PVC liso, serie INSONORO PLUS (UNE-EN 1329-1) de TERRAIN o similar en calidad y precio previa aprobación de la DF, de 160 mm de diámetro y 10 mm de espesor, con sistema de unión a presión por junta elástica. Incluso piecerío de PVC insonorizado, piezas especiales, boca de registro en inicio colector, abrazaderas isofónicas de acero galvanizado colocadas en todos los empalmes y cada 1,6 m de longitud, con varilla roscada M-8 y sujección a forjado con taco metálico, pasamuros con contratubo de PVC ø 200, empotrado en paramentos y posterior sellado entre tubos con masilla de poliuretano tipo Sikaflex HP-1 de Sika, previa colocación de fondo de junta, cuando el pasamuros esté en muro enterrado de hormigón, el contratubo de ø 200 estará impermeabilizado con masilla de poliuretano hidrófilo tipo Sikaswell S y el sellado entre tubos se hará con el mismo material, material y ayudas de albañilería. Construido según NTE-ISS.Incluso suministro, instalacion y pruebas Medida la longitud instalada.

| Código | Ud | Descripción | Rendimiento | Precio | Importe |
|---|---|---|---|---|---|
| MO_1 | h | Oficial de 1ª | 0.261 | 17.7 | 4.62 |
| MO_2 | h | Peón especialista | 0.314 | 14.9 | 4.68 |
| mt36pit140a | Ud | Abrazadera isofónica para varilla roscada M-8,"NUEVA TERRAIN", para tubería de saneamiento de PVC, (UNE-EN 1329-1) | 0.66 | 2.45 | 1.62 |
| mt36tit160b | m | Tubo de PVC, insonorizado, (UNE-EN 1329-1), "NUEVA TERRAIN", acabado Andorra, para evacuación de aguas residuales (a baja y alta temperatura) en el interior de los edificios, junta pegada, de 160 mm de diámetro exterior, espesor e=5,3 mm. | 1 | 20.4 | 20.40 |
| mt36pit160b | Ud | Codo 135° de PVC, insonorizado, "NUEVA TERRAIN" (UNE-EN 1329-1), D=160 mm. | 0.1 | 18.63 | 1.86 |
| mt36pit160a | Ud | Injerto simple de PVC, insonorizado, "NUEVA TERRAIN" (UNE-EN 1329-1), D=160 mm. | 0.25 | 29.26 | 7.32 |
| mt36pit130ac | Ud | Manguito de dilatación de PVC, insonorizado, "NUEVA TERRAIN" (UNE-EN 1329-1), D=160 mm. | 0.3 | 10.92 | 3.28 |
| mt36pit050 | Ud | Material auxiliar para instalaciones de evacuación, de PVC "NUEVA TERRAIN". | 0.375 | 1.28 | 0.48 |
| _W0020 | ud | Material ayudas albañilería | 0.5 | 0.68 | 0.34 |
| _TO323 | u | Pasamuros para tubo ø 160 (material) | 0.05 | 15.83 | 0.79 |
| % MA | % | Medios auxiliares | 0.5 % | 45.39 | 0.23 |
| %CI | % | COSTES INDIRECTOS | 3 % | 45.62 | 1.37 |
|  |  | Total |  |  | 46.99 |

| Medición | Uds. | Largo | Parcial |
|---|---|---|---|
| SOTANO | 1 | 34.00 |  |
|  | 1 | 6.00 |  |
|  | 1 | 34.00 |  |
| P BAJA |  |  |  |
| P 1 |  |  |  |
| P 2 | 1 | 2.00 |  |
|  | 1.1 |  |  |
| Total |  |  | 83.6 |

**IFS0056** ml COLECTOR COLGADO FECAL/PLUVIAL PVC INSONORIZADO Ø 200 MM
24.2 ml × 52.93 = 1280.91
Colector colgado para aguas fecales/pluviales con tubería insonorizada de PVC liso, serie INSONORO (UNE-EN 1329-1) de TERRAIN o similar en calidad y precio previa aprobación de la DF, de 200 mm de diámetro y 10 mm de espesor, con sistema de unión a presión por junta elástica. Incluso piecerío de PVC insonorizado, piezas especiales, boca de registro en inicio colector, abrazaderas isofónicas de acero galvanizado colocadas en todos los empalmes y cada 1,6 m de longitud, con varilla roscada M-8 y sujección a forjado con taco metálico, pasamuros con contratubo de PVC ø 250, empotrado en paramentos y posterior sellado entre tubos con masilla de poliuretano tipo Sikaflex HP-1 de Sika, previa colocación de fondo de junta, cuando el pasamuros esté en muro enterrado de hormigón, el contratubo de ø 250 estará impermeabilizado con masilla de poliuretano hidrófilo tipo Sikaswell S y el sellado entre tubos se hará con el mismo material, material y ayudas de albañilería. Construido según NTE-ISS. Incluso suministro, instalacion y pruebasMedida la longitud instalada.

| Código | Ud | Descripción | Rendimiento | Precio | Importe |
|---|---|---|---|---|---|
| MO_1 | h | Oficial de 1ª | 0.291 | 17.7 | 5.15 |
| MO_2 | h | Peón especialista | 0.325 | 14.9 | 4.84 |
| mt36pit140a | Ud | Abrazadera isofónica para varilla roscada M-8,"NUEVA TERRAIN", para tubería de saneamiento de PVC, (UNE-EN 1329-1) | 0.66 | 2.45 | 1.62 |
| mt36tit160bb | m | Tubo de PVC, insonorizado, (UNE-EN 1329-1), "NUEVA TERRAIN", de 200 mm de diámetro exterior (material) | 1 | 24.2 | 24.20 |
| mt36pit160bb | Ud | Codo 135° de PVC, insonorizado, "NUEVA TERRAIN" (UNE-EN 1329-1), D=200 mm. (material) | 0.1 | 25.06 | 2.51 |
| mt36pit160ab | Ud | Injerto simple de PVC, insonorizado, "NUEVA TERRAIN" (UNE-EN 1329-1), D=200 mm. (material) | 0.25 | 33.96 | 8.49 |
| mt36pit130acb | Ud | Manguito de dilatación de PVC, insonorizado, "NUEVA TERRAIN" (UNE-EN 1329-1), D=200 mm. (material) | 0.2 | 13.36 | 2.67 |
| mt36pit050 | Ud | Material auxiliar para instalaciones de evacuación, de PVC "NUEVA TERRAIN". | 0.375 | 1.28 | 0.48 |
| _W0020 | ud | Material ayudas albañilería | 0.5 | 0.68 | 0.34 |
| _TO323b | u | Pasamuros para tubo ø 200 (material) | 0.05 | 16.69 | 0.83 |
| % MA | % | Medios auxiliares | 0.5 % | 51.13 | 0.26 |
| %CI | % | COSTES INDIRECTOS | 3 % | 51.39 | 1.54 |
|  |  | Total |  |  | 52.93 |

| Medición | Uds. | Largo | Parcial |
|---|---|---|---|
| SOTANO | 1 | 11.00 |  |
|  | 1 | 11.00 |  |
| P BAJA |  |  |  |
| P 1 |  |  |  |
| P 2 |  |  |  |
|  | 1.1 |  |  |
| Total |  |  | 24.2 |

**IFS0088** ml COLECTOR COLGADO FECAL/PLUVIAL PVC Ø 250 MM
14.3 ml × 41.59 = 594.74
Colector colgado para aguas fecales/pluviales con tubería de PVC liso (UNE-EN 1329-1) de TERRAIN o similar en calidad y precio previa aprobación de la DF, de 250 mm de diámetro, con sistema de unión por enchufe con junta pegada. Incluso piecerío de PVC, piezas especiales, boca de registro en inicio colector, abrazaderas isofónicas de acero galvanizado colocadas en todos los empalmes y cada 1,6 m de longitud, con varilla roscada M-8 y sujección a forjado con taco metálico, pasamuros con contratubo de PVC ø 315, empotrado en paramentos y posterior sellado entre tubos con masilla de poliuretano tipo Sikaflex HP-1 de Sika, previa colocación de fondo de junta, cuando el pasamuros esté en muro enterrado de hormigón, el contratubo de ø 315 estará impermeabilizado con masilla de poliuretano hidrófilo tipo Sikaswell S y el sellado entre tubos se hará con el mismo material, material y ayudas de albañilería. Construido según NTE-ISS.Incluso suministro, instalacion y pruebas Medida la longitud instalada.

| Código | Ud | Descripción | Rendimiento | Precio | Importe |
|---|---|---|---|---|---|
| MO_1 | h | Oficial de 1ª | 0.291 | 17.7 | 5.15 |
| MO_2 | h | Peón especialista | 0.325 | 14.9 | 4.84 |
| mt36pit140a | Ud | Abrazadera isofónica para varilla roscada M-8,"NUEVA TERRAIN", para tubería de saneamiento de PVC, (UNE-EN 1329-1) | 0.66 | 2.45 | 1.62 |
| P17VC100 | m. | Tubo PVC evac.serie B j.peg.250mm (material) | 1 | 15.24 | 15.24 |
| P17VP086 | ud | Codo M-H 87º PVC evac. j.peg. 250mm. (material) | 0.1 | 79.18 | 7.92 |
| P17JP096 | ud | Collarín bajante PVC emp. D250mm. (material) | 0.75 | 4.82 | 3.62 |
| mt36pit050 | Ud | Material auxiliar para instalaciones de evacuación, de PVC "NUEVA TERRAIN". | 0.375 | 1.28 | 0.48 |
| _W0020 | ud | Material ayudas albañilería | 0.5 | 0.68 | 0.34 |
| _TO323c | u | Pasamuros para tubo ø 250 (material) | 0.05 | 19.48 | 0.97 |
| % MA | % | Medios auxiliares | 0.5 % | 40.18 | 0.20 |
| %CI | % | COSTES INDIRECTOS | 3 % | 40.38 | 1.21 |
|  |  | Total |  |  | 41.59 |

| Medición | Uds. | Largo | Parcial |
|---|---|---|---|
| SOTANO | 1 | 13.00 |  |
|  | 1.1 |  |  |
| Total |  |  | 14.3 |

**IFF0099** ud PASAMURO ESTANCO
1 ud × 283.92 = 283.92

| Medición | Uds. | Parcial |
|---|---|---|
| sotano | 1 | 1.00 |
| Total |  | 1 |

**IFF0098** ud MANGUITO SECTORIZACION INCENDIOS
9 ud × 43.05 = 387.45
Manguito de protección contra incendios en bajantes o colectores en cambios de sector, con resistencia RF120 y con insonorización integrada, para colocación en forjado en montaje empotrado o posterior, incluso medios auxiliares, pequeño material y ayudas de albañilería. Suministro, instalación y pruebas. Medida la unidad correctamente instalada.

| Código | Ud | Descripción | Rendimiento | Precio | Importe |
|---|---|---|---|---|---|
| MO_1 | h | Oficial de 1ª | 0.332 | 17.7 | 5.88 |
| MO_2 | h | Peón especialista | 0.166 | 14.9 | 2.47 |
| MSI01 | ud | Manguito sectorización incendios (material) | 1 | 33.24 | 33.24 |
| % MA | % | Medios auxiliares | 0.5 % | 41.59 | 0.21 |
| %CI | % | COSTES INDIRECTOS | 3 % | 41.80 | 1.25 |
|  |  | Total |  |  | 43.05 |

| Medición | Uds. | Parcial |
|---|---|---|
| sotano | 3 | 3.00 |
| PB |  |  |
| P1 |  |  |
| P2 | 6 | 6.00 |
| Total |  | 9 |

## IDF_0000 EVACUACION DE FECALES (20/01/2010)
Importe: 9405.61

**IFS0050** ml COLECTOR COLGADO FECAL/PLUVIAL PVC INSONORIZADO Ø 110 MM
177.1 ml × 30.24 = 5355.50

| Medición | Uds. | Largo | Parcial |
|---|---|---|---|
| SOTANO | 1 | 33.00 |  |
|  | 1 | 25.00 |  |
|  | 1 | 5.00 |  |
|  | 1 | 30.00 |  |
|  | 1 | 28.00 |  |
| PLANTA BAJA | 1 | 15.00 |  |
| P1 | 1 | 25.00 |  |
| P2 |  |  |  |
|  | 1.1 |  |  |
| Total |  |  | 177.1 |

**IFS0012** ml BAJANTE FECAL/PLUVIAL PVC INSONORIZADO Ø 110 MM
48.95 ml × 25.98 = 1271.72

| Medición | Uds. | Largo | Parcial |
|---|---|---|---|
| BF1 | 1 | 12.00 |  |
| BF2 | 1 | 12.00 |  |
| BF3 | 1 | 12.00 |  |
| BF4 | 1 | 8.50 |  |
|  | 1.1 |  |  |
| Total |  |  | 48.95 |

**IFS0100** ud VÁLVULA AUTOMÁTICA VENTILACION 110mm BAJ FECALES
4 ud × 12.24 = 48.96
Válvula automática de ventilación de PVC, para bajantes de aguas fecales, de 110 mm. de diámetro nominal, incluso p.p.de accesorios de unión y fijación, totalmente instalada. Marca Terrain o similar en calidad y precio previa aprobación por la D.F. Instalada según CTE. Suministro, instalación y pruebas. Medida la unidad instalada.

| Código | Ud | Descripción | Rendimiento | Precio | Importe |
|---|---|---|---|---|---|
| MO_1 | h | Oficial de 1ª | 0.269 | 17.7 | 4.76 |
| YSEW30a | Ud | Válvula aut.ventil.bajante Ø110 (material) | 1 | 7.06 | 7.06 |
| % MA | % | Medios auxiliares | 0.5 % | 11.82 | 0.06 |
| %CI | % | COSTES INDIRECTOS | 3 % | 11.88 | 0.36 |
|  |  | Total |  |  | 12.24 |

| Medición | Uds. | Parcial |
|---|---|---|
| BAJANTES | 4 | 4.00 |
| Total |  | 4 |

**IFS0300** ud DESAGÜE LAVABO UN POZO SIFON 40
28 ud × 15.07 = 421.96
DESAGÜE DE LAVABO CON SIFON INDIVIDUAL, FORMADO POR TUBO Y SIFON DE PVC DE 40 MM DE DIAMETRO EXTERIOR, INSTALADO DESDE LA VALVULA HASTA EL MANGUETON O CANALIZACION DE DERIVACION, INCLUSO CONEXIONES, CONTRATUBO, UNIONES CON PIEZAS ESPECIALES Y AYUDAS DE ALBAÑILERIA. Incluso suministro, instalacion y pruebas. MEDIDA LA UNIDAD TERMINADA.

| Código | Ud | Descripción | Rendimiento | Precio | Importe |
|---|---|---|---|---|---|
| MO_1 | h | Oficial de 1ª | 0.416 | 17.7 | 7.36 |
| MO_2 | h | Peón especialista | 0.166 | 14.9 | 2.47 |
| _TO083 | m | Tubo PVC serie C 40 mm (material) | 2.25 | 1.06 | 2.39 |
| _FA098 | ud | Sifón PVC botella individ. 40 mm (material) | 1 | 1.13 | 1.13 |
| ICFB_00502 | ud | Material complementario (material) | 1.8 | 0.59 | 1.06 |
| IFA0020B | ud | Material ayudas albañilería (material) | 0.3 | 0.25 | 0.08 |
| % MA | % | Medios auxiliares | 1 % | 14.49 | 0.14 |
| %CI | % | COSTES INDIRECTOS | 3 % | 14.63 | 0.44 |
|  |  | Total |  |  | 15.07 |

| Medición | Uds. | Parcial |
|---|---|---|
| PB | 10 | 10.00 |
| P1 | 10 | 10.00 |
| P2 | 8 | 8.00 |
| Total |  | 28 |

**IFS0302** ud DESAGÜE INODORO/VERTEDERO 110 MM
26 ud × 17.24 = 448.24
DESAGÜE DE INODORO, SALIDA HORIZONTAL O VERTICAL, FORMADO POR MANGUETON DE PVC DE 110 MM DE DIAMETRO EXTERIOR, INCLUSO CONEXIONES, CONTRATUBO, UNIONES CON PIEZAS ESPECIALES Y AYUDAS DE ALBAÑILERIA. Incluso suministro, instalacion y pruebas. MEDIDA LA UNIDAD TERMINADA.

| Código | Ud | Descripción | Rendimiento | Precio | Importe |
|---|---|---|---|---|---|
| MO_1 | h | Oficial de 1ª | 0.499 | 17.7 | 8.83 |
| MO_2 | h | Peón especialista | 0.249 | 14.9 | 3.71 |
| _TO160 | m | Manguetón PVC 110 mm (material) | 1 | 2.75 | 2.75 |
| ICFB_00502 | ud | Material complementario | 2 | 0.59 | 1.18 |
| IFA0020B | ud | Material ayudas albañilería | 0.4 | 0.25 | 0.10 |
| % MA | % | Medios auxiliares | 1 % | 16.57 | 0.17 |
| %CI | % | COSTES INDIRECTOS | 3 % | 16.74 | 0.50 |
|  |  | Total |  |  | 17.24 |

| Medición | Uds. | Parcial |
|---|---|---|
| SOTANO | 2 | 2.00 |
| PB | 2 | 2.00 |
| P1 | 2 | 2.00 |
| P2 | 2 | 2.00 |
| Subtotal |  | 8.00 |
| PB | 7 | 7.00 |
| P1 | 5 | 5.00 |
| P2 | 6 | 6.00 |
| Subtotal |  | 18.00 |
| Subtotal acumulado |  | 26.00 |
| Total |  | 26 |

**IFS0304** ud DESAGÜE DE URINARIO
9 ud × 25.35 = 228.15
DESAGÜE DE URINARIO CON SIFON INCORPORADO, FORMADO POR TUBO DE PVC DE 40 MM DE DIAMETRO EXTERIOR, INSTALADO DESDE EL PUNTO DE DESAGÜE HASTA EL MANGUETON O CANALIZACION DE DERIVACION, INCLUSO CONEXIONES, CONTRATUBO, UNIONES CON PIEZAS ESPECIALES Y AYUDAS DE ALBAÑILERIA. Incluso suministro, instalacion y pruebas. MEDIDA LA UNIDAD TERMINADA.

| Código | Ud | Descripción | Rendimiento | Precio | Importe |
|---|---|---|---|---|---|
| MO_1 | h | Oficial de 1ª | 0.416 | 17.7 | 7.36 |
| MO_2 | h | Peón especialista | 0.416 | 14.9 | 6.20 |
| YISDL0011 | Ml | Tubería PVC-C UNE-EN 1401 Ø 40 mm.j/soldada (material) | 2.5 | 1.79 | 4.48 |
| ISDU0011 | Ml | Tubería PVC-C UNE-EN 1401 Ø 75 mm.j/soldada (material) | 1.2 | 2.91 | 3.49 |
| YISDL0013 | Ud | Piezas PVC-C UNE-EN 1401 Ø 40mm. j/soldada (material) | 2.5 | 0.66 | 1.65 |
| ISDU0012 | Ud | Piezas PVC-C UNE-EN 1401 Ø 75mm. j/soldada (material) | 1 | 1.19 | 1.19 |
| % MA | % | Medios auxiliares | 1 % | 24.37 | 0.24 |
| %CI | % | COSTES INDIRECTOS | 3 % | 24.61 | 0.74 |
|  |  | Total |  |  | 25.35 |

| Medición | Uds. | Parcial |
|---|---|---|
| PB | 4 | 4.00 |
| P1 | 3 | 3.00 |
| P2 | 2 | 2.00 |
| Total |  | 9 |

**IFS0200** ud GRUPO BOMBEO EXT CPCTO para aguas sucias (sin triturador)
2 ud × 587.48 = 1174.96
Grupo de bombeo para bombeo de aguas sucias(sin triturador),capaz de elevar las aguas usadas hasta 7 m de altura, equipado con refrigerador. Incluso tubería de PVC exterior de impulsión para conexión con colector principal (max 10m)p.p.de accesorios de unión y fijación, totalmente instalada, marca SANITRIT modelo SANISPEED o similar en calidad y precio previa aprobación de la DF. Suministro, instalación y pruebas. Medida la unidad terminada.

| Código | Ud | Descripción | Rendimiento | Precio | Importe |
|---|---|---|---|---|---|
| MO_1 | h | Oficial de 1ª | 0.416 | 17.7 | 7.36 |
| MO_2 | h | Peón especialista | 0.416 | 14.9 | 6.20 |
| SSPEED01 | ud | SaniSpeed de Sanitrit bombeo (material) | 1 | 542.35 | 542.35 |
| YISDL0011 | Ml | Tubería PVC-C UNE-EN 1401 Ø 40 mm.j/soldada | 4 | 1.79 | 7.16 |
| YISDL0013 | Ud | Piezas PVC-C UNE-EN 1401 Ø 40mm. j/soldada | 2.5 | 0.66 | 1.65 |
| % MA | % | Medios auxiliares | 1 % | 564.72 | 5.65 |
| %CI | % | COSTES INDIRECTOS | 3 % | 570.37 | 17.11 |
|  |  | Total |  |  | 587.48 |

| Medición | Uds. | Parcial |
|---|---|---|
| Sótano | 2 | 2.00 |
| Total |  | 2 |

**IFF0099** ud PASAMURO ESTANCO
1 ud × 283.92 = 283.92

| Medición | Uds. | Parcial |
|---|---|---|
| sotano | 1 | 1.00 |
| Total |  | 1 |

**IFF0098** ud MANGUITO SECTORIZACION INCENDIOS
4 ud × 43.05 = 172.20

| Medición | Uds. | Parcial |
|---|---|---|
| SOTANO | 1 | 1.00 |
| PB | 1 | 1.00 |
| P1 | 1 | 1.00 |
| P2 | 1 | 1.00 |
| Total |  | 4 |

## IDG_0000 SANITARIOS Y GRIFERIA (20/01/2010)
Importe: 12268.82

**IFG0100** ud INODORO TQ BAJO PORCELANA BLANCA
12 ud × 264.04 = 3168.48
Inodoro de porcelana vitrificada color blanco tipo Roca serie Meridian compacto adosado a pared o similar en calidad y precio previa aprobación de la DF, taza para tanque bajo salida dual, tanque con tapa y mecanismos de alimentación y descarga con pulsador de doble descarga, asiento y tapa lacados de caida amortiguada color blanco, juego tornillos, llave escuadra de alimentación cromada y latiguillo. Incluso colocación, fijación, conexionado de instalaciones, sellado con silicona acética fungicida y antimoho tipo Dow Corning SI 185 sanitario del encuentro entre aparato y suelo, previa limpieza de la zona con acetona, material y ayudas de albañilería. Tanto el aparato sanitario como la grifería estarán en posesión de la marca AENOR 'N' de producto certificado. Instalada según NTE-IFF, ISS.Incluso suministro, instalacion y pruebas Medida la unidad terminada

| Código | Ud | Descripción | Rendimiento | Precio | Importe |
|---|---|---|---|---|---|
| MO_1 | h | Oficial de 1ª | 0.924 | 17.7 | 16.35 |
| MO_2 | h | Peón especialista | 1.155 | 14.9 | 17.21 |
| _W0020 | ud | Material ayudas albañilería | 1 | 0.68 | 0.68 |
| _FG385 | u | Juego ramalillos flex.l=40cm (material) | 0.5 | 1.12 | 0.56 |
| _W0030 | ud | Material complementario | 1 | 0.62 | 0.62 |
| _IIJ62 | m | Sellado juntas ap.sanit.c/silicona fung. (material) | 1.5 | 0.91 | 1.37 |
| _FG380 | u | LLave paso escuadra ø 1/2' latón cr. (material) | 1 | 2.17 | 2.17 |
| 349567 | u | Inodoro tq bajo blanco Meridian compacto completo (material) | 1 | 216.11 | 216.11 |
| % MA | % | Medios auxiliares | 0.5 % | 255.07 | 1.28 |
| %CI | % | COSTES INDIRECTOS | 3 % | 256.35 | 7.69 |
|  |  | Total |  |  | 264.04 |

| Medición | Uds. | Parcial |
|---|---|---|
| P SOTANO |  |  |
| P BAJA | 5 | 5.00 |
| P 1 | 3 | 3.00 |
| P 2 | 4 | 4.00 |
| Total |  | 12 |

**IFG0110** ud INODORO MINUSVALIDOS
6 ud × 177.99 = 1067.94
Inodoro para minusválidos de porcelana vitrificada color blanco con tanque bajo, tipo Roca modelo Access o similar en calidad y precio previa aprobación de la DF, tanque bajo con tapa y mecanismos de descarga de doble pulsador, asiento y tapa con bisagras de acero inoxidable, juego tornillos, llave escuadra de alimentación cromada y latiguillo. Incluso colocación, fijación, conexionado de instalaciones, sellado con silicona neutra fungicida blanca del encuentro entre aparato y suelo, previa limpieza de la zona, material y ayudas de albañilería. Instalada según NTE-IFF, ISS.Incluso suministro, instalacion y pruebas Medida la unidad terminada

| Código | Ud | Descripción | Rendimiento | Precio | Importe |
|---|---|---|---|---|---|
| MO_1 | h | Oficial de 1ª | 0.924 | 17.7 | 16.35 |
| MO_2 | h | Peón especialista | 1.155 | 14.9 | 17.21 |
| _W0020 | ud | Material ayudas albañilería | 1 | 0.68 | 0.68 |
| _IIJ62 | m | Sellado juntas ap.sanit.c/silicona fung. | 1.5 | 0.91 | 1.37 |
| _W0030 | ud | Material complementario | 1 | 0.62 | 0.62 |
| BJ14006I | u | Inodoro p/minusválidos porcelana vitrificada blanca,Access roca (material) | 1 | 132.99 | 132.99 |
| _FG380 | u | LLave paso escuadra ø 1/2' latón cr. | 1 | 2.17 | 2.17 |
| _FG385 | u | Juego ramalillos flex.l=40cm | 0.5 | 1.12 | 0.56 |
| % MA | % | Medios auxiliares | 0.5 % | 171.95 | 0.86 |
| %CI | % | COSTES INDIRECTOS | 3 % | 172.81 | 5.18 |
|  |  | Total |  |  | 177.99 |

| Medición | Uds. | Parcial |
|---|---|---|
| P SOTANO |  |  |
| P BAJA | 2 | 2.00 |
| P 1 | 2 | 2.00 |
| P 2 | 2 | 2.00 |
| Total |  | 6 |

**IFG0120** ud VERTEDERO GARDA PORCELANA BL.
8 ud × 129.82 = 1038.56
Vertedero de porcelana vitrificada color blanco, dotado de rejilla de desagüe y enchufe de union, modelo Garda de Roca, ref. 371055000, con reja de acero inoxidable con almohadilla ref. 526005510, o equivalente en calidad y precio previa aprobación de la DF, colocado mediante tacos y tornillos al solado. Incluso sellado con silicona, pequeño material, accesorios y ayudas de albañileria. Suministro, instalacion y pruebas. Medida la unidad terminada.

| Código | Ud | Descripción | Rendimiento | Precio | Importe |
|---|---|---|---|---|---|
| MO_1 | h | Oficial de 1ª | 0.831 | 17.7 | 14.71 |
| MO_2 | h | Peón especialista | 0.416 | 14.9 | 6.20 |
| 3-71040 | ud | Vertedero Garda de Roca blanco (material) | 1 | 66.92 | 66.92 |
| 5-260055 | ud | Reja acero inox. con almohadilla (material) | 1 | 34.91 | 34.91 |
| _W0020 | ud | Material ayudas albañilería | 1 | 0.68 | 0.68 |
| _IIJ62 | m | Sellado juntas ap.sanit.c/silicona fung. | 1.5 | 0.91 | 1.37 |
| _W0030 | ud | Material complementario | 1 | 0.62 | 0.62 |
| % MA | % | Medios auxiliares | 0.5 % | 125.41 | 0.63 |
| %CI | % | COSTES INDIRECTOS | 3 % | 126.04 | 3.78 |
|  |  | Total |  |  | 129.82 |

| Medición | Uds. | Parcial |
|---|---|---|
| P SOTANO | 2 | 2.00 |
| P BAJA | 2 | 2.00 |
| P 1 | 2 | 2.00 |
| P 2 | 2 | 2.00 |
| Total |  | 8 |

**IFG0220** ud GRIFO VERTEDERO
8 ud × 22.22 = 177.76
Caño mural de 20 cm con aireador tipo "Mousseur" y caño tubular giratorio G 3/4", modelo Atlanta y ref. 26337 13028 de la firma Grohe o equivalente en calidad y precio previa aprobación por la D.F. Incluso llaves, latiguillos y pequeño material, accesorios y ayudas de albañilería. Suministro, instalación y pruebas. Medida la unidad terminada.

| Código | Ud | Descripción | Rendimiento | Precio | Importe |
|---|---|---|---|---|---|
| MO_1 | h | Oficial de 1ª | 0.208 | 17.7 | 3.68 |
| asdfa | ud | grifo vertedero afs (material) | 1 | 17.16 | 17.16 |
| _W0030 | ud | Material complementario | 1 | 0.62 | 0.62 |
| % MA | % | Medios auxiliares | 0.5 % | 21.46 | 0.11 |
| %CI | % | COSTES INDIRECTOS | 3 % | 21.57 | 0.65 |
|  |  | Total |  |  | 22.22 |

| Medición | Uds. | Parcial |
|---|---|---|
| P SOTANO | 2 | 2.00 |
| P BAJA | 2 | 2.00 |
| P 1 | 2 | 2.00 |
| P 2 | 2 | 2.00 |
| Total |  | 8 |

**IFG0130** ud LAVABO PORCELANA BLANCA SOBREENCIMERA O MURAL
28 ud × 106.54 = 2983.12
Lavabo sobreencimera (sin incluir encimera) o mural, de porcelana blanca vitrificada y dimensiones 470x400 mm, modelo Diverta 47, ref. 327111000 de la firma Roca o equivalente en calidad y precio previa aprobación por la D.F. Incluso medios de fijación y medios auxiliares, pequeño material y ayudas de albañilería. Incluso montaje y conexiones y puebas, totalmente instalado. Medida la unidad terminada.

| Código | Ud | Descripción | Rendimiento | Precio | Importe |
|---|---|---|---|---|---|
| MO_1 | h | Oficial de 1ª | 0.332 | 17.7 | 5.88 |
| MO_3 | h | Ayudante | 0.249 | 15.3 | 3.81 |
| IFF130MAT | UD | LAVABO diverta47 PORCELANA BLANCA (material) | 1 | 91.43 | 91.43 |
| _W0020 | ud | Material ayudas albañilería | 1 | 0.68 | 0.68 |
| _W0030 | ud | Material complementario | 1 | 0.62 | 0.62 |
| % MA | % | Medios auxiliares | 1 % | 102.42 | 1.02 |
| %CI | % | COSTES INDIRECTOS | 3 % | 103.44 | 3.10 |
|  |  | Total |  |  | 106.54 |

| Medición | Uds. | Parcial |
|---|---|---|
| P SOTANO |  |  |
| P BAJA | 8 | 8.00 |
| P 1 | 8 | 8.00 |
| P 2 | 6 | 6.00 |
| Subtotal |  | 22.00 |
| P SOTANO |  |  |
| P BAJA | 2 | 2.00 |
| P 1 | 2 | 2.00 |
| P 2 | 2 | 2.00 |
| Subtotal |  | 6.00 |
| Subtotal acumulado |  | 28.00 |
| Total |  | 28 |

**IFG0230** ud GRIFERÍA LAVABO DE REPISA TEMPORIZADO
28 ud × 57.37 = 1606.36
Grifo temporizado de repisa tipo Roca serie Sprint para agua fría modelo 5A4224C00. Incluso colocación, conexionado de instalaciones, llave escuadra, latiguillo y pequeño material, accesorios y ayudas de albañilería. La grifería estará en posesión de la marca AENOR 'N' de producto certificado. Instalada según NTE-IFF, ISS. Suministro, instalación y pruebas. Medida la unidad terminada.

| Código | Ud | Descripción | Rendimiento | Precio | Importe |
|---|---|---|---|---|---|
| MO_1 | h | Oficial de 1ª | 0.166 | 17.7 | 2.94 |
| MO_3 | h | Ayudante | 0.166 | 15.3 | 2.54 |
| IFF140MAT | UD | GRIFO TEMP SPRINT ROCA C/ACCES (material) | 1 | 44.89 | 44.89 |
| _FG380 | u | LLave paso escuadra ø 1/2' latón cr. | 1 | 2.17 | 2.17 |
| _FG385 | u | Juego ramalillos flex.l=40cm | 0.5 | 1.12 | 0.56 |
| _W0020 | ud | Material ayudas albañilería | 1 | 0.68 | 0.68 |
| _IIJ62 | m | Sellado juntas ap.sanit.c/silicona fung. | 1.5 | 0.91 | 1.37 |
| % MA | % | Medios auxiliares | 1 % | 55.15 | 0.55 |
| %CI | % | COSTES INDIRECTOS | 3 % | 55.70 | 1.67 |
|  |  | Total |  |  | 57.37 |

| Medición | Uds. | Parcial |
|---|---|---|
| P SOTANO |  |  |
| P BAJA | 10 | 10.00 |
| P 1 | 10 | 10.00 |
| P 2 | 8 | 8.00 |
| Total |  | 28 |

**IFG0140** ud URINARIO MURAL G.TEMPOR.BLANCO
9 ud × 153.88 = 1384.92
Urinario mural de porcelana vitrificada color blanco tipo Roca modelo Mural 353330001 o equivalente en calidad y precio previa aprobación de la DF, incluyendo juego de anclaje, juego tornillos, conectador de PVC blanco con junta de goma, recto, excéntrico o con angulo. Incluso colocación, fijación, conexionado de instalaciones, sellado con silicona acética fungicida y antimoho tipo Dow Corning SI 185 sanitario del encuentro entre aparato y pared, previa limpieza de la zona con acetona, material y ayudas de albañilería. Incluso suministro, instalacion y pruebas. Totalmente instalado y funcionando, medida la unidad terminada.

| Código | Ud | Descripción | Rendimiento | Precio | Importe |
|---|---|---|---|---|---|
| MO_1 | h | Oficial de 1ª | 0.831 | 17.7 | 14.71 |
| MO_2 | h | Peón especialista | 0.416 | 14.9 | 6.20 |
| P18WU010 | ud | Urinario mural c/fijac.blanco (material) | 1 | 125.08 | 125.08 |
| _IIJ62 | m | Sellado juntas ap.sanit.c/silicona fung. | 1.5 | 0.91 | 1.37 |
| _W0020 | ud | Material ayudas albañilería | 1 | 0.68 | 0.68 |
| _W0030 | ud | Material complementario | 1 | 0.62 | 0.62 |
| % MA | % | Medios auxiliares | 0.5 % | 148.66 | 0.74 |
| %CI | % | COSTES INDIRECTOS | 3 % | 149.40 | 4.48 |
|  |  | Total |  |  | 153.88 |

| Medición | Uds. | Parcial |
|---|---|---|
| P SOTANO |  |  |
| P BAJA | 4 | 4.00 |
| P 1 | 3 | 3.00 |
| P 2 | 2 | 2.00 |
| Total |  | 9 |

**IFG0240** ud FLUXOR PARA URINARIO
9 ud × 93.52 = 841.68
Fluxor para urinario 1/2" con capuchón y casquillo de descarga acabado en cromo, modelo Aqualine ref. 506902010 de la marca Roca o equivalente en calidad y precio previa aprobación por la D.F. Incluso medios de fijación y medios auxiliares, pequeño material y ayudas de albañilería. Incluso pruebas, montaje y conexiones, totalmente instalado. Medida la unidad terminada.

| Código | Ud | Descripción | Rendimiento | Precio | Importe |
|---|---|---|---|---|---|
| MO_1 | h | Oficial de 1ª | 0.208 | 17.7 | 3.68 |
| MO_2 | h | Peón especialista | 0.208 | 14.9 | 3.10 |
| IFF250_B | UD | FLUXOR AQUALINE 1/2" (material) | 1 | 83.12 | 83.12 |
| % MA | % | Medios auxiliares | 1 % | 89.90 | 0.90 |
| %CI | % | COSTES INDIRECTOS | 3 % | 90.80 | 2.72 |
|  |  | Total |  |  | 93.52 |

| Medición | Uds. | Parcial |
|---|---|---|
| P SOTANO |  |  |
| P BAJA | 4 | 4.00 |
| P 1 | 3 | 3.00 |
| P 2 | 2 | 2.00 |
| Total |  | 9 |

## IDZ_0000 DOCUMENTACION Y LEGALIZACION (20/01/2010)
Importe: 843.84

**IF0999** ud Legalización y documentación
1 ud × 843.84 = 843.84
DOCUMENTACIÓN FINAL INCLUYENDO:
- REALIZACIÓN Y ENTREGA DE 5 COPIAS DE LA DOCUMENTACIÓN "AS BUILT" EN FORMATO PAPEL A LA DIRECCIÓN FACTULTATIVA, Y UNA COPIA EN FORMATO ELECTRÓNICO. IDIOMA CASTELLANO.
-DOCUMENTACIÓN Y LEGALIZACIÓN DE TODAS LAS INSTALACIONES A REALIZAR, INCLUYENDO TRABAJOS Y TRÁMITES ANTE LAS AUTORIDADES COMPETENTES, FIRMADO Y VISADO DE PROYECTOS POR TÉCNICO COMPETENTE DE LA EMPRESA CONSTRUCTORA, CERTIFICADOS DE PRUEBAS Y MATERIALES Y CERTIFICADO DE FIN DE OBRA FIRMADO Y VISADO POR TÉCNICO COMPETENTE DE LA EMPRESA CONSTRUCTORA, GASTOS DE REDACCIÓN Y COPIADO DE LA DOCUMENTACIÓN.
-CONTROL DE CALIDAD
-SEGURIDAD Y SALUD
-LIBRO DEL EDIFICIO Y DEMAS DOCUMENTACIÓN EXIGIDA POR EL CODIGO TECNICO.
-TRAMITACIONES OFICIALES ANTE LOS ORGANISMOS OFICIALES CORREPONDIENTES CON CUANTA DOCUMENTACION VISADA Y SIN VISAR FUERA NECESARIA PRESENTAR, ASI COMO ANTE LA DELEGACION DE INDUSTRIA Y COMPAÑIAS SUMINISTRADORAS CORRESPONDIENTES,

| Código | Ud | Descripción | Rendimiento | Precio | Importe |
|---|---|---|---|---|---|
| _IFL.010MAD |  | Legalización y documentación | 1 | 835.49 | 835.49 |
| %CI | % | COSTES INDIRECTOS | 1 % | 835.49 | 8.35 |
|  |  | Total |  |  | 843.84 |

## ID_0000 FONTANERIA Y SANEAMIENTO (12/08/2009)
Importe: 63236.89

### IDA_0000 MODULO DE REGULACION Y MEDIDA Y EQUIPOS DE BOMBEO (véase arriba)

### IDB_0000 DISTRIBUCION DE AGUA FRIA (véase arriba)

### IDE_0000 EVACUACION DE PLUVIALES (véase arriba)

### IDF_0000 EVACUACION DE FECALES (véase arriba)

### IDG_0000 SANITARIOS Y GRIFERIA (véase arriba)

### IDZ_0000 DOCUMENTACION Y LEGALIZACION (véase arriba)

## IFC_10000 CUADROS ELECTRICOS
Importe: 114873.28

**IFC_10001** UD CUADRO GENERAL EDIFICIO CGBT
1 UD × 33921.97 = 33921.97
CUADRO GENERAL DE BAJA TENSION MODULAR ENSAMBLABLE In=3200 A, METALICO DE CHAPA GALVANIZADA CON PINTURA EPOXI, CON PUERTA PLENA Y CERRADURA STANDARD EUROPEA, DIMENSIONES ADECUADAS CON UN 30% DE POSICIONES DE AMPLIACION DE RESERVA.
INTERRUPTORES AUTOMATICOS DIFERENCIALES Y MAGNETOTERMICOS OMNIPOLARES DE TIPO BASTIDOR ABIERTO EN CABECERA Y CAJA MOLDEADA EN LA DISTRIBUCION, ELEGIDOS SEGUN CRITERIOS DE SELECTIVIDAD. ADECUADO A LA INTENSIDAD DE CORTOCIRCUITO DE 25 KA DE SCHNEIDER ELECTRIC O EQUIVALENTE EN CALIDAD Y PRECIO.
DISPONDRA DE DOS EMBARRADOS, UNO PREFERENTE Y OTRO NORMAL.
EQUIPADO CON LOS SIGUIENTES ELEMENTOS EN NUMERO Y DISPOSICION SEGUN ESQUEMA UNIFILAR DEL PLANO Y PLIEGO DE CONDICIONES:
- INTERRUPTOR AUTOMATICO EXTRAIBLE, DE BASTIDOR IV 1600 A CON RELE MICROPROCESADO PROTECCION SELECTIVA INCLUIDOS TRANSFORMADORES DE INTENSIDAD, MANDO MOTOR, BOBINA DE APERTURA Y DE CIERRE Y CONTACTOS AUXILIARES
- GRUPO DE CONMUTACION AUTOMATICA RED-SOCORRO FORMADO POR DOS INTERRUPTORES MAGNETOTERMICOS IV DE CAJA MOLDEADA 400 A, CON RELE MICROPROCESADO PROTECCION SELECTIVA, MANDO MOTOR, BOBINA DE MININA, BOBINA DE EMISION, CONTACTOS AUXILIARES Y ENCLAVAMIENTOS MECANICOS
- INTERRUPTOR MAGNETOTERMICO IV DE CAJA MOLDEADA 630 A, CON RELE MICROPROCESADO PROTECCION SELECTIVA, BOBINA DE MININA, BOBINA DE EMISION, CONTACTOS AUXILIARES, BLOQUE DIREFENCIAL REGULABLE EN SENSIBILIDAD Y TIEMPO
- INTERRUPTOR MAGNETOTERMICO IV DE CAJA MOLDEADA 400 A, CON RELE MICROPROCESADO PROTECCION SELECTIVA, BOBINA DE MININA, BOBINA DE EMISION, CONTACTOS AUXILIARES, BLOQUE DIREFENCIAL REGULABLE EN SENSIBILIDAD Y TIEMPO
- INTERRUPTOR MAGNETOTERMICO IV DE CAJA MOLDEADA 250A, CON RELE MICROPROCESADO PROTECCION SELECTIVA, BOBINA DE MININA, BOBINA DE EMISION, CONTACTOS AUXILIARES, BLOQUE DIREFENCIAL REGULABLE EN SENSIBILIDAD Y TIEMPO
- INTERRUPTOR MAGNETOTERMICO IV DE CAJA MOLDEADA 160A, CON RELE MICROPROCESADO PROTECCION SELECTIVA, BOBINA DE MININA, BOBINA DE EMISION, CONTACTOS AUXILIARES, BLOQUE DIREFENCIAL REGULABLE EN SENSIBILIDAD Y TIEMPO
- INTERRUPTOR MAGNETOTERMICO IV DE CAJA MOLDEADA 125A, CON RELE MICROPROCESADO PROTECCION SELECTIVA, BOBINA DE MININA, BOBINA DE EMISION, CONTACTOS AUXILIARES, BLOQUE DIREFENCIAL REGULABLE EN SENSIBILIDAD Y TIEMPO
- CENTRAL DE DIFERENCIALES CON RS 485 MODBUS CBS-4 CIRCUTOR O EQUIVALENTE EN CALIDAD Y PRECIO, TRANSFORMADORES DE INTENSIDAD
- ANALIZADOR DE REDES TIPO CVM-144-ITF-RS485-C2 CIRCUTOR O EQUIVALENTE EN CALIDAD Y PRECIO, TRANSFORMADORES DE INTENSIDAD Y FUSIBLES DE PROTECCION.
INCLUIRA EMBARRADOS, CONEXIONES, CARROS DE SECCIONAMIENTO, PLACAS DE MONTAJE, TAPAS, SOPORTES, BORNAS REPARTIDORAS DE ENTRADA Y SALIDA, PLETINA DE NEUTRO Y PUESTA A TIERRA, GUIAS DE CABLES, MATERIAL AUXILIAR Y MANO DE OBRA.
TOTALMENTE TERMINADO, SEÑALIZADO, PROBADO Y EN FUNCIONAMIENTO.

| Código | Ud | Descripción | Rendimiento | Precio | Importe |
|---|---|---|---|---|---|
| IFC_10001A | UD | CUADRO GENERAL EDIFICIO CGBT (material) | 1 | 32417.21 | 32417.21 |
| IED010C | Ud | Material complementarios y accesorios cuadro necesario para una correcta ejecución de la partida, cumpliendo todas las normativas vigentes y expecificaciones de la DF. (material) | 1.1 | 50.16 | 55.18 |
| MO_1 | h | Oficial de 1ª | 4.156 | 17.7 | 73.56 |
| MO_2 | h | Peón especialista | 4.156 | 14.9 | 61.92 |
| % MA | % | Medios auxiliares | 1 % | 32607.87 | 326.08 |
| %CI | % | COSTES INDIRECTOS | 3 % | 32933.95 | 988.02 |
|  |  | Total |  |  | 33921.97 |

**IFC_10002** UD CUADRO ORDINARIO ALUMBRADO (COA)
1 UD × 2694.63 = 2694.63
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO PREVIA APROBACION DE LA DF.
EQUIPADO EN NUMERO Y DISPOSICION SEGUN ESQUEMA UNIFILAR Y PLIEGO DE CONDICIONES.
INCLUIRA EMBARRADOS, PLACAS DE MONTAJE, TAPAS, SOPORTES, BORNAS REPARTIDORAS DE ENTRADA Y SALIDA, PLETINA DE NEUTRO Y PUESTA A TIERRA, GUIAS DE CABLES, MATERIAL AUXILIAR Y MANO DE OBRA.
TOTALMENTE TERMINADO, SEÑALIZADO, PROBADO Y EN FUNCIONAMIENTO.

| Código | Ud | Descripción | Rendimiento | Precio | Importe |
|---|---|---|---|---|---|
| IFC_10002A | UD | CUADRO ORDINARIO ALUMBRADO (COA) (material) | 1 | 2526.87 | 2526.87 |
| IED010C | Ud | Material complementarios y accesorios cuadro | 1.1 | 50.16 | 55.18 |
| MO_1 | h | Oficial de 1ª | 0.249 | 17.7 | 4.41 |
| MO_3 | h | Ayudante | 0.248 | 15.3 | 3.79 |
| % MA | % | Medios auxiliares | 1 % | 2590.25 | 25.90 |
| %CI | % | COSTES INDIRECTOS | 3 % | 2616.15 | 78.48 |
|  |  | Total |  |  | 2694.63 |

**IFC_10003** UD CUADRO ORDINARIO FUERZA (COF)
1 UD × 4579.63 = 4579.63
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO PREVIA APROBACION DE LA DF.
EQUIPADO EN NUMERO Y DISPOSICION SEGUN ESQUEMA UNIFILAR Y PLIEGO DE CONDICIONES.
INCLUIRA EMBARRADOS, PLACAS DE MONTAJE, TAPAS, SOPORTES, BORNAS REPARTIDORAS DE ENTRADA Y SALIDA, PLETINA DE NEUTRO Y PUESTA A TIERRA, GUIAS DE CABLES, MATERIAL AUXILIAR Y MANO DE OBRA.
TOTALMENTE TERMINADO, SEÑALIZADO, PROBADO Y EN FUNCIONAMIENTO.

| Código | Ud | Descripción | Rendimiento | Precio | Importe |
|---|---|---|---|---|---|
| OFIEGBA18 | UD | CUADRO ORDINARIO FUERZA (COF) (material) | 1 | 4338.84 | 4338.84 |
| IED010C | Ud | Material complementarios y accesorios cuadro | 1.1 | 50.16 | 55.18 |
| MO_1 | h | Oficial de 1ª | 0.249 | 17.7 | 4.41 |
| MO_3 | h | Ayudante | 0.248 | 15.3 | 3.79 |
| % MA | % | Medios auxiliares | 1 % | 4402.22 | 44.02 |
| %CI | % | COSTES INDIRECTOS | 3 % | 4446.24 | 133.39 |
|  |  | Total |  |  | 4579.63 |

**IFC_10005** UD CUADRO PREFERENTE ALUMBRADO (CPA)
1 UD × 2227.62 = 2227.62
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 20 KA. DE SCHNEIDER ELECTRIC O EQUIVALENTE EN CALIDAD Y PRECIO PREVIA APROBACION DE LA DF.
EQUIPADO EN NUMERO Y DISPOSICION SEGUN ESQUEMA UNIFILAR Y PLIEGO DE CONDICIONES.
INCLUIRA EMBARRADOS, PLACAS DE MONTAJE, TAPAS, SOPORTES, BORNAS REPARTIDORAS DE ENTRADA Y SALIDA, PLETINA DE NEUTRO Y PUESTA A TIERRA, GUIAS DE CABLES, MATERIAL AUXILIAR Y MANO DE OBRA.
TOTALMENTE TERMINADO, SEÑALIZADO, PROBADO Y EN FUNCIONAMIENTO.

| Código | Ud | Descripción | Rendimiento | Precio | Importe |
|---|---|---|---|---|---|
| OFIEGBA48 | UD | CUADRO PREFERENTE ALUMBRADO (CPA) (material) | 1 | 2077.95 | 2077.95 |
| IED010C | Ud | Material complementarios y accesorios cuadro | 1.1 | 50.16 | 55.18 |
| MO_1 | h | Oficial de 1ª | 0.249 | 17.7 | 4.41 |
| MO_3 | h | Ayudante | 0.248 | 15.3 | 3.79 |
| % MA | % | Medios auxiliares | 1 % | 2141.33 | 21.41 |
| %CI | % | COSTES INDIRECTOS | 3 % | 2162.74 | 64.88 |
|  |  | Total |  |  | 2227.62 |

**IFC_10006** UD CUADRO SAI (CSAI)
1 UD × 921.9 = 921.90
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO PREVIA APROBACION DE LA DF.
EQUIPADO EN NUMERO Y DISPOSICION SEGUN ESQUEMA UNIFILAR Y PLIEGO DE CONDICIONES.
INCLUIRA EMBARRADOS, PLACAS DE MONTAJE, TAPAS, SOPORTES, BORNAS REPARTIDORAS DE ENTRADA Y SALIDA, PLETINA DE NEUTRO Y PUESTA A TIERRA, GUIAS DE CABLES, MATERIAL AUXILIAR Y MANO DE OBRA.
TOTALMENTE TERMINADO, SEÑALIZADO, PROBADO Y EN FUNCIONAMIENTO.

| Código | Ud | Descripción | Rendimiento | Precio | Importe |
|---|---|---|---|---|---|
| OFIEGBA20 | UD | CUADRO SAI (CSAI) (material) | 1 | 822.81 | 822.81 |
| IED010C | Ud | Material complementarios y accesorios cuadro | 1.1 | 50.16 | 55.18 |
| MO_1 | h | Oficial de 1ª | 0.249 | 17.7 | 4.41 |
| MO_3 | h | Ayudante | 0.248 | 15.3 | 3.79 |
| % MA | % | Medios auxiliares | 1 % | 886.19 | 8.86 |
| %CI | % | COSTES INDIRECTOS | 3 % | 895.05 | 26.85 |
|  |  | Total |  |  | 921.9 |

**IFC_10007** UD CUADRO ORDINARIO FUERZA PLANTA SOTANO (COFS)
1 UD × 1605.04 = 1605.04
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO PREVIA APROBACION DE LA DF.
EQUIPADO EN NUMERO Y DISPOSICION SEGUN ESQUEMA UNIFILAR Y PLIEGO DE CONDICIONES.
INCLUIRA EMBARRADOS, PLACAS DE MONTAJE, TAPAS, SOPORTES, BORNAS REPARTIDORAS DE ENTRADA Y SALIDA, PLETINA DE NEUTRO Y PUESTA A TIERRA, GUIAS DE CABLES, MATERIAL AUXILIAR Y MANO DE OBRA.
TOTALMENTE TERMINADO, SEÑALIZADO, PROBADO Y EN FUNCIONAMIENTO.

| Código | Ud | Descripción | Rendimiento | Precio | Importe |
|---|---|---|---|---|---|
| OFIEGBA60 | UD | CUADRO ORDINARIO FUERZA PLANTA SOTANO (COFS) (material) | 1 | 1479.48 | 1479.48 |
| IED010C | Ud | Material complementarios y accesorios cuadro | 1.1 | 50.16 | 55.18 |
| MO_1 | h | Oficial de 1ª | 0.249 | 17.7 | 4.41 |
| MO_3 | h | Ayudante | 0.248 | 15.3 | 3.79 |
| % MA | % | Medios auxiliares | 1 % | 1542.86 | 15.43 |
| %CI | % | COSTES INDIRECTOS | 3 % | 1558.29 | 46.75 |
|  |  | Total |  |  | 1605.04 |

**IFC_10008** UD CUADRO ORDINARIO ALUMBRADO PLANTA SOTANO (COAS)
1 UD × 1596.39 = 1596.39
CUADRO DE DISTRIBUCION COCL MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS, PLACAS DE MONTAJE, TAPAS, SOPORTES, BORNAS REPARTIDORAS DE ENTRADA Y SALIDA, PLETINA DE NEUTRO Y PUESTA A TIERRA, GUIAS DE CABLES, MATERIAL AUXILIAR Y MANO DE OBRA.Incluso suministro, instalacion y pruebas

| Código | Ud | Descripción | Rendimiento | Precio | Importe |
|---|---|---|---|---|---|
| OFIEGBA50 | UD | CUADRO ORDINARIO ALUMBRADO PLANTA SOTANO (COAS) (material) | 1 | 1471.16 | 1471.16 |
| IED010C | Ud | Material complementarios y accesorios cuadro | 1.1 | 50.16 | 55.18 |
| MO_1 | h | Oficial de 1ª | 0.249 | 17.7 | 4.41 |
| MO_3 | h | Ayudante | 0.248 | 15.3 | 3.79 |
| % MA | % | Medios auxiliares | 1 % | 1534.54 | 15.35 |
| %CI | % | COSTES INDIRECTOS | 3 % | 1549.89 | 46.50 |
|  |  | Total |  |  | 1596.39 |

**IFC_10009** UD CUADRO PREFERENTE ALUMBRADO PLANTA SOTANO (CPAS)
1 UD × 2400.57 = 2400.57
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS, PLACAS DE MONTAJE, TAPAS, SOPORTES, BORNAS REPARTIDORAS DE ENTRADA Y SALIDA, PLETINA DE NEUTRO Y PUESTA A TIERRA, GUIAS DE CABLES, MATERIAL AUXILIAR Y MANO DE OBRA.Incluso suministro, instalacion y pruebas

| Código | Ud | Descripción | Rendimiento | Precio | Importe |
|---|---|---|---|---|---|
| OFIEGBA24 | UD | CUADRO PREFERENTE ALUMBRADO PLANTA SOTANO (CPAS) (material) | 1 | 2244.19 | 2244.19 |
| IED010C | Ud | Material complementarios y accesorios cuadro | 1.1 | 50.16 | 55.18 |
| MO_1 | h | Oficial de 1ª | 0.249 | 17.7 | 4.41 |
| MO_3 | h | Ayudante | 0.248 | 15.3 | 3.79 |
| % MA | % | Medios auxiliares | 1 % | 2307.57 | 23.08 |
| %CI | % | COSTES INDIRECTOS | 3 % | 2330.65 | 69.92 |
|  |  | Total |  |  | 2400.57 |

**IFC_10010** UD CUADRO CPD (CCPD)
1 UD × 1535.94 = 1535.94
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES, RELÉS, PLACAS DE MONTAJE, TAPAS, SOPORTES, BORNAS REPARTIDORAS DE ENTRADA Y SALIDA, PLETINA DE NEUTRO Y PUESTA A TIERRA, GUIAS DE CABLES, MATERIAL AUXILIAR Y MANO DE OBRA.

| Código | Ud | Descripción | Rendimiento | Precio | Importe |
|---|---|---|---|---|---|
| IED160M | UD | CUADRO CPD (CCPD) (material) | 1 | 1413.06 | 1413.06 |
| IED010C | Ud | Material complementarios y accesorios cuadro | 1.1 | 50.16 | 55.18 |
| MO_1 | h | Oficial de 1ª | 0.249 | 17.7 | 4.41 |
| MO_3 | h | Ayudante | 0.248 | 15.3 | 3.79 |
| % MA | % | Medios auxiliares | 1 % | 1476.44 | 14.76 |
| %CI | % | COSTES INDIRECTOS | 3 % | 1491.20 | 44.74 |
|  |  | Total |  |  | 1535.94 |

**IFC_10012** UD CUADRO SAI CPD (CSAICPD)
1 UD × 1743.47 = 1743.47
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS, PLACAS DE MONTAJE, TAPAS, SOPORTES, BORNAS REPARTIDORAS DE ENTRADA Y SALIDA, PLETINA DE NEUTRO Y PUESTA A TIERRA, GUIAS DE CABLES, MATERIAL AUXILIAR Y MANO DE OBRA.Incluso suministro, instalacion y pruebas

| Código | Ud | Descripción | Rendimiento | Precio | Importe |
|---|---|---|---|---|---|
| IED170M | UD | CUADRO SAI CPD (CSAICPD) (material) | 1 | 1612.55 | 1612.55 |
| IED010C | Ud | Material complementarios y accesorios cuadro | 1.1 | 50.16 | 55.18 |
| MO_1 | h | Oficial de 1ª | 0.249 | 17.7 | 4.41 |
| MO_3 | h | Ayudante | 0.248 | 15.3 | 3.79 |
| % MA | % | Medios auxiliares | 1 % | 1675.93 | 16.76 |
| %CI | % | COSTES INDIRECTOS | 3 % | 1692.69 | 50.78 |
|  |  | Total |  |  | 1743.47 |

**IFC_10013** UD CUADRO ALUMBRADO EXTERIOR (CAE)
1 UD × 2270.93 = 2270.93
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS, PLACAS DE MONTAJE, TAPAS, SOPORTES, BORNAS REPARTIDORAS DE ENTRADA Y SALIDA, PLETINA DE NEUTRO Y PUESTA A TIERRA, GUIAS DE CABLES, MATERIAL AUXILIAR Y MANO DE OBRA.Incluso suministro, instalacion y pruebas

| Código | Ud | Descripción | Rendimiento | Precio | Importe |
|---|---|---|---|---|---|
| IED180M | UD | CUADRO ALUMBRADO EXTERIOR (CAE) (material) | 1 | 2119.58 | 2119.58 |
| IED010C | Ud | Material complementarios y accesorios cuadro | 1.1 | 50.16 | 55.18 |
| MO_1 | h | Oficial de 1ª | 0.249 | 17.7 | 4.41 |
| MO_3 | h | Ayudante | 0.248 | 15.3 | 3.79 |
| % MA | % | Medios auxiliares | 1 % | 2182.96 | 21.83 |
| %CI | % | COSTES INDIRECTOS | 3 % | 2204.79 | 66.14 |
|  |  | Total |  |  | 2270.93 |

**IFC_10014** UD CUADRO ORDINARIO FUERZA PLANTA BAJA (COFB)
1 UD × 2625.46 = 2625.46
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 20 KA. DE SCHNEIDER ELECTRIC O EQUIVALENTE EN CALIDAD Y PRECIO.
EQUIPADO EN NUMERO Y DISPOSICION SEGUN ESQUEMA UNIFILAR Y PLIEGO DE CONDICIONES.
INCLUIRA EMBARRADOS, VARIADORES DE FRECUENCIA, ARRANCADORES, CONTACTORES,CERRADURA Y LLAVE, RELÉS, PLACAS DE MONTAJE, TAPAS, SOPORTES, BORNAS REPARTIDORAS DE ENTRADA Y SALIDA, PLETINA DE NEUTRO Y PUESTA A TIERRA, GUIAS DE CABLES, MATERIAL AUXILIAR Y MANO DE OBRA.Incluso suministro, instalacion y pruebas

| Código | Ud | Descripción | Rendimiento | Precio | Importe |
|---|---|---|---|---|---|
| IED190M | UD | CUADRO ORDINARIO FUERZA PLANTA BAJA (COFB) (material) | 1 | 2460.37 | 2460.37 |
| IED010C | Ud | Material complementarios y accesorios cuadro | 1.1 | 50.16 | 55.18 |
| MO_1 | h | Oficial de 1ª | 0.249 | 17.7 | 4.41 |
| MO_3 | h | Ayudante | 0.248 | 15.3 | 3.79 |
| % MA | % | Medios auxiliares | 1 % | 2523.75 | 25.24 |
| %CI | % | COSTES INDIRECTOS | 3 % | 2548.99 | 76.47 |
|  |  | Total |  |  | 2625.46 |

**IFC_10015** UD CUADRO ORDINARIO ALUMBRADO PLANTA BAJA (COAB)
1 UD × 3438.29 = 3438.29
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES,CERRADURA Y LLAVE, RELÉS, PLACAS DE MONTAJE, TAPAS, SOPORTES, BORNAS REPARTIDORAS DE ENTRADA Y SALIDA, PLETINA DE NEUTRO Y PUESTA A TIERRA, GUIAS DE CABLES, MATERIAL AUXILIAR Y MANO DE OBRA.Incluso suministro, instalacion y pruebas

| Código | Ud | Descripción | Rendimiento | Precio | Importe |
|---|---|---|---|---|---|
| IED195M | UD | CUADRO ORDINARIO ALUMBRADO PLANTA BAJA (COAB) (material) | 1 | 3241.72 | 3241.72 |
| IED010C | Ud | Material complementarios y accesorios cuadro | 1.1 | 50.16 | 55.18 |
| MO_1 | h | Oficial de 1ª | 0.249 | 17.7 | 4.41 |
| MO_3 | h | Ayudante | 0.248 | 15.3 | 3.79 |
| % MA | % | Medios auxiliares | 1 % | 3305.10 | 33.05 |
| %CI | % | COSTES INDIRECTOS | 3 % | 3338.15 | 100.14 |
|  |  | Total |  |  | 3438.29 |

**IFC_10016** UD CUADRO PREFERENTE ALUMBRADO PLANTA BAJA (CPAB)
1 UD × 2210.4 = 2210.40
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES,CERRADURA Y LLAVE, RELÉS, PLACAS DE MONTAJE, TAPAS, SOPORTES, BORNAS REPARTIDORAS DE ENTRADA Y SALIDA, PLETINA DE NEUTRO Y PUESTA A TIERRA, GUIAS DE CABLES, MATERIAL AUXILIAR Y MANO DE OBRA.Incluso suministro, instalacion y pruebas

| Código | Ud | Descripción | Rendimiento | Precio | Importe |
|---|---|---|---|---|---|
| IED200M | UD | CUADRO PREFERENTE ALUMBRADO PLANTA BAJA (CPAB) (material) | 1 | 2061.39 | 2061.39 |
| IED010C | Ud | Material complementarios y accesorios cuadro | 1.1 | 50.16 | 55.18 |
| MO_1 | h | Oficial de 1ª | 0.249 | 17.7 | 4.41 |
| MO_3 | h | Ayudante | 0.248 | 15.3 | 3.79 |
| % MA | % | Medios auxiliares | 1 % | 2124.77 | 21.25 |
| %CI | % | COSTES INDIRECTOS | 3 % | 2146.02 | 64.38 |
|  |  | Total |  |  | 2210.4 |

**IFC_10017** UD CUADRO ORDINARIO FUERZA SALA GRADOS (COFSG)
1 UD × 1449.47 = 1449.47
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS, CERRADURA Y LLAVE,PLACAS DE MONTAJE, TAPAS, SOPORTES, BORNAS REPARTIDORAS DE ENTRADA Y SALIDA, PLETINA DE NEUTRO Y PUESTA A TIERRA, GUIAS DE CABLES, MATERIAL AUXILIAR Y MANO DE OBRA.Incluso suministro, instalacion y pruebas

| Código | Ud | Descripción | Rendimiento | Precio | Importe |
|---|---|---|---|---|---|
| IED205M | UD | CUADRO ORDINARIO FUERZA SALA GRADOS (COFSG) (material) | 1 | 1329.94 | 1329.94 |
| IED010C | Ud | Material complementarios y accesorios cuadro | 1.1 | 50.16 | 55.18 |
| MO_1 | h | Oficial de 1ª | 0.249 | 17.7 | 4.41 |
| MO_3 | h | Ayudante | 0.248 | 15.3 | 3.79 |
| % MA | % | Medios auxiliares | 1 % | 1393.32 | 13.93 |
| %CI | % | COSTES INDIRECTOS | 3 % | 1407.25 | 42.22 |
|  |  | Total |  |  | 1449.47 |

**IFC_10018** UD CUADRO ORDINARIO ALUMBRADO SALA GRADOS (COASG)
1 UD × 1146.81 = 1146.81
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS, CERRADURA Y LLAVE,PLACAS DE MONTAJE, TAPAS, SOPORTES, BORNAS REPARTIDORAS DE ENTRADA Y SALIDA, PLETINA DE NEUTRO Y PUESTA A TIERRA, GUIAS DE CABLES, MATERIAL AUXILIAR Y MANO DE OBRA.Incluso suministro, instalacion y pruebas

| Código | Ud | Descripción | Rendimiento | Precio | Importe |
|---|---|---|---|---|---|
| IED210M | UD | CUADRO ORDINARIO ALUMBRADO SALA GRADOS (COASG) (material) | 1 | 1039.01 | 1039.01 |
| IED010C | Ud | Material complementarios y accesorios cuadro | 1.1 | 50.16 | 55.18 |
| MO_1 | h | Oficial de 1ª | 0.249 | 17.7 | 4.41 |
| MO_3 | h | Ayudante | 0.248 | 15.3 | 3.79 |
| % MA | % | Medios auxiliares | 1 % | 1102.39 | 11.02 |
| %CI | % | COSTES INDIRECTOS | 3 % | 1113.41 | 33.40 |
|  |  | Total |  |  | 1146.81 |

**IFC_10019** UD CUADRO PREFERENTE ALUMBRADO SALA GRADOS (CPASG)
1 UD × 1103.58 = 1103.58
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED215M | UD | CUADRO PREFERENTE ALUMBRADO SALA GRADOS (CPASG) (material) | 1 | 997.45 | 997.45 |
| IED010C | Ud | Material complementarios y accesorios cuadro | 1.1 | 50.16 | 55.18 |
| MO_1 | h | Oficial de 1ª | 0.249 | 17.7 | 4.41 |
| MO_3 | h | Ayudante | 0.248 | 15.3 | 3.79 |
| % MA | % | Medios auxiliares | 1 % | 1060.83 | 10.61 |
| %CI | % | COSTES INDIRECTOS | 3 % | 1071.44 | 32.14 |
|  |  | Total |  |  | 1103.58 |

**IFC_10020** UD CUADRO ORDINARIO FUERZA PLANTA 1 (COF1)
1 UD × 2625.46 = 2625.46
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED220M | UD | CUADRO ORDINARIO FUERZA PLANTA 1 (COF1) (material) | 1 | 2460.37 | 2460.37 |
| IED010C | Ud | Material complementarios y accesorios cuadro | 1.1 | 50.16 | 55.18 |
| MO_1 | h | Oficial de 1ª | 0.249 | 17.7 | 4.41 |
| MO_3 | h | Ayudante | 0.248 | 15.3 | 3.79 |
| % MA | % | Medios auxiliares | 1 % | 2523.75 | 25.24 |
| %CI | % | COSTES INDIRECTOS | 3 % | 2548.99 | 76.47 |
|  |  | Total |  |  | 2625.46 |

**IFC_10021** UD CUADRO ORDINARIO ALUMBRADO PLANTA 1 (COA1)
1 UD × 2677.35 = 2677.35
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED225M | UD | CUADRO ORDINARIO ALUMBRADO PLANTA 1 (COA1) (material) | 1 | 2510.25 | 2510.25 |
| IED010C | Ud | Material complementarios y accesorios cuadro | 1.1 | 50.16 | 55.18 |
| MO_1 | h | Oficial de 1ª | 0.249 | 17.7 | 4.41 |
| MO_3 | h | Ayudante | 0.248 | 15.3 | 3.79 |
| % MA | % | Medios auxiliares | 1 % | 2573.63 | 25.74 |
| %CI | % | COSTES INDIRECTOS | 3 % | 2599.37 | 77.98 |
|  |  | Total |  |  | 2677.35 |

**IFC_10022** UD CUADRO PREFERENTE ALUMBRADO PLANTA 1 (CPA1)
1 UD × 1708.88 = 1708.88
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED226M | UD | CUADRO PREFERENTE ALUMBRADO PLANTA 1 (CPA1) (material) | 1 | 1579.3 | 1579.30 |
| IED010C | Ud | Material complementarios y accesorios cuadro | 1.1 | 50.16 | 55.18 |
| MO_1 | h | Oficial de 1ª | 0.249 | 17.7 | 4.41 |
| MO_3 | h | Ayudante | 0.248 | 15.3 | 3.79 |
| % MA | % | Medios auxiliares | 1 % | 1642.68 | 16.43 |
| %CI | % | COSTES INDIRECTOS | 3 % | 1659.11 | 49.77 |
|  |  | Total |  |  | 1708.88 |

**IFC_10023** UD CUADRO FUERZA AULAS INFORMATICAS
8 UD × 1622.44 = 12979.52
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED227M | UD | CUADRO FUERZA AULAS INFORMATICAS (material) | 1 | 1496.18 | 1496.18 |
| IED010C | Ud | Material complementarios y accesorios cuadro | 1.1 | 50.16 | 55.18 |
| MO_1 | h | Oficial de 1ª | 0.249 | 17.7 | 4.41 |
| MO_3 | h | Ayudante | 0.249 | 15.3 | 3.81 |
| % MA | % | Medios auxiliares | 1 % | 1559.58 | 15.60 |
| %CI | % | COSTES INDIRECTOS | 3 % | 1575.18 | 47.26 |
|  |  | Total |  |  | 1622.44 |

**IFC_10030** UD CUADRO ORDINARIO FUERZA CIEMUR (COFCIEMUR)
1 UD × 1881.82 = 1881.82
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10030A | UD | CUADRO ORDINARIO FUERZA CIEMUR (COFCIEMUR) (material) | 1 | 1745.54 | 1745.54 |
| IED010C | Ud | Material complementarios y accesorios cuadro | 1.1 | 50.16 | 55.18 |
| MO_1 | h | Oficial de 1ª | 0.249 | 17.7 | 4.41 |
| MO_3 | h | Ayudante | 0.248 | 15.3 | 3.79 |
| % MA | % | Medios auxiliares | 1 % | 1808.92 | 18.09 |
| %CI | % | COSTES INDIRECTOS | 3 % | 1827.01 | 54.81 |
|  |  | Total |  |  | 1881.82 |

**IFC_10035** UD CUADRO ORDINARIO ALUMBRADO CIEMUR (COACIEMUR)
1 UD × 1362.99 = 1362.99
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS, CERRADURA Y LLAVE,PLACAS DE MONTAJE, TAPAS, SOPORTES, BORNAS REPARTIDORAS DE ENTRADA Y SALIDA, PLETINA DE NEUTRO Y PUESTA A TIERRA, GUIAS DE CABLES, MATERIAL AUXILIAR Y MANO DE OBRA.Incluso suministro, instalacion y pruebas

| Código | Ud | Descripción | Rendimiento | Precio | Importe |
|---|---|---|---|---|---|
| IFC_10035A | UD | CUADRO ORDINARIO ALUMBRADO CIEMUR (COACIEMUR) (material) | 1 | 1246.81 | 1246.81 |
| IED010C | Ud | Material complementarios y accesorios cuadro | 1.1 | 50.16 | 55.18 |
| MO_1 | h | Oficial de 1ª | 0.249 | 17.7 | 4.41 |
| MO_3 | h | Ayudante | 0.248 | 15.3 | 3.79 |
| % MA | % | Medios auxiliares | 1 % | 1310.19 | 13.10 |
| %CI | % | COSTES INDIRECTOS | 3 % | 1323.29 | 39.70 |
|  |  | Total |  |  | 1362.99 |

**IFC_10040** UD CUADRO PREFERENTE ALUMBRADO CIEMUR (CPACIEMUR)
1 UD × 1103.58 = 1103.58
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10040A | UD | CUADRO PREFERENTE ALUMBRADO CIEMUR (CPACIEMUR) (material) | 1 | 997.45 | 997.45 |
| IED010C | Ud | Material complementarios y accesorios cuadro | 1.1 | 50.16 | 55.18 |
| MO_1 | h | Oficial de 1ª | 0.249 | 17.7 | 4.41 |
| MO_3 | h | Ayudante | 0.248 | 15.3 | 3.79 |
| % MA | % | Medios auxiliares | 1 % | 1060.83 | 10.61 |
| %CI | % | COSTES INDIRECTOS | 3 % | 1071.44 | 32.14 |
|  |  | Total |  |  | 1103.58 |

**IFC_10011** UD CUADRO SAI CIEMUR (CSAICIEMUR)
1 UD × 1622.41 = 1622.41
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IED165MO | UD | CUADRO SAI CIEMUR (CSAICIEMUR) (material) | 1 | 1496.18 | 1496.18 |
| IED010C | Ud | Material complementarios y accesorios cuadro | 1.1 | 50.16 | 55.18 |
| MO_1 | h | Oficial de 1ª | 0.249 | 17.7 | 4.41 |
| MO_3 | h | Ayudante | 0.248 | 15.3 | 3.79 |
| % MA | % | Medios auxiliares | 1 % | 1559.56 | 15.60 |
| %CI | % | COSTES INDIRECTOS | 3 % | 1575.16 | 47.25 |
|  |  | Total |  |  | 1622.41 |

**IFC_10045** UD CUADRO SAI P2 (CSAIP2)
1 UD × 3957.11 = 3957.11
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10045A | UD | CUADRO SAI P2 (CSAIP2) (material) | 1 | 3740.43 | 3740.43 |
| IED010C | Ud | Material complementarios y accesorios cuadro | 1.1 | 50.16 | 55.18 |
| MO_1 | h | Oficial de 1ª | 0.249 | 17.7 | 4.41 |
| MO_3 | h | Ayudante | 0.248 | 15.3 | 3.79 |
| % MA | % | Medios auxiliares | 1 % | 3803.81 | 38.04 |
| %CI | % | COSTES INDIRECTOS | 3 % | 3841.85 | 115.26 |
|  |  | Total |  |  | 3957.11 |

**IFC_10050** UD CUADRO ORDINARIO FUERZA PLANTA 2 (COF2)
1 UD × 4994.77 = 4994.77
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO.
EQUIPADO EN NUMERO Y DISPOSICION SEGUN ESQUEMA UNIFILAR Y PLIEGO DE CONDICIONES.
INCLUIRA EMBARRADOS, VARIADORES DE FRECUENCIA, ARRANCADORES, CONTACTORES, RELÉS, CERRADURA Y LLAVE,PLACAS DE MONTAJE, TAPAS, SOPORTES, BORNAS REPARTIDORAS DE ENTRADA Y SALIDA, PLETINA DE NEUTRO Y PUESTA A TIERRA, GUIAS DE CABLES, MATERIAL AUXILIAR Y MANO DE OBRA.Incluso suministro, instalacion y pruebas

| Código | Ud | Descripción | Rendimiento | Precio | Importe |
|---|---|---|---|---|---|
| IFC_10050A | UD | CUADRO ORDINARIO FUERZA PLANTA 2 (COF2) (material) | 1 | 4737.9 | 4737.90 |
| IED010C | Ud | Material complementarios y accesorios cuadro | 1.1 | 50.16 | 55.18 |
| MO_1 | h | Oficial de 1ª | 0.249 | 17.7 | 4.41 |
| MO_3 | h | Ayudante | 0.248 | 15.3 | 3.79 |
| % MA | % | Medios auxiliares | 1 % | 4801.28 | 48.01 |
| %CI | % | COSTES INDIRECTOS | 3 % | 4849.29 | 145.48 |
|  |  | Total |  |  | 4994.77 |

**IFC_10055** UD CUADRO ORDINARIO ALUMBRADO PLANTA 2 (COA2)
1 UD × 3957.11 = 3957.11
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10055A | UD | CUADRO ORDINARIO ALUMBRADO PLANTA 2 (COA2) (material) | 1 | 3740.43 | 3740.43 |
| IED010C | Ud | Material complementarios y accesorios cuadro | 1.1 | 50.16 | 55.18 |
| MO_1 | h | Oficial de 1ª | 0.249 | 17.7 | 4.41 |
| MO_3 | h | Ayudante | 0.248 | 15.3 | 3.79 |
| % MA | % | Medios auxiliares | 1 % | 3803.81 | 38.04 |
| %CI | % | COSTES INDIRECTOS | 3 % | 3841.85 | 115.26 |
|  |  | Total |  |  | 3957.11 |

**IFC_10060** UD CUADRO PREFERENTE ALUMBRADO PLANTA 2 (CPA2)
1 UD × 2746.52 = 2746.52
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10060A | UD | CUADRO PREFERENTE ALUMBRADO PLANTA 2 (CPA2) (material) | 1 | 2576.74 | 2576.74 |
| IED010C | Ud | Material complementarios y accesorios cuadro | 1.1 | 50.16 | 55.18 |
| MO_1 | h | Oficial de 1ª | 0.249 | 17.7 | 4.41 |
| MO_3 | h | Ayudante | 0.248 | 15.3 | 3.79 |
| % MA | % | Medios auxiliares | 1 % | 2640.12 | 26.40 |
| %CI | % | COSTES INDIRECTOS | 3 % | 2666.52 | 80.00 |
|  |  | Total |  |  | 2746.52 |

**IFC_10065** UD CUADRO PREFERENTE ALUMBRADO PLANTA CUBIERTA (CPAC)
1 UD × 1103.58 = 1103.58
CUADRO DE DISTRIBUCION MODULAR ENSAMBLABLE PARA INTENSIDAD NOMINAL DE 630 A, METALICO IP 65, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES, CONTACTORES, RELÉS,CERRADURA Y LLAVE, PLACAS DE MONTAJE, TAPAS, SOPORTES, BORNAS REPARTIDORAS DE ENTRADA Y SALIDA, PLETINA DE NEUTRO Y PUESTA A TIERRA, GUIAS DE CABLES, MATERIAL AUXILIAR Y MANO DE OBRA.Incluso suministro, instalacion y pruebas

| Código | Ud | Descripción | Rendimiento | Precio | Importe |
|---|---|---|---|---|---|
| IFC_10065A | UD | CUADRO PREFERENTE ALUMBRADO PLANTA CUBIERTA (CPAC) (material) | 1 | 997.45 | 997.45 |
| IED010C | Ud | Material complementarios y accesorios cuadro | 1.1 | 50.16 | 55.18 |
| MO_1 | h | Oficial de 1ª | 0.249 | 17.7 | 4.41 |
| MO_3 | h | Ayudante | 0.248 | 15.3 | 3.79 |
| % MA | % | Medios auxiliares | 1 % | 1060.83 | 10.61 |
| %CI | % | COSTES INDIRECTOS | 3 % | 1071.44 | 32.14 |
|  |  | Total |  |  | 1103.58 |

**IFC_10070** UD INTERRUPTOR AUTOMÁTICO DE 1600 A ENCLAVADO CON CELDA DE PROTECCIÓN
1 UD × 2116.21 = 2116.21
INTERRUPTORES AUTOMÁTICO DE 1600A, MERLIN GERIN O EQUIVALENTE EN CALIDAD Y PRECIO DE ICC MINIMO 25 kA. ENCLAVADO CON CELDA DE PROTECCIÓN DEL CT, S/ NORMATIVA IBERDROLA. INCLUSO ENCLAVAMIENTOS.
INCLUSO ARMARIO METÁLICO CON BORNAS, PLETINAS, , EMBARRADOS, PLACAS DE MONTAJE, TAPAS, SOPORTES, PLETINA DE TIERRA, GUIAS DE CABLES, CABLEADO, CONEXIONADO, SEÑALIZACIÓN CON PLACAS DE BAQUELITA GRABADAS, PROBADO Y EN FUNCIONAMIENTO, MATERIAL AUXILIAR Y MANO DE OBRA. MEDIDA LA UNIDAD TERMINADA. SUMINISTRO, MONTAJE Y PRUEBAS.

| Código | Ud | Descripción | Rendimiento | Precio | Importe |
|---|---|---|---|---|---|
| IFC_10070A | UD | INTERRUPTOR AUTOMÁTICO DE 1600 A ENCLAVADO CON CELDA DE PROTECCIÓN (material) | 1 | 1911.79 | 1911.79 |
| MO_1 | h | Oficial de 1ª | 3.325 | 17.7 | 58.85 |
| MO_3 | h | Ayudante | 4.156 | 15.3 | 63.59 |
| % MA | % | Medios auxiliares | 1 % | 2034.23 | 20.34 |
| %CI | % | COSTES INDIRECTOS | 3 % | 2054.57 | 61.64 |
|  |  | Total |  |  | 2116.21 |

**IFC_10080** UD MODIFICACIÓN DEL CUADRO GENERAL DE BAJA TENSIÓN EXISTENTE
1 UD × 2563.87 = 2563.87
MODIFICACIÓN DEL CUADRO GENERAL DE BAJA TENSIÓN CON INTERRUPTOR AUTOMÁTICO DIFERENCIAL DE 1600 A CON REGULACIÓN DEL TIEMPO DE DISPARO,MERLIN GERIN O EQUIVALENTE EN CALIDAD Y PRECIO, APLICANDO SELECTIVIDAD, EN NUMERO PARA DAR SUMINISTRO AL CUADRO DE LA PRENSA Y DE ICC MÍNIMO 25 kA.
INCLUSO EMBARRADOS, UNIÓN ELÉCTRICA ENTRE ESTOS, PLACAS DE MONTAJE, TAPAS, SOPORTES, BORNAS REPARTIDORAS DE ENTRADA Y SALIDA, REGLETEROS, REGLETEROS PARA GESTIÓN CENTRALIZADA, AUXILIARES DE GESTIÓN, COORDINADO CON GESTIÓN CENTRALIZADA, ACCESORIOS A LOS INTERRUPTORES, PLETINA DE TIERRA, CONMUTACIÓN AUTOMÁTICA, GUÍAS DE CABLES, CABLEADO, CONEXIONADO, SEÑALIZACIÓN DE TODOS LOS CIRCUITOS CON PLACAS DE BAQUELITA GRABADAS, PROBADO Y EN FUNCIONAMIENTO, MATERIAL AUXILIAR Y MANO DE OBRA. MEDIDA LA UNIDAD TERMINADA. SUMINISTRO, MONTAJE Y PRUEBAS.

| Código | Ud | Descripción | Rendimiento | Precio | Importe |
|---|---|---|---|---|---|
| IFC_10080A | UD | MODIFICACIÓN DEL CUADRO GENERAL DE BAJA TENSIÓN EXISTENTE (material) | 1 | 2327.39 | 2327.39 |
| MO_1 | h | Oficial de 1ª | 4.156 | 17.7 | 73.56 |
| MO_3 | h | Ayudante | 4.156 | 15.3 | 63.59 |
| % MA | % | Medios auxiliares | 1 % | 2464.54 | 24.65 |
| %CI | % | COSTES INDIRECTOS | 3 % | 2489.19 | 74.68 |
|  |  | Total |  |  | 2563.87 |

## IFC_20000 EQUIPOS (10/04/2008)
Importe: 43632.91

**IFC_20001** UD SAI 120 kVA
1 UD × 30550.05 = 30550.05
SUMINISTRO INSTALACION Y PRUEBAS DE EQUIPO SAI TRIFASICO DOBLE CONVERSION "ON LINE" DE 120 KVA, MODELO 90 NET de CHLORIDE O EQUIVALENTE EN CALIDAD Y PRECIO. EQUIPADO CON:
- ONDULADOR ESTATICO ELECTRONICO
- RECTIFICADOR-CARGADOR
- BY-PASS ESTATICO, BY-PASS MANUAL
- FILTRO ARMONICOS LC COMPENSADO
- TARJETA 6 RELES 250V - 2A
- TARJETA DE COMUNICACIONES
- BATERIA DE ACUMULADORES DE PLOMO ESTANCO EN ARMARIO CON UNA AUTONOMIA DE 10 MINUTOS EQUIPADA CON DISYUNTORES DE PROTECCION DE BATERIAS Y UN PANEL MONITOR COMPLETO. CON LAS SIGUIENTES PRESTACIONES.
ENTRADA 400 V, 50 HZ, THDI<6%
SALIDA 400 V ± 1%, 50 ± 0.05 HZ, SOBRECARGA ADMISIBLE 150% EN 1 MINUTO, 125% EN 10 MINUTOS
TOTALMENTE TERMINADO, SEÑALIZADO, PROBADO Y EN FUNCIONAMIENTO. TODAS LA PROTECCIONES INDICADAS EN ESQUEMAS UNIFILARES, PLIEGO DE CONDICIONES, PLANOS DE FUERZA Y ALUMBRADO Y CUALQUIER OTRA PROTECCION NECESARIA DE LAS LINEAS, PERSONAS, BIENES Y ELEMENTOS A PROTEGER POR EXIGENCIA DE LA D.F.Incluso suministro, instalacion y pruebas

| Código | Ud | Descripción | Rendimiento | Precio | Importe |
|---|---|---|---|---|---|
| OFIEGBE04 | UD | SAI 120 kVA | 1 | 29092.28 | 29092.28 |
| MO_1 | h | Oficial de 1ª | 8.312 | 17.7 | 147.12 |
| MO_3 | h | Ayudante | 8.312 | 15.3 | 127.17 |
| % MA | % | Medios auxiliares | 1 % | 29366.57 | 293.67 |
| %CI | % | COSTES INDIRECTOS | 3 % | 29660.24 | 889.81 |
|  |  | Total |  |  | 30550.05 |

**IFC_20003** UD BATERIA MODULAR 325 kVAr
1 UD × 12533.85 = 12533.85
BATERIA DE CONDENSADORES CONTROLADAS AUTOMATICAMENTE PARA CORREGIR EL FACTOR DE POTENCIA DE FORMA AUTOMATICA DE 325 kVAr (25 + 2x50 + 2x100) 400V CON FILTRO DE RECHAZO MODELO EGF DE CYDESA O EQUIVALENTE EN CALIDAD Y PRECIO COMPUESTA CON LOS SIGUIENTES ELEMENTOS:
- MODULO DE REGULACION.
- MODULO DE CONDENSADORES CON FILTRO DE RECHAZO
- CONTACTORES CON RESISTENCIAS PREVIAS PARA LIMITACION DE LA CORRIENTE DE CONEXION, ACOMETIDA POR LA PARTE INFERIOR.
- COMPOSICION MODULAR
TOTALMENTE INSTALADA Y FUNCIONANDO. ALIMENTACION DE LAS BOBINAS DE CONTACTORES Y TRANSFORMADOR DE INTENSIDAD. A SITUAR EN CUADRO DE B.T. Y MATERIAL AUXILIAR.INCLUSO FUSIBLES E INTERRUPTOR DE 800 A, REGULADOR RAPIDO Y CONTROL, BORNES BIMETALICOS POR FASE, REGULADOR ELECTRONICO DIGITAL EN PUERTA FRONTAL, ARMARIO CON TRES ENTRADAS CON POSIBILIDAD DE INTERCONECTAR VARIOS EQUIPOS CONTROLADOS POR UN SOLO REGULADOR, TRANSFORMADOR DE INTENSIDAD, IMPEDANCIAS LIMITADORAS DE CORRIENTE DE CONEXION, RESISTENCIAS DE DESCARGA RAPIDA, BANCADA, ANTIVIBRATORIOS, CONEXIONADO, PIEZAS ESPECIALES PARA ENTRADA DE CABLES, ACCESORIOS Y MANO DE OBRA. SUMINISTRO, MONTAJE Y PRUEBAS.

| Código | Ud | Descripción | Rendimiento | Precio | Importe |
|---|---|---|---|---|---|
| OFIEGBE07 | UD | BATERIA MODULAR 325 kVAr | 1 | 11636.87 | 11636.87 |
| MO_1 | h | Oficial de 1ª | 12.468 | 17.7 | 220.68 |
| MO_3 | h | Ayudante | 12.468 | 15.3 | 190.76 |
| % MA | % | Medios auxiliares | 1 % | 12048.31 | 120.48 |
| %CI | % | COSTES INDIRECTOS | 3 % | 12168.79 | 365.06 |
|  |  | Total |  |  | 12533.85 |

**IFC_20004** UD BATERÍA FIJA EN CAJA 50kVAr
1 UD × 549.01 = 549.01
BATERIA DE CONDENSADORES PARA CORREGIR EL FACTOR DE POTENCIA DEL TRANSFORMADOR, FORMADO POR UN CONJUNTO DE FUSIBLES Y BATERÍA DE CONDENSADORES FIJOS, CON LAS SIGUIENTES CARACTERISTICAS:
- POTENCIA: 50 kVAr
- TENSION: 400 V.
- FRECUENCIA: 50 Hz.
- PROTECCION: IP-43.
INCLUSO FUSIBLES E INTERRUPTOR DE 160A , BORNES BIMETALICOS POR FASE, IMPEDANCIAS LIMITADORAS DE CORRIENTE DE CONEXION, MEMBRANA INTERNA DE SOBREPRESEIÓN, RESISTENCIAS DE DESCARGA RAPIDA, ENVOLVENTE, CONEXIONADO, PIEZAS ESPECIALES PARA ENTRADA DE CABLES, ACCESORIOS Y MANO DE OBRA.INCLUIDO FUSIBLE NECESARIO DE 160 INCLUIDO EN PARTIDA ASI COMO FUSIBLE DE REPUESTO Y DEMAS ELEMENTOS PARA UNA ADECUADA FUNCIONAMIENTO DEL EQUIPO DE COMPENSACION DE ENERGIA REACTIVA.
SUMINISTRO, MONTAJE Y PRUEBAS.

| Código | Ud | Descripción | Rendimiento | Precio | Importe |
|---|---|---|---|---|---|
| OFIBAT70 | UD | BATERÍA FIJA EN CAJA 45kVAr (material) | 1 | 390.59 | 390.59 |
| MO_1 | h | Oficial de 1ª | 4.156 | 17.7 | 73.56 |
| MO_3 | h | Ayudante | 4.156 | 15.3 | 63.59 |
| % MA | % | Medios auxiliares | 1 % | 527.74 | 5.28 |
| %CI | % | COSTES INDIRECTOS | 3 % | 533.02 | 15.99 |
|  |  | Total |  |  | 549.01 |

## IFC_30000 CABLEADOS (10/04/2008)
Importe: 73854.82

**IFC30001** ML CIRCUITO RZ1-K 3X2,5 MM2
13551 ML × 2.56 = 34690.56
CIRCUITO PRINCIPAL ALIMENTACION ELECTRICA COMPUESTO POR CABLE RZ1K 0,6/1 KV DE SECCION DE CONDUCTOR 3x2,5 MM2, FASE+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5b | Ml | Manguera RZ1 3x2,5 mm2 (material) | 1 | 1.75 | 1.75 |
| IEC010C | Ud | Material complementario y accesorios (material) | 1 | 0.04 | 0.04 |
| MO_1 | h | Oficial de 1ª | 0.021 | 17.7 | 0.37 |
| MO_2 | h | Peón especialista | 0.021 | 14.9 | 0.31 |
| % MA | % | Medios auxiliares | 1 % | 2.47 | 0.02 |
| %CI | % | COSTES INDIRECTOS | 3 % | 2.49 | 0.07 |
|  |  | Total |  |  | 2.56 |

| Medición | Uds. | Parcial |
|---|---|---|
| PLANTA C | 312 | 312.00 |
| PLANTA 2 | 4992 | 4992.00 |
| PLANTA 1 | 2668 | 2668.00 |
| PLANTA B | 1828 | 1828.00 |
| PLANTA -1 | 1778 | 1778.00 |
| PLANTA -1 | 1778 | 1778.00 |
| gestión | 195 | 195.00 |
| Total |  | 13551 |

**IFC30002** ML CIRCUITO RZ1-K 3X4 MM2
484 ML × 2.33 = 1127.72
CIRCUITO PRINCIPAL ALIMENTACION ELECTRICA COMPUESTO POR CABLE RZ1K 0,6/1 KV DE SECCION DE CONDUCTOR 3x4 MM2, FASE+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5c | Ml | Manguera RZ1 3x4 mm2 (material) | 1 | 1.94 | 1.94 |
| IEC010C | Ud | Material complementario y accesorios | 1 | 0.04 | 0.04 |
| MO_1 | h | Oficial de 1ª | 0.009 | 17.7 | 0.16 |
| MO_2 | h | Peón especialista | 0.007 | 14.9 | 0.10 |
| % MA | % | Medios auxiliares | 1 % | 2.24 | 0.02 |
| %CI | % | COSTES INDIRECTOS | 3 % | 2.26 | 0.07 |
|  |  | Total |  |  | 2.33 |

| Medición | Uds. | Parcial |
|---|---|---|
| PLANTA C |  |  |
| PLANTA 2 |  |  |
| PLANTA 1 | 362 | 362.00 |
| PLANTA B | 122 | 122.00 |
| PLANTA -1 |  |  |
| Total |  | 484 |

**IFC30003** ML CIRCUITO RZ1-K 3X6 MM2
504 ML × 2.85 = 1436.40
CIRCUITO PRINCIPAL ALIMENTACION ELECTRICA COMPUESTO POR CABLE RZ1K 0,6/1 KV DE SECCION DE CONDUCTOR 3x6 MM2, FASE+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5d | ML | Manguera RZ1 3x6 mm2 (material) | 1 | 2.44 | 2.44 |
| IEC010C | Ud | Material complementario y accesorios | 1 | 0.04 | 0.04 |
| MO_1 | h | Oficial de 1ª | 0.009 | 17.7 | 0.16 |
| MO_2 | h | Peón especialista | 0.007 | 14.9 | 0.10 |
| % MA | % | Medios auxiliares | 1 % | 2.74 | 0.03 |
| %CI | % | COSTES INDIRECTOS | 3 % | 2.77 | 0.08 |
|  |  | Total |  |  | 2.85 |

| Medición | Uds. | Parcial |
|---|---|---|
| PLANTA C |  |  |
| PLANTA 2 |  |  |
| PLANTA 1 |  |  |
| PLANTA B | 122 | 122.00 |
| PLANTA -1 | 382 | 382.00 |
| Total |  | 504 |

**IFC30005** ML CIRCUITO RZ1-K 5X2.5 MM2
583 ML × 3.16 = 1842.28
CIRCUITO PRINCIPAL ALIMENTACION ELECTRICA COMPUESTO POR CABLE RZ1K 0,6/1 KV DE SECCION DE CONDUCTOR 5x2.5MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFIEBC25 | ML | Manguera RZ1 5X2.5 mm2 (material) | 1 | 2.32 | 2.32 |
| IEC010C | Ud | Material complementario y accesorios | 1 | 0.04 | 0.04 |
| MO_1 | h | Oficial de 1ª | 0.021 | 17.7 | 0.37 |
| MO_2 | h | Peón especialista | 0.021 | 14.9 | 0.31 |
| %CI | % | COSTES INDIRECTOS | 1 % | 3.04 | 0.03 |
| % MA | % | Medios auxiliares | 3 % | 3.07 | 0.09 |
|  |  | Total |  |  | 3.16 |

| Medición | Uds. | Parcial |
|---|---|---|
| PLANTA C |  |  |
| PLANTA 2 | 86 | 86.00 |
| PLANTA 1 | 303 | 303.00 |
| PLANTA B | 86 | 86.00 |
| PLANTA -1 | 108 | 108.00 |
| Total |  | 583 |

**IFC30006** ML CIRCUITO RZ1-K 5X4 MM2
547 ML × 3.31 = 1810.57
CIRCUITO PRINCIPAL ALIMENTACION ELECTRICA COMPUESTO POR CABLE RZ1K 0,6/1 KV DE SECCION DE CONDUCTOR 5x4 MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5g | Ml | Manguera RZ1 5x4 mm2 (material) | 1 | 2.88 | 2.88 |
| IEC010C | Ud | Material complementario y accesorios | 1 | 0.04 | 0.04 |
| MO_1 | h | Oficial de 1ª | 0.009 | 17.7 | 0.16 |
| MO_2 | h | Peón especialista | 0.007 | 14.9 | 0.10 |
| % MA | % | Medios auxiliares | 1 % | 3.18 | 0.03 |
| %CI | % | COSTES INDIRECTOS | 3 % | 3.21 | 0.10 |
|  |  | Total |  |  | 3.31 |

| Medición | Uds. | Parcial |
|---|---|---|
| PLANTA C |  |  |
| PLANTA 2 |  |  |
| PLANTA 1 | 266 | 266.00 |
| PLANTA B | 173 | 173.00 |
| PLANTA -1 | 108 | 108.00 |
| Total |  | 547 |

**IFC30007** ML CIRCUITO RZ1-K 5X6 MM2
144 ML × 4.13 = 594.72
CIRCUITO PRINCIPAL ALIMENTACION ELECTRICA COMPUESTO POR CABLE RZ1K 0,6/1 KV DE SECCION DE CONDUCTOR 5x6 MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5h | Ml | CABLE RZ1K 0,6/1 KV DE SECCION DE CONDUCTOR 5x6 MM2 (material) | 1 | 3.25 | 3.25 |
| IEC010C | Ud | Material complementario y accesorios | 1 | 0.04 | 0.04 |
| MO_1 | h | Oficial de 1ª | 0.021 | 17.7 | 0.37 |
| MO_2 | h | Peón especialista | 0.021 | 14.9 | 0.31 |
| % MA | % | Medios auxiliares | 1 % | 3.97 | 0.04 |
| %CI | % | COSTES INDIRECTOS | 3 % | 4.01 | 0.12 |
|  |  | Total |  |  | 4.13 |

| Medición | Uds. | Parcial |
|---|---|---|
| PLANTA C |  |  |
| PLANTA 2 |  |  |
| PLANTA 1 | 36 | 36.00 |
| PLANTA B |  |  |
| PLANTA -1 | 108 | 108.00 |
| Total |  | 144 |

**IFC30008** ML CIRCUITO RZ1-K 5X10 MM2
5 ML × 3.83 = 19.15
CIRCUITO PRINCIPAL ALIMENTACION ELECTRICA COMPUESTO POR CABLE RZ1K 0,6/1 KV DE SECCION DE CONDUCTOR 5x10 MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5i | Ml | CABLE RZ1K 0,6/1 KV DE SECCION DE CONDUCTOR 5x10 MM2 (material) | 1 | 3.31 | 3.31 |
| IEC010C | Ud | Material complementario y accesorios | 1 | 0.04 | 0.04 |
| MO_1 | h | Oficial de 1ª | 0.01 | 17.7 | 0.18 |
| MO_2 | h | Peón especialista | 0.01 | 14.9 | 0.15 |
| % MA | % | Medios auxiliares | 1 % | 3.68 | 0.04 |
| %CI | % | COSTES INDIRECTOS | 3 % | 3.72 | 0.11 |
|  |  | Total |  |  | 3.83 |

| Medición | Uds. | Parcial |
|---|---|---|
| PLANTA C |  |  |
| PLANTA 2 |  |  |
| PLANTA 1 |  |  |
| PLANTA B |  |  |
| PLANTA -1 | 5 | 5.00 |
| Total |  | 5 |

**IFC30009** ML CIRCUITO RZ1-K 5X16 MM2
160 ML × 7.4 = 1184.00
CIRCUITO PRINCIPAL ALIMENTACION ELECTRICA COMPUESTO POR CABLE RZ1K 0,6/1 KV DE SECCION DE CONDUCTOR 5x16MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5m | Ml | CABLE RZ1K 0,6/1 KV DE SECCION DE CONDUCTOR 1x16 MM2 (material) | 5 | 1.33 | 6.65 |
| IEC010C | Ud | Material complementario y accesorios | 1 | 0.04 | 0.04 |
| MO_1 | h | Oficial de 1ª | 0.013 | 17.7 | 0.23 |
| MO_2 | h | Peón especialista | 0.013 | 14.9 | 0.19 |
| % MA | % | Medios auxiliares | 1 % | 7.11 | 0.07 |
| %CI | % | COSTES INDIRECTOS | 3 % | 7.18 | 0.22 |
|  |  | Total |  |  | 7.4 |

| Medición | Uds. | Parcial |
|---|---|---|
| PLANTA C |  |  |
| PLANTA 2 |  |  |
| PLANTA 1 | 80 | 80.00 |
| PLANTA B |  |  |
| PLANTA -1 | 80 | 80.00 |
| Total |  | 160 |

**IFC30010** ML CIRCUITO RZ1-K 5X25 MM2
144 ML × 10.78 = 1552.32
CIRCUITO PRINCIPAL ALIMENTACION ELECTRICA COMPUESTO POR CABLE RZ1K 0,6/1 KV DE SECCION DE CONDUCTOR 5x25MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5n | ML | CABLE RZ1K 0,6/1 KV DE SECCION DE CONDUCTOR 1x25 MM2 (material) | 5 | 1.93 | 9.65 |
| IEC010C | Ud | Material complementario y accesorios | 1 | 0.04 | 0.04 |
| MO_1 | h | Oficial de 1ª | 0.021 | 17.7 | 0.37 |
| MO_2 | h | Peón especialista | 0.021 | 14.9 | 0.31 |
| % MA | % | Medios auxiliares | 1 % | 10.37 | 0.10 |
| %CI | % | COSTES INDIRECTOS | 3 % | 10.47 | 0.31 |
|  |  | Total |  |  | 10.78 |

| Medición | Uds. | Parcial |
|---|---|---|
| PLANTA C |  |  |
| PLANTA 2 |  |  |
| PLANTA 1 |  |  |
| PLANTA B |  |  |
| PLANTA -1 | 144 | 144.00 |
| Total |  | 144 |

**IFC30011** ML CIRCUITO RZ1-K 5X35 MM2
122 ML × 15.11 = 1843.42
CIRCUITO PRINCIPAL ALIMENTACION ELECTRICA COMPUESTO POR CABLE RZ1K 0,6/1 KV DE SECCION DE CONDUCTOR 5x35MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5o | Ml | CABLE RZ1K 0,6/1 KV DE SECCION DE CONDUCTOR 1x35 MM2 (material) | 5 | 2.76 | 13.80 |
| IEC010C | Ud | Material complementario y accesorios | 1 | 0.04 | 0.04 |
| MO_1 | h | Oficial de 1ª | 0.021 | 17.7 | 0.37 |
| MO_2 | h | Peón especialista | 0.021 | 14.9 | 0.31 |
| % MA | % | Medios auxiliares | 1 % | 14.52 | 0.15 |
| %CI | % | COSTES INDIRECTOS | 3 % | 14.67 | 0.44 |
|  |  | Total |  |  | 15.11 |

| Medición | Uds. | Parcial |
|---|---|---|
| PLANTA C |  |  |
| PLANTA 2 |  |  |
| PLANTA 1 |  |  |
| PLANTA B |  |  |
| PLANTA -1 | 122 | 122.00 |
| Total |  | 122 |

**IFC30013** ML CIRCUITO RZ1-K 5X70 MM2
22 ML × 29.3 = 644.60
CIRCUITO PRINCIPAL ALIMENTACION ELECTRICA COMPUESTO POR CABLE RZ1K 0,6/1 KV DE SECCION DE CONDUCTOR 5x70MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFIEBC70 | ML | CABLE RZ1K 0,6/1 KV DE SECCION DE CONDUCTOR 1x70 MM2 (material) | 5 | 5.49 | 27.45 |
| IEC010C | Ud | Material complementario y accesorios | 1 | 0.04 | 0.04 |
| MO_1 | h | Oficial de 1ª | 0.021 | 17.7 | 0.37 |
| MO_2 | h | Peón especialista | 0.021 | 14.9 | 0.31 |
| % MA | % | Medios auxiliares | 1 % | 28.17 | 0.28 |
| %CI | % | COSTES INDIRECTOS | 3 % | 28.45 | 0.85 |
|  |  | Total |  |  | 29.3 |

| Medición | Uds. | Largo | Parcial |
|---|---|---|---|
| PLANTA C |  |  |  |
| PLANTA 2 |  |  |  |
| PLANTA 1 |  |  |  |
| PLANTA B |  |  |  |
| PLANTA -1 | 1 | 22.00 | 22.00 |
| Total |  |  | 22 |

**IFC30014** ML CIRCUITO RZ1-K 5X95 MM2
22 ML × 34.04 = 748.88
CIRCUITO PRINCIPAL ALIMENTACION ELECTRICA COMPUESTO POR CABLE RZ1K 0,6/1 KV DE SECCION DE CONDUCTOR 5x95 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5q | Ml | CABLE RZ1K 0,6/1 KV DE SECCION DE CONDUCTOR 1x95 MM2 (material) | 5 | 6.4 | 32.00 |
| IEC010C | Ud | Material complementario y accesorios | 1 | 0.04 | 0.04 |
| MO_1 | h | Oficial de 1ª | 0.021 | 17.7 | 0.37 |
| MO_2 | h | Peón especialista | 0.021 | 14.9 | 0.31 |
| % MA | % | Medios auxiliares | 1 % | 32.72 | 0.33 |
| %CI | % | COSTES INDIRECTOS | 3 % | 33.05 | 0.99 |
|  |  | Total |  |  | 34.04 |

| Medición | Uds. | Parcial |
|---|---|---|
| PLANTA C |  |  |
| PLANTA 2 |  |  |
| PLANTA 1 |  |  |
| PLANTA B |  |  |
| PLANTA -1 | 22 | 22.00 |
| Total |  | 22 |

**IFC30016** ML CIRCUITO RZ1-K 5X150 MM2
160 ML × 46.2 = 7392.00
CIRCUITO PRINCIPAL ALIMENTACION ELECTRICA COMPUESTO POR CABLE RZ1K 0,6/1 KV DE SECCION DE CONDUCTOR 5x150 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM53 | ML | CABLE RZ1K 0,6/1 KV DE SECCION DE CONDUCTOR 1x150 MM2 (material) | 5 | 8.73 | 43.65 |
| IEC010C | Ud | Material complementario y accesorios | 2 | 0.04 | 0.08 |
| MO_1 | h | Oficial de 1ª | 0.021 | 17.7 | 0.37 |
| MO_2 | h | Peón especialista | 0.021 | 14.9 | 0.31 |
| % MA | % | Medios auxiliares | 1 % | 44.41 | 0.44 |
| %CI | % | COSTES INDIRECTOS | 3 % | 44.85 | 1.35 |
|  |  | Total |  |  | 46.2 |

| Medición | Uds. | Parcial |
|---|---|---|
| PLANTA C |  |  |
| PLANTA 2 |  |  |
| PLANTA 1 |  |  |
| PLANTA B |  |  |
| PLANTA -1 | 160 | 160.00 |
| Total |  | 160 |

**IFC30017** ML CIRCUITO RZ1-K 5X185 MM2
192 ML × 60.45 = 11606.40
CIRCUITO PRINCIPAL ALIMENTACION ELECTRICA COMPUESTO POR CABLE RZ1K 0,6/1 KV DE SECCION DE CONDUCTOR 5x185 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5t | Ml | Cable RZ1 5x185 mm2 (material) | 5 | 11.47 | 57.35 |
| IEC010C | Ud | Material complementario y accesorios | 2 | 0.04 | 0.08 |
| MO_1 | h | Oficial de 1ª | 0.021 | 17.7 | 0.37 |
| MO_2 | h | Peón especialista | 0.021 | 14.9 | 0.31 |
| % MA | % | Medios auxiliares | 1 % | 58.11 | 0.58 |
| %CI | % | COSTES INDIRECTOS | 3 % | 58.69 | 1.76 |
|  |  | Total |  |  | 60.45 |

| Medición | Uds. | Parcial |
|---|---|---|
| PLANTA C |  |  |
| PLANTA 2 |  |  |
| PLANTA 1 |  |  |
| PLANTA B |  |  |
| PLANTA -1 | 192 | 192.00 |
| Total |  | 192 |

**IFC30018** ML CIRCUITO RZ1-K 5X240 MM2
44 ML × 78.95 = 3473.80
CIRCUITO PRINCIPAL ALIMENTACION ELECTRICA COMPUESTO POR CABLE RZ1K 0,6/1 KV DE SECCION DE CONDUCTOR 5x240 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM5Z | UD | CABLE RZ1K 0,6/1 KV DE SECCION DE CONDUCTOR 1x240 MM2 (material) | 5 | 14.62 | 73.10 |
| IEC010C | Ud | Material complementario y accesorios | 2 | 0.04 | 0.08 |
| MO_1 | h | Oficial de 1ª | 0.083 | 17.7 | 1.47 |
| MO_2 | h | Peón especialista | 0.083 | 14.9 | 1.24 |
| % MA | % | Medios auxiliares | 1 % | 75.89 | 0.76 |
| %CI | % | COSTES INDIRECTOS | 3 % | 76.65 | 2.30 |
|  |  | Total |  |  | 78.95 |

| Medición | Uds. | Parcial |
|---|---|---|
| PLANTA C |  |  |
| PLANTA 2 |  |  |
| PLANTA 1 |  |  |
| PLANTA B |  |  |
| PLANTA -1 | 44 | 44.00 |
| Total |  | 44 |

**IFC30022** ML PUENTES DE UNIÓN TRANSFORMADOR-CUADRO DE BAJA TENSIÓN RV-K 0,6/1 kV 5[3(1X240)]mm2 AL
15 ML × 259.2 = 3888.00
CIRCUITO DE INTERCONEXION ENTRE SALIDA DE TRANSFORMADOR Y CUADRO GENERAL DE BAJA TENSION, TENDIDO SOBRE BANDEJA EXISTENTE FORMADO POR CABLE RV-K 0,6/1 kV 5[3(1X240)]mm2 AL, CON TERMINALES BIMETALICOS. INCLUSO PASAMUROS SELLADOS, PASO DE FORJADOS, PEQUEÑO MATERIAL, ACCESORIOS Y MANO DE OBRA. SUMINISTRO, MONTAJE Y PRUEBAS. TOTALMENTE INSTALADOS Y EN SERVICIO.

| Código | Ud | Descripción | Rendimiento | Precio | Importe |
|---|---|---|---|---|---|
| ZC9537IEUC | UD | CABLE RV-K 0,6/1 kV (1X240)mm2 AL (material) | 15 | 16.43 | 246.45 |
| MO_1 | h | Oficial de 1ª | 0.083 | 17.7 | 1.47 |
| MO_2 | h | Peón especialista | 0.083 | 14.9 | 1.24 |
| % MA | % | Medios auxiliares | 1 % | 249.16 | 2.49 |
| %CI | % | COSTES INDIRECTOS | 3 % | 251.65 | 7.55 |
|  |  | Total |  |  | 259.2 |

| Medición | Uds. | Parcial |
|---|---|---|
| PLANTA C |  |  |
| PLANTA 2 |  |  |
| PLANTA 1 |  |  |
| PLANTA B |  |  |
| PLANTA -1 | 15 | 15.00 |
| Total |  | 15 |

## IFC_40000 CANALIZACIONES (10/04/2008)
Importe: 14352.14

**IFC_40001** M BANDEJA PORTACABLES METALICA TIPO REJILLA DE 200x60 mm
90 M × 9.79 = 881.10
Bandeja portacables metalica tipo rejilla de 200x60 mm con borde de seguridad, construida en varilla de acero galvanizado en caliente de 4,5 mm de espesor y montada sobre soportes, incluso p.p de pendulos, p.p. de cable de cobre de 16 mm², soportes, perfiles auxiliares, placas de union, piezas especiales, ayudas de albañileria, conexion equipotencial, apertura y sellado de huecos en muros y forjados. todo ello segun especificaciones tecnicas. incluido, suministro, pruebas, transporte y montaje. medida la unidad totalmente terminada.

| Código | Ud | Descripción | Rendimiento | Precio | Importe |
|---|---|---|---|---|---|
| OFBG2C6651 | M | Bandeja portacables metalica tipo rejilla de 200x60 mm (material) | 1 | 4.16 | 4.16 |
| OFBGY2C645 | U | P.P.SOP.TECHO Y SUELO B66 (material) | 1 | 1.75 | 1.75 |
| OFBGW2C6 | U | P.P.ACCESORIOS Y ELE.ACAB. (material) | 1 | 0.76 | 0.76 |
| MO_1 | h | Oficial de 1ª | 0.083 | 17.7 | 1.47 |
| MO_3 | h | Ayudante | 0.083 | 15.3 | 1.27 |
| % MA | % | Medios auxiliares | 1 % | 9.41 | 0.09 |
| %CI | % | COSTES INDIRECTOS | 3 % | 9.50 | 0.29 |
|  |  | Total |  |  | 9.79 |

| Medición | Uds. | Parcial |
|---|---|---|
| PLANTA C | 30 | 30.00 |
| PLANTA 2 |  |  |
| PLANTA 1 | 60 | 60.00 |
| PLANTA B |  |  |
| PLANTA -1 |  |  |
| Total |  | 90 |

**IFC_40002** M BANDEJA PORTACABLES METALICA TIPO REJILLA DE 200x100 mm
504 M × 11.52 = 5806.08
Bandeja portacables metalica tipo rejilla de 200x100 mm con borde de seguridad, construida en varilla de acero galvanizado en caliente de 4,5 mm de espesor y montada sobre soportes, incluso p.p de pendulos, p.p. de cable de cobre de 16 mm², soportes, perfiles auxiliares, placas de union, piezas especiales, ayudas de albañileria, conexion equipotencial, apertura y sellado de huecos en muros y forjados. todo ello segun especificaciones tecnicas. incluido, suministro, pruebas, transporte y montaje. medida la unidad totalmente terminada.

| Código | Ud | Descripción | Rendimiento | Precio | Importe |
|---|---|---|---|---|---|
| OFBG2C6654O | M | BANDEJA PORTACABLES METALICA TIPO REJILLA DE 200x100 mm (material) | 1 | 5.82 | 5.82 |
| OFBGY2C645 | U | P.P.SOP.TECHO Y SUELO B66 | 1 | 1.75 | 1.75 |
| OFBGW2C6 | U | P.P.ACCESORIOS Y ELE.ACAB. | 1 | 0.76 | 0.76 |
| MO_1 | h | Oficial de 1ª | 0.083 | 17.7 | 1.47 |
| MO_3 | h | Ayudante | 0.083 | 15.3 | 1.27 |
| % MA | % | Medios auxiliares | 1 % | 11.07 | 0.11 |
| %CI | % | COSTES INDIRECTOS | 3 % | 11.18 | 0.34 |
|  |  | Total |  |  | 11.52 |

| Medición | Uds. | Parcial |
|---|---|---|
| PLANTA C |  |  |
| PLANTA 2 | 35 | 35.00 |
| PLANTA 1 | 205 | 205.00 |
| PLANTA B | 217 | 217.00 |
| PLANTA -1 | 47 | 47.00 |
| Total |  | 504 |

**IFC_40003** M BANDEJA PORTACABLES METALICA TIPO REJILLA DE 300x100 mm
135 M × 12.81 = 1729.35
Bandeja portacables metalica tipo rejilla de 300x100 mm con borde de seguridad, construida en varilla de acero galvanizado en caliente de 4,5 mm de espesor y montada sobre soportes, incluso p.p de pendulos, p.p. de cable de cobre de 16 mm², soportes, perfiles auxiliares, placas de union, piezas especiales, ayudas de albañileria, conexion equipotencial, apertura y sellado de huecos en muros y forjados. todo ello segun especificaciones tecnicas. incluido, suministro, pruebas, transporte y montaje. medida la unidad totalmente terminada.

| Código | Ud | Descripción | Rendimiento | Precio | Importe |
|---|---|---|---|---|---|
| OFBG2C6655 | M | BANDEJA PORTACABLES METALICA TIPO REJILLA DE 300x100 mm (material) | 1 | 7.07 | 7.07 |
| OFBGY2C645 | U | P.P.SOP.TECHO Y SUELO B66 | 1 | 1.75 | 1.75 |
| OFBGW2C6 | U | P.P.ACCESORIOS Y ELE.ACAB. | 1 | 0.76 | 0.76 |
| MO_1 | h | Oficial de 1ª | 0.083 | 17.7 | 1.47 |
| MO_3 | h | Ayudante | 0.083 | 15.3 | 1.27 |
| % MA | % | Medios auxiliares | 1 % | 12.32 | 0.12 |
| %CI | % | COSTES INDIRECTOS | 3 % | 12.44 | 0.37 |
|  |  | Total |  |  | 12.81 |

| Medición | Uds. | Parcial |
|---|---|---|
| PLANTA C |  |  |
| PLANTA 2 | 70 | 70.00 |
| PLANTA 1 | 30 | 30.00 |
| PLANTA B | 35 | 35.00 |
| PLANTA -1 |  |  |
| Total |  | 135 |

**IFC_40004** M BANDEJA PORTACABLES METALICA TIPO REJILLA DE 400x100 mm
117 M × 27.93 = 3267.81
Bandeja portacables metalica tipo rejilla de 400x100 mm con borde de seguridad, construida en varilla de acero galvanizado en caliente de 4,5 mm de espesor y montada sobre soportes, incluso p.p de pendulos, p.p. de cable de cobre de 16 mm², soportes, perfiles auxiliares, placas de union, piezas especiales, ayudas de albañileria, conexion equipotencial, apertura y sellado de huecos en muros y forjados. todo ello segun especificaciones tecnicas. incluido, suministro, pruebas, transporte y montaje. medida la unidad totalmente terminada.

| Código | Ud | Descripción | Rendimiento | Precio | Importe |
|---|---|---|---|---|---|
| OFBG2C6656 | M | BANDEJA PORTACABLES METALICA TIPO REJILLA DE 400x60 mm (material) | 1 | 21.6 | 21.60 |
| OFBGY2C645 | U | P.P.SOP.TECHO Y SUELO B66 | 1 | 1.75 | 1.75 |
| OFBGW2C6 | U | P.P.ACCESORIOS Y ELE.ACAB. | 1 | 0.76 | 0.76 |
| MO_1 | h | Oficial de 1ª | 0.083 | 17.7 | 1.47 |
| MO_3 | h | Ayudante | 0.083 | 15.3 | 1.27 |
| % MA | % | Medios auxiliares | 1 % | 26.85 | 0.27 |
| %CI | % | COSTES INDIRECTOS | 3 % | 27.12 | 0.81 |
|  |  | Total |  |  | 27.93 |

| Medición | Uds. | Parcial |
|---|---|---|
| PLANTA C |  |  |
| PLANTA 2 | 32 | 32.00 |
| PLANTA 1 | 15 | 15.00 |
| PLANTA B |  |  |
| PLANTA -1 | 70 | 70.00 |
| Total |  | 117 |

**IFC_40005** ML BANDEJA PORTACABLES METALICA TIPO REJILLA DE 600x100 mm
30 ML × 23.84 = 715.20
Bandeja portacables metalica tipo rejilla de 600x100 mm con borde de seguridad, construida en varilla de acero galvanizado en caliente de 4,5 mm de espesor y montada sobre soportes, incluso p.p de pendulos, p.p. de cable de cobre de 16 mm², soportes, perfiles auxiliares, placas de union, piezas especiales, ayudas de albañileria, conexion equipotencial, apertura y sellado de huecos en muros y forjados. todo ello segun especificaciones tecnicas. incluido, suministro, pruebas, transporte y montaje. medida la unidad totalmente terminada.

| Código | Ud | Descripción | Rendimiento | Precio | Importe |
|---|---|---|---|---|---|
| REJBAND600 | ML | BANDEJA PORTACABLES METALICA TIPO REJILLA DE 600x100 mm (material) | 1 | 17.67 | 17.67 |
| OFBGY2C645 | U | P.P.SOP.TECHO Y SUELO B66 | 1 | 1.75 | 1.75 |
| OFBGW2C6 | U | P.P.ACCESORIOS Y ELE.ACAB. | 1 | 0.76 | 0.76 |
| MO_1 | h | Oficial de 1ª | 0.083 | 17.7 | 1.47 |
| MO_3 | h | Ayudante | 0.083 | 15.3 | 1.27 |
| % MA | % | Medios auxiliares | 1 % | 22.92 | 0.23 |
| %CI | % | COSTES INDIRECTOS | 3 % | 23.15 | 0.69 |
|  |  | Total |  |  | 23.84 |

| Medición | Uds. | Parcial |
|---|---|---|
| PLANTA C |  |  |
| PLANTA 2 |  |  |
| PLANTA 1 |  |  |
| PLANTA B |  |  |
| PLANTA -1 | 30 | 30.00 |
| Total |  | 30 |

**IFC_40010** M2 ALMOHADILLLAS INTUMESCENTES SELLADO HUECOS PASO
40 M2 × 28.04 = 1121.60
SELLADO DE HUECOS INTERIOR DE BANDEJAS DE PASO DE INSTALACIONES MEDIANTE ALMOHADILLAS INTUMESCENTES TERMO-EXPANSIVAS SUMINISTRO Y COLOCACIÓN.Incluso suministro, instalacion y pruebas

| Código | Ud | Descripción | Rendimiento | Precio | Importe |
|---|---|---|---|---|---|
| ALM0500 | UD | ALMOHADILLAS INTUMESCENTES HUECOS PASOS (material) | 1 | 22.98 | 22.98 |
| MO_1 | h | Oficial de 1ª | 0.009 | 17.7 | 0.16 |
| MO_3 | h | Ayudante | 0.249 | 15.3 | 3.81 |
| % MA | % | Medios auxiliares | 1 % | 26.95 | 0.27 |
| %CI | % | COSTES INDIRECTOS | 3 % | 27.22 | 0.82 |
|  |  | Total |  |  | 28.04 |

**IEB1010** ML BANDEJA 100X300 CON TAPA
30 ML × 27.7 = 831.00
BANDEJA PLENA DE PVC M1, PORTACABLES ELECTRICOS DE DIMENSIONES 100X300 EN MONTAJE SUPERFICIAL EN GARAJE PARA PROTECCION Y DISTRIBUCION DE CABLEADO ELECTRICO, IK 10. INCLUSO CUBIERTA, P.P. DE TAPAS, ANGULOS, PIEZAS DE FIJACION, ENLACES, DERIVACIONES, UNIONES, SEPARADORES, PIEZAS ESPECIALES, PEQUEÑO MATERIAL, ACCESORIOS Y AYUDAS DE ALBAÑILERIA. SEGUN REBT. MEDIDA LA LONGITUD EJECUTADA. SUMINISTRO, PRUEBAS Y MONTAJE.COLOR A ESPECIFICAR POR LA DF.

| Código | Ud | Descripción | Rendimiento | Precio | Importe |
|---|---|---|---|---|---|
| MO_1 | h | Oficial de 1ª | 0.042 | 17.7 | 0.74 |
| MO_3 | h | Ayudante | 0.033 | 15.3 | 0.50 |
| _W0030UN | u | Material complementario (material) | 5 | 0.38 | 1.90 |
| _EB400b | Ml | Bandeja PVC M1 100x300 con tapa (material) | 1 | 24.15 | 24.15 |
| % MA | % | Medios auxiliares | 0.5 % | 27.29 | 0.14 |
| %CI | % | COSTES INDIRECTOS | 1 % | 27.43 | 0.27 |
|  |  | Total |  |  | 27.7 |

| Medición | Uds. | Parcial |
|---|---|---|
| PLANTA C | 30 | 30.00 |
| PLANTA 2 |  |  |
| PLANTA 1 |  |  |
| PLANTA B |  |  |
| PLANTA -1 |  |  |
| Total |  | 30 |

## IFC_50000 MECANISMOS (10/04/2008)
Importe: 19675.24

**IFC_50003** UD TOMA SCHUKO SUPERFICIAL ESTANCO
27 UD × 41.04 = 1108.08
SUMINISTRO Y MONTAJE DE TOMA TIPO SCHUKO EN MONTAJE SUPERFICIAL, INCLUIDO CAJA SUPERFICIAL, SOPORTE, MECANISMO Y TAPA, BORNAS, TERMINALES, CABLEADO 2X2,5 mm2, CAJAS DE DERIVACION Y TUBO, PEQUEÑO MATERIAL Y ACCESORIOS, SEGUN PLIEGO DE CONDICIONES TECNICAS PARTICULARES.Incluso suministro, instalacion y pruebas

| Código | Ud | Descripción | Rendimiento | Precio | Importe |
|---|---|---|---|---|---|
| IFC_50003A | UD | TOMA SCHUKO SUPERFICIAL ESTANCO (material) | 1 | 33.97 | 33.97 |
| MO_1 | h | Oficial de 1ª | 0.166 | 17.7 | 2.94 |
| MO_3 | h | Ayudante | 0.166 | 15.3 | 2.54 |
| % MA | % | Medios auxiliares | 1 % | 39.45 | 0.39 |
| %CI | % | COSTES INDIRECTOS | 3 % | 39.84 | 1.20 |
|  |  | Total |  |  | 41.04 |

**IFC_50009** ud PUNTO DE FUERZA SECAMANOS
12 ud × 25.75 = 309.00
SUMINISTRO Y MONTAJE DE PUNTO DE FUERZA EN MONTAJE EMPOTRADO, INCLUIDO CAJA DE EMPOTRAR, SOPORTE, MECANISMO, EMBELLECEDOR Y TAPA, BORNAS, TERMINALES, P.P DE CABLEADO, CAJAS DE DERIVACION Y TUBO HASTA CAJA DE DERIVACION DE CIRCUITO, PEQUEÑO MATERIAL, AYUDAS DE ALBAÑILERIA, APERTURA Y CIERRE DE ROZAS Y HUECOS, SEGUN PLIEGO DE CONDICIONES TECNICAS PARTICULARES. Incluso suministro, instalacion y pruebas

| Código | Ud | Descripción | Rendimiento | Precio | Importe |
|---|---|---|---|---|---|
| IFC_50009A | m | Cable cobre 1 x 2,5 mm2/750 V (material) | 15 | 0.54 | 8.10 |
| IFC_50009B | ud | Caja universal de soporte (material) | 1 | 0.75 | 0.75 |
| IFC_50009C | ud | Base enchufe 10 A con TT (material) | 1 | 0.02 | 0.02 |
| _W0030A | ud | Material complementario (material) | 1 | 1.16 | 1.16 |
| ICEB_0090.B | ud | Material ayudas albañilería (material) | 0.5 | 0.01 | 0.01 |
| MO_1 | h | Oficial de 1ª | 0.831 | 17.7 | 14.71 |
| % MA | % | Medios auxiliares | 1 % | 24.75 | 0.25 |
| %CI | % | COSTES INDIRECTOS | 3 % | 25.00 | 0.75 |
|  |  | Total |  |  | 25.75 |

**IFC_50012** UD INTERRUPTOR SUPERFICIAL
47 UD × 13.21 = 620.87
INTERRUPTOR EN MONTAJE SUPERFICIAL, SERIE LIGHT DE BTCINO O EQUIVALENTE EN CALIDAD Y PRECIO, COLOR A DETERMINAR POR LA DF. INCLUSO MECANISMO, CAJA DE SUPERFICIE, SOPORTE, BORNAS, TERMINALES, P.P. DE CABLEADO, TUBO DE PROTECCION DE ACERO GALVANIZADO Y CAJAS DE DERIVACION HASTA CAJA DE DERIVACION DE CIRCUITO PRINCIPAL, PIEZAS DE FIJACION, PIEZAS AUXILIARES, PEQUEÑO MATERIAL, ACCESORIOS, AYUDAS DE ALBAÑILERIA Y MANO DE OBRA. SUMINISTRO, MONTAJE Y PRUEBAS.

| Código | Ud | Descripción | Rendimiento | Precio | Importe |
|---|---|---|---|---|---|
| IFC_50012A | Ud | Interruptor superficie (material) | 1 | 4.04 | 4.04 |
| IFC_50012B | Ud | Zócalo 94x94 mm. 2 elementos (material) | 1 | 1.78 | 1.78 |
| IEA010C | Ud | Material complementario (material) | 2 | 0.5 | 1.00 |
| MO_1 | h | Oficial de 1ª | 0.332 | 17.7 | 5.88 |
| % MA | % | Medios auxiliares | 1 % | 12.70 | 0.13 |
| %CI | % | COSTES INDIRECTOS | 3 % | 12.83 | 0.38 |
|  |  | Total |  |  | 13.21 |

**IFC_50015** UD INTERRUPTOR DE EMPOTRAR
1 UD × 14.33 = 14.33
INTERRUPTOR EN MONTAJE EMPOTRADO, SERIE LIGHT DE BTCINO O EQUIVALENTE EN CALIDAD Y PRECIO, COLOR A DETERMINAR POR LA DF. INCLUSO MECANISMO, CAJA DE EMPOTRAR, SOPORTE, BORNAS, TERMINALES, P.P. DE CABLEADO, TUBO DE PROTECCION DE ACERO GALVANIZADO Y CAJAS DE DERIVACION HASTA CAJA DE DERIVACION DE CIRCUITO PRINCIPAL, PIEZAS DE FIJACION, PIEZAS AUXILIARES, PEQUEÑO MATERIAL, ACCESORIOS, AYUDAS DE ALBAÑILERIA Y MANO DE OBRA. SUMINISTRO, MONTAJE Y PRUEBAS.

| Código | Ud | Descripción | Rendimiento | Precio | Importe |
|---|---|---|---|---|---|
| IFC_50015A | UD | INTERRUPTOR EMPOTRAR (material) | 1 | 4.08 | 4.08 |
| _W0030A | ud | Material complementario | 2 | 1.16 | 2.32 |
| ICEB_0090.B | ud | Material ayudas albañilería | 0.5 | 0.01 | 0.01 |
| MO_1 | h | Oficial de 1ª | 0.416 | 17.7 | 7.36 |
| % MA | % | Medios auxiliares | 1 % | 13.77 | 0.14 |
| %CI | % | COSTES INDIRECTOS | 3 % | 13.91 | 0.42 |
|  |  | Total |  |  | 14.33 |

**IFC_50100** UD INTERRUPTOR DOBLE DE EMPOTRAR
64 UD × 17 = 1088.00
INTERRUPTOR EN MONTAJE EMPOTRADO, SERIE LIGHT DE BTCINO O EQUIVALENTE EN CALIDAD Y PRECIO, COLOR A DETERMINAR POR LA DF. INCLUSO MECANISMO, CAJA DE EMPOTRAR, SOPORTE, BORNAS, TERMINALES, P.P. DE CABLEADO, TUBO DE PROTECCION DE ACERO GALVANIZADO Y CAJAS DE DERIVACION HASTA CAJA DE DERIVACION DE CIRCUITO PRINCIPAL, PIEZAS DE FIJACION, PIEZAS AUXILIARES, PEQUEÑO MATERIAL, ACCESORIOS, AYUDAS DE ALBAÑILERIA Y MANO DE OBRA. SUMINISTRO, MONTAJE Y PRUEBAS.

| Código | Ud | Descripción | Rendimiento | Precio | Importe |
|---|---|---|---|---|---|
| IFC_50100A | UD | INTERRUPTOR DOBLE DE EMPOTRAR (material) | 1 | 6.65 | 6.65 |
| _W0030A | ud | Material complementario | 2 | 1.16 | 2.32 |
| ICEB_0090.B | ud | Material ayudas albañilería | 0.5 | 0.01 | 0.01 |
| MO_1 | h | Oficial de 1ª | 0.416 | 17.7 | 7.36 |
| % MA | % | Medios auxiliares | 1 % | 16.34 | 0.16 |
| %CI | % | COSTES INDIRECTOS | 3 % | 16.50 | 0.50 |
|  |  | Total |  |  | 17 |

**IFC_50017** UD. TOMA DE FUERZA SIMPLE EMPOTRAR
15 UD. × 18.24 = 273.60
SUMINISTRO Y MONTAJE DE TOMA DE FUERZA EN MONTAJE EMPOTRADO SERIE LIGHT DE BTCINO O SIMILAR EN CALIDAD Y PRECIO, INCLUIDO CAJA DE EMPOTRAR, SOPORTE, EMBELLECEDOR, MECANISMO SHUCKO 16A 220V 2P+T, BORNAS, TERMINALES, P.P DE CABLEADO, CAJAS DE DERIVACION Y TUBO HASTA CAJA DE DERIVACION DE CIRCUITO, PEQUEÑO MATERIAL, AYUDAS DE ALBAÑILERIA, APERTURA Y CIERRE DE ROZAS Y HUECOS, SEGUN PLIEGO DE CONDICIONES TECNICAS PARTICULARES. MODELO A DEFINIR POR LA DIRECCION FACULTATIVA. MEDIDA LA UNIDAD INSTALADA. COLOR A DEFINIR POR LA D.O.SUMINISTRO, MONTAJE Y PRUEBAS.

| Código | Ud | Descripción | Rendimiento | Precio | Importe |
|---|---|---|---|---|---|
| IFC_50017A | UD | TOMA DE FUERZA SIMPLE EMPOTRAR (material) | 1 | 7.84 | 7.84 |
| _W0030A | ud | Material complementario | 2 | 1.16 | 2.32 |
| ICEB_0090.B | ud | Material ayudas albañilería | 0.5 | 0.01 | 0.01 |
| MO_1 | h | Oficial de 1ª | 0.416 | 17.7 | 7.36 |
| % MA | % | Medios auxiliares | 1 % | 17.53 | 0.18 |
| %CI | % | COSTES INDIRECTOS | 3 % | 17.71 | 0.53 |
|  |  | Total |  |  | 18.24 |

**IFC_50018** UD. TOMA DE FUERZA DOBLE EMPOTRAR
17 UD. × 24.09 = 409.53
SUMINISTRO Y MONTAJE DE TOMA DE FUERZA DOBLE EN MONTAJE EMPOTRADO SERIE LIGHT DE BTCINO O SIMILAR EN CALIDAD Y PRECIO, INCLUIDO CAJA DE EMPOTRAR, SOPORTE, EMBELLECEDOR, MECANISMO SHUCKO 16A 220V 2P+T, BORNAS, TERMINALES, P.P DE CABLEADO, CAJAS DE DERIVACION Y TUBO HASTA CAJA DE DERIVACION DE CIRCUITO, PEQUEÑO MATERIAL, AYUDAS DE ALBAÑILERIA, APERTURA Y CIERRE DE ROZAS Y HUECOS, SEGUN PLIEGO DE CONDICIONES TECNICAS PARTICULARES. MODELO A DEFINIR POR LA DIRECCION FACULTATIVA. MEDIDA LA UNIDAD INSTALADA. COLOR A DEFINIR POR LA D.O.SUMINISTRO, MONTAJE Y PRUEBAS.

| Código | Ud | Descripción | Rendimiento | Precio | Importe |
|---|---|---|---|---|---|
| IFC_50018A | UD | TOMA DE FUERZA DOBLE EMPOTRAR (material) | 1 | 13.47 | 13.47 |
| _W0030A | ud | Material complementario | 2 | 1.16 | 2.32 |
| ICEB_0090.B | ud | Material ayudas albañilería | 0.5 | 0.01 | 0.01 |
| MO_1 | h | Oficial de 1ª | 0.416 | 17.7 | 7.36 |
| % MA | % | Medios auxiliares | 1 % | 23.16 | 0.23 |
| %CI | % | COSTES INDIRECTOS | 3 % | 23.39 | 0.70 |
|  |  | Total |  |  | 24.09 |

**IFC_50019** UD PULSADOR DE EMPOTRAR (13/05/2008)
0 UD × 18.22 = 0.00
PULSADOR EN MONTAJE EMPOTRAR, SERIE LIGHT DE BTCINO O EQUIVALENTE EN CALIDAD Y PRECIO, COLOR A DETERMINAR POR LA DF. INCLUSO MECANISMO, CAJA DE SUPERFICIE, MECANISMO ACOPLADOR DE BUS, TELERUPTOR, SOPORTE, BORNAS, TERMINALES, P.P. DE CABLEADO, TUBO DE PROTECCION Y CAJAS DE DERIVACION HASTA CAJA DE DERIVACION DE CIRCUITO PRINCIPAL, PIEZAS DE FIJACION, PIEZAS AUXILIARES, PEQUEÑO MATERIAL, ACCESORIOS, AYUDAS DE ALBAÑILERIA Y MANO DE OBRA. SUMINISTRO, MONTAJE Y PRUEBAS.

| Código | Ud | Descripción | Rendimiento | Precio | Importe |
|---|---|---|---|---|---|
| IFC_50019A | UD | PULSADOR EN MONTAJE EMPOTRADO (material; 13/05/2008) | 1 | 6.33 | 6.33 |
| _W0030A | ud | Material complementario | 2 | 1.16 | 2.32 |
| ICEB_0090.B | ud | Material ayudas albañilería | 0.5 | 0.01 | 0.01 |
| MO_1 | h | Oficial de 1ª | 0.5 | 17.7 | 8.85 |
| % MA | % | Medios auxiliares | 1 % | 17.51 | 0.18 |
| %CI | % | COSTES INDIRECTOS | 3 % | 17.69 | 0.53 |
|  |  | Total |  |  | 18.22 |

**IFC_50020** UD PULSADOR DOBLE EMPOTRAR (13/05/2008)
0 UD × 21.53 = 0.00
PULSADOR DOBLE EN MONTAJE EMPOTRAR, SERIE LIGHT DE BTCINO O EQUIVALENTE EN CALIDAD Y PRECIO, COLOR A DETERMINAR POR LA DF. INCLUSO MECANISMO, CAJA DE SUPERFICIE, MECANISMO ACOPLADOR DE BUS, SOPORTE, BORNAS, TERMINALES, P.P. DE CABLEADO, TUBO DE PROTECCION Y CAJAS DE DERIVACION HASTA CAJA DE DERIVACION DE CIRCUITO PRINCIPAL, PIEZAS DE FIJACION, PIEZAS AUXILIARES, PEQUEÑO MATERIAL, ACCESORIOS, AYUDAS DE ALBAÑILERIA Y MANO DE OBRA. SUMINISTRO, MONTAJE Y PRUEBAS.

| Código | Ud | Descripción | Rendimiento | Precio | Importe |
|---|---|---|---|---|---|
| IFC_50020A | UD | PULSADOR DOBLE EN MONTAJE EMPOTRADO (material; 13/05/2008) | 1 | 9.51 | 9.51 |
| _W0030A | ud | Material complementario | 2 | 1.16 | 2.32 |
| ICEB_0090.B | ud | Material ayudas albañilería | 0.5 | 0.01 | 0.01 |
| MO_1 | h | Oficial de 1ª | 0.5 | 17.7 | 8.85 |
| % MA | % | Medios auxiliares | 1 % | 20.69 | 0.21 |
| %CI | % | COSTES INDIRECTOS | 3 % | 20.90 | 0.63 |
|  |  | Total |  |  | 21.53 |

**IFC_50016** UD PULSADOR TRIPLE EMPOTRAR
16 UD × 21.76 = 348.16
PULSADOR DOBLE EN MONTAJE EMPOTRAR, SERIE LIGHT DE BTCINO O EQUIVALENTE EN CALIDAD Y PRECIO, COLOR A DETERMINAR POR LA DF. INCLUSO MECANISMO, CAJA DE SUPERFICIE, MECANISMO ACOPLADOR DE BUS, SOPORTE, BORNAS, TERMINALES, P.P. DE CABLEADO, TUBO DE PROTECCION Y CAJAS DE DERIVACION HASTA CAJA DE DERIVACION DE CIRCUITO PRINCIPAL, PIEZAS DE FIJACION, PIEZAS AUXILIARES, PEQUEÑO MATERIAL, ACCESORIOS, AYUDAS DE ALBAÑILERIA Y MANO DE OBRA. SUMINISTRO, MONTAJE Y PRUEBAS.

| Código | Ud | Descripción | Rendimiento | Precio | Importe |
|---|---|---|---|---|---|
| IFBASEC161 | UD | CONMUTADOR DE EMPOTRAR (material) | 1 | 11.23 | 11.23 |
| _W0030A | ud | Material complementario | 2 | 1.16 | 2.32 |
| ICEB_0090.B | ud | Material ayudas albañilería | 0.5 | 0.01 | 0.01 |
| MO_1 | h | Oficial de 1ª | 0.416 | 17.7 | 7.36 |
| % MA | % | Medios auxiliares | 1 % | 20.92 | 0.21 |
| %CI | % | COSTES INDIRECTOS | 3 % | 21.13 | 0.63 |
|  |  | Total |  |  | 21.76 |

**IFC_50050** ud CAJA MECANISMOS DE EN PARED TIPO 1
100 ud × 79.25 = 7925.00
CAJA DE FUERZA TIPO 1 EMPOTRADA EN PARED CON LOS SIGUIENTES ELEMENTOS:
- 2 UD BASE 16 A, 230 V, 2P+T SCHUKO
- 2 UD BASE 16 A, 230 V, 2P+T SCHUKO SAI
- 1 UD MODULO DE VOZ
- 2 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.
COLOR Y MODELO A DETERMINAR POR LA DO. MARCA BTICINO, CIMABOX O SIMILAR APROVADO POR LA DO.
INCLUIDO TODO EL MATERIA COMPLEMETARIO COMO AYUDAS NECESARIAS PARA UNA EJECUCIÓN APROVADA POR LA D.F. CUMPLIENDO TODAS LA NORMTAIVAS DE APLICACION.

| Código | Ud | Descripción | Rendimiento | Precio | Importe |
|---|---|---|---|---|---|
| IFC_50050A | ud | CAJA MECANISMOS DE EN PARED TIPO 1 (material) | 1 | 66.5 | 66.50 |
| _W0030A | ud | Material complementario | 2 | 1.16 | 2.32 |
| MO_1 | h | Oficial de 1ª | 0.416 | 17.7 | 7.36 |
| % MA | % | Medios auxiliares | 1 % | 76.18 | 0.76 |
| %CI | % | COSTES INDIRECTOS | 3 % | 76.94 | 2.31 |
|  |  | Total |  |  | 79.25 |

**IFC_50060** UD CAJA MECANISMOS EN PARED TIPO 4
24 UD × 69.28 = 1662.72
CAJA DE FUERZA TIPO 4 EMPOTRADA EN PARED CON LOS SIGUIENTES ELEMENTOS:
- 2 UD BASE 16 A, 230 V, 2P+T SCHUKO
- 1 UD MODULO DE VOZ
- 2 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.
COLOR Y MODELO A DETERMINAR POR LA DO. MARCA BTICINO, CIMABOX O SIMILAR APROVADO POR LA DO.
INCLUIDO TODO EL MATERIA COMPLEMETARIO COMO AYUDAS NECESARIAS PARA UNA EJECUCIÓN APROVADA POR LA D.F. CUMPLIENDO TODAS LA NORMTAIVAS DE APLICACION.

| Código | Ud | Descripción | Rendimiento | Precio | Importe |
|---|---|---|---|---|---|
| IFC_50060A | UD | CAJA MECANISMOS EN PARED TIPO 4 (material) | 1 | 56.91 | 56.91 |
| _W0030A | ud | Material complementario | 2 | 1.16 | 2.32 |
| MO_1 | h | Oficial de 1ª | 0.416 | 17.7 | 7.36 |
| % MA | % | Medios auxiliares | 1 % | 66.59 | 0.67 |
| %CI | % | COSTES INDIRECTOS | 3 % | 67.26 | 2.02 |
|  |  | Total |  |  | 69.28 |

**IFC_50070** UD CAJA MECANISMOS EN PARED TIPO 5
52 UD × 66.28 = 3446.56
CAJA DE FUERZA TIPO 5 EMPOTRADA EN PARED CON LOS SIGUIENTES ELEMENTOS:
- 2 UD BASE 16 A, 230 V, 2P+T SCHUKO
- 2 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.
COLOR Y MODELO A DETERMINAR POR LA DO. MARCA BTICINO, CIMABOX O SIMILAR APROVADO POR LA DO.
INCLUIDO TODO EL MATERIA COMPLEMETARIO COMO AYUDAS NECESARIAS PARA UNA EJECUCIÓN APROVADA POR LA D.F. CUMPLIENDO TODAS LA NORMTAIVAS DE APLICACION.

| Código | Ud | Descripción | Rendimiento | Precio | Importe |
|---|---|---|---|---|---|
| IFC_50070A | UD | CAJA MECANISMOS EN PARED TIPO 5 (material) | 1 | 54.03 | 54.03 |
| _W0030A | ud | Material complementario | 2 | 1.16 | 2.32 |
| MO_1 | h | Oficial de 1ª | 0.416 | 17.7 | 7.36 |
| % MA | % | Medios auxiliares | 1 % | 63.71 | 0.64 |
| %CI | % | COSTES INDIRECTOS | 3 % | 64.35 | 1.93 |
|  |  | Total |  |  | 66.28 |

**IFC_50080** UD CAJA MECANISMOS EMPOTRADA EN TECHO TIPO 6
6 UD × 39.7 = 238.20
CAJA DE FUERZA TIPO 6 EMPOTRADA EN TECHO CON LOS SIGUIENTES ELEMENTOS:
- 2 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.
COLOR Y MODELO A DETERMINAR POR LA DO. MARCA BTICINO, CIMABOX O SIMILAR APROVADO POR LA DO.
INCLUIDO TODO EL MATERIA COMPLEMETARIO COMO AYUDAS NECESARIAS PARA UNA EJECUCIÓN APROVADA POR LA D.F. CUMPLIENDO TODAS LA NORMTAIVAS DE APLICACION.

| Código | Ud | Descripción | Rendimiento | Precio | Importe |
|---|---|---|---|---|---|
| IFC_50080A | UD | CAJA MECANISMOS TIPO 6 (material) | 1 | 28.48 | 28.48 |
| _W0030A | ud | Material complementario | 2 | 1.16 | 2.32 |
| MO_1 | h | Oficial de 1ª | 0.416 | 17.7 | 7.36 |
| % MA | % | Medios auxiliares | 1 % | 38.16 | 0.38 |
| %CI | % | COSTES INDIRECTOS | 3 % | 38.54 | 1.16 |
|  |  | Total |  |  | 39.7 |

**IFC_50110** UD CAJA MECANISMOS EMPOTRADA EN TECHO TIPO 7
15 UD × 57.21 = 858.15
CAJA DE FUERZA TIPO 7 EMPOTRADA EN TECHO CON LOS SIGUIENTES ELEMENTOS:
- 2 UD BASE 16 A, 230 V, 2P+T SCHUKO
- 1 UD MODULO DE VOZ
- 2 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.
COLOR Y MODELO A DETERMINAR POR LA DO. MARCA BTICINO, CIMABOX O SIMILAR APROVADO POR LA DO.
INCLUIDO TODO EL MATERIA COMPLEMETARIO COMO AYUDAS NECESARIAS PARA UNA EJECUCIÓN APROVADA POR LA D.F. CUMPLIENDO TODAS LA NORMTAIVAS DE APLICACION.

| Código | Ud | Descripción | Rendimiento | Precio | Importe |
|---|---|---|---|---|---|
| IFC_50110A | UD | CAJA MECANISMOS EMPOTRADA EN TECHO TIPO 8 (material) | 1 | 45.31 | 45.31 |
| _W0030A | ud | Material complementario | 2 | 1.16 | 2.32 |
| MO_1 | h | Oficial de 1ª | 0.416 | 17.7 | 7.36 |
| % MA | % | Medios auxiliares | 1 % | 54.99 | 0.55 |
| %CI | % | COSTES INDIRECTOS | 3 % | 55.54 | 1.67 |
|  |  | Total |  |  | 57.21 |

**IFC_50112** UD CAJA MECANISMOS EMPOTRADA EN TECHO TIPO 8 (31/03/2010)
24 UD × 57.21 = 1373.04
CAJA DE FUERZA TIPO 8 EMPOTRADA EN PARED CON LOS SIGUIENTES ELEMENTOS:
- 2 UD BASE 16 A, 230 V, 2P+T SCHUKO
- 1 UD MODULO DE DATOS PARA POSTERIOR CONECTOR INFORMÁTICO TIPO RJ 45
ELEMENTOS DE FIJACION, AYUDAS DE ALBAÑILERIA, APERTURA Y CIERRE DE ROZAS Y HUECOS, P.P DE TUBO RIGIDO VISTO Y/O FLEXIBLE EMPOTRADO, CABLE Y CAJAS DE DERIVACION HASTA CIRCUITO PRINCIPAL.
PARTE PROPORCIONAL DE CABLE LIBRE DE HALOGENOS RZ1-K 06/1 KV , NO PROPAGADOR DE LA LLAMA, INCLUSO ACCESORIOS, ETIQUETA, FIJACION, CONEXION Y COLOCACION, SEGUN PLIEGO DE CONDICIONES TECNICAS PARTICULARES Y PRUEBAS PERTINENTES EXIGIDAS POR LA DO. MEDIDA LA UNIDAD TERMINADA.

| Código | Ud | Descripción | Rendimiento | Precio | Importe |
|---|---|---|---|---|---|
| IFC_50110A | UD | CAJA MECANISMOS EMPOTRADA EN TECHO TIPO 8 | 1 | 45.31 | 45.31 |
| _W0030A | ud | Material complementario | 2 | 1.16 | 2.32 |
| MO_1 | h | Oficial de 1ª | 0.416 | 17.7 | 7.36 |
| % MA | % | Medios auxiliares | 1 % | 54.99 | 0.55 |
| %CI | % | COSTES INDIRECTOS | 3 % | 55.54 | 1.67 |
|  |  | Total |  |  | 57.21 |

## IFD_20000 EQUIPOS (10/04/2008)
Importe: 17923.39

**IFD_20005** UD ACTUADOR BINARIO 2 SALIDAS CON ACCIONAMIENTO MANUAL
3 UD × 89.32 = 267.96
ACTUADOR BINARIO CON ACCIONAMIENTO MANUAL PARA CONECTAR INDEPENDIENTEMENTE HASTA 2 CONSUMOS POR MEDIO DE CONTACTOS N.A. EL FUNCIONAMIENTO DE LOS CANALES DE CONEXIÓN SE PUEDE CONFIGURAR LIBREMENTE. TODAS LAS SALIDAS DE CONEXIÓN SE PUEDEN ACCIONAR MANUALMENTE CON TECLAS. CON ACOPLADOR DE BUS INTEGRADO. PARA MONTAJE EN CARRIN DIN EN 50022. FUNCIONAMIENTO COMO CONTACTO N.C. / CONTACTO N.A. COMPORTAMIENTO PARAMETRIZABLE EN CASO DE DESCARGA. FUNCIONES DE RETARDO PARA CADA CANAL. FUNCIÓN DE MINUTERO DE ESCALERA CON/SIN FUNCIÓN DE APAGADO MANUAL. PREAVISO DE DESCONEXIÓN PARA LA FUNCIÓN DE MINUTERO DE ESCALERA. ESCENAS. FUNCIONAMIENTO CENTRALIZADO. FUNCIÓN DE BLOQUEO. ENLACES O FUNCIONAMIENTO PRIORITARIO. FUNCIÓN DE RESPUESTA POR CANAL. ALIMENTACIÓN 230VAC, CORRIENTE NOMINAL POR SALIDA 10A. MODELO REG-K/2X230/10 DE MERTEN O SIMILAR EN CALIDAD Y PRECIO. INSTALADO, PROBADO, CABLEADO Y CONEXIONADO EN CUADROS ELÉCTRICOS DE PLANTA. INCLUIDO PEQUEÑO MATERIAL DE INSTALACIÓN.

| Código | Ud | Descripción | Rendimiento | Precio | Importe |
|---|---|---|---|---|---|
| IFD_20005A | UD | ACTUADOR BINARIO 2 SALIDAS CON ACCIONAMIENTO MANUAL (material) | 1 | 83.12 | 83.12 |
| MO_1 | h | Oficial de 1ª | 0.083 | 17.7 | 1.47 |
| MO_3 | h | Ayudante | 0.083 | 15.3 | 1.27 |
| % MA | % | Medios auxiliares | 1 % | 85.86 | 0.86 |
| %CI | % | COSTES INDIRECTOS | 3 % | 86.72 | 2.60 |
|  |  | Total |  |  | 89.32 |

**IFD_20010** UD ACTUADOR BINARIO 4 SALIDAS CON ACCIONAMIENTO MANUAL
3 UD × 158.5 = 475.50
ACTUADOR BINARIO CON ACCIONAMIENTO MANUAL PARA CONECTAR INDEPENDIENTEMENTE HASTA 4 CONSUMOS POR MEDIO DE CONTACTOS N.A. EL FUNCIONAMIENTO DE LOS CANALES DE CONEXIÓN SE PUEDE CONFIGURAR LIBREMENTE. TODAS LAS SALIDAS DE CONEXIÓN SE PUEDEN ACCIONAR MANUALMENTE CON TECLAS. CON ACOPLADOR DE BUS INTEGRADO. PARA MONTAJE EN CARRIN DIN EN 50022. FUNCIONAMIENTO COMO CONTACTO N.C. / CONTACTO N.A. COMPORTAMIENTO PARAMETRIZABLE EN CASO DE DESCARGA. FUNCIONES DE RETARDO PARA CADA CANAL. FUNCIÓN DE MINUTERO DE ESCALERA CON/SIN FUNCIÓN DE APAGADO MANUAL. PREAVISO DE DESCONEXIÓN PARA LA FUNCIÓN DE MINUTERO DE ESCALERA. ESCENAS. FUNCIONAMIENTO CENTRALIZADO. FUNCIÓN DE BLOQUEO. ENLACES O FUNCIONAMIENTO PRIORITARIO. FUNCIÓN DE RESPUESTA POR CANAL. ALIMENTACIÓN 230VAC, CORRIENTE NOMINAL POR SALIDA 10A. MODELO REG-K/4X230/10 DE MERTEN O SIMILAR EN CALIDAD Y PRECIO. INSTALADO, CABLEADO Y CONEXIONADO EN CUADROS ELÉCTRICOS DE PLANTA. INCLUIDO PEQUEÑO MATERIAL DE INSTALACIÓN.
SUMINISTRO, INSTALACIÓN Y PRUEBAS.

| Código | Ud | Descripción | Rendimiento | Precio | Importe |
|---|---|---|---|---|---|
| IFD_20010a | UD | ACTUADOR BINARIO 4 SALIDAS CON ACCIONAMIENTO MANUAL (material) | 1 | 149.62 | 149.62 |
| MO_1 | h | Oficial de 1ª | 0.083 | 17.7 | 1.47 |
| MO_3 | h | Ayudante | 0.083 | 15.3 | 1.27 |
| % MA | % | Medios auxiliares | 1 % | 152.36 | 1.52 |
| %CI | % | COSTES INDIRECTOS | 3 % | 153.88 | 4.62 |
|  |  | Total |  |  | 158.5 |

**IFD_20020** UD ACTUADOR BINARIO 8 SALIDAS CON ACCIONAMIENTO MANUAL
8 UD × 246.94 = 1975.52
ACTUADOR BINARIO CON ACCIONAMIENTO MANUAL PARA CONECTAR INDEPENDIENTEMENTE HASTA 8 CONSUMOS POR MEDIO DE CONTACTOS N.A. EL FUNCIONAMIENTO DE LOS CANALES DE CONEXIÓN SE PUEDE CONFIGURAR LIBREMENTE. TODAS LAS SALIDAS DE CONEXIÓN SE PUEDEN ACCIONAR MANUALMENTE CON TECLAS. CON ACOPLADOR DE BUS INTEGRADO. PARA MONTAJE EN CARRIN DIN EN 50022. FUNCIONAMIENTO COMO CONTACTO N.C. / CONTACTO N.A. COMPORTAMIENTO PARAMETRIZABLE EN CASO DE DESCARGA. FUNCIONES DE RETARDO PARA CADA CANAL. FUNCIÓN DE MINUTERO DE ESCALERA CON/SIN FUNCIÓN DE APAGADO MANUAL. PREAVISO DE DESCONEXIÓN PARA LA FUNCIÓN DE MINUTERO DE ESCALERA. ESCENAS. FUNCIONAMIENTO CENTRALIZADO. FUNCIÓN DE BLOQUEO. ENLACES O FUNCIONAMIENTO PRIORITARIO. FUNCIÓN DE RESPUESTA POR CANAL. ALIMENTACIÓN 230VAC, CORRIENTE NOMINAL POR SALIDA 10A. MODELO REG-K/8X230/10 DE MERTEN O SIMILAR EN CALIDAD Y PRECIO. INSTALADO, CABLEADO Y CONEXIONADO EN CUADROS ELÉCTRICOS DE PLANTA. INCLUIDO PEQUEÑO MATERIAL DE INSTALACIÓN.
SUMINISTRO, INSTALACIÓN Y PRUEBAS.LO DESCRITO EN MEMORIA
SUMINISTRO, INSTALACIÓN Y PRUEBAS.

| Código | Ud | Descripción | Rendimiento | Precio | Importe |
|---|---|---|---|---|---|
| IFD_20020A | UD | ACTUADOR BINARIO 8 SALIDAS CON ACCIONAMIENTO MANUAL (material) | 1 | 234.64 | 234.64 |
| MO_1 | h | Oficial de 1ª | 0.083 | 17.7 | 1.47 |
| MO_3 | h | Ayudante | 0.083 | 15.3 | 1.27 |
| % MA | % | Medios auxiliares | 1 % | 237.38 | 2.37 |
| %CI | % | COSTES INDIRECTOS | 3 % | 239.75 | 7.19 |
|  |  | Total |  |  | 246.94 |

**IFD_20030** UD ACTUADOR BINARIO 12 SALIDAS CON ACCIONAMIENTO MANUAL
10 UD × 296.85 = 2968.50
ACTUADOR BINARIO CON ACCIONAMIENTO MANUAL PARA CONECTAR INDEPENDIENTEMENTE HASTA 12 CONSUMOS POR MEDIO DE CONTACTOS N.A. EL FUNCIONAMIENTO DE LOS CANALES DE CONEXIÓN SE PUEDE CONFIGURAR LIBREMENTE. TODAS LAS SALIDAS DE CONEXIÓN SE PUEDEN ACCIONAR MANUALMENTE CON TECLAS. CON ACOPLADOR DE BUS INTEGRADO. PARA MONTAJE EN CARRIN DIN EN 50022. FUNCIONAMIENTO COMO CONTACTO N.C. / CONTACTO N.A. COMPORTAMIENTO PARAMETRIZABLE EN CASO DE DESCARGA. FUNCIONES DE RETARDO PARA CADA CANAL. FUNCIÓN DE MINUTERO DE ESCALERA CON/SIN FUNCIÓN DE APAGADO MANUAL. PREAVISO DE DESCONEXIÓN PARA LA FUNCIÓN DE MINUTERO DE ESCALERA. ESCENAS. FUNCIONAMIENTO CENTRALIZADO. FUNCIÓN DE BLOQUEO. ENLACES O FUNCIONAMIENTO PRIORITARIO. FUNCIÓN DE RESPUESTA POR CANAL. ALIMENTACIÓN 230VAC, CORRIENTE NOMINAL POR SALIDA 10A. MODELO REG-K/12X230/10 DE MERTEN O SIMILAR EN CALIDAD Y PRECIO. INSTALADO, CABLEADO Y CONEXIONADO EN CUADROS ELÉCTRICOS DE PLANTA. INCLUIDO PEQUEÑO MATERIAL DE INSTALACIÓN.
SUMINISTRO, INSTALACIÓN Y PRUEBAS.

| Código | Ud | Descripción | Rendimiento | Precio | Importe |
|---|---|---|---|---|---|
| IFD_20030A | UD | ACTUADOR BINARIO 12 SALIDAS CON ACCIONAMIENTO MANUAL (material) | 1 | 282.61 | 282.61 |
| MO_1 | h | Oficial de 1ª | 0.083 | 17.7 | 1.47 |
| MO_3 | h | Ayudante | 0.083 | 15.3 | 1.27 |
| % MA | % | Medios auxiliares | 1 % | 285.35 | 2.85 |
| %CI | % | COSTES INDIRECTOS | 3 % | 288.20 | 8.65 |
|  |  | Total |  |  | 296.85 |

**IFD_20070** UD INTERFACE DE PULSADOR 2 ELEMENTOS
47 UD × 37.44 = 1759.68
INTERFACE DE PULSADOR DE 2 ELEMENTOS. CREA DE FORMA INTERNA, UNA TENSIÓN DE SEÑAL PARA LA CONEXIÓN DE DOS PULSADORES CONVENCIONALES O CONTACTOS LIBRES DE POTENCIAL AL BUS DE CONTROL. LONGITUD DEL CABLE DE 30CM Y CON POSIBILIDAD DE ALARGARSE COMO MÁXIMO 7.5M. PARA EL MONTAJE EN UNA TOMA DE INTERRUPTOR DE 60MM CONVENCIONAL. REFERENCIA 670802 DE MERTEN O SIMILAR EN CALIDAD Y PRECIO. MONTADO EN PULSADO, CONECTADO Y EN FUNCIONAMIENTO. INCLUIDO PEQUEÑO MATERIAL DE INSTALACIÓN.
SUMINISTRO, INSTALACIÓN Y PRUEBAS.

| Código | Ud | Descripción | Rendimiento | Precio | Importe |
|---|---|---|---|---|---|
| IFD_20070A | UD | INTERFACE DE PULSADOR 2 ELEMENTOS (material) | 1 | 33.25 | 33.25 |
| MO_1 | h | Oficial de 1ª | 0.083 | 17.7 | 1.47 |
| MO_3 | h | Ayudante | 0.083 | 15.3 | 1.27 |
| % MA | % | Medios auxiliares | 1 % | 35.99 | 0.36 |
| %CI | % | COSTES INDIRECTOS | 3 % | 36.35 | 1.09 |
|  |  | Total |  |  | 37.44 |

**IFD_20060** UD ACOPLADOR DE LÍNEAS Y ÁREAS
4 UD × 219.03 = 876.12
ACOPLADOR DE LÍNEAS Y ÁREAS PARA CONECTAR DE FORMA LÓGICA Y SEPARAR GALVÁNICAMENTE LÍNEAS Y ÁREAS. PARA MONTAJE EN CARRIL DIN EN 50022. LA CONEXIÓN DE BUS SE ESTABLECE A TRAVÉS DE BORNE DE CONEXIÓN DE BUS. CONTACTO DE LA LÍNEA SUPERIOR O SUBORDINADA A TRAVÉS DE BORNE DE CONEXIÓN DE BUS. REFERENCIA 680204 DE MERTEN O SIMILAR EN CALIDAD Y PRECIO. SUMINISTRO, INSTALACIÓN Y PRUEBAS.

| Código | Ud | Descripción | Rendimiento | Precio | Importe |
|---|---|---|---|---|---|
| IFD_20060A | UD | ACOPLADOR DE LÍNEAS Y ÁREAS (material) | 1 | 207.8 | 207.80 |
| MO_1 | h | Oficial de 1ª | 0.083 | 17.7 | 1.47 |
| MO_3 | h | Ayudante | 0.083 | 15.3 | 1.27 |
| % MA | % | Medios auxiliares | 1 % | 210.54 | 2.11 |
| %CI | % | COSTES INDIRECTOS | 3 % | 212.65 | 6.38 |
|  |  | Total |  |  | 219.03 |

**IFD_20090** UD FUENTE DE ALIMENTACIÓN BUS 640 MA
4 UD × 210.38 = 841.52
FUENTE DE ALIMENTACIÓN PARA TENSIÓN DE BUS, PARA UNA LÍNEA CON UN MÁXIMO DE 128 COMPONENTES DE BUS. CON FILTRO INTEGRADO PARA DESACOPLAR LA FUENTE DE ALIMENTACIÓN DEL BUS E INTERRUPTORES PARA INTERRUMPIR LA TENSIÓN. CON BORNES ENCHUFABLES, CONECTABLES A LA RED. PARA MONTAJE EN CARARIL DIN EN 50022. CONEXIÓN DE BUS A TRAVÉS DE BORNE DE CONEXIÓN A BUS. ALIMENTACIÓN A 230VCA, TENSIÓN DE SALIDA 29VCC, INTENSIDAD DE SALIDA 640mA, PROTEGIDO CONTRA CORTOCIRCUITOS. MODELO 640 REG-K, REF. 683829 DE MERTEN O SIMILAR EN CALIDAD Y PRECIO. INCLUIDO INSTALACIÓN, CABLEADO Y CONEXIONADO EN CUADROS ELÉCTRICOS DE PLANTA, ADEMÁS DE PEQUEÑO MATERIAL DE INSTALACIÓN.
SUMINISTRO, INSTALACIÓN Y PRUEBAS.

| Código | Ud | Descripción | Rendimiento | Precio | Importe |
|---|---|---|---|---|---|
| IFD_20090A | UD | FUENTE DE ALIMENTACIÓN BUS 640 MA (material) | 1 | 199.49 | 199.49 |
| MO_1 | h | Oficial de 1ª | 0.083 | 17.7 | 1.47 |
| MO_3 | h | Ayudante | 0.083 | 15.3 | 1.27 |
| % MA | % | Medios auxiliares | 1 % | 202.23 | 2.02 |
| %CI | % | COSTES INDIRECTOS | 3 % | 204.25 | 6.13 |
|  |  | Total |  |  | 210.38 |

**IFD_20040** UD PROGRAMACIÓN E INGENIERÍA
1 UD × 1801.6 = 1801.60
INGENIERIA, PROGRAMACIÓN Y PUESTA EN MARCHA DE TODOS LOS COMPONENTES DE BUS KNX/EIB, INCLUIDO EL CABLEADO Y CONEXIONADO DE LOS MISMOS. INLCUIDO SUPERVISIÓN DE LOS TRABAJOS DE INSTALACIÓN Y PROGRAMACIÓN. INCLUIDAS TODAS LAS PRUEBAS HASTA EL CORRECTO FUNCIONAMIENTO DE LA INSTALACIÓN Y DEL SISTEMA DE CONTROL.

| Código | Ud | Descripción | Rendimiento | Precio | Importe |
|---|---|---|---|---|---|
| IFD_20040A | UD | PROGRAMACIÓN E INGENIERÍA (material) | 1 | 1246.81 | 1246.81 |
| MO_1 | h | Oficial de 1ª | 16.624 | 17.7 | 294.24 |
| MO_3 | h | Ayudante | 12.468 | 15.3 | 190.76 |
| % MA | % | Medios auxiliares | 1 % | 1731.81 | 17.32 |
| %CI | % | COSTES INDIRECTOS | 3 % | 1749.13 | 52.47 |
|  |  | Total |  |  | 1801.6 |

**IFD_20050** UD DETECTOR DE MOVIMIENTO LOCAL
23 UD × 33.11 = 761.53
SUMINISTRO Y MONTAJE DE DETECTOR DE PRESENCIA EMPOTRADO EN FALSO TECHO O DE SUPERFICIE A INDICAR POR LA DF, INCLUIDO CAJA DE EMPOTRAR, SOPORTE, EMBELLECEDOR, MECANISMO Y VISOR, BORNAS, TERMINALES, P.P DE CABLEADO, CAJAS DE DERIVACION Y TUBO HASTA CAJA DE DERIVACION DE CIRCUITO, PEQUEÑO MATERIAL, AYUDAS DE ALBAÑILERIA, APERTURA Y CIERRE DE ROZAS Y HUECOS, SEGUN PLIEGO DE CONDICIONES TECNICAS PARTICULARES. SUMINISTRO, INSTALACIÓN Y PRUEBAS.

| Código | Ud | Descripción | Rendimiento | Precio | Importe |
|---|---|---|---|---|---|
| IFD_20050A | UD | DETECTOR DE MOVIMIENTO LOCAL (material) | 1 | 29.09 | 29.09 |
| MO_1 | h | Oficial de 1ª | 0.083 | 17.7 | 1.47 |
| MO_3 | h | Ayudante | 0.083 | 15.3 | 1.27 |
| % MA | % | Medios auxiliares | 1 % | 31.83 | 0.32 |
| %CI | % | COSTES INDIRECTOS | 3 % | 32.15 | 0.96 |
|  |  | Total |  |  | 33.11 |

**IFD_20100** UD DETECTOR DE MOVIMIENTO KNX
34 UD × 158.5 = 5389.00
DETECTOR DE MOVIMIENTO EMPOTRADO EN FALSO TECHO O DE SUPERFICIE A INDICAR POR LA DF. CUANDO SE REGISTRA UN MOVIMIENTO ENVÍA UN TELEGRAMA DE DATOS DEFINIDO A TRABES DE KNX. ÁREA DE COBERTURA 360º, 6 NIVELES, 136 ZONAS. SENSOR DE LUMINOSIDAD CONTINUO DESDE APROX. 10 HASTA 1000 LUX. ALCANCE MAXIMO 7 M DESDE EL LUGAR DE MONTAJE (ALTURA DE MONTAJE 2,5 METROS). MODELO INSTABUS-ARGUS DE SCNEIDER ELECTRIC O EQUIVALENTE EN CALIDAD Y PRECIO PREVIA APROBACION DE LA DF.
iNCLUSO CAJA DE SUPERFICIE. INSTALADO, CABLEADO, CONEXIONADO Y EN PERFECTO FUNCIONAMIENTO.
SUMINISTRO, INSTALACIÓN Y PRUEBAS.

| Código | Ud | Descripción | Rendimiento | Precio | Importe |
|---|---|---|---|---|---|
| IFD_20100A | UD | DETECTOR DE MOVIMIENTO PARA INTERIORES (material) | 1 | 149.62 | 149.62 |
| MO_1 | h | Oficial de 1ª | 0.083 | 17.7 | 1.47 |
| MO_3 | h | Ayudante | 0.083 | 15.3 | 1.27 |
| % MA | % | Medios auxiliares | 1 % | 152.36 | 1.52 |
| %CI | % | COSTES INDIRECTOS | 3 % | 153.88 | 4.62 |
|  |  | Total |  |  | 158.5 |

**IFD_20120** ML CABLE BUS KNX
540 ML × 1.22 = 658.80
CABLE BUS KNX DE 2X2X0,8 MM2. DOS CONDUCTORES DESTINADOS PARA BUS (ROJO-NEGRO) MÁS DOS CONDUCTORES (AMARILLO-BLANCO) RESERVADOS. VELOCIDAD DE TRANSFERENCIA DE 9.600 BPS. PARA INSTALACIÓN FIJA, SUPERFICIAL Y EMPOTRADA BAJO TUBO. TENSIÓN DE PRUEBA 2,5KV. APANTALLAMIENTO MEDIANTE CUBIERTA SINTÉTICA METALIZADA. AISLAMIENTO ELÉCTRICO DE MATERIAL SINTÉTICO. NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| IFD_20120A | ML | CABLE BUS KNX (material) | 1 | 0.87 | 0.87 |
| MO_1 | h | Oficial de 1ª | 0.009 | 17.7 | 0.16 |
| MO_3 | h | Ayudante | 0.009 | 15.3 | 0.14 |
| % MA | % | Medios auxiliares | 1 % | 1.17 | 0.01 |
| %CI | % | COSTES INDIRECTOS | 3 % | 1.18 | 0.04 |
|  |  | Total |  |  | 1.22 |

**IFD_20130** UD CENTRAL USB
1 UD × 147.66 = 147.66
INTERFACE USB PARA CONECTAR UN DISPOSITIVO DE PROGRAMACIÓN O DE DIAGNÓSTICO CON UNA INTERFACE USB1.1 O USB2 AL INSTABUS EIB. PARA MONTAJE EN CARRIL DIN EN 50022. CON ACOPLADOR DE BUS INTEGRADO. REFERENCIA 681829 DE MERTEN O SIMILAR EN CALIDAD Y PRECIO. INSTALADO EN CUADROS ELÉCTRICOS DE PLANTA. INCLUIDO SUMINISTRO, INSTALACIÓN, PEQUEÑO MATERIAL Y PRUEBAS.

| Código | Ud | Descripción | Rendimiento | Precio | Importe |
|---|---|---|---|---|---|
| IFD_20130A | UD | CENTRAL USB (material) | 1 | 139.2 | 139.20 |
| MO_3 | h | Ayudante | 0.083 | 15.3 | 1.27 |
| MO_1 | h | Oficial de 1ª | 0.083 | 17.7 | 1.47 |
| % MA | % | Medios auxiliares | 1 % | 141.94 | 1.42 |
| %CI | % | COSTES INDIRECTOS | 3 % | 143.36 | 4.30 |
|  |  | Total |  |  | 147.66 |

## IFD_60000 APARATOS (10/04/2008)
Importe: 103453.52

**IFD_60010** ML LUMINARIA TIPO 1A 1X54W AULAS
370 ML × 107.74 = 39863.80
Luminaria lineal empotrada tipo 1A de 1x54W T5 AC de aluminio IP40, mod. FILE INCASSO FLUORESCENTE de LUCIFEROS o similar en calidad y precio previa aprobacion de la DF. Incluido lámpara, balasto electrónico, mecamismo de fijación, bornas, terminales, p.p. de cableado y tubo de protección hasta caja de derivación de circuito principal, pasamuros, pequeño material y accesorios, según pliego de condiciones técnicas particulares. Suministro, instalación y pruebas.

| Código | Ud | Descripción | Rendimiento | Precio | Importe |
|---|---|---|---|---|---|
| IFD_60010A | ML | LUMINARIA TIPO 1A 1X54W (material) | 1 | 98.08 | 98.08 |
| MO_1 | h | Oficial de 1ª | 0.166 | 17.7 | 2.94 |
| MO_3 | h | Ayudante | 0.166 | 15.3 | 2.54 |
| % MA | % | Medios auxiliares | 1 % | 103.56 | 1.04 |
| %CI | % | COSTES INDIRECTOS | 3 % | 104.60 | 3.14 |
|  |  | Total |  |  | 107.74 |

**IFD_60015** Ud LUMINARIA TIPO 1B 1X54W AULAS CON REGULACION
185 Ud × 115.67 = 21398.95
Luminaria lineal empotrada tipo 1B de 1x54W T5 AC de aluminio IP40, mod. FILE INCASSO FLUORESCENTE de LUCIFEROS o similar en calidad y precio previa aprobacion de la DF. Incluido lámpara, balasto electrónico regulable 0-10 V, celula de medida de luminosidad incorporada con señal de salida 0-10 V, mecamismo de fijación, bornas, terminales, p.p. de cableado y tubo de protección hasta caja de derivación de circuito principal, pasamuros, pequeño material y accesorios, según pliego de condiciones técnicas particulares. Suministro, instalación y pruebas.

| Código | Ud | Descripción | Rendimiento | Precio | Importe |
|---|---|---|---|---|---|
| IFD_60015A | UD | LUMINARIA TIPO 1B 1X54W (material) | 1 | 109.72 | 109.72 |
| MO_1 | h | Oficial de 1ª | 0.083 | 17.7 | 1.47 |
| % MA | % | Medios auxiliares | 1 % | 111.19 | 1.11 |
| %CI | % | COSTES INDIRECTOS | 3 % | 112.30 | 3.37 |
|  |  | Total |  |  | 115.67 |

**IFD_60020** UD LUMINARIA TIPO 2 1X28W PASILLOS
281 UD × 83.48 = 23457.88
Luminaria lineal suspendida con difusor opal tipo 2, T5 P40,fluorescente 1x28w. Mod. FILE MONO EMISSIONES FLUORESCENTE de LUCIFEROS o similar en calidad y precio previa aprobacion de la DF. Incluido lámpara, balasto electrónico, mecamismo de fijación, bornas, terminales, p.p. de cableado y tubo de protección hasta caja de derivación de circuito principal, pasamuros, pequeño material y accesorios, según pliego de condiciones técnicas particulares. Suministro, instalación y pruebas.

| Código | Ud | Descripción | Rendimiento | Precio | Importe |
|---|---|---|---|---|---|
| IFD_60020A | UD | LUMINARIA TIPO 2 1X28W (material) | 1 | 70.65 | 70.65 |
| MO_1 | h | Oficial de 1ª | 0.291 | 17.7 | 5.15 |
| MO_3 | h | Ayudante | 0.291 | 15.3 | 4.45 |
| % MA | % | Medios auxiliares | 1 % | 80.25 | 0.80 |
| %CI | % | COSTES INDIRECTOS | 3 % | 81.05 | 2.43 |
|  |  | Total |  |  | 83.48 |

**IFD_60030** UD LUMINARIA TIPO 3 1X14W PIZARRAS
97 UD × 44.61 = 4327.17
Bañador lineal de superficie tipo 3, 1x14w. T5 P20. Luminaria con reflector asimétrico de aluminio brillo de alta reflectancia. Modelo MI AS T5 de ILUSOL o similar en calidad y precio previa aprobacion de la DF. Incluido lámpara, balasto electrónico, mecamismo de fijación, bornas, terminales, p.p. de cableado y tubo de protección hasta caja de derivación de circuito principal, pasamuros, pequeño material y accesorios, según pliego de condiciones técnicas particulares. Suministro, instalación y pruebas.

| Código | Ud | Descripción | Rendimiento | Precio | Importe |
|---|---|---|---|---|---|
| IFD_60030A | UD | LUMINARIA TIPO3 1X14W (material) | 1 | 37.4 | 37.40 |
| MO_1 | h | Oficial de 1ª | 0.166 | 17.7 | 2.94 |
| MO_3 | h | Ayudante | 0.166 | 15.3 | 2.54 |
| % MA | % | Medios auxiliares | 1 % | 42.88 | 0.43 |
| %CI | % | COSTES INDIRECTOS | 3 % | 43.31 | 1.30 |
|  |  | Total |  |  | 44.61 |

**IFD_60040** UD LUMINARIA TIPO 4A 2X58W ESTANCA SALAS TECNICAS
87 UD × 35.97 = 3129.39
Estanca difusor acrilico tipo 4A 2x58w. De PHILIPS modelo PACIFIC TCW095 o similar en calidad y precio previa aprobacion de la DF. Incluido lámpara, balasto electrónico, mecamismo de fijación, bornas, terminales, p.p. de cableado y tubo de protección hasta caja de derivación de circuito principal, pasamuros, pequeño material y accesorios, según pliego de condiciones técnicas particulares. Suministro, instalación y pruebas.

| Código | Ud | Descripción | Rendimiento | Precio | Importe |
|---|---|---|---|---|---|
| IFD_60040A | UD | LUMINARIA TIPO 4A 2X58W ESTANCA SALAS TECNICAS (material) | 1 | 29.09 | 29.09 |
| MO_1 | h | Oficial de 1ª | 0.166 | 17.7 | 2.94 |
| MO_3 | h | Ayudante | 0.166 | 15.3 | 2.54 |
| % MA | % | Medios auxiliares | 1 % | 34.57 | 0.35 |
| %CI | % | COSTES INDIRECTOS | 3 % | 34.92 | 1.05 |
|  |  | Total |  |  | 35.97 |

**IFD_60045** Ud LUMINARIA TIPO 4B 1X36W ESTANCA ESCALERAS
14 Ud × 31.8 = 445.20
Estanca difusor acrilico tipo 4B 1x36w. De PHILIPS modelo PACIFIC TCW095 o similar en calidad y precio previa aprobacion de la DF. Incluido lámpara, balasto electrónico, mecamismo de fijación, bornas, terminales, p.p. de cableado y tubo de protección hasta caja de derivación de circuito principal, pasamuros, pequeño material y accesorios, según pliego de condiciones técnicas particulares. Suministro, instalación y pruebas.

| Código | Ud | Descripción | Rendimiento | Precio | Importe |
|---|---|---|---|---|---|
| IFD_60045A | UD | LUMINARIA TIPO 4B 1X36W ESTANCA ESCALERAS (material) | 1 | 29.09 | 29.09 |
| MO_1 | h | Oficial de 1ª | 0.083 | 17.7 | 1.47 |
| % MA | % | Medios auxiliares | 1 % | 30.56 | 0.31 |
| %CI | % | COSTES INDIRECTOS | 3 % | 30.87 | 0.93 |
|  |  | Total |  |  | 31.8 |

**IFD_60050** UD LUMINARIA TIPO 5 2X26W ASEOS
22 UD × 25.6 = 563.20
Downlight cuadrado c/cristal tipo 5, G24q3 P44 2x26W. Modelo SLIM de BENEITO & FAURE o similar en calidad y precio previa aprobacion de la DF. Incluido lámpara, balasto electrónico, mecamismo de fijación, bornas, terminales, p.p. de cableado y tubo de protección hasta caja de derivación de circuito principal, pasamuros, pequeño material y accesorios, según pliego de condiciones técnicas particulares. Suministro, instalación y pruebas.

| Código | Ud | Descripción | Rendimiento | Precio | Importe |
|---|---|---|---|---|---|
| IFD_60050A | UD | LUMINARIA TIPO 5 2X26W (material) | 1 | 19.12 | 19.12 |
| MO_1 | h | Oficial de 1ª | 0.166 | 17.7 | 2.94 |
| MO_3 | h | Ayudante | 0.166 | 15.3 | 2.54 |
| % MA | % | Medios auxiliares | 1 % | 24.60 | 0.25 |
| %CI | % | COSTES INDIRECTOS | 3 % | 24.85 | 0.75 |
|  |  | Total |  |  | 25.6 |

**IFD_60060** UD LUMINARIA TIPO 6 2X18W ASEOS
24 UD × 21.77 = 522.48
Downlight cuadrado c/cristal tipo 6, G24q2 P20 2x18W. Modelo TABAC de BENEITO & FAURE o similar en calidad y precio previa aprobacion de la DF. Incluido lámpara, balasto electrónico, mecamismo de fijación, bornas, terminales, p.p. de cableado y tubo de protección hasta caja de derivación de circuito principal, pasamuros, pequeño material y accesorios, según pliego de condiciones técnicas particulares. Suministro, instalación y pruebas.

| Código | Ud | Descripción | Rendimiento | Precio | Importe |
|---|---|---|---|---|---|
| IFD_60060A | UD | LUMINARIA TIPO 6 2X18W (material) | 1 | 9.97 | 9.97 |
| MO_1 | h | Oficial de 1ª | 0.332 | 17.7 | 5.88 |
| MO_3 | h | Ayudante | 0.332 | 15.3 | 5.08 |
| % MA | % | Medios auxiliares | 1 % | 20.93 | 0.21 |
| %CI | % | COSTES INDIRECTOS | 3 % | 21.14 | 0.63 |
|  |  | Total |  |  | 21.77 |

**IFD_60070** UD LUMINARIA TIPO 7 1X50W ASEOS
20 UD × 13.74 = 274.80
Foco empotrado basculante de aluminio tipo 7, GU5.3 P20 1x50W. Downlight cuadrado c/cristal, G24q3 IP44. Modelo ECLIPSE de BENEITO & FAURE o similar en calidad y precio previa aprobacion de la DF. Incluido lámpara, balasto electrónico, mecamismo de fijación, bornas, terminales, p.p. de cableado y tubo de protección hasta caja de derivación de circuito principal, pasamuros, pequeño material y accesorios, según pliego de condiciones técnicas particulares. Color a definir por la DF. Suministro, instalación y pruebas.

| Código | Ud | Descripción | Rendimiento | Precio | Importe |
|---|---|---|---|---|---|
| IFD_60070A | UD | LUMINARIA TIPO 7 1X50W (material) | 1 | 4.99 | 4.99 |
| MO_1 | h | Oficial de 1ª | 0.249 | 17.7 | 4.41 |
| MO_3 | h | Ayudante | 0.249 | 15.3 | 3.81 |
| % MA | % | Medios auxiliares | 1 % | 13.21 | 0.13 |
| %CI | % | COSTES INDIRECTOS | 3 % | 13.34 | 0.40 |
|  |  | Total |  |  | 13.74 |

**IFD_60080** UD LUMINARIA TIPO 9 1X36W ESCALERAS
33 UD × 112.31 = 3706.23
Aplique en acero satinado tipo 9 2G11 P20 1x36W. Modelo SNAP51/FL de MACROLUX o similar en calidad y precio. Incluido lámpara, balasto electrónico, mecamismo de fijación, bornas, terminales, p.p. de cableado y tubo de protección hasta caja de derivación de circuito principal, pasamuros, pequeño material y accesorios, según pliego de condiciones técnicas particulares. Suministro, instalación y pruebas.

| Código | Ud | Descripción | Rendimiento | Precio | Importe |
|---|---|---|---|---|---|
| IFD_60080A | UD | LUMINARIA TIPO 9 1X36W (material) | 1 | 99.74 | 99.74 |
| MO_1 | h | Oficial de 1ª | 0.249 | 17.7 | 4.41 |
| MO_3 | h | Ayudante | 0.249 | 15.3 | 3.81 |
| % MA | % | Medios auxiliares | 1 % | 107.96 | 1.08 |
| %CI | % | COSTES INDIRECTOS | 3 % | 109.04 | 3.27 |
|  |  | Total |  |  | 112.31 |

**IFD_60090** UD LUMINARIA TIPO 10 DOWNLIGHT SUPERFICIE 2X32W SALA GRADOS
26 UD × 146.9 = 3819.40
Downlight superficie con lámpara de fluorescencia compacta TC-TEL 2x32W. Modelo C0844-AS Compact de Wila o similar en calidad y precio previa aprobacion de la DF. Incluido lámpara, balasto electrónico, mecamismo de fijación, bornas, terminales, p.p. de cableado y tubo de protección hasta caja de derivación de circuito principal, pasamuros, pequeño material y accesorios, según pliego de condiciones técnicas particulares. Suministro, instalación y pruebas.

| Código | Ud | Descripción | Rendimiento | Precio | Importe |
|---|---|---|---|---|---|
| IFD_60090A | UD | DOWNLIGHT SUPERFICIE 2X32W (material) | 1 | 132.99 | 132.99 |
| MO_1 | h | Oficial de 1ª | 0.249 | 17.7 | 4.41 |
| MO_3 | h | Ayudante | 0.249 | 15.3 | 3.81 |
| % MA | % | Medios auxiliares | 1 % | 141.21 | 1.41 |
| %CI | % | COSTES INDIRECTOS | 3 % | 142.62 | 4.28 |
|  |  | Total |  |  | 146.9 |

**IFD_60100** UD LUMINARIA TIPO 11 PROYECTOR HALÓGENO 100W SALA GRADOS
6 UD × 324.17 = 1945.02
Proyector halógeno para lámpara GY6.35 12V 100W, para instalación en carril electrificado, con reflector de 24º, protección contra deslumbramiento. Modelo Diapason Grey Multi Adaptor QT12 AX 100W o similar en calidad y precio. Incluido 8 metros de carril electrificado trifásico 16A en aluminio anodizado, así como todos los elementos de instalación, soportería, conectores y material necesario para su correcto funcionamiento.
Suministro, instalación y pruebas.

| Código | Ud | Descripción | Rendimiento | Precio | Importe |
|---|---|---|---|---|---|
| IFD_60100A | UD | PROYECTOR HALÓGENO 100W (material) | 1 | 303.39 | 303.39 |
| MO_1 | h | Oficial de 1ª | 0.249 | 17.7 | 4.41 |
| MO_3 | h | Ayudante | 0.249 | 15.3 | 3.81 |
| % MA | % | Medios auxiliares | 1 % | 311.61 | 3.12 |
| %CI | % | COSTES INDIRECTOS | 3 % | 314.73 | 9.44 |
|  |  | Total |  |  | 324.17 |

## IFF_60000 APARATOS (10/04/2008)
Importe: 5516.46

**IFF_60010** Ud LUMINARIA TIPO 14 8W
41 Ud × 36.4 = 1492.40
Luminaria emergencia superficie tipo 14, T5 IP42 8W 100 lúmenes 1 hora. Modelo EXTRAPALANA difosor Teja de NORMALUX o similar en calidad y precio. Incluido lámpara, balasto electrónico, mecamismo de fijación, bornas, terminales, p.p. de cableado y tubo de protección hasta caja de derivación de circuito principal, pasamuros, pequeño material y accesorios, según pliego de condiciones técnicas particulares. Suministro, instalación y pruebas.TERMINADA.SERA NECESARIO LA REALIZACION DE ESTUDIO DEL ALUMBRADO DE EMERGENCIA ANTES DE LA INSTALACIÓN DE LOS EQUIPOS PARA APROBACION DE LA DF.

| Código | Ud | Descripción | Rendimiento | Precio | Importe |
|---|---|---|---|---|---|
| IFF_60010a | UD | LUMINARIA TIPO 14 8W (material) | 1 | 32.25 | 32.25 |
| MO_1 | h | Oficial de 1ª | 0.083 | 17.7 | 1.47 |
| MO_3 | h | Ayudante | 0.083 | 15.3 | 1.27 |
| % MA | % | Medios auxiliares | 1 % | 34.99 | 0.35 |
| %CI | % | COSTES INDIRECTOS | 3 % | 35.34 | 1.06 |
|  |  | Total |  |  | 36.4 |

**IFF_60020** Ud LUMINARIA TIPO 15 6W
41 Ud × 33.98 = 1393.18
Luminaria emergencia empotrada tipo 15 T5 P42 6W 200 lúmenes 1 hora. Envolvente 100% policarbonato. Difusor transparente u opal. Modelo SERIE L 200LM de LUZNOR o similar en calidad y precio. Incluido lámpara, balasto electrónico, mecamismo de fijación, bornas, terminales, p.p. de cableado y tubo de protección hasta caja de derivación de circuito principal, pasamuros, pequeño material y accesorios, según pliego de condiciones técnicas particulares. Suministro, instalación y pruebas.

| Código | Ud | Descripción | Rendimiento | Precio | Importe |
|---|---|---|---|---|---|
| IFF_60020a | UD | LUMINARIA TIPO 15 6W (material) | 1 | 29.92 | 29.92 |
| MO_1 | h | Oficial de 1ª | 0.083 | 17.7 | 1.47 |
| MO_3 | h | Ayudante | 0.083 | 15.3 | 1.27 |
| % MA | % | Medios auxiliares | 1 % | 32.66 | 0.33 |
| %CI | % | COSTES INDIRECTOS | 3 % | 32.99 | 0.99 |
|  |  | Total |  |  | 33.98 |

**IFF_60030** Ud LUMINARIA TIPO 16 8W
17 Ud × 41.76 = 709.92
Emergencia permanente superficie tipo 16 T5 P42 8W 100 lúmenes. Modelo EXTRAPLANA PERMANENTE de NORMALUX o similar en calidad y precio. Incluido lámpara, balasto electrónico, mecamismo de fijación, bornas, terminales, p.p. de cableado y tubo de protección hasta caja de derivación de circuito principal, pasamuros, pequeño material y accesorios, según pliego de condiciones técnicas particulares. Suministro, instalación y pruebas.

| Código | Ud | Descripción | Rendimiento | Precio | Importe |
|---|---|---|---|---|---|
| IFF_60030a | UD | LUMINARIA TIPO 15 6W (material) | 1 | 37.4 | 37.40 |
| MO_1 | h | Oficial de 1ª | 0.083 | 17.7 | 1.47 |
| MO_3 | h | Ayudante | 0.083 | 15.3 | 1.27 |
| % MA | % | Medios auxiliares | 1 % | 40.14 | 0.40 |
| %CI | % | COSTES INDIRECTOS | 3 % | 40.54 | 1.22 |
|  |  | Total |  |  | 41.76 |

**IFF_60040** Ud LUMINARIA TIPO 17 6W
46 Ud × 41.76 = 1920.96
Emergencia combinada empotrada tipo 17, T5 IP42 6W 1 hora. 2 tubos fluorescentes. Un tubo como señalización (con reactancia electrónica) y otro como emergencia. Envolvente 100% policarbonato. Difusor transparente u opal. Baterias de Ni-Cd de alta temperatura. Modelo SERIE L220P de LUZNOR o similar en calidad y precio. Incluido lámpara, balasto electrónico, mecamismo de fijación, bornas, terminales, p.p. de cableado y tubo de protección hasta caja de derivación de circuito principal, pasamuros, pequeño material y accesorios, según pliego de condiciones técnicas particulares. Suministro, instalación y pruebas.

| Código | Ud | Descripción | Rendimiento | Precio | Importe |
|---|---|---|---|---|---|
| IFF_60040a | UD | LUMINARIA TIPO 15 6W (material) | 1 | 37.4 | 37.40 |
| MO_1 | h | Oficial de 1ª | 0.083 | 17.7 | 1.47 |
| MO_3 | h | Ayudante | 0.083 | 15.3 | 1.27 |
| % MA | % | Medios auxiliares | 1 % | 40.14 | 0.40 |
| %CI | % | COSTES INDIRECTOS | 3 % | 40.54 | 1.22 |
|  |  | Total |  |  | 41.76 |

## IFG_1000 GRUPO ELECTROGENO (05/08/2008)
Importe: 55615.01
Grupo Electrógeno marca FG WILSON modelo P400P2 o CATERPILLAR o similar en calidad y precio de 360 KVA en servicio de EMERGENCIA, bajo cos f de 0,8 a 400/230 V. y 50 Hz. formado un motor marca PERKINS tipo Perkins 2306C-E14TAG3 a 1.500 r.p.m. refrigerado por aire y un alternador marca FG Wilson y modelo LL8224L de 4 polos, protección IP-23, autoregulado electrónicamente y aislamiento clase H. Incluso ventiladores tubulares necesarios para las extracciones de gases de escape.Puesta en servicio y pruebas del equipo en obra incluidos.
El grupo Electrógeno ofertado es para Instalación en interior de Sala, de arranque Automático y equipado con los siguientes accesorios:
- Intercambiador agua/aire
- Sistema eléctrico a 24 Vcc. con motor de arranque, alternador de carga y baterías de plomo.
- Silencioso de escape de gases residencial de 35 dB.
- Filtros de aire, aceite, agua, y gasoil completos.
- Resistencia de caldeo para motor diesel 220 V. 1,2 Kwe
- Regulador electrónico de velocidad.
- Cargador electrónico baterÍas 12 V. 5 Amp. 220 V.
- Bancada común de acero con puntos de izado con tanque de combustible incorporado.
- Cuadro eléctrico de control marca FG Wilson modelo Power Wizard v 1.0 incorporado a grupo electrógeno.
- Interruptor tetrapolar mando manual de 2.000 A.
- Depósito de combustible de doble pared de 750l de capacidad con sistema de detección de fugas.
- Bancada Metalica con Silenkbloks
- Conductos de Extraccion e Impulsion de Aire en la sala
- Chimenea de extracción de gases de escape hasta cubierta. Con diámetro mínimo de 200mm. Fabricada en acero inoxidable de doble pared. Modelo DINAK GE-1 o equivalente. Incluso pp de codos, uniones, piezas de fijación a pared y pieza de terminación en cubierta.
PREVIA INSTALACIÓN DEL GRUPO ELECTROGENO SERA NECESARIA LA VISITA DE TECNICO RESPONSABLE DE LA PUESTA EN MARCHA DE LA EMPRESA FABRICANTE DEL EQUIPO PARA INSPECCION DE LAS INSTALACIONES DE VENTILACIÓN DE LA SALA EN CUMPLIMIENTO DE TODAS LAS EXIGENCIAS DEL PROYECTOS Y DE LA DF, SIENDO NECESARIA LA APROBACIÓN DE LA DF DE CUALQUIER MODIFICACION RESPECTO A PROYECTO E INDICACIONES DEL FABRICANTE.SIENDO NECESARIO LA REALIZACION POR PARTE DEL FABRICANTE DE INFORME DE CONFORMIDAD DEL LOCAL ANTES DE LA INSTALACIÓN DEL GRUPO ELECTROGENO PARA APROBACION DE LA DF. TAMBIEN SE DEBERA ASEGURAR LAS DIFERENTES ALTERNATIVAS PARA REPARACION Y/O SUSTITUCION DEL GRUPO ELECTROGENO DEBIENDOSE PREVEER TODOS LOS ELEMENTOS EXIGIDOS POR EL FABRICANTE Y DF.INCLUSO AISLAMIENTO ACUSTICO DE LA SALA MEDIANTE MATERIAL RESITENTE AL FUEGO ASEGURNADOSE VALORES INFERIORES A 45 dB(A) FUERA DE LA SALA ESTANDO EL GRUPO ELECTROGENO A PLENA CARGA.
SUMINISTRO, INSTALACIÓN SOBRE BANCADA ANTIVIBRATORIA Y PRUEBAS.

**IFG_1001** UD GRUPO ELECTRÓGENO 360kVA
1 UD × 55615.01 = 55615.01
Grupo Electrógeno marca ELECTRA MOLINS modelo EMV-360 insonorizado o similar en calidad y precio previa aprobacion de la DF de 360 KVA en servicio de EMERGENCIA, bajo cos f de 0,8 a 400/230 V. y 50 Hz. Formado un motor marca VOLVO TAD 941 GE y alternador LEROY SOMER LSA 472 VS2.
Puesta en servicio y pruebas del equipo en obra incluidos.
El grupo Electrógeno ofertado es para Instalación en interior de Sala, de arranque Automático y equipado con los siguientes accesorios:
- Intercambiador agua/aire
- Sistema eléctrico a 24 Vcc. con motor de arranque, alternador de carga y baterías de plomo.
- Silencioso de escape de gases residencial de 35 dB.
- Filtros de aire, aceite, agua, y gasoil completos.
- Resistencia de caldeo para motor diesel 220 V. 1,2 Kwe
- Regulador electrónico de velocidad.
- Cargador electrónico baterÍas 12 V. 5 Amp. 220 V.
- Bancada común de acero con puntos de izado con tanque de combustible incorporado.
- Cuadro eléctrico de control marca FG Wilson modelo Power Wizard v 1.0 incorporado a grupo electrógeno.
- Interruptor tetrapolar mando manual de 2.000 A.
- Depósito de combustible de doble pared de 750l de capacidad con sistema de detección de fugas.
- Bancada Metalica con Silenkbloks
- Conductos de Extraccion e Impulsion de Aire en la sala
- Chimenea de extracción de gases de escape hasta cubierta. Con diámetro mínimo de 200mm. Fabricada en acero inoxidable de doble pared. Modelo DINAK GE-1 o equivalente. Incluso pp de codos, uniones, piezas de fijación a pared y pieza de terminación en cubierta.
PREVIA INSTALACIÓN DEL GRUPO ELECTROGENO SERA NECESARIA LA VISITA DE TECNICO RESPONSABLE DE LA PUESTA EN MARCHA DE LA EMPRESA FABRICANTE DEL EQUIPO PARA INSPECCION DE LAS INSTALACIONES DE VENTILACIÓN DE LA SALA EN CUMPLIMIENTO DE TODAS LAS EXIGENCIAS DEL PROYECTOS Y DE LA DF, SIENDO NECESARIA LA APROBACIÓN DE LA DF DE CUALQUIER MODIFICACION RESPECTO A PROYECTO E INDICACIONES DEL FABRICANTE.SIENDO NECESARIO LA REALIZACION POR PARTE DEL FABRICANTE DE INFORME DE CONFORMIDAD DEL LOCAL ANTES DE LA INSTALACIÓN DEL GRUPO ELECTROGENO PARA APROBACION DE LA DF. TAMBIEN SE DEBERA ASEGURAR LAS DIFERENTES ALTERNATIVAS PARA REPARACION Y/O SUSTITUCION DEL GRUPO ELECTROGENO DEBIENDOSE PREVEER TODOS LOS ELEMENTOS EXIGIDOS POR EL FABRICANTE Y DF.
SUMINISTRO, INSTALACIÓN SOBRE BANCADA ANTIVIBRATORIA Y PRUEBAS.

| Código | Ud | Descripción | Rendimiento | Precio | Importe |
|---|---|---|---|---|---|
| IFG_1001X | UD | GRUPO ELECTRÓGENO 360kVA (material) | 1 | 53446.83 | 53446.83 |
| MO_1 | h | Oficial de 1ª | 0.416 | 17.7 | 7.36 |
| MO_3 | h | Ayudante | 0.416 | 15.3 | 6.36 |
| % MA | % | Medios auxiliares | 1 % | 53460.55 | 534.61 |
| %CI | % | COSTES INDIRECTOS | 3 % | 53995.16 | 1619.85 |
|  |  | Total |  |  | 55615.01 |

## IFTB_0000 RED DE TIERRAS (16/04/2008)
Importe: 2883.11

**IFTB_0010** UD BARRA DE EQUIPOTENCIALIDAD CON CABLE DE Cu
20 UD × 3.59 = 71.80
COBRE, 10X80 MM Y LONGITUD 15 CM CON TALADROS PARA TERMINALES DE 50 MM2, PARA CONEXION DE MATERIAL ELECTRICO TAL COMO PLETINAS DE CUADROS ELECTRICOS, ASI COMO PARA CONEXION EQUIPOTENCIAL DE CARCASAS DE BOMBAS, VENTILADORES Y DEMAS MAQUINAS, MOTORES, TUBERIAS, CONDUCTOS, ESTRUCTURA METALICA DE EDIFICIO, DE MURO PANTALLA Y DEMAS MASAS METALICAS DEL EDIFICIO A INSTALAR EN SALAS DE INSTALACIONES A RAZON DE AL MENOS DOS UNIDADES POR SALA, SIENDO ESTE NUMERO MINIMO IGUAL A 3 EN RITI Y RITS. INCLUSO P.P. DE TRENZA DE CONEXION ENTRE ELEMENTO METALICO Y PLETINA, CONEXION CON PLETINA MONTANTE DE PUESTA A TIERRA DE EDIFICIO EMBEBIDA EN ESTRUCTURA, PROTECCION, PIEZAS DE FIJACION, PIEZAS ESPECIALES, ACCESORIOS, PEQUEÑO MATERIAL Y MANO DE OBRA. SUMINISTRO, MONTAJE Y PRUEBAS.
Se incluye:
Punto 1. Elaboración del proyecto de detalle de montaje con anterioridad a la ejecución de la obra y a la realización del acopio de materiales, incluyendo planos de montaje, cálculos justificativos incluso presentación de muestras, modelos etc.…
Punto 2.Elaboración del proyecto final as built incluyendo planos, memorias, listado de materiales, especificaciones de los equipos, libro de mantenimiento, certificados de materiales y listado de proveedores con teléfonos de contacto, así como cursos de preparación al usuario final.
Punto 3.Conjunto de tramitaciones necesarios para la legalización de la instalación, comprendiendo la elaboración y visado de los proyectos firmados por un técnico competente del instalador; tramitación ante los organismos competentes, certificados finales de obra firmados por técnico competente y certificados y pruebas de materiales.
NOTA. Estos tres últimos puntos son extensibles a todas las unidades de este capítulo

| Código | Ud | Descripción | Rendimiento | Precio | Importe |
|---|---|---|---|---|---|
| IFTB_0010A | ud | BARRA DE EQUIPOTENCIALIDAD CON CABLE DE Cu (material) | 1 | 2.08 | 2.08 |
| MO_1 | h | Oficial de 1ª | 0.042 | 17.7 | 0.74 |
| MO_3 | h | Ayudante | 0.042 | 15.3 | 0.64 |
| %CI | % | COSTES INDIRECTOS | 1 % | 3.46 | 0.03 |
| % MA | % | Medios auxiliares | 3 % | 3.49 | 0.10 |
|  |  | Total |  |  | 3.59 |

**IFTB_0020** UD PICA DE ACERO COBRIZADO DE 2 M DE LONGITUD
1 UD × 211.49 = 211.49
PICA DE ACERO COBRIZADO DE AL MENOS 2 M DE LONGITUD Y 14 MM DE DIAMETRO, INCLUSO APERTURA DE HUECO, HINCADO, GRAPAS, CONEXIÓN MEDIANTE SOLDADURA ALUMINIOTÉRMICA A CONDUCTOR ENTERRADO, EXCAVACIÓN, COMPACTACIÓN Y RELLENO. INCLUSO SUMINISTRO, INSTALACIÓN Y PRUEBAS.

| Código | Ud | Descripción | Rendimiento | Precio | Importe |
|---|---|---|---|---|---|
| IFTB_0020A | ud | Pica de acero cobrizado de 2 m de longitud (material) | 1 | 166.24 | 166.24 |
| MO_1 | h | Oficial de 1ª | 1.123 | 17.7 | 19.88 |
| MO_3 | h | Ayudante | 1.123 | 15.3 | 17.18 |
| % MA | % | Medios auxiliares | 1 % | 203.30 | 2.03 |
| %CI | % | COSTES INDIRECTOS | 3 % | 205.33 | 6.16 |
|  |  | Total |  |  | 211.49 |

**IFTB_0030** UD REGISTRO CON PUENTE DE MEDIDA DE RESISTENCIA
5 UD × 43.82 = 219.10
REGISTRO CON PUENTE DE MEDIDA DE RESISTENCIA A TIERRA EN CAJA DE MATERIAL AUTOEXTINGUIBLE EN MONTAJE SUPERFICIAL. INCLUSO CAJA, PIEZAS DE FIJACIÓN, CONEXIONADO DE CABLE AISLADO Y DESNUDO, PUENTE, PIEZAS ESPECIALES, PEQUEÑO MATERIAL, MATERIAL AUXILIAR Y MANO DE OBRA. MEDIDA Y COMPROBACIÓN DE IDONEIDAD DE RESISTENCIA DE PUESTA A TIERRA, AGREGANDO LOS ELEMENTOS NECESARIOS EN CASO DE QUE ESTA EXCEDIERA DE LOS MAXIMOS INDICADOS. SUMINISTRO, MONTAJE Y PRUEBAS.

| Código | Ud | Descripción | Rendimiento | Precio | Importe |
|---|---|---|---|---|---|
| IFTB_0030A | ud | Registro con puente de medida de resistencia (material) | 1 | 25.66 | 25.66 |
| MO_1 | h | Oficial de 1ª | 0.499 | 17.7 | 8.83 |
| MO_3 | h | Ayudante | 0.499 | 15.3 | 7.63 |
| % MA | % | Medios auxiliares | 1 % | 42.12 | 0.42 |
| %CI | % | COSTES INDIRECTOS | 3 % | 42.54 | 1.28 |
|  |  | Total |  |  | 43.82 |

**IFTB_0040** ML CABLE DE COBRE DESNUDO DE 50 MM2
380 ML × 5.48 = 2082.40
CABLE TRENZADO DE COBRE DESNUDO DE 50 MM2 DE SECCIÓN ENTERRASO SEGÚN PLANOS, A UNA PROFUNDIDAD MÍNIMA DE 80 CM. INCLUSO APERTURA DE HUECO, COMPACTACIÓN DE TERRENO, REPOSICIÓN DELPAVIMENTO, SOLDADURA ALUMINOTÉRMICA AL MENOS A UN HIERRO DE CADA UNO DE LOS PILARES DEL EDIFICIO Y SUBDAS Y UNIONES A FORJADOS SUPERIORES S/ PLANO, UNIONES, GRAPAS DE LATÓN CON TORNILLO DE ACERO INOXIDABLE, GRAVA RECUBRIENDO EL CABLE PARA MANTENER LA HUMEDAD, MEDIDAS PARA EVITAR LA APARICIÓN DEL PAR GALVÁNICO, CONEXIÓN, PEQUEÑO MATERIAL, ACCESORIOS Y MANO DE OBRA. MEDIDA LA UNIDAD EJECUTADA. SUMINISTRO, MONTAJE Y PRUEBAS.

| Código | Ud | Descripción | Rendimiento | Precio | Importe |
|---|---|---|---|---|---|
| IFTB_0040A | ml | Cable trenzado de cobre desnudo de 50 mm2 (material) | 1 | 3.89 | 3.89 |
| MO_1 | h | Oficial de 1ª | 0.042 | 17.7 | 0.74 |
| MO_3 | h | Ayudante | 0.042 | 15.3 | 0.64 |
| % MA | % | Medios auxiliares | 1 % | 5.27 | 0.05 |
| %CI | % | COSTES INDIRECTOS | 3 % | 5.32 | 0.16 |
|  |  | Total |  |  | 5.48 |

**IFTB_0050** ud RED EQUIPOTENCIAL BAÑO
12 ud × 24.86 = 298.32
Red equipotencial en cuarto de baño realizada con conductor de 4 mm2, conectando a tierra todas las canalizaciones metálicas existentes y todos los elementos conductores que resulten accesibles según R.E.B.T.Incluso suministro, instalacion y pruebas

| Código | Ud | Descripción | Rendimiento | Precio | Importe |
|---|---|---|---|---|---|
| IFTB_0050A | m. | Cond. rígi. 750 V 4 mm2 Cu (material) | 6 | 0.38 | 2.28 |
| P01DW090 | ud | Pequeño material (material) | 1 | 1.03 | 1.03 |
| MO_1 | h | Oficial de 1ª | 0.624 | 17.7 | 11.04 |
| MO_3 | h | Ayudante | 0.624 | 15.3 | 9.55 |
| % MA | % | Medios auxiliares | 1 % | 23.90 | 0.24 |
| %CI | % | COSTES INDIRECTOS | 3 % | 24.14 | 0.72 |
|  |  | Total |  |  | 24.86 |

## IFTC_0000 INSTALACIONES DE FUERZA (10/04/2008)
Importe: 266388.39

### IFC_10000 CUADROS ELECTRICOS (véase arriba)

### IFC_20000 EQUIPOS (véase arriba)

### IFC_30000 CABLEADOS (véase arriba)

### IFC_40000 CANALIZACIONES (véase arriba)

### IFC_50000 MECANISMOS (véase arriba)

## IFTD_0000 ALUMBRADO INTERIOR (10/04/2008)
Importe: 121376.91

### IFD_20000 EQUIPOS (véase arriba)

### IFD_60000 APARATOS (véase arriba)

## IFTE_0000 ALUMBRADO EXTERIOR (01/02/2010)
Importe: 9069.15

### IFTE_20000 EQUIPOS (01/02/2010)
Importe: 72.02

**IFD_600010** UD SONDA LUMINOSIDAD
1 UD × 72.02 = 72.02
Sensores de luminosidad ambiente y exterior para visualización y control de aplicaciones. La señal de salida es de 4 a 20 mA y el rango de lux se puede seleccionar en la instalación de entre: 0 a 1000, 0 a 2000, 0 a 4000, 0 a 8000, o 0 a 20000 lux.
INSTALADO, CABLEADO, CONEXIONADO Y EN PERFECTO FUNCIONAMIENTO.
SUMINISTRO, INSTALACIÓN Y PRUEBAS.

| Código | Ud | Descripción | Rendimiento | Precio | Importe |
|---|---|---|---|---|---|
| IFD_20207 | UD | SONDA LUMINOSIDAD (material) | 1 | 66.49 | 66.49 |
| MO_1 | h | Oficial de 1ª | 0.083 | 17.7 | 1.47 |
| MO_3 | h | Ayudante | 0.083 | 15.3 | 1.27 |
| % MA | % | Medios auxiliares | 1 % | 69.23 | 0.69 |
| %CI | % | COSTES INDIRECTOS | 3 % | 69.92 | 2.10 |
|  |  | Total |  |  | 72.02 |

### IFTE_60000 APARATOS (01/02/2010)
Importe: 8997.13

**IFTE_60010** UD LUMINARIA TIPO 9 3,6W
55 UD × 48.94 = 2691.70
Empotrable tipo 13, LED P65.Aro acero inox, difusor policarbonato, módulo de 3 leds "Golden Dragon " de 3.6w-350mA. Modelo NAUTO LED de LUGAXA o similar en calidad y precio previa aprobacion de la DF. Incluso equipo electronico para alimentacion de leds de 15 W ref 91.02392. Incluido lámpara, mecamismo de fijación, bornas, terminales, p.p. de cableado y tubo de protección hasta caja de derivación de circuito principal, pasamuros, pequeño material y accesorios, según pliego de condiciones técnicas particulares. Suministro, instalación y pruebas.

| Código | Ud | Descripción | Rendimiento | Precio | Importe |
|---|---|---|---|---|---|
| IEAE_0100A | UD | LUMINARIA TIPO 9 3,6W (material) | 1 | 41.56 | 41.56 |
| MO_1 | h | Oficial de 1ª | 0.166 | 17.7 | 2.94 |
| MO_3 | h | Ayudante | 0.166 | 15.3 | 2.54 |
| % MA | % | Medios auxiliares | 1 % | 47.04 | 0.47 |
| %CI | % | COSTES INDIRECTOS | 3 % | 47.51 | 1.43 |
|  |  | Total |  |  | 48.94 |

**IFTE_60050** UD ARQUETA DE REGISTRO 40X40 (ACERA PERMETRAL)
13 UD × 450.61 = 5857.93
Marco cuadrado y tapa lisa de acero inoxidable de 400x400 mm apoyada y fijada con tornillos, para arqueta de registro, colocado con mortero.Suministro, instalación y pruebas.

| Código | Ud | Descripción | Rendimiento | Precio | Importe |
|---|---|---|---|---|---|
| IVE_60053A | ML | ARQUETA DE REGISTRO 40X40 (material) | 245 | 1.67 | 409.15 |
| MO_1 | h | Oficial de 1ª | 0.997 | 17.7 | 17.65 |
| MO_3 | h | Ayudante | 0.416 | 15.3 | 6.36 |
| % MA | % | Medios auxiliares | 1 % | 433.16 | 4.33 |
| %CI | % | COSTES INDIRECTOS | 3 % | 437.49 | 13.12 |
|  |  | Total |  |  | 450.61 |

**IFTE_60060** ML TUBO PE-AD CORRUGADO DOBLE CAPA D.63MM2 (ACERA PERIMETRAL)
250 ML × 1.79 = 447.50
Tubo PE-AD de doble pared (corrugado exterior, liso interior) según norma UNE-EN 50086 de Ø 63 mm. y estará dotado de hilo guía.Suministro, instalación y pruebas.

| Código | Ud | Descripción | Rendimiento | Precio | Importe |
|---|---|---|---|---|---|
| IVE_60061A | ML | TUBO PE-AD CORRUGADO DOBLE CAPA D.63MM2 (material) | 1 | 1.42 | 1.42 |
| MO_1 | h | Oficial de 1ª | 0.009 | 17.7 | 0.16 |
| MO_3 | h | Ayudante | 0.009 | 15.3 | 0.14 |
| % MA | % | Medios auxiliares | 1 % | 1.72 | 0.02 |
| %CI | % | COSTES INDIRECTOS | 3 % | 1.74 | 0.05 |
|  |  | Total |  |  | 1.79 |

## IFTF_0000 ALUMBRADO DE SEGURIDAD (10/04/2008)
Importe: 5516.46

### IFF_60000 APARATOS (véase arriba)

## IFTP_0000 PARARRAYOS (10/04/2008)
Importe: 4952.69

**IFTP_0010** UD PARARRAYOS CON DISPOSITIVO DE CEBADO
1 UD × 4244.93 = 4244.93
PARARRAYOS CON DISPOSITIVO DE CEBADO DE 60 MICROSEGUNDOS, CON UN RADIO DE PROTECCION DE 105 METROS PARA UN NIVEL DE PROTECCION III Y UNA ALTURA DE 5 METROS, SEGUN UNE 21186, CERTIFICACION ACREDITADA POR UNA CASA DE ACREDITACION INDEPENDIENTE, GARANTIA DE 10 AÑOS, MODELO S 6.60 DE PREVECTRON 2 DE INDELEC O EQUIVALENTE EN CALIDAD Y PRECIO. INCLUSO CONEXIONADO A BAJANTE PLANA, UNIONES, SOLDADURAS, PIEZAS DE FIJACION, ACCESORIOS, PIEZAS ESPECIALES, ACCESORIOS, PEQUEÑO MATERIAL Y MANO DE OBRA. SUMINISTRO, MONTAJE Y PRUEBAS.

| Código | Ud | Descripción | Rendimiento | Precio | Importe |
|---|---|---|---|---|---|
| IFTP_0010A | ud | PARARRAYOS CON DISPOSITIVO DE CEBADO (material) | 1 | 4043.43 | 4043.43 |
| MO_1 | h | Oficial de 1ª | 1.123 | 17.7 | 19.88 |
| MO_3 | h | Ayudante | 1.123 | 15.3 | 17.18 |
| % MA | % | Medios auxiliares | 1 % | 4080.49 | 40.80 |
| %CI | % | COSTES INDIRECTOS | 3 % | 4121.29 | 123.64 |
|  |  | Total |  |  | 4244.93 |

**IFTP_0020** UD DESCARGADOR DE RAYO
1 UD × 233.56 = 233.56
CAJA DE POLIESTER AUTOEXTINGUIBLE CON PROTECCIONES CONTRA SOBRETENSIONES, CON CUATRO DESCARGADORES DE RAYO PARA UN NIVEL DE PROTECCION DE 3,5 KV (1,2/50), CORRIENTE DE PRUEBA DE RAYO (10/350) 100 KA, TIEMPO DE RESPUESTA MAXIMO 100 nSG, TENSION MAXIMA DE SERVICIO 440 V, MODELO DENHPORT O EQUIVALENTE EN CALIDAD Y PRECIO PREVIA APROBACION DE LA DF, A INSTALAR DE FORMA SUPERFICIAL. INCLUSO REGLETA DE PEINE PARA PUENTEAR LOS 4 DESCARGADORES A TIERRA, CAJA CON TAPA TRANSPARENTE, PRECINTABLE CON IP 54, A PRUEBA DE CORRIENTE DE RAYO, BARRA DE EQUIPOTENCIALIDAD, CABLEADO, CONEXIONADO A RED DE TIERRA GENERAL, PROBADO Y EN FUNCIONAMIENTO, MATERIAL AUXILIAR Y MANO DE OBRA. SUMINISTRO, INSTALACION Y PRUEBAS.

| Código | Ud | Descripción | Rendimiento | Precio | Importe |
|---|---|---|---|---|---|
| IFTP_0020A | ud | DESCARGADOR DE RAYO (material) | 1 | 205.31 | 205.31 |
| MO_1 | h | Oficial de 1ª | 0.582 | 17.7 | 10.30 |
| MO_3 | h | Ayudante | 0.582 | 15.3 | 8.90 |
| %CI | % | COSTES INDIRECTOS | 1 % | 224.51 | 2.25 |
| % MA | % | Medios auxiliares | 3 % | 226.76 | 6.80 |
|  |  | Total |  |  | 233.56 |

**IFTP_0030** UD DESCARGADOR DE SOBRETENSIONES
1 UD × 474.2 = 474.20
CAJA DE POLIESTER AUTOEXTINGUIBLE CON PROTECCIONES MODULARES CONTRA SOBRETENSIONES, PARA UN NIVEL DE PROTECCION CON 5 kA (8/20) DE 1,75 KV, 15 KA NOMINAL DE DESCARGA PARA ONDA 8/20 Y 40 kA COMO CORRIENTE MAXIMA DE DESCARGA PARA LA MISMA FORMA DE ONDA, TIEMPO DE RESPUESTA AMXIMO 25 nSG, TENSION MAXIMA DE SERVICIO 440 V, MODELO DENHGUARD T O EQUIVALENTE EN CALIDAD Y PRECIO PREVIA APROBACION DE LA DF, A INSTALAR DE FORMA SUPERFICIAL. INCLUSO REGLETA DE PEINE PARA PUENTEAR LOS 4 DESCARGADORES A TIERRA, CAJA CON TAPA TRANSPARENTE, PRECINTABLE CON IP 54, BARRA DE EQUIPOTENCIALIDAD, CABLEADO, CONEXIONADO A RED DE TIERRA GENERAL, CON FUSIBLES PREVIOS 125 A, PROBADO Y EN FUNCIONAMIENTO, MATERIAL AUXILIAR Y MANO DE OBRA. INSTALAR CON UNA SEPARACION MINIMA RESPECTO AL DESCARGADOR DE RAYO DE 15 METROS. SUMINISTRO, INSTALACION Y PRUEBAS.

| Código | Ud | Descripción | Rendimiento | Precio | Importe |
|---|---|---|---|---|---|
| IFTP_0030A | ud | DESCARGADOR DE SOBRETENSIONES (material) | 1 | 433.89 | 433.89 |
| MO_1 | h | Oficial de 1ª | 0.665 | 17.7 | 11.77 |
| MO_3 | h | Ayudante | 0.665 | 15.3 | 10.17 |
| %CI | % | COSTES INDIRECTOS | 1 % | 455.83 | 4.56 |
| % MA | % | Medios auxiliares | 3 % | 460.39 | 13.81 |
|  |  | Total |  |  | 474.2 |

## IFTV_0000 VARIOS (10/04/2008)
Importe: 55615.01

### IFG_1000 GRUPO ELECTROGENO (véase arriba)

## IFTZ_0000 DOCUMENTACIÓN Y LEGALIZACIÓN (10/04/2008)
Importe: 2810.29

**IFTZ_0010** UD DOCUMENTACIÓN Y LEGALIZACIÓN
1 UD × 2810.29 = 2810.29
DOCUMENTACIÓN Y LEGALIZACIÓN DE TODAS LAS INSTALACIONES A REALIZAR, INCLUYENDO TRABAJOS Y TRÁMITES ANTE LAS AUTORIDADES COMPETENTES, FIRMADO Y VISADO DE PROYECTOS POR TÉCNICO COMPETENTE DE LA EMPRESA INSTALADORA, CERTIFICADOS DE PRUEBAS Y MATERIALES Y CERTIFICADO DE FIN DE OBRA FIRMADO Y VISADO POR TÉCNICO COMPETENTE DE LA EMPRESA INSTALADORA, GASTOS DE REDACCIÓN Y COPIADO DE LA DOCUMENTACIÓN.

| Código | Ud | Descripción | Rendimiento | Precio | Importe |
|---|---|---|---|---|---|
| IFTZ_0010.A | UD | Documentacion final | 1 | 2701.43 | 2701.43 |
| %CI | % | COSTES INDIRECTOS | 1 % | 2701.43 | 27.01 |
| % MA | % | Medios auxiliares | 3 % | 2728.44 | 81.85 |
|  |  | Total |  |  | 2810.29 |

## IF_0000 BAJA TENSION (15/04/2008)
Importe: 468612.01

### IFTB_0000 RED DE TIERRAS (véase arriba)

### IFTC_0000 INSTALACIONES DE FUERZA (véase arriba)

### IFTD_0000 ALUMBRADO INTERIOR (véase arriba)

### IFTE_0000 ALUMBRADO EXTERIOR (véase arriba)

### IFTF_0000 ALUMBRADO DE SEGURIDAD (véase arriba)

### IFTP_0000 PARARRAYOS (véase arriba)

### IFTV_0000 VARIOS (véase arriba)

### IFTZ_0000 DOCUMENTACIÓN Y LEGALIZACIÓN (véase arriba)

## IHA_0000 CONTADOR Y EQUIPOS DE BOMBEO (20/01/2010)
Importe: 1544.86

**IFF0108** ud CONTADOR DN65- 2 1/2"
1 ud × 586.16 = 586.16

| Medición | Uds. | Parcial |
|---|---|---|
| PCI | 1 | 1.00 |
| Total |  | 1 |

**IPCI0100** ud PUESTO DE CONTROL SIMPLIFICADO BIES 2 1/2''
1 ud × 506.94 = 506.94
PUESTO DE CONTROL SIMPLIFICADO DE 2 1/2" PARA ALIMENTACIÓN A BIE'S FORMADO POR VÁLVULA DE MARIPOSA CON CONTACTO FINAL DE CARRERA, VÁLVULA DE RETENCIÓN, MANÓMETRO CON VÁLVULA DE CORTE, VÁLVULA DE VACIADO Y DETECTOR DE FLUJO CON RETARDO AJUSTABLE HASTA 120 SEGUNDOS Y 2 CONTACTOS SPDT DISPUESTO EN LA MONTANTE DE SALIDA DE VÁLVULAS DE CONTROL.
SUMINISTRO, INSTALACIÓN Y PRUEBAS. MEDIDO EL CONJUNTO INSTALADO.

| Código | Ud | Descripción | Rendimiento | Precio | Importe |
|---|---|---|---|---|---|
| MO_1 | h | Oficial de 1ª | 1.655 | 17.7 | 29.29 |
| MO_3 | h | Ayudante | 1.654 | 15.3 | 25.31 |
| P26VM040 | ud | Válv.marip.palan.c/elás.D=65 mm (material) | 1 | 73.1 | 73.10 |
| WFDT2060 | u | DETECTOR FLUJO 2"-2,5"-3"-4"-6" (material) | 1 | 91.86 | 91.86 |
| P17XR070 | ud | Válv.retención latón rosc.2 1/2" | 1 | 36.21 | 36.21 |
| P20WT100 | ud | Manómetro de 0 a 15 BAR (material) | 1 | 6.72 | 6.72 |
| P17XE030 | ud | Válvula esfera latón roscar 3/4" | 1 | 9 | 9.00 |
| P26VM040e | ud | Válv.marip.palan.c/elás.D=65 mm con final de carrera (material) | 1 | 156.22 | 156.22 |
| OSY2 | u | INTERRUPTOR CONTROL VALVULA (material) | 1 | 59.59 | 59.59 |
| % MA | % | Medios auxiliares | 1 % | 487.30 | 4.87 |
| %CI | % | COSTES INDIRECTOS | 3 % | 492.17 | 14.77 |
|  |  | Total |  |  | 506.94 |

| Medición | Uds. | Parcial |
|---|---|---|
| SOTANO | 1 | 1.00 |
| Total |  | 1 |

**IPCI0110** ud VALV MARIPOSA 2 1/2"
2 ud × 225.88 = 451.76
VÁLVULA DE MARIPOSA DE 2 1/2" PN-16 EMBRIDADA A TUBERÍA, LONGITUD SEGÚN ISO 5752 CORTO. BRIDAS Y ORIFICIOS SEGÚN ISO 7005-2. CUERPO DE FUNDICIÓN DUCTIL GGG-40 CON REVESTIMIENTO EXTERIOR DE ROJO-EPOXI, JUNTA DE EPDM, MARIPOSA DE BRONCE, EJE EN ACERO INOXIDABLE. ACCIONAMIENTO POR PALANCA Y CANDADO PARA EVITAR MANIPULACIONES POR TERCEROS. INCLUSO P.P. DE PIEZAS ESPECIALES, TORNILLOS, ETC, TOTALMENTE INSTALADA. MODELO BYAR O SIMILAR. SUMINISTRO, INSTALACIÓN Y PRUEBAS. MEDIDA LA UNIDAD INSTALADA

| Código | Ud | Descripción | Rendimiento | Precio | Importe |
|---|---|---|---|---|---|
| MO_1 | h | Oficial de 1ª | 0.283 | 17.7 | 5.01 |
| MO_3 | h | Ayudante | 0.283 | 15.3 | 4.33 |
| ICB0400.A | Ud | Válvula de mariposa (material) | 1 | 207.79 | 207.79 |
| % MA | % | Medios auxiliares | 1 % | 217.13 | 2.17 |
| %CI | % | COSTES INDIRECTOS | 3 % | 219.30 | 6.58 |
|  |  | Total |  |  | 225.88 |

| Medición | Uds. | Parcial |
|---|---|---|
| SOTANO | 1 | 1.00 |
| EDIFICIO ATRIO | 1 | 1.00 |
| Total |  | 2 |

## IHB10000 EQUIPOS (16/04/2008)
Importe: 7311.5

**IPCI0150** ud B.I.E. 25mmx20 m. ARMARIO
3 ud × 352.6 = 1057.80
Boca de incendio equipada (B.I.E.) compuesta por armario vertical de chapa de acero H=690, A=580, F=260 mm. pintado en rojo Ral 3000, con puerta ciega de acero y cerradura de resbalón, precinto de seguridad y cuadradillo de 8mm. para mantenimiento, válvula de 1", latiguillo de alimentación, manómetro con válvula de corte de 1/4", lanza de tres efectos conectada por medio de machón roscado, devanadera circular pintada con alimentación axial, sistema guiman para orientación y deslizamiento de manguera, manguera semirrígida de 25 mm de diámetro y 20 m de longitud EN-694, con inscripción sobre puerta indicativo de manguera. Modelo 690C de Eaci o similar en calidad y precio previa aprobación de la DF. Suministro, instalación y pruebas. Medida la unidad instalada.

| Código | Ud | Descripción | Rendimiento | Precio | Importe |
|---|---|---|---|---|---|
| MO_1 | h | Oficial de 1ª | 0.995 | 17.7 | 17.61 |
| MO_3 | h | Ayudante | 0.995 | 15.3 | 15.22 |
| P23FF155 | ud | BIE 25 mm.x 20 m. (material) | 1 | 306.11 | 306.11 |
| % MA | % | Medios auxiliares | 1 % | 338.94 | 3.39 |
| %CI | % | COSTES INDIRECTOS | 3 % | 342.33 | 10.27 |
|  |  | Total |  |  | 352.6 |

| Medición | Uds. | Parcial |
|---|---|---|
| SOTANO | 3 | 3.00 |
| PB |  |  |
| P1 |  |  |
| P2 |  |  |
| Total |  | 3 |

**IPCI0155** ud ARMARIO BIE CON ESPACIO PARA PULSADOR Y EXTINTOR INTEGRADOS
10 ud × 625.37 = 6253.70
ARMARIO INTEGRADO DE CONFIGURACION HORIZONTAL, FORMATO REVERSIBLE. ARMARIO FORMADO POR 2 CUERPOS INDEPENDIENTES CON FRONTAL EXTRAIBLE CON MARCO BISELADO. CAJÓN EMPOTRAMIENTO CON DEPARTAMENTO PARA EXTINTOR Y REGISTRO MÓDULO TÉCNICO. PRETALADROS DE MÓDULO TÉCNICO EN FUNCIÓN DE LOS ELEMENTOS DE DETECCIÓN A INSTALAR. DIMENSIONES DEL CAJÓN EMPOTRAMIENTO H=610, A=1105, F=150 MM. Y DIMENSIONES DEL FRONTAL EXTRAIBLE H=695, A=1190, F=EXTERIOR 30 TOTAL 180 MM. FABRICADO EN CHAPA DE ACERO CON FRONTAL EXTRAIBLE PINTADO EN BLANCO SEGÚN INDICACIONES DE LA DF Y CAJÓN DE EMPOTRAMIENTO EN CHAPA DE ACERO GALVANIZADO SIN PINTAR. PUERTAS "CIEGAS" EMPOTRADAS EN MARCO DE SUPERFICIE. 4 POSIBLES ENTRADAS DE SUMINISTRO DE AGUA. CERRADURAS DE RESBALÓN, PRECINTO DE SEGURIDAD Y CUADRADILLO DE 8 MM. PARA MANTENIMIENTO. INCLUSO BOCA DE INCENDIO EQUIPADA (B.I.E.), VÁLVULA DE 1", LATIGUILLO DE ALIMENTACIÓN, MANÓMETRO CON VÁLVULA DE CORTE DE 1/4", LANZA DE TRES EFECTOS CONECTADA POR MEDIO DE MACHÓN ROSCADO, DEVANADERA CIRCULAR PINTADA CON ALIMENTACIÓN AXIAL, SISTEMA GUIMAN PARA ORIENTACIÓN Y DESLIZAMIENTO DE MANGUERA, MANGUERA SEMIRRÍGIDA DE 25 MM DE DIÁMETRO Y 20 M DE LONGITUD EN-694. TODO EL CONJUNTO MODELO NARROW3 DE EACI O SIMILAR EN CALIDAD Y PRECIO PREVIA APROBACIÓN DE LA DF. SUMINISTRO, INSTALACIÓN Y PRUEBAS. MEDIDA LA UNIDAD INSTALADA.

| Código | Ud | Descripción | Rendimiento | Precio | Importe |
|---|---|---|---|---|---|
| MO_1 | h | Oficial de 1ª | 1.246 | 17.7 | 22.05 |
| MO_3 | h | Ayudante | 0.997 | 15.3 | 15.25 |
| P23FF160 | ud | BIE 25 mmx20 m. Sin armario. (material) | 1 | 231.37 | 231.37 |
| ARM03 | ud | Armario cjot bie+ext+pulsad (material) | 1 | 332.48 | 332.48 |
| % MA | % | Medios auxiliares | 1 % | 601.15 | 6.01 |
| %CI | % | COSTES INDIRECTOS | 3 % | 607.16 | 18.21 |
|  |  | Total |  |  | 625.37 |

| Medición | Uds. | Parcial |
|---|---|---|
| SOTANO |  |  |
| PB | 3 | 3.00 |
| P1 | 4 | 4.00 |
| P2 | 3 | 3.00 |
| Total |  | 10 |

## IHB20000 TUBERIA (16/04/2008)
Importe: 12545.5

**IPCI0200** ml TUBO ACERO DIN 2440 GALV. 1"
89.1 ml × 21.22 = 1890.70
TUBERIA DE ACERO GALVANIZADO TANTO INTERIOR COMO EXTERIOR, SIN SOLDADURA DIN 2440 DE 1", ACABADO FINAL DE LA TUBERÍA SERÁ EL GALVANIZADO (SIN CALORIFUGAR). UNION ROSCADA. COLOCADA EN INSTALACION DE PCI. INCLUSO P.P. DE PIEZAS ESPECIALES (CODOS, TES, PASAMUROS, PASOS DE FORJADOS...) FIJACIÓN, ACCESORIOS Y PRUEBA HIDRAULICA. AYUDAS DE ALBAÑILERÍA. APERTURA DE HUECOS EN TECHOS Y FALSOS TECHOS Y SELLADO Y ACABADO POSTERIOR. INCLUSO MAQUINARÍA ELEVADORA PARA SU INSTALACION Y SOPORTES NECESARIOS. SUMINISTRO, INSTALACIÓN Y PRUEBAS. MEDIDA LA LONGITUD INSTALADA. COLOR A ESPECIFICAR POR LA DF.

| Código | Ud | Descripción | Rendimiento | Precio | Importe |
|---|---|---|---|---|---|
| MO_1 | h | Oficial de 1ª | 0.415 | 17.7 | 7.35 |
| MO_3 | h | Ayudante | 0.415 | 15.3 | 6.35 |
| P17GS040 | m. | Tubo acero galvan. 1". DN25 mm (material) | 1 | 6.7 | 6.70 |
| % MA | % | Medios auxiliares | 1 % | 20.40 | 0.20 |
| %CI | % | COSTES INDIRECTOS | 3 % | 20.60 | 0.62 |
|  |  | Total |  |  | 21.22 |

| Medición | Uds. | Largo | Parcial |
|---|---|---|---|
| SOTANO | 1.1 | 27.00 | 29.70 |
| P BAJA | 1.1 | 20.00 | 22.00 |
| P 1 | 1.1 | 27.00 | 29.70 |
| P 2 | 1.1 | 7.00 | 7.70 |
| Total |  |  | 89.1 |

**IPCI0202** ml TUBO ACERO DIN 2440 GALV.1 1/4"
94.6 ml × 23.14 = 2189.04
TUBERIA DE ACERO GALVANIZADO TANTO INTERIOR COMO EXTERIOR, SIN SOLDADURA DIN 2440 DE 1 1/4", ACABADO FINAL DE LA TUBERÍA SERÁ EL GALVANIZADO (SIN CALORIFUGAR). UNION ROSCADA. COLOCADA EN INSTALACION DE PCI. INCLUSO P.P. DE PIEZAS ESPECIALES (CODOS, TES, PASAMUROS, PASOS DE FORJADOS...) FIJACIÓN, ACCESORIOS Y PRUEBA HIDRAULICA. AYUDAS DE ALBAÑILERÍA. APERTURA DE HUECOS EN TECHOS Y FALSOS TECHOS Y SELLADO Y ACABADO POSTERIOR. INCLUSO MAQUINARÍA ELEVADORA PARA SU INSTALACION Y SOPORTES NECESARIOS. SUMINISTRO, INSTALACIÓN Y PRUEBAS. MEDIDA LA LONGITUD INSTALADA. COLOR A ESPECIFICAR POR LA DF.

| Código | Ud | Descripción | Rendimiento | Precio | Importe |
|---|---|---|---|---|---|
| MO_1 | h | Oficial de 1ª | 0.415 | 17.7 | 7.35 |
| MO_3 | h | Ayudante | 0.415 | 15.3 | 6.35 |
| P17GS050 | m. | Tubo acero galvan. 1 1/4".DN32 mm (material) | 1 | 8.55 | 8.55 |
| % MA | % | Medios auxiliares | 1 % | 22.25 | 0.22 |
| %CI | % | COSTES INDIRECTOS | 3 % | 22.47 | 0.67 |
|  |  | Total |  |  | 23.14 |

| Medición | Uds. | Largo | Parcial |
|---|---|---|---|
| P BAJA | 1.1 | 21.00 | 23.10 |
| P 1 | 1.1 | 32.00 | 35.20 |
| P 2 | 1.1 | 33.00 | 36.30 |
| Total |  |  | 94.6 |

**IPCI0204** ml TUBO ACERO DIN 2440 GALV. 1 1/2"
6.6 ml × 24.82 = 163.81
TUBERIA DE ACERO GALVANIZADO TANTO INTERIOR COMO EXTERIOR, SIN SOLDADURA DIN 2440 DE 1 1/2", ACABADO FINAL DE LA TUBERÍA SERÁ EL GALVANIZADO (SIN CALORIFUGAR). UNION ROSCADA. COLOCADA EN INSTALACION DE PCI. INCLUSO P.P. DE PIEZAS ESPECIALES (CODOS, TES, PASAMUROS, PASOS DE FORJADOS...) FIJACIÓN, ACCESORIOS Y PRUEBA HIDRAULICA. AYUDAS DE ALBAÑILERÍA. APERTURA DE HUECOS EN TECHOS Y FALSOS TECHOS Y SELLADO Y ACABADO POSTERIOR. INCLUSO MAQUINARÍA ELEVADORA PARA SU INSTALACION Y SOPORTES NECESARIOS. SUMINISTRO, INSTALACIÓN Y PRUEBAS. MEDIDA LA LONGITUD INSTALADA. COLOR A ESPECIFICAR POR LA DF.

| Código | Ud | Descripción | Rendimiento | Precio | Importe |
|---|---|---|---|---|---|
| MO_1 | h | Oficial de 1ª | 0.415 | 17.7 | 7.35 |
| MO_3 | h | Ayudante | 0.414 | 15.3 | 6.33 |
| P17GS060 | m. | Tubo acero galvan. 1 1/2".DN40 mm (material) | 1 | 10.18 | 10.18 |
| % MA | % | Medios auxiliares | 1 % | 23.86 | 0.24 |
| %CI | % | COSTES INDIRECTOS | 3 % | 24.10 | 0.72 |
|  |  | Total |  |  | 24.82 |

| Medición | Uds. | Largo | Parcial |
|---|---|---|---|
| P 1 | 1.1 | 6.00 | 6.60 |
| Total |  |  | 6.6 |

**IPCI0206** ml TUBO ACERO DIN 2440 GALV. 2"
80 ml × 35.82 = 2865.60
TUBERIA DE ACERO GALVANIZADO TANTO INTERIOR COMO EXTERIOR, SIN SOLDADURA DIN 2440 DE 2", ACABADO FINAL DE LA TUBERÍA SERÁ EL GALVANIZADO (SIN CALORIFUGAR). UNION ROSCADA. COLOCADA EN INSTALACION DE PCI. INCLUSO P.P. DE PIEZAS ESPECIALES (CODOS, TES, PASAMUROS, PASOS DE FORJADOS...) FIJACIÓN, ACCESORIOS Y PRUEBA HIDRAULICA. AYUDAS DE ALBAÑILERÍA. APERTURA DE HUECOS EN TECHOS Y FALSOS TECHOS Y SELLADO Y ACABADO POSTERIOR. INCLUSO MAQUINARÍA ELEVADORA PARA SU INSTALACION Y SOPORTES NECESARIOS. SUMINISTRO, INSTALACIÓN Y PRUEBAS. MEDIDA LA LONGITUD INSTALADA. COLOR A ESPECIFICAR POR LA DF.

| Código | Ud | Descripción | Rendimiento | Precio | Importe |
|---|---|---|---|---|---|
| MO_1 | h | Oficial de 1ª | 0.623 | 17.7 | 11.03 |
| MO_3 | h | Ayudante | 0.623 | 15.3 | 9.53 |
| P17GS070 | m. | Tubo acero galvan. 2". DN50 mm (material) | 1 | 13.88 | 13.88 |
| % MA | % | Medios auxiliares | 1 % | 34.44 | 0.34 |
| %CI | % | COSTES INDIRECTOS | 3 % | 34.78 | 1.04 |
|  |  | Total |  |  | 35.82 |

| Medición | Uds. | Largo | Parcial |
|---|---|---|---|
| SOTANO | 1.1 | 40.00 | 44.00 |
| MONTANTES | 3 | 12.00 | 36.00 |
| Total |  |  | 80 |

**IPCI0208** ml TUBO ACERO DIN 2440 GALV.2 1/2"
135.3 ml × 40.18 = 5436.35
TUBERIA DE ACERO GALVANIZADO TANTO INTERIOR COMO EXTERIOR, SIN SOLDADURA DIN 2440 DE 2 1/2", ACABADO FINAL DE LA TUBERÍA SERÁ EL GALVANIZADO (SIN CALORIFUGAR). UNION ROSCADA. COLOCADA EN INSTALACION DE PCI. INCLUSO P.P. DE PIEZAS ESPECIALES (CODOS, TES, PASAMUROS, PASOS DE FORJADOS...) FIJACIÓN, ACCESORIOS Y PRUEBA HIDRAULICA. AYUDAS DE ALBAÑILERÍA. APERTURA DE HUECOS EN TECHOS Y FALSOS TECHOS Y SELLADO Y ACABADO POSTERIOR. INCLUSO MAQUINARÍA ELEVADORA PARA SU INSTALACION Y SOPORTES NECESARIOS. SUMINISTRO, INSTALACIÓN Y PRUEBAS. MEDIDA LA LONGITUD INSTALADA. COLOR A ESPECIFICAR POR LA DF.

| Código | Ud | Descripción | Rendimiento | Precio | Importe |
|---|---|---|---|---|---|
| MO_1 | h | Oficial de 1ª | 0.623 | 17.7 | 11.03 |
| MO_3 | h | Ayudante | 0.624 | 15.3 | 9.55 |
| P17GS080 | m. | Tubo acero galvan. 2 1/2".DN63 mm (material) | 1 | 18.04 | 18.04 |
| % MA | % | Medios auxiliares | 1 % | 38.62 | 0.39 |
| %CI | % | COSTES INDIRECTOS | 3 % | 39.01 | 1.17 |
|  |  | Total |  |  | 40.18 |

| Medición | Uds. | Largo | Parcial |
|---|---|---|---|
| SOTANO | 1.1 | 43.00 | 47.30 |
| ACOMETIDA | 1.1 | 80.00 | 88.00 |
| Total |  |  | 135.3 |

## IHB_0000 RED DE BIES (20/01/2010)
Importe: 19857

### IHB10000 EQUIPOS (véase arriba)

### IHB20000 TUBERIA (véase arriba)

## IHC_0000 EXTINTORES (20/01/2010)
Importe: 5667.65

**IPCI0180** ud EXTINTOR POLVO ABC 6 kg.PR.INC
50 ud × 32.94 = 1647.00
EXTINTOR DE POLVO POLIVALENTE ABC DE 6 KG DE AGENTE EXTINTOR Y EFICACIA 21A-113B CON PRESIÓN INCORPORADA, VALVULA DE DISPARO RÁPIDO Y DISPOSITIVO DE COMPROBACIÓN, MANÓMETRO, MANGUERA REFORZADA CON DIFUSOR. PINTADO EN ROJO EPOXI-POLYESTER Y PEANA DE PLÁSTICO EN LA BASE, DE LA MARCA EXMON O SIMILAR EN CALIDAD Y PRECIO PREVIA APROBACION DE LA DF. INCLUIDO SOPORTE A PARED. SUMINISTRO, INSTALACIÓN Y PRUEBAS. MEDIDA LA UNIDAD INSTALADA.

| Código | Ud | Descripción | Rendimiento | Precio | Importe |
|---|---|---|---|---|---|
| MO_2 | h | Peón especialista | 0.416 | 14.9 | 6.20 |
| P23FJ030 | ud | Extintor polvo ABC 6 kg. pr.inc. (material) | 1 | 25.62 | 25.62 |
| % MA | % | Medios auxiliares | 0.5 % | 31.82 | 0.16 |
| %CI | % | COSTES INDIRECTOS | 3 % | 31.98 | 0.96 |
|  |  | Total |  |  | 32.94 |

| Medición | Uds. | Parcial |
|---|---|---|
| SOTANO | 7 | 7.00 |
| P BAJA | 16 | 16.00 |
| P 1 | 17 | 17.00 |
| P 2 | 9 | 9.00 |
| CUBIERTA | 1 | 1.00 |
| Total |  | 50 |

**IPCI0182** ud EXTINTOR CO2 5 kg.
16 ud × 85 = 1360.00
EXTINTOR DE CO2 DE 5 KG DE AGENTE EXTINTOR CON VÁLVULA DE DISPARO RÁPIDO DE LATÓN ESTAMPADO, DISCO DE RUPTURA TARADO A 190 BAR Y MANÓMETRO. CUERPO DE ALUMINIO SIN SOLDADURA CON BASE DE SUSTENTACIÓN Y PINTADO CON RESINAS EPOXY-POLYESTER, CON LANZA Y MANGUERA DE CAUCHO, DE LA MARCA EXMON O SIMILAR EN CALIDAD Y PRECIO PREVIA APROBACION DE LA DF. INCLUIDO SOPORTES. SUMINISTRO, INSTALACIÓN Y PRUEBAS. MEDIDA LA UNIDAD INSTALADA.

| Código | Ud | Descripción | Rendimiento | Precio | Importe |
|---|---|---|---|---|---|
| MO_2 | h | Peón especialista | 0.082 | 14.9 | 1.22 |
| P23FJ260al | ud | Extintor CO2 5 kg. de aluminio (material) | 1 | 80.89 | 80.89 |
| % MA | % | Medios auxiliares | 0.5 % | 82.11 | 0.41 |
| %CI | % | COSTES INDIRECTOS | 3 % | 82.52 | 2.48 |
|  |  | Total |  |  | 85 |

| Medición | Uds. | Parcial |
|---|---|---|
| SOTANO | 3 | 3.00 |
| P BAJA | 1 | 1.00 |
| P 1 | 10 | 10.00 |
| P 2 | 1 | 1.00 |
| CUBIERTA | 1 | 1.00 |
| Total |  | 16 |

**IPCI0190** ud ARMARIO METAL. EXTINTOR 6/12 kg.
43 ud × 58.01 = 2494.43
Armario para extintor de 6/12 kg de polvo o CO2 con puerta ciega de metacrilato. Cerradura de imán mediante pulsación. Armario fabricado en acero de 1.5 mm de dimensiones 690 x 250 x 200 mm. Incluso material para fijación a pared y marco tapajunta de empotramiento en Ral-7032 si va empotrado. Modelo Exiron de Eaci o similar en calidad y precio previa aprobación de la DF. Suministro, instalación y pruebas. Medida la unidad instalada.

| Código | Ud | Descripción | Rendimiento | Precio | Importe |
|---|---|---|---|---|---|
| MO_2 | h | Peón especialista | 0.083 | 14.9 | 1.24 |
| P23FJ360B | ud | Armario metálico para extintores (material) | 1 | 54.8 | 54.80 |
| % MA | % | Medios auxiliares | 0.5 % | 56.04 | 0.28 |
| %CI | % | COSTES INDIRECTOS | 3 % | 56.32 | 1.69 |
|  |  | Total |  |  | 58.01 |

| Medición | Uds. | Parcial |
|---|---|---|
| P BAJA | 14 | 14.00 |
| P 1 | 23 | 23.00 |
| P 2 | 6 | 6.00 |
| Total |  | 43 |

**IPCI0192** ud ARMARIO PVC INTEMPERIE PARA EXTINTOR
2 ud × 83.11 = 166.22
ARMARIO PARA EXTINTORES DE 6 Kg. POLVO y CO2 DE 5 KG FABRICADO EN POLIPROPILENO, PUERTA DE SUPERFICIE Y CIERRES DE NYLON DE APERTURA RAPIDA, ESPECIAL PARA INSTALACIÓN EN INTEMPERIE, INCLUSO ACCESORIOS PARA MONTAJE Y PRUEBAS. MEDIDA LA UNIDAD INSTALADA.

| Código | Ud | Descripción | Rendimiento | Precio | Importe |
|---|---|---|---|---|---|
| MO_1 | h | Oficial de 1ª | 0.075 | 17.7 | 1.33 |
| ARMEXT | ud | Armario plástico intemperie para extintor (material) | 1 | 78.96 | 78.96 |
| % MA | % | Medios auxiliares | 0.5 % | 80.29 | 0.40 |
| %CI | % | COSTES INDIRECTOS | 3 % | 80.69 | 2.42 |
|  |  | Total |  |  | 83.11 |

| Medición | Uds. | Parcial |
|---|---|---|
| CUBIERTA | 2 | 2.00 |
| Total |  | 2 |

## IHK_0000 DETECCION (20/01/2010)
Importe: 44304.23

**IPCI3100** ud CENTRAL DETECCIÓN ANALÓGICA 4 BUCLES
1 ud × 2521.91 = 2521.91
CENTRAL DE DETECCIÓN DE INCENDIOS ANALÓGICA MULTIPROGRAMABLE, EQUIPADA CON CUATRO LAZOS, CON CAPACIDAD PARA 126 DISPOSITIVOS PROTOCOLO ESP POR LAZO. GRAN PANTALLA LCD DE 240 X 64 PIXELS, TECLADO ALFANUMERICO, DE NAVEGACION Y DE SISTEMA Y LLAVE DE ACCESO. MONTADA EN CABINA METÁLICA.
FUNCION DE AVISO Y COMPENSACION POR CONTAMINACION Y DE SELECCION DE BANDA DE SENSIBILIDAD. SUPERVISION CONSTANTE Y A TIEMPO REAL DE LAZOS Y ELEMENTOS DE DETECCION Y SALIDAS AUXILIARES. EQUIPADA CON:
-
- 4 TARJETAS DE LAZO ANALÓGICO
- TARJETA DE 8 SALIDAS
- TARJETA DE 8 ENTRADAS
- TARJETA DE RED
- TARJETA DE COMUNICACIONES ISO-RS232
- CABINA METÁLICA DE ACERO IP30
- CABINA METÁLICA FUENTE DE ALIMENTACIÓN IPS/BOX
- FUENTE DE ALIMENTACIÓN SUPERVISADA
- 2 BATERÍAS 12 Vcc. 7,2 A/H BAT-7
- Y DEMAS ELEMENTOS NECESARIOS
MODELO MX-4404 ANALOGICA ADVANCED DE 4 LAZOS PROTOCOLO ESP DE HOCHIKI O SIMILAR EN CALIDAD Y PRECIO PREVIA APROBACION DE LA DF. SUMINISTRO, INSTALACIÓN Y PRUEBAS, TOTALMENTE INSTALADO, PROGRAMADO Y FUNCIONANDO SEGÚN PLANOS Y PLIEGO DE CONDICIONES. MEDIDA LA UNIDAD INSTALADA.

| Código | Ud | Descripción | Rendimiento | Precio | Importe |
|---|---|---|---|---|---|
| MO_1 | h | Oficial de 1ª | 11.629 | 17.7 | 205.83 |
| MO_3 | h | Ayudante | 11.628 | 15.3 | 177.91 |
| P23FN080 | ud | Central detección analógica 4 bucles (material) | 1 | 1948.13 | 1948.13 |
| % MA | % | Medios auxiliares | 5 % | 2331.87 | 116.59 |
| %CI | % | COSTES INDIRECTOS | 3 % | 2448.46 | 73.45 |
|  |  | Total |  |  | 2521.91 |

| Medición | Uds. | Parcial |
|---|---|---|
| P BAJA (edificio existente) | 1 | 1.00 |
| Total |  | 1 |

**IPCI3120** ud DETECTOR ÓPTICO ANALOGICO
164 ud × 65.03 = 10664.92
DETECTOR ÓPTICO DE HUMOS ANALÓGICO CON CAMARA DE DETECCION DE ULTIMA GENERACION DESMONTABLE, DIRECCIONAMIENTO ELECTRONICO, FABRICADO EN ABS Y EQUIPADO CON DOBLE LED QUE PERMITA VER EL ESTADO DEL DETECTOR DESDE CUALQUIER POSICIÓN. FÁCILMENTE DESMONTABLE PARA SU LIMPIEZA. INCLUSO BASE O ZOCALO, P.P. DE PEQUEÑO MATERIAL Y MEDIOS AUXILIARES. INCLUIDA SU PROGRAMACIÓN EN CENTRAL. MODELO ALG-E DE HOCHIKI O SIMILAR EN CALIDAD Y PRECIO PREVIA APROBACION DE LA DF. COLOR A ELEGIR POR LA DF. DESARROLLADO SEGUN NORMA UNE EN 54-7. TOTALMENTE INSTALADO, PROBADO, PROGRAMADO Y FUNCIONANDO. MEDIDA LA UNIDAD INSTALADA.

| Código | Ud | Descripción | Rendimiento | Precio | Importe |
|---|---|---|---|---|---|
| MO_1 | h | Oficial de 1ª | 0.623 | 17.7 | 11.03 |
| MO_2 | h | Peón especialista | 0.623 | 14.9 | 9.28 |
| P23FN020 | ud | Detector analógico óptico humos (material) | 1 | 41.59 | 41.59 |
| % MA | % | Medios auxiliares | 2 % | 61.90 | 1.24 |
| %CI | % | COSTES INDIRECTOS | 3 % | 63.14 | 1.89 |
|  |  | Total |  |  | 65.03 |

| Medición | Uds. | Parcial |
|---|---|---|
| SOTANO | 17 | 17.00 |
| P BAJA | 36 | 36.00 |
| P 1 | 36 | 36.00 |
| P 2 | 75 | 75.00 |
| Total |  | 164 |

**IPCI3122** ud DETECTOR OPTICO-TERMICO ANALOGICO
20 ud × 72.18 = 1443.60
DETECTOR ÓPTICO-TERMICO DE HUMOS Y CALOR ANALÓGICO CON CAMARA DE DETECCION DE ULTIMA GENERACION DESMONTABLE, DIRECCIONAMIENTO ELECTRONICO, FABRICADO EN ABS Y EQUIPADO CON DOBLE LED QUE PERMITA VER EL ESTADO DEL DETECTOR DESDE CUALQUIER POSICIÓN. UMBRAL DE ALARMA PROGRAMABLE Y MODOS DE USUARIO SELECCIONABLES. FÁCILMENTE DESMONTABLE PARA SU LIMPIEZA. INCLUSO BASE O ZOCALO, P.P. DE PEQUEÑO MATERIAL Y MEDIOS AUXILIARES. INCLUIDA SU PROGRAMACIÓN EN CENTRAL. MODELO ACA-E DE HOCHIKI O SIMILAR EN CALIDAD Y PRECIO PREVIA APROBACION DE LA DF. COLOR A ELEGIR POR LA DF. DESARROLLADO SEGUN NORMA UNE EN 54-7. TOTALMENTE INSTALADO, PROBADO, PROGRAMADO Y FUNCIONANDO. MEDIDA LA UNIDAD INSTALADA.

| Código | Ud | Descripción | Rendimiento | Precio | Importe |
|---|---|---|---|---|---|
| MO_1 | h | Oficial de 1ª | 0.624 | 17.7 | 11.04 |
| MO_2 | h | Peón especialista | 0.623 | 14.9 | 9.28 |
| P23FN030HH | ud | Detect.analóg.optico-termico (material) | 1 | 48.39 | 48.39 |
| % MA | % | Medios auxiliares | 2 % | 68.71 | 1.37 |
| %CI | % | COSTES INDIRECTOS | 3 % | 70.08 | 2.10 |
|  |  | Total |  |  | 72.18 |

| Medición | Uds. | Parcial |
|---|---|---|
| SOTANO | 20 | 20.00 |
| P BAJA |  |  |
| P 1 |  |  |
| P 2 |  |  |
| Total |  | 20 |

**IPCI3130** ud MÓDULO CONTROL ENTRADA
54 ud × 58.81 = 3175.74
Suministro e instalación de módulo monitor de una entrada direccionable para controlar equipos externos mediante un contacto seco (NA) y resistencia de supervisión fin de línea, de la marca HOCHIKI o similar en características y precio previa aprobación de la DF. Aislador de linea incorporado en ambas entradas de lazo. Actuación direccionable y programable. LED de señalización de estado multicolor. Selección de dirección mediante switches. Incluye caja semitransparente. Incluso p.p. de pequeño material y medios auxiliares. Totalmente instalado, programado, probado y funcionando. Medida la unidad instalada.

| Código | Ud | Descripción | Rendimiento | Precio | Importe |
|---|---|---|---|---|---|
| MO_1 | h | Oficial de 1ª | 0.415 | 17.7 | 7.35 |
| MO_2 | h | Peón especialista | 0.415 | 14.9 | 6.18 |
| P23FN130 | ud | Módulo control 1 entrada digital (material) | 1 | 42.45 | 42.45 |
| % MA | % | Medios auxiliares | 2 % | 55.98 | 1.12 |
| %CI | % | COSTES INDIRECTOS | 3 % | 57.10 | 1.71 |
|  |  | Total |  |  | 58.81 |

| Medición | Uds. | Parcial |
|---|---|---|
| SOTANO | 16 | 16.00 |
| P BAJA | 19 | 19.00 |
| P 1 | 10 | 10.00 |
| P 2 | 9 | 9.00 |
| Total |  | 54 |

**IPCI3132** ud MÓDULO DE 1 SALIDA
23 ud × 65.14 = 1498.22
Suministro e instalación de módulo de control de una salida direccionable para activar equipos externos mediante un contacto seco (NC/C/NA) o mediante salida supervisada de 24 Vcc (alimentándolo a 24 Vcc y resistencia de supervisión), de la marca HOCHIKI o similar en características y precio previa aprobación de la DF. Aislador incorporado en ambas entradas de lazo. Actuación direccionable y programable. LED de señalización de estado multicolor. Selección de dirección mediante dos switches. Incluye caja semitransparente. Incluso p.p. de pequeño material y medios auxiliares. Totalmente instalado, programado, probado y funcionando. Medida la unidad instalada.

| Código | Ud | Descripción | Rendimiento | Precio | Importe |
|---|---|---|---|---|---|
| MO_1 | h | Oficial de 1ª | 0.416 | 17.7 | 7.36 |
| MO_3 | h | Ayudante | 0.416 | 15.3 | 6.36 |
| P23FN150 | ud | Módulo de 1 salida (material) | 1 | 48.28 | 48.28 |
| % MA | % | Medios auxiliares | 2 % | 62.00 | 1.24 |
| %CI | % | COSTES INDIRECTOS | 3 % | 63.24 | 1.90 |
|  |  | Total |  |  | 65.14 |

| Medición | Uds. | Parcial |
|---|---|---|
| SOTANO | 7 | 7.00 |
| P BAJA | 8 | 8.00 |
| P 1 | 4 | 4.00 |
| P 2 | 4 | 4.00 |
| Total |  | 23 |

**IPCI3134** ud MÓDULO AISLADOR
23 ud × 51.2 = 1177.60
MÓDULO AISLADOR DE CORTOCIRCUITO DE LAZO PARA PROTECCIÓN DE LOS DISPOSITIVOS DE DETECCIÓN Y CONTROL DE INCENDIO ANALÓGICO. AISLAMIENTO DE SECTORES DE LAZO AFECTADOS POR CORTOCIRCUITOS SITUADOS ENTRE ASILADORES. REPOSICIÓN DE FUNCIONAMIENTO DE FORMA AUTOMATICA. LED DE SEÑALIZACIÓN DE ESTADO (LAZO EN COMUNICACIÓN O AISLADO). INCLUSO P.P. DE PEQUEÑO MATERIAL Y MEDIOS AUXILIARES. INCLUIDA SU PROGRAMACIÓN EN CENTRAL. ELEMENTO DE LA MARCA HOCHIKI O SIMILAR EN CALIDAD Y PRECIO PREVIA APROBACION DE LA DF. TOTALMENTE INSTALADO, PROBADO, PROGRAMADO Y FUNCIONANDO.

| Código | Ud | Descripción | Rendimiento | Precio | Importe |
|---|---|---|---|---|---|
| MO_1 | h | Oficial de 1ª | 0.208 | 17.7 | 3.68 |
| MO_3 | h | Ayudante | 0.208 | 15.3 | 3.18 |
| P23FN210 | ud | Módulo aislador (material) | 1 | 41.88 | 41.88 |
| % MA | % | Medios auxiliares | 2 % | 48.74 | 0.97 |
| %CI | % | COSTES INDIRECTOS | 3 % | 49.71 | 1.49 |
|  |  | Total |  |  | 51.2 |

| Medición | Uds. | Parcial |
|---|---|---|
| SOTANO | 5 | 5.00 |
| P BAJA | 6 | 6.00 |
| P 1 | 5 | 5.00 |
| P 2 | 7 | 7.00 |
| Total |  | 23 |

**IPCI3200** ML CABLEADO BIPOLAR ALIMENTACIÓN EQUIPOS RESISTENTE AL FUEGO 2X1.5 MM2
1720 ML × 5.57 = 9580.40
CABLEADO BIPOLAR 1 MM2 PARA ALIMENTACIÓN DE LOS DISTINTOS DISPOSITIVOS DESDE LAS FUENTES DE ALIMENTACIÓN AUXILIARES O PRINCIPAL DE LA CENTRAL A LAS SIRENAS INTERIORES Y EXTERIORES, RETENEDORES, DETECTORES DE FLUJO, PRESOSTATOS, FINALES DE CARRERA, ASÍ COMO CUALQUIER OTRO DISPOSITIVO QUE LO REQUIERA. INSTALACIÓN BAJO TUBO. CABLE RESISTENTE AL FUEGO SEGUN UNE 50.200. P.P. DE SUJECCIÓN DE TUBO, ANCLAJES, INCLUSO CONEXIONADO, FIJACIONES. P.P. DE CAJAS DE DERIVACIÓN, INCLUSO CONEXIONES, REGLETAS, MEDIOS MECÁNICOS PARA SU COLOCACIÓN Y PARA SU TRAZADO BAJO TUBO O BANDEJA, PRESAESTÓPAS CONICOS, P.P. DE MATERIALES NECESARIOS PARA SU CONEXIONADO E INSTALACIÓN. APERTURA DE HUECOS EN TECHOS Y FALSOS TECHOS Y SELLADO Y ACABADO POSTERIOR. SUMINISTRO, INSTALACIÓN Y PRUEBAS. MEDIDA LA LONGITUD INSTALADA.

| Código | Ud | Descripción | Rendimiento | Precio | Importe |
|---|---|---|---|---|---|
| MO_1 | h | Oficial de 1ª | 0.066 | 17.7 | 1.17 |
| MO_2 | h | Peón especialista | 0.067 | 14.9 | 1.00 |
| P15GB025 | m. | Tubo PVC corrugado M 32/gp5 (material) | 1 | 0.27 | 0.27 |
| P15AE001A | m. | Cableado deteccion par trenz y apantallado 2x1,5 mm2 Cu AS+ (material) | 1.1 | 1.09 | 1.20 |
| P15AI130A | m. | C.aisl.l.halóg.RZ1-k 0,6/1kV 2x1,5mm2 Cu AS+ (material) | 1.1 | 1.58 | 1.74 |
| % MA | % | Medios auxiliares | 0.5 % | 5.38 | 0.03 |
| %CI | % | COSTES INDIRECTOS | 3 % | 5.41 | 0.16 |
|  |  | Total |  |  | 5.57 |

| Medición | Uds. | Largo | Parcial |
|---|---|---|---|
| SOTANO | 1 | 440.00 | 440.00 |
| P BAJA | 1 | 540.00 | 540.00 |
| P 1 | 1 | 340.00 | 340.00 |
| P 2 | 1 | 400.00 | 400.00 |
| Total |  |  | 1720 |

**IPCI3210** ML CABLEADO DE DETECCIÓN 1.5 MM2
3756 ML × 3.75 = 14085.00
CABLEADO BICOLOR PAR TRENZADO Y APANTALLADO DE 1,5 MM2 CON FUNDA. INSTALACIÓN BAJO TUBO DE ACERO GALVANIZADO EN APARCAMIENTO Y OTRAS ZONAS VISTAS Y BAJO TUBO DE CORRUGADO EN FALSOS TECHOS Y EMPOTRADO. TODOS ELLOS SEGÚN NUEVO REGLAMENTO ELECTROTÉNICO DE BAJA TENSIÓN. INCLUSO TUBO. CABLEADO PARA BUCLES DE DETECCIÓN Y CONEXIÓN DE TODOS LOS DISPOSITIVOS CONTROLADOS POR EL SISTEMA DE DETECCIÓN Y ALARMA ASI COMO PARA ALIMENTACIÓN DE TODOS LOS DISPOSITIVOS TALES COMO SIRENAS, RETENEDORES, ETC. CABLE RESISTENTE AL FUEGO SEGÚN UNE 50.200. PASO TRENZADO DE 50 MM. P.P. DE SUJECCIÓN DE TUBO, ANCLAJES, INCLUSO CONEXIONADO, FIJACIONES. P.P. DE CAJAS DE DERIVACIÓN, INCLUSO CONEXIONES, REGLETAS, MEDIOS MECÁNICOS PARA SU COLOCACIÓN Y PARA SU TRAZADO BAJO TUBO, PRESAESTÓPAS CONICOS, P.P. DE MATERIALES NECESARIOS PARA SU CONEXIONADO E INSTALACIÓN. APERTURA DE HUECOS EN TECHOS Y FALSOS TECHOS Y SELLADO Y ACABADO POSTERIOR. SUMINISTRO, INSTALACIÓN Y PRUEBAS. MEDIDA LA LONGITUD INSTALADA.

| Código | Ud | Descripción | Rendimiento | Precio | Importe |
|---|---|---|---|---|---|
| MO_1 | h | Oficial de 1ª | 0.066 | 17.7 | 1.17 |
| MO_2 | h | Peón especialista | 0.066 | 14.9 | 0.98 |
| P15AE001A | m. | Cableado deteccion par trenz y apantallado 2x1,5 mm2 Cu AS+ | 1.1 | 1.09 | 1.20 |
| P15GB025 | m. | Tubo PVC corrugado M 32/gp5 | 1 | 0.27 | 0.27 |
| % MA | % | Medios auxiliares | 0.5 % | 3.62 | 0.02 |
| %CI | % | COSTES INDIRECTOS | 3 % | 3.64 | 0.11 |
|  |  | Total |  |  | 3.75 |

| Medición | Uds. | Largo | Parcial |
|---|---|---|---|
| SOTANO | 1 | 852.00 | 852.00 |
| P BAJA | 1 | 912.00 | 912.00 |
| P 1 | 1 | 732.00 | 732.00 |
| P 2 | 1 | 1260.00 | 1260.00 |
| Total |  |  | 3756 |

**IPCI3250** ud RETENEDOR CAJA/PUL 50 Kg EC-1350
3 ud × 52.28 = 156.84
Suministro e instalación de dispositivo electromagnético para retención de puerta cortafuegos doble protegido por carcasa metálica, incluye pulsador de desbloqueo y conexión por regleta. Circuito eléctrico interior protegido con condensador y diodos. Provisto de placa ferromagnética. Potencia 50Kg y consumo 60mA de la marca Hochiki o similar en calidad y precio previa aprobación de la DF. Totalmente instalado, probado y funcionando. Medida la unidad instalada.

| Código | Ud | Descripción | Rendimiento | Precio | Importe |
|---|---|---|---|---|---|
| MO_1 | h | Oficial de 1ª | 0.242 | 17.7 | 4.28 |
| MO_2 | h | Peón especialista | 0.158 | 14.9 | 2.35 |
| EC1350 | u | RETENEDOR C/CAJA Y PULSAD 50 Kg (material) | 1 | 43.56 | 43.56 |
| WW00300 | u | MATERIAL COMPLEMENTARIO O PZAS.E | 1 | 0.11 | 0.11 |
| WW00400 | u | PEQUEÑO MATERIAL | 1 | 0.21 | 0.21 |
| % MA | % | Medios auxiliares | 0.5 % | 50.51 | 0.25 |
| %CI | % | COSTES INDIRECTOS | 3 % | 50.76 | 1.52 |
|  |  | Total |  |  | 52.28 |

| Medición | Uds. | Parcial |
|---|---|---|
| SOTANO |  |  |
| P BAJA | 1 | 1.00 |
| P 1 | 1 | 1.00 |
| P 2 | 1 | 1.00 |
| Total |  | 3 |

## IHL_0000 SEÑALIZACIÓN Y ALARMA (20/01/2010)
Importe: 4520.69

**IPCI3300** ud PULSADOR DE ALARMA IDENTIFICABLE
14 ud × 58.85 = 823.90
Suministro y montaje de pulsador analógico, de zona direccionable de plástico rojo tipo “Rómpase en caso de incendio”, rotura por presión, incluso p.p. de pequeño material y medios auxiliares. Incluida su programación en central. Modelo HCP, marca HOCHIKI o equivalente en calidad y precio previa aprobacion de la DF, para montaje empotrado o en superficie. Totalmente instalado, probado, programado y funcionando. Medida la unidad instalada.

| Código | Ud | Descripción | Rendimiento | Precio | Importe |
|---|---|---|---|---|---|
| MO_1 | h | Oficial de 1ª | 0.622 | 17.7 | 11.01 |
| MO_2 | h | Peón especialista | 0.622 | 14.9 | 9.27 |
| P23FN230 | ud | Pulsador de alarma identificable (material) | 1 | 36.29 | 36.29 |
| % MA | % | Medios auxiliares | 1 % | 56.57 | 0.57 |
| %CI | % | COSTES INDIRECTOS | 3 % | 57.14 | 1.71 |
|  |  | Total |  |  | 58.85 |

| Medición | Uds. | Parcial |
|---|---|---|
| SOTANO | 3 | 3.00 |
| P BAJA | 3 | 3.00 |
| P 1 | 4 | 4.00 |
| P 2 | 4 | 4.00 |
| Total |  | 14 |

**IPCI3310** ud SIRENA ACÚSTICA INTERIOR
14 ud × 94.17 = 1318.38
Suministro e instalación de sirena piezoeléctrica conectada a bucle analógico de detección para interiores modelo CHQ-WS2 de la marca HOCHIKI o similar en características y precio previa aprobación de la DF, y color a elegir por la DF. Incluso p.p. de pequeño material y medios auxiliares. Totalmente instalando y funcionando. Suministro, instalación y pruebas. Medida la unidad instalada.

| Código | Ud | Descripción | Rendimiento | Precio | Importe |
|---|---|---|---|---|---|
| MO_1 | h | Oficial de 1ª | 0.829 | 17.7 | 14.67 |
| MO_2 | h | Peón especialista | 0.829 | 14.9 | 12.35 |
| P23FN150 | ud | Módulo de 1 salida | 1 | 48.28 | 48.28 |
| P23FC020h | ud | Sirena electrónica acústica. int. (material) | 1 | 15.22 | 15.22 |
| % MA | % | Medios auxiliares | 1 % | 90.52 | 0.91 |
| %CI | % | COSTES INDIRECTOS | 3 % | 91.43 | 2.74 |
|  |  | Total |  |  | 94.17 |

| Medición | Uds. | Parcial |
|---|---|---|
| SOTANO | 3 | 3.00 |
| P BAJA | 3 | 3.00 |
| P 1 | 3 | 3.00 |
| P 2 | 5 | 5.00 |
| Total |  | 14 |

**IPCI3320** ud FLASH ÓPTICO DE ALARMA
14 ud × 108.74 = 1522.36
Suministro e instalación de flash óptico conectada a bucle analógico de detección para interiores modelo CHQ-AB de la marca HOCHIKI o similar en características y precio previa aprobación de la DF. Incluso p.p. de pequeño material y medios auxiliares. Totalmente instalando y funcionando. Suministro, instalación y pruebas. Medida la unidad instalada.

| Código | Ud | Descripción | Rendimiento | Precio | Importe |
|---|---|---|---|---|---|
| MO_1 | h | Oficial de 1ª | 0.414 | 17.7 | 7.33 |
| MO_2 | h | Peón especialista | 0.414 | 14.9 | 6.17 |
| P23FN150 | ud | Módulo de 1 salida | 1 | 48.28 | 48.28 |
| P23FC080 | ud | Flash rojo redondo (material) | 1 | 42.74 | 42.74 |
| % MA | % | Medios auxiliares | 1 % | 104.52 | 1.05 |
| %CI | % | COSTES INDIRECTOS | 3 % | 105.57 | 3.17 |
|  |  | Total |  |  | 108.74 |

| Medición | Uds. | Parcial |
|---|---|---|
| SOTANO | 3 | 3.00 |
| P BAJA | 3 | 3.00 |
| P 1 | 3 | 3.00 |
| P 2 | 5 | 5.00 |
| Total |  | 14 |

**IPCI3330** ud SIRENA ÓPTICO-ACÚSTICA BITONAL EXTERIOR
1 ud × 128.93 = 128.93
Suministro e instalación de sirena óptico y acústica bitonal exterior de la marca HOCHIKI o similar en características y precio previa aprobación de la DF, conectada a bucle analógico de detección. Incluso p.p. pequeño material, accesorios y medios auxiliares. Totalmente instalada y funcionando. Suministro, instalación y pruebas. Medida la unidad instalada.

| Código | Ud | Descripción | Rendimiento | Precio | Importe |
|---|---|---|---|---|---|
| MO_1 | h | Oficial de 1ª | 0.81 | 17.7 | 14.34 |
| MO_2 | h | Peón especialista | 0.807 | 14.9 | 12.02 |
| P23FN150 | ud | Módulo de 1 salida | 1 | 48.28 | 48.28 |
| P23FC030 | ud | Sirena electrónica óptico-acústica. ext. (material) | 1 | 49.29 | 49.29 |
| % MA | % | Medios auxiliares | 1 % | 123.93 | 1.24 |
| %CI | % | COSTES INDIRECTOS | 3 % | 125.17 | 3.76 |
|  |  | Total |  |  | 128.93 |

| Medición | Uds. | Parcial |
|---|---|---|
| SOTANO |  |  |
| P BAJA | 1 | 1.00 |
| P 1 |  |  |
| P 2 |  |  |
| Total |  | 1 |

**IPCI3400** UD SEÑALIZACIÓN BIES, EXTINTORES Y PULSADORES
82 UD × 5.96 = 488.72
SEÑALIZACIÓN DE UBICACION DE BIES, EXTINTOR Y PULSADOR EN POLIESTIRENO FOTOLUMINISCENTE.
MEDIDA LA UNIDAD INSTALADA. SUMINISTRO, INSTALACIÓN Y PRUEBAS.

| Código | Ud | Descripción | Rendimiento | Precio | Importe |
|---|---|---|---|---|---|
| MO_2 | h | Peón especialista | 0.041 | 14.9 | 0.61 |
| P23FK190 | ud | Señal poliprop. 210x297mm.fotolumi. (material) | 1 | 5.15 | 5.15 |
| % MA | % | Medios auxiliares | 0.5 % | 5.76 | 0.03 |
| %CI | % | COSTES INDIRECTOS | 3 % | 5.79 | 0.17 |
|  |  | Total |  |  | 5.96 |

| Medición | Uds. | Parcial |
|---|---|---|
| Bies | 13 | 13.00 |
| Extintores | 56 | 56.00 |
| Pulsadores | 13 | 13.00 |
| Total |  | 82 |

**IPCI3402** UD SEÑALIZACION SALIDAS DE EMERGENCIA
40 UD × 5.96 = 238.40
SEÑALIZACIÓN DE UBICACION DE SALIDAS DE EMERGENCIA Y VIAS DE EVACUACION, EN POLIESTIRENO FOTOLUMINISCENTE.
MEDIDA LA UNIDAD INSTALADA. SUMINISTRO, INSTALACIÓN Y PRUEBAS.

| Código | Ud | Descripción | Rendimiento | Precio | Importe |
|---|---|---|---|---|---|
| MO_2 | h | Peón especialista | 0.041 | 14.9 | 0.61 |
| P23FK190 | ud | Señal poliprop. 210x297mm.fotolumi. | 1 | 5.15 | 5.15 |
| % MA | % | Medios auxiliares | 0.5 % | 5.76 | 0.03 |
| %CI | % | COSTES INDIRECTOS | 3 % | 5.79 | 0.17 |
|  |  | Total |  |  | 5.96 |

| Medición | Uds. | Parcial |
|---|---|---|
| Salidas de emergencia y vias de evacuación | 40 | 40.00 |
| Total |  | 40 |

## IHZ_0000 DOCUMENTACIÓN Y LEGALIZACIÓN (20/01/2010)
Importe: 1683.37

**IPCI9999** Ud Legalización y documentación (22/01/2010)
1 Ud × 1683.37 = 1683.37
DOCUMENTACIÓN FINAL INCLUYENDO:
- REALIZACIÓN Y ENTREGA DE 5 COPIAS DE LA DOCUMENTACIÓN "AS BUILT" EN FORMATO PAPEL A LA DIRECCIÓN FACTULTATIVA, Y UNA COPIA EN FORMATO ELECTRÓNICO. IDIOMA CASTELLANO.
-DOCUMENTACIÓN Y LEGALIZACIÓN DE TODAS LAS INSTALACIONES A REALIZAR, INCLUYENDO TRABAJOS Y TRÁMITES ANTE LAS AUTORIDADES COMPETENTES, FIRMADO Y VISADO DE PROYECTOS POR TÉCNICO COMPETENTE DE LA EMPRESA CONSTRUCTORA, CERTIFICADOS DE PRUEBAS Y MATERIALES Y CERTIFICADO DE FIN DE OBRA FIRMADO Y VISADO POR TÉCNICO COMPETENTE DE LA EMPRESA CONSTRUCTORA, GASTOS DE REDACCIÓN Y COPIADO DE LA DOCUMENTACIÓN.
-CONTROL DE CALIDAD
-SEGURIDAD Y SALUD
-LIBRO DEL EDIFICIO Y DEMAS DOCUMENTACIÓN EXIGIDA POR EL CODIGO TECNICO.
-TRAMITACIONES OFICIALES ANTE LOS ORGANISMOS OFICIALES CORREPONDIENTES CON CUANTA DOCUMENTACION VISADA Y SIN VISAR FUERA NECESARIA PRESENTAR, ASI COMO ANTE LA DELEGACION DE INDUSTRIA Y COMPAÑIAS SUMINISTRADORAS CORRESPONDIENTES,

| Código | Ud | Descripción | Rendimiento | Precio | Importe |
|---|---|---|---|---|---|
| _IFL.010PCI |  | Legalización y documentación | 1 | 1666.7 | 1666.70 |
| %CI | % | COSTES INDIRECTOS | 1 % | 1666.70 | 16.67 |
|  |  | Total |  |  | 1683.37 |

## IH_0000 PROTECCIÓN CONTRA INCENDIOS (12/08/2009)
Importe: 77577.8

### IHA_0000 CONTADOR Y EQUIPOS DE BOMBEO (véase arriba)

### IHB_0000 RED DE BIES (véase arriba)

### IHC_0000 EXTINTORES (véase arriba)

### IHK_0000 DETECCION (véase arriba)

### IHL_0000 SEÑALIZACIÓN Y ALARMA (véase arriba)

### IHZ_0000 DOCUMENTACIÓN Y LEGALIZACIÓN (véase arriba)

## IIA10000 EQUIPOS (27/01/2010)
Importe: 395978.05

**IIA10001** Ud UNIDAD TÉRMICA EN CUBIERTA C-01
1 Ud × 39246.66 = 39246.66
ESTRUCTURA AUTOPORTANTE DE GENERACIÓN DE CALOR PARA INSTALACIÓN EN EL EXTERIOR , QUE INCLUYE EL CERRAMIENTO AUTOPORTANTE, LA CALDERA DE CONDENSACIÓN (C-01), EL QUEMADOR, LA CHIMENEA, MARCA VIESSMANN MODELO VITOMODUL G2 O EQUIVALENTE EN PRECIO Y CALIDAD A DEFINIR POR LA D.F.
ESTRUCTURA PORTANTE
ESTRUCTURA METALICA REALIZADA MEDIANTE PERFILERIA GALVANIZADA EN CALIENTE Y PANELES SANDWICH DE 40 MM DE ESPESOR, APOYADA SOBRE APOYOS ELASTICOS PARA NO TRANSMITIR VIBRACIONES AL SUELO
- DIMENSIONES (An x Alx L): 4260 X 2360 X 4200.
- PESO EN VACIO (KG):3100
- PESO EN CARGA (KG):3700
CALDERA C-01 Y QUEMADOR
CALDERA DE CONDENSACIÓN A GAS, CON CÁMARA DE COMBUSTIÓN DE ACERO INOX. QUEMADOR MODULANTE MATRIX INCLUIDO Y ACOPLADO A LA CALDERA INCLUSO RAMPA COMPLETA DE ACOMETIDA DE GAS CON FILTRO, VÁLVULA, MANOMETRO Y CONTROL DE ESTANQUEIDAD, MARCA VIESSMANN MODELO VITOCROSSAL 200, WOLF O EQUIVALENTE EN CALIDAD Y PRECIO DE LAS CARACTERISTICAS
SIGUIENTES:
- POTENCIA:404 KW
- RENDIMIENTO:108% SOBRE EL PCI
- DIMENSIONES(An x Alx L): 1875 X 1130 X 2290
- CAPACIDAD DE AGUA: 490 l
- PRESION DE TRABAJO: 4 BAR
- PERDIDA DE CARGA EN CALDERA 1.5 M.C.A
- TEMPERATURA AGUA MAXIMA: 55°C/40ºC
- SALIDA DE HUMOS 200 MM
INCLUSO CUADRO DE REGULACION Y CONTROL CONTENIENDO TERMOMETRO, TEMPERATURA DE AGUA, TERMOSTATO DE SEGURIDAD Y TERMOSTATO DE TRABAJO, CON SALIDA A BUS LON PARA INTEGRAR LA UNIDAD TÉRMICA CON LA INSTALACIÓN DE GESTIÓN TÉCNICA DE CONTROL.
INCLUSO BANCADA Y SOPORTES ANTIVIBRATORIOS.
SE INCLUIRÁ ASIMISMO EL EQUIPAMIENTO DE NEUTRALIZACIÓN DE CONDENSADOS Y LOS EQUIPAMIENTOS AUXILIARES PARA SU COMPLETA INSTALACIÓN INCLUIDO GRANULADO NEUTRAL DE 25 KGS.
CHIMENEA
Chimenea modular en acero inoxidable doble pared con junta de estanqueidad. Marca DINAK, modelo DWJ o equivalente en calidad y precio previa aprobacion de la DF de Ø 200 mm interior, Ø 250 mm exterior, de tipo modular, construida en chapa de acero inoxidable AISI-316, con aislamiento de lana de roca y junta de fibra ceramica.
Incluso abrazaderas, anclajes intermedios y de carga en acero inoxidable.
Incluso p.p.de juntas de unión, engatilladas con aro intermedio, piezas de derivación, codos, injertos, accesorios de fijación y soporte, totalmente montado y probada su hermeticidad.
Incluso los siguientes elementos y accesorios
Elementos hidraulicos
- Deposito de expansión dimensionado para la caldera y el circuito primario, DE-04
- Válvula de sseguridad VS-01
- Presostato de mínima
- Pirostato
- Seccionamiento: válvulas de corte que permiten aislar hidráulicamente el VITOMODUL de la instalación.
Equipamiento diverso:
- Manguitos antivibratorios que evitan la transmisión de vibraciones a la instalación.
- Toma para llenado.
- Toma para vaciado.
- Dos purgadores automáticos de aire.
- Instrumentación: dos termómetros y un manómetro
Incluso contrabridas juntas, tornillos, manguitos antivibratorios para conexión a tuberías y soportes metálicos para colocación sobre bancada de bombas. Incluso instalacion y pruebas, con todos los medios, accesorios, pequeñas ayudas de albañilería y operaciones necesarias para su correcta instalacion.
Elementos Eléctricos
La instalación eléctrica comprende un armario general (de dimensiones aproximadas 600x400 mm pintado en color gris claro) donde se dispondrán los mecanismos de protección (diferencial y magnetotérmica), corte y mando de los equipos eléctricos del equipo, y los siguientes equipos.
- Interruptor de corte por emergencia situado en el exterior del VITOMODUL
- Luminaria estanca fluorescente 2 x 40 W.
- Luz de emergencia de 6 W
- Toma de corriente en el cuadro general.
- Interruptor de luz situado en el interior del módulo.
- Centralita para detección de incendios, con detector termovelocimétrico.
- Equipo para la detección de fugas de gas.
Siendo la tensión eléctrica de alimentación: 1f x 230 V+ N + PE, 50 Hz.
INCLUSO INSTALACION Y PRUEBAS, CON TODOS LOS MEDIOS, ACCESORIOS Y OPERACIONES NECESARIAS PARA SU CORRECTA INSTALACION.

| Código | Ud | Descripción | Rendimiento | Precio | Importe |
|---|---|---|---|---|---|
| IIA_0001.A | ud | Caldera / Quemador (material) | 1 | 21569.91 | 21569.91 |
| IIA_0001.B | Ud | Accesorios Hidraulicos y electricos (material) | 1 | 7148.41 | 7148.41 |
| IIA_0001.C | Ud | Estructura autoportante / Chimenea (material) | 1 | 8312.1 | 8312.10 |
| MO_1 | h | Oficial de 1ª | 16.624 | 17.7 | 294.24 |
| MO_2 | h | Peón especialista | 13.299 | 14.9 | 198.16 |
| MO_3 | h | Ayudante | 13.299 | 15.3 | 203.47 |
| % MA | % | Medios auxiliares | 1 % | 37726.29 | 377.26 |
| %CI | % | COSTES INDIRECTOS | 3 % | 38103.55 | 1143.11 |
|  |  | Total |  |  | 39246.66 |

| Medición | Uds. | Parcial |
|---|---|---|
| CUBIERTA | 1 | 1.00 |
| PLANTA 2 |  |  |
| PLANTA 1 |  |  |
| PLANTA 0 |  |  |
| PLANTA -1 |  |  |
| Total |  | 1 |

**IIA10002** Ud ENFRIADORAS E-01
2 Ud × 16049.04 = 32098.08
UNIDAD ENFRIADORA CON FREECOOLING AIRE AGUA, MONTADA SOBRE AMORTIGUADORES ANTIVIBRATORIOS DE MUELLE METALICO Y BASE ANTIDESLIZANTE, CON VENTILADORES AXIALES. EQUIPADA CON DOS COMPRESORES SCROLL Y UN CIRCUITO INDEPENDIENTE, INTERCAMBIADOR DE PLACAS, REFRIGERANTE ECOLOGICO R410A. VERSION STANDARD, DE LA FIRMA CLIMAVENETA MODELO NECS-FC/B 202 O EQUIVALENTE EN CALIDAD Y PRECIO PREVIA APROBACION DE LA DF. INCLUYE TARJETA SERIE PARA PROTOCOLO, KIT DE AMORTIGUADORES, CONTROL DE CONDENSACIÓN POR VELOCIDAD DE VENTILADORES, KIT HIDRÓNICO MONTADO DENTRO DEL EQUIPO COMPUESTO POR 1 BOMBA DE PRESIÓN STANDAR DE 2 POLOS, MANÓMETRO, VÁLVULA DE DESAGÜE, DE COTROL DE CAUDAL,DE RETENCIÓN Y DE SEGURIDAD, VASO DE EXPANSIÓN.
PRESTACIONES EN FRÍO
- RENDIMIENTO FRIGORÍFICO [KW]: 61
- POTENCIA ABSORBIDA [KW]: 19
- TEMPERATURA AIRE EXTERIOR [°C]: 30,5
EVAPORADOR
- TEMPERATURA ENTRADA AGUA [°C]:7
- TEMPERATURA SALIDA AGUA [°C]: 12
- CAUDAL DE AGUA [M³/H]: 12
- PÉRDIDAS DE CARGA [KPA]: 110
VENTILADORES
- NÚMERO: 2
COMPRESORES
- TIPO: SCROLL
- NÚMERO: 2
- REFRIGERANTE: R410A
DATOS ELÉCTRICOS
- TENSIÓN DE ALIMENTACIÓN [V/F/HZ]: 400/3/50
DIMENSIONES Y PESO
- LARGO x ALTURA x ANCHO [MM]: .602X2.175X1.104
- PESO [KG]: 870
INCLUSO INSTALACION Y PRUEBAS, CON TODOS LOS MEDIOS, ACCESORIOS Y OPERACIONES NECESARIAS PARA SU CORRECTA INSTALACION.

| Código | Ud | Descripción | Rendimiento | Precio | Importe |
|---|---|---|---|---|---|
| IIA_0002.A | ud | ENFRIADORA (material) | 1 | 13515.48 | 13515.48 |
| IIA_0002.B | ud | KIT HIDRÓNICO (material) | 1 | 767.2 | 767.20 |
| IIA_0002.C | ud | KIT AMORTIGUADORES (material) | 1 | 225.68 | 225.68 |
| IIA_0002.D | ud | CONTROL CONDENSACIÓN POR VELOCIDAD DE VENTILADORES (material) | 1 | 557 | 557.00 |
| MO_1 | h | Oficial de 1ª | 8.312 | 17.7 | 147.12 |
| MO_3 | h | Ayudante | 4.156 | 15.3 | 63.59 |
| % MA | % | Medios auxiliares | 2 % | 15276.07 | 305.52 |
| %CI | % | COSTES INDIRECTOS | 3 % | 15581.59 | 467.45 |
|  |  | Total |  |  | 16049.04 |

| Medición | Uds. | Parcial |
|---|---|---|
| CUBIERTA | 2 | 2.00 |
| PLANTA 2 |  |  |
| PLANTA 1 |  |  |
| PLANTA 0 |  |  |
| PLANTA -1 |  |  |
| Total |  | 2 |

**IIA10003** Ud GRUPO ABSORCIÓN GA-01
1 Ud × 61441.91 = 61441.91
UNIDAD ENFRIADORA Y CALEFACTORA DE AGUA, POR ABSORCIÓN, DE DOBLE EFECTO A LLAMA DIRECTA CON QUEMADOR A GAS NATURAL, MONTADA SOBRE AMORTIGUADORES ANTIVIBRATORIOS DE MUELLE METALICO Y BASE ANTIDESLIZANTE. REFRIGERANTE A BASE DE AGUA Y ABSORBEDOR A BASE DE BROMURO DE LITIO(LiBr) DE LA MARCA YAZAKI MODELO CH-K60, O EQUIVALENTE EN PRECIO Y CALIDAD A DEFINIR POR LA D.F.
CAPACIDAD FRIGORIFICA [KW]: 211
CAPACIDAD CALORIFICA [KW]: 172
PRESTACIONES CIRCUITO FRÍO / CALOR
- Tª ENT / Tª SAL FRÍO: 12.5ºC / 7ºC
- Tª ENT / Tª SAL CALOER: 50.5ºC / 55ºC
- PERDIDA DE CARGA EVAPORADOR [KPA]: 70.1
- CAUDAL NOMINAL [M3/H]: 33.12
- CONTENIDO DE AGUA [L]: 127
- TUBO CONEXIÓN: DN 80
PRESTACIONES CIRCUITO TORRE REFRIGERACIÓN
- Tª ENT / Tª SAL FRÍO: 29.5ºC / 35.5ºC
- PERDIDA DE CARGA ABS/COND [KPA]: 97.1
- CAUDAL NOMINAL [M3/H]: 54.72
- CONTENIDO DE AGUA [L]: 296
- TUBO CONEXIÓN: DN 80
QUEMADOR
- CONSUMO DE COMBUSTIBLE CALEFACCIÓN / REFRIGERACIÓN: 207 KW
- MECANICO DE AIRE FOZADO
- IGNICIÓN CHISPA ELECTRICAMENTE INTERMITENTE.
- TUBO CONEXIÓN: DN 50
DATOS ELÉCTRICOS
- TENSIÓN DE ALIMENTACIÓN [V/F/HZ]: 400/3/50
DIMENSIONES Y PESO
- LARGO x ALTURA x ANCHO [MM]: 1.780 x 2.440 x 1.780
- PESO EN VACIO [KG]: 2.410
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.

| Código | Ud | Descripción | Rendimiento | Precio | Importe |
|---|---|---|---|---|---|
| IIA_0003.A | ud | Grupo Absorción GA-01 (material) | 1 | 56053.5 | 56053.50 |
| IIA_0003.B | Ud | material complementario y accesorios (material) | 1 | 260.24 | 260.24 |
| MO_1 | h | Oficial de 1ª | 18.696 | 17.7 | 330.92 |
| MO_2 | h | Peón especialista | 11.214 | 14.9 | 167.09 |
| % MA | % | Medios auxiliares | 5 % | 56811.75 | 2840.59 |
| %CI | % | COSTES INDIRECTOS | 3 % | 59652.34 | 1789.57 |
|  |  | Total |  |  | 61441.91 |

| Medición | Uds. | Parcial |
|---|---|---|
| CUBIERTA | 1 | 1.00 |
| PLANTA 2 |  |  |
| PLANTA 1 |  |  |
| PLANTA 0 |  |  |
| PLANTA -1 |  |  |
| Total |  | 1 |

**IIA10004** Ud GRUPO ABSORCIÓN GA-02
1 Ud × 35310.02 = 35310.02
UNIDAD ENFRIADORA Y CALEFACTORA DE AGUA, POR ABSORCIÓN, DE SIMPLE EFECTO A AGUA CALIENTE, MONTADA SOBRE AMORTIGUADORES ANTIVIBRATORIOS DE MUELLE METALICO Y BASE ANTIDESLIZANTE. REFRIGERANTE A BASE DE AGUA Y ABSORBEDOR A BASE DE BROMURO DE LITIO(LiBr) DE LA MARCA YAZAKI MODELO WFSC-20, O EQUIVALENTE EN PRECIO Y CALIDAD A DEFINIR POR LA D.F.
CAPACIDAD FRIGORIFICA [KW]: 70.3
PRESTACIONES CIRCUITO FRÍO
- Tª ENT / Tª SAL FRÍO: 12.5ºC / 7ºC
- PERDIDA DE CARGA EVAPORADOR [KPA]: 65.8
- CAUDAL NOMINAL [M3/H]: 11
- TUBO CONEXIÓN: DN 50
PRESTACIONES CIRCUITO TORRE REFRIGERACIÓN
- Tª ENT / Tª SAL TORRE: 31ºC / 35ºC
- PERDIDA DE CARGA ABS/COND [KPA]: 45.3
- CAUDAL NOMINAL [M3/H]: 36.7
- TUBO CONEXIÓN: DN 80
PRESTACIONES APORTACIÓN AGUA CALIENTE
- Tª ENT / Tª SAL CALIENTE: 88ºC / 83ºC
- PERDIDA DE CARGA ABS/COND [KPA]: 20
- CAUDAL NOMINAL [M3/H]: 17.28
- TUBO CONEXIÓN: DN 50
DATOS ELÉCTRICOS
- TENSIÓN DE ALIMENTACIÓN [V/F/HZ]: 400/3/50
DIMENSIONES Y PESO
- LARGO x ALTURA x ANCHO [MM]: 1.060 x 2.030 x 1.220
- PESO EN VACIO [KG]: 930
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.

| Código | Ud | Descripción | Rendimiento | Precio | Importe |
|---|---|---|---|---|---|
| IIA_0004.A | ud | Grupo Absorción GA-02 (material) | 1 | 32001.6 | 32001.60 |
| IIA_0003.B | Ud | material complementario y accesorios | 1 | 260.24 | 260.24 |
| MO_1 | h | Oficial de 1ª | 18.287 | 17.7 | 323.68 |
| MO_3 | h | Ayudante | 4.156 | 15.3 | 63.59 |
| % MA | % | Medios auxiliares | 5 % | 32649.11 | 1632.46 |
| %CI | % | COSTES INDIRECTOS | 3 % | 34281.57 | 1028.45 |
|  |  | Total |  |  | 35310.02 |

| Medición | Uds. | Parcial |
|---|---|---|
| CUBIERTA | 1 | 1.00 |
| PLANTA 2 |  |  |
| PLANTA 1 |  |  |
| PLANTA 0 |  |  |
| PLANTA -1 |  |  |
| Total |  | 1 |

**IIA10005** Ud TORRE REFRIGERACIÓN T-01
1 Ud × 45120.51 = 45120.51
TORRE A CIRCUITO CERRADO FABRICADA EN POLIÉSTER CON VENTILADORES CENTRÍFUGOS EN CAJA ACÚSTICA DE POLIÉSTER, MONTADA SOBRE AMORTIGUADORES ANTIVIBRATORIOS DE MUELLE METALICO Y BASE ANTIDESLIZANTE. DE LA MARCA TEVA MODELO 870/D, O EQUIVALENTE EN PRECIO Y CALIDAD A DEFINIR POR LA D.F.
DATOS DE FUNCIONAMIENTO UNITARIO:
-Fluido a refrigerar Agua
- Potencia térmica a disipar (544 KW) 467.840 Kcal/h
- Temperatura húmeda exterior 25 ºC
- Temperatura de entrada del agua 35,3 ºC
- Temperatura de salida del agua 29 ºC
- Caudal de fluido en circulación 74.720 l/h
CARACTERÍSTICAS UNITARIAS DEL MODELO:
- Caudal de aire 30 m3/s
- Núm. de ventiladores 2
- Núm. y Potencia de los motores 1 x 30 kW
- Núm. y Potencia de los motores con silenciadores en aspiración y descarga 1 x 37 kW
- Núm. y Potencia de las bombas 1 x 2,2 kW
- Caudal agua de las bombas 23,3 l/s
- Presión necesaria a la entrada de la batería 54,2 KPa
- Consumo de agua por evaporación más arrastre 806 l/h
- Nivel sonoro a 15 mts. con caja acústica de poliéster 55 ± 2 dB(A)
- Nivel sonoro a 15 mts. con caja acústica y silenciadores en aspiración y descarga 47 ± 2 dB(A)
SUPLEMENTOS OPCIONALES PARA 1 x RVC 870/D:
- Silenciador en aspiración de poliéster
- Silenciador en Descarga de poliéster con marcos en INOX AISI 304 y Puerta de Registro
- Sobrepresión Silenciadores (37 KW)
– Variador de la velovcidad de los ventialdores
- Conjunto de Resistencia Eléctrica (1 x 4,5 KW) III 380 V
- Termostato y Controlador de Nivel para la resistencia
Equipos para el Tratamiento de Agua:
- Dosificación automática del antiincrustante e inhibidor de corrosión (¾”)
- Dosificación automática temporizada del biocida antilegionella
- Conjunto de purga automática por conductividad con 1 electroválvula de ¾”
- Filtro en derivación de sílex, bobinado en resina de poliéster y fibra de vidrio con cuadro de gestión automático y bomba de ?” CV para 5.000 l/h (Conjunto montado sobre bancada), 1 aportes de agua con controlador de nivel y electroválvula de ¾” y 2 conexiones entrada/salida del filtro de 1 ½ " con carga de SILEX de 50 Kg.
Productos Consumibles para la puesta en marcha:
- Bidón 25 Kg antiincrustante e inhibidor de corrosión
- Bidón 25 Kg Desinfectante contra el desarrollo de algas, bacterias, hongos y legionella
- Kit Analizador B-35 Biocida/Algicida antilegionella 65
INCLUSO BANCADA Y SOPORTES ANTIVIBRATORIOS NECESARIOS. INCLUSO PERFECTA NIVELACIÓN DEL EQUIPO.
INCLUSO ELEMENTOS NECESARIOS PARA SU INTEGRACIÓN DENTRO DE LA GESTIÓN TÉCNICA DEL EDIFICIO.
INCLUSO INSTALACION Y PRUEBAS, CON TODOS LOS MEDIOS, ACCESORIOS, SOPORTES, AYUDAS DE ALBAÑILERIA Y OPERACIONES NECESARIAS PARA SU CORRECTA INSTALACION Y FUNCIONANDO.

| Código | Ud | Descripción | Rendimiento | Precio | Importe |
|---|---|---|---|---|---|
| IIA_0005.A | ud | Torre Refrigeración T-01 (material) | 1 | 40962.05 | 40962.05 |
| IIA_0003.B | Ud | material complementario y accesorios | 1 | 260.24 | 260.24 |
| MO_1 | h | Oficial de 1ª | 18.696 | 17.7 | 330.92 |
| MO_2 | h | Peón especialista | 11.214 | 14.9 | 167.09 |
| % MA | % | Medios auxiliares | 5 % | 41720.30 | 2086.02 |
| %CI | % | COSTES INDIRECTOS | 3 % | 43806.32 | 1314.19 |
|  |  | Total |  |  | 45120.51 |

| Medición | Uds. | Parcial |
|---|---|---|
| CUBIERTA | 1 | 1.00 |
| PLANTA 2 |  |  |
| PLANTA 1 |  |  |
| PLANTA 0 |  |  |
| PLANTA -1 |  |  |
| Total |  | 1 |

**IIA_10006** Ud BOMBA B-01
1 Ud × 2141.5 = 2141.50
Bomba de circulación en línea de rotor seco para circuitos de calefacción y climatización, de ejecución doble. Construcción PN10 con cuerpo de bomba en fundición GG20, rodete en fundición GG20, cierre mecánico en carbono/carburo de silicio, juntas EPDM y eje en acero inoxidable AISI 329. Temperaturas de agua desde -15ºC hasta 120ºC. Protección IP54 y aislamiento del motor clase F, Incluso tejadillo para protección del motor dispuesto en exterior. Denominación de esta bomba en el esquema hidráulico: B-01. Marca Sedical modelo SDM 65/190.1-0.55/K o equivalente en calidad y precio previa aprobacion de la DF.
Con las caracteristicas siguientes:
- caudal: 17.2 m3/h
- altura manometrica: 6 m c.a.
- velocidad: 1450 rpm
- trifásica con motor de potencia 0.43 kW
Incluso contrabridas juntas, tornillos, manguitos antivibratorios para conexión a tuberías y soportes metálicos para colocación sobre bancada de bombas. Incluso instalacion y pruebas, con todos los medios, accesorios, pequeñas ayudas de albañilería y operaciones necesarias para su correcta instalacion.

| Código | Ud | Descripción | Rendimiento | Precio | Importe |
|---|---|---|---|---|---|
| IIA_10006.A | ud | Bomba (material) | 1 | 2036.47 | 2036.47 |
| MO_1 | h | Oficial de 1ª | 1.247 | 17.7 | 22.07 |
| % MA | % | Medios auxiliares | 1 % | 2058.54 | 20.59 |
| %CI | % | COSTES INDIRECTOS | 3 % | 2079.13 | 62.37 |
|  |  | Total |  |  | 2141.5 |

| Medición | Uds. | Parcial |
|---|---|---|
| CUBIERTA | 1 | 1.00 |
| PLANTA 2 |  |  |
| PLANTA 1 |  |  |
| PLANTA 0 |  |  |
| PLANTA -1 |  |  |
| Total |  | 1 |

**IIA_10007** Ud BOMBA B-02
1 Ud × 2271.2 = 2271.20
Bomba de circulación en línea de rotor seco para circuitos de calefacción y climatización, de ejecución doble. Construcción PN10 con cuerpo de bomba en fundición GG20, rodete en fundición GG20, cierre mecánico en carbono/carburo de silicio, juntas EPDM y eje en acero inoxidable AISI 329. Temperaturas de agua desde -15ºC hasta 120ºC. Protección IP54 y aislamiento del motor clase F, Incluso tejadillo para protección del motor dispuesto en exterior. Denominación de esta bomba en el esquema hidráulico: B-02. Marca Sedical modelo SDM 65/190.1-0.75/K o equivalente en calidad y precio previa aprobacion de la DF.
Con las caracteristicas siguientes:
- caudal: 11 m3/h
- altura manometrica: 10 m c.a.
- velocidad: 1450 rpm
- trifásica con motor de potencia 0.58 kW
Incluso contrabridas juntas, tornillos, manguitos antivibratorios para conexión a tuberías y soportes metálicos para colocación sobre bancada de bombas. Incluso instalacion y pruebas, con todos los medios, accesorios, pequeñas ayudas de albañilería y operaciones necesarias para su correcta instalacion.

| Código | Ud | Descripción | Rendimiento | Precio | Importe |
|---|---|---|---|---|---|
| IIA_10007.A | Ud | Bomba (material) | 1 | 2161.15 | 2161.15 |
| MO_1 | h | Oficial de 1ª | 1.247 | 17.7 | 22.07 |
| % MA | % | Medios auxiliares | 1 % | 2183.22 | 21.83 |
| %CI | % | COSTES INDIRECTOS | 3 % | 2205.05 | 66.15 |
|  |  | Total |  |  | 2271.2 |

| Medición | Uds. | Parcial |
|---|---|---|
| CUBIERTA | 1 | 1.00 |
| PLANTA 2 |  |  |
| PLANTA 1 |  |  |
| PLANTA 0 |  |  |
| PLANTA -1 |  |  |
| Total |  | 1 |

**IIA_10008** Ud BOMBA B-03
1 Ud × 3438.55 = 3438.55
Bomba de circulación en línea de rotor seco para circuitos de calefacción y climatización, de ejecución doble. Construcción PN10 con cuerpo de bomba en fundición GG20, rodete en fundición GG20, cierre mecánico en carbono/carburo de silicio, juntas EPDM y eje en acero inoxidable AISI 329. Temperaturas de agua desde -15ºC hasta 120ºC. Protección IP54 y aislamiento del motor clase F, Incluso tejadillo para protección del motor dispuesto en exterior. Denominación de esta bomba en el esquema hidráulico: B-03. Marca Sedical modelo SDM 80/270,1-2.2/K o equivalente en calidad y precio previa aprobacion de la DF.
Con las caracteristicas siguientes:
- caudal: 33.20 m3/h
- altura manometrica: 10 m c.a.
- velocidad: 1450 rpm
- trifásica con motor de potencia 1.48 kW
Incluso contrabridas juntas, tornillos, manguitos antivibratorios para conexión a tuberías y soportes metálicos para colocación sobre bancada de bombas. Incluso instalacion y pruebas, con todos los medios, accesorios, pequeñas ayudas de albañilería y operaciones necesarias para su correcta instalacion.

| Código | Ud | Descripción | Rendimiento | Precio | Importe |
|---|---|---|---|---|---|
| IIA_10008.A | Ud | Bomba (material) | 1 | 3283.28 | 3283.28 |
| MO_1 | h | Oficial de 1ª | 1.247 | 17.7 | 22.07 |
| % MA | % | Medios auxiliares | 1 % | 3305.35 | 33.05 |
| %CI | % | COSTES INDIRECTOS | 3 % | 3338.40 | 100.15 |
|  |  | Total |  |  | 3438.55 |

| Medición | Uds. | Parcial |
|---|---|---|
| CUBIERTA | 1 | 1.00 |
| PLANTA 2 |  |  |
| PLANTA 1 |  |  |
| PLANTA 0 |  |  |
| PLANTA -1 |  |  |
| Total |  | 1 |

**IIA_10009** Ud BOMBA B-04
1 Ud × 3416.94 = 3416.94
Bomba de circulación en línea de rotor seco para circuitos de calefacción y climatización, de ejecución doble. Construcción PN10 con cuerpo de bomba en fundición GG20, rodete en fundición GG20, cierre mecánico en carbono/carburo de silicio, juntas EPDM y eje en acero inoxidable AISI 329. Temperaturas de agua desde -15ºC hasta 120ºC. Protección IP54 y aislamiento del motor clase F, Incluso tejadillo para protección del motor dispuesto en exterior. Denominación de esta bomba en el esquema hidráulico: B-04. Marca Sedical modelo SDM 100/290-5.5/K o equivalente en calidad y precio previa aprobacion de la DF.
Con las caracteristicas siguientes:
- caudal: 54.7 m3/h
- altura manometrica: 20 m c.a.
- velocidad: 1450 rpm
- trifásica con motor de potencia 4.65 kW
Incluso contrabridas juntas, tornillos, manguitos antivibratorios para conexión a tuberías y soportes metálicos para colocación sobre bancada de bombas. Incluso instalacion y pruebas, con todos los medios, accesorios, pequeñas ayudas de albañilería y operaciones necesarias para su correcta instalacion.

| Código | Ud | Descripción | Rendimiento | Precio | Importe |
|---|---|---|---|---|---|
| IIA_10009.A | ud | Bomba (material) | 1 | 3262.5 | 3262.50 |
| MO_1 | h | Oficial de 1ª | 1.247 | 17.7 | 22.07 |
| % MA | % | Medios auxiliares | 1 % | 3284.57 | 32.85 |
| %CI | % | COSTES INDIRECTOS | 3 % | 3317.42 | 99.52 |
|  |  | Total |  |  | 3416.94 |

| Medición | Uds. | Parcial |
|---|---|---|
| CUBIERTA | 1 | 1.00 |
| PLANTA 2 |  |  |
| PLANTA 1 |  |  |
| PLANTA 0 |  |  |
| PLANTA -1 |  |  |
| Total |  | 1 |

**IIA_10010** Ud BOMBA B-05
1 Ud × 2261.68 = 2261.68
Bomba de circulación en línea de rotor seco para circuitos de calefacción y climatización, de ejecución doble. Construcción PN10 con cuerpo de bomba en fundición GG20, rodete en fundición GG20, cierre mecánico en carbono/carburo de silicio, juntas EPDM y eje en acero inoxidable AISI 329. Temperaturas de agua desde -15ºC hasta 120ºC. Protección IP54 y aislamiento del motor clase F, Incluso tejadillo para protección del motor dispuesto en exterior. Denominación de esta bomba en el esquema hidráulico: B-05. Marca Sedical modelo SDM 65/190.1-0.75/K o equivalente en calidad y precio previa aprobacion de la DF.
Con las caracteristicas siguientes:
- caudal: 17.2 m3/h
- altura manometrica: 8 m c.a.
- velocidad: 1450 rpm
- trifásica con motor de potencia 0.55 kW
Incluso contrabridas juntas, tornillos, manguitos antivibratorios para conexión a tuberías y soportes metálicos para colocación sobre bancada de bombas. Incluso instalacion y pruebas, con todos los medios, accesorios, pequeñas ayudas de albañilería y operaciones necesarias para su correcta instalacion.

| Código | Ud | Descripción | Rendimiento | Precio | Importe |
|---|---|---|---|---|---|
| IAB_10010.A | Ud | Bomba (material) | 1 | 2152 | 2152.00 |
| MO_1 | h | Oficial de 1ª | 1.247 | 17.7 | 22.07 |
| % MA | % | Medios auxiliares | 1 % | 2174.07 | 21.74 |
| %CI | % | COSTES INDIRECTOS | 3 % | 2195.81 | 65.87 |
|  |  | Total |  |  | 2261.68 |

| Medición | Uds. | Parcial |
|---|---|---|
| CUBIERTA | 1 | 1.00 |
| PLANTA 2 |  |  |
| PLANTA 1 |  |  |
| PLANTA 0 |  |  |
| PLANTA -1 |  |  |
| Total |  | 1 |

**IIA_10011** Ud BOMBA B-06
1 Ud × 2076.64 = 2076.64
Bomba de circulación en línea de rotor seco para circuitos de calefacción y climatización, de ejecución doble. Construcción PN10 con cuerpo de bomba en fundición GG20, rodete en fundición GG20, cierre mecánico en carbono/carburo de silicio, juntas EPDM y eje en acero inoxidable AISI 329. Temperaturas de agua desde -15ºC hasta 120ºC. Protección IP54 y aislamiento del motor clase F, Incluso tejadillo para protección del motor dispuesto en exterior. Denominación de esta bomba en el esquema hidráulico: B-06. Marca Sedical modelo SDM 65/190.1-0.55/K o equivalente en calidad y precio previa aprobacion de la DF.
Con las caracteristicas siguientes:
- caudal: 17 m3/h
- altura manometrica: 6 m c.a.
- velocidad: 1450 rpm
- trifásica con motor de potencia 0.35 kW
Incluso contrabridas juntas, tornillos, manguitos antivibratorios para conexión a tuberías y soportes metálicos para colocación sobre bancada de bombas. Incluso instalacion y pruebas, con todos los medios, accesorios, pequeñas ayudas de albañilería y operaciones necesarias para su correcta instalacion.

| Código | Ud | Descripción | Rendimiento | Precio | Importe |
|---|---|---|---|---|---|
| IIA_10011.A | Ud | Bomba (material) | 1 | 1974.13 | 1974.13 |
| MO_1 | h | Oficial de 1ª | 1.247 | 17.7 | 22.07 |
| % MA | % | Medios auxiliares | 1 % | 1996.20 | 19.96 |
| %CI | % | COSTES INDIRECTOS | 3 % | 2016.16 | 60.48 |
|  |  | Total |  |  | 2076.64 |

| Medición | Uds. | Parcial |
|---|---|---|
| CUBIERTA | 1 | 1.00 |
| PLANTA 2 |  |  |
| PLANTA 1 |  |  |
| PLANTA 0 |  |  |
| PLANTA -1 |  |  |
| Total |  | 1 |

**IIA_10012** Ud BOMBA B-07
1 Ud × 2085.3 = 2085.30
Bomba de circulación en línea de rotor seco para circuitos de calefacción y climatización, de ejecución doble. Construcción PN10 con cuerpo de bomba en fundición GG20, rodete en fundición GG20, cierre mecánico en carbono/carburo de silicio, juntas EPDM y eje en acero inoxidable AISI 329. Temperaturas de agua desde -15ºC hasta 150ºC. Protección IP54 y aislamiento del motor clase F, Incluso tejadillo para protección del motor dispuesto en exterior. Denominación de esta bomba en el esquema hidráulico: B-07. Marca Sedical modelo SDM 65/190.1-0.55/K o equivalente en calidad y precio previa aprobacion de la DF.
Con las caracteristicas siguientes:
- caudal: 8.6 m3/h
- altura manometrica: 8 m c.a.
- velocidad: 1450 rpm
- trifásica con motor de potencia 0.35 kW
Incluso contrabridas juntas, tornillos, manguitos antivibratorios para conexión a tuberías y soportes metálicos para colocación sobre bancada de bombas. Incluso instalacion y pruebas, con todos los medios, accesorios, pequeñas ayudas de albañilería y operaciones necesarias para su correcta instalacion.

| Código | Ud | Descripción | Rendimiento | Precio | Importe |
|---|---|---|---|---|---|
| IIA_10012.A | Ud | Bomba (material) | 1 | 1982.44 | 1982.44 |
| MO_1 | h | Oficial de 1ª | 1.247 | 17.7 | 22.07 |
| % MA | % | Medios auxiliares | 1 % | 2004.51 | 20.05 |
| %CI | % | COSTES INDIRECTOS | 3 % | 2024.56 | 60.74 |
|  |  | Total |  |  | 2085.3 |

| Medición | Uds. | Parcial |
|---|---|---|
| CUBIERTA | 1 | 1.00 |
| PLANTA 2 |  |  |
| PLANTA 1 |  |  |
| PLANTA 0 |  |  |
| PLANTA -1 |  |  |
| Total |  | 1 |

**IIA_10013** Ud BOMBA B-08
1 Ud × 2085.3 = 2085.30
Bomba de circulación en línea de rotor seco para circuitos de calefacción y climatización, de ejecución doble. Construcción PN10 con cuerpo de bomba en fundición GG20, rodete en fundición GG20, cierre mecánico en carbono/carburo de silicio, juntas EPDM y eje en acero inoxidable AISI 329. Temperaturas de agua desde -15ºC hasta 150ºC. Protección IP54 y aislamiento del motor clase F, Incluso tejadillo para protección del motor dispuesto en exterior. Denominación de esta bomba en el esquema hidráulico: B-08. Marca Sedical modelo SDM 65/190.1-0.55/K o equivalente en calidad y precio previa aprobacion de la DF.
Con las caracteristicas siguientes:
- caudal: 8.6 m3/h
- altura manometrica: 8 m c.a.
- velocidad: 1450 rpm
- trifásica con motor de potencia 0.35 kW
Incluso contrabridas juntas, tornillos, manguitos antivibratorios para conexión a tuberías y soportes metálicos para colocación sobre bancada de bombas. Incluso instalacion y pruebas, con todos los medios, accesorios, pequeñas ayudas de albañilería y operaciones necesarias para su correcta instalacion.

| Código | Ud | Descripción | Rendimiento | Precio | Importe |
|---|---|---|---|---|---|
| IIA_10012.A | Ud | Bomba | 1 | 1982.44 | 1982.44 |
| MO_1 | h | Oficial de 1ª | 1.247 | 17.7 | 22.07 |
| % MA | % | Medios auxiliares | 1 % | 2004.51 | 20.05 |
| %CI | % | COSTES INDIRECTOS | 3 % | 2024.56 | 60.74 |
|  |  | Total |  |  | 2085.3 |

| Medición | Parcial |
|---|---|
| fórmula: 1 | 1.00 |
| PLANTA 2 |  |
| PLANTA 1 |  |
| PLANTA 0 |  |
| PLANTA -1 |  |
| Total | 1 |

**IIA_10014** Ud BOMBA B-09
1 Ud × 3611.5 = 3611.50
Bomba de circulación en línea de rotor seco para circuitos de calefacción y climatización, de ejecución doble. Construcción PN10 con cuerpo de bomba en fundición GG20, rodete en fundición GG20, cierre mecánico en carbono/carburo de silicio, juntas EPDM y eje en acero inoxidable AISI 329. Temperaturas de agua desde -15ºC hasta 120ºC. Protección IP54 y aislamiento del motor clase F, Incluso tejadillo para protección del motor dispuesto en exterior. Denominación de esta bomba en el esquema hidráulico: B-09. Marca Sedical modelo SDM 80/270,1-3/K o equivalente en calidad y precio previa aprobacion de la DF.
Con las caracteristicas siguientes:
- caudal: 33.4 m3/h
- altura manometrica: 15 m c.a.
- velocidad: 1450 rpm
- trifásica con motor de potencia 2.4 kW
Incluso contrabridas juntas, tornillos, manguitos antivibratorios para conexión a tuberías y soportes metálicos para colocación sobre bancada de bombas. Incluso instalacion y pruebas, con todos los medios, accesorios, pequeñas ayudas de albañilería y operaciones necesarias para su correcta instalacion.

| Código | Ud | Descripción | Rendimiento | Precio | Importe |
|---|---|---|---|---|---|
| IIA_10014.A | Ud | Bomba (material) | 1 | 3449.52 | 3449.52 |
| MO_1 | h | Oficial de 1ª | 1.247 | 17.7 | 22.07 |
| % MA | % | Medios auxiliares | 1 % | 3471.59 | 34.72 |
| %CI | % | COSTES INDIRECTOS | 3 % | 3506.31 | 105.19 |
|  |  | Total |  |  | 3611.5 |

| Medición | Parcial |
|---|---|
| fórmula: 1 | 1.00 |
| PLANTA 2 |  |
| PLANTA 1 |  |
| PLANTA 0 |  |
| PLANTA -1 |  |
| Total | 1 |

**IIA_10015** Ud BOMBA B-10
1 Ud × 3568.26 = 3568.26
Bomba de circulación en línea de rotor seco para circuitos de calefacción y climatización, de ejecución doble. Construcción PN10 con cuerpo de bomba en fundición GG20, rodete en fundición GG20, cierre mecánico en carbono/carburo de silicio, juntas EPDM y eje en acero inoxidable AISI 329. Temperaturas de agua desde -15ºC hasta 120ºC. Protección IP54 y aislamiento del motor clase F, Incluso tejadillo para protección del motor dispuesto en exterior. Denominación de esta bomba en el esquema hidráulico: B-10. Marca Sedical modelo SDM 80/270,1-2,2/K o equivalente en calidad y precio previa aprobacion de la DF.
Con las caracteristicas siguientes:
- caudal: 19 m3/h
- altura manometrica: 15 m c.a.
- velocidad: 1450 rpm
- trifásica con motor de potencia 2.1 kW
Incluso contrabridas juntas, tornillos, manguitos antivibratorios para conexión a tuberías y soportes metálicos para colocación sobre bancada de bombas. Incluso instalacion y pruebas, con todos los medios, accesorios, pequeñas ayudas de albañilería y operaciones necesarias para su correcta instalacion.

| Código | Ud | Descripción | Rendimiento | Precio | Importe |
|---|---|---|---|---|---|
| IIA_10015.A | Ud | Bomba (material) | 1 | 3407.96 | 3407.96 |
| MO_1 | h | Oficial de 1ª | 1.247 | 17.7 | 22.07 |
| % MA | % | Medios auxiliares | 1 % | 3430.03 | 34.30 |
| %CI | % | COSTES INDIRECTOS | 3 % | 3464.33 | 103.93 |
|  |  | Total |  |  | 3568.26 |

| Medición | Parcial |
|---|---|
| fórmula: 1 | 1.00 |
| PLANTA 2 |  |
| PLANTA 1 |  |
| PLANTA 0 |  |
| PLANTA -1 |  |
| Total | 1 |

**IIA_10016** Ud BOMBA B-11
1 Ud × 3568.26 = 3568.26
Bomba de circulación en línea de rotor seco para circuitos de calefacción y climatización, de ejecución doble. Construcción PN10 con cuerpo de bomba en fundición GG20, rodete en fundición GG20, cierre mecánico en carbono/carburo de silicio, juntas EPDM y eje en acero inoxidable AISI 329. Temperaturas de agua desde -15ºC hasta 120ºC. Protección IP54 y aislamiento del motor clase F, Incluso tejadillo para protección del motor dispuesto en exterior. Denominación de esta bomba en el esquema hidráulico: B-11. Marca Sedical modelo SDM 80/270,1-2/K o equivalente en calidad y precio previa aprobacion de la DF.
Con las caracteristicas siguientes:
- caudal: 16.8 m3/h
- altura manometrica: 15 m c.a.
- velocidad: 1450 rpm
- trifásica con motor de potencia 2.1 kW
Incluso contrabridas juntas, tornillos, manguitos antivibratorios para conexión a tuberías y soportes metálicos para colocación sobre bancada de bombas. Incluso instalacion y pruebas, con todos los medios, accesorios, pequeñas ayudas de albañilería y operaciones necesarias para su correcta instalacion.

| Código | Ud | Descripción | Rendimiento | Precio | Importe |
|---|---|---|---|---|---|
| IIA_10016.A | Ud | Bomba (material) | 1 | 3407.96 | 3407.96 |
| MO_1 | h | Oficial de 1ª | 1.247 | 17.7 | 22.07 |
| % MA | % | Medios auxiliares | 1 % | 3430.03 | 34.30 |
| %CI | % | COSTES INDIRECTOS | 3 % | 3464.33 | 103.93 |
|  |  | Total |  |  | 3568.26 |

| Medición | Parcial |
|---|---|
| fórmula: 1 | 1.00 |
| PLANTA 2 |  |
| PLANTA 1 |  |
| PLANTA 0 |  |
| PLANTA -1 |  |
| Total | 1 |

**IIA_10017** Ud BOMBA B-12
1 Ud × 3568.26 = 3568.26
Bomba de circulación en línea de rotor seco para circuitos de calefacción y climatización, de ejecución doble. Construcción PN10 con cuerpo de bomba en fundición GG20, rodete en fundición GG20, cierre mecánico en carbono/carburo de silicio, juntas EPDM y eje en acero inoxidable AISI 329. Temperaturas de agua desde -15ºC hasta 120ºC. Protección IP54 y aislamiento del motor clase F, Incluso tejadillo para protección del motor dispuesto en exterior. Denominación de esta bomba en el esquema hidráulico: B-12. Marca Sedical modelo SDM 80/270,1-3/K o equivalente en calidad y precio previa aprobacion de la DF.
Con las caracteristicas siguientes:
- caudal: 36.7 m3/h
- altura manometrica: 15 m c.a.
- velocidad: 1450 rpm
- trifásica con motor de potencia 2.38 kW
Incluso contrabridas juntas, tornillos, manguitos antivibratorios para conexión a tuberías y soportes metálicos para colocación sobre bancada de bombas. Incluso instalacion y pruebas, con todos los medios, accesorios, pequeñas ayudas de albañilería y operaciones necesarias para su correcta instalacion.

| Código | Ud | Descripción | Rendimiento | Precio | Importe |
|---|---|---|---|---|---|
| IIA_10017.A | Ud | Bomba (material) | 1 | 3407.96 | 3407.96 |
| MO_1 | h | Oficial de 1ª | 1.247 | 17.7 | 22.07 |
| % MA | % | Medios auxiliares | 1 % | 3430.03 | 34.30 |
| %CI | % | COSTES INDIRECTOS | 3 % | 3464.33 | 103.93 |
|  |  | Total |  |  | 3568.26 |

| Medición | Parcial |
|---|---|
| fórmula: 1 | 1.00 |
| PLANTA 2 |  |
| PLANTA 1 |  |
| PLANTA 0 |  |
| PLANTA -1 |  |
| Total | 1 |

**IIA_10018** Ud COLECTORES SOLARES CS-01
1 Ud × 115457.21 = 115457.21
CONJUNTO DE 48 UNIDADES DE COLECTORES SOLARES DE TUBO DE VACIO CON ALOJAMIENTO GIRATORIO CON ABSORBEDOR DE COBRE CON RECUBRIMIENTO DE TITANIO DE ALTA EFECTIVIDAD, ALTAMENTE SELECTIVO Y DE BAJA EMISIVIDAD, CUBIERTO CON VIDRIO SOLAR CON BAJA CONCENTRACION DE HIERRO, Caja de perfil extruido de aluminio anodizado, con fondo base de chapa de acero galvanizado Y DE MONTAJE SENCILLO, con aislamiento térmico de mante de fibra de vidrio, ESTANCO, DE LAS SIGUIENTES CARACTERISTICAS POR COLECTOR:
- SUPERFICIE DE ABSORCION: 3,07 M2
- VOLUMEN DE FLUIDO : 6.2 L
- DIMENSIONES (A/H/F): 2127/2031/143 MM
- RENDIMIENTO OPTICO INTA: 83.2%
- COEFICIENTE TRANSMISION DE CALOR K1: 1,87 W/M2.ºK
- PESO: 76 KG
- PRESION MAXIMA DE TRABAJO: 6 BAR
- TEMPERATURA DE INACTIVIDAD MAXIMA: 150ºC
- CONEXION: 22 MM
INCLUSO P.P. DE TUBOS DE UNION HERMETIZADOS MEDIANTE JUNTA TORICA VITOSSOL NECESARIOS, TUBOS DE UNION NECESARIOS ( 20 APROX.)Y CONJUNTO DE CONEXION PARA BATERIA DE COLECTORES ( 30 APROX.), LATIGUILLOS FLEXIBLES PARA MANTENIMIENTO, JUEGO DE VAINAS DE INMERSION PARA SONDA DE TEMPERATURA (40 APROX.) Y CONJUNTO DE PURGADOR AUTOMATICO. INCLUSO P.P. DE CONEXIONADO A RED DE AGUA CON BOMBA Y DEPOSITO DE ALMACENAJE. MODELO VITOSOL 200-T SD2A DE VIESSMANN O EQUIVALENTE EN CALIDAD Y PRECIO. INCLUSO INSTALACIÓN Y CARGA, ESTRUCTURA DE SOPORTACIÓN SOBRE VIGAS IPE-200, SEGÚN PLANO DE ESTRUCTURAS, INCLUSO LATIGUILLOS DE CONEXIÓN INCLUSO COORDINACIÓN CON MONTADOR DE CUBIERTA, PP DE CONEXIONADO A RED DE AGUA, TOTALMENTE TERMINADO, PROBADO Y EN FUNCIONAMIENTO, MATERIAL AUXILIAR Y MANO DE OBRA.
INCLUSO CONJUNTO DE LLENADO VACIADO DE LA INSTALACION DE CIRCUITO DE PANELE SOLARES, FORMADO POR BOMBA DE CARGA MANUAL, DEPÓSITO DE RECOGIDA DE FLUIDO CALOPORTADOR, FILTRO DE SUCIEDADES TIPO Y, VALVULAS DE ESFERA, VALVULA DE RETENCION, Y P.P. DE TUBERIA DE CONEXIÓN PARA CARGA HASTA CIRCUITO 1º SOLAR Y PARA VACIADO HASTA DEPÓSITO.
INCLUSO ENVASE 25 LITROS DE MEDIO PORTADOR DE CALOR NO TOXICO PARA CIRCUITO DE COLECTORES SOLARES, RESISTENTE A ALTAS TEMPERATURAS, PUNTO DE CONGELACION INFERIOR A MÍNIMA HISTORICA DE LA ZONA, TYFOCOR-LS DE LA CASA VIESSMANN O EQUIVALENTE EN CALIDAD Y PRECIO.
INCLUSO INSTALACION Y PRUEBAS, CON TODOS LOS MEDIOS, ACCESORIOS Y OPERACIONES NECESARIAS PARA SU CORRECTA INSTALACION.

| Código | Ud | Descripción | Rendimiento | Precio | Importe |
|---|---|---|---|---|---|
| IIA_10018.A | Ud | Colectores Solares (material) | 1 | 110550.98 | 110550.98 |
| MO_1 | h | Oficial de 1ª | 13.299 | 17.7 | 235.39 |
| MO_2 | h | Peón especialista | 13.299 | 14.9 | 198.16 |
| % MA | % | Medios auxiliares | 1 % | 110984.53 | 1109.85 |
| %CI | % | COSTES INDIRECTOS | 3 % | 112094.38 | 3362.83 |
|  |  | Total |  |  | 115457.21 |

| Medición | Uds. | Parcial |
|---|---|---|
| CUBIERTA | 1 | 1.00 |
| PLANTA 2 |  |  |
| PLANTA 1 |  |  |
| PLANTA 0 |  |  |
| PLANTA -1 |  |  |
| Total |  | 1 |

**IIA_10019** Ud AEROTERMO AE-01
1 Ud × 1847 = 1847.00
AEREFRIGERADOR DE VENTILADORES AXIALES PARA DISIPACIÓN DE CALOR PROVENIENTE DE LA INSTALACIÓN SOLAR PARA INSTALACIÓN EN CUBIERTA, CON CARCASA DE CHAPA PREBARNIZADA, DE LAS SIGUIENTES CARACTERÍSTICAS:
- POTENCIA TERMICA: 109200 W
- TEMPERATURA AGUA: 95/85 ºC
- TEMPERATURA AIRE: 30 ºC
- POTENCIA SONORA A 5 M: 71 dbA
MODELO ATLAS 6A103 DE SABIANA EQUIVALENTE EN CALIDAD Y PRECIO PREVIA APROBACIÓN DE LA DF. INCLUSO INSTALACIÓN, ESTRUCTURA DESOPORTACIÓN SOBRE SUPERFICIE PLANA, PP DE CONEXIONADO A RED DE AGUA, TOTALMENTE TERMINADO, PROBADO Y EN FUNCIONAMIENTO, MATERIAL AUXILIAR Y MANO DE OBRA.
INCLUSO INSTALACION Y PRUEBAS, CON TODOS LOS MEDIOS, ACCESORIOS Y OPERACIONES NECESARIAS PARA SU CORRECTA INSTALACION.

| Código | Ud | Descripción | Rendimiento | Precio | Importe |
|---|---|---|---|---|---|
| IIA_10019.A | Ud | Aeroretermo (material) | 1 | 1662.42 | 1662.42 |
| MO_1 | h | Oficial de 1ª | 4.987 | 17.7 | 88.27 |
| MO_2 | h | Peón especialista | 1.662 | 14.9 | 24.76 |
| % MA | % | Medios auxiliares | 1 % | 1775.45 | 17.75 |
| %CI | % | COSTES INDIRECTOS | 3 % | 1793.20 | 53.80 |
|  |  | Total |  |  | 1847 |

| Medición | Uds. | Parcial |
|---|---|---|
| CUBIERTA | 1 | 1.00 |
| PLANTA 2 |  |  |
| PLANTA 1 |  |  |
| PLANTA 0 |  |  |
| PLANTA -1 |  |  |
| Total |  | 1 |

**IIA_10020** Ud INTERCAMBIADOR IC-01
1 Ud × 559.88 = 559.88
INTERCAMBIADOR DE CALOR AGUA/AGUA, DE PLACAS DE ACERO INOXIDABLE AISI 316 Y JUNTAS DE EPDM(S), CON ARMAZON DE ACERO, PARA PN-10, DE LA FIRMA SEDICAL MODELO UFPB-40/90 O EQUIVALENTE EN CALIDAD Y PRECIO, CON LAS SIGUIENTES CARACTERISTICAS:
- POTENCIA UTIL: 83.500 KCAL/H
- TEMPERATURAS FLUIDO CALIENTE: 100-90°C
- TEMPERATURAS FLUIDO FRIO: 85-95°C
- CAUDAL FLUIDO CALIENTE: 8.6 M3/H.
- PERDIDA CARGA FLUIDO CALIENTE MAX.: 5 M.C.A
- CAUDAL FLUIDO FRIO: 8.6 M3/H.
- PERDIDA CARGA FLUIDO FRIO: 5 M.C.A
- AREA INTERCAMBIO: 2.3 M2
INCLUSO INSTALACION Y PRUEBAS, CON TODOS LOS MEDIOS, ACCESORIOS Y OPERACIONES NECESARIAS PARA SU CORRECTA INSTALACION.

| Código | Ud | Descripción | Rendimiento | Precio | Importe |
|---|---|---|---|---|---|
| IIA_10020.A | Ud | Intercambiador (material) | 1 | 498.72 | 498.72 |
| MO_1 | h | Oficial de 1ª | 0.831 | 17.7 | 14.71 |
| MO_2 | h | Peón especialista | 1.662 | 14.9 | 24.76 |
| % MA | % | Medios auxiliares | 1 % | 538.19 | 5.38 |
| %CI | % | COSTES INDIRECTOS | 3 % | 543.57 | 16.31 |
|  |  | Total |  |  | 559.88 |

| Medición | Parcial |
|---|---|
| fórmula: 1 | 1.00 |
| PLANTA 2 |  |
| PLANTA 1 |  |
| PLANTA 0 |  |
| PLANTA -1 |  |
| Total | 1 |

**IIA_10021** Ud DEPOSITO DE ACUMULACIÓN DA-01
1 Ud × 3848.53 = 3848.53
Depósito de acumulación con capacidad para 4.000 litros,
Fabricados en acero con revestimiento epoxídico de calidad alimentaria, con aislamiento en poliestireno y acabado en aluminio gofrado, para una presión de 8 bar, con protección catódica, incluso contrabridas, juntas y tornillos.
De la marca LAPESA modelo MV-4000-RB o similar en características y precio, previa aprobación de la DF.
Incluso instalación y pruebas, con todos los medios, accesorios y operaciones necesarias para su correcta instalación.

| Código | Ud | Descripción | Rendimiento | Precio | Importe |
|---|---|---|---|---|---|
| IIA_10021.A | Ud | DEPOSITO DE ACUMULACIÓN 4000 l (material) | 1 | 3657.32 | 3657.32 |
| MO_1 | h | Oficial de 1ª | 1.662 | 17.7 | 29.42 |
| MO_3 | h | Ayudante | 0.831 | 15.3 | 12.71 |
| % MA | % | Medios auxiliares | 1 % | 3699.45 | 36.99 |
| %CI | % | COSTES INDIRECTOS | 3 % | 3736.44 | 112.09 |
|  |  | Total |  |  | 3848.53 |

| Medición | Uds. | Parcial |
|---|---|---|
| CUBIERTA | 1 | 1.00 |
| PLANTA 2 |  |  |
| PLANTA 1 |  |  |
| PLANTA 0 |  |  |
| PLANTA -1 |  |  |
| Total |  | 1 |

**IIA_10022** Ud DEPOSITO DE ACUMULACIÓN DA-02
1 Ud × 1557.07 = 1557.07
Depósito de inercia con capacidad para 1.500 litros, destinados a funciones de acumulación de agua caliente o fría en circuito cerrado,
para instalaciones de gran capacidad.
Fabricados en acero al carbono, para su instalación vertical, con aislamiento térmico en poliuretano inyectado en molde, con 80 mm. de espesor y 45 kg/m3 de densidad homogénea, que forma un bloque compacto con el depósito, para una presión de 8 bar, con protección catódica, incluso contrabridas, juntas y tornillos.
De la marca LAPESA modelo MV-1500-I o similar en características y precio, previa aprobación de la DF.
Incluso instalación y pruebas, con todos los medios, accesorios y operaciones necesarias para su correcta instalación.

| Código | Ud | Descripción | Rendimiento | Precio | Importe |
|---|---|---|---|---|---|
| IIA_10022.A | Ud | DEPOSITO DE ACUMULACIÓN 1500 l (material) | 1 | 1454.62 | 1454.62 |
| MO_1 | h | Oficial de 1ª | 1.662 | 17.7 | 29.42 |
| MO_3 | h | Ayudante | 0.831 | 15.3 | 12.71 |
| % MA | % | Medios auxiliares | 1 % | 1496.75 | 14.97 |
| %CI | % | COSTES INDIRECTOS | 3 % | 1511.72 | 45.35 |
|  |  | Total |  |  | 1557.07 |

| Medición | Uds. | Parcial |
|---|---|---|
| CUBIERTA | 1 | 1.00 |
| PLANTA 2 |  |  |
| PLANTA 1 |  |  |
| PLANTA 0 |  |  |
| PLANTA -1 |  |  |
| Total |  | 1 |

**IIA_10026** Ud DEPOSITO DE ACUMULACIÓN DA-03
2 Ud × 2190.3 = 4380.60
Depósito de inercia con capacidad para 2.500 litros, destinados a funciones de acumulación de agua caliente o fría en circuito cerrado,
para instalaciones de gran capacidad.
Fabricados en acero al carbono, para su instalación vertical, con aislamiento térmico en poliuretano inyectado en molde, con 80 mm. de espesor y 45 kg/m3 de densidad homogénea, que forma un bloque compacto con el depósito, para una presión de 8 bar, con protección catódica, incluso contrabridas, juntas y tornillos.
De la marca LAPESA modelo MV-2500-I o similar en características y precio, previa aprobación de la DF.
Incluso instalación y pruebas, con todos los medios, accesorios y operaciones necesarias para su correcta instalación.

| Código | Ud | Descripción | Rendimiento | Precio | Importe |
|---|---|---|---|---|---|
| IIA_10026.A | Ud | DEPOSITO DE ACUMULACIÓN 2500 l (material) | 1 | 2078.03 | 2078.03 |
| MO_1 | h | Oficial de 1ª | 0.831 | 17.7 | 14.71 |
| MO_3 | h | Ayudante | 0.831 | 15.3 | 12.71 |
| % MA | % | Medios auxiliares | 1 % | 2105.45 | 21.05 |
| %CI | % | COSTES INDIRECTOS | 3 % | 2126.50 | 63.80 |
|  |  | Total |  |  | 2190.3 |

| Medición | Uds. | Parcial |
|---|---|---|
| CUBIERTA | 2 | 2.00 |
| PLANTA 2 |  |  |
| PLANTA 1 |  |  |
| PLANTA 0 |  |  |
| PLANTA -1 |  |  |
| Total |  | 2 |

**IIA_10029** Ud DEPOSITO DE ACUMULACIÓN DA-04
2 Ud × 2810.89 = 5621.78
Depósito de acumulación con capacidad para 3.000 litros,
Fabricados en acero con revestimiento epoxídico de calidad alimentaria, con aislamiento en poliestireno y acabado en aluminio gofrado, para una presión de 8 bar, con protección catódica, incluso contrabridas, juntas y tornillos.
De la marca LAPESA modelo MV-3000-RB o similar en características y precio, previa aprobación de la DF.
Incluso instalación y pruebas, con todos los medios, accesorios y operaciones necesarias para su correcta instalación.

| Código | Ud | Descripción | Rendimiento | Precio | Importe |
|---|---|---|---|---|---|
| IIA_10029.A | Ud | DEPOSITO DE ACUMULACIÓN 3000 l (material) | 1 | 2659.87 | 2659.87 |
| MO_1 | h | Oficial de 1ª | 1.662 | 17.7 | 29.42 |
| MO_3 | h | Ayudante | 0.831 | 15.3 | 12.71 |
| % MA | % | Medios auxiliares | 1 % | 2702.00 | 27.02 |
| %CI | % | COSTES INDIRECTOS | 3 % | 2729.02 | 81.87 |
|  |  | Total |  |  | 2810.89 |

| Medición | Uds. | Parcial |
|---|---|---|
| CUBIERTA | 2 | 2.00 |
| PLANTA 2 |  |  |
| PLANTA 1 |  |  |
| PLANTA 0 |  |  |
| PLANTA -1 |  |  |
| Total |  | 2 |

**IIA_10023** Ud VASO EXPANSION DE-01
1 Ud × 1723.33 = 1723.33
VASO DE EXPANSION, TIPO DE-01 EN PLANOS,PRIMARIO DE LA INSTALACIÓN SOLAR, CON MEMBRANA RECAMBIABLE(70ºC). MODELO G800 DE SEDICAL CONEXION DE 1 ". INCLUSO LÍNEA DE EXPANSIÓN FORMADA POR UN DEPOSITO AMORTIGUADOR V200 SIN AISLAR CONECTADO AL PRIMARIO SOLAR POR LA PARTE SUPERIOR Y AL VASO DE EXPANSIÓN POR LA PARTE INFERIOR, O EQUIVALENTE EN CALIDAD Y PRECIO PREVIA APROBACION DE LA DF CON LAS SIGUIENTES CARACTERÍSTICAS:
- PRESIÓN MÁXIMA DE TRABAJO: 6 BAR
- CAPACIDAD DE ACUMULACIÓN: 605 L
- DIMENSIONES: 740x2183 MM + 635x900 MM (DIÁMETRO, ALTURA)
- CONEXIONES: 1"
INCLUSO MANÓMETRO DE ESFERA Y VÁLVULA DE SEGURIDAD.
INCLUSO INSTALACION Y PRUEBAS, CON TODOS LOS MEDIOS, PEQUEÑAS AYUDAS DE ALBAÑILERÍA, ACCESORIOS Y OPERACIONES NECESARIAS PARA SU CORRECTA INSTALACION.

| Código | Ud | Descripción | Rendimiento | Precio | Importe |
|---|---|---|---|---|---|
| IIA_10023.A | ud | Vasos de expansión (material) | 1 | 1625.02 | 1625.02 |
| MO_1 | h | Oficial de 1ª | 0.956 | 17.7 | 16.92 |
| MO_3 | h | Ayudante | 0.956 | 15.3 | 14.63 |
| % MA | % | Medios auxiliares | 1 % | 1656.57 | 16.57 |
| %CI | % | COSTES INDIRECTOS | 3 % | 1673.14 | 50.19 |
|  |  | Total |  |  | 1723.33 |

| Medición | Uds. | Parcial |
|---|---|---|
| CUBIERTA | 1 | 1.00 |
| PLANTA 2 |  |  |
| PLANTA 1 |  |  |
| PLANTA 0 |  |  |
| PLANTA -1 |  |  |
| Total |  | 1 |

**IIA_10024** Ud VASO EXPANSION DE-02
1 Ud × 2237.83 = 2237.83
VASO DE EXPANSION, TIPO DE-02 EN PLANOS, SECUNDARIO DE LA INSTALACIÓN SOLAR CON MEMBRANA RECAMBIABLE(70ºC). MODELO G1000 DE SEDICAL CONEXION DE 1 ". INCLUSO LÍNEA DE EXPANSIÓN FORMADA POR UN DEPOSITO AMORTIGUADOR V200 SIN AISLAR CONECTADO AL PRIMARIO SOLAR POR LA PARTE SUPERIOR Y AL VASO DE EXPANSIÓN POR LA PARTE INFERIOR, O EQUIVALENTE EN CALIDAD Y PRECIO PREVIA APROBACION DE LA DF CON LAS SIGUIENTES CARACTERÍSTICAS:
- PRESIÓN MÁXIMA DE TRABAJO: 6 BAR
- CAPACIDAD DE ACUMULACIÓN: 850 L
- DIMENSIONES: 740x2593 MM + 635x900 MM (DIÁMETRO, ALTURA)
- CONEXIONES: 1"
INCLUSO MANÓMETRO DE ESFERA Y VÁLVULA DE SEGURIDAD.
INCLUSO INSTALACION Y PRUEBAS, CON TODOS LOS MEDIOS, PEQUEÑAS AYUDAS DE ALBAÑILERÍA, ACCESORIOS Y OPERACIONES NECESARIAS PARA SU CORRECTA INSTALACION.

| Código | Ud | Descripción | Rendimiento | Precio | Importe |
|---|---|---|---|---|---|
| IIA_10024.A | ud | Vasos de expansión (material) | 1 | 2119.59 | 2119.59 |
| MO_1 | h | Oficial de 1ª | 0.956 | 17.7 | 16.92 |
| MO_3 | h | Ayudante | 0.956 | 15.3 | 14.63 |
| % MA | % | Medios auxiliares | 1 % | 2151.14 | 21.51 |
| %CI | % | COSTES INDIRECTOS | 3 % | 2172.65 | 65.18 |
|  |  | Total |  |  | 2237.83 |

| Medición | Uds. | Parcial |
|---|---|---|
| CUBIERTA | 1 | 1.00 |
| PLANTA 2 |  |  |
| PLANTA 1 |  |  |
| PLANTA 0 |  |  |
| PLANTA -1 |  |  |
| Total |  | 1 |

**IIA_10025** Ud VASO EXPANSION DE-03, DE-04, DE-05
3 Ud × 242.68 = 728.04
VASO DE EXPANSION, TIPO DE-01 EN PLANOS, CON MEMBRANA RECAMBIABLE. MODELO G-300 MARCA SEDICALL O EQUIVALENTE EN CALIDAD Y PRECIO PREVIA APROBACION DE LA DF CON LAS SIGUIENTES CARACTERÍSTICAS:
- PRESIÓN MÁXIMA DE TRABAJO: 6 BAR
- CAPACIDAD DE ACUMULACIÓN: 300 L
- DIMENSIONES: 634x1267 MM (DIÁMETRO, ALTURA)
- CONEXIONES: 1 1/4"
INCLUSO MANÓMETRO DE ESFERA Y VÁLVULA DE SEGURIDAD.
INCLUSO INSTALACION Y PRUEBAS, CON TODOS LOS MEDIOS, PEQUEÑAS AYUDAS DE ALBAÑILERÍA, ACCESORIOS Y OPERACIONES NECESARIAS PARA SU CORRECTA INSTALACION.

| Código | Ud | Descripción | Rendimiento | Precio | Importe |
|---|---|---|---|---|---|
| IIA_40001.A | ud | Valvula de seguridad (material) | 1 | 199.49 | 199.49 |
| MO_1 | h | Oficial de 1ª | 0.831 | 17.7 | 14.71 |
| MO_3 | h | Ayudante | 1.247 | 15.3 | 19.08 |
| % MA | % | Medios auxiliares | 1 % | 233.28 | 2.33 |
| %CI | % | COSTES INDIRECTOS | 3 % | 235.61 | 7.07 |
|  |  | Total |  |  | 242.68 |

| Medición | Uds. | Parcial |
|---|---|---|
| CUBIERTA | 3 | 3.00 |
| PLANTA 2 |  |  |
| PLANTA 1 |  |  |
| PLANTA 0 |  |  |
| PLANTA -1 |  |  |
| Total |  | 3 |

**IIA_10027** Ud SISTEMA AUTOMATICO DE TRATAMIENTO DE AGUA TA-01
1 Ud × 8249.88 = 8249.88
SISTEMA AUTOMATICO DE TRATAMIENTO DE AGUA DE APORTE INCLUYENDO EL SIGUIENTE EQUIPAMIENTO:
- Descalcificador automático Bi-Bloc, de regeneración automática a volumen con válvula Clack de 1” de 45 litros de resina y un caudal de 2,25 m3/h, 100 Kg de sal para puesta en marcha y test de dureza, con filtro de impurezas NW-32 de 20 micras
- Sistema de dosificación de aditivo anticorrosivo – antiincrustante
compuesto por:
o 50 Kg de aditivo en base Molibdato Bidaqua 910 O SIMILAR
o Depósito de reactivo calibrado con tapa DT-50 O SIMILAR
o Dosificadora FCL con soporte de 5 L/h a 10 bar O SIMILAR
Filtro de arena multicapa de lavado manual para montaje a modo “riñón” sobre el circuito, para evitar suciedad en el agua del circuito y erosión por partículas, modelo FMT-16” en acero inoxidable
- Dosificación de biocida, temporizada mediante dosis periodicas de choque.
Sistema de tratamiento de agua segun especificacion en planos.
- CUADRO ELECTRICO DE CONTROL CON SALIDAS A SISTEMA DE GESTION CENTRALIZADO
- TUBERIA, VALVULAS Y EQUIPAMIENTO ACCESORIO NECESARIO PARA EL MONTAJE DE LA INSTALACION.
- INCLUSO CABLEADO, INSTALACION COMPLETA Y PRUEBAS.
- INCLUSO CUBETO DE ACUERDO A REGLAMENTO DE ALMACENAMIENTO DE PRODUCTOS QUÍMICOS
MARCA VIVENDI WATER O SIMILAR.Suministro, instalación y pruebas.

| Código | Ud | Descripción | Rendimiento | Precio | Importe |
|---|---|---|---|---|---|
| IIA_10027.A | ud | Tratamiento de aguas (material) | 1 | 7896.5 | 7896.50 |
| MO_1 | h | Oficial de 1ª | 0.831 | 17.7 | 14.71 |
| MO_3 | h | Ayudante | 1.247 | 15.3 | 19.08 |
| % MA | % | Medios auxiliares | 1 % | 7930.29 | 79.30 |
| %CI | % | COSTES INDIRECTOS | 3 % | 8009.59 | 240.29 |
|  |  | Total |  |  | 8249.88 |

| Medición | Uds. | Parcial |
|---|---|---|
| CUBIERTA | 1 | 1.00 |
| PLANTA 2 |  |  |
| PLANTA 1 |  |  |
| PLANTA 0 |  |  |
| PLANTA -1 |  |  |
| Total |  | 1 |

**IIA_10028** Ud CONJUNTO LLENADO DE LA INSTALACION
1 Ud × 2456.33 = 2456.33
CONJUNTO LLENADO DE LA INSTALACION FORMADO POR:
- 1 FILTRO DE SUCIEDADES TIPO Y, DE FUNDICION, DE MALLA FINA, JC, PARA PN-16, DE DN-40.
- 1 VÁLVULAS REGULADORAS DE PRESION DN50 MAXOMATIC O SIMILAR. PRESION DE SALIDA REGULABLE 1,5-6 BAR, PARA PN-25, DE DN-40.
- 1 DESCONECTOR HIDRÚLICO SOCLA O SIMILAR DN40
- TUBERIA DE ACERO GALVANIZADO, SEGUN DIN 2440, INCLUSO P.P. DE ELEMENTOS DE UNION ANCLAJE, SOPORTAJE, CODOS, ETC., 10 M.L. DE Ø1", 5 M.L. DE Ø3/4" Y 5 M.L. DE Ø½".
INCLUSO INSTALACION Y PRUEBAS, CON TODOS LOS MEDIOS, ACCESORIOS Y OPERACIONES NECESARIAS PARA SU CORRECTA INSTALACION.

| Código | Ud | Descripción | Rendimiento | Precio | Importe |
|---|---|---|---|---|---|
| IIA_10028.A | ud | Conjunto de llenado (material) | 1 | 2327.39 | 2327.39 |
| MO_1 | h | Oficial de 1ª | 0.831 | 17.7 | 14.71 |
| MO_3 | h | Ayudante | 1.247 | 15.3 | 19.08 |
| % MA | % | Medios auxiliares | 1 % | 2361.18 | 23.61 |
| %CI | % | COSTES INDIRECTOS | 3 % | 2384.79 | 71.54 |
|  |  | Total |  |  | 2456.33 |

| Medición | Uds. | Parcial |
|---|---|---|
| CUBIERTA | 1 | 1.00 |
| PLANTA 2 |  |  |
| PLANTA 1 |  |  |
| PLANTA 0 |  |  |
| PLANTA -1 |  |  |
| Total |  | 1 |

## IIA40000 VÁLVULERIA (27/01/2010)
Importe: 54674.52

**IIA_40001** Ud VALVULA DE SEGURIDAD VS-08, VS-09, VS-10, VS-11, VS-14
5 Ud × 219.77 = 1098.85
VALVULA DE SEGURIDAD DE ESCAPE CONDUCIDO, DE RESORTE CON DISPOSITIVO DE ACCIONAMIENTO MANUAL, DE Ø Ø 3/4"x3/4" Y TARADA A 5 KG/CM² PARA PROTECCIÓN DE CIRCUITOS FRIO / CALOR DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40001.A | ud | Valvula de seguridad | 1 | 199.49 | 199.49 |
| MO_1 | h | Oficial de 1ª | 0.665 | 17.7 | 11.77 |
| % MA | % | Medios auxiliares | 1 % | 211.26 | 2.11 |
| %CI | % | COSTES INDIRECTOS | 3 % | 213.37 | 6.40 |
|  |  | Total |  |  | 219.77 |

| Medición | Parcial |
|---|---|
| fórmula: 5 | 5.00 |
| PLANTA 2 |  |
| PLANTA 1 |  |
| PLANTA 0 |  |
| PLANTA -1 |  |
| Total | 5 |

**IIA_40002** Ud VALVULA DE SEGURIDAD VS-02, VS-06, VS-07, VS-12
4 Ud × 241.39 = 965.56
VALVULA DE SEGURIDAD DE ESCAPE CONDUCIDO, DE RESORTE CON DISPOSITIVO DE ACCIONAMIENTO MANUAL, DE Ø 1"x3/4" Y TARADA A 5 KG/CM² PARA PROTECCIÓN DE 1º INSTALACION SOLAR Y GA-02 DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40002.A | ud | Valvula de seguridad (material) | 1 | 220.27 | 220.27 |
| MO_1 | h | Oficial de 1ª | 0.665 | 17.7 | 11.77 |
| % MA | % | Medios auxiliares | 1 % | 232.04 | 2.32 |
| %CI | % | COSTES INDIRECTOS | 3 % | 234.36 | 7.03 |
|  |  | Total |  |  | 241.39 |

| Medición | Uds. | Parcial |
|---|---|---|
| CUBIERTA | 4 | 4.00 |
| PLANTA 2 |  |  |
| PLANTA 1 |  |  |
| PLANTA 0 |  |  |
| PLANTA -1 |  |  |
| Total |  | 4 |

**IIA_40003** Ud VALVULA DE SEGURIDAD VS-05, VS-13
2 Ud × 258.68 = 517.36
VALVULA DE SEGURIDAD DE ESCAPE CONDUCIDO, DE RESORTE CON DISPOSITIVO DE ACCIONAMIENTO MANUAL, DE Ø 1 1/4"x1/2" Y TARADA A 5 KG/CM² PARA PROTECCIÓN DE 1º INSTALACION SOLAR Y GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40003.A | ud | Valvula de seguridad (material) | 1 | 236.89 | 236.89 |
| MO_1 | h | Oficial de 1ª | 0.665 | 17.7 | 11.77 |
| % MA | % | Medios auxiliares | 1 % | 248.66 | 2.49 |
| %CI | % | COSTES INDIRECTOS | 3 % | 251.15 | 7.53 |
|  |  | Total |  |  | 258.68 |

| Medición | Parcial |
|---|---|
| fórmula: 2 | 2.00 |
| PLANTA 2 |  |
| PLANTA 1 |  |
| PLANTA 0 |  |
| PLANTA -1 |  |
| Total | 2 |

**IIA_40004** Ud VALVULA DE SEGURIDAD VS-04
1 Ud × 267.34 = 267.34
VALVULA DE SEGURIDAD DE ESCAPE CONDUCIDO, DE RESORTE CON DISPOSITIVO DE ACCIONAMIENTO MANUAL, DE Ø 1 1/2"x1/2" Y TARADA A 5 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40004.A | ud | Valvula de seguridad (material) | 1 | 245.21 | 245.21 |
| MO_1 | h | Oficial de 1ª | 0.665 | 17.7 | 11.77 |
| % MA | % | Medios auxiliares | 1 % | 256.98 | 2.57 |
| %CI | % | COSTES INDIRECTOS | 3 % | 259.55 | 7.79 |
|  |  | Total |  |  | 267.34 |

| Medición | Uds. | Parcial |
|---|---|---|
| CUBIERTA | 1 | 1.00 |
| PLANTA 2 |  |  |
| PLANTA 1 |  |  |
| PLANTA 0 |  |  |
| PLANTA -1 |  |  |
| Total |  | 1 |

**IIA_40005** Ud VALVULA DE SEGURIDAD VS-03
1 Ud × 258.68 = 258.68
VALVULA DE SEGURIDAD DE ESCAPE CONDUCIDO, DE RESORTE CON DISPOSITIVO DE ACCIONAMIENTO MANUAL, DE Ø 2"x1" Y TARADA A 5 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40005.A | ud | Valvula de seguridad (material) | 1 | 236.89 | 236.89 |
| MO_1 | h | Oficial de 1ª | 0.665 | 17.7 | 11.77 |
| % MA | % | Medios auxiliares | 1 % | 248.66 | 2.49 |
| %CI | % | COSTES INDIRECTOS | 3 % | 251.15 | 7.53 |
|  |  | Total |  |  | 258.68 |

| Medición | Uds. | Parcial |
|---|---|---|
| CUBIERTA | 1 | 1.00 |
| PLANTA 2 |  |  |
| PLANTA 1 |  |  |
| PLANTA 0 |  |  |
| PLANTA -1 |  |  |
| Total |  | 1 |

**IIA_40006** Ud VALVULA DE SEGURIDAD VS-01
1 Ud × 211.13 = 211.13
VALVULA DE SEGURIDAD DE ESCAPE CONDUCIDO, DE RESORTE CON DISPOSITIVO DE ACCIONAMIENTO MANUAL, DE Ø 1 1/2"x1" Y TARADA A 4 KG/CM² PARA PROTECCIÓN DE GA DISPUESTO SEGÚN ESQUEMA(VER PLANOS).
INCLUSO CONEXIONADO MEDIANTE TUBO DE ACERO NEGRO SEGUN DIN 2440 CALIDAD ST-37 PROTEGIDA CON DOS MANOS DE PINTURA ANTIOXIDANTE.
INCLUSO INSTALACION Y PRUEBAS, CON TODOS LOS MEDIOS, ACCESORIOS Y OPERACIONES NECESARIAS PARA SU CORRECTA INSTALACION

| Código | Ud | Descripción | Rendimiento | Precio | Importe |
|---|---|---|---|---|---|
| IIA_40006.A | ud | Valvula de seguridad (material) | 1 | 191.18 | 191.18 |
| MO_1 | h | Oficial de 1ª | 0.665 | 17.7 | 11.77 |
| % MA | % | Medios auxiliares | 1 % | 202.95 | 2.03 |
| %CI | % | COSTES INDIRECTOS | 3 % | 204.98 | 6.15 |
|  |  | Total |  |  | 211.13 |

| Medición | Uds. | Parcial |
|---|---|---|
| CUBIERTA | 1 | 1.00 |
| PLANTA 2 |  |  |
| PLANTA 1 |  |  |
| PLANTA 0 |  |  |
| PLANTA -1 |  |  |
| Total |  | 1 |

**IIA_40007** Ud VALV MARIPOSA 6"
2 Ud × 212.89 = 425.78
VALVULA DE MARIPOSA ESTANCA DE 6", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40007.A | Ud | Válvula de mariposa (material) | 1 | 199.49 | 199.49 |
| MO_1 | h | Oficial de 1ª | 0.291 | 17.7 | 5.15 |
| % MA | % | Medios auxiliares | 1 % | 204.64 | 2.05 |
| %CI | % | COSTES INDIRECTOS | 3 % | 206.69 | 6.20 |
|  |  | Total |  |  | 212.89 |

| Medición | Parcial |
|---|---|
| fórmula: 2 | 2.00 |
| PLANTA 2 |  |
| PLANTA 1 |  |
| PLANTA 0 |  |
| PLANTA -1 |  |
| Total | 2 |

**IIA_40008** Ud VALV MARIPOSA 5"
3 Ud × 161.01 = 483.03
VALVULA DE MARIPOSA ESTANCA DE 5", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40008.A | Ud | Válvula de mariposa (material) | 1 | 149.62 | 149.62 |
| MO_1 | h | Oficial de 1ª | 0.291 | 17.7 | 5.15 |
| % MA | % | Medios auxiliares | 1 % | 154.77 | 1.55 |
| %CI | % | COSTES INDIRECTOS | 3 % | 156.32 | 4.69 |
|  |  | Total |  |  | 161.01 |

| Medición | Uds. | Parcial |
|---|---|---|
| CUBIERTA | 3 | 3.00 |
| PLANTA 2 |  |  |
| PLANTA 1 |  |  |
| PLANTA 0 |  |  |
| PLANTA -1 |  |  |
| Total |  | 3 |

**IIA_40009** Ud VALV MARIPOSA 4"
10 Ud × 129.87 = 1298.70
VALVULA DE MARIPOSA ESTANCA DE 4", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40009.A | Ud | Válvula de mariposa (material) | 1 | 119.69 | 119.69 |
| MO_1 | h | Oficial de 1ª | 0.291 | 17.7 | 5.15 |
| % MA | % | Medios auxiliares | 1 % | 124.84 | 1.25 |
| %CI | % | COSTES INDIRECTOS | 3 % | 126.09 | 3.78 |
|  |  | Total |  |  | 129.87 |

| Medición | Uds. | Parcial |
|---|---|---|
| CUBIERTA | 10 | 10.00 |
| PLANTA 2 |  |  |
| PLANTA 1 |  |  |
| PLANTA 0 |  |  |
| PLANTA -1 |  |  |
| Total |  | 10 |

**IIA_40010** Ud VALV MARIPOSA 3"
11 Ud × 114.31 = 1257.41
VALVULA DE MARIPOSA ESTANCA DE 3", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIA_40010.A | Ud | Válvula de mariposa (material) | 1 | 104.73 | 104.73 |
| MO_1 | h | Oficial de 1ª | 0.291 | 17.7 | 5.15 |
| % MA | % | Medios auxiliares | 1 % | 109.88 | 1.10 |
| %CI | % | COSTES INDIRECTOS | 3 % | 110.98 | 3.33 |
|  |  | Total |  |  | 114.31 |

| Medición | Uds. | Parcial |
|---|---|---|
| CUBIERTA | 11 | 11.00 |
| PLANTA 2 |  |  |
| PLANTA 1 |  |  |
| PLANTA 0 |  |  |
| PLANTA -1 |  |  |
| Total |  | 11 |

**IIB_40011** Ud VALV MARIPOSA 2 1/2"
23 Ud × 98.75 = 2271.25
VALVULA DE MARIPOSA ESTANCA DE 2 1/2", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIB_40011.A | Ud | Válvula de mariposa (material) | 1 | 89.77 | 89.77 |
| MO_1 | h | Oficial de 1ª | 0.291 | 17.7 | 5.15 |
| % MA | % | Medios auxiliares | 1 % | 94.92 | 0.95 |
| %CI | % | COSTES INDIRECTOS | 3 % | 95.87 | 2.88 |
|  |  | Total |  |  | 98.75 |

| Medición | Uds. | Parcial |
|---|---|---|
| CUBIERTA | 23 | 23.00 |
| PLANTA 2 |  |  |
| PLANTA 1 |  |  |
| PLANTA 0 |  |  |
| PLANTA -1 |  |  |
| Total |  | 23 |

**IIB_40013** Ud VALV ESFERA 1 1/2''
6 Ud × 41.67 = 250.02
VALVULA DE ESFERA DE 1 1/2", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40013.A | Ud | Válvula de esfera 1 1/2'' (material) | 1 | 34.91 | 34.91 |
| MO_1 | h | Oficial de 1ª | 0.291 | 17.7 | 5.15 |
| % MA | % | Medios auxiliares | 1 % | 40.06 | 0.40 |
| %CI | % | COSTES INDIRECTOS | 3 % | 40.46 | 1.21 |
|  |  | Total |  |  | 41.67 |

| Medición | Uds. | Parcial |
|---|---|---|
| CUBIERTA | 6 | 6.00 |
| PLANTA 2 |  |  |
| PLANTA 1 |  |  |
| PLANTA 0 |  |  |
| PLANTA -1 |  |  |
| Total |  | 6 |

**IIB_40014** Ud VALV ESFERA 1 1/4''
8 Ud × 25.25 = 202.00
VALVULA DE ESFERA DE 1 1/4", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40014.A | Ud | Válvula de esfera 1 1/4'' (material) | 1 | 19.12 | 19.12 |
| MO_1 | h | Oficial de 1ª | 0.291 | 17.7 | 5.15 |
| % MA | % | Medios auxiliares | 1 % | 24.27 | 0.24 |
| %CI | % | COSTES INDIRECTOS | 3 % | 24.51 | 0.74 |
|  |  | Total |  |  | 25.25 |

| Medición | Uds. | Parcial |
|---|---|---|
| CUBIERTA | 8 | 8.00 |
| PLANTA 2 |  |  |
| PLANTA 1 |  |  |
| PLANTA 0 |  |  |
| PLANTA -1 |  |  |
| Total |  | 8 |

**IIA_40018** Ud VALV. EQUIL. 4"
3 Ud × 427.34 = 1282.02
VALVULA DE EQUILIBRADO DE 4", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40018.A | Ud | Válvula de equilibrado (material) | 1 | 405.63 | 405.63 |
| MO_1 | h | Oficial de 1ª | 0.291 | 17.7 | 5.15 |
| % MA | % | Medios auxiliares | 1 % | 410.78 | 4.11 |
| %CI | % | COSTES INDIRECTOS | 3 % | 414.89 | 12.45 |
|  |  | Total |  |  | 427.34 |

| Medición | Uds. | Parcial |
|---|---|---|
| CUBIERTA | 3 | 3.00 |
| PLANTA 2 |  |  |
| PLANTA 1 |  |  |
| PLANTA 0 |  |  |
| PLANTA -1 |  |  |
| Total |  | 3 |

**IIA_40015** Ud VALV. EQUIL. 3"
7 Ud × 329.62 = 2307.34
VALVULA DE EQUILIBRADO DN 80, FABRICADA EN FUNDICION, INTERIOR EN AMETAL, CONEXION EMBRIDADA, CON PREAJUSTE DE CAUDAL, TOMAS DE PRESION Y JUEGO DE ACCESORIOS, DE LA FIRMA T&A HIDRONICS MODELO STAF O EQUIVALENTE EN CALIDAD Y PRECIO, INCLUSO CONTRABRIDAS, JUNTAS Y TORNILLOS.
INCLUSO INSTALACION Y PRUEBAS, CON TODOS LOS MEDIOS, ACCESORIOS Y OPERACIONES NECESARIAS PARA SU CORRECTA INSTALACION.

| Código | Ud | Descripción | Rendimiento | Precio | Importe |
|---|---|---|---|---|---|
| IIB_40015.A | Ud | Válvula de equilibrado (material) | 1 | 311.7 | 311.70 |
| MO_1 | h | Oficial de 1ª | 0.291 | 17.7 | 5.15 |
| % MA | % | Medios auxiliares | 1 % | 316.85 | 3.17 |
| %CI | % | COSTES INDIRECTOS | 3 % | 320.02 | 9.60 |
|  |  | Total |  |  | 329.62 |

| Medición | Uds. | Parcial |
|---|---|---|
| CUBIERTA | 7 | 7.00 |
| PLANTA 2 |  |  |
| PLANTA 1 |  |  |
| PLANTA 0 |  |  |
| PLANTA -1 |  |  |
| Total |  | 7 |

**IIB_40016** Ud VALV. EQUIL. 2 1/2"
4 Ud × 198.19 = 792.76
VALVULA DE EQUILIBRADO DN 65, FABRICADA EN FUNDICION, INTERIOR EN AMETAL, CONEXION EMBRIDADA, CON PREAJUSTE DE CAUDAL, TOMAS DE PRESION Y JUEGO DE ACCESORIOS, DE LA FIRMA T&A HIDRONICS MODELO STAF O EQUIVALENTE EN CALIDAD Y PRECIO, INCLUSO CONTRABRIDAS, JUNTAS Y TORNILLOS.
INCLUSO INSTALACION Y PRUEBAS, CON TODOS LOS MEDIOS, ACCESORIOS Y OPERACIONES NECESARIAS PARA SU CORRECTA INSTALACION.

| Código | Ud | Descripción | Rendimiento | Precio | Importe |
|---|---|---|---|---|---|
| IIB_40016.A | Ud | Válvula de equilibrado (material) | 1 | 185.36 | 185.36 |
| MO_1 | h | Oficial de 1ª | 0.291 | 17.7 | 5.15 |
| % MA | % | Medios auxiliares | 1 % | 190.51 | 1.91 |
| %CI | % | COSTES INDIRECTOS | 3 % | 192.42 | 5.77 |
|  |  | Total |  |  | 198.19 |

| Medición | Uds. | Parcial |
|---|---|---|
| CUBIERTA | 4 | 4.00 |
| PLANTA 2 |  |  |
| PLANTA 1 |  |  |
| PLANTA 0 |  |  |
| PLANTA -1 |  |  |
| Total |  | 4 |

**IIB_40017** Ud VALV. EQUIL. 2"
2 Ud × 104.8 = 209.60
VALVULA DE EQUILIBRADO DE 2", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40017.A | Ud | Válvula de equilibrado (material) | 1 | 95.59 | 95.59 |
| MO_1 | h | Oficial de 1ª | 0.291 | 17.7 | 5.15 |
| % MA | % | Medios auxiliares | 1 % | 100.74 | 1.01 |
| %CI | % | COSTES INDIRECTOS | 3 % | 101.75 | 3.05 |
|  |  | Total |  |  | 104.8 |

| Medición | Uds. | Parcial |
|---|---|---|
| CUBIERTA | 2 | 2.00 |
| PLANTA 2 |  |  |
| PLANTA 1 |  |  |
| PLANTA 0 |  |  |
| PLANTA -1 |  |  |
| Total |  | 2 |

**IIA_40019** Ud FILTRO 5"
1 Ud × 209.42 = 209.42
FILTRO DE SUCIEDADES 5", PN-16, TIPO Y, DE MALLA FINA 0,25 MM, CUERPO Y TAPA EN FUNDICION GRIS GG-25, TAMIZ EN ACERO INOXIDABLE AISI-304, DE LA FIRMA JC O EQUIVALENTE, CON CONEXION EMBRIDADA. INCLUSO INSTALACION Y PRUEBAS, CON TODOS LOS MEDIOS, ACCESORIO Y OPERACIONES NECESARIAS PARA SU CORRECTA INSTALACION.

| Código | Ud | Descripción | Rendimiento | Precio | Importe |
|---|---|---|---|---|---|
| IIB_40019.A | Ud | Filtro (material) | 1 | 196.16 | 196.16 |
| MO_1 | h | Oficial de 1ª | 0.291 | 17.7 | 5.15 |
| % MA | % | Medios auxiliares | 1 % | 201.31 | 2.01 |
| %CI | % | COSTES INDIRECTOS | 3 % | 203.32 | 6.10 |
|  |  | Total |  |  | 209.42 |

| Medición | Uds. | Parcial |
|---|---|---|
| CUBIERTA | 1 | 1.00 |
| PLANTA 2 |  |  |
| PLANTA 1 |  |  |
| PLANTA 0 |  |  |
| PLANTA -1 |  |  |
| Total |  | 1 |

**IIA_40020** Ud FILTRO 4"
4 Ud × 137.65 = 550.60
FILTRO DE SUCIEDADES 4", PN-16, TIPO Y, DE MALLA FINA 0,25 MM, CUERPO Y TAPA EN FUNDICION GRIS GG-25, TAMIZ EN ACERO INOXIDABLE AISI-304, DE LA FIRMA JC O EQUIVALENTE, CON CONEXION EMBRIDADA. INCLUSO INSTALACION Y PRUEBAS, CON TODOS LOS MEDIOS, ACCESORIO Y OPERACIONES NECESARIAS PARA SU CORRECTA INSTALACION.

| Código | Ud | Descripción | Rendimiento | Precio | Importe |
|---|---|---|---|---|---|
| IIB_40020.A | Ud | Filtro (material) | 1 | 127.17 | 127.17 |
| MO_1 | h | Oficial de 1ª | 0.291 | 17.7 | 5.15 |
| % MA | % | Medios auxiliares | 1 % | 132.32 | 1.32 |
| %CI | % | COSTES INDIRECTOS | 3 % | 133.64 | 4.01 |
|  |  | Total |  |  | 137.65 |

| Medición | Uds. | Parcial |
|---|---|---|
| CUBIERTA | 4 | 4.00 |
| PLANTA 2 |  |  |
| PLANTA 1 |  |  |
| PLANTA 0 |  |  |
| PLANTA -1 |  |  |
| Total |  | 4 |

**IIA_40021** Ud FILTRO 3"
3 Ud × 122.09 = 366.27
FILTRO DE SUCIEDADES 3"', PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40021.A | Ud | Filtro (material) | 1 | 112.21 | 112.21 |
| MO_1 | h | Oficial de 1ª | 0.291 | 17.7 | 5.15 |
| % MA | % | Medios auxiliares | 3 % | 117.36 | 3.52 |
| %CI | % | COSTES INDIRECTOS | 1 % | 120.88 | 1.21 |
|  |  | Total |  |  | 122.09 |

| Medición | Uds. | Parcial |
|---|---|---|
| CUBIERTA | 3 | 3.00 |
| PLANTA 2 |  |  |
| PLANTA 1 |  |  |
| PLANTA 0 |  |  |
| PLANTA -1 |  |  |
| Total |  | 3 |

**IIA_40022** Ud FILTRO 2'' 1/2
4 Ud × 93.55 = 374.20
FILTRO DE SUCIEDADES 2 1/2", PN-16, TIPO Y, DE MALLA FINA 0,25 MM, CUERPO Y TAPA EN FUNDICION GRIS GG-25, TAMIZ EN ACERO INOXIDABLE AISI-304, DE LA FIRMA JC O EQUIVALENTE, CON CONEXIONE EMBRIDADA. INCLUSO INSTALACION Y PRUEBAS, CON TODOS LOS MEDIOS, ACCESORIO Y OPERACIONES NECESARIAS PARA SU CORRECTA INSTALACION.

| Código | Ud | Descripción | Rendimiento | Precio | Importe |
|---|---|---|---|---|---|
| IIB_40022.A | Ud | Filtro (material) | 1 | 84.78 | 84.78 |
| MO_1 | h | Oficial de 1ª | 0.291 | 17.7 | 5.15 |
| % MA | % | Medios auxiliares | 1 % | 89.93 | 0.90 |
| %CI | % | COSTES INDIRECTOS | 3 % | 90.83 | 2.72 |
|  |  | Total |  |  | 93.55 |

| Medición | Uds. | Parcial |
|---|---|---|
| CUBIERTA | 4 | 4.00 |
| PLANTA 2 |  |  |
| PLANTA 1 |  |  |
| PLANTA 0 |  |  |
| PLANTA -1 |  |  |
| Total |  | 4 |

**IIB_40023** Ud FILTRO 1 1/ 2"
2 Ud × 39.17 = 78.34
FILTRO DE SUCIEDADES 2", PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40023.A | Ud | Filtro (material) | 1 | 32.5 | 32.50 |
| MO_1 | h | Oficial de 1ª | 0.291 | 17.7 | 5.15 |
| % MA | % | Medios auxiliares | 1 % | 37.65 | 0.38 |
| %CI | % | COSTES INDIRECTOS | 3 % | 38.03 | 1.14 |
|  |  | Total |  |  | 39.17 |

| Medición | Uds. | Parcial |
|---|---|---|
| CUBIERTA | 2 | 2.00 |
| PLANTA 2 |  |  |
| PLANTA 1 |  |  |
| PLANTA 0 |  |  |
| PLANTA -1 |  |  |
| Total |  | 2 |

**IIB_40024** Ud FILTRO 1 1/4"
4 Ud × 42.54 = 170.16
FILTRO DE SUCIEDADES 1/2", PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40024.A | Ud | Filtro (material) | 1 | 35.74 | 35.74 |
| MO_1 | h | Oficial de 1ª | 0.291 | 17.7 | 5.15 |
| % MA | % | Medios auxiliares | 1 % | 40.89 | 0.41 |
| %CI | % | COSTES INDIRECTOS | 3 % | 41.30 | 1.24 |
|  |  | Total |  |  | 42.54 |

| Medición | Uds. | Parcial |
|---|---|---|
| CUBIERTA | 4 | 4.00 |
| PLANTA 2 |  |  |
| PLANTA 1 |  |  |
| PLANTA 0 |  |  |
| PLANTA -1 |  |  |
| Total |  | 4 |

**IIA_40025** Ud MANGUITOS ANTIVIBRATORIOS 6"
2 Ud × 135.93 = 271.86
Manguito elástico antivibratorio de Ø6'' de doble onda, cuerpo elastómero neopreno con tejido interior Iproflex o similar, unión embridada, para PN16, incluso contrabridas, juntas y tornillos. Incluso instalación y pruebas, con todos los medios, accesorios y operaciones necesarias para su correcta instalación.

| Código | Ud | Descripción | Rendimiento | Precio | Importe |
|---|---|---|---|---|---|
| IIB_40025.A | Ud | Manguito antivibratorio (material) | 1 | 125.51 | 125.51 |
| MO_1 | h | Oficial de 1ª | 0.291 | 17.7 | 5.15 |
| % MA | % | Medios auxiliares | 1 % | 130.66 | 1.31 |
| %CI | % | COSTES INDIRECTOS | 3 % | 131.97 | 3.96 |
|  |  | Total |  |  | 135.93 |

| Medición | Uds. | Parcial |
|---|---|---|
| CUBIERTA | 2 | 2.00 |
| PLANTA 2 |  |  |
| PLANTA 1 |  |  |
| PLANTA 0 |  |  |
| PLANTA -1 |  |  |
| Total |  | 2 |

**IIA_40026** Ud MANGUITOS ANTIVIBRATORIOS 5"
4 Ud × 123.83 = 495.32
Manguito elástico antivibratorio de Ø 5'' de doble onda, cuerpo elastómero neopreno con tejido interior Iproflex o similar, unión embridada, para PN16, incluso contrabridas, juntas y tornillos. Incluso instalación y pruebas, con todos los medios, accesorios y operaciones necesarias para su correcta instalación.

| Código | Ud | Descripción | Rendimiento | Precio | Importe |
|---|---|---|---|---|---|
| IIB_40026.A | Ud | Manguito antivibratorio (material) | 1 | 113.88 | 113.88 |
| MO_1 | h | Oficial de 1ª | 0.291 | 17.7 | 5.15 |
| % MA | % | Medios auxiliares | 1 % | 119.03 | 1.19 |
| %CI | % | COSTES INDIRECTOS | 3 % | 120.22 | 3.61 |
|  |  | Total |  |  | 123.83 |

| Medición | Uds. | Parcial |
|---|---|---|
| CUBIERTA | 4 | 4.00 |
| PLANTA 2 |  |  |
| PLANTA 1 |  |  |
| PLANTA 0 |  |  |
| PLANTA -1 |  |  |
| Total |  | 4 |

**IIA_40027** Ud MANGUITOS ANTIVIBRATORIOS 4"
12 Ud × 123.83 = 1485.96
Manguito elástico antivibratorio de Ø 4'' de doble onda, cuerpo elastómero neopreno con tejido interior Iproflex o similar, unión embridada, para PN16, incluso contrabridas, juntas y tornillos. Incluso instalación y pruebas, con todos los medios, accesorios y operaciones necesarias para su correcta instalación.

| Código | Ud | Descripción | Rendimiento | Precio | Importe |
|---|---|---|---|---|---|
| IIB_40027.A | Ud | Manguito antivibratorio (material) | 1 | 113.88 | 113.88 |
| MO_1 | h | Oficial de 1ª | 0.291 | 17.7 | 5.15 |
| % MA | % | Medios auxiliares | 1 % | 119.03 | 1.19 |
| %CI | % | COSTES INDIRECTOS | 3 % | 120.22 | 3.61 |
|  |  | Total |  |  | 123.83 |

| Medición | Uds. | Parcial |
|---|---|---|
| CUBIERTA | 12 | 12.00 |
| PLANTA 2 |  |  |
| PLANTA 1 |  |  |
| PLANTA 0 |  |  |
| PLANTA -1 |  |  |
| Total |  | 12 |

**IIA_40028** Ud MANGUITOS ANTIVIBRATORIOS 3"
8 Ud × 101.33 = 810.64
Manguito elástico antivibratorio de Ø 3'' de doble onda, cuerpo elastómero neopreno con tejido interior Iproflex o similar, unión embridada, para PN16, incluso contrabridas, juntas y tornillos. Incluso instalación y pruebas, con todos los medios, accesorios y operaciones necesarias para su correcta instalación.

| Código | Ud | Descripción | Rendimiento | Precio | Importe |
|---|---|---|---|---|---|
| IIB_40028.A | Ud | Manguito antivibratorio (material) | 1 | 92.26 | 92.26 |
| MO_1 | h | Oficial de 1ª | 0.291 | 17.7 | 5.15 |
| % MA | % | Medios auxiliares | 1 % | 97.41 | 0.97 |
| %CI | % | COSTES INDIRECTOS | 3 % | 98.38 | 2.95 |
|  |  | Total |  |  | 101.33 |

| Medición | Uds. | Parcial |
|---|---|---|
| CUBIERTA | 8 | 8.00 |
| PLANTA 2 |  |  |
| PLANTA 1 |  |  |
| PLANTA 0 |  |  |
| PLANTA -1 |  |  |
| Total |  | 8 |

**IIA_40029** Ud MANGUITOS ANTIVIBRATORIOS 2 1/2"
14 Ud × 85.77 = 1200.78
Manguito elástico antivibratorio de Ø 2 1/2'' de doble onda, cuerpo elastómero neopreno con tejido interior Iproflex o similar, unión embridada, para PN16, incluso contrabridas, juntas y tornillos. Incluso instalación y pruebas, con todos los medios, accesorios y operaciones necesarias para su correcta instalación.

| Código | Ud | Descripción | Rendimiento | Precio | Importe |
|---|---|---|---|---|---|
| IIB_40029.A | Ud | Manguito antivibratorio (material) | 1 | 77.3 | 77.30 |
| MO_1 | h | Oficial de 1ª | 0.291 | 17.7 | 5.15 |
| % MA | % | Medios auxiliares | 1 % | 82.45 | 0.82 |
| %CI | % | COSTES INDIRECTOS | 3 % | 83.27 | 2.50 |
|  |  | Total |  |  | 85.77 |

| Medición | Uds. | Parcial |
|---|---|---|
| CUBIERTA | 14 | 14.00 |
| PLANTA 2 |  |  |
| PLANTA 1 |  |  |
| PLANTA 0 |  |  |
| PLANTA -1 |  |  |
| Total |  | 14 |

**IIA_40030** Ud VALV ANTIRETORNO 1 1/2''
4 Ud × 41.67 = 166.68
VALVULAS ANTIRETORNO 1 1/2 " FORMADO CON ASIENTO DE BOLA DE CARGA CON RESORTE PARA INSTALACIONES HIDRAULICAS. CON CUERPO DE VALVULA DE ASIENTO DE VALVULA INTEGRADO, BOLA Y RESORTE DE PRESION DE LATON DUROCROMAD. ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40030.A | Ud | Válvula antiretorno 1 1/2'' (material) | 1 | 34.91 | 34.91 |
| MO_1 | h | Oficial de 1ª | 0.291 | 17.7 | 5.15 |
| % MA | % | Medios auxiliares | 1 % | 40.06 | 0.40 |
| %CI | % | COSTES INDIRECTOS | 3 % | 40.46 | 1.21 |
|  |  | Total |  |  | 41.67 |

| Medición | Uds. | Parcial |
|---|---|---|
| CUBIERTA | 4 | 4.00 |
| PLANTA 2 |  |  |
| PLANTA 1 |  |  |
| PLANTA 0 |  |  |
| PLANTA -1 |  |  |
| Total |  | 4 |

**IIA_40031** Ud VALV ANTIRETORNO 1 1/4''
2 Ud × 48.6 = 97.20
VALVULAS ANTIRETORNO 1 1/4 " FORMADO CON ASIENTO DE BOLA DE CARGA CON RESORTE PARA INSTALACIONES HIDRAULICAS. CON CUERPO DE VALVULA DE ASIENTO DE VALVULA INTEGRADO, BOLA Y RESORTE DE PRESION DE LATON DUROCROMAD. ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40031.A | Ud | Válvula antiretorno 1 1/4'' (material) | 1 | 41.56 | 41.56 |
| MO_1 | h | Oficial de 1ª | 0.291 | 17.7 | 5.15 |
| % MA | % | Medios auxiliares | 1 % | 46.71 | 0.47 |
| %CI | % | COSTES INDIRECTOS | 3 % | 47.18 | 1.42 |
|  |  | Total |  |  | 48.6 |

| Medición | Uds. | Parcial |
|---|---|---|
| CUBIERTA | 2 | 2.00 |
| PLANTA 2 |  |  |
| PLANTA 1 |  |  |
| PLANTA 0 |  |  |
| PLANTA -1 |  |  |
| Total |  | 2 |

**IIA_40032** Ud COLECTOR DE AGUA FRIA 12"
1 Ud × 10059.32 = 10059.32
COLECTOR DE DISTRIBUCION DE AGUA EN LA CUBIERTA PARA CIRCUITO DE AGUA ATEMPERADA A 7ºC, CONSTRUIDO A BASE DE TUBO DE ACERO NEGRO SOLDADO SEGUN DIN 2448 CALIDAD ST-37, PROTEGIDO CON 2 MANOS DE PINTURA ANTIOXIDANTE, DE Ø 12" Y LONGITUD CADA RAMA 5000MM, CON 4 TOMAS EMBRIDADAS DE 4", 2 TOMAS EMBRIDADAS DE 3", 2 TOMAS EMBRIDADAS DE 2 1/2", TOMAS EMBRIDADAS PARA LLENADO Y VACIADO, TOMAS PARA MANOMETROS, TERMOMETROS Y SONDAS DE TEMPERATURAS, PROVISTO DE LAS CORRESPONDIENTES TAPAS EN SUS EXTREMOS, INCLUSO SOPORTES AL SUELO.
INCLUSO INSTALACION Y PRUEBAS, CON TODOS LOS MEDIOS, ACCESORIOS Y OPERACIONES NECESARIAS PARA SU CORRECTA INSTALACION.

| Código | Ud | Descripción | Rendimiento | Precio | Importe |
|---|---|---|---|---|---|
| IIB_40032.A | Ud | Colector (material) | 1 | 9434.24 | 9434.24 |
| MO_1 | h | Oficial de 1ª | 13.299 | 17.7 | 235.39 |
| % MA | % | Medios auxiliares | 1 % | 9669.63 | 96.70 |
| %CI | % | COSTES INDIRECTOS | 3 % | 9766.33 | 292.99 |
|  |  | Total |  |  | 10059.32 |

| Medición | Uds. | Parcial |
|---|---|---|
| CUBIERTA | 1 | 1.00 |
| PLANTA 2 |  |  |
| PLANTA 1 |  |  |
| PLANTA 0 |  |  |
| PLANTA -1 |  |  |
| Total |  | 1 |

**IIA_40033** Ud COLECTOR DE AGUA CALIENTE 12"
1 Ud × 8329.9 = 8329.90
COLECTOR DE DISTRIBUCION DE AGUA CALIENTE PARA CIRCUITO DE AGUA ATEMPERADA A 55ºC, CONSTRUIDO A BASE DE TUBO DE ACERO NEGRO SOLDADO SEGUN DIN 2448 CALIDAD ST-37, PROTEGIDO CON 2 MANOS DE PINTURA ANTIOXIDANTE, DE Ø 12" Y LONGITUD CADA RAMA 5000MM, CON 4 TOMAS EMBRIDADAS DE 4", 2 TOMAS EMBRIDADAS DE 3", 2 TOMAS EMBRIDADAS DE 2 1/2", TOMAS EMBRIDADAS PARA LLENADO Y VACIADO, TOMAS PARA MANOMETROS, TERMOMETROS Y SONDAS DE TEMPERATURAS, PROVISTO DE LAS CORRESPONDIENTES TAPAS EN SUS EXTREMOS, INCLUSO SOPORTES AL SUELO.
INCLUSO INSTALACION Y PRUEBAS, CON TODOS LOS MEDIOS, ACCESORIOS Y OPERACIONES NECESARIAS PARA SU CORRECTA INSTALACION.

| Código | Ud | Descripción | Rendimiento | Precio | Importe |
|---|---|---|---|---|---|
| IIB_40033.A | Ud | Colector (material) | 1 | 7771.82 | 7771.82 |
| MO_1 | h | Oficial de 1ª | 13.299 | 17.7 | 235.39 |
| % MA | % | Medios auxiliares | 1 % | 8007.21 | 80.07 |
| %CI | % | COSTES INDIRECTOS | 3 % | 8087.28 | 242.62 |
|  |  | Total |  |  | 8329.9 |

| Medición | Uds. | Parcial |
|---|---|---|
| CUBIERTA | 1 | 1.00 |
| PLANTA 2 |  |  |
| PLANTA 1 |  |  |
| PLANTA 0 |  |  |
| PLANTA -1 |  |  |
| Total |  | 1 |

**IIA_40034** UD COLECTOR DE AGUA CALIENTE 5"
2 UD × 4341.52 = 8683.04
COLECTOR DE DISTRIBUCION DE AGUA PROVENIENTE DE LA INSTALACION SOLAR PARA CIRCUITO DE AGUA ATEMPERADA A 95ºC, CONSTRUIDO A BASE DE TUBO DE ACERO NEGRO SOLDADO SEGUN DIN 2448 CALIDAD ST-37, PROTEGIDO CON 2 MANOS DE PINTURA ANTIOXIDANTE, DE Ø 5" Y LONGITUD CADA RAMA 1000MM, CON 2 TOMAS EMBRIDADAS DE 3" Y 1 TOMA EMBRIDADAS DE 2 1/2", TOMAS EMBRIDADAS PARA LLENADO Y VACIADO, TOMAS PARA MANOMETROS, TERMOMETROS Y SONDAS DE TEMPERATURAS, PROVISTO DE LAS CORRESPONDIENTES TAPAS EN SUS EXTREMOS, INCLUSO SOPORTES AL SUELO.
INCLUSO INSTALACION Y PRUEBAS, CON TODOS LOS MEDIOS, ACCESORIOS Y OPERACIONES NECESARIAS PARA SU CORRECTA INSTALACION.

| Código | Ud | Descripción | Rendimiento | Precio | Importe |
|---|---|---|---|---|---|
| IIB_40034.A | UD | Colector (material) | 1 | 4114.49 | 4114.49 |
| MO_1 | h | Oficial de 1ª | 3.325 | 17.7 | 58.85 |
| % MA | % | Medios auxiliares | 1 % | 4173.34 | 41.73 |
| %CI | % | COSTES INDIRECTOS | 3 % | 4215.07 | 126.45 |
|  |  | Total |  |  | 4341.52 |

| Medición | Uds. | Parcial |
|---|---|---|
| CUBIERTA | 2 | 2.00 |
| PLANTA 2 |  |  |
| PLANTA 1 |  |  |
| PLANTA 0 |  |  |
| PLANTA -1 |  |  |
| Total |  | 2 |

**IIA_40035** Ud CONJ. MED. PRESION BOMBAS
12 Ud × 74.54 = 894.48
CONJUNTO DE MEDIDA DE PRESION EN IMPULSION Y ASPIRACION DE GRUPOS ELECTROBOMBAS, FORMADO POR:
- 1 MANOMETRO DE ESFERA DE Ø 100 MM, ESCALA 0-10 KG/CM2
- 1 LIRA DE AMORTIGUACION (RABO DE CERDO) DE Ø 3/8"
- 2 LLAVES DE ESFERA INOX-TEFLON, DE PASO TOTAL PARA INDEPENDIZACION Ø 3/8"
- 1 M DE TUBERIA DE ACERO NEGRO SOLDADO DIN 2440 DE Ø 3/8"
INCLUSO INSTALACION Y PRUEBAS, CON TODOS LOS MEDIOS, ACCESORIOS Y OPERACIONES NECESARIAS PARA SU CORRECTA INSTALACION.

| Código | Ud | Descripción | Rendimiento | Precio | Importe |
|---|---|---|---|---|---|
| IIB_40035.A | Ud | CONJ. MED. PRESION BOMBAS (material) | 1 | 66.5 | 66.50 |
| MO_1 | h | Oficial de 1ª | 0.291 | 17.7 | 5.15 |
| % MA | % | Medios auxiliares | 1 % | 71.65 | 0.72 |
| %CI | % | COSTES INDIRECTOS | 3 % | 72.37 | 2.17 |
|  |  | Total |  |  | 74.54 |

| Medición | Uds. | Parcial |
|---|---|---|
| CUBIERTA | 12 | 12.00 |
| PLANTA 2 |  |  |
| PLANTA 1 |  |  |
| PLANTA 0 |  |  |
| PLANTA -1 |  |  |
| Total |  | 12 |

**IIA_40036** Ud MANOMETRO DE ESFERA
21 Ud × 32.52 = 682.92
CONJUNTO DE MEDIDA DE PRESION, FORMADO POR:
- 1 MANOMETRO DE ESFERA DE Ø 100 MM, ESCALA 0-10 KG/CM2
- 1 LIRA DE AMORTIGUACION (RABO DE CERDO) DE Ø 3/8"
- 1 LLAVES DE ESFERA INOX-TEFLON, DE PASO TOTAL PARA INDEPENDIZACION Ø 3/8"
- 1 M DE TUBERIA DE ACERO NEGRO SOLDADO DIN 2440 DE Ø 3/8"
INCLUSO INSTALACION Y PRUEBAS, CON TODOS LOS MEDIOS, ACCESORIOS Y OPERACIONES NECESARIAS PARA SU CORRECTA INSTALACION.

| Código | Ud | Descripción | Rendimiento | Precio | Importe |
|---|---|---|---|---|---|
| IIB_40036.A | Ud | Manómetro (material) | 1 | 26.85 | 26.85 |
| MO_1 | h | Oficial de 1ª | 0.249 | 17.7 | 4.41 |
| % MA | % | Medios auxiliares | 1 % | 31.26 | 0.31 |
| %CI | % | COSTES INDIRECTOS | 3 % | 31.57 | 0.95 |
|  |  | Total |  |  | 32.52 |

| Medición | Uds. | Parcial |
|---|---|---|
| CUBIERTA | 21 | 21.00 |
| PLANTA 2 |  |  |
| PLANTA 1 |  |  |
| PLANTA 0 |  |  |
| PLANTA -1 |  |  |
| Total |  | 21 |

**IIA_40037** Ud TERMOMETRO DE ESFERA
19 Ud × 44.27 = 841.13
TERMOMETRO DE ESFERA DE Ø 80 MM CON ESCALA 0/120°C Y PROTEGIDOS POR VAINA METALICA DE Ø½" Y LONGITUD 100 MM PARA DE MEDICION DE TEMPERATURAS EN DIFERENTES PUNTOS DE LA INSTALACION.
INCLUSO INSTALACION Y PRUEBAS, CON TODOS LOS MEDIOS, ACCESORIOS Y OPERACIONES NECESARIAS PARA SU CORRECTA INSTALACION.

| Código | Ud | Descripción | Rendimiento | Precio | Importe |
|---|---|---|---|---|---|
| IIB_40037.A | Ud | TERMOMETRO DE ESFERA (material) | 1 | 37.4 | 37.40 |
| MO_1 | h | Oficial de 1ª | 0.291 | 17.7 | 5.15 |
| % MA | % | Medios auxiliares | 1 % | 42.55 | 0.43 |
| %CI | % | COSTES INDIRECTOS | 3 % | 42.98 | 1.29 |
|  |  | Total |  |  | 44.27 |

| Medición | Uds. | Parcial |
|---|---|---|
| CUBIERTA | 19 | 19.00 |
| PLANTA 2 |  |  |
| PLANTA 1 |  |  |
| PLANTA 0 |  |  |
| PLANTA -1 |  |  |
| Total |  | 19 |

**IIA_40038** Ud CONJUNTO DE PURGA AUTOMATICO
38 Ud × 26.98 = 1025.24
CONJUNTO DE PURGA AUTOMATICO DE PUNTOS ALTOS, FORMADO POR:
- PURGADOR AUTOMATICO DE BOYA DE ROSCA Ø 3/8"
- LLAVE DE ESFERA DE Ø 3/8"
INCLUSO CONEXION MEDIANTE TUBO DE ACERO NEGRO SOLDADO SEGUN DIN 2440 DE Ø 3/8".
INCLUSO INSTALACION Y PRUEBAS, CON TODOS LOS MEDIOS, ACCESORIOS Y OPERACIONES NECESARIAS PARA SU CORRECTA INSTALACION.

| Código | Ud | Descripción | Rendimiento | Precio | Importe |
|---|---|---|---|---|---|
| IIB_40038.A | Ud | CONJUNTO DE PURGA AUTOMATICO (material) | 1 | 20.78 | 20.78 |
| MO_1 | h | Oficial de 1ª | 0.291 | 17.7 | 5.15 |
| % MA | % | Medios auxiliares | 1 % | 25.93 | 0.26 |
| %CI | % | COSTES INDIRECTOS | 3 % | 26.19 | 0.79 |
|  |  | Total |  |  | 26.98 |

| Medición | Uds. | Parcial |
|---|---|---|
| CUBIERTA | 38 | 38.00 |
| PLANTA 2 |  |  |
| PLANTA 1 |  |  |
| PLANTA 0 |  |  |
| PLANTA -1 |  |  |
| Total |  | 38 |

**IIA_40039** Ud CONJUNTO DE PURGA MANUAL
10 Ud × 36.06 = 360.60
CONJUNTO DE PURGA MANUAL DE PUNTOS ALTOS, FORMADO POR:
- BOTELLA DE DESAIRE DE Ø 2" Y LONGITUD 100 MM
- LLAVE DE ESFERA DE Ø 1/2"
INCLUSO CONEXION MEDIANTE TUBO DE ACERO NEGRO SOLDADO SEGUN DIN 2440 DE Ø 1/2".
INCLUSO INSTALACION Y PRUEBAS, CON TODOS LOS MEDIOS, ACCESORIOS Y OPERACIONES NECESARIAS PARA SU CORRECTA INSTALACION.

| Código | Ud | Descripción | Rendimiento | Precio | Importe |
|---|---|---|---|---|---|
| IIB_40039.A | Ud | CONJUNTO DE PURGA MANUAL (material) | 1 | 29.51 | 29.51 |
| MO_1 | h | Oficial de 1ª | 0.291 | 17.7 | 5.15 |
| % MA | % | Medios auxiliares | 1 % | 34.66 | 0.35 |
| %CI | % | COSTES INDIRECTOS | 3 % | 35.01 | 1.05 |
|  |  | Total |  |  | 36.06 |

| Medición | Uds. | Parcial |
|---|---|---|
| CUBIERTA | 10 | 10.00 |
| PLANTA 2 |  |  |
| PLANTA 1 |  |  |
| PLANTA 0 |  |  |
| PLANTA -1 |  |  |
| Total |  | 10 |

**IIA_40040** Ud EMBUDO VALV. VACIADO
35 Ud × 39.94 = 1397.90
EMBUDO PARA RECOGIDA DE DESAGÜES, INCLUSO CONEXION A SUMIDERO EN SUELO O RED DE SANEAMIENTO MEDIANTE TUBO DE ACERO SOLDADO SEGUN DIN 2440, INCLUSO P.P. DE PIEZAS AUXILIARES, DERIVACIONES, ANCLAJES, CODOS, TES, ETC.
INCLUSO INSTALACION Y PRUEBAS, CON TODOS LOS MEDIOS, ACCESORIOS Y OPERACIONES NECESARIAS PARA SU CORRECTA INSTALACION.

| Código | Ud | Descripción | Rendimiento | Precio | Importe |
|---|---|---|---|---|---|
| IIB_40040.A | Ud | EMBUDO VALV. VACIADO (material) | 1 | 33.25 | 33.25 |
| MO_1 | h | Oficial de 1ª | 0.291 | 17.7 | 5.15 |
| % MA | % | Medios auxiliares | 1 % | 38.40 | 0.38 |
| %CI | % | COSTES INDIRECTOS | 3 % | 38.78 | 1.16 |
|  |  | Total |  |  | 39.94 |

| Medición | Uds. | Parcial |
|---|---|---|
| CUBIERTA | 35 | 35.00 |
| PLANTA 2 |  |  |
| PLANTA 1 |  |  |
| PLANTA 0 |  |  |
| PLANTA -1 |  |  |
| Total |  | 35 |

**IIA_40041** Ud VALV VACIADO DN-20
21 Ud × 19.19 = 402.99
VALVULA DE ESFERA DE DN-20, CON CUERPO Y BOLA DE LATON DUROCROMADO, EJE NO EXPULSABLE, DOBLE SEGURIDAD, ESTANQUEIDAD EN EL EJE POR ARO DE TEFLON, CON PRENSAESTOPAS Y DOS ANILLOS TORICOS DE CAUCHO, ASIENTOS DE TEFLON PURO, EXTREMOS ROSCADOS MACHO-HEMBRA, CONDICIONES DE SERVICIO 30 BAR A 100°C Y 10 BAR A 150°C, PARA VACIADO, CON ACOPLAMIENTO DE MANGUERA.
INCLUSO INSTALACION Y PRUEBAS, CON TODOS LOS MEDIOS, ACCESORIOS Y OPERACIONES NECESARIAS PARA SU CORRECTA INSTALACION.

| Código | Ud | Descripción | Rendimiento | Precio | Importe |
|---|---|---|---|---|---|
| IIB_40041.A | Ud | VALV VACIADO DN-20 (material) | 1 | 13.3 | 13.30 |
| MO_1 | h | Oficial de 1ª | 0.291 | 17.7 | 5.15 |
| % MA | % | Medios auxiliares | 1 % | 18.45 | 0.18 |
| %CI | % | COSTES INDIRECTOS | 3 % | 18.63 | 0.56 |
|  |  | Total |  |  | 19.19 |

| Medición | Uds. | Parcial |
|---|---|---|
| CUBIERTA | 21 | 21.00 |
| PLANTA 2 |  |  |
| PLANTA 1 |  |  |
| PLANTA 0 |  |  |
| PLANTA -1 |  |  |
| Total |  | 21 |

**IIB_40042** Ud COLOCACIÓN DE SISTEMAS DE MEDIDA
110 Ud × 10.55 = 1160.50
VALVULA DE ESFERA DE DN-20, CON CUERPO Y BOLA DE LATON DUROCROMADO, EJE NO EXPULSABLE, DOBLE SEGURIDAD, ESTANQUEIDAD EN EL EJE POR ARO DE TEFLON, CON PRENSAESTOPAS Y DOS ANILLOS TORICOS DE CAUCHO, ASIENTOS DE TEFLON PURO, EXTREMOS ROSCADOS MACHO-HEMBRA, CONDICIONES DE SERVICIO 30 BAR A 100°C Y 10 BAR A 150°C, PARA VACIADO, CON ACOPLAMIENTO DE MANGUERA.
INCLUSO INSTALACION Y PRUEBAS, CON TODOS LOS MEDIOS, ACCESORIOS Y OPERACIONES NECESARIAS PARA SU CORRECTA INSTALACION.

| Código | Ud | Descripción | Rendimiento | Precio | Importe |
|---|---|---|---|---|---|
| IIB_40042.A | Ud | COLOCACIÓN DE SISTEMAS DE MEDIDA (material) | 1 | 4.99 | 4.99 |
| MO_1 | h | Oficial de 1ª | 0.291 | 17.7 | 5.15 |
| % MA | % | Medios auxiliares | 1 % | 10.14 | 0.10 |
| %CI | % | COSTES INDIRECTOS | 3 % | 10.24 | 0.31 |
|  |  | Total |  |  | 10.55 |

**IIA_40043** Ud COLOCACIÓN DE VALVULERIA
22 Ud × 20.92 = 460.24
COLOCACIÓN EN CUBIERTA DE LA SIGUIENTE VALVULERIA SUMINISTRADOS POR TERCEROS;
VALVULAS TODO/NADA
-5" 1
-4" 10
-3" 3
-2 1/2" 4
VALVULAS 3 VIAS
-5" 1
-4" 1
-3" 1
-2 1/2" 1
, INCLUSO CONTRABIDAS, PICAJES, JUNTAS...

| Código | Ud | Descripción | Rendimiento | Precio | Importe |
|---|---|---|---|---|---|
| IIB_40043.A | Ud | COLOCACIÓN DE VALVULERIA (material) | 1 | 14.96 | 14.96 |
| MO_1 | h | Oficial de 1ª | 0.291 | 17.7 | 5.15 |
| % MA | % | Medios auxiliares | 1 % | 20.11 | 0.20 |
| %CI | % | COSTES INDIRECTOS | 3 % | 20.31 | 0.61 |
|  |  | Total |  |  | 20.92 |

## IIA50000 TUBERÍA Y AISLAMIENTO (27/01/2010)
Importe: 66300.33

**IIA_50195** Ud AISLAMIENTO COLECTOR AF 12"+ AL
1 Ud × 2901.21 = 2901.21
AISLAMIENTO DE COLECTOR DE 12" A BASE DE MANTA DE ESPUMA ELASTOMERICA DE ESTRUCTURA CELULAR ESTANCA, COLOR NEGRO, CONDUCTIVIDAD TERMICA 0,035 W/M°C, FACTOR DE RESISTIVIDAD AL VAPOR 5000, COMPORTAMIENTO AL FUEGO M1, TIPO AF/ARMAFLEX DE ARMSTRONG O SIMILAR, DE 55 MM DE ESPESOR TOTAL, Y TERMINACION EN CHAPA DE ALUMINIO DE 0,8 MM DE ESPESOR.
INCLUSO INSTALACION Y PRUEBAS, CON TODOS LOS MEDIOS, ACCESORIOS Y OPERACIONES NECESARIAS PARA SU CORRECTA EJECUCION.

| Código | Ud | Descripción | Rendimiento | Precio | Importe |
|---|---|---|---|---|---|
| IIA_50195.A | Ud | Aislamiento (material) | 1 | 2784.55 | 2784.55 |
| MO_1 | h | Oficial de 1ª | 0.241 | 17.7 | 4.27 |
| % MA | % | Medios auxiliares | 1 % | 2788.82 | 27.89 |
| %CI | % | COSTES INDIRECTOS | 3 % | 2816.71 | 84.50 |
|  |  | Total |  |  | 2901.21 |

| Medición | Uds. | Parcial |
|---|---|---|
| CUBIERTA | 1 | 1.00 |
| PLANTA 2 |  |  |
| PLANTA 1 |  |  |
| PLANTA 0 |  |  |
| PLANTA -1 |  |  |
| Total |  | 1 |

**IIA_50190** ML AISLAMIENTO COLECTOR SH 12" + AL
1 ML × 1991.52 = 1991.52
AISLAMIENTO DE COLECTOR DE 12" A BASE DE MANTA DE ESPUMA ELASTOMERICA, COLOR GRIS, CONDUCTIVIDAD TERMICA 0,037 W/M°C A 20°C, COMPORTAMIENTO AL FUEGO M1, TIPO SH/ARMAFLEX DE ARMSTRONG O SIMILAR, DE 45 MM DE ESPESOR TOTAL, Y TERMINACION EN CHAPA DE ALUMINIO DE 0,8 MM DE ESPESOR.
INCLUSO INSTALACION Y PRUEBAS, CON TODOS LOS MEDIOS, ACCESORIOS Y OPERACIONES NECESARIAS PARA SU CORRECTA EJECUCION.

| Código | Ud | Descripción | Rendimiento | Precio | Importe |
|---|---|---|---|---|---|
| IIA_50190.A | ML | Aislamiento (material) | 1 | 1870.23 | 1870.23 |
| MO_1 | h | Oficial de 1ª | 2.494 | 17.7 | 44.14 |
| % MA | % | Medios auxiliares | 1 % | 1914.37 | 19.14 |
| %CI | % | COSTES INDIRECTOS | 3 % | 1933.51 | 58.01 |
|  |  | Total |  |  | 1991.52 |

| Medición | Uds. | Parcial |
|---|---|---|
| CUBIERTA | 1 | 1.00 |
| PLANTA 2 |  |  |
| PLANTA 1 |  |  |
| PLANTA 0 |  |  |
| PLANTA -1 |  |  |
| Total |  | 1 |

**IIA_50196** Ud AISLAMIENTO COLECTOR SH 5" + AL
2 Ud × 864.82 = 1729.64
AISLAMIENTO DE COLECTOR DE 12" A BASE DE MANTA DE ESPUMA ELASTOMERICA, COLOR GRIS, CONDUCTIVIDAD TERMICA 0,037 W/M°C A 20°C, COMPORTAMIENTO AL FUEGO M1, TIPO SH/ARMAFLEX DE ARMSTRONG O SIMILAR, DE 45 MM DE ESPESOR TOTAL, Y TERMINACION EN CHAPA DE ALUMINIO DE 0,8 MM DE ESPESOR.
INCLUSO INSTALACION Y PRUEBAS, CON TODOS LOS MEDIOS, ACCESORIOS Y OPERACIONES NECESARIAS PARA SU CORRECTA EJECUCION.

| Código | Ud | Descripción | Rendimiento | Precio | Importe |
|---|---|---|---|---|---|
| IIA_50196.A | Ud | Aislamiento (material) | 1 | 827.05 | 827.05 |
| MO_1 | h | Oficial de 1ª | 0.241 | 17.7 | 4.27 |
| % MA | % | Medios auxiliares | 1 % | 831.32 | 8.31 |
| %CI | % | COSTES INDIRECTOS | 3 % | 839.63 | 25.19 |
|  |  | Total |  |  | 864.82 |

| Medición | Uds. | Parcial |
|---|---|---|
| CUBIERTA | 2 | 2.00 |
| PLANTA 2 |  |  |
| PLANTA 1 |  |  |
| PLANTA 0 |  |  |
| PLANTA -1 |  |  |
| Total |  | 2 |

**IIA_50101** Ml Tubería acero negro s/soldadura Ø 6"
20 Ml × 76.89 = 1537.80
TUBO DE ACERO NEGRO SIN SOLDADURA SEGUN DIN 2448 CALIDAD ST-37 SEGUN DIN 1629, DE Ø6", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_1 | h | Oficial de 1ª | 0.449 | 17.7 | 7.95 |
| MO_3 | h | Ayudante | 0.449 | 15.3 | 6.87 |
| YICT.0046A | Ml | Tubería acero negro s/soldadura Ø 6" DIN2448 (material) | 1 | 56.74 | 56.74 |
| YICT.0046B | Ud | Piezas especiales tubo Ø 6" DIN 2448 (material) | 1 | 1.63 | 1.63 |
| YICT.0050C | L | Esmalte sintético anticalórico (material) | 0.17 | 4.25 | 0.72 |
| % MA | % | Medios auxiliares | 1 % | 73.91 | 0.74 |
| %CI | % | COSTES INDIRECTOS | 3 % | 74.65 | 2.24 |
|  |  | Total |  |  | 76.89 |

| Medición | Uds. | Parcial |
|---|---|---|
| CUBIERTA | 20 | 20.00 |
| PLANTA 2 |  |  |
| PLANTA 1 |  |  |
| PLANTA 0 |  |  |
| PLANTA -1 |  |  |
| Total |  | 20 |

**IIA_50102** Ml Tubería acero negro s/soldadura Ø 5"
10 Ml × 58.87 = 588.70
TUBO DE ACERO NEGRO SIN SOLDADURA SEGUN DIN 2448 CALIDAD ST-37 SEGUN DIN 1629, DE Ø5", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_1 | h | Oficial de 1ª | 0.449 | 17.7 | 7.95 |
| MO_3 | h | Ayudante | 0.449 | 15.3 | 6.87 |
| YICT.0045A | Ml | Tubería acero negro s/soldadura Ø 5" DIN2448 (material) | 1 | 39.48 | 39.48 |
| YICT.0045B | Ud | Piezas especiales tubo Ø 5" DIN 2448 (material) | 1 | 1.57 | 1.57 |
| YICT.0050C | L | Esmalte sintético anticalórico | 0.17 | 4.25 | 0.72 |
| % MA | % | Medios auxiliares | 1 % | 56.59 | 0.57 |
| %CI | % | COSTES INDIRECTOS | 3 % | 57.16 | 1.71 |
|  |  | Total |  |  | 58.87 |

| Medición | Uds. | Parcial |
|---|---|---|
| CUBIERTA | 10 | 10.00 |
| PLANTA 2 |  |  |
| PLANTA 1 |  |  |
| PLANTA 0 |  |  |
| PLANTA -1 |  |  |
| Total |  | 10 |

**IIB_50090** Ml Tubería acero negro s/soldadura Ø 4"
179 Ml × 46.05 = 8242.95
TUBO DE ACERO NEGRO SIN SOLDADURA SEGUN DIN 2448 CALIDAD ST-37 SEGUN DIN 1629, DE Ø4", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_1 | h | Oficial de 1ª | 0.374 | 17.7 | 6.62 |
| MO_3 | h | Ayudante | 0.374 | 15.3 | 5.72 |
| YICT.0040A | Ml | Tubería acero negro s/soldadura Ø 4" DIN2448 (material) | 1 | 29.94 | 29.94 |
| YICT.0040B | Ud | Piezas especiales tubo Ø 4" DIN 2448 (material) | 1 | 1.35 | 1.35 |
| YICT.0050C | L | Esmalte sintético anticalórico | 0.15 | 4.25 | 0.64 |
| % MA | % | Medios auxiliares | 1 % | 44.27 | 0.44 |
| %CI | % | COSTES INDIRECTOS | 3 % | 44.71 | 1.34 |
|  |  | Total |  |  | 46.05 |

| Medición | Uds. | Parcial |
|---|---|---|
| CUBIERTA | 179 | 179.00 |
| PLANTA 2 |  |  |
| PLANTA 1 |  |  |
| PLANTA 0 |  |  |
| PLANTA -1 |  |  |
| Total |  | 179 |

**IIB_50080** Ml Tubería acero negro s/soldadura Ø 3"
73 Ml × 32.56 = 2376.88
TUBO DE ACERO NEGRO SIN SOLDADURA SEGUN DIN 2448 CALIDAD ST-37 SEGUN DIN 1629, DE Ø3", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_1 | h | Oficial de 1ª | 0.225 | 17.7 | 3.98 |
| MO_3 | h | Ayudante | 0.224 | 15.3 | 3.43 |
| YICT.0035A | Ml | Tubería acero negro s/soldadura Ø 3" DIN2448 (material) | 1 | 22.46 | 22.46 |
| YICT.0035B | Ud | Piezas especiales tubo Ø 3" DIN 2448 (material) | 1 | 0.89 | 0.89 |
| YICT.0050C | L | Esmalte sintético anticalórico | 0.128 | 4.25 | 0.54 |
| % MA | % | Medios auxiliares | 1 % | 31.30 | 0.31 |
| %CI | % | COSTES INDIRECTOS | 3 % | 31.61 | 0.95 |
|  |  | Total |  |  | 32.56 |

| Medición | Uds. | Parcial |
|---|---|---|
| CUBIERTA | 73 | 73.00 |
| PLANTA 2 |  |  |
| PLANTA 1 |  |  |
| PLANTA 0 |  |  |
| PLANTA -1 |  |  |
| Total |  | 73 |

**IIB_50070** Ml Tubería acero negro s/soldadura Ø 2½"
175 Ml × 25.73 = 4502.75
TUBO DE ACERO NEGRO SIN SOLDADURA SEGUN DIN 2448 CALIDAD ST-37 SEGUN DIN 1629, DE Ø2 1/2", CON UNA MANO DE PINTURA DE SILICATO DE ZINC DE 50 MICRAS Y UNA MANO DE PINTURA DE 50 MICRAS, INCLUSO P.P. DE ELEMENTOS DE UNION, DERIVACION, ANCLAJE, SOPORTAJE, CODOS, ETC.
INCLUSO INSTALACION Y PRUEBAS, CON TODOS LOS MEDIOS, ACCESORIOS Y OPERACIONES NECESARIAS PARA SU CORRECTA INSTALACION. INCLUSO SELLADOS RESISTENTES AL FUEGO DE HUECOS DE PASOS DE INSTALACIONES ENTRE DIFERENTES SECTORES DE INCENDIOS, Y SELLADOS FÓNICOS ENTRE LOCALES, SEGÚN PLIEGOS DE CONDICIONES GENERALES. INCLUSO AYUDAS DE ALBAÑILERÍA, MEDIOS AUXILIARES Y PEQUEÑO MATERIAL PARA SU REALIZACIÓN.
MEDIDA LA LONGITUD INSTALADA.

| Código | Ud | Descripción | Rendimiento | Precio | Importe |
|---|---|---|---|---|---|
| MO_1 | h | Oficial de 1ª | 0.225 | 17.7 | 3.98 |
| MO_3 | h | Ayudante | 0.225 | 15.3 | 3.44 |
| YICT.0030A | Ml | Tubería acero negro s/soldadura Ø 2½" DIN2440 (material) | 1 | 16.21 | 16.21 |
| YICT.0030B | Ud | Piezas especiales tubo Ø 2½" DIN 2440 (material) | 1 | 0.67 | 0.67 |
| YICT.0050C | L | Esmalte sintético anticalórico | 0.1 | 4.25 | 0.43 |
| % MA | % | Medios auxiliares | 1 % | 24.73 | 0.25 |
| %CI | % | COSTES INDIRECTOS | 3 % | 24.98 | 0.75 |
|  |  | Total |  |  | 25.73 |

| Medición | Uds. | Parcial |
|---|---|---|
| CUBIERTA | 175 | 175.00 |
| PLANTA 2 |  |  |
| PLANTA 1 |  |  |
| PLANTA 0 |  |  |
| PLANTA -1 |  |  |
| Total |  | 175 |

**IIB_50060** Ml Tubería acero negro s/soldadura Ø 2" DIN2440
40 Ml × 24.39 = 975.60
Tubería de acero negro sin soldadura DIN 2440 de 2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_1 | h | Oficial de 1ª | 0.225 | 17.7 | 3.98 |
| MO_3 | h | Ayudante | 0.224 | 15.3 | 3.43 |
| YICT.0025A | Ml | Tubería acero negro s/soldadura Ø 2" DIN2440 (material) | 1 | 14.96 | 14.96 |
| YICT.0025B | Ud | Piezas especiales tubo Ø 2" DIN 2440 (material) | 1 | 0.71 | 0.71 |
| YICT.0050C | L | Esmalte sintético anticalórico | 0.088 | 4.25 | 0.37 |
| % MA | % | Medios auxiliares | 1 % | 23.45 | 0.23 |
| %CI | % | COSTES INDIRECTOS | 3 % | 23.68 | 0.71 |
|  |  | Total |  |  | 24.39 |

| Medición | Uds. | Parcial |
|---|---|---|
| CUBIERTA | 40 | 40.00 |
| PLANTA 2 |  |  |
| PLANTA 1 |  |  |
| PLANTA 0 |  |  |
| PLANTA -1 |  |  |
| Total |  | 40 |

**IIB_50050** Ml Tubería acero negro s/soldadura Ø 1½" DIN2440
35 Ml × 18.53 = 648.55
Tubería de acero negro sin soldadura DIN 2440 de 1 1/2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_1 | h | Oficial de 1ª | 0.187 | 17.7 | 3.31 |
| MO_3 | h | Ayudante | 0.186 | 15.3 | 2.85 |
| YICT.0020A | Ml | Tubería acero negro s/soldadura Ø 1½" DIN2440 (material) | 1 | 10.84 | 10.84 |
| YICT.0020B | Ud | Piezas especiales tubo Ø 1½" DIN 2440 (material) | 1 | 0.52 | 0.52 |
| YICT.0050C | L | Esmalte sintético anticalórico | 0.068 | 4.25 | 0.29 |
| % MA | % | Medios auxiliares | 1 % | 17.81 | 0.18 |
| %CI | % | COSTES INDIRECTOS | 3 % | 17.99 | 0.54 |
|  |  | Total |  |  | 18.53 |

| Medición | Uds. | Parcial |
|---|---|---|
| CUBIERTA | 35 | 35.00 |
| PLANTA 2 |  |  |
| PLANTA 1 |  |  |
| PLANTA 0 |  |  |
| PLANTA -1 |  |  |
| Total |  | 35 |

**IIB_50040** Ml Tubería acero negro s/soldadura Ø 1 1/4" DIN2440
35 Ml × 17.15 = 600.25
Tubería para circuitos de distribución de calefacción/climatización, de acero negro sin soldadura, DIN 2440, Tubería de acero negro sin soldadura DIN 2440 de 1 1/4", con una mano de pintura de silicato de zinc de 50 micras y dos manos de color-epoxi de 35 micras cada una a definir por la d.f. Incluso p.p. de piezas especiales (codos, tes, pasamuros, pasos de forjados...) fijación, accesorios y prueba hidráulica. Ayudas de albañilería. Apertura y cierre de rozas. Apertura de huecos en techos y falsos techos y sellado y acabado posterior. Incluso maquinaría elevadora para su instalación y soportes necesarios.
Suministro, instalación y pruebas. Medida la longitud instalada.

| Código | Ud | Descripción | Rendimiento | Precio | Importe |
|---|---|---|---|---|---|
| MO_1 | h | Oficial de 1ª | 0.15 | 17.7 | 2.66 |
| MO_3 | h | Ayudante | 0.15 | 15.3 | 2.30 |
| YICT.0018A | Ml | Tubería acero negro s/soldadura Ø 1 1/4" DIN2440 (material) | 1 | 10.83 | 10.83 |
| YICT.0019B | Ud | Piezas especiales tubo Ø 1 1/4" DIN 2440 (material) | 1 | 0.44 | 0.44 |
| YICT.0050C | L | Esmalte sintético anticalórico | 0.061 | 4.25 | 0.26 |
| % MA | % | Medios auxiliares | 1 % | 16.49 | 0.16 |
| %CI | % | COSTES INDIRECTOS | 3 % | 16.65 | 0.50 |
|  |  | Total |  |  | 17.15 |

| Medición | Uds. | Parcial |
|---|---|---|
| CUBIERTA | 35 | 35.00 |
| PLANTA 2 |  |  |
| PLANTA 1 |  |  |
| PLANTA 0 |  |  |
| PLANTA -1 |  |  |
| Total |  | 35 |

**IIA_51090** Ml Aislamiento AF 4"+ AL
122 Ml × 94.94 = 11582.68
Aislamiento de tubería de ø 4" a base de coquilla de espuma elastomérica de estructura celular estanca, color negro, conductividad térmica 0,035 W/m°C, factor de resistividad al vapor 5000, comportamiento al fuego M1, tipo AF/Armaflex de Armstrong o similar, con espesor de acuerdo a RITE y terminación en chapa de aluminio de 0,8mm. Incluso parte proporcional de aislamiento de piezas especiales, codos, derivaciones, tes, etc. Incluso instalación y pruebas, con todos los medios, accesorios y operaciones necesarias para su correcta instalación.

| Código | Ud | Descripción | Rendimiento | Precio | Importe |
|---|---|---|---|---|---|
| IIA_51090.A | Ml | Aislamiento anticondensación para tuberías de 4" (material) | 1 | 87.28 | 87.28 |
| MO_1 | h | Oficial de 1ª | 0.225 | 17.7 | 3.98 |
| % MA | % | Medios auxiliares | 1 % | 91.26 | 0.91 |
| %CI | % | COSTES INDIRECTOS | 3 % | 92.17 | 2.77 |
|  |  | Total |  |  | 94.94 |

| Medición | Uds. | Parcial |
|---|---|---|
| CUBIERTA | 122 | 122.00 |
| PLANTA 2 |  |  |
| PLANTA 1 |  |  |
| PLANTA 0 |  |  |
| PLANTA -1 |  |  |
| Total |  | 122 |

**IIA_51070** Ml Aislamiento AF 2 1/2" + AL
50 Ml × 72.81 = 3640.50
Aislamiento de tubería de ø 2 1/2" a base de coquilla de espuma elastomérica de estructura celular estanca, color negro, conductividad térmica 0,035 W/m°C, factor de resistividad al vapor 5000, comportamiento al fuego M1, tipo AF/Armaflex de Armstrong o similar, con espesor de acuerdo a RITE y terminación en chapa de aluminio de 0,8mm. Incluso parte proporcional de aislamiento de piezas especiales, codos, derivaciones, tes, etc. Incluso instalación y pruebas, con todos los medios, accesorios y operaciones necesarias para su correcta instalación.

| Código | Ud | Descripción | Rendimiento | Precio | Importe |
|---|---|---|---|---|---|
| IIA_51070.A | Ml | Aislamiento anticondensación para tuberías de 2 1/2" (material) | 1 | 67.33 | 67.33 |
| MO_1 | h | Oficial de 1ª | 0.15 | 17.7 | 2.66 |
| % MA | % | Medios auxiliares | 1 % | 69.99 | 0.70 |
| %CI | % | COSTES INDIRECTOS | 3 % | 70.69 | 2.12 |
|  |  | Total |  |  | 72.81 |

| Medición | Uds. | Parcial |
|---|---|---|
| CUBIERTA | 50 | 50.00 |
| PLANTA 2 |  |  |
| PLANTA 1 |  |  |
| PLANTA 0 |  |  |
| PLANTA -1 |  |  |
| Total |  | 50 |

**IIA_52090** Ml Aislamiento SH 4"+ AL
64 Ml × 79.73 = 5102.72
Aislamiento de tubería de ø 4" a base de coquilla de espuma elastomérica, color gris, conductividad térmica 0,037 W/m°C a 20°C, comportamiento al fuego M1, tipo SH/Armaflex de Armstrong o similar, con espesor de acuerdo a RITE y terminación en chapa de aluminio de 0,8mm. Incluso parte proporcional de aislamiento de piezas especiales, codos, derivaciones, tes, etc. Incluso instalación y pruebas, con todos los medios, accesorios y operaciones necesarias para su correcta instalación.

| Código | Ud | Descripción | Rendimiento | Precio | Importe |
|---|---|---|---|---|---|
| IIA_52090.A | Ml | Coq. elastomérica D= 4" e=9 (material) | 1 | 73.98 | 73.98 |
| MO_1 | h | Oficial de 1ª | 0.15 | 17.7 | 2.66 |
| % MA | % | Medios auxiliares | 1 % | 76.64 | 0.77 |
| %CI | % | COSTES INDIRECTOS | 3 % | 77.41 | 2.32 |
|  |  | Total |  |  | 79.73 |

| Medición | Uds. | Parcial |
|---|---|---|
| CUBIERTA | 64 | 64.00 |
| PLANTA 2 |  |  |
| PLANTA 1 |  |  |
| PLANTA 0 |  |  |
| PLANTA -1 |  |  |
| Total |  | 64 |

**IIA_52080** Ml Aislamiento SH 3" + AL
66 Ml × 63.58 = 4196.28
Aislamiento de tubería de ø 3" a base de coquilla de espuma elastomérica, color gris, conductividad térmica 0,037 W/m°C a 20°C, comportamiento al fuego M1, tipo SH/Armaflex de Armstrong o similar, con espesor de acuerdo a RITE y terminación en chapa de aluminio de 0,8mm. Incluso parte proporcional de aislamiento de piezas especiales, codos, derivaciones, tes, etc. Incluso instalación y pruebas, con todos los medios, accesorios y operaciones necesarias para su correcta instalación.

| Código | Ud | Descripción | Rendimiento | Precio | Importe |
|---|---|---|---|---|---|
| IIA_52080.A | Ml | Coq. elastomérica D= 3" e=9 (material) | 1 | 58.18 | 58.18 |
| MO_1 | h | Oficial de 1ª | 0.166 | 17.7 | 2.94 |
| % MA | % | Medios auxiliares | 1 % | 61.12 | 0.61 |
| %CI | % | COSTES INDIRECTOS | 3 % | 61.73 | 1.85 |
|  |  | Total |  |  | 63.58 |

| Medición | Uds. | Parcial |
|---|---|---|
| CUBIERTA | 66 | 66.00 |
| PLANTA 2 |  |  |
| PLANTA 1 |  |  |
| PLANTA 0 |  |  |
| PLANTA -1 |  |  |
| Total |  | 66 |

**IIA_52070** Ml Aislamiento SH 2 1/2" + AL
125 Ml × 60.7 = 7587.50
Aislamiento de tubería de ø 2 1/2" a base de coquilla de espuma elastomérica, color gris, conductividad térmica 0,037 W/m°C a 20°C, comportamiento al fuego M1, tipo SH/Armaflex de Armstrong o similar, con espesor de acuerdo a RITE y terminación en chapa de aluminio de 0,8mm. Incluso parte proporcional de aislamiento de piezas especiales, codos, derivaciones, tes, etc. Incluso instalación y pruebas, con todos los medios, accesorios y operaciones necesarias para su correcta instalación.

| Código | Ud | Descripción | Rendimiento | Precio | Importe |
|---|---|---|---|---|---|
| IIA_52070.A | Ml | Coq. elastomérica D= 2 1/2" e=9 (material) | 1 | 55.69 | 55.69 |
| MO_1 | h | Oficial de 1ª | 0.15 | 17.7 | 2.66 |
| % MA | % | Medios auxiliares | 1 % | 58.35 | 0.58 |
| %CI | % | COSTES INDIRECTOS | 3 % | 58.93 | 1.77 |
|  |  | Total |  |  | 60.7 |

| Medición | Uds. | Parcial |
|---|---|---|
| CUBIERTA | 125 | 125.00 |
| PLANTA 2 |  |  |
| PLANTA 1 |  |  |
| PLANTA 0 |  |  |
| PLANTA -1 |  |  |
| Total |  | 125 |

**IIA_52060** Ml Aislamiento SH 2" + AL
35 Ml × 60.82 = 2128.70
Aislamiento de tubería de ø 2" a base de coquilla de espuma elastomérica, color gris, conductividad térmica 0,037 W/m°C a 20°C, comportamiento al fuego M1, tipo SH/Armaflex de Armstrong o similar, con espesor de acuerdo a RITE y terminación en chapa de aluminio de 0,8mm. Incluso parte proporcional de aislamiento de piezas especiales, codos, derivaciones, tes, etc. Incluso instalación y pruebas, con todos los medios, accesorios y operaciones necesarias para su correcta instalación.

| Código | Ud | Descripción | Rendimiento | Precio | Importe |
|---|---|---|---|---|---|
| MO_1 | h | Oficial de 1ª | 0.15 | 17.7 | 2.66 |
| YICT.0120A | Ml | Coq. elastomérica D= 2" e=9 (material) | 1 | 55.81 | 55.81 |
| % MA | % | Medios auxiliares | 1 % | 58.47 | 0.58 |
| %CI | % | COSTES INDIRECTOS | 3 % | 59.05 | 1.77 |
|  |  | Total |  |  | 60.82 |

| Medición | Uds. | Parcial |
|---|---|---|
| CUBIERTA | 35 | 35.00 |
| PLANTA 2 |  |  |
| PLANTA 1 |  |  |
| PLANTA 0 |  |  |
| PLANTA -1 |  |  |
| Total |  | 35 |

**IIA_52040** Ml Aislamiento SH 1 1/4" + AL
40 Ml × 46.1 = 1844.00
Aislamiento de tubería de ø 1 1/4" a base de coquilla de espuma elastomérica, color gris, conductividad térmica 0,037 W/m°C a 20°C, comportamiento al fuego M1, tipo SH/Armaflex de Armstrong o similar, con espesor de acuerdo a RITE y terminación en chapa de aluminio de 0,8mm. Incluso parte proporcional de aislamiento de piezas especiales, codos, derivaciones, tes, etc. Incluso instalación y pruebas, con todos los medios, accesorios y operaciones necesarias para su correcta instalación.

| Código | Ud | Descripción | Rendimiento | Precio | Importe |
|---|---|---|---|---|---|
| MO_1 | h | Oficial de 1ª | 0.15 | 17.7 | 2.66 |
| YICT.0115ARRR | Ml | Coq. elastomérica D= 1 1/4" e=9 (material) | 1 | 41.66 | 41.66 |
| % MA | % | Medios auxiliares | 1 % | 44.32 | 0.44 |
| %CI | % | COSTES INDIRECTOS | 3 % | 44.76 | 1.34 |
|  |  | Total |  |  | 46.1 |

| Medición | Uds. | Parcial |
|---|---|---|
| CUBIERTA | 40 | 40.00 |
| PLANTA 2 |  |  |
| PLANTA 1 |  |  |
| PLANTA 0 |  |  |
| PLANTA -1 |  |  |
| Total |  | 40 |

**IIA_52050** Ml Aislamiento SH 1 1/2"+ AL
35 Ml × 51.31 = 1795.85
Aislamiento de tubería de ø 11/2" a base de coquilla de espuma elastomérica, color gris, conductividad térmica 0,037 W/m°C a 20°C, comportamiento al fuego M1, tipo SH/Armaflex de Armstrong o similar, con espesor de acuerdo a RITE y terminación en chapa de aluminio de 0,8mm. Incluso parte proporcional de aislamiento de piezas especiales, codos, derivaciones, tes, etc. Incluso instalación y pruebas, con todos los medios, accesorios y operaciones necesarias para su correcta instalación.

| Código | Ud | Descripción | Rendimiento | Precio | Importe |
|---|---|---|---|---|---|
| MO_1 | h | Oficial de 1ª | 0.15 | 17.7 | 2.66 |
| YICT.0115A | Ml | Coq. elastomérica D= 1 1/2" e=9 (material) | 1 | 46.67 | 46.67 |
| % MA | % | Medios auxiliares | 1 % | 49.33 | 0.49 |
| %CI | % | COSTES INDIRECTOS | 3 % | 49.82 | 1.49 |
|  |  | Total |  |  | 51.31 |

| Medición | Uds. | Parcial |
|---|---|---|
| CUBIERTA | 35 | 35.00 |
| PLANTA 2 |  |  |
| PLANTA 1 |  |  |
| PLANTA 0 |  |  |
| PLANTA -1 |  |  |
| Total |  | 35 |

**IIA_52180** Ml TUBERIA DE COBRE 40/42
40 Ml × 13.26 = 530.40
Tubería sanitaria para distribución de fontanería agua fría y caliente, de cobre recocido UNE-EN 1057 de 40/42 mm de diámetro y 1 mm de espesor de pared, incluso p.p.de accesorios de unión y derivación, i/codos, manguitos, pasamuros, soldadura y demás elementos necesarios para su montaje y p.p. de tubo corrugado en montaje empotrado protegido por tubo corrugado de PVC rojo para agua caliente y azul para fría, totalmente instalada y comprobada su estanqueidad según CTE/ DB-HS 4 suministro de agua. Suministro, instalación y pruebas.INCLUSO SELLADOS RESISTENTES AL FUEGO DE HUECOS DE PASOS DE INSTALACIONES ENTRE DIFERENTES SECTORES DE INCENDIOS, SEGÚN PLIEGOS DE CONDICIONES GENERALES. INCLUSO AYUDAS DE ALBAÑILERÍA, MEDIOS AUXILIARES Y PEQUEÑO MATERIAL PARA SU REALIZACIÓN. Medida la longitud ejecutada.

| Código | Ud | Descripción | Rendimiento | Precio | Importe |
|---|---|---|---|---|---|
| YICT.015A | Ml | Tuberia de cobre 40/42 (material) | 1 | 10.08 | 10.08 |
| MO_1 | h | Oficial de 1ª | 0.15 | 17.7 | 2.66 |
| % MA | % | Medios auxiliares | 1 % | 12.74 | 0.13 |
| %CI | % | COSTES INDIRECTOS | 3 % | 12.87 | 0.39 |
|  |  | Total |  |  | 13.26 |

| Medición | Uds. | Parcial |
|---|---|---|
| CUBIERTA | 40 | 40.00 |
| PLANTA 2 |  |  |
| PLANTA 1 |  |  |
| PLANTA 0 |  |  |
| PLANTA -1 |  |  |
| Total |  | 40 |

**IIA_52190** Ml TUBERIA DE COBRE 30/32
35 Ml × 51.31 = 1795.85
Tubería sanitaria para distribución de fontanería agua fría y caliente, de cobre recocido UNE-EN 1057 de 30/32 mm de diámetro y 1 mm de espesor de pared, incluso p.p.de accesorios de unión y derivación, i/codos, manguitos, pasamuros, soldadura y demás elementos necesarios para su montaje y p.p. de tubo corrugado en montaje empotrado protegido por tubo corrugado de PVC rojo para agua caliente y azul para fría, totalmente instalada y comprobada su estanqueidad según CTE/ DB-HS 4 suministro de agua. Suministro, instalación y pruebas.INCLUSO SELLADOS RESISTENTES AL FUEGO DE HUECOS DE PASOS DE INSTALACIONES ENTRE DIFERENTES SECTORES DE INCENDIOS, SEGÚN PLIEGOS DE CONDICIONES GENERALES. INCLUSO AYUDAS DE ALBAÑILERÍA, MEDIOS AUXILIARES Y PEQUEÑO MATERIAL PARA SU REALIZACIÓN. Medida la longitud ejecutada.

| Código | Ud | Descripción | Rendimiento | Precio | Importe |
|---|---|---|---|---|---|
| YICT.15A | Ml | Tuberia de cobre 30/32 (material) | 1 | 46.67 | 46.67 |
| MO_1 | h | Oficial de 1ª | 0.15 | 17.7 | 2.66 |
| % MA | % | Medios auxiliares | 1 % | 49.33 | 0.49 |
| %CI | % | COSTES INDIRECTOS | 3 % | 49.82 | 1.49 |
|  |  | Total |  |  | 51.31 |

| Medición | Uds. | Parcial |
|---|---|---|
| CUBIERTA | 35 | 35.00 |
| PLANTA 2 |  |  |
| PLANTA 1 |  |  |
| PLANTA 0 |  |  |
| PLANTA -1 |  |  |
| Total |  | 35 |

## IIA_0000 SISTEMA DE PRODUCCIÓN TÉRMICA (26/08/2008)
Importe: 516952.9
FONTANERÍA Y SANEAMIENTO

### IIA10000 EQUIPOS (véase arriba)

### IIA40000 VÁLVULERIA (véase arriba)

### IIA50000 TUBERÍA Y AISLAMIENTO (véase arriba)

## IIB10000 EQUIPOS (27/01/2010)
Importe: 63121.81

**IIB_10100** Ud CLIMATIZADORA CL-01
1 Ud × 29619.28 = 29619.28
CLIMATIZADOR MODULAR FORMADO POR BASTIDOR EN PERFIL DE ALUMINIO EXTRUIDO Y PANELES DE CIERRE TIPO SANDUICH. ESPESOR DE PANEL DE 50 MM EN LANA DE ROCA. ESPESOR DE PANEL DE 85 MM EN CHAPA PERFORADA EN SECCION DE VENTILADORES. ESTANQUEIDAD DE LA ENVOLVENTE CLASE B,FUGA DE DERIVACIÓN DE FILTROS, PUERTAS DE INTERVENCION CON MANECILLAS DE APERTURA RAPIDA.
COMPUESTO DE SECCION DE FILTROS(F6 F8 IMPULSION Y F6 RETONO), SECCION DE IMPULSION, SECCION DE RETORNO, SECCION DE BATERÍAS DE CALOR Y FRÍO, SECCIÓN DE CAJA DE MEZCLA Y SECCIÓN DE RECUPERADOR ROTATIVO ENTALPICO. TODO AIRE EXTERIOR
BATERÍAS
- POTENCIA CALOR: 120.460 KCAL/H
- POTENCIA FRIO: 30.120 KCAL/H
- Tª AGUA CIRCUITO FRIO: 7ºC-12ºC
- Tª AGUA CIRCUITO CALOR: 55ºC-40ºC
VENTILADOR IMPULSIÓN
- CAUDAL: 34.000 M³/H
- PRESIÓN ESTÁTICA DISPONIBLE : 34 MM.C.A.
- VARIADOR DE FRECUENCIA: SI
VENTILADOR RETORNO
- CAUDAL: 30.600 M³/H
- PRESIÓN ESTÁTICA DISPONIBLE: 31 MM.C.A.
- VARIADOR DE FRECUENCIA: SI
LARGOxALTOxANCHO: 6.600x2.775x4,7, SIENDO LA ALTURA EN LA PARTE DE CONEXIÓN CO LOS CONDUCTOS DE DISTRIBUCIÓN DEL EDIFICIO DE 2.075 PARA PERMITIR EL EMPOQUE POR LA PARTE SUPERIOR.
MODELO OHF-351-A DE LA FIRMA TECNIVEL O EQUIVALENTE EN CALIDAD Y PRECIO A APROBAR POR LA DF.
INCLUSO INSTALACION Y PRUEBAS, CON TODOS LOS MEDIOS, ELEMENTOS DE CONTROL Y REGULACIÓN, ACCESORIOS Y OPERACIONES NECESARIAS PARA SU CORRECTA INSTALACION.

| Código | Ud | Descripción | Rendimiento | Precio | Importe |
|---|---|---|---|---|---|
| IIB_10100.A | Ud | Climatizadora (material) | 1 | 28261.15 | 28261.15 |
| MO_1 | h | Oficial de 1ª | 8.312 | 17.7 | 147.12 |
| MO_3 | h | Ayudante | 4.156 | 15.3 | 63.59 |
| % MA | % | Medios auxiliares | 1 % | 28471.86 | 284.72 |
| %CI | % | COSTES INDIRECTOS | 3 % | 28756.58 | 862.70 |
|  |  | Total |  |  | 29619.28 |

| Medición | Uds. | Parcial |
|---|---|---|
| CUBIERTA |  |  |
| PLANTA 2 |  |  |
| PLANTA 1 |  |  |
| PLANTA 0 |  |  |
| PLANTA -1 | 1 | 1.00 |
| Total |  | 1 |

**IIB_10220** Ud SILENCIADOR S-01 Y S-02
2 Ud × 1088.65 = 2177.30
SILENCIADOR DE CELDILLAS, CON MARCO DE PERFIL FAVORABLE AL FLUJO DE AIRE, LANA MINERAL EN SU INTERIOR CON PROTECCIÓN MEDIANTE VELO DE SEDA DE VIDRIO, RESISTENTE A LA ABRASIÓN HASTA 20 M/S, INCLUYENDO IMPREGNACIÓN QUE LE HACE RESISTENTE A LA DESCOMPOSICIÓN Y HUMEDAD, CLASE A2 DE MATERIAL S/DIN 4102, CONSTRUIDO EN CHAPA DE ACERO GALVANIZADO CON REFUERZOS ADICIONALES, PROVISTA A AMBOS LADOS DE MARCO DE CONEXIÓN. CON MEMBRANA DE RESONANCIA. MODELO XSA-200-200-5-P-V/2.000X750X2.500 DE LA FIRMA TROX O EQUIVALENTE EN CALIDAD Y PRECIO A APROBAR POR LA DF, DE LAS CARACTERISTICAS SIGUIENTES:
- CAUDAL: 34.000 m3 EL SILENCIADOR DEL CONDUCTO DE IMPULSIÓN Y 30.600 M3/H EL SILENCIADOR DEL CONDUCTO DE RETORNO.
- TIPO DE SILENCIADOR: RECTANGULAR
- TIPO DE MONTAJE: CONEXION DE CONDUCTO A AMBOS LADOS
- SEPARACION ENTRE CELDILLAS: 200 MM
- NUMERO DE CELDILLAS: 5
- ANCHO DE CELDILLA: 200 MM
- DIMENSIONES ANCHOxALTOxLONGITUD: 2.000X750X2.500
- PERDIDA DE CARGA: 50 PA
INCLUSO CONEXION A CONDUCTOS. INCLUSO INSTALACION Y PRUEBAS, CON TODOS LOS MEDIOS, ACCESORIOS Y OPERACIONES NECESARIAS PARA SU CORRECTA INSTALACION.

| Código | Ud | Descripción | Rendimiento | Precio | Importe |
|---|---|---|---|---|---|
| IBB_10220.A | Ud | SILENCIADOR (material) | 1 | 991.63 | 991.63 |
| MO_1 | h | Oficial de 1ª | 1.662 | 17.7 | 29.42 |
| MO_3 | h | Ayudante | 1.662 | 15.3 | 25.43 |
| % MA | % | Medios auxiliares | 1 % | 1046.48 | 10.46 |
| %CI | % | COSTES INDIRECTOS | 3 % | 1056.94 | 31.71 |
|  |  | Total |  |  | 1088.65 |

| Medición | Uds. | Parcial |
|---|---|---|
| CUBIERTA |  |  |
| PLANTA 2 |  |  |
| PLANTA 1 |  |  |
| PLANTA 0 |  |  |
| PLANTA -1 | 2 | 2.00 |
| Total |  | 2 |

**IIB_10221** Ud FANCOIL F-01
42 Ud × 137.97 = 5794.74
FAN-COIL TIPO F-01, EN INSTALACION HORIZONTAL ANCLADO AL FORJADO, CON FILTRO VERTICAL DE 10 MM DE ESPESOR LAVABLE REGENERABLE CON EFICACIA 60% GRAVIMETRICA (CLASE M1), CONEXION A DOS TUBOS, CON VENTILADORES DE TIPO CENTRIFUGO EQUILIBRADOS ESTATICA Y DINAMICAMENTE MONTADOS SOBRE SUSPENSIONES ELASTICAS, MOTORES DE 7 VELOCIDADES ABIERTOS IP20, BANDEJA DE RECOGIDA DE CONDENSADOS DE MATERIAL TERMOPLÁSTICO, BATERIAS DE TUBOS DE COBRE Y ALETAS CONTINUA DE ALUMINIO, INCLUSO LATIGUILLOS DE CONEXION, DE LA FIRMA AIRLAN MODELO FCX-P32PO O EQUIVALENTE EN CALIDAD Y PRECIO A APROBAR POR LA DIRECCIÓN FACULTATIVA, DE LAS CARACTERISTICAS SIGUIENTES:
- CICLO DE FRIO:
- POTENCIA TOTAL: 1,9 KW
- Tª BH AMBIENTE: 17°C
- Tª ENTRADA AGUA: 7°C
- CAUDAL DE AGUA: 325 L/H
- PERDIDA DE CARGA: 9 KPA.
- CICLO DE CALOR:
- POTENCIA: 2,9 KW
- Tª BS AMBIENTE: 20°C
- Tª ENTRADA AGUA: 55°C
- CAUDAL DE AGUA: 300 L/H
- PERDIDA DE CARGA: 7 KPA.
- VENTILADOR/ES:
- CAUDAL: 370 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10221 | Ud | FANCOIL 1 (material) | 1 | 103.9 | 103.90 |
| MO_1 | h | Oficial de 1ª | 0.831 | 17.7 | 14.71 |
| MO_3 | h | Ayudante | 0.831 | 15.3 | 12.71 |
| % MA | % | Medios auxiliares | 2 % | 131.32 | 2.63 |
| %CI | % | COSTES INDIRECTOS | 3 % | 133.95 | 4.02 |
|  |  | Total |  |  | 137.97 |

| Medición | Uds. | Parcial |
|---|---|---|
| PLANTA SEGUNDA | 42 | 42.00 |
| Total |  | 42 |

**IIB_10222** Ud FANCOIL F-02
1 Ud × 155.43 = 155.43
FAN-COIL TIPO F-02, EN INSTALACION HORIZONTAL ANCLADO AL FORJADO, CON FILTRO VERTICAL DE 10 MM DE ESPESOR LAVABLE REGENERABLE CON EFICACIA 60% GRAVIMETRICA (CLASE M1), CONEXION A DOS TUBOS, CON VENTILADORES DE TIPO CENTRIFUGO EQUILIBRADOS ESTATICA Y DINAMICAMENTE MONTADOS SOBRE SUSPENSIONES ELASTICAS, MOTORES DE 7 VELOCIDADES ABIERTOS IP20, BANDEJA DE RECOGIDA DE CONDENSADOS DE MATERIAL TERMOPLÁSTICO, BATERIAS DE TUBOS DE COBRE Y ALETAS CONTINUA DE ALUMINIO, INCLUSO LATIGUILLOS DE CONEXION, DE LA FIRMA AIRLAN MODELO FCX-P42PO O EQUIVALENTE EN CALIDAD Y PRECIO A APROBAR POR LA DIRECCIÓN FACULTATIVA, DE LAS CARACTERISTICAS SIGUIENTES:
- CICLO DE FRIO:
- POTENCIA TOTAL: 2,2 KW
- Tª BH AMBIENTE: 17°C
- Tª ENTRADA AGUA: 7°C
- CAUDAL DE AGUA: 340 L/H
- PERDIDA DE CARGA: 5 KPA.
- CICLO DE CALOR:
- POTENCIA: 3,3 KW
- Tª BS AMBIENTE: 20°C
- Tª ENTRADA AGUA: 55°C
- CAUDAL DE AGUA: 340 L/H
- PERDIDA DE CARGA: 5 KPA.
- VENTILADOR/ES:
- CAUDAL: 330 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10222 | Ud | FANCOIL 2 (material) | 1 | 120.52 | 120.52 |
| MO_1 | h | Oficial de 1ª | 0.831 | 17.7 | 14.71 |
| MO_3 | h | Ayudante | 0.831 | 15.3 | 12.71 |
| % MA | % | Medios auxiliares | 2 % | 147.94 | 2.96 |
| %CI | % | COSTES INDIRECTOS | 3 % | 150.90 | 4.53 |
|  |  | Total |  |  | 155.43 |

| Medición | Uds. | Parcial |
|---|---|---|
| PLANTA SEGUNDA | 1 | 1.00 |
| Total |  | 1 |

**IIB_10223** Ud FANCOIL F-03
4 Ud × 161.55 = 646.20
FAN-COIL TIPO F-03, EN INSTALACION HORIZONTAL ANCLADO AL FORJADO, CON FILTRO VERTICAL DE 10 MM DE ESPESOR LAVABLE REGENERABLE CON EFICACIA 60% GRAVIMETRICA (CLASE M1), CONEXION A DOS TUBOS, CON VENTILADORES DE TIPO CENTRIFUGO EQUILIBRADOS ESTATICA Y DINAMICAMENTE MONTADOS SOBRE SUSPENSIONES ELASTICAS, MOTORES DE 5 VELOCIDADES ABIERTOS IP20, BANDEJA DE RECOGIDA DE CONDENSADOS DE MATERIAL TERMOPLÁSTICO, BATERIAS DE TUBOS DE COBRE Y ALETAS CONTINUA DE ALUMINIO, INCLUSO LATIGUILLOS DE CONEXION, DE LA FIRMA AIRLAN MODELO FCX-P50PO O EQUIVALENTE EN CALIDAD Y PRECIO A APROBAR POR LA DIRECCIÓN FACULTATIVA, DE LAS CARACTERISTICAS SIGUIENTES:
- CICLO DE FRIO:
- POTENCIA TOTAL: 2,6 KW
- Tª BH AMBIENTE: 17°C
- Tª ENTRADA AGUA: 7°C
- CAUDAL DE AGUA: 530L/H
- PERDIDA DE CARGA: 10,5 KPA.
- CICLO DE CALOR:
- POTENCIA: 4,2 KW
- Tª BS AMBIENTE: 20°C
- Tª ENTRADA AGUA: 55°C
- CAUDAL DE AGUA: 530L/H
- PERDIDA DE CARGA: 8 KPA.
- VENTILADOR/ES:
- CAUDAL: 490 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10223 | Ud | FANCOIL 3 (material) | 1 | 126.34 | 126.34 |
| MO_1 | h | Oficial de 1ª | 0.831 | 17.7 | 14.71 |
| MO_3 | h | Ayudante | 0.831 | 15.3 | 12.71 |
| % MA | % | Medios auxiliares | 2 % | 153.76 | 3.08 |
| %CI | % | COSTES INDIRECTOS | 3 % | 156.84 | 4.71 |
|  |  | Total |  |  | 161.55 |

| Medición | Uds. | Parcial |
|---|---|---|
| PLANTA SEGUNDA | 4 | 4.00 |
| Total |  | 4 |

**IIB_10224** Ud FANCOIL F-04
3 Ud × 186 = 558.00
FAN-COIL TIPO F-04, EN INSTALACION HORIZONTAL ANCLADO AL FORJADO, CON FILTRO VERTICAL DE 10 MM DE ESPESOR LAVABLE REGENERABLE CON EFICACIA 60% GRAVIMETRICA (CLASE M1), CONEXION A CUATRO TUBOS, CON VENTILADORES DE TIPO CENTRIFUGO EQUILIBRADOS ESTATICA Y DINAMICAMENTE MONTADOS SOBRE SUSPENSIONES ELASTICAS, MOTORES DE 3 VELOCIDADES ABIERTOS IP20, BANDEJA DE RECOGIDA DE CONDENSADOS DE MATERIAL TERMOPLÁSTICO, BATERIAS DE TUBOS DE COBRE Y ALETAS CONTINUA DE ALUMINIO, INCLUSO LATIGUILLOS DE CONEXION, DE LA FIRMA AIRLAN MODELO FCX-P50PO O EQUIVALENTE EN CALIDAD Y PRECIO A APROBAR POR LA DIRECCIÓN FACULTATIVA, DE LAS CARACTERISTICAS SIGUIENTES:
- CICLO DE FRIO:
- POTENCIA TOTAL: 2 KW
- Tª BH AMBIENTE: 17°C
- Tª ENTRADA AGUA: 7°C
- CAUDAL DE AGUA: 332L/H
- PERDIDA DE CARGA: 4,6 KPA.
- CICLO DE CALOR:
- POTENCIA: 1,7 KW
- Tª BS AMBIENTE: 20°C
- Tª ENTRADA AGUA: 55°C
- CAUDAL DE AGUA: 95L/H
- PERDIDA DE CARGA: 2,5 KPA.
- VENTILADOR/ES:
- CAUDAL: 450 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10225 | Ud | FANCOIL 4 (material) | 1 | 149.62 | 149.62 |
| MO_1 | h | Oficial de 1ª | 0.831 | 17.7 | 14.71 |
| MO_3 | h | Ayudante | 0.831 | 15.3 | 12.71 |
| % MA | % | Medios auxiliares | 2 % | 177.04 | 3.54 |
| %CI | % | COSTES INDIRECTOS | 3 % | 180.58 | 5.42 |
|  |  | Total |  |  | 186 |

| Medición | Uds. | Parcial |
|---|---|---|
| PLANTA PRIMERA | 3 | 3.00 |
| Total |  | 3 |

**IIB_10225** Ud FANCOIL F-05
1 Ud × 254.98 = 254.98
FAN-COIL TIPO F-05, EN INSTALACION HORIZONTAL ANCLADO AL FORJADO, CON FILTRO VERTICAL DE 10 MM DE ESPESOR LAVABLE REGENERABLE CON EFICACIA 60% GRAVIMETRICA (CLASE M1), CONEXION A CUATRO TUBOS, CON VENTILADORES DE TIPO CENTRIFUGO EQUILIBRADOS ESTATICA Y DINAMICAMENTE MONTADOS SOBRE SUSPENSIONES ELASTICAS, MOTORES DE 4 VELOCIDADES ABIERTOS IP20, BANDEJA DE RECOGIDA DE CONDENSADOS DE MATERIAL TERMOPLÁSTICO, BATERIAS DE TUBOS DE COBRE Y ALETAS CONTINUA DE ALUMINIO, INCLUSO LATIGUILLOS DE CONEXION, DE LA FIRMA AIRLAN MODELO FCX-P62PO O EQUIVALENTE EN CALIDAD Y PRECIO A APROBAR POR LA DIRECCIÓN FACULTATIVA, DE LAS CARACTERISTICAS SIGUIENTES:
- CICLO DE FRIO:
- POTENCIA TOTAL: 3,4 KW
- Tª BH AMBIENTE: 17°C
- Tª ENTRADA AGUA: 7°C
- CAUDAL DE AGUA: 581L/H
- PERDIDA DE CARGA: 3,3 KPA.
- CICLO DE CALOR:
- POTENCIA: 2,57 KW
- Tª BS AMBIENTE: 20°C
- Tª ENTRADA AGUA: 55°C
- CAUDAL DE AGUA: 147L/H
- PERDIDA DE CARGA: 1,63 KPA.
- VENTILADOR/ES:
- CAUDAL: 750 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10226 | Ud | FANCOIL 5 (material) | 1 | 215.28 | 215.28 |
| MO_1 | h | Oficial de 1ª | 0.831 | 17.7 | 14.71 |
| MO_3 | h | Ayudante | 0.831 | 15.3 | 12.71 |
| % MA | % | Medios auxiliares | 2 % | 242.70 | 4.85 |
| %CI | % | COSTES INDIRECTOS | 3 % | 247.55 | 7.43 |
|  |  | Total |  |  | 254.98 |

| Medición | Uds. | Parcial |
|---|---|---|
| PLANTA PRIMERA | 1 | 1.00 |
| Total |  | 1 |

**IIB_10226** Ud FANCOIL F-06
1 Ud × 356.28 = 356.28
FAN-COIL TIPO F-06 EN INSTALACION HORIZONTAL ANCLADO AL FORJADO, CON FILTRO VERTICAL DE 10 MM DE ESPESOR LAVABLE REGENERABLE CON EFICACIA 60% GRAVIMETRICA (CLASE M1), CONEXION A CUATRO TUBOS, CON VENTILADORES DE TIPO CENTRIFUGO EQUILIBRADOS ESTATICA Y DINAMICAMENTE MONTADOS SOBRE SUSPENSIONES ELASTICAS, MOTORES DE 4 VELOCIDADES ABIERTOS IP20, BANDEJA DE RECOGIDA DE CONDENSADOS DE MATERIAL TERMOPLÁSTICO, BATERIAS DE TUBOS DE COBRE Y ALETAS CONTINUA DE ALUMINIO, INCLUSO LATIGUILLOS DE CONEXION,DE LA FIRMA AIRLAN MODELO FPN12+SRA3R CON BATERÍA ADICIONAL DE TRES FILAS SRAZ3R, O EQUIVALENTE EN CALIDAD Y PRECIO A APROBAR POR LA DIRECCIÓN FACULTATIVA, DE LAS CARACTERISTICAS SIGUIENTES:
- CICLO DE FRIO(2 CIRCUITOS DE FRÍO):
- POTENCIA TOTAL: 4,2KW
- Tª BH AMBIENTE: 17°C
- Tª ENTRADA AGUA: 7°C
- CAUDAL DE AGUA: 720L/H
- PERDIDA DE CARGA: 12,5 KPA.
- VENTILADOR/ES:
- CAUDAL: 1100 M³/H
- VELOCIDAD: MEDIA
-POTENCIA SONORA(dBA): 40.
INCLUSO CONEXION A CIRCUITO DE AGUA MEDIANTE TUBO DE COBRE, CON JUNTAS DIELECTRICAS EN LA UNION.
INCLUSO SOPORTE DE VENTILO-CONVECTORES FORMADO POR LOS ELEMENTOS SIGUIENTES:
- 1 METRO LINEAL DE PERFIL ANGULAR 40x40 MM
- 2 METROS DE VARILLA ROSCADA M-10 DE Ø 10 MM
- 4 SILENT BLOCKS DE TECHO DE LA FIRMA VIBRATECH MODELO TM-25 O EQUIVALENTE.
- TUERCAS Y CONTRATUERCAS.
INCLUSO INSTALACION Y PRUEBAS, CON TODOS LOS MEDIOS, ACCESORIOS Y OPERACIONES NECESARIAS PARA SU CORRECTA INSTALACION.

| Código | Ud | Descripción | Rendimiento | Precio | Importe |
|---|---|---|---|---|---|
| IBB_10227 | Ud | FANCOIL 6 (material) | 1 | 311.7 | 311.70 |
| MO_1 | h | Oficial de 1ª | 0.831 | 17.7 | 14.71 |
| MO_3 | h | Ayudante | 0.831 | 15.3 | 12.71 |
| % MA | % | Medios auxiliares | 2 % | 339.12 | 6.78 |
| %CI | % | COSTES INDIRECTOS | 3 % | 345.90 | 10.38 |
|  |  | Total |  |  | 356.28 |

| Medición | Uds. | Parcial |
|---|---|---|
| PLANTA SÓTANO | 1 | 1.00 |
| Total |  | 1 |

**IIB_10227** Ud MINICLIMATIZADORA MC-01
5 Ud × 1145.94 = 5729.70
UNIDAD DE TRATAMIENTO DEL AIRE INSONORIZADO DE BAJA SILUETA PARA CLIMATIZACIÓN CON CARCASA FORMADA POR BASTIDOR AUTOPORTANTE DE PERFIL DE ACERO GALVANIZADA Y PINTADA, CON JUNTA DE ESTANQUEIDAD PERIMETRAL. PANELES DE CIERRE TIPO SANDWICH DE 25 MM, DE ESPESOR CON CHAPA GALVANIZADA INTERIOR Y CHAPA PRELACADA EXTERIOR. AISLAMIENTO DE LANA MINERAL DE 70 KG/M3. PUERTAS DE INTERVENCIÓN CON CIERRES RÁPIDOS. DE LA FIRMA TROX MODELO TBSN/25/0M0/4C-2H/03/LL/0 INCLUIDO SILENCIADOR EN LA ADMISIÓN , O EQUIVALENTE EN CALIDAD Y PRECIO A APROBAR POR LA DIRECCIÓN FACULTATIVA, FORMADA POR LAS SECCIONES SIGUIENTES:
- FILTRO DE TIPO PLANO G3, EFICACIA: 85% AFI SECTION I (EU-3)
- SECCION DE IMPULSION CON VENTILADOR , DOBLE OIDO DE ASPIRACION, SOBRE BANCADA APOYADA EN MUELLES METALICOS ANTIVIBRATORIOS, EQUILIBRADO ESTATICA Y DINAMICAMENTE, MOTOR EN BANCADA, DE LAS CARACTERISTICAS SIGUIENTES:
.CAUDAL DE AIRE: 1650M3/H
.PRESIÓN DISPONIBLE : 21 MMCA
.VELOCIDAD DE GIRO: 1380 RPM
.TENSIÓN DE ALIMENTACIÓN 230 V.
- SECCION DE BATERIA DE ENFRIAMIENTO, EN TUBOS DE COBRE Y ALETEADO CONTINUO DE ALUMINIO:
.CAPACIDAD TÉRMICA: 9.84 KW
.NÚMERO DE FILAS: 4
.CAUDAL DE AGUA: 1693 L/H
.TEMPERATURA ENTRADA AGUA: 7°C
.TEMPERATURA SALIDA AGUA: 12°C
.PERDIDA DE CARGA: 0,7 MCA
.DIÁMETRO COLECTOR: 1 1/4 "
-SECCIÓN DE LA BATERÍA DE CALEFACCIÓN:
.CAPACIDAD TÉRMICA: 8,71 KW
.NÚMERO DE FILAS: 2
.CAUDAL DE AGUA: 499 L/H
.TEMPERATURA ENTRADA AGUA: 55°C
.TEMPERATURA SALIDA AGUA: 40°C
.PERDIDA DE CARGA: 0,2 MCA
.DIÁMETRO COLECTOR: 1 "
-SILENCIADOR:
.POTENCIA SONORA DE SALIDA: 49 DBA
.POTENCIA SONORA DE ENTRADA: 69 DBA
INCLUSO INSTALACION Y PRUEBAS, CON TODOS LOS MEDIOS, ACCESORIOS Y OPERACIONES NECESARIAS PARA SU CORRECTA INSTALACION.

| Código | Ud | Descripción | Rendimiento | Precio | Importe |
|---|---|---|---|---|---|
| IBB_10228 | Ud | MINICLIMATIZADORA 1 (material) | 1 | 1039.01 | 1039.01 |
| MO_1 | h | Oficial de 1ª | 1.247 | 17.7 | 22.07 |
| MO_3 | h | Ayudante | 1.247 | 15.3 | 19.08 |
| % MA | % | Medios auxiliares | 3 % | 1080.16 | 32.40 |
| %CI | % | COSTES INDIRECTOS | 3 % | 1112.56 | 33.38 |
|  |  | Total |  |  | 1145.94 |

| Medición | Uds. | Parcial |
|---|---|---|
| PLANTA PRIMERA | 5 | 5.00 |
| Total |  | 5 |

**IIB_10228** Ud MINICLIMATIZADORA MC-02
4 Ud × 1216.49 = 4865.96
UNIDAD DE TRATAMIENTO DEL AIRE INSONORIZADO DE BAJA SILUETA PARA CLIMATIZACIÓN CON CARCASA FORMADA POR BASTIDOR AUTOPORTANTE DE PERFIL DE ACERO GALVANIZADA Y PINTADA, CON JUNTA DE ESTANQUEIDAD PERIMETRAL. PANELES DE CIERRE TIPO SANDWICH DE 25 MM, DE ESPESOR CON CHAPA GALVANIZADA INTERIOR Y CHAPA PRELACADA EXTERIOR. AISLAMIENTO DE LANA MINERAL DE 70 KG/M3. PUERTAS DE INTERVENCIÓN CON CIERRES RÁPIDOS. DE LA FIRMA TROX MODELO TBSN/25/0M0/6C-2H/03/LL/0 INCLUIDO SILENCIADOR EN LA ADMISIÓN , O EQUIVALENTE EN CALIDAD Y PRECIO A APROBAR POR LA DIRECCIÓN FACULTATIVA, FORMADA POR LAS SECCIONES SIGUIENTES:
- FILTRO DE TIPO PLANO G3, EFICACIA: 85% AFI SECTION I (EU-3)
- SECCION DE IMPULSION CON VENTILADOR , DOBLE OIDO DE ASPIRACION, SOBRE BANCADA APOYADA EN MUELLES METALICOS ANTIVIBRATORIOS, EQUILIBRADO ESTATICA Y DINAMICAMENTE, MOTOR EN BANCADA, DE LAS CARACTERISTICAS SIGUIENTES:
.CAUDAL DE AIRE: 2000M3/H
.PRESIÓN DISPONIBLE : 16 MMCA
.VELOCIDAD DE GIRO: 1380 RPM
.TENSIÓN DE ALIMENTACIÓN 230 V.
- SECCION DE BATERIA DE ENFRIAMIENTO, EN TUBOS DE COBRE Y ALETEADO CONTINUO DE ALUMINIO:
.CAPACIDAD TÉRMICA: 14,56 KW
.NÚMERO DE FILAS: 6
.CAUDAL DE AGUA: 2506 L/H
.TEMPERATURA ENTRADA AGUA: 7°C
.TEMPERATURA SALIDA AGUA: 12°C
.PERDIDA DE CARGA: 1,6 MCA
.DIÁMETRO COLECTOR: 1 1/4 "
-SECCIÓN DE LA BATERÍA DE CALEFACCIÓN:
.CAPACIDAD TÉRMICA: 9,81 KW
.NÚMERO DE FILAS: 2
.CAUDAL DE AGUA: 563 L/H
.TEMPERATURA ENTRADA AGUA: 55°C
.TEMPERATURA SALIDA AGUA: 40°C
.PERDIDA DE CARGA: 0,3 MCA
.DIÁMETRO COLECTOR: 1 "
-SILENCIADOR:
.POTENCIA SONORA DE SALIDA: 49 DBA
.POTENCIA SONORA DE ENTRADA: 69 DBA
INCLUSO INSTALACION Y PRUEBAS, CON TODOS LOS MEDIOS, ACCESORIOS Y OPERACIONES NECESARIAS PARA SU CORRECTA INSTALACION.

| Código | Ud | Descripción | Rendimiento | Precio | Importe |
|---|---|---|---|---|---|
| IBB_10229 | Ud | MINICLIMATIZADORA 2 (material) | 1 | 1105.51 | 1105.51 |
| MO_1 | h | Oficial de 1ª | 1.247 | 17.7 | 22.07 |
| MO_3 | h | Ayudante | 1.247 | 15.3 | 19.08 |
| % MA | % | Medios auxiliares | 3 % | 1146.66 | 34.40 |
| %CI | % | COSTES INDIRECTOS | 3 % | 1181.06 | 35.43 |
|  |  | Total |  |  | 1216.49 |

| Medición | Uds. | Parcial |
|---|---|---|
| PLANTA PRIMERA | 4 | 4.00 |
| Total |  | 4 |

**IIB_10229** Ud BATERIA TRATAMIENTO B4T-01
1 Ud × 889.07 = 889.07
Unidad tratamiento de aire mediante baterias de frio y baterias de calor a disponer en falso techo para el tratamiento térmico del aire proveniente de la CL-01. Se dispondrá un pequeño bastidor de perfiles soldados y galvanizados, con carcasa en chapa de acero lisa panel sándwich a modo de sujección de los elementos que componen el ST,de la firma TROX, TECNIVEL, WOLF, o equivalente en calidad y precio previa aprobación de la DF.
El B4T-01 tendrá las siguientes caracteristicas;
- Caudal aire Q = 3150 m3/h
- Funcionará junto a la Compuerta regulación todo/nada CR-01
- Elementos soportación antivibratoria.
Bateria Calor:
- Sección de batería de calentamiento, en tubos de cobre y aleteado continuo de aluminio:
- Potencia total de intercambio: 22 kw
Fluido primario: agua
- Condiciones de primario en frío: 55/40°C
Fluido secundario: aire
- Condiciones de entrada batería frío: Te (ºC)/ Hr (%:) -1.2 / 90
- Condiciones de salida batería frío Ts (ºC)/ Hr (%): 26.6 / 14.3
- Velocidad de paso del aire: <2,5 m/s
- Perdida de carga lado agua: <2 m.c.a.
- Perdida de carga aire: <7 mm.c.a.
Bateria Frio:
- Sección de batería de calentamiento, en tubos de cobre y aleteado continuo de aluminio:
- Potencia total de intercambio: 16.6 kw
Fluido primario: agua
- Condiciones de primario en frío: 7/12°C
Fluido secundario: aire
- Condiciones de entrada batería frío: Te (ºC)/ Hr (%:) 29.7 / 45
- Condiciones de salida batería frío Ts (ºC)/ Hr (%): 16.7 / 88
- Velocidad de paso del aire: <2,5 m/s
- Perdida de carga lado agua: <2 m.c.a.
- Perdida de carga aire: <7 mm.c.a.
Incluso instalación y pruebas, con todos los medios, accesorios y operaciones necesarias para su correcta instalación. Totalmente instalado y en funcionamiento.

| Código | Ud | Descripción | Rendimiento | Precio | Importe |
|---|---|---|---|---|---|
| IIB_10229.A | Ud | Bateria Postratamiento (material) | 1 | 739.77 | 739.77 |
| MO_1 | h | Oficial de 1ª | 2.494 | 17.7 | 44.14 |
| MO_3 | h | Ayudante | 2.494 | 15.3 | 38.16 |
| % MA | % | Medios auxiliares | 5 % | 822.07 | 41.10 |
| %CI | % | COSTES INDIRECTOS | 3 % | 863.17 | 25.90 |
|  |  | Total |  |  | 889.07 |

| Medición | Uds. | Parcial |
|---|---|---|
| CUBIERTA |  |  |
| PLANTA 2 |  |  |
| PLANTA 1 |  |  |
| PLANTA 0 | 1 | 1.00 |
| PLANTA -1 |  |  |
| Total |  | 1 |

**IIB_10230** Ud BATERIA TRATAMIENTO B2T-01
6 Ud × 830.64 = 4983.84
Unidad tratamiento de aire mediante baterias de frio/calor a disponer en falso techo para el tratamiento térmico del aire proveniente de la CL-01. Se dispondrá un pequeño bastidor de perfiles soldados y galvanizados, con carcasa en chapa de acero lisa panel sándwich a modo de sujección de los elementos que componen el ST,de la firma TROX, TECNIVEL, WOLF, o equivalente en calidad y precio previa aprobación de la DF.
El B2T-01 tendrá las siguientes caracteristicas;
- Caudal aire Q = 2160 m3/h
- Funcionará junto a la Compuerta regulación todo/nada CR-02
- Elementos soportación antivibratoria.
Bateria Frio / Calor:
- Sección de batería de calentamiento, en tubos de cobre y aleteado continuo de aluminio:
- Potencia total de intercambio: 11.7 kw
Fluido primario: agua
- Condiciones de primario en frío: 7/12°C
Fluido secundario: aire
- Condiciones de entrada batería frío: Te (ºC)/ Hr (%:) 29.7 / 45
- Condiciones de salida batería frío Ts (ºC)/ Hr (%): 16.5 / 88
- Velocidad de paso del aire: <2,5 m/s
- Perdida de carga lado agua: <2 m.c.a.
- Perdida de carga aire: <7 mm.c.a.
Incluso instalación y pruebas, con todos los medios, accesorios y operaciones necesarias para su correcta instalación. Totalmente instalado y en funcionamiento.

| Código | Ud | Descripción | Rendimiento | Precio | Importe |
|---|---|---|---|---|---|
| IIB_10230.A | Ud | Bateria Postratamiento (material) | 1 | 685.75 | 685.75 |
| MO_1 | h | Oficial de 1ª | 2.494 | 17.7 | 44.14 |
| MO_3 | h | Ayudante | 2.494 | 15.3 | 38.16 |
| % MA | % | Medios auxiliares | 5 % | 768.05 | 38.40 |
| %CI | % | COSTES INDIRECTOS | 3 % | 806.45 | 24.19 |
|  |  | Total |  |  | 830.64 |

| Medición | Parcial |
|---|---|
| CUBIERTA |  |
| PLANTA 2 |  |
| PLANTA 1 |  |
| fórmula: 6 | 6.00 |
| PLANTA -1 |  |
| Total | 6 |

**IIB_10231** Ud BATERIA TRATAMIENTO B2T-02
5 Ud × 673.32 = 3366.60
Unidad tratamiento de aire mediante baterias de frio/calor a disponer en falso techo para el tratamiento térmico del aire proveniente de la CL-01. Se dispondrá un pequeño bastidor de perfiles soldados y galvanizados, con carcasa en chapa de acero lisa panel sándwich a modo de sujección de los elementos que componen el ST,de la firma TROX, TECNIVEL, WOLF, o equivalente en calidad y precio previa aprobación de la DF.
El B2T-02 tendrá las siguientes caracteristicas;
- Caudal aire Q = 1125 m3/h
- Funcionará junto a la Compuerta regulación todo/nada CR-03
- Elementos soportación antivibratoria.
Bateria Frio / Calor:
- Sección de batería de calentamiento, en tubos de cobre y aleteado continuo de aluminio:
- Potencia total de intercambio: 6.1 kw
Fluido primario: agua
- Condiciones de primario en frío: 7/12°C
Fluido secundario: aire
- Condiciones de entrada batería frío: Te (ºC)/ Hr (%:) 29.7 / 45
- Condiciones de salida batería frío Ts (ºC)/ Hr (%): 16.9 / 85
- Velocidad de paso del aire: <2,5 m/s
- Perdida de carga lado agua: <2 m.c.a.
- Perdida de carga aire: <7 mm.c.a.
Incluso instalación y pruebas, con todos los medios, accesorios y operaciones necesarias para su correcta instalación. Totalmente instalado y en funcionamiento.

| Código | Ud | Descripción | Rendimiento | Precio | Importe |
|---|---|---|---|---|---|
| IIB_10231.A | Ud | Bateria Postratamiento (material) | 1 | 540.28 | 540.28 |
| MO_1 | h | Oficial de 1ª | 2.494 | 17.7 | 44.14 |
| MO_3 | h | Ayudante | 2.494 | 15.3 | 38.16 |
| % MA | % | Medios auxiliares | 5 % | 622.58 | 31.13 |
| %CI | % | COSTES INDIRECTOS | 3 % | 653.71 | 19.61 |
|  |  | Total |  |  | 673.32 |

| Medición | Uds. | Parcial |
|---|---|---|
| CUBIERTA |  |  |
| PLANTA 2 | 1 | 1.00 |
| PLANTA 1 | 1 | 1.00 |
| PLANTA 0 | 3 | 3.00 |
| PLANTA -1 |  |  |
| Total |  | 5 |

**IIB_10232** Ud BATERIA TRATAMIENTO B2T-03
5 Ud × 686.8 = 3434.00
Unidad tratamiento de aire mediante baterias de frio/calor a disponer en falso techo para el tratamiento térmico del aire proveniente de la CL-01. Se dispondrá un pequeño bastidor de perfiles soldados y galvanizados, con carcasa en chapa de acero lisa panel sándwich a modo de sujección de los elementos que componen el ST,de la firma TROX, TECNIVEL, WOLF, o equivalente en calidad y precio previa aprobación de la DF.
El B2T-03 tendrá las siguientes caracteristicas;
- Caudal aire Q = 1440 m3/h
- Funcionará junto a la Compuerta regulación todo/nada CR-03
- Elementos soportación antivibratoria.
Bateria Frio / Calor:
- Sección de batería de calentamiento, en tubos de cobre y aleteado continuo de aluminio:
- Potencia total de intercambio: 8.75 kw
Fluido primario: agua
- Condiciones de primario en frío: 7/12°C
Fluido secundario: aire
- Condiciones de entrada batería frío: Te (ºC)/ Hr (%:) 29.7 / 45
- Condiciones de salida batería frío Ts (ºC)/ Hr (%): 15.7 / 87
- Velocidad de paso del aire: <2,5 m/s
- Perdida de carga lado agua: <2 m.c.a.
- Perdida de carga aire: <7 mm.c.a.
Incluso instalación y pruebas, con todos los medios, accesorios y operaciones necesarias para su correcta instalación. Totalmente instalado y en funcionamiento.

| Código | Ud | Descripción | Rendimiento | Precio | Importe |
|---|---|---|---|---|---|
| IIB_10232.A | Ud | Bateria Postratamiento (material) | 1 | 552.75 | 552.75 |
| MO_1 | h | Oficial de 1ª | 2.494 | 17.7 | 44.14 |
| MO_3 | h | Ayudante | 2.494 | 15.3 | 38.16 |
| % MA | % | Medios auxiliares | 5 % | 635.05 | 31.75 |
| %CI | % | COSTES INDIRECTOS | 3 % | 666.80 | 20.00 |
|  |  | Total |  |  | 686.8 |

| Medición | Uds. | Parcial |
|---|---|---|
| CUBIERTA |  |  |
| PLANTA 2 |  |  |
| PLANTA 1 |  |  |
| PLANTA 0 | 5 | 5.00 |
| PLANTA -1 |  |  |
| Total |  | 5 |

**IIB_10020** Ud VENTILADOR EXTRACCIÓN ASEOS UV-01
1 Ud × 290.43 = 290.43
VENTILADOR DE EXTRACCION EN LINEA PARA CONDUCTOS, TIPO UV-01 EN PLANOS, CON BAJO NIVEL SONORO, CON ENVOLVENTE EN MATERIAL PLÁSTICO AUTOEXTINGUIBLE, CAJA DE BORNES EXTERNA, MOTOR CON RODAMIENTOS A BOLAS, PROTECCIÓN IPX4. MODELO LINEO 315/H DE LA FIRMA SODECA O EQUIVALENTE EN CALIDAD Y PRECIO A APROBAR POR LA DF, DE LAS CARACTERISTICAS SIGUIENTES:
- CAUDAL: 1.800 M3/H
- PÉRDIDA DE CARGA: 9 MM.C.A.
- VELOCIDAD: 2500/1820 R.P.M.
- POTENCIA: 200/300 W
INCLUSO CABLEADO ENTRE ARMARIO ELÉCTRICO Y VENTILADOR, RELÉ DE MANDO M/P Y RELÉ TÉRMICO CON 1 CONTACTO DE SEÑALIZACIÓN. INCLUSO SOPORTES, ANTIVIBRATORIOS, UNIONES ELÁSTICAS A CONDUCTOS, ACCESORIOS DE CONEXIÓN, PEQUEÑO MATERIAL, PP. TUBO Y CABLES ELÉCTRICOS, Y PEQUEÑAS AYUDAS DE ALBAÑILERÍA.
INCLUSO INSTALACION Y PRUEBAS, CON TODOS LOS MEDIOS, ACCESORIOS Y OPERACIONES NECESARIAS PARA SU CORRECTA INSTALACION.

| Código | Ud | Descripción | Rendimiento | Precio | Importe |
|---|---|---|---|---|---|
| IIC_0020.A | Ud | VENTILADOR (material) | 1 | 251.76 | 251.76 |
| MO_1 | h | Oficial de 1ª | 0.831 | 17.7 | 14.71 |
| MO_3 | h | Ayudante | 0.831 | 15.3 | 12.71 |
| % MA | % | Medios auxiliares | 1 % | 279.18 | 2.79 |
| %CI | % | COSTES INDIRECTOS | 3 % | 281.97 | 8.46 |
|  |  | Total |  |  | 290.43 |

| Medición | Uds. | Parcial |
|---|---|---|
| CUBIERTA |  |  |
| PLANTA 2 |  |  |
| PLANTA 1 |  |  |
| PLANTA 0 |  |  |
| PLANTA -1 | 1 | 1.00 |
| Total |  | 1 |

## IIB20000 COMPUERTAS (27/01/2010)
Importe: 15320.98

**IIB_21001** Ud COMPUERTA DE REGULACIÓN CR-01
1 Ud × 380.22 = 380.22
COMPUERTA DE REGULACION DE CAUDAL VARIABLE, CON CARCASA ESTANCA DE ACERO GALVANIZADO, PANTALÓN DE ENTRADA, REGULADOR DE CAUDAL ELECTRÓNICO, DE SECCION CIRCULAR Y SALIDA RECTANGULAR. DIAMETRO 400 MM,CON MOTOR REGULADOR DEL CAUDAL.
DE LA FIRMA TROX MODELO TVR-400/EASY EQUIVALENTE EN CALIDAD Y PRECIO A APROBAR POR LA DIRECCIÓN FACULTATIVA. INCLUSO INSTALACION Y PRUEBAS, CON TODOS LOS MEDIOS ACCESORIOS E INSTALACIONES NECESARIAS PARA SU CORRECTA EJECUCION.

| Código | Ud | Descripción | Rendimiento | Precio | Importe |
|---|---|---|---|---|---|
| ICD0400.a | ud | Compuerta de regulación 1 (material) | 1 | 344.95 | 344.95 |
| MO_1 | h | Oficial de 1ª | 0.374 | 17.7 | 6.62 |
| % MA | % | Medios auxiliares | 5 % | 351.57 | 17.58 |
| %CI | % | COSTES INDIRECTOS | 3 % | 369.15 | 11.07 |
|  |  | Total |  |  | 380.22 |

| Medición | Uds. | Parcial |
|---|---|---|
| PLANTA BAJA | 1 | 1.00 |
| Total |  | 1 |

**IIB_21002** Ud COMPUERTA DE REGULACIÓN CR-02
6 Ud × 304.72 = 1828.32
COMPUERTA DE REGULACION DE CAUDAL VARIABLE, CON CARCASA ESTANCA DE ACERO GALVANIZADO, PANTALÓN DE ENTRADA, REGULADOR DE CAUDAL ELECTRÓNICO, DE SECCION CIRCULAR Y SALIDA RECTANGULAR. DIAMETRO 315 MM,CON MOTOR REGULADOR DEL CAUDAL.
DE LA FIRMA TROX MODELO TVR-315/EASY EQUIVALENTE EN CALIDAD Y PRECIO A APROBAR POR LA DIRECCIÓN FACULTATIVA. INCLUSO INSTALACION Y PRUEBAS, CON TODOS LOS MEDIOS ACCESORIOS E INSTALACIONES NECESARIAS PARA SU CORRECTA EJECUCION.

| Código | Ud | Descripción | Rendimiento | Precio | Importe |
|---|---|---|---|---|---|
| ICD0401.a | ud | Compuerta de regulación 2 (material) | 1 | 275.13 | 275.13 |
| MO_1 | h | Oficial de 1ª | 0.374 | 17.7 | 6.62 |
| % MA | % | Medios auxiliares | 5 % | 281.75 | 14.09 |
| %CI | % | COSTES INDIRECTOS | 3 % | 295.84 | 8.88 |
|  |  | Total |  |  | 304.72 |

| Medición | Uds. | Parcial |
|---|---|---|
| PLANTA BAJA | 6 | 6.00 |
| Total |  | 6 |

**IIB_21003** Ud COMPUERTA DE REGULACIÓN CR-03
10 Ud × 337.07 = 3370.70
COMPUERTA DE REGULACION DE CAUDAL VARIABLE, CON CARCASA ESTANCA DE ACERO GALVANIZADO, PANTALÓN DE ENTRADA, REGULADOR DE CAUDAL ELECTRÓNICO, DE SECCION CIRCULAR Y SALIDA RECTANGULAR. DIAMETRO 250 MM,CON MOTOR REGULADOR DEL CAUDAL.
DE LA FIRMA TROX MODELO TVR-250/EASY EQUIVALENTE EN CALIDAD Y PRECIO A APROBAR POR LA DIRECCIÓN FACULTATIVA. INCLUSO INSTALACION Y PRUEBAS, CON TODOS LOS MEDIOS ACCESORIOS E INSTALACIONES NECESARIAS PARA SU CORRECTA EJECUCION.

| Código | Ud | Descripción | Rendimiento | Precio | Importe |
|---|---|---|---|---|---|
| ICD0402.a | ud | Compuerta de regulación 3 (material) | 1 | 305.05 | 305.05 |
| MO_1 | h | Oficial de 1ª | 0.374 | 17.7 | 6.62 |
| % MA | % | Medios auxiliares | 5 % | 311.67 | 15.58 |
| %CI | % | COSTES INDIRECTOS | 3 % | 327.25 | 9.82 |
|  |  | Total |  |  | 337.07 |

| Medición | Uds. | Parcial |
|---|---|---|
| PLANTA BAJA | 8 | 8.00 |
| PLANTA PRIMERA | 1 | 1.00 |
| PLANTA SEGUNDA | 1 | 1.00 |
| Total |  | 10 |

**IIB_21004** Ud COMPUERTA DE REGULACIÓN CR-04
33 Ud × 28.74 = 948.42
COMPUERTA DE REGULACION DE CAUDAL DE AIRE INSERTABLE EN CONDUCTO . AJUSTABLE PARA SISTEMAS DE CAUDAL CONSTANTE, EN EJECUCIÓN CIRCULAR, CON REGULACION AUTOMÁTICA MEDIATE LAMA BATIENTE, ESCALA EXTERIOR DE REGULACION, CON CARCASA Y COMPUERTA DE REGULACION EN PLASTICO DE ALTA CALIDAD, DE LA FIRMA TROX MODELO VFL 100 O EQUIVALENTE DE LAS FIRMAS SCHAKO O KRANTZ.
INCLUSO TOLVAS DE CONEXION A CONDUCTO INSTALACION Y PRUEBAS, CON TODOS LOS MEDIOS, ACCESORIOS E INSTALACIONES NECESARIAS PARA SU CORRECTA EJECUCION

| Código | Ud | Descripción | Rendimiento | Precio | Importe |
|---|---|---|---|---|---|
| IIB_21004.a | ud | Compuerta de regulación 4 (material) | 1 | 19.95 | 19.95 |
| MO_1 | h | Oficial de 1ª | 0.374 | 17.7 | 6.62 |
| % MA | % | Medios auxiliares | 5 % | 26.57 | 1.33 |
| %CI | % | COSTES INDIRECTOS | 3 % | 27.90 | 0.84 |
|  |  | Total |  |  | 28.74 |

| Medición | Uds. | Parcial |
|---|---|---|
| CUBIERTA |  |  |
| PLANTA 2 | 33 | 33.00 |
| PLANTA 1 |  |  |
| PLANTA 0 |  |  |
| PLANTA -1 |  |  |
| Total |  | 33 |

**IIB_21005** Ud COMPUERTA DE REGULACIÓN CR-05
11 Ud × 34.13 = 375.43
COMPUERTA DE REGULACION DE CAUDAL DE AIRE INSERTABLE EN CONDUCTO . AJUSTABLE PARA SISTEMAS DE CAUDAL CONSTANTE, EN EJECUCIÓN CIRCULAR, CON REGULACION AUTOMÁTICA MEDIATE LAMA BATIENTE, ESCALA EXTERIOR DE REGULACION, CON CARCASA Y COMPUERTA DE REGULACION EN PLASTICO DE ALTA CALIDAD, DE LA FIRMA TROX MODELO VFL 125 O EQUIVALENTE DE LAS FIRMAS SCHAKO O KRANTZ.
INCLUSO TOLVAS DE CONEXION A CONDUCTO INSTALACION Y PRUEBAS, CON TODOS LOS MEDIOS, ACCESORIOS E INSTALACIONES NECESARIAS PARA SU CORRECTA EJECUCION

| Código | Ud | Descripción | Rendimiento | Precio | Importe |
|---|---|---|---|---|---|
| IIB_21005.a | ud | Compuerta de regulación 5 (material) | 1 | 24.94 | 24.94 |
| MO_1 | h | Oficial de 1ª | 0.374 | 17.7 | 6.62 |
| % MA | % | Medios auxiliares | 5 % | 31.56 | 1.58 |
| %CI | % | COSTES INDIRECTOS | 3 % | 33.14 | 0.99 |
|  |  | Total |  |  | 34.13 |

| Medición | Uds. | Parcial |
|---|---|---|
| CUBIERTA |  |  |
| PLANTA 2 | 11 | 11.00 |
| PLANTA 1 |  |  |
| PLANTA 0 |  |  |
| PLANTA -1 |  |  |
| Total |  | 11 |

**IIB_21006** Ud COMPUERTA DE REGULACIÓN CR-06
9 Ud × 37.72 = 339.48
COMPUERTA DE REGULACION DE CAUDAL DE AIRE INSERTABLE EN CONDUCTO . AJUSTABLE PARA SISTEMAS DE CAUDAL CONSTANTE, EN EJECUCIÓN CIRCULAR, CON REGULACION AUTOMÁTICA MEDIATE LAMA BATIENTE, ESCALA EXTERIOR DE REGULACION, CON CARCASA Y COMPUERTA DE REGULACION EN PLASTICO DE ALTA CALIDAD, DE LA FIRMA TROX MODELO VFL 160 O EQUIVALENTE DE LAS FIRMAS SCHAKO O KRANTZ.
INCLUSO TOLVAS DE CONEXION A CONDUCTO INSTALACION Y PRUEBAS, CON TODOS LOS MEDIOS, ACCESORIOS E INSTALACIONES NECESARIAS PARA SU CORRECTA EJECUCION

| Código | Ud | Descripción | Rendimiento | Precio | Importe |
|---|---|---|---|---|---|
| IIB_21006.a | ud | Compuerta de regulación 6 (material) | 1 | 28.26 | 28.26 |
| MO_1 | h | Oficial de 1ª | 0.374 | 17.7 | 6.62 |
| % MA | % | Medios auxiliares | 5 % | 34.88 | 1.74 |
| %CI | % | COSTES INDIRECTOS | 3 % | 36.62 | 1.10 |
|  |  | Total |  |  | 37.72 |

| Medición | Uds. | Parcial |
|---|---|---|
| CUBIERTA |  |  |
| PLANTA 2 | 5 | 5.00 |
| PLANTA 1 | 4 | 4.00 |
| PLANTA 0 |  |  |
| PLANTA -1 |  |  |
| Total |  | 9 |

**IIB_21007** Ud COMPUERTA DE REGULACIÓN CR-07
1 Ud × 62.89 = 62.89
COMPUERTA DE REGULACION DE CAUDAL DE AIRE INSERTABLE EN CONDUCTO . AJUSTABLE PARA SISTEMAS DE CAUDAL CONSTANTE, EN EJECUCIÓN CIRCULAR, CON REGULACION AUTOMÁTICA MEDIATE LAMA BATIENTE, ESCALA EXTERIOR DE REGULACION, CON CARCASA Y COMPUERTA DE REGULACION EN PLASTICO DE ALTA CALIDAD, DE LA FIRMA TROX MODELO VFL 200 O EQUIVALENTE DE LAS FIRMAS SCHAKO O KRANTZ.
INCLUSO TOLVAS DE CONEXION A CONDUCTO INSTALACION Y PRUEBAS, CON TODOS LOS MEDIOS, ACCESORIOS E INSTALACIONES NECESARIAS PARA SU CORRECTA EJECUCION

| Código | Ud | Descripción | Rendimiento | Precio | Importe |
|---|---|---|---|---|---|
| IIB_21007.a | ud | Compuerta de regulación 7 (material) | 1 | 51.53 | 51.53 |
| MO_1 | h | Oficial de 1ª | 0.374 | 17.7 | 6.62 |
| % MA | % | Medios auxiliares | 5 % | 58.15 | 2.91 |
| %CI | % | COSTES INDIRECTOS | 3 % | 61.06 | 1.83 |
|  |  | Total |  |  | 62.89 |

| Medición | Uds. | Parcial |
|---|---|---|
| CUBIERTA |  |  |
| PLANTA 2 | 1 | 1.00 |
| PLANTA 1 |  |  |
| PLANTA 0 |  |  |
| PLANTA -1 |  |  |
| Total |  | 1 |

**IIB_21008** Ud COMPUERTA DE REGULACIÓN CR-08
1 Ud × 81.77 = 81.77
REGULADOR DE CAUDAL PARA SISTEMAS DE VOLUMEN CONSTANTE, EN EJECUCION CIRCULAR. DE TIPO AUTOMECANICO, NO PRECISA APORTE DE ENERGIA EXTERIOR. GAMA DE TRABAJO DE 50 A 1000 PA. CON AISLAMIENTO ACUSTICO Y ACTUADOR. DE DIÁMETRO 250 MM, CON ATENUADOR ACUSTICO
DE LA FIRMA TROX MODELO RN 250 O EQUIVALENTE EN CALIDAD Y PRECIO A APROBAR POR LA DIRECCIÓN FACULTATIVA. INCLUSO INSTALACION Y PRUEBAS, CON TODOS LOS MEDIOS ACCESORIOS E INSTALACIONES NECESARIAS PARA SU CORRECTA EJECUCION.

| Código | Ud | Descripción | Rendimiento | Precio | Importe |
|---|---|---|---|---|---|
| IIB_21008.a | ud | Compuerta de regulación 8 (material) | 1 | 68.99 | 68.99 |
| MO_1 | h | Oficial de 1ª | 0.374 | 17.7 | 6.62 |
| % MA | % | Medios auxiliares | 5 % | 75.61 | 3.78 |
| %CI | % | COSTES INDIRECTOS | 3 % | 79.39 | 2.38 |
|  |  | Total |  |  | 81.77 |

| Medición | Uds. | Parcial |
|---|---|---|
| CUBIERTA |  |  |
| PLANTA 2 |  |  |
| PLANTA 1 | 1 | 1.00 |
| PLANTA 0 |  |  |
| PLANTA -1 |  |  |
| Total |  | 1 |

**IIB_21009** Ud COMPUERTA DE REGULACIÓN CR-09
11 Ud × 77.27 = 849.97
REGULADOR DE CAUDAL PARA SISTEMAS DE VOLUMEN CONSTANTE, EN EJECUCION CIRCULAR. DE TIPO AUTOMECANICO, NO PRECISA APORTE DE ENERGIA EXTERIOR. GAMA DE TRABAJO DE 50 A 1000 PA. CON AISLAMIENTO ACUSTICO Y ACTUADOR. DE DIÁMETRO 200 MM, CON ATENUADOR ACUSTICO
DE LA FIRMA TROX MODELO RN 200 O EQUIVALENTE EN CALIDAD Y PRECIO A APROBAR POR LA DIRECCIÓN FACULTATIVA. INCLUSO INSTALACION Y PRUEBAS, CON TODOS LOS MEDIOS ACCESORIOS E INSTALACIONES NECESARIAS PARA SU CORRECTA EJECUCION.

| Código | Ud | Descripción | Rendimiento | Precio | Importe |
|---|---|---|---|---|---|
| IIB_21009.a | ud | Compuerta de regulación 9 (material) | 1 | 64.83 | 64.83 |
| MO_1 | h | Oficial de 1ª | 0.374 | 17.7 | 6.62 |
| % MA | % | Medios auxiliares | 5 % | 71.45 | 3.57 |
| %CI | % | COSTES INDIRECTOS | 3 % | 75.02 | 2.25 |
|  |  | Total |  |  | 77.27 |

| Medición | Uds. | Parcial |
|---|---|---|
| CUBIERTA |  |  |
| PLANTA 2 | 1 | 1.00 |
| PLANTA 1 | 9 | 9.00 |
| PLANTA 0 | 1 | 1.00 |
| PLANTA -1 |  |  |
| Total |  | 11 |

**IIB_20017** Ud COMPUERTA CORTAFUEGOS CC-01
6 Ud × 307.77 = 1846.62
Compuerta cortafuegos de conexión rectangular para intercalar en conducto (A2-s1,d0 s/CTE-DB-SI), de dimensiones 1000X600 mm, construida en chapa de acero galvanizado, dotada con mecanismos de disparo térmico intercambiables entre sí. Cierre por disparo o rotura del fusible térmico, tarado en 72ºC, siendo el rearme mediante manual y con interruptores de fin de carrera (abierta-cerrada). Resistencia al fuego EI120 s/UNE EN 1366-2:2000, ensayo 6488/03-C1, mod. FKA-3.5/Z18/1000X600 de Trox o equivalente en calidad y precio a aprobar por la dirección facultativa
Incluso montaje, conexiones y pruebas, totalmente instalada y funcionando.

| Código | Ud | Descripción | Rendimiento | Precio | Importe |
|---|---|---|---|---|---|
| IIB_20017.a | Ud | Compuerta cortafuegos (material) | 1 | 282.61 | 282.61 |
| MO_1 | h | Oficial de 1ª | 0.748 | 17.7 | 13.24 |
| % MA | % | Medios auxiliares | 1 % | 295.85 | 2.96 |
| %CI | % | COSTES INDIRECTOS | 3 % | 298.81 | 8.96 |
|  |  | Total |  |  | 307.77 |

| Medición | Uds. | Parcial |
|---|---|---|
| CUBIERTA |  |  |
| PLANTA 2 |  |  |
| PLANTA 1 |  |  |
| PLANTA 0 | 5 | 5.00 |
| PLANTA -1 | 1 | 1.00 |
| Total |  | 6 |

**IIB_20011** Ud COMPUERTA CORTAFUEGOS CC-02
4 Ud × 226.5 = 906.00
Compuerta cortafuegos de conexión rectangular para intercalar en conducto (A2-s1,d0 s/CTE-DB-SI), de dimensiones 700X300 mm, construida en chapa de acero galvanizado, dotada con mecanismos de disparo térmico intercambiables entre sí. Cierre por disparo o rotura del fusible térmico, tarado en 72ºC, siendo el rearme mediante manual y con interruptores de fin de carrera (abierta-cerrada). Resistencia al fuego EI120 s/UNE EN 1366-2:2000, ensayo 6488/03-C1, mod. FKA-3.5/Z18/700X300 de Trox o equivalente en calidad y precio a aprobar por la dirección facultativa
Incluso montaje, conexiones y pruebas, totalmente instalada y funcionando.

| Código | Ud | Descripción | Rendimiento | Precio | Importe |
|---|---|---|---|---|---|
| IIB_20011.a | Ud | Compuerta cortafuegos 700X300 (material) | 1 | 204.48 | 204.48 |
| MO_1 | h | Oficial de 1ª | 0.748 | 17.7 | 13.24 |
| % MA | % | Medios auxiliares | 1 % | 217.72 | 2.18 |
| %CI | % | COSTES INDIRECTOS | 3 % | 219.90 | 6.60 |
|  |  | Total |  |  | 226.5 |

| Medición | Uds. | Parcial |
|---|---|---|
| CUBIERTA |  |  |
| PLANTA 2 | 3 | 3.00 |
| PLANTA 1 |  |  |
| PLANTA 0 | 1 | 1.00 |
| PLANTA -1 |  |  |
| Total |  | 4 |

**IIB_20012** Ud COMPUERTA CORTAFUEGOS CC-03
5 Ud × 331.11 = 1655.55
Compuerta cortafuegos de conexión rectangular para intercalar en conducto (A2-s1,d0 s/CTE-DB-SI), de dimensiones 1200X600 mm, construida en chapa de acero galvanizado, dotada con mecanismos de disparo térmico intercambiables entre sí. Cierre por disparo o rotura del fusible térmico, tarado en 72ºC, siendo el rearme mediante manual y con interruptores de fin de carrera (abierta-cerrada). Resistencia al fuego EI120 s/UNE EN 1366-2:2000, ensayo 6488/03-C1, mod. FKA-3.5/Z18/1200X600 de Trox o equivalente en calidad y precio a aprobar por la dirección facultativa
Incluso montaje, conexiones y pruebas, totalmente instalada y funcionando.

| Código | Ud | Descripción | Rendimiento | Precio | Importe |
|---|---|---|---|---|---|
| IIB_20012.a | Ud | Compuerta cortafuegos 1200X600 (material) | 1 | 305.05 | 305.05 |
| MO_1 | h | Oficial de 1ª | 0.748 | 17.7 | 13.24 |
| % MA | % | Medios auxiliares | 1 % | 318.29 | 3.18 |
| %CI | % | COSTES INDIRECTOS | 3 % | 321.47 | 9.64 |
|  |  | Total |  |  | 331.11 |

| Medición | Uds. | Parcial |
|---|---|---|
| CUBIERTA |  |  |
| PLANTA 2 |  |  |
| PLANTA 1 |  |  |
| PLANTA 0 | 3 | 3.00 |
| PLANTA -1 | 2 | 2.00 |
| Total |  | 5 |

**IIB_20013** Ud COMPUERTA CORTAFUEGOS CC-04
3 Ud × 273.19 = 819.57
Compuerta cortafuegos de conexión rectangular para intercalar en conducto (A2-s1,d0 s/CTE-DB-SI), de dimensiones 700X600 mm, construida en chapa de acero galvanizado, dotada con mecanismos de disparo térmico intercambiables entre sí. Cierre por disparo o rotura del fusible térmico, tarado en 72ºC, siendo el rearme mediante manual y con interruptores de fin de carrera (abierta-cerrada). Resistencia al fuego EI120 s/UNE EN 1366-2:2000, ensayo 6488/03-C1, mod. FKA-3.5/Z18/700X600 de Trox o equivalente en calidad y precio a aprobar por la dirección facultativa
Incluso montaje, conexiones y pruebas, totalmente instalada y funcionando.

| Código | Ud | Descripción | Rendimiento | Precio | Importe |
|---|---|---|---|---|---|
| IIB_20013.a | Ud | Compuerta cortafuegos 700X600 (material) | 1 | 249.36 | 249.36 |
| MO_1 | h | Oficial de 1ª | 0.748 | 17.7 | 13.24 |
| % MA | % | Medios auxiliares | 1 % | 262.60 | 2.63 |
| %CI | % | COSTES INDIRECTOS | 3 % | 265.23 | 7.96 |
|  |  | Total |  |  | 273.19 |

| Medición | Uds. | Parcial |
|---|---|---|
| CUBIERTA |  |  |
| PLANTA 2 |  |  |
| PLANTA 1 | 3 | 3.00 |
| PLANTA 0 |  |  |
| PLANTA -1 |  |  |
| Total |  | 3 |

**IIB_20014** Ud COMPUERTA CORTAFUEGOS CC-05
3 Ud × 181.52 = 544.56
Compuerta cortafuegos de conexión rectangular para intercalar en conducto (A2-s1,d0 s/CTE-DB-SI), de dimensiones 300X200 mm, construida en chapa de acero galvanizado, dotada con mecanismos de disparo térmico intercambiables entre sí. Cierre por disparo o rotura del fusible térmico, tarado en 72ºC, siendo el rearme mediante manual y con interruptores de fin de carrera (abierta-cerrada). Resistencia al fuego EI120 s/UNE EN 1366-2:2000, ensayo 6488/03-C1, mod. FKA-3.5/Z18/300X200 de Trox o equivalente en calidad y precio a aprobar por la dirección facultativa
Incluso montaje, conexiones y pruebas, totalmente instalada y funcionando.

| Código | Ud | Descripción | Rendimiento | Precio | Importe |
|---|---|---|---|---|---|
| IIB_20014.a | Ud | Compuerta cortafuegos 300X200 (material) | 1 | 161.25 | 161.25 |
| MO_1 | h | Oficial de 1ª | 0.748 | 17.7 | 13.24 |
| % MA | % | Medios auxiliares | 1 % | 174.49 | 1.74 |
| %CI | % | COSTES INDIRECTOS | 3 % | 176.23 | 5.29 |
|  |  | Total |  |  | 181.52 |

| Medición | Uds. | Parcial |
|---|---|---|
| CUBIERTA |  |  |
| PLANTA 2 | 1 | 1.00 |
| PLANTA 1 | 1 | 1.00 |
| PLANTA 0 | 1 | 1.00 |
| PLANTA -1 |  |  |
| Total |  | 3 |

**IIB_20015** Ud COMPUERTA CORTAFUEGOS CC-06
3 Ud × 367.43 = 1102.29
Compuerta cortafuegos de conexión rectangular para intercalar en conducto (A2-s1,d0 s/CTE-DB-SI), de dimensiones 1500X600 mm, construida en chapa de acero galvanizado, dotada con mecanismos de disparo térmico intercambiables entre sí. Cierre por disparo o rotura del fusible térmico, tarado en 72ºC, siendo el rearme mediante manual y con interruptores de fin de carrera (abierta-cerrada). Resistencia al fuego EI120 s/UNE EN 1366-2:2000, ensayo 6488/03-C1, mod. FKA-3.5/Z18/1500X600 de Trox o equivalente en calidad y precio a aprobar por la dirección facultativa
Incluso montaje, conexiones y pruebas, totalmente instalada y funcionando.

| Código | Ud | Descripción | Rendimiento | Precio | Importe |
|---|---|---|---|---|---|
| IIB_20015.a | Ud | Compuerta cortafuegos 1500x600 (material) | 1 | 339.96 | 339.96 |
| MO_1 | h | Oficial de 1ª | 0.748 | 17.7 | 13.24 |
| % MA | % | Medios auxiliares | 1 % | 353.20 | 3.53 |
| %CI | % | COSTES INDIRECTOS | 3 % | 356.73 | 10.70 |
|  |  | Total |  |  | 367.43 |

| Medición | Uds. | Parcial |
|---|---|---|
| CUBIERTA |  |  |
| PLANTA 2 |  |  |
| PLANTA 1 |  |  |
| PLANTA 0 |  |  |
| PLANTA -1 | 3 | 3.00 |
| Total |  | 3 |

**IIB_20016** Ud COMPUERTA CORTAFUEGOS CC-07
1 Ud × 209.19 = 209.19
Compuerta cortafuegos de conexión rectangular para intercalar en conducto (A2-s1,d0 s/CTE-DB-SI), de dimensiones 500X250 mm, construida en chapa de acero galvanizado, dotada con mecanismos de disparo térmico intercambiables entre sí. Cierre por disparo o rotura del fusible térmico, tarado en 72ºC, siendo el rearme mediante manual y con interruptores de fin de carrera (abierta-cerrada). Resistencia al fuego EI120 s/UNE EN 1366-2:2000, ensayo 6488/03-C1, mod. FKA-3.5/Z18/500X250 de Trox o equivalente en calidad y precio a aprobar por la dirección facultativa
Incluso montaje, conexiones y pruebas, totalmente instalada y funcionando.

| Código | Ud | Descripción | Rendimiento | Precio | Importe |
|---|---|---|---|---|---|
| IIB_20016.a | Ud | Compuerta cortafuegos 500xX250 (material) | 1 | 187.85 | 187.85 |
| MO_1 | h | Oficial de 1ª | 0.748 | 17.7 | 13.24 |
| % MA | % | Medios auxiliares | 1 % | 201.09 | 2.01 |
| %CI | % | COSTES INDIRECTOS | 3 % | 203.10 | 6.09 |
|  |  | Total |  |  | 209.19 |

| Medición | Uds. | Parcial |
|---|---|---|
| CUBIERTA |  |  |
| PLANTA 2 |  |  |
| PLANTA 1 |  |  |
| PLANTA 0 |  |  |
| PLANTA -1 | 1 | 1.00 |
| Total |  | 1 |

## IIB30000 CONDUCTOS Y ACCESORIOS (27/01/2010)
Importe: 78550.87

**IIB_30075** M2 CONDUCTO CIRCULAR FLEXIBLE AISLADO DE 125 MM
87 M2 × 7.47 = 649.89
Conducto flexible de espiral de aluminio aislado termica y acusticamente, de 125 mm. de diámetro, para instalaciones de ventilación y extracción, incluso p.p.de abrazaderas, montaje y conexiones.Suministro, instalación y pruebas.

| Código | Ud | Descripción | Rendimiento | Precio | Importe |
|---|---|---|---|---|---|
| IIB_30075.A | M2 | CONDUCTO CIRCULAR FLEXIBLE DE 125 MM (material) | 1 | 5.41 | 5.41 |
| MO_1 | h | Oficial de 1ª | 0.1 | 17.7 | 1.77 |
| % MA | % | Medios auxiliares | 1 % | 7.18 | 0.07 |
| %CI | % | COSTES INDIRECTOS | 3 % | 7.25 | 0.22 |
|  |  | Total |  |  | 7.47 |

| Medición | Uds. | Parcial |
|---|---|---|
| DIFUSORES TIPO A (UN METRO POR DIFUSOR) | 87 | 87.00 |
| Total |  | 87 |

**IIB_30070** M2 CONDUCTO CIRCULAR FLEXIBLE AISLADO DE 160 MM
148 M2 × 7.71 = 1141.08
Conducto flexible de espiral de aluminio aislado termica y acusticamente, de 160 mm. de diámetro, para instalaciones de ventilación y extracción, incluso p.p.de abrazaderas, montaje y conexiones.Suministro, instalación y pruebas.

| Código | Ud | Descripción | Rendimiento | Precio | Importe |
|---|---|---|---|---|---|
| IIB_30070.A | M2 | CONDUCTO CIRCULAR FLEXIBLE AISLADO DE 160 MM (material) | 1 | 5.65 | 5.65 |
| MO_1 | h | Oficial de 1ª | 0.1 | 17.7 | 1.77 |
| % MA | % | Medios auxiliares | 1 % | 7.42 | 0.07 |
| %CI | % | COSTES INDIRECTOS | 3 % | 7.49 | 0.22 |
|  |  | Total |  |  | 7.71 |

| Medición | Uds. | Parcial |
|---|---|---|
| DIFUSORES TIPO B (UN METRO POR DIFUSOR) | 96 | 96.00 |
| CONEXIÓN FANCOILS | 52 | 52.00 |
| Total |  | 148 |

**IIB_30074** M2 CONDUCTO CIRCULAR FLEXIBLE AISLADO DE 100 MM
18 M2 × 7.29 = 131.22
Conducto flexible de espiral de aluminio aislado termica y acusticamente, de 100 mm. de diámetro, para instalaciones de ventilación y extracción, incluso p.p.de abrazaderas, montaje y conexiones.Suministro, instalación y pruebas.

| Código | Ud | Descripción | Rendimiento | Precio | Importe |
|---|---|---|---|---|---|
| IIB_30074.A | M2 | CONDUCTO CIRCULAR FLEXIBLE DE 100 MM (material) | 1 | 5.24 | 5.24 |
| MO_1 | h | Oficial de 1ª | 0.1 | 17.7 | 1.77 |
| % MA | % | Medios auxiliares | 1 % | 7.01 | 0.07 |
| %CI | % | COSTES INDIRECTOS | 3 % | 7.08 | 0.21 |
|  |  | Total |  |  | 7.29 |

| Medición | Uds. | Parcial |
|---|---|---|
| CONEXIÓN BOCAS TIPO a | 18 | 18.00 |
| Total |  | 18 |

**IIB_30072** M2 CONDUCTO CIRCULAR FLEXIBLE AISLADO DE 250 MM
9 M2 × 8.5 = 76.50
Conducto flexible de espiral de aluminio aislado termica y acusticamente, de 250 mm. de diámetro, para instalaciones de ventilación y extracción, incluso p.p.de abrazaderas, montaje y conexiones.Suministro, instalación y pruebas.

| Código | Ud | Descripción | Rendimiento | Precio | Importe |
|---|---|---|---|---|---|
| IIB_30072.A | M2 | CONDUCTO CIRCULAR FLEXIBLE AISLADO DE 250 MM (material) | 1 | 6.4 | 6.40 |
| MO_1 | h | Oficial de 1ª | 0.1 | 17.7 | 1.77 |
| % MA | % | Medios auxiliares | 1 % | 8.17 | 0.08 |
| %CI | % | COSTES INDIRECTOS | 3 % | 8.25 | 0.25 |
|  |  | Total |  |  | 8.5 |

| Medición | Uds. | Parcial |
|---|---|---|
| CONEXIÓN MINICLIMATIZADORAS | 9 | 9.00 |
| Total |  | 9 |

**IIB_30040** M2 CONDUCTO CLIMAVER NETO 25 mm.
1767 M2 × 28.12 = 49688.04
Conducto de sección rectangular construido con manta de fibra de vidrio de 25 mm de espesor, recubierto esterior por lamina de aluminio, malla de vidrio textil y papel Kraft,recubierto interior con tejido de vidrio negro, tipo Climaver Neto con perfileria del sistema Climaver Metal o similar en calidad y precio, incluso p.p. de perfilería, elementos de unión, curvas, tés, reducciones, soportaciones, uniones a equipos, plenums, ampliaciones, soportes, accesorios, etc. incluso instalación y pruebas, con todos los medios, accesorios y operaciones necesarias para su correcta instalación. Incluso sellado de todos los pasos a través de muros y tabiques.

| Código | Ud | Descripción | Rendimiento | Precio | Importe |
|---|---|---|---|---|---|
| MO_1 | h | Oficial de 1ª | 0.308 | 17.7 | 5.45 |
| MO_3 | h | Ayudante | 0.308 | 15.3 | 4.71 |
| IIB_30040.A | M2 | Panel rígido Climaver Metal e/25 mm. (material) | 1.1 | 9.41 | 10.35 |
| IIB_30040.B | ML | Perfileria refuerzo aluminio (material) | 5.6 | 0.93 | 5.21 |
| IIB_30040.C | Ud | Conjunto soporte conducto (material) | 0.35 | 3.74 | 1.31 |
| % MA | % | Medios auxiliares | 1 % | 27.03 | 0.27 |
| %CI | % | COSTES INDIRECTOS | 3 % | 27.30 | 0.82 |
|  |  | Total |  |  | 28.12 |

| Medición | Uds. | Parcial |
|---|---|---|
| CUBIERTA |  |  |
| PLANTA 2 | 459 | 459.00 |
| PLANTA 1 | 567 | 567.00 |
| PLANTA 0 | 741 | 741.00 |
| PLANTA -1 |  |  |
| Total |  | 1767 |

**IIB_30010** M2 CONDUCTO CHAPA ACERO 0,8 MM
12.8 M2 × 20.6 = 263.68
CONDUCTO DE SECCION RECTANGULAR, CONSTRUIDO EN CHAPA DE ACERO GALVANIZADA EN CALIENTE POR INMERSION DE 0,8 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30010.A | M2 | Chapa acero galvanizado 0,8mm. (material) | 1 | 11.8 | 11.80 |
| IIB_30000.B | Ud | Conjunto de soporte de conducto (material) | 0.7 | 3.32 | 2.32 |
| MO_1 | h | Oficial de 1ª | 0.249 | 17.7 | 4.41 |
| MO_3 | h | Ayudante | 0.083 | 15.3 | 1.27 |
| % MA | % | Medios auxiliares | 1 % | 19.80 | 0.20 |
| %CI | % | COSTES INDIRECTOS | 3 % | 20.00 | 0.60 |
|  |  | Total |  |  | 20.6 |

| Medición | Uds. | Parcial |
|---|---|---|
| PLANTA -1 |  |  |
| PATINILLOS | 12.8 | 12.80 |
| Total |  | 12.8 |

**IIB_30012** M2 CONDUCTO CHAPA ACERO 1 MM
157.5 M2 × 22.07 = 3476.03
CONDUCTO DE SECCION RECTANGULAR, CONSTRUIDO EN CHAPA DE ACERO GALVANIZADA EN CALIENTE POR INMERSION DE 1 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30012.A | M2 | Chapa acero galvanizado 1mm. (material) | 1 | 13.22 | 13.22 |
| IIB_30000.B | Ud | Conjunto de soporte de conducto | 0.7 | 3.32 | 2.32 |
| MO_1 | h | Oficial de 1ª | 0.249 | 17.7 | 4.41 |
| MO_3 | h | Ayudante | 0.083 | 15.3 | 1.27 |
| % MA | % | Medios auxiliares | 1 % | 21.22 | 0.21 |
| %CI | % | COSTES INDIRECTOS | 3 % | 21.43 | 0.64 |
|  |  | Total |  |  | 22.07 |

| Medición | Uds. | Parcial |
|---|---|---|
| PLANTA -1 | 114 | 114.00 |
| PATINILLOS | 43.5 | 43.50 |
| Total |  | 157.5 |

**IIB_30013** M2 CONDUCTO CHAPA ACERO 1,2MM
651.8 M2 × 22.85 = 14893.63
CONDUCTO DE SECCION RECTANGULAR, CONSTRUIDO EN CHAPA DE ACERO GALVANIZADA EN CALIENTE POR INMERSION DE 1,2 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30013.A | M2 | Chapa acero galvanizado 1,2 mm. (material) | 1 | 13.96 | 13.96 |
| IIB_30000.B | Ud | Conjunto de soporte de conducto | 0.7 | 3.32 | 2.32 |
| MO_1 | h | Oficial de 1ª | 0.249 | 17.7 | 4.41 |
| MO_3 | h | Ayudante | 0.083 | 15.3 | 1.27 |
| % MA | % | Medios auxiliares | 1 % | 21.96 | 0.22 |
| %CI | % | COSTES INDIRECTOS | 3 % | 22.18 | 0.67 |
|  |  | Total |  |  | 22.85 |

| Medición | Uds. | Parcial |
|---|---|---|
| PLANTA -1 | 633 | 633.00 |
| PATINILLOS | 18.8 | 18.80 |
| Total |  | 651.8 |

**IIB_30011** M2 AISLAMIENTO INTERIOR DE CONDUCTOS INTRAVER
822 M2 × 3.13 = 2572.86
AISLAMIENTO INTERIOR DE CONDUCTO A BASE DE MANTA DE LANA VIDRIO ISOVER CON REVESTIMIENTO EN NETO, DE DENSIDAD FVM-1 S/UNE 92102, CONDUCTIVIDAD TERMICA 0,048 W/M°C A 24°C, COMPORTAMIENTO AL FUEGO M0, DE 25 MM DE ESPESOR , CON SELLADO DE JUNTAS, INCLUSO P.P. DE AISLAMIENTO DE ELEMENTOS DE UNION, CURVAS, TES, DERIVACIONES, UNIONES A EQUIPOS, PLENUMS, AMPLIACIONES, REDUCCIONES, ACCESORIOS, ETC.A COLOCAR DENTRODE LOS CONDUCTOS DE CHAPA DE 0,8, 1 Y 1,2 A EXCEPCIÓN DE LOS CONDUCTOS DE ASEOS.
INCLUSO INSTALACION Y PRUEBAS, CON TODOS LOS MEDIOS, ACCESORIOS Y OPERACIONES NECE
SARIAS PARA SU CORRECTA INSTALACION.

| Código | Ud | Descripción | Rendimiento | Precio | Importe |
|---|---|---|---|---|---|
| IIB_30011.A | M2 | INTRAVER (material) | 1 | 1 | 1.00 |
| MO_1 | h | Oficial de 1ª | 0.042 | 17.7 | 0.74 |
| MO_3 | h | Ayudante | 0.083 | 15.3 | 1.27 |
| % MA | % | Medios auxiliares | 1 % | 3.01 | 0.03 |
| %CI | % | COSTES INDIRECTOS | 3 % | 3.04 | 0.09 |
|  |  | Total |  |  | 3.13 |

| Medición | Uds. | Parcial |
|---|---|---|
| PLANTA -1 | 747 | 747.00 |
| PATINILLOS | 75 | 75.00 |
| Total |  | 822 |

**IIB_30014** M2 CONDUCTO EI 120
39 M2 × 102.58 = 4000.62
CConducto EI-120 para la realización de conductos de aire mediante placa EI-120 Promatec EI-120 o similar en calidad y precio previa aprobación de la D.F. Incluyendo pequeño material, perfilería, p.p.de juntas, codos y curvas, injertos, así como todos los elementos necesarios y accesorios de fijación y montaje, totalmente montado y probada su hermeticidad. INCLUSO SELLADOS RESISTENTES AL FUEGO DE HUECOS DE PASOS DE INSTALACIONES ENTRE DIFERENTES SECTORES DE INCENDIOS, SEGÚN PLIEGOS DE CONDICIONES GENERALES. INCLUSO AYUDAS DE ALBAÑILERÍA, MEDIOS AUXILIARES Y PEQUEÑO MATERIAL PARA SU REALIZACIÓN.

| Código | Ud | Descripción | Rendimiento | Precio | Importe |
|---|---|---|---|---|---|
| IIB_30014.A | M2 | CHAPA EI 120 (material) | 1 | 90.6 | 90.60 |
| IIB_30000.B | Ud | Conjunto de soporte de conducto | 0.7 | 3.32 | 2.32 |
| MO_1 | h | Oficial de 1ª | 0.249 | 17.7 | 4.41 |
| MO_3 | h | Ayudante | 0.083 | 15.3 | 1.27 |
| % MA | % | Medios auxiliares | 1 % | 98.60 | 0.99 |
| %CI | % | COSTES INDIRECTOS | 3 % | 99.59 | 2.99 |
|  |  | Total |  |  | 102.58 |

| Medición | Uds. | Parcial |
|---|---|---|
| PLANTA -1 | 39 | 39.00 |
| Total |  | 39 |

**IIB_30015** M2 CONDUCTO CHAPA ACERO 0,6 MM
84 M2 × 19.73 = 1657.32
CONDUCTO DE SECCION RECTANGULAR, CONSTRUIDO EN CHAPA DE ACERO GALVANIZADA EN CALIENTE POR INMERSION DE 0,6 MM DE ESPESOR, CONSTRUIDO SEGUN UNE 100-101, UNE 100-102 Y UNE 100-103, CON UNION DE TRAMOS DE RED DE CONDUCTOS MEDIANTE MARCO PARA UNION EMBRIDADA CON JUNTA ELASTICA INTERMEDIA PARA ESTANQUEIDAD, DE LA FIRMA METU SYSTEM O EQUIVALENTE. INCLUSO P.P. DE ELEMENTOS DE UNION, CURVAS, TES, DERIVACIONES, UNIONES A EQUIPOS, PLENUMS, AMPLIACIONES, REDUCCIONES, SOPORTES, ACCESORIOS, ETC.
INCLUSO INSTALACION Y PRUEBAS, CON TODOS LOS MEDIOS, ACCESORIOS Y OPERACIONES NECESARIAS PARA SU CORRECTA INSTALACION.

| Código | Ud | Descripción | Rendimiento | Precio | Importe |
|---|---|---|---|---|---|
| IIB_30015.A | M2 | Chapa acero galvanizado 0,6mm. (material) | 1 | 10.97 | 10.97 |
| IIB_30000.B | Ud | Conjunto de soporte de conducto | 0.7 | 3.32 | 2.32 |
| MO_1 | h | Oficial de 1ª | 0.249 | 17.7 | 4.41 |
| MO_3 | h | Ayudante | 0.083 | 15.3 | 1.27 |
| % MA | % | Medios auxiliares | 1 % | 18.97 | 0.19 |
| %CI | % | COSTES INDIRECTOS | 3 % | 19.16 | 0.57 |
|  |  | Total |  |  | 19.73 |

| Medición | Uds. | Parcial |
|---|---|---|
| ASEOS (INCLUIDO PATINILLO) | 84 | 84.00 |
| Total |  | 84 |

## IIB40000 VÁLVULERIA (27/01/2010)
Importe: 13519.66

**IIB_40011** Ud VALV MARIPOSA 2 1/2"
4 Ud × 98.75 = 395.00

| Medición | Uds. | Parcial |
|---|---|---|
| CUBIERTA |  |  |
| PLANTA 2 |  |  |
| PLANTA 1 |  |  |
| PLANTA 0 |  |  |
| PLANTA -1 | 4 | 4.00 |
| Total |  | 4 |

**IIB_40012** Ud VALV MARIPOSA 2''
2 Ud × 209.42 = 418.84
VALVULA DE MARIPOSA ESTANCA DE 2", TIPO WAFER, CUERPO EN FUNDICION GG-22 O GG-26 CON ANILLO DE ETILENO-PROPILENO, PARA MONTAR ENTRE BRIDAS PN-10, CON PALANCA DE REGULACION VARIABLE, PRESION DE TRABAJO PN-10, RANGO DE TEMPERATURAS -20/+120°C, INCLUSO CONTRABRIDAS, JUNTAS Y TORNILLOS.
INCLUSO INSTALACION Y PRUEBAS, CON TODOS LOS MEDIOS, ACCESORIOS Y OPERACIONES NECESARIAS PARA SU CORRECTA INSTALACION.

| Código | Ud | Descripción | Rendimiento | Precio | Importe |
|---|---|---|---|---|---|
| IIB_40012.A | Ud | Válvula de mariposa (material) | 1 | 196.16 | 196.16 |
| MO_1 | h | Oficial de 1ª | 0.291 | 17.7 | 5.15 |
| % MA | % | Medios auxiliares | 1 % | 201.31 | 2.01 |
| %CI | % | COSTES INDIRECTOS | 3 % | 203.32 | 6.10 |
|  |  | Total |  |  | 209.42 |

| Medición | Uds. | Parcial |
|---|---|---|
| CUBIERTA |  |  |
| PLANTA 2 |  |  |
| PLANTA 1 |  |  |
| PLANTA 0 |  |  |
| PLANTA -1 | 2 | 2.00 |
| Total |  | 2 |

**IIB_40013** Ud VALV ESFERA 1 1/2''
6 Ud × 41.67 = 250.02

| Medición | Uds. | Parcial |
|---|---|---|
| CUBIERTA |  |  |
| PLANTA 2 |  |  |
| PLANTA 1 | 5 | 5.00 |
| PLANTA 0 | 1 | 1.00 |
| PLANTA -1 |  |  |
| Total |  | 6 |

**IIB_40014** Ud VALV ESFERA 1 1/4''
12 Ud × 25.25 = 303.00

| Medición | Uds. | Largo | Parcial |
|---|---|---|---|
| CUBIERTA |  |  |  |
| PLANTA 2 |  |  |  |
| PLANTA 1 | 1 | 3.00 | 3.00 |
| PLANTA 0 | 1 | 9.00 | 9.00 |
| PLANTA -1 |  |  |  |
| Total |  |  | 12 |

**IIB_40046** Ud VALV ESFERA 1 ''
6 Ud × 21.78 = 130.68
VALVULA DE ESFERA DE 1", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40046.A | Ud | Válvula de esfera 1 '' (material) | 1 | 15.79 | 15.79 |
| MO_1 | h | Oficial de 1ª | 0.291 | 17.7 | 5.15 |
| % MA | % | Medios auxiliares | 1 % | 20.94 | 0.21 |
| %CI | % | COSTES INDIRECTOS | 3 % | 21.15 | 0.63 |
|  |  | Total |  |  | 21.78 |

| Medición | Uds. | Parcial |
|---|---|---|
| CUBIERTA |  |  |
| PLANTA 2 |  |  |
| PLANTA 1 |  |  |
| PLANTA 0 | 6 | 6.00 |
| PLANTA -1 |  |  |
| Total |  | 6 |

**IIB_40047** Ud VALV ESFERA 3/4 ''
62 Ud × 19.19 = 1189.78
VALVULA DE ESFERA DE 3/4", CON CUERPO Y BOLA DE LATON DUROCROMADO, EJE NO EXPULSABLE, DOBLE SEGURIDAD, ESTANQUEIDAD EN EL EJE POR ARO DE TEFLON, CON PRENSAESTOPAS Y DOS ANILLOS TORICOS DE CAUCHO, ASIENTOS DE TEFLON PURO, EXTREMOS ROSCADOS MACHO-HEMBRA, CONDICIONES DE SERVICIO 16 BAR.
INCLUSO INSTALACION Y PRUEBAS, CON TODOS LOS MEDIOS, ACCESORIOS Y OPERACIONES NECESARIAS PARA SU CORRECTA INSTALACION.

| Código | Ud | Descripción | Rendimiento | Precio | Importe |
|---|---|---|---|---|---|
| IIB_40047.A | Ud | Válvula de esfera 3/4 '' (material) | 1 | 13.3 | 13.30 |
| MO_1 | h | Oficial de 1ª | 0.291 | 17.7 | 5.15 |
| % MA | % | Medios auxiliares | 1 % | 18.45 | 0.18 |
| %CI | % | COSTES INDIRECTOS | 3 % | 18.63 | 0.56 |
|  |  | Total |  |  | 19.19 |

| Medición | Uds. | Parcial |
|---|---|---|
| CUBIERTA |  |  |
| PLANTA 2 | 50 | 50.00 |
| PLANTA 1 | 12 | 12.00 |
| PLANTA 0 |  |  |
| PLANTA -1 |  |  |
| Total |  | 62 |

**IIB_40016** Ud VALV. EQUIL. 2 1/2"
1 Ud × 198.19 = 198.19

| Medición | Uds. | Parcial |
|---|---|---|
| CUBIERTA |  |  |
| PLANTA 2 |  |  |
| PLANTA 1 | 1 | 1.00 |
| PLANTA 0 |  |  |
| PLANTA -1 |  |  |
| Total |  | 1 |

**IIB_40017** Ud VALV. EQUIL. 2"
3 Ud × 104.8 = 314.40

| Medición | Uds. | Parcial |
|---|---|---|
| CUBIERTA |  |  |
| PLANTA 2 | 1 | 1.00 |
| PLANTA 1 |  |  |
| PLANTA 0 |  |  |
| PLANTA -1 | 2 | 2.00 |
| Total |  | 3 |

**IIB_40360** Ud VALV. EQUIL. 1 1/2"
2 Ud × 91.82 = 183.64
VALVULA DE EQUILIBRADO DE 1 1/2", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40360.A | Ud | Válvula de equilibrado (material) | 1 | 83.12 | 83.12 |
| MO_1 | h | Oficial de 1ª | 0.291 | 17.7 | 5.15 |
| % MA | % | Medios auxiliares | 1 % | 88.27 | 0.88 |
| %CI | % | COSTES INDIRECTOS | 3 % | 89.15 | 2.67 |
|  |  | Total |  |  | 91.82 |

| Medición | Uds. | Parcial |
|---|---|---|
| CUBIERTA |  |  |
| PLANTA 2 |  |  |
| PLANTA 1 |  |  |
| PLANTA 0 |  |  |
| PLANTA -1 | 2 | 2.00 |
| Total |  | 2 |

**IIB_40052** Ud VALV. EQUIL. 1 1/4"
9 Ud × 64.16 = 577.44
VALVULA DE EQUILIBRADO DE 1 1/4", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40052.A | Ud | Válvula de equilibrado (material) | 1 | 56.52 | 56.52 |
| MO_1 | h | Oficial de 1ª | 0.291 | 17.7 | 5.15 |
| % MA | % | Medios auxiliares | 1 % | 61.67 | 0.62 |
| %CI | % | COSTES INDIRECTOS | 3 % | 62.29 | 1.87 |
|  |  | Total |  |  | 64.16 |

| Medición | Uds. | Parcial |
|---|---|---|
| CUBIERTA |  |  |
| PLANTA 2 | 3 | 3.00 |
| PLANTA 1 | 5 | 5.00 |
| PLANTA 0 | 1 | 1.00 |
| PLANTA -1 |  |  |
| Total |  | 9 |

**IIB_40048** Ud VALV. EQUIL. 1"
15 Ud × 52.06 = 780.90
VALVULA DE EQUILIBRADO DE 1", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40048.A | Ud | Válvula de equilibrado (material) | 1 | 44.89 | 44.89 |
| MO_1 | h | Oficial de 1ª | 0.291 | 17.7 | 5.15 |
| % MA | % | Medios auxiliares | 1 % | 50.04 | 0.50 |
| %CI | % | COSTES INDIRECTOS | 3 % | 50.54 | 1.52 |
|  |  | Total |  |  | 52.06 |

| Medición | Uds. | Parcial |
|---|---|---|
| CUBIERTA |  |  |
| PLANTA 2 | 1 | 1.00 |
| PLANTA 1 | 4 | 4.00 |
| PLANTA 0 | 10 | 10.00 |
| PLANTA -1 |  |  |
| Total |  | 15 |

**IIB_40049** Ud VALV. EQUIL. 3/4"
15 Ud × 46.87 = 703.05
VALVULA DE EQUILIBRADO DE 3/4", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40049.A | Ud | Válvula de equilibrado (material) | 1 | 39.9 | 39.90 |
| MO_1 | h | Oficial de 1ª | 0.291 | 17.7 | 5.15 |
| % MA | % | Medios auxiliares | 1 % | 45.05 | 0.45 |
| %CI | % | COSTES INDIRECTOS | 3 % | 45.50 | 1.37 |
|  |  | Total |  |  | 46.87 |

| Medición | Uds. | Parcial |
|---|---|---|
| CUBIERTA |  |  |
| PLANTA 2 | 1 | 1.00 |
| PLANTA 1 | 5 | 5.00 |
| PLANTA 0 | 7 | 7.00 |
| PLANTA -1 | 2 | 2.00 |
| Total |  | 15 |

**IIB_40355** Ud VALV. EQUIL. 1/2"
66 Ud × 39.94 = 2636.04
VALVULA DE EQUILIBRADO DE 1/2", FABRICADA EN FUNDICION, INTERIOR EN AMETAL, CONEXION ROSCADA, CON PREAJUSTE DE CAUDAL, TOMAS DE PRESION Y JUEGO DE ACCESORIOS, DE LA FIRMA T&A HIDRONICS MODELO STAD O EQUIVALENTE EN CALIDAD Y PRECIO, INCLUSO CONTRABRIDAS, JUNTAS Y TORNILLOS.
INCLUSO INSTALACION Y PRUEBAS, CON TODOS LOS MEDIOS, ACCESORIOS Y OPERACIONES NECESARIAS PARA SU CORRECTA INSTALACION.

| Código | Ud | Descripción | Rendimiento | Precio | Importe |
|---|---|---|---|---|---|
| IIB_40355.A | Ud | Válvula de equilibrado (material) | 1 | 33.25 | 33.25 |
| MO_1 | h | Oficial de 1ª | 0.291 | 17.7 | 5.15 |
| % MA | % | Medios auxiliares | 1 % | 38.40 | 0.38 |
| %CI | % | COSTES INDIRECTOS | 3 % | 38.78 | 1.16 |
|  |  | Total |  |  | 39.94 |

| Medición | Uds. | Parcial |
|---|---|---|
| CUBIERTA |  |  |
| PLANTA 2 | 50 | 50.00 |
| PLANTA 1 | 16 | 16.00 |
| PLANTA 0 |  |  |
| PLANTA -1 |  |  |
| Total |  | 66 |

**IIB_40045** Ud FILTRO 2''
2 Ud × 84.05 = 168.10
FILTRO DE SUCIEDADES 2 ", PN-16, TIPO Y, DE MALLA FINA 0,25 MM, CUERPO Y TAPA EN FUNDICION GRIS GG-25, TAMIZ EN ACERO INOXIDABLE AISI-304, DE LA FIRMA JC O EQUIVALENTE, CON CONEXIONE EMBRIDADA. INCLUSO INSTALACION Y PRUEBAS, CON TODOS LOS MEDIOS, ACCESORIO Y OPERACIONES NECESARIAS PARA SU CORRECTA INSTALACION.

| Código | Ud | Descripción | Rendimiento | Precio | Importe |
|---|---|---|---|---|---|
| IIB_40045.A | Ud | Filtro (material) | 1 | 75.64 | 75.64 |
| MO_1 | h | Oficial de 1ª | 0.291 | 17.7 | 5.15 |
| % MA | % | Medios auxiliares | 1 % | 80.79 | 0.81 |
| %CI | % | COSTES INDIRECTOS | 3 % | 81.60 | 2.45 |
|  |  | Total |  |  | 84.05 |

| Medición | Uds. | Parcial |
|---|---|---|
| CUBIERTA |  |  |
| PLANTA 2 |  |  |
| PLANTA 1 |  |  |
| PLANTA 0 |  |  |
| PLANTA -1 | 2 | 2.00 |
| Total |  | 2 |

**IIB_40023** Ud FILTRO 1 1/ 2"
6 Ud × 39.17 = 235.02

| Medición | Uds. | Parcial |
|---|---|---|
| CUBIERTA |  |  |
| PLANTA 2 |  |  |
| PLANTA 1 | 5 | 5.00 |
| PLANTA 0 | 1 | 1.00 |
| PLANTA -1 |  |  |
| Total |  | 6 |

**IIB_40024** Ud FILTRO 1 1/4"
12 Ud × 42.54 = 510.48

| Medición | Uds. | Parcial |
|---|---|---|
| CUBIERTA |  |  |
| PLANTA 2 |  |  |
| PLANTA 1 | 3 | 3.00 |
| PLANTA 0 | 9 | 9.00 |
| PLANTA -1 |  |  |
| Total |  | 12 |

**IIB_40051** Ud FILTRO 1"
6 Ud × 32.79 = 196.74
FILTRO DE SUCIEDADES 1", PN-16, TIPO Y, DE MALLA FINA 0,25 MM, CUERPO Y TAPA EN FUNDICION GRIS GG-25, TAMIZ EN ACERO INOXIDABLE AISI-304, DE LA FIRMA JC O EQUIVALENTE, CON CONEXION EMBRIDADA.
INCLUSO INSTALACION Y PRUEBAS, CON TODOS LOS MEDIOS, ACCESORIO Y OPERACIONES NECESARIAS PARA SU CORRECTA INSTALACION.

| Código | Ud | Descripción | Rendimiento | Precio | Importe |
|---|---|---|---|---|---|
| MO_1 | h | Oficial de 1ª | 0.291 | 17.7 | 5.15 |
| % MA | % | Medios auxiliares | 1 % | 5.15 | 0.05 |
| %CI | % | COSTES INDIRECTOS | 3 % | 5.20 | 0.16 |
| IIB_40051.A | Ud | Filtro (material) | 1 | 27.43 | 27.43 |
|  |  | Total |  |  | 32.79 |

| Medición | Uds. | Parcial |
|---|---|---|
| CUBIERTA |  |  |
| PLANTA 2 |  |  |
| PLANTA 1 |  |  |
| PLANTA 0 | 6 | 6.00 |
| PLANTA -1 |  |  |
| Total |  | 6 |

**IIB_40050** Ud FILTRO 3/4"
60 Ud × 31.3 = 1878.00
FILTRO DE SUCIEDADES 3/4", PN-16, TIPO Y, DE MALLA FINA 0,25 MM, CUERPO Y TAPA EN FUNDICION GRIS GG-25, TAMIZ EN ACERO INOXIDABLE AISI-304, DE LA FIRMA JC O EQUIVALENTE, CON CONEXION EMBRIDADA.
INCLUSO INSTALACION Y PRUEBAS, CON TODOS LOS MEDIOS, ACCESORIO Y OPERACIONES NECESARIAS PARA SU CORRECTA INSTALACION.

| Código | Ud | Descripción | Rendimiento | Precio | Importe |
|---|---|---|---|---|---|
| IIB_40050.A | Ud | Filtro (material) | 1 | 24.94 | 24.94 |
| MO_1 | h | Oficial de 1ª | 0.291 | 17.7 | 5.15 |
| % MA | % | Medios auxiliares | 1 % | 30.09 | 0.30 |
| %CI | % | COSTES INDIRECTOS | 3 % | 30.39 | 0.91 |
|  |  | Total |  |  | 31.3 |

| Medición | Uds. | Parcial |
|---|---|---|
| CUBIERTA |  |  |
| PLANTA 2 | 50 | 50.00 |
| PLANTA 1 | 10 | 10.00 |
| PLANTA 0 |  |  |
| PLANTA -1 |  |  |
| Total |  | 60 |

| Código | Ud | Descripción | Cantidad | Precio | Importe |
|---|---|---|---|---|---|
| IIB_40042 | Ud | COLOCACIÓN DE SISTEMAS DE MEDIDA | 30 | 10.55 | 316.50 |

**IIB_40044** Ud COLOCACIÓN DE VALVULERIA
102 Ud × 20.92 = 2133.84
COLOCACIÓN DE LA SIGUIENTE VALVULERIA SUMINISTRADOS POR TERCEROS; 29 UNIDADES DE VALVULAS 2 VIAS Y 73 UNIDADES DE VALVULAS 3 VIAS, INCLUSO CONTRABIDAS, PICAJES, JUNTAS...

| Código | Ud | Descripción | Rendimiento | Precio | Importe |
|---|---|---|---|---|---|
| IIB_40043.A | Ud | COLOCACIÓN DE VALVULERIA | 1 | 14.96 | 14.96 |
| MO_1 | h | Oficial de 1ª | 0.291 | 17.7 | 5.15 |
| % MA | % | Medios auxiliares | 1 % | 20.11 | 0.20 |
| %CI | % | COSTES INDIRECTOS | 3 % | 20.31 | 0.61 |
|  |  | Total |  |  | 20.92 |

## IIB50000 TUBERÍA Y AISLAMIENTO (27/01/2010)
Importe: 79552.8

**IIB_53030** Ml Tubería PVC DN25 condensados
135 Ml × 5.02 = 677.70
Tubería de evacuación de condensados, de DN-25, en PVC según UNE 53114 clase C, espesor 3,2 mm, incluso p.p. de elementos de unión, derivación, sifon, anclaje, soportaje, codos, etc., incluso conexión a red de saneamiento.
Incluso instalación y pruebas, con todos los medios, accesorios y operaciones necesarias para su correcta instalación

| Código | Ud | Descripción | Rendimiento | Precio | Importe |
|---|---|---|---|---|---|
| MO_1 | h | Oficial de 1ª | 0.224 | 17.7 | 3.96 |
| YICT.0160A | Ml | Tubería PVC DN25 (material) | 1 | 0.86 | 0.86 |
| % MA | % | Medios auxiliares | 1 % | 4.82 | 0.05 |
| %CI | % | COSTES INDIRECTOS | 3 % | 4.87 | 0.15 |
|  |  | Total |  |  | 5.02 |

| Medición | Uds. | Largo | Parcial |
|---|---|---|---|
| CUBIERTA |  |  |  |
| PLANTA 2 | 1 | 75.00 | 75.00 |
| PLANTA 1 | 1 | 40.00 | 40.00 |
| PLANTA 0 | 1 | 20.00 | 20.00 |
| PLANTA -1 |  |  |  |
| Total |  |  | 135 |

**IIB_53020** Ml Tubería PVC DN32 condensados
185 Ml × 5.6 = 1036.00
Tubería de evacuación de condensados, de DN-32, en PVC según UNE 53114 clase C, espesor 3,2 mm, incluso p.p. de elementos de unión, derivación, sifon, anclaje, soportaje, codos, etc., incluso conexión a red de saneamiento.
Incluso instalación y pruebas, con todos los medios, accesorios y operaciones necesarias para su correcta instalación.

| Código | Ud | Descripción | Rendimiento | Precio | Importe |
|---|---|---|---|---|---|
| MO_1 | h | Oficial de 1ª | 0.224 | 17.7 | 3.96 |
| YICT.0155A | Ml | Tubería PVC DN32 (material) | 1 | 1.43 | 1.43 |
| % MA | % | Medios auxiliares | 1 % | 5.39 | 0.05 |
| %CI | % | COSTES INDIRECTOS | 3 % | 5.44 | 0.16 |
|  |  | Total |  |  | 5.6 |

| Medición | Uds. | Parcial |
|---|---|---|
| CUBIERTA |  |  |
| PLANTA 2 | 110 | 110.00 |
| PLANTA 1 | 50 | 50.00 |
| PLANTA 0 | 25 | 25.00 |
| PLANTA -1 |  |  |
| Total |  | 185 |

**IIB_53010** Ml Tubería PVC DN40 condensados
90 Ml × 6.25 = 562.50
Tubería de evacuación de condensados, de DN-40, en PVC según UNE 53114 clase C, espesor 3,2 mm, incluso p.p. de elementos de unión, derivación, sifon, anclaje, soportaje, codos, etc., incluso conexión a red de saneamiento.
Incluso instalación y pruebas, con todos los medios, accesorios y operaciones necesarias para su correcta instalación.

| Código | Ud | Descripción | Rendimiento | Precio | Importe |
|---|---|---|---|---|---|
| MO_1 | h | Oficial de 1ª | 0.224 | 17.7 | 3.96 |
| YICT.0150A | Ml | Tubería PVC DN40 (material) | 1 | 2.05 | 2.05 |
| % MA | % | Medios auxiliares | 1 % | 6.01 | 0.06 |
| %CI | % | COSTES INDIRECTOS | 3 % | 6.07 | 0.18 |
|  |  | Total |  |  | 6.25 |

| Medición | Uds. | Parcial |
|---|---|---|
| CUBIERTA |  |  |
| PLANTA 2 | 45 | 45.00 |
| PLANTA 1 | 30 | 30.00 |
| PLANTA 0 | 15 | 15.00 |
| PLANTA -1 |  |  |
| Total |  | 90 |

**IIB_50010** Ml Tubería acero negro s/soldadura Ø 1/2" DIN2440
374 Ml × 12 = 4488.00
Tubería de acero negro sin soldadura DIN 2440 de 1/2", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_1 | h | Oficial de 1ª | 0.15 | 17.7 | 2.66 |
| MO_3 | h | Ayudante | 0.15 | 15.3 | 2.30 |
| YICT.0005A | Ml | Tubería acero negro s/soldadura Ø 1/2" DIN2440 (material) | 1 | 6.28 | 6.28 |
| YICT.0005B | Ud | Piezas especiales tubo Ø 1/2" DIN 2440 (material) | 1 | 0.17 | 0.17 |
| YICT.0050C | L | Esmalte sintético anticalórico | 0.028 | 4.25 | 0.12 |
| % MA | % | Medios auxiliares | 1 % | 11.53 | 0.12 |
| %CI | % | COSTES INDIRECTOS | 3 % | 11.65 | 0.35 |
|  |  | Total |  |  | 12 |

| Medición | Uds. | Parcial |
|---|---|---|
| CUBIERTA |  |  |
| PLANTA 2 | 126 | 126.00 |
| PLANTA 1 | 118 | 118.00 |
| PLANTA 0 | 130 | 130.00 |
| PLANTA -1 |  |  |
| Total |  | 374 |

**IIB_50020** Ml Tubería acero negro s/soldadura Ø 3/4" DIN2440
304 Ml × 12.6 = 3830.40
Tubería de acero negro sin soldadura DIN 2440 de 3/4", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_1 | h | Oficial de 1ª | 0.15 | 17.7 | 2.66 |
| MO_3 | h | Ayudante | 0.15 | 15.3 | 2.30 |
| YICT.0010A | Ml | Tubería acero negro s/soldadura Ø 3/4" DIN2440 (material) | 1 | 6.83 | 6.83 |
| YICT.0010B | Ud | Piezas especiales tubo Ø 3/4" DIN 2440 (material) | 1 | 0.26 | 0.26 |
| YICT.0050C | L | Esmalte sintético anticalórico | 0.015 | 4.25 | 0.06 |
| % MA | % | Medios auxiliares | 1 % | 12.11 | 0.12 |
| %CI | % | COSTES INDIRECTOS | 3 % | 12.23 | 0.37 |
|  |  | Total |  |  | 12.6 |

| Medición | Uds. | Parcial |
|---|---|---|
| CUBIERTA |  |  |
| PLANTA 2 | 112 | 112.00 |
| PLANTA 1 | 142 | 142.00 |
| PLANTA 0 | 50 | 50.00 |
| PLANTA -1 |  |  |
| Total |  | 304 |

**IIB_50030** Ml Tubería acero negro s/soldadura Ø 1" DIN2440
288 Ml × 14.15 = 4075.20
Tubería para circuitos de distribución de calefacción/climatización, de acero negro sin soldadura, DIN 2440, Tubería de acero negro sin soldadura DIN 2440 de 1", con una mano de pintura de silicato de zinc de 50 micras y dos manos de color-epoxi de 35 micras cada una a definir por la d.f. junta ranurada tipo Victaulic o similar. Colocada en instalación de agua contra incendios. Incluso p.p. de piezas especiales (codos, tes, pasamuros, pasos de forjados...) fijación, accesorios y prueba hidráulica. Ayudas de albañilería. Apertura y cierre de rozas. Apertura de huecos en techos y falsos techos y sellado y acabado posterior. Incluso maquinaría elevadora para su instalación y soportes necesarios.
Suministro, instalación y pruebas. Medida la longitud instalada.

| Código | Ud | Descripción | Rendimiento | Precio | Importe |
|---|---|---|---|---|---|
| MO_1 | h | Oficial de 1ª | 0.15 | 17.7 | 2.66 |
| MO_3 | h | Ayudante | 0.15 | 15.3 | 2.30 |
| YICT.0015A | Ml | Tubería acero negro s/soldadura Ø 1" DIN2440 (material) | 1 | 8.1 | 8.10 |
| YICT.0015B | Ud | Piezas especiales tubo Ø 1" DIN 2440 (material) | 1 | 0.34 | 0.34 |
| YICT.0050C | L | Esmalte sintético anticalórico | 0.048 | 4.25 | 0.20 |
| % MA | % | Medios auxiliares | 1 % | 13.60 | 0.14 |
| %CI | % | COSTES INDIRECTOS | 3 % | 13.74 | 0.41 |
|  |  | Total |  |  | 14.15 |

| Medición | Uds. | Parcial |
|---|---|---|
| CUBIERTA |  |  |
| PLANTA 2 | 18 | 18.00 |
| PLANTA 1 | 244 | 244.00 |
| PLANTA 0 | 18 | 18.00 |
| PLANTA -1 | 8 | 8.00 |
| Total |  | 288 |

**IIB_50040** Ml Tubería acero negro s/soldadura Ø 1 1/4" DIN2440
253 Ml × 17.15 = 4338.95

| Medición | Uds. | Parcial |
|---|---|---|
| CUBIERTA |  |  |
| PLANTA 2 | 70 | 70.00 |
| PLANTA 1 | 104 | 104.00 |
| PLANTA 0 | 79 | 79.00 |
| PLANTA -1 |  |  |
| Total |  | 253 |

**IIB_50050** Ml Tubería acero negro s/soldadura Ø 1½" DIN2440
142 Ml × 18.53 = 2631.26

| Medición | Uds. | Parcial |
|---|---|---|
| CUBIERTA |  |  |
| PLANTA 2 | 52 | 52.00 |
| PLANTA 1 | 70 | 70.00 |
| PLANTA 0 | 20 | 20.00 |
| PLANTA -1 |  |  |
| Total |  | 142 |

**IIB_50060** Ml Tubería acero negro s/soldadura Ø 2" DIN2440
335 Ml × 24.39 = 8170.65

| Medición | Uds. | Parcial |
|---|---|---|
| CUBIERTA |  |  |
| PLANTA 2 | 50 | 50.00 |
| PLANTA 1 | 78 | 78.00 |
| PLANTA 0 | 8 | 8.00 |
| PLANTA -1 | 173 | 173.00 |
| PATINILLOS | 26 | 26.00 |
| Total |  | 335 |

**IIB_50070** Ml Tubería acero negro s/soldadura Ø 2½"
444 Ml × 25.73 = 11424.12

| Medición | Uds. | Parcial |
|---|---|---|
| CUBIERTA |  |  |
| PLANTA 2 | 96 | 96.00 |
| PLANTA 1 | 52 | 52.00 |
| PLANTA 0 | 44 | 44.00 |
| PLANTA -1 | 178 | 178.00 |
| PANILLO | 74 | 74.00 |
| Total |  | 444 |

**IIB_50080** Ml Tubería acero negro s/soldadura Ø 3"
121 Ml × 32.56 = 3939.76

| Medición | Uds. | Parcial |
|---|---|---|
| CUBIERTA |  |  |
| PLANTA 2 |  |  |
| PLANTA 1 | 50 | 50.00 |
| PLANTA 0 | 63 | 63.00 |
| PLANTA -1 |  |  |
| PATINILLOS | 8 | 8.00 |
| Total |  | 121 |

**IIB_50090** Ml Tubería acero negro s/soldadura Ø 4"
36 Ml × 46.05 = 1657.80

| Medición | Parcial |
|---|---|
| CUBIERTA |  |
| PLANTA 2 |  |
| PLANTA 1 |  |
| PLANTA 0 |  |
| PLANTA -1 |  |
| fórmula: 36 | 36.00 |
| Total | 36 |

**IIB_51010** Ml Aislamiento AF 1/2"
232 Ml × 9.68 = 2245.76
AISLAMIENTO DE TUBERIA DE Ø 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0055A | Ml | Aislamiento AF 1/2" (material) | 1 | 6.67 | 6.67 |
| % MA | % | Medios auxiliares | 1 % | 9.31 | 0.09 |
| %CI | % | COSTES INDIRECTOS | 3 % | 9.40 | 0.28 |
|  |  | Total |  |  | 9.68 |

| Medición | Uds. | Parcial |
|---|---|---|
| CUBIERTA |  |  |
| PLANTA 2 | 114 | 114.00 |
| PLANTA 1 | 118 | 118.00 |
| PLANTA 0 |  |  |
| PLANTA -1 |  |  |
| Total |  | 232 |

**IIB_51020** Ml Aislamiento AF 3/4"
226 Ml × 10.99 = 2483.74
AISLAMIENTO DE TUBERIA DE Ø 3/4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0060A | Ml | Aislamiento AF 3/4" (material) | 1 | 7.92 | 7.92 |
| % MA | % | Medios auxiliares | 1 % | 10.56 | 0.11 |
| %CI | % | COSTES INDIRECTOS | 3 % | 10.67 | 0.32 |
|  |  | Total |  |  | 10.99 |

| Medición | Uds. | Parcial |
|---|---|---|
| CUBIERTA |  |  |
| PLANTA 2 | 112 | 112.00 |
| PLANTA 1 | 114 | 114.00 |
| PLANTA 0 |  |  |
| PLANTA -1 |  |  |
| Total |  | 226 |

**IIB_51030** Ml Aislamiento AF 1"
162 Ml × 12.29 = 1990.98
AISLAMIENTO DE TUBERIA DE Ø 1" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0065A | Ml | Aislamiento AF 1" (material) | 1 | 9.17 | 9.17 |
| % MA | % | Medios auxiliares | 1 % | 11.81 | 0.12 |
| %CI | % | COSTES INDIRECTOS | 3 % | 11.93 | 0.36 |
|  |  | Total |  |  | 12.29 |

| Medición | Uds. | Parcial |
|---|---|---|
| CUBIERTA |  |  |
| PLANTA 2 | 18 | 18.00 |
| PLANTA 1 | 118 | 118.00 |
| PLANTA 0 | 18 | 18.00 |
| PLANTA -1 | 8 | 8.00 |
| Total |  | 162 |

**IIB_51040** Ml Aislamiento AF 1 1/4"
112 Ml × 13.78 = 1543.36
AISLAMIENTO DE TUBERIA DE Ø 1 1/4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0067A | Ml | Aislamiento AF 1 1/4" (material) | 1 | 10.61 | 10.61 |
| % MA | % | Medios auxiliares | 1 % | 13.25 | 0.13 |
| %CI | % | COSTES INDIRECTOS | 3 % | 13.38 | 0.40 |
|  |  | Total |  |  | 13.78 |

| Medición | Uds. | Parcial |
|---|---|---|
| CUBIERTA |  |  |
| PLANTA 2 | 70 | 70.00 |
| PLANTA 1 | 16 | 16.00 |
| PLANTA 0 | 26 | 26.00 |
| PLANTA -1 |  |  |
| Total |  | 112 |

**IIB_51050** Ml Aislamiento AF 1 1/2"
122 Ml × 14.47 = 1765.34
AISLAMIENTO DE TUBERIA DE Ø 1 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0070A | Ml | Aislamiento AF 1 1/2" (material) | 1 | 11.27 | 11.27 |
| % MA | % | Medios auxiliares | 1 % | 13.91 | 0.14 |
| %CI | % | COSTES INDIRECTOS | 3 % | 14.05 | 0.42 |
|  |  | Total |  |  | 14.47 |

| Medición | Uds. | Parcial |
|---|---|---|
| CUBIERTA |  |  |
| PLANTA 2 | 52 | 52.00 |
| PLANTA 1 | 50 | 50.00 |
| PLANTA 0 | 20 | 20.00 |
| PLANTA -1 |  |  |
| Total |  | 122 |

**IIB_51060** Ml Aislamiento AF 2"
176 Ml × 15.75 = 2772.00
AISLAMIENTO DE TUBERIA DE Ø 2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0075A | Ml | Aislamiento AF 2" (material) | 1 | 12.5 | 12.50 |
| % MA | % | Medios auxiliares | 1 % | 15.14 | 0.15 |
| %CI | % | COSTES INDIRECTOS | 3 % | 15.29 | 0.46 |
|  |  | Total |  |  | 15.75 |

| Medición | Uds. | Parcial |
|---|---|---|
| CUBIERTA |  |  |
| PLANTA 2 | 50 | 50.00 |
| PLANTA 1 | 18 | 18.00 |
| PLANTA 0 | 8 | 8.00 |
| PLANTA -1 | 88 | 88.00 |
| PATINILLOS | 12 | 12.00 |
| Total |  | 176 |

**IIB_51070** Ml Aislamiento AF 2 1/2"
414 Ml × 17.88 = 7402.32
AISLAMIENTO DE TUBERIA DE Ø 2 1/2" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0080A | Ml | Aislamiento anticondensación para tuberías de 2 1/2" (material) | 1 | 14.55 | 14.55 |
| % MA | % | Medios auxiliares | 1 % | 17.19 | 0.17 |
| %CI | % | COSTES INDIRECTOS | 3 % | 17.36 | 0.52 |
|  |  | Total |  |  | 17.88 |

| Medición | Uds. | Parcial |
|---|---|---|
| CUBIERTA |  |  |
| PLANTA 2 | 96 | 96.00 |
| PLANTA 1 | 52 | 52.00 |
| PLANTA 0 | 44 | 44.00 |
| PLANTA -1 | 178 | 178.00 |
| PATINILLOS | 44 | 44.00 |
| Total |  | 414 |

**IIB_51080** Ml Aislamiento AF 3"
63 Ml × 24.07 = 1516.41
AISLAMIENTO DE TUBERIA DE Ø 3" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.224 | 17.7 | 3.96 |
| YICT.0085AA | Ml | Aislamiento anticondensación para tuberías de 3" (material) | 1 | 19.18 | 19.18 |
| % MA | % | Medios auxiliares | 1 % | 23.14 | 0.23 |
| %CI | % | COSTES INDIRECTOS | 3 % | 23.37 | 0.70 |
|  |  | Total |  |  | 24.07 |

| Medición | Uds. | Parcial |
|---|---|---|
| CUBIERTA |  |  |
| PLANTA 2 |  |  |
| PLANTA 1 |  |  |
| PLANTA 0 | 63 | 63.00 |
| PLANTA -1 |  |  |
| Total |  | 63 |

**IIB_51090** Ml Aislamiento AF 4"
36 Ml × 30.2 = 1087.20
AISLAMIENTO DE TUBERIA DE Ø 4" A BASE DE COQUILLA DE ESPUMA ELASTOMERICA, COLOR GRIS, CONDUCTIVIDAD TERMICA 0,037 W/M°C A 20°C, COMPORTAMIENTO AL FUEGO M1, TIPO AF/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.225 | 17.7 | 3.98 |
| YICT.0085A | Ml | Aislamiento anticondensación para tuberías de 4" (material) | 1 | 25.05 | 25.05 |
| % MA | % | Medios auxiliares | 1 % | 29.03 | 0.29 |
| %CI | % | COSTES INDIRECTOS | 3 % | 29.32 | 0.88 |
|  |  | Total |  |  | 30.2 |

| Medición | Parcial |
|---|---|
| CUBIERTA |  |
| PLANTA 2 |  |
| PLANTA 1 |  |
| PLANTA 0 |  |
| PLANTA -1 |  |
| fórmula: 36 | 36.00 |
| Total | 36 |

**IIB_52010** Ml Aislamiento SH 1/2"
142 Ml × 9.28 = 1317.76
AISLAMIENTO DE TUBERIA DE Ø 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0100A | Ml | Coq. elastomérica D= 1/2" e=9 (material) | 1 | 6.28 | 6.28 |
| % MA | % | Medios auxiliares | 1 % | 8.92 | 0.09 |
| %CI | % | COSTES INDIRECTOS | 3 % | 9.01 | 0.27 |
|  |  | Total |  |  | 9.28 |

| Medición | Uds. | Parcial |
|---|---|---|
| CUBIERTA |  |  |
| PLANTA 2 | 12 | 12.00 |
| PLANTA 1 |  |  |
| PLANTA 0 | 130 | 130.00 |
| PLANTA -1 |  |  |
| Total |  | 142 |

**IIB_52020** Ml Aislamiento SH 3/4"
78 Ml × 9.73 = 758.94
AISLAMIENTO DE TUBERIA DE Ø 3/4" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0105A | Ml | Coq. elastomérica D= 3/4" e=9 (material) | 1 | 6.72 | 6.72 |
| % MA | % | Medios auxiliares | 1 % | 9.36 | 0.09 |
| %CI | % | COSTES INDIRECTOS | 3 % | 9.45 | 0.28 |
|  |  | Total |  |  | 9.73 |

| Medición | Uds. | Parcial |
|---|---|---|
| CUBIERTA |  |  |
| PLANTA 2 |  |  |
| PLANTA 1 | 28 | 28.00 |
| PLANTA 0 | 50 | 50.00 |
| PLANTA -1 |  |  |
| Total |  | 78 |

**IIB_52030** Ml Aislamiento SH 1"
136 Ml × 10.57 = 1437.52
AISLAMIENTO DE TUBERIA DE Ø 1" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.149 | 17.7 | 2.64 |
| YICT.0110A | Ml | Coq. elastomérica D= 1" e=9 (material) | 1 | 7.52 | 7.52 |
| % MA | % | Medios auxiliares | 1 % | 10.16 | 0.10 |
| %CI | % | COSTES INDIRECTOS | 3 % | 10.26 | 0.31 |
|  |  | Total |  |  | 10.57 |

| Medición | Uds. | Parcial |
|---|---|---|
| CUBIERTA |  |  |
| PLANTA 2 |  |  |
| PLANTA 1 | 136 | 136.00 |
| PLANTA 0 |  |  |
| PLANTA -1 |  |  |
| Total |  | 136 |

**IIB_52045** Ml Aislamiento SH 1 1/4"
141 Ml × 14.5 = 2044.50
AISLAMIENTO DE TUBERIA DE Ø 1 1/4" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| IIB_52045.A | Ml | Coq. elastomérica D= 1 1/4" e=9 (material) | 1 | 11.3 | 11.30 |
| MO_1 | h | Oficial de 1ª | 0.149 | 17.7 | 2.64 |
| % MA | % | Medios auxiliares | 1 % | 13.94 | 0.14 |
| %CI | % | COSTES INDIRECTOS | 3 % | 14.08 | 0.42 |
|  |  | Total |  |  | 14.5 |

| Medición | Uds. | Parcial |
|---|---|---|
| CUBIERTA |  |  |
| PLANTA 2 |  |  |
| PLANTA 1 | 88 | 88.00 |
| PLANTA 0 | 53 | 53.00 |
| PLANTA -1 |  |  |
| Total |  | 141 |

**IIB_52056** Ml Aislamiento SH 1 1/2"
20 Ml × 15.1 = 302.00
AISLAMIENTO DE TUBERIA DE Ø 1 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0135A | Ml | Coq. elastomérica D= 1 1/2" e=9 (material) | 1 | 11.85 | 11.85 |
| MO_1 | h | Oficial de 1ª | 0.15 | 17.7 | 2.66 |
| % MA | % | Medios auxiliares | 1 % | 14.51 | 0.15 |
| %CI | % | COSTES INDIRECTOS | 3 % | 14.66 | 0.44 |
|  |  | Total |  |  | 15.1 |

| Medición | Uds. | Parcial |
|---|---|---|
| CUBIERTA |  |  |
| PLANTA 2 |  |  |
| PLANTA 1 | 20 | 20.00 |
| PLANTA 0 |  |  |
| PLANTA -1 |  |  |
| Total |  | 20 |

**IIB_52065** Ml Aislamiento SH 2"
159 Ml × 15.75 = 2504.25
AISLAMIENTO DE TUBERIA DE Ø 2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0125.A | Ml | Coq. elastomérica D= 2" e=9 (material) | 1 | 12.5 | 12.50 |
| MO_1 | h | Oficial de 1ª | 0.149 | 17.7 | 2.64 |
| % MA | % | Medios auxiliares | 1 % | 15.14 | 0.15 |
| %CI | % | COSTES INDIRECTOS | 3 % | 15.29 | 0.46 |
|  |  | Total |  |  | 15.75 |

| Medición | Uds. | Parcial |
|---|---|---|
| CUBIERTA |  |  |
| PLANTA 2 |  |  |
| PLANTA 1 | 60 | 60.00 |
| PLANTA 0 |  |  |
| PLANTA -1 | 85 | 85.00 |
| PATINILLOS | 14 | 14.00 |
| Total |  | 159 |

**IIB_52070** Ml Aislamiento SH 2 1/2"
30 Ml × 17.18 = 515.40
AISLAMIENTO DE TUBERIA DE Ø 2 1/2" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| YICT.0125A | Ml | Coq. elastomérica D= 2 1/2" e=9 (material) | 1 | 13.85 | 13.85 |
| MO_1 | h | Oficial de 1ª | 0.15 | 17.7 | 2.66 |
| % MA | % | Medios auxiliares | 1 % | 16.51 | 0.17 |
| %CI | % | COSTES INDIRECTOS | 3 % | 16.68 | 0.50 |
|  |  | Total |  |  | 17.18 |

| Medición | Parcial |
|---|---|
| CUBIERTA |  |
| PLANTA 2 |  |
| PLANTA 1 |  |
| PLANTA 0 |  |
| PLANTA -1 |  |
| fórmula: 30 | 30.00 |
| Total | 30 |

**IIB_52080** Ml Aislamiento SH 3"
58 Ml × 17.81 = 1032.98
AISLAMIENTO DE TUBERIA DE Ø 3" A BASE DE COQUILLA DE ESPUMA ELASTOMERICA, COLOR GRIS, CONDUCTIVIDAD TERMICA 0,037 W/M°C A 20°C, COMPORTAMIENTO AL FUEGO M1, TIPO SH/ARMAFLEX DE ARMSTRONG O SIMILAR, CON ESPESOR DE ACUERDO A RITE. INCLUSO P.P. DE AISLAMIENTO DE PIEZAS ESPECIALES, CODOS, DERIVACIONES, TES, ETC.
INCLUSO INSTALACION Y PRUEBAS, CON TODOS LOS MEDIOS, ACCESORIOS Y OPERACIONES NECESARIAS PARA SU CORRECTA INSTALACION.

| Código | Ud | Descripción | Rendimiento | Precio | Importe |
|---|---|---|---|---|---|
| MO_1 | h | Oficial de 1ª | 0.165 | 17.7 | 2.92 |
| YICT.0130A | Ml | Coq. elastomérica D= 3" e=9 (material) | 1 | 14.2 | 14.20 |
| % MA | % | Medios auxiliares | 1 % | 17.12 | 0.17 |
| %CI | % | COSTES INDIRECTOS | 3 % | 17.29 | 0.52 |
|  |  | Total |  |  | 17.81 |

| Medición | Uds. | Parcial |
|---|---|---|
| CUBIERTA |  |  |
| PLANTA 2 |  |  |
| PLANTA 1 | 50 | 50.00 |
| PLANTA 0 |  |  |
| PLANTA -1 |  |  |
| PATINILLOS | 8 | 8.00 |
| Total |  | 58 |

## IIB60000 ELEMENTOS TERMINALES (27/01/2010)
Importe: 17525.76

**IIB_60250** Ud REJILLA ASPIRACIÓN TIPO b
12 Ud × 29.97 = 359.64
Rejilla construida en aluminio extruido anodizado, con lamas horizontales regulables individualmente y sujeción mediante fijación oculta parte posterior de chapa de acero con regulación de caudal, de dimensiones 225x125 mm. Incluso marcos de montaje, de la firma Trox modelo AH-A 225x125/A1/0/0/aluminio o equivalente en calidad y precio previa aprobación por la D.F. Incluso instalación y pruebas, con todos los medios, accesorios y operaciones necesarias para su correcta instalación.

| Código | Ud | Descripción | Rendimiento | Precio | Importe |
|---|---|---|---|---|---|
| IIB_6025.a | u | Rejilla AH-A 225x125 (material) | 1 | 15.78 | 15.78 |
| IIB_6025.b | u | Marco de montaje (material) | 1 | 7.15 | 7.15 |
| MO_1 | h | Oficial de 1ª | 0.332 | 17.7 | 5.88 |
| % MA | % | Medios auxiliares | 1 % | 28.81 | 0.29 |
| %CI | % | COSTES INDIRECTOS | 3 % | 29.10 | 0.87 |
|  |  | Total |  |  | 29.97 |

| Medición | Uds. | Parcial |
|---|---|---|
| CUBIERTA |  |  |
| PLANTA 2 | 4 | 4.00 |
| PLANTA 1 | 4 | 4.00 |
| PLANTA 0 | 4 | 4.00 |
| PLANTA -1 |  |  |
| Total |  | 12 |

**IIB_60251** Ud BOCA EXTRACCIÓN ASEOS TIPO a
18 Ud × 17.05 = 306.90
BOCA DE EXTRACCION DE ASEOS, TIPO a EN PLANOS, CONSTRUIDA EN ACERO GALVANIZADO LACADO, INCLUSO MARCOS DE MONTAJE, DE LA FIRMA TROX MODELO LVS-100 PARA UN CAUDAL DE 100 M3/H, EN COLOR A DETERMINAR POR LA DIRECCIÓN FACULTATIVA, O EQUIVALENTE EN CALIDAD Y PRECIO.
INCLUSO INSTALACION Y PRUEBAS, CON TODOS LOS MEDIOS, ACCESORIOS Y OPERACIONES NECESARIAS PARA SU CORRECTA INSTALACION.

| Código | Ud | Descripción | Rendimiento | Precio | Importe |
|---|---|---|---|---|---|
| IIB_60251.A | Ud | Boca extracción (material) | 1 | 9.77 | 9.77 |
| MO_1 | h | Oficial de 1ª | 0.374 | 17.7 | 6.62 |
| % MA | % | Medios auxiliares | 1 % | 16.39 | 0.16 |
| %CI | % | COSTES INDIRECTOS | 3 % | 16.55 | 0.50 |
|  |  | Total |  |  | 17.05 |

| Medición | Uds. | Parcial |
|---|---|---|
| CUBIERTA |  |  |
| PLANTA 2 | 6 | 6.00 |
| PLANTA 1 | 5 | 5.00 |
| PLANTA 0 | 7 | 7.00 |
| PLANTA -1 |  |  |
| Total |  | 18 |

**IIB_60252** Ud DIFUSOR ROTACIONAL. TIPO A
87 Ud × 69.9 = 6081.30
DIFUSOR ROTACIONAL EN EJECUCION CUADRADA CON DEFLECTORES QUE PERMITEN LA MODIFICACION DE LA DIRECCION DE LA VENA DE AIRE. REDUCIDO NIVEL SONORO
MODELO VDW-Q-H TAMAÑO 300x8 DE LA FIRMA TROX O EQUIVALENTE EN CALIDAD Y PRECIO.
INCLUSO INSTALACION Y PRUEBAS, CON TODOS LOS MEDIOS, PLENUM DE CONEXIÓN, ACCESORIOS Y OPERACIONES NECESARIAS PARA SU CORRECTA INSTALACION.

| Código | Ud | Descripción | Rendimiento | Precio | Importe |
|---|---|---|---|---|---|
| IIB_60252.A | Ud | Difusor (material) | 1 | 59.84 | 59.84 |
| MO_1 | h | Oficial de 1ª | 0.415 | 17.7 | 7.35 |
| % MA | % | Medios auxiliares | 1 % | 67.19 | 0.67 |
| %CI | % | COSTES INDIRECTOS | 3 % | 67.86 | 2.04 |
|  |  | Total |  |  | 69.9 |

| Medición | Uds. | Parcial |
|---|---|---|
| CUBIERTA |  |  |
| PLANTA 2 | 80 | 80.00 |
| PLANTA 1 | 7 | 7.00 |
| PLANTA 0 |  |  |
| PLANTA -1 |  |  |
| Total |  | 87 |

**IIB_60253** Ud DIFUSOR ROTACIONAL. TIPO B
96 Ud × 112.27 = 10777.92
DIFUSOR ROTACIONAL EN EJECUCION CUADRADA CON DEFLECTORES QUE PERMITEN LA MODIFICACION DE LA DIRECCION DE LA VENA DE AIRE. REDUCIDO NIVEL SONORO
MODELO VDW-Q-H TAMAÑO 600x24 DE LA FIRMA TROX O EQUIVALENTE EN CALIDAD Y PRECIO.
INCLUSO INSTALACION Y PRUEBAS, CON TODOS LOS MEDIOS, PLENUM DE CONEXIÓN, ACCESORIOS Y OPERACIONES NECESARIAS PARA SU CORRECTA INSTALACION.

| Código | Ud | Descripción | Rendimiento | Precio | Importe |
|---|---|---|---|---|---|
| IIB_60253.A | Ud | Difusor (material) | 1 | 100.57 | 100.57 |
| MO_1 | h | Oficial de 1ª | 0.415 | 17.7 | 7.35 |
| % MA | % | Medios auxiliares | 1 % | 107.92 | 1.08 |
| %CI | % | COSTES INDIRECTOS | 3 % | 109.00 | 3.27 |
|  |  | Total |  |  | 112.27 |

| Medición | Uds. | Parcial |
|---|---|---|
| CUBIERTA |  |  |
| PLANTA 2 | 12 | 12.00 |
| PLANTA 1 | 35 | 35.00 |
| PLANTA 0 | 49 | 49.00 |
| PLANTA -1 |  |  |
| Total |  | 96 |

## IIB_0000 EQUIPAMIENTO INTERIOR DE CLIMATIZACIÓN (20/01/2010)
Importe: 267591.88

### IIB10000 EQUIPOS (véase arriba)

### IIB20000 COMPUERTAS (véase arriba)

### IIB30000 CONDUCTOS Y ACCESORIOS (véase arriba)

### IIB40000 VÁLVULERIA (véase arriba)

### IIB50000 TUBERÍA Y AISLAMIENTO (véase arriba)

### IIB60000 ELEMENTOS TERMINALES (véase arriba)

## IID60000 ELEMENTOS TERMINALES (27/01/2010)
Importe: 24993.76

**IID_60000** Ud RADIADOR R-01
29 Ud × 666.68 = 19333.72
RADIADOR TUBULAR DE ACERO, CON CABEZA TERMOSTÁTICA, VÁLVULAS, Y ENTRADA Y SALIDA DE TUBERÍA POR PARTE SUPERIOR, MARCA ARBONIA O EQUIVALENTE EN CALIDAD Y PRECIO PREVIA APROBACION DE LA DF DE LAS CARACTERISTICAS SIGUIENTES:
· NUMERO DE ELEMENTOS: 16
· ANCHURA: 744 MM
· ALTURA: 1.800 MM
· POTENCIA CALORIFICA POR ELEMENTO: 49,3 KCAL/H
· POTENCIA CALORIFICA POR RADIADOR: 784 KCAL/H
· DIAMETRO DE CONEXION: 1/2"
INCLUSO PURGADOR, SOPORTES ATORNILLABLES REGULABLES, VALVULA TERMOSTATICA, CABEZA TERMOSTATICA Y DETENTOR BITUBO. COLOR BLANCO.
INCLUSO INSTALACION Y PRUEBAS, CON TODOS LOS MEDIOS, PEQUEÑAS AYUDAS DE ALBAÑILERÍA, ACCESORIOS Y OPERACIONES NECESARIAS PARA SU CORRECTA INSTALACION.
INCLUSO CONEXION A CIRCUITO DE AGUA MEDIANTE TUBO DE COBRE, CON JUNTAS DIELECTRICAS EN LA UNION.

| Código | Ud | Descripción | Rendimiento | Precio | Importe |
|---|---|---|---|---|---|
| IIB_602.A | Ud | RADIADOR (material) | 1 | 613.43 | 613.43 |
| MO_1 | h | Oficial de 1ª | 0.831 | 17.7 | 14.71 |
| MO_3 | h | Ayudante | 0.831 | 15.3 | 12.71 |
| % MA | % | Medios auxiliares | 1 % | 640.85 | 6.41 |
| %CI | % | COSTES INDIRECTOS | 3 % | 647.26 | 19.42 |
|  |  | Total |  |  | 666.68 |

| Medición | Uds. | Parcial |
|---|---|---|
| CUBIERTA |  |  |
| PLANTA 2 |  |  |
| PLANTA 1 | 14 | 14.00 |
| PLANTA 0 | 15 | 15.00 |
| PLANTA -1 |  |  |
| Total |  | 29 |

**IID_60001** Ud RADIADOR R-02
6 Ud × 943.34 = 5660.04
RADIADOR TUBULAR DE ACERO, CON CABEZA TERMOSTÁTICA, VÁLVULAS, Y ENTRADA Y SALIDA DE TUBERÍA POR PARTE SUPERIOR, MARCA ARBONIA O EQUIVALENTE EN CALIDAD Y PRECIO PREVIA APROBACION DE LA DF DE LAS CARACTERISTICAS SIGUIENTES:
· NUMERO DE ELEMENTOS: 24
· ANCHURA: 1.104 MM
· ALTURA: 1.800 MM
· POTENCIA CALORIFICA POR ELEMENTO: 49,3 KCAL/H
· POTENCIA CALORIFICA POR RADIADOR: 1.176 KCAL/H
· DIAMETRO DE CONEXION: 1/2"
INCLUSO PURGADOR, SOPORTES ATORNILLABLES REGULABLES, VALVULA TERMOSTATICA, CABEZA TERMOSTATICA Y DETENTOR BITUBO. COLOR BLANCO.
INCLUSO INSTALACION Y PRUEBAS, CON TODOS LOS MEDIOS, PEQUEÑAS AYUDAS DE ALBAÑILERÍA, ACCESORIOS Y OPERACIONES NECESARIAS PARA SU CORRECTA INSTALACION.
INCLUSO CONEXION A CIRCUITO DE AGUA MEDIANTE TUBO DE COBRE, CON JUNTAS DIELECTRICAS EN LA UNION.

| Código | Ud | Descripción | Rendimiento | Precio | Importe |
|---|---|---|---|---|---|
| IID_60001.a | Ud | RADIADOR 2 (material) | 1 | 879.4 | 879.40 |
| MO_1 | h | Oficial de 1ª | 0.83 | 17.7 | 14.69 |
| MO_3 | h | Ayudante | 0.83 | 15.3 | 12.70 |
| % MA | % | Medios auxiliares | 1 % | 906.79 | 9.07 |
| %CI | % | COSTES INDIRECTOS | 3 % | 915.86 | 27.48 |
|  |  | Total |  |  | 943.34 |

| Medición | Uds. | Parcial |
|---|---|---|
| CUBIERTA |  |  |
| PLANTA 2 | 2 | 2.00 |
| PLANTA 1 | 2 | 2.00 |
| PLANTA 0 | 2 | 2.00 |
| PLANTA -1 |  |  |
| Total |  | 6 |

## IID_0000 EQUIPAMIENTO INTERIOR DE CALEFACCIÓN (20/01/2010)
Importe: 24993.76

### IID60000 ELEMENTOS TERMINALES (véase arriba)

## IIE_0000 INSTALACIÓN ELÉCTRICA (20/01/2010)
Importe: 32055.26

### IIE_10000 CUADROS ELECTRICOS (02/02/2010)
Importe: 23924.15

**IIE_10010** UD CUADRO ORDINARIO CLIMATIZACION CUBIERTA (COCC)
1 UD × 12084.98 = 12084.98
CUADRO DE DISTRIBUCION MODULAR ENSAMBLABLE PARA INTENSIDAD NOMINAL DE 630 A, METALICO IP 65, CON PUERTA PLENA Y DIMENSIONES ADECUADAS CON UN 30% DE ESPACIO DE AMPLIACION DE RESERVA.
INTERRUPTORES AUTOMATICOS DIFERENCIALES Y MAGNETOTERMICOS OMNIPOLARES DE TIPO MODULAR Y/O CAJA MOLDEADA EN FUNCION DEL CALIBRE Y LA Icc, ELEGIDOS SEGUN CRITERIOS DE SELECTIVIDAD. ADECUADO A LA INTENSIDAD DE CORTOCIRCUITO DE 15 KA. DE SCHNEIDER ELECTRIC O EQUIVALENTE EN CALIDAD Y PRECIO.
EQUIPADO EN NUMERO Y DISPOSICION SEGUN ESQUEMA UNIFILAR Y PLIEGO DE CONDICIONES.
INCLUIRA EMBARRADOS, VARIADORES DE FRECUENCIA, ARRANCADORES ESTATICOS, CONTACTORES, RELÉS, PLACAS DE MONTAJE, TAPAS, SOPORTES, BORNAS REPARTIDORAS DE ENTRADA Y SALIDA, PLETINA DE NEUTRO Y PUESTA A TIERRA, GUIAS DE CABLES, MATERIAL AUXILIAR Y MANO DE OBRA.Suministro, instalación y pruebas.

| Código | Ud | Descripción | Rendimiento | Precio | Importe |
|---|---|---|---|---|---|
| IIE_10010A | UD | CUADRO ORDINARIO CLIMATIZACION (COC) (material) | 1 | 11553.67 | 11553.67 |
| IED010C | Ud | Material complementarios y accesorios cuadro | 1.1 | 50.16 | 55.18 |
| MO_1 | h | Oficial de 1ª | 0.242 | 17.7 | 4.28 |
| MO_3 | h | Ayudante | 0.241 | 15.3 | 3.69 |
| % MA | % | Medios auxiliares | 1 % | 11616.82 | 116.17 |
| %CI | % | COSTES INDIRECTOS | 3 % | 11732.99 | 351.99 |
|  |  | Total |  |  | 12084.98 |

**IIE_10020** UD CUADRO ORDINARIO CLIMATIZACION SOTANO (COCS)
1 UD × 4132.75 = 4132.75
CUADRO DE DISTRIBUCION MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 6 KA. DE SCHNEIDER ELECTRIC O EQUIVALENTE EN CALIDAD Y PRECIO.
EQUIPADO EN NUMERO Y DISPOSICION SEGUN ESQUEMA UNIFILAR Y PLIEGO DE CONDICIONES.
INCLUIRA EMBARRADOS, VARIADORES DE FRECUENCIA, ARRANCADORES ESTATICOS, CONTACTORES, RELÉS, PLACAS DE MONTAJE, TAPAS, SOPORTES, BORNAS REPARTIDORAS DE ENTRADA Y SALIDA, PLETINA DE NEUTRO Y PUESTA A TIERRA, GUIAS DE CABLES, MATERIAL AUXILIAR Y MANO DE OBRA.Suministro, instalación y pruebas.

| Código | Ud | Descripción | Rendimiento | Precio | Importe |
|---|---|---|---|---|---|
| IIE_10020A | UD | CUADRO ORDINARIO CLIMATIZACION SOTANO (COCS) (material) | 1 | 3906.54 | 3906.54 |
| IED010C | Ud | Material complementarios y accesorios cuadro | 1.1 | 50.16 | 55.18 |
| MO_1 | h | Oficial de 1ª | 0.409 | 17.7 | 7.24 |
| MO_3 | h | Ayudante | 0.241 | 15.3 | 3.69 |
| % MA | % | Medios auxiliares | 1 % | 3972.65 | 39.73 |
| %CI | % | COSTES INDIRECTOS | 3 % | 4012.38 | 120.37 |
|  |  | Total |  |  | 4132.75 |

**IIE_10030** UD CUADRO CLIMATIZACION CPD (CCPD)
1 UD × 4305.7 = 4305.70
CUADRO DE DISTRIBUCION MODULAR ENSAMBLABLE PARA INTENSIDAD NOMINAL DE 630 A, METALICO IP 65, CON PUERTA PLENA Y DIMENSIONES ADECUADAS CON UN 30% DE ESPACIO DE AMPLIACION DE RESERVA.
INTERRUPTORES AUTOMATICOS DIFERENCIALES Y MAGNETOTERMICOS OMNIPOLARES DE TIPO MODULAR Y/O CAJA MOLDEADA EN FUNCION DEL CALIBRE Y LA Icc, ELEGIDOS SEGUN CRITERIOS DE SELECTIVIDAD. ADECUADO A LA INTENSIDAD DE CORTOCIRCUITO DE 10 KA. DE SCHNEIDER ELECTRIC O EQUIVALENTE EN CALIDAD Y PRECIO.
EQUIPADO EN NUMERO Y DISPOSICION SEGUN ESQUEMA UNIFILAR Y PLIEGO DE CONDICIONES.
INCLUIRA EMBARRADOS, VARIADORES DE FRECUENCIA, ARRANCADORES ESTATICOS, CONTACTORES, RELÉS, PLACAS DE MONTAJE, TAPAS, SOPORTES, BORNAS REPARTIDORAS DE ENTRADA Y SALIDA, PLETINA DE NEUTRO Y PUESTA A TIERRA, GUIAS DE CABLES, MATERIAL AUXILIAR Y MANO DE OBRA.Suministro, instalación y pruebas.

| Código | Ud | Descripción | Rendimiento | Precio | Importe |
|---|---|---|---|---|---|
| IIEE_10030A | UD | CUADRO CLIMATIZACION CPD (CCPD) (material) | 1 | 4072.79 | 4072.79 |
| IED010C | Ud | Material complementarios y accesorios cuadro | 1.1 | 50.16 | 55.18 |
| MO_1 | h | Oficial de 1ª | 0.409 | 17.7 | 7.24 |
| MO_3 | h | Ayudante | 0.241 | 15.3 | 3.69 |
| % MA | % | Medios auxiliares | 1 % | 4138.90 | 41.39 |
| %CI | % | COSTES INDIRECTOS | 3 % | 4180.29 | 125.41 |
|  |  | Total |  |  | 4305.7 |

**IIE_10040** UD CUADRO ORDINARIO CLIMATIZACION (COCL)
1 UD × 3400.72 = 3400.72
CUADRO DE DISTRIBUCION COCL MODULAR ENSAMBLABLE PARA INTENSIDAD NOMINAL DE 630 A, METALICO, CON PUERTA PLENA Y DIMENSIONES ADECUADAS CON UN 30% DE ESPACIO DE AMPLIACION DE RESERVA.
INTERRUPTORES AUTOMATICOS DIFERENCIALES Y MAGNETOTERMICOS OMNIPOLARES DE TIPO MODULAR Y/O CAJA MOLDEADA EN FUNCION DEL CALIBRE Y LA Icc, ELEGIDOS SEGUN CRITERIOS DE SELECTIVIDAD. ADECUADO A LA INTENSIDAD DE CORTOCIRCUITO DE 25 KA. DE SCHNEIDER ELECTRIC O EQUIVALENTE EN CALIDAD Y PRECIO.
EQUIPADO EN NUMERO Y DISPOSICION SEGUN ESQUEMA UNIFILAR Y PLIEGO DE CONDICIONES.
INCLUIRA EMBARRADOS, VARIADORES DE FRECUENCIA, ARRANCADORES ESTATICOS, CONTACTORES, RELÉS, PLACAS DE MONTAJE, TAPAS, SOPORTES, BORNAS REPARTIDORAS DE ENTRADA Y SALIDA, PLETINA DE NEUTRO Y PUESTA A TIERRA, GUIAS DE CABLES, MATERIAL AUXILIAR Y MANO DE OBRA.Suministro, instalación y pruebas.

| Código | Ud | Descripción | Rendimiento | Precio | Importe |
|---|---|---|---|---|---|
| IIE_100140A | UD | CUADRO ORDINARIO CLIMATIZACION (COCL) (material) | 1 | 3205.83 | 3205.83 |
| IED010C | Ud | Material complementarios y accesorios cuadro | 1.1 | 50.16 | 55.18 |
| MO_1 | h | Oficial de 1ª | 0.242 | 17.7 | 4.28 |
| MO_3 | h | Ayudante | 0.241 | 15.3 | 3.69 |
| % MA | % | Medios auxiliares | 1 % | 3268.98 | 32.69 |
| %CI | % | COSTES INDIRECTOS | 3 % | 3301.67 | 99.05 |
|  |  | Total |  |  | 3400.72 |

### IIE_20000 CABLEADO (02/02/2010)
Importe: 8131.11

**IIE20001** ML CIRCUITO RZ1-K 3X2,5 MM2
238 ML × 2.53 = 602.14
CIRCUITO PRINCIPAL ALIMENTACION ELECTRICA COMPUESTO POR CABLE RZ1K 0,6/1 KV DE SECCION DE CONDUCTOR 3x2,5 MM2, FASE+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5b | Ml | Manguera RZ1 3x2,5 mm2 | 1 | 1.75 | 1.75 |
| IEC010C | Ud | Material complementario y accesorios | 1 | 0.04 | 0.04 |
| MO_1 | h | Oficial de 1ª | 0.02 | 17.7 | 0.35 |
| MO_2 | h | Peón especialista | 0.02 | 14.9 | 0.30 |
| % MA | % | Medios auxiliares | 1 % | 2.44 | 0.02 |
| %CI | % | COSTES INDIRECTOS | 3 % | 2.46 | 0.07 |
|  |  | Total |  |  | 2.53 |

| Medición | Uds. | Parcial |
|---|---|---|
| PLANTA C | 216 | 216.00 |
| PLANTA 2 |  |  |
| PLANTA 1 |  |  |
| PLANTA B |  |  |
| PLANTA -1 | 22 | 22.00 |
| Total |  | 238 |

**IIE20005** ML CIRCUITO RZ1-K 5X2.5 MM2
648 ML × 3.13 = 2028.24
CIRCUITO PRINCIPAL ALIMENTACION ELECTRICA COMPUESTO POR CABLE RZ1K 0,6/1 KV DE SECCION DE CONDUCTOR 5x2.5MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFIEBC25 | ML | Manguera RZ1 5X2.5 mm2 | 1 | 2.32 | 2.32 |
| IEC010C | Ud | Material complementario y accesorios | 1 | 0.04 | 0.04 |
| MO_1 | h | Oficial de 1ª | 0.02 | 17.7 | 0.35 |
| MO_2 | h | Peón especialista | 0.02 | 14.9 | 0.30 |
| %CI | % | COSTES INDIRECTOS | 1 % | 3.01 | 0.03 |
| % MA | % | Medios auxiliares | 3 % | 3.04 | 0.09 |
|  |  | Total |  |  | 3.13 |

| Medición | Uds. | Parcial |
|---|---|---|
| PLANTA C | 65 | 65.00 |
| PLANTA 2 |  |  |
| PLANTA 1 |  |  |
| PLANTA B |  |  |
| PLANTA -1 | 583 | 583.00 |
| Total |  | 648 |

**IIE20007** ML CIRCUITO RZ1-K 5X6 MM2
238 ML × 4.13 = 982.94
CIRCUITO PRINCIPAL ALIMENTACION ELECTRICA COMPUESTO POR CABLE RZ1K 0,6/1 KV DE SECCION DE CONDUCTOR 5x6 MM2, 3 FASES+NEUTRO+PROTECCION, NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

| Código | Ud | Descripción | Rendimiento | Precio | Importe |
|---|---|---|---|---|---|
| OFYELM.5h | Ml | CABLE RZ1K 0,6/1 KV DE SECCION DE CONDUCTOR 5x6 MM2 | 1 | 3.25 | 3.25 |
| IEC010C | Ud | Material complementario y accesorios | 1 | 0.04 | 0.04 |
| MO_1 | h | Oficial de 1ª | 0.021 | 17.7 | 0.37 |
| MO_2 | h | Peón especialista | 0.021 | 14.9 | 0.31 |
| % MA | % | Medios auxiliares | 1 % | 3.97 | 0.04 |
| %CI | % | COSTES INDIRECTOS | 3 % | 4.01 | 0.12 |
|  |  | Total |  |  | 4.13 |

| Medición | Uds. | Parcial |
|---|---|---|
| PLANTA C | 216 | 216.00 |
| PLANTA 2 |  |  |
| PLANTA 1 |  |  |
| PLANTA B |  |  |
| PLANTA -1 | 22 | 22.00 |
| Total |  | 238 |

**IIE20010** ML CIRCUITO RZ1-K 5X25 MM2
115 ML × 10.75 = 1236.25
CIRCUITO PRINCIPAL ALIMENTACION ELECTRICA COMPUESTO POR CABLE RZ1K 0,6/1 KV DE SECCION DE CONDUCTOR 5x25MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5n | ML | CABLE RZ1K 0,6/1 KV DE SECCION DE CONDUCTOR 1x25 MM2 | 5 | 1.93 | 9.65 |
| IEC010C | Ud | Material complementario y accesorios | 1 | 0.04 | 0.04 |
| MO_1 | h | Oficial de 1ª | 0.02 | 17.7 | 0.35 |
| MO_2 | h | Peón especialista | 0.02 | 14.9 | 0.30 |
| % MA | % | Medios auxiliares | 1 % | 10.34 | 0.10 |
| %CI | % | COSTES INDIRECTOS | 3 % | 10.44 | 0.31 |
|  |  | Total |  |  | 10.75 |

| Medición | Uds. | Parcial |
|---|---|---|
| PLANTA C | 115 | 115.00 |
| PLANTA 2 |  |  |
| PLANTA 1 |  |  |
| PLANTA B |  |  |
| PLANTA -1 |  |  |
| Total |  | 115 |

**IIE20011** ML CIRCUITO RZ1-K 5X35 MM2
22 ML × 15.11 = 332.42
CIRCUITO PRINCIPAL ALIMENTACION ELECTRICA COMPUESTO POR CABLE RZ1K 0,6/1 KV DE SECCION DE CONDUCTOR 5x35MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5o | Ml | CABLE RZ1K 0,6/1 KV DE SECCION DE CONDUCTOR 1x35 MM2 | 5 | 2.76 | 13.80 |
| IEC010C | Ud | Material complementario y accesorios | 1 | 0.04 | 0.04 |
| MO_1 | h | Oficial de 1ª | 0.021 | 17.7 | 0.37 |
| MO_2 | h | Peón especialista | 0.021 | 14.9 | 0.31 |
| % MA | % | Medios auxiliares | 1 % | 14.52 | 0.15 |
| %CI | % | COSTES INDIRECTOS | 3 % | 14.67 | 0.44 |
|  |  | Total |  |  | 15.11 |

| Medición | Uds. | Parcial |
|---|---|---|
| PLANTA C |  |  |
| PLANTA 2 |  |  |
| PLANTA 1 |  |  |
| PLANTA B |  |  |
| PLANTA -1 | 22 | 22.00 |
| Total |  | 22 |

**IIE20015** ML CIRCUITO RZ1-K 5X120 MM2
72 ML × 40.96 = 2949.12
CIRCUITO PRINCIPAL ALIMENTACION ELECTRICA COMPUESTO POR CABLE RZ1K 0,6/1 KV DE SECCION DE CONDUCTOR 5x120 MM2, 3 FASES+NEUTRO+PROTECCION, NO PROPAGADOR DE LLAMA NI DE FUEGO, SIN EMISION DE HALOGENOS Y BAJA EMISION DE HUMOS OPACOS Y CORROSIVOS, TENDIDO SOBRE BANDEJA EXISTENTE. INCLUSO P.P DE CAJAS DE DERIVACION, APERTURA Y CIERRE DE ROZAS, PASAMUROS, PASO DE FORJADOS, PIEZAS DE FIJACION, PEQUEÑO MATERIAL, ACCESORIOS Y MANO DE OBRA. SUMINISTRO, MONTAJE Y PRUEBAS.

| Código | Ud | Descripción | Rendimiento | Precio | Importe |
|---|---|---|---|---|---|
| OFYELM.5s | Ml | CABLE RZ1K 0,6/1 KV DE SECCION DE CONDUCTOR 1x120 MM2 (material) | 5 | 7.73 | 38.65 |
| IEC010C | Ud | Material complementario y accesorios | 2 | 0.04 | 0.08 |
| MO_1 | h | Oficial de 1ª | 0.02 | 17.7 | 0.35 |
| MO_2 | h | Peón especialista | 0.02 | 14.9 | 0.30 |
| % MA | % | Medios auxiliares | 1 % | 39.38 | 0.39 |
| %CI | % | COSTES INDIRECTOS | 3 % | 39.77 | 1.19 |
|  |  | Total |  |  | 40.96 |

| Medición | Uds. | Parcial |
|---|---|---|
| PLANTA C | 72 | 72.00 |
| PLANTA 2 |  |  |
| PLANTA 1 |  |  |
| PLANTA B |  |  |
| PLANTA -1 |  |  |
| Total |  | 72 |

## IIZ_0000 DOCUMENTACION Y LEGALIZACION (20/01/2010)
Importe: 3156.03

**IIZ_0010** UD DOCUMENTACIÓN FINAL
1 UD × 3156.03 = 3156.03
DOCUMENTACIÓN Y LEGALIZACIÓN DE TODAS LAS INSTALACIONES A REALIZAR, INCLUYENDO TRABAJOS Y TRÁMITES ANTE LAS AUTORIDADES COMPETENTES, FIRMADO Y VISADO DE PROYECTOS POR TÉCNICO COMPETENTE DE LA EMPRESA INSTALADORA, CERTIFICADOS DE PRUEBAS Y MATERIALES Y CERTIFICADO DE FIN DE OBRA FIRMADO Y VISADO POR TÉCNICO COMPETENTE DE LA EMPRESA INSTALADORA, GASTOS DE REDACCIÓN Y COPIADO DE LA DOCUMENTACIÓN.

| Código | Ud | Descripción | Rendimiento | Precio | Importe |
|---|---|---|---|---|---|
| IIZ_0010.A | UD | Documentacion final | 1 | 3033.77 | 3033.77 |
| % MA | % | Medios auxiliares | 1 % | 3033.77 | 30.34 |
| %CI | % | COSTES INDIRECTOS | 3 % | 3064.11 | 91.92 |
|  |  | Total |  |  | 3156.03 |

## II_0000 CLIMATIZACIÓN, CALEFACCIÓN Y VENTILACIÓN (12/08/2009)
Importe: 844749.83
FONTANERIA Y SANEAMIENTO

### IIA_0000 SISTEMA DE PRODUCCIÓN TÉRMICA (véase arriba)

### IIB_0000 EQUIPAMIENTO INTERIOR DE CLIMATIZACIÓN (véase arriba)

### IID_0000 EQUIPAMIENTO INTERIOR DE CALEFACCIÓN (véase arriba)

### IIE_0000 INSTALACIÓN ELÉCTRICA (véase arriba)

### IIZ_0000 DOCUMENTACION Y LEGALIZACION (véase arriba)

## IJB_0000 RED DE DISTRIBUCIÓN (27/01/2010)
Importe: 14327.49

**IJB_0050** ML VAINA PROTECTORA ø=4"
100 ML × 16.29 = 1629.00
VAINA PROTECTORA DE TUBO DE GAS, EN ZONAS DE PASO INTERIORES, CON VENTILACION. INCLUSO INSTALACION Y PRUEBAS, CON TODOS LOS MEDIOS, ACCESORIOS
Y OPERACIONES NECESARIAS PARA SU CORRECTA INSTALACION. INCLUSO PINTADA S/ INDICACIÓN DE LA DF.

| Código | Ud | Descripción | Rendimiento | Precio | Importe |
|---|---|---|---|---|---|
| IJB_0050.A | UD | MATERIAL VAINA PROTECTORA ø=4" (material) | 1 | 8.31 | 8.31 |
| MO_1 | h | Oficial de 1ª | 0.415 | 17.7 | 7.35 |
| % MA | % | Medios auxiliares | 1 % | 15.66 | 0.16 |
| %CI | % | COSTES INDIRECTOS | 3 % | 15.82 | 0.47 |
|  |  | Total |  |  | 16.29 |

| Medición | Uds. | Parcial |
|---|---|---|
| MONTANTE | 20 | 20.00 |
| CUBIERTA | 10 | 10.00 |
| PLANTA 2 |  |  |
| PLANTA 1 |  |  |
| PLANTA 0 |  |  |
| PLANTA -1 | 70 | 70.00 |
| Total |  | 100 |

**IJB_0030** M TUBERÍA ACERO NEGRO ø=2"
100 M × 32.29 = 3229.00
SUMINISTRO, MONTAJE, PRUEBAS, PUESTA EN SERVICIO Y DOCUMENTACIÓN FINAL DE LA RED DE DISTRIBUCIÓN DESDE BATERIA DE CONTADORES HASTA ARMARIOS DE REGULACIÓN EN PLANTA DE INSTALACIONES, A BASE DE TUBERÍA AÉREA DE DN-50 MM DE ACERO ESTIRADO SIN SOLDADURA DIN-1629/3, DIMENSIONES SEGÚN DIN-2440, INCLUSO VÁLVULAS, BRIDAS, SOPORTES Y DEMÁS ELEMENTOS NECESARIOS PARA EL CORRECTO FUNCIONAMIENTO DE LA INSTALACIÓN, INCLUSO PICAS Y RESTANTES ELEMENTOS NECESARIOS PARA LA CORRECTA PUESTA A TIERRA DE LA DISTRIBUCIÓN DE GAS. INCLUSO ENVAINADO DE LA TUBERÍA EN LOS TRAMOS QUE DISCURRAN POR RECINTOS NO VENTILADOS. LA TUBERÍA Y ACCESORIOS IRÁN CONVENIENTEMENTE PINTADOS. TODO SEGÚN INDICADO EN PLANOS Y PRESCRIPCIONES TÉCNICAS.

| Código | Ud | Descripción | Rendimiento | Precio | Importe |
|---|---|---|---|---|---|
| SICT.1d | M | Tubería acero negro ø=2" (material) | 1 | 28.31 | 28.31 |
| SIFC.3aeea | UD | Codo ac. negro ø2"H-H (material) | 0.1 | 3.49 | 0.35 |
| SIFC.8ae | UD | Mang. int. doble ac. negroø 2" (material) | 0.1 | 3.16 | 0.32 |
| MO_1 | h | Oficial de 1ª | 0.066 | 17.7 | 1.17 |
| MO_3 | h | Ayudante | 0.058 | 15.3 | 0.89 |
| % MA | % | Medios auxiliares | 1 % | 31.04 | 0.31 |
| %CI | % | COSTES INDIRECTOS | 3 % | 31.35 | 0.94 |
|  |  | Total |  |  | 32.29 |

| Medición | Uds. | Parcial |
|---|---|---|
| MONTANTE | 20 | 20.00 |
| CUBIERTA | 10 | 10.00 |
| PLANTA 2 |  |  |
| PLANTA 1 |  |  |
| PLANTA 0 |  |  |
| PLANTA -1 | 70 | 70.00 |
| Total |  | 100 |

**IJB_0020** M TUBERÍA ACERO NEGRO ø=1 1/2"
25 M × 21.92 = 548.00
SUMINISTRO, MONTAJE, PRUEBAS, PUESTA EN SERVICIO Y DOCUMENTACIÓN FINAL DE LA RED DE DISTRIBUCIÓN A BASE DE TUBERÍA AÉREA DE DN-25 MM DE ACERO ESTIRADO SIN SOLDADURA DIN-1629/3, DIMENSIONES SEGÚN DIN-2440, INCLUSO VÁLVULAS, BRIDAS, SOPORTES Y DEMÁS ELEMENTOS NECESARIOS PARA EL CORRECTO FUNCIONAMIENTO DE LA INSTALACIÓN, INCLUSO PICAS Y RESTANTES ELEMENTOS NECESARIOS PARA LA CORRECTA PUESTA ATIERRA DE LA DISTRIBUCIÓN DE GAS. INCLUSO ENVAINADO DE LA TUBERÍA EN LOS TRAMOS QUE DISCURRAN POR RECINTOS NO VENTILADOS. LA TUBERÍA Y ACCESORIOS IRÁN CONVENIENTEMENTE PINTADOS. TODO SEGÚN INDICADO EN PLANOS Y PRESCRIPCIONES TÉCNICAS.

| Código | Ud | Descripción | Rendimiento | Precio | Importe |
|---|---|---|---|---|---|
| SICT.1f | M | Tubería acero negro ø=1 1/2" (material) | 1 | 15.96 | 15.96 |
| SIFC.3agga | UD | Codo ac. negro ø1 1/2"H-H (material) | 0.1 | 2.89 | 0.29 |
| SIFC.8ag | UD | Mang. int. doble ac. negroø 1 1/2" (material) | 0.1 | 1.72 | 0.17 |
| MO_1 | h | Oficial de 1ª | 0.133 | 17.7 | 2.35 |
| MO_3 | h | Ayudante | 0.15 | 15.3 | 2.30 |
| % MA | % | Medios auxiliares | 1 % | 21.07 | 0.21 |
| %CI | % | COSTES INDIRECTOS | 3 % | 21.28 | 0.64 |
|  |  | Total |  |  | 21.92 |

| Medición | Uds. | Parcial |
|---|---|---|
| CUBIERTA | 25 | 25.00 |
| PLANTA 2 |  |  |
| PLANTA 1 |  |  |
| PLANTA 0 |  |  |
| PLANTA -1 |  |  |
| Total |  | 25 |

**IJB_0060** M TUBERÍA ACERO NEGRO ø=1 1/4"
10 M × 18.54 = 185.40
SUMINISTRO, MONTAJE, PRUEBAS, PUESTA EN SERVICIO Y DOCUMENTACIÓN FINAL DE LA RED DE DISTRIBUCIÓN A BASE DE TUBERÍA AÉREA DE DN-32 MM DE ACERO ESTIRADO SIN SOLDADURA DIN-1629/3, DIMENSIONES SEGÚN DIN-2440, INCLUSO VÁLVULAS, BRIDAS, SOPORTES Y DEMÁS ELEMENTOS NECESARIOS PARA EL CORRECTO FUNCIONAMIENTO DE LA INSTALACIÓN, INCLUSO PICAS Y RESTANTES ELEMENTOS NECESARIOS PARA LA CORRECTA PUESTA ATIERRA DE LA DISTRIBUCIÓN DE GAS. INCLUSO ENVAINADO DE LA TUBERÍA EN LOS TRAMOS QUE DISCURRAN POR RECINTOS NO VENTILADOS. LA TUBERÍA Y ACCESORIOS IRÁN CONVENIENTEMENTE PINTADOS. TODO SEGÚN INDICADO EN PLANOS Y PRESCRIPCIONES TÉCNICAS.

| Código | Ud | Descripción | Rendimiento | Precio | Importe |
|---|---|---|---|---|---|
| SICTT.1f | M | Tubería acero negro ø=1 1/4" (material) | 1 | 12.89 | 12.89 |
| SIFCT.3agga | UD | Codo ac. negro ø1 1/4"H-H (material) | 0.1 | 2.09 | 0.21 |
| SIFCT.8ag | UD | Mang. int. doble ac. negroø 1 1/4" (material) | 0.1 | 1.01 | 0.10 |
| MO_1 | h | Oficial de 1ª | 0.132 | 17.7 | 2.34 |
| MO_3 | h | Ayudante | 0.149 | 15.3 | 2.28 |
| % MA | % | Medios auxiliares | 1 % | 17.82 | 0.18 |
| %CI | % | COSTES INDIRECTOS | 3 % | 18.00 | 0.54 |
|  |  | Total |  |  | 18.54 |

| Medición | Uds. | Parcial |
|---|---|---|
| CUBIERTA | 10 | 10.00 |
| PLANTA 2 |  |  |
| PLANTA 1 |  |  |
| PLANTA 0 |  |  |
| PLANTA -1 |  |  |
| Total |  | 10 |

**IJB_0040** ML VAINA PROTECTORA ø=2"
35 ML × 18.98 = 664.30
VAINA PROTECTORA DE TUBO DE GAS, EN ZONAS DE PASO INTERIORES, CON VENTILACION. INCLUSO INSTALACION Y PRUEBAS, CON TODOS LOS MEDIOS, ACCESORIOS
Y OPERACIONES NECESARIAS PARA SU CORRECTA INSTALACION. INCLUSO PINTADA S/ INDICACIÓN DE LA DF.

| Código | Ud | Descripción | Rendimiento | Precio | Importe |
|---|---|---|---|---|---|
| IJB_0040.A | UD | MATERIAL VAINA PROTECTORA ø=2" (material) | 0.5 | 7.07 | 3.54 |
| MO_1 | h | Oficial de 1ª | 0.831 | 17.7 | 14.71 |
| % MA | % | Medios auxiliares | 1 % | 18.25 | 0.18 |
| %CI | % | COSTES INDIRECTOS | 3 % | 18.43 | 0.55 |
|  |  | Total |  |  | 18.98 |

| Medición | Uds. | Parcial |
|---|---|---|
| CUBIERTA | 35 | 35.00 |
| PLANTA 2 |  |  |
| PLANTA 1 |  |  |
| PLANTA 0 |  |  |
| PLANTA -1 |  |  |
| Total |  | 35 |

**IJB_0010** UD ESTACION DE REGULACION GRUPO ABSORCIÓN
1 UD × 3906.19 = 3906.19
SUMINISTRO, MONTAJE, PRUEBAS, PUESTA EN SERVICIO Y DOCUMENTACIÓN FINAL DEL CONJUNTO DE REGULACION DE GAS, COMPUESTO POR LOS SIGUIENTES ELEMENTOS: VALVULA DE CORTE A LA ENTRADA DN32, FILTRO, REGULADOR CON SALIDA A 0,3 BAR CON VIS, TOMA PETERSON, VALVULA DE SALIDA DN32 TODO ELLO EN ARMARIO NORMALIZADO CON VENTILACION SEGÚN LO INDICADO EN LOS PLANOS Y PRESCRIPCIONES TÉCNICAS.
TOTALMENTE INSTALADO

| Código | Ud | Descripción | Rendimiento | Precio | Importe |
|---|---|---|---|---|---|
| IJB_0010.A | UD | Estacion de regulacion (material) | 1 | 3740.29 | 3740.29 |
| MO_1 | h | Oficial de 1ª | 0.824 | 17.7 | 14.58 |
| % MA | % | Medios auxiliares | 1 % | 3754.87 | 37.55 |
| %CI | % | COSTES INDIRECTOS | 3 % | 3792.42 | 113.77 |
|  |  | Total |  |  | 3906.19 |

| Medición | Uds. | Parcial |
|---|---|---|
| CUBIERTA | 1 | 1.00 |
| PLANTA 2 |  |  |
| PLANTA 1 |  |  |
| PLANTA 0 |  |  |
| PLANTA -1 |  |  |
| Total |  | 1 |

**IJB_0070** UD ESTACION DE REGULACION CALDERA
1 UD × 4165.6 = 4165.60
SUMINISTRO, MONTAJE, PRUEBAS, PUESTA EN SERVICIO Y DOCUMENTACIÓN FINAL DEL CONJUNTO DE REGULACION DE GAS, COMPUESTO POR LOS SIGUIENTES ELEMENTOS: VALVULA DE CORTE A LA ENTRADA DN40, FILTRO, REGULADOR CON SALIDA A 0,3 BAR CON VIS, TOMA PETERSON, VALVULA DE SALIDA DN40 TODO ELLO EN ARMARIO NORMALIZADO CON VENTILACION SEGÚN LO INDICADO EN LOS PLANOS Y PRESCRIPCIONES TÉCNICAS.
TOTALMENTE INSTALADO

| Código | Ud | Descripción | Rendimiento | Precio | Importe |
|---|---|---|---|---|---|
| IJB_0070.A | UD | Estacion de regulacion (material) | 1 | 3989.66 | 3989.66 |
| MO_1 | h | Oficial de 1ª | 0.823 | 17.7 | 14.57 |
| % MA | % | Medios auxiliares | 1 % | 4004.23 | 40.04 |
| %CI | % | COSTES INDIRECTOS | 3 % | 4044.27 | 121.33 |
|  |  | Total |  |  | 4165.6 |

| Medición | Uds. | Parcial |
|---|---|---|
| CUBIERTA | 1 | 1.00 |
| PLANTA 2 |  |  |
| PLANTA 1 |  |  |
| PLANTA 0 |  |  |
| PLANTA -1 |  |  |
| Total |  | 1 |

## IJV_0000 VARIOS (27/01/2010)
Importe: 2426.93

**IJV_0030** PA COMPROBACION FUNCIONAMIENTO
1 PA × 596.34 = 596.34
COMPROBACION DEL BUEN FUNCIONAMIENTO DE TODA LA INSTALACION DE GAS Y DE CALEFACCION Y COLOCACION DE NL-20. COTEJO DE FUGAS Y LLEGADAS DE GAS A
LOS APARATOS Y SU FUNCIONAMIENTO, PRECINTADO DE LLAVES, CONTADORES, ETC., ASI COMO PURGADO CON GAS INERTE Y PUESTA EN MARCHA DE LA INSTALACION

| Código | Ud | Descripción | Rendimiento | Precio | Importe |
|---|---|---|---|---|---|
| IJV_0030.A | UD | Material compr. func. (material) | 1 | 29.99 | 29.99 |
| kl54 | UD | Maquinaria compr. func. (maquinaria) | 1 | 43.17 | 43.17 |
| MO_1 | h | Oficial de 1ª | 28.253 | 17.7 | 500.08 |
| % MA | % | Medios auxiliares | 1 % | 573.24 | 5.73 |
| %CI | % | COSTES INDIRECTOS | 3 % | 578.97 | 17.37 |
|  |  | Total |  |  | 596.34 |

| Medición | Uds. | Parcial |
|---|---|---|
| CUBIERTA | 1 | 1.00 |
| PLANTA 2 |  |  |
| PLANTA 1 |  |  |
| PLANTA 0 |  |  |
| PLANTA -1 |  |  |
| Total |  | 1 |

**IJV_0020** PA PRUEBAS HIDRAÚLICA
1 PA × 597.31 = 597.31

| Código | Ud | Descripción | Rendimiento | Precio | Importe |
|---|---|---|---|---|---|
| IJV_0020.A | UD | Material pruebas Hidraulica (material) | 1 | 31.45 | 31.45 |
| kl37 | UD | Maquinaria pruebas hidraulicas (maquinaria) | 1 | 101.49 | 101.49 |
| MO_1 | h | Oficial de 1ª | 24.928 | 17.7 | 441.23 |
| % MA | % | Medios auxiliares | 1 % | 574.17 | 5.74 |
| %CI | % | COSTES INDIRECTOS | 3 % | 579.91 | 17.40 |
|  |  | Total |  |  | 597.31 |

| Medición | Uds. | Parcial |
|---|---|---|
| CUBIERTA | 1 | 1.00 |
| PLANTA 2 |  |  |
| PLANTA 1 |  |  |
| PLANTA 0 |  |  |
| PLANTA -1 |  |  |
| Total |  | 1 |

**IJV_0010** PA PRUEBAS DE ESTANQUEIDAD
1 PA × 583.54 = 583.54
PRUEBAS DE ESTANQUEIDAD DE LA INSTALACION MEDIANTE INYECCION DE AIRE A PRESION DE 6 KG/CM2 (TALLO) Y 1 KG/CM2 MONTANTES, PARA COMPROBACION DE FUGAS Y REPARACION SI LAS HUBIERA, INCLUSO PRUEBAS DE ESTANQUEIDAD A REALIZAR ANTE PERSONAL DE LA COMPAÑIA SUMINISTRADORA DE GAS.

| Código | Ud | Descripción | Rendimiento | Precio | Importe |
|---|---|---|---|---|---|
| IJV_0010.A | UD | Material pruebas estanq. (material) | 1 | 35.6 | 35.60 |
| kl36 | UD | Maquinaria pruebas estanq (maquinaria) | 1 | 84.1 | 84.10 |
| MO_1 | h | Oficial de 1ª | 24.928 | 17.7 | 441.23 |
| % MA | % | Medios auxiliares | 1 % | 560.93 | 5.61 |
| %CI | % | COSTES INDIRECTOS | 3 % | 566.54 | 17.00 |
|  |  | Total |  |  | 583.54 |

| Medición | Uds. | Parcial |
|---|---|---|
| CUBIERTA | 1 | 1.00 |
| PLANTA 2 |  |  |
| PLANTA 1 |  |  |
| PLANTA 0 |  |  |
| PLANTA -1 |  |  |
| Total |  | 1 |

**IJB_0071** UD ARMARIO DE CONTAJE CON CONTADOR DE GAS PISTONES G40 (31/03/2010)
1 UD × 649.74 = 649.74
SUMINISTRO, MONTAJE, PRUEBAS, PUESTA EN SERVICIO Y DOCUMENTACIÓN FINAL DEL CONJUNTO DE CONTAJE DE GAS, COMPUESTO POR LOS SIGUIENTES ELEMENTOS: VALVULA DE CORTE A LA ENTRADA DN50, FILTRO, CONTADOR DE PISTONES ROTATIVOS G40 CON SALIDA POR IMPULSOS, TOMA PETERSON, VALVULA DE SALIDA DN50 TODO ELLO EN ARMARIO NORMALIZADO CON VENTILACION DE ACUERDO A PRESCRIPCIONES TÉCNICAS.
TOTALMENTE INSTALADO

| Código | Ud | Descripción | Rendimiento | Precio | Importe |
|---|---|---|---|---|---|
| IJB_0071.A | UD | ARMARIO DE CONTAJE (material; 31/03/2010) | 1 | 610 | 610.00 |
| MO_1 | h | Oficial de 1ª | 0.823 | 17.7 | 14.57 |
| % MA | % | Medios auxiliares | 1 % | 624.57 | 6.25 |
| %CI | % | COSTES INDIRECTOS | 3 % | 630.82 | 18.92 |
|  |  | Total |  |  | 649.74 |

## IJZ_0000 DOCUMENTACIÓN Y LEGALIZACIÓN (27/01/2010)
Importe: 423.56

**IJZ_0010** UD DOCUMENTACION Y LEGALIZACION
1 UD × 423.56 = 423.56
DOCUMENTACIÓN Y LEGALIZACIÓN DE TODAS LAS INSTALACIONES A REALIZAR, INCLUYENDO TRABAJOS Y TRÁMITES ANTE LAS AUTORIDADES COMPETENTES, FIRMADO Y VISADO DE PROYECTOS POR TÉCNICO COMPETENTE DE LA EMPRESA INSTALADORA, CERTIFICADOS DE PRUEBAS Y MATERIALES Y CERTIFICADO DE FIN DE OBRA FIRMADO Y VISADO POR TÉCNICO COMPETENTE DE LA EMPRESA INSTALADORA, GASTOS DE REDACCIÓN Y COPIADO DE LA DOCUMENTACIÓN.

| Código | Ud | Descripción | Rendimiento | Precio | Importe |
|---|---|---|---|---|---|
| IJZ_0010.A | UD | DOCUMENTACIÓN FINAL | 1 | 407.15 | 407.15 |
| % MA | % | Medios auxiliares | 1 % | 407.15 | 4.07 |
| %CI | % | COSTES INDIRECTOS | 3 % | 411.22 | 12.34 |
|  |  | Total |  |  | 423.56 |

## IJ_0000 GAS NATURAL (27/01/2010)
Importe: 17177.98

### IJB_0000 RED DE DISTRIBUCIÓN (véase arriba)

### IJV_0000 VARIOS (véase arriba)

### IJZ_0000 DOCUMENTACIÓN Y LEGALIZACIÓN (véase arriba)

## IQA_0000 PUESTO CENTRAL E INGENIERIA (19/05/2008)
Importe: 20157.37
DAS

**IQA_0010** UD ORDENADOR
1 UD × 951.75 = 951.75
Puesto Central. Procesador Pentium 512ram/40gb/cdromx48/WinXP. De la marca Dell o equivalente en calidad y precio previa aprovacion de la DF.
Incluso instalacion y pruebas, con todos los medios, accesorios y operaciones necesarias para su correcta instalacion.

| Código | Ud | Descripción | Rendimiento | Precio | Importe |
|---|---|---|---|---|---|
| IQA_0010.a | Ud | Ordenador personal (material) | 1 | 797.56 | 797.56 |
| MO_1 | h | Oficial de 1ª | 6.628 | 17.7 | 117.32 |
| % MA | % | Medios auxiliares | 1 % | 914.88 | 9.15 |
| %CI | % | COSTES INDIRECTOS | 3 % | 924.03 | 27.72 |
|  |  | Total |  |  | 951.75 |

**IQA_0020** UD IMPRESORA
1 UD × 145.2 = 145.20
Impresora de sobremesa marca EPSON o equivalente en calidad y precio. Incluso instalacion y pruebas, con todos los medios, accesorios y operaciones necesarias para su correcta instalacion.

| Código | Ud | Descripción | Rendimiento | Precio | Importe |
|---|---|---|---|---|---|
| IQA_0020.a | Ud | Impresora (material) | 1 | 132.6 | 132.60 |
| MO_1 | h | Oficial de 1ª | 0.394 | 17.7 | 6.97 |
| % MA | % | Medios auxiliares | 1 % | 139.57 | 1.40 |
| %CI | % | COSTES INDIRECTOS | 3 % | 140.97 | 4.23 |
|  |  | Total |  |  | 145.2 |

**IQA_0030** UD LICENCIA
1 UD × 337.18 = 337.18
Licencia de uso del software para su utilización en el puesto central y en 2 posiciones remotas simultáneas

| Código | Ud | Descripción | Rendimiento | Precio | Importe |
|---|---|---|---|---|---|
| IQA_0030.a | Ud | LICENCIA (material) | 1 | 323.77 | 323.77 |
| MO_1 | h | Oficial de 1ª | 0.02 | 17.7 | 0.35 |
| % MA | % | Medios auxiliares | 1 % | 324.12 | 3.24 |
| %CI | % | COSTES INDIRECTOS | 3 % | 327.36 | 9.82 |
|  |  | Total |  |  | 337.18 |

**IQA_0040** UD ROUTER
2 UD × 1325 = 2650.00
Router Bacnet con protocolo LON/ethernet IP que permite la integración de los controladores en el sistema de gestion. Totalmente instalado.

| Código | Ud | Descripción | Rendimiento | Precio | Importe |
|---|---|---|---|---|---|
| IQA_0040.A | UD | ROUTER (material) | 1 | 1246.61 | 1246.61 |
| MO_1 | h | Oficial de 1ª | 0.821 | 17.7 | 14.53 |
| MO_3 | h | Ayudante | 0.819 | 15.3 | 12.53 |
| % MA | % | Medios auxiliares | 1 % | 1273.67 | 12.74 |
| %CI | % | COSTES INDIRECTOS | 3 % | 1286.41 | 38.59 |
|  |  | Total |  |  | 1325 |

**IQA_0050** UD INTERFACE
2 UD × 781.1 = 1562.20
Interface para integración del sistema con comunicacion LON para control y monitorizacion de instalaciones. Incluso modulo interface y fuente de alimentacion. Totalmente instalado.

| Código | Ud | Descripción | Rendimiento | Precio | Importe |
|---|---|---|---|---|---|
| IQA_0050.A | UD | INTERFACE (material) | 1 | 723.78 | 723.78 |
| MO_1 | h | Oficial de 1ª | 0.821 | 17.7 | 14.53 |
| MO_3 | h | Ayudante | 0.819 | 15.3 | 12.53 |
| % MA | % | Medios auxiliares | 1 % | 750.84 | 7.51 |
| %CI | % | COSTES INDIRECTOS | 3 % | 758.35 | 22.75 |
|  |  | Total |  |  | 781.1 |

**IQA_0055** UD INTEGRACION ILUMINACIÓN
1 UD × 3097.68 = 3097.68
Pasarelas y hardware necesario, así como programación del sistema de iluminación de acuerdo a documentos de proyecto
Incluso programación y pruebas, totalmente instalado y comprobado su correcto funcionamiento.

| Código | Ud | Descripción | Rendimiento | Precio | Importe |
|---|---|---|---|---|---|
| IQA_0060.A | UD | INTERFACE (material) | 1 | 731.07 | 731.07 |
| IQA_0060.B | UD | TARJETA INTEGRACION (material) | 1 | 1994.51 | 1994.51 |
| MO_1 | h | Oficial de 1ª | 9.953 | 17.7 | 176.17 |
| MO_3 | h | Ayudante | 4.963 | 15.3 | 75.93 |
| % MA | % | Medios auxiliares | 1 % | 2977.68 | 29.78 |
| %CI | % | COSTES INDIRECTOS | 3 % | 3007.46 | 90.22 |
|  |  | Total |  |  | 3097.68 |

**IQA_0070** Ud TRABAJOS DE INGENIERÍA, PROGRAMACIÓN Y PUESTA EN MARCHA
1 Ud × 11413.36 = 11413.36
Programación del puesto central, configuración e implementación de la base de datos, creación de los menús gráficos de introducción al sistema y gráficos en color de las instalaciones. Incluso programacion de todos los puntos de control incluidos en el listado, incluso control de alumbrado mediante bus knx.
Realización y suministro de planos y esquemas de conexionado para la correcta instalación de de los equipos.
Ingeniería de programación en microprocesadores equipo de campo.
Puesta en marcha una vez finalizados los trabajos de instalación, conexionado, y con las instalaciones en las condiciones necesarias para el chequeo del correcto uncionamiento de los equipos de control. Entrega documentación final de obra.

| Código | Ud | Descripción | Rendimiento | Precio | Importe |
|---|---|---|---|---|---|
| MO_1 | h | Oficial de 1ª | 332.462 | 17.7 | 5884.58 |
| MO_3 | h | Ayudante | 332.46 | 15.3 | 5086.64 |
| % MA | % | Medios auxiliares | 1 % | 10971.22 | 109.71 |
| %CI | % | COSTES INDIRECTOS | 3 % | 11080.93 | 332.43 |
|  |  | Total |  |  | 11413.36 |

## IQB_0000 CANALIZACIONES, CABLEADOS Y BUS (19/05/2008)
Importe: 15347.78

**IQB_0010** UD CABLEADO Y BUS DE COMUNICACIONES
1 UD × 15347.78 = 15347.78
SUMINISTRO E INSTALACIÓN DE CABLEADO BAJO TUBO Y BANDEJA DESDE SUBESTACIONES A ELEMENTOS DE CAMPO, INCLUSO CABLEADO PARA BÚSQUEDA DE SEÑALES EN CUADROS ELÉCTRICOS, INSTALACIÓN DE BUS ENTRE SUBESTACIONES Y DE BUSES PARA COMUNICAR EQUIPOS A NIVEL DE GESTIÓN, ASÍ COMO TODO EL CABLEADO A NIVEL DE GESTIÓN. SE INCLUIRÁ TODA LA INSTALACIÓN DE CONDUCTORES NECESARIA PARA EL CORRECTO FUNCIONAMIENTO DE LA INSTALACIÓN A PARTIR DE LA ALIMENTACIÓN A LOS CUADROS DE GESTIÓN.
TOTALMENTE INSTALADO INCLUYENDO ACCESORIOS Y PRUEBAS NECESARIAS PARA SU CORRECTA INSTALACIÓN.

| Código | Ud | Descripción | Rendimiento | Precio | Importe |
|---|---|---|---|---|---|
| IQB_0070.A | ML | CABLEADO (material) | 6000 | 1.24 | 7440.00 |
| IQB_0080.A | ML | BANDEJA (material) | 250 | 12.47 | 3117.50 |
| IQB_0010.A | ML | BUS DE COMUNICACIONES ETHERNET (material) | 50 | 2.41 | 120.50 |
| IQB_0020.A | ML | BUS DE COMUNICACIONES LON (material) | 500 | 0.46 | 230.00 |
| IQB_0050.A | ML | BUS DE COMUNICACIONES MOD BUS (material) | 200 | 0.95 | 190.00 |
| IPD0120.B | ML | TUBO PVC. RIGIDO DIAM. 29 MM. (material) | 1100 | 0.83 | 913.00 |
| MO_1 | h | Oficial de 1ª | 83.099 | 17.7 | 1470.85 |
| MO_3 | h | Ayudante | 83.097 | 15.3 | 1271.38 |
| % MA | % | Medios auxiliares | 1 % | 14753.23 | 147.53 |
| %CI | % | COSTES INDIRECTOS | 3 % | 14900.76 | 447.02 |
|  |  | Total |  |  | 15347.78 |

## IQC_0000 CUADROS (19/05/2008)
Importe: 21972.33

**IQC_0010** UD SUBESTACIÓN DE CONTROL CUBIERTA CGT-N4-1
1 UD × 10650.99 = 10650.99
Subestación de control en cubierta (CGT-N4-1) que incluye:
· 1 controlador XXXX libre(E/S) con comunicacion LON
· X modulos interfaz P-Bus
· X modulos de conexion a bus XX
· X modulos de alimentación
· X modulos de X E/S universales
· X modulos de X entradas digitales
. X modulos de X salidas reles
· Cuadro electrico de control para alojar controladores y lineas de modulos de union. Dispone de diferencial, magnetotermicos, toma de corriente y cableados a bornas de señales con alimentacion. Con señales disponibles en módulos para una ampliación del 20%. Incluso batería de alimentación.
Incluso comunicación con autómatas de resto del sistema. Programación y pruebas, totalmente instalado y comprobado su correcto funcionamiento. Incluyendo contactos auxiliares, cableado, interconexión, elementos de visualización y alarma de datos en campo (leds, pantallas,...).

| Código | Ud | Descripción | Rendimiento | Precio | Importe |
|---|---|---|---|---|---|
| IQC_0010.A | UD | SUBESTACIÓN DE CONTROL CUBIERTA (material) | 1 | 10140.29 | 10140.29 |
| MO_1 | h | Oficial de 1ª | 4.13 | 17.7 | 73.10 |
| MO_3 | h | Ayudante | 1.634 | 15.3 | 25.00 |
| % MA | % | Medios auxiliares | 1 % | 10238.39 | 102.38 |
| %CI | % | COSTES INDIRECTOS | 3 % | 10340.77 | 310.22 |
|  |  | Total |  |  | 10650.99 |

**IQC_0020** UD SUBESTACIÓN DE CONTROL SOTANO CGT-NSOT-1
1 UD × 1744.51 = 1744.51
Subestación de control en cubierta (CGT-NSOT-1) que incluye:
· 1 controlador XXXX libre(E/S) con comunicacion LON
· X modulos interfaz P-Bus
· X modulos de conexion a bus XX
· X modulos de alimentación
· X modulos de X E/S universales
· X modulos de X entradas digitales
. X modulos de X salidas reles
· Cuadro electrico de control para alojar controladores y lineas de modulos de union. Dispone de diferencial, magnetotermicos, toma de corriente y cableados a bornas de señales con alimentacion. Con señales disponibles en módulos para una ampliación del 20%. Incluso batería de alimentación.
Incluso comunicación con autómatas de resto del sistema. Programación y pruebas, totalmente instalado y comprobado su correcto funcionamiento. Incluyendo contactos auxiliares, cableado, interconexión, elementos de visualización y alarma de datos en campo (leds, pantallas,...).

| Código | Ud | Descripción | Rendimiento | Precio | Importe |
|---|---|---|---|---|---|
| IQC_0020.B | UD | SUBESTACIÓN DE CONTROL NSOT-1 (material) | 1 | 1578.83 | 1578.83 |
| MO_1 | h | Oficial de 1ª | 4.13 | 17.7 | 73.10 |
| MO_3 | h | Ayudante | 1.634 | 15.3 | 25.00 |
| % MA | % | Medios auxiliares | 1 % | 1676.93 | 16.77 |
| %CI | % | COSTES INDIRECTOS | 3 % | 1693.70 | 50.81 |
|  |  | Total |  |  | 1744.51 |

**IQC_0030** UD SUBESTACIÓN DE CONTROL SOTANO CGT-NSOT-2
1 UD × 3906.28 = 3906.28
Subestación de control en cubierta (CGT-NSOT-2) que incluye:
· 1 controlador XXXX libre(E/S) con comunicacion LON
· X modulos interfaz P-Bus
· X modulos de conexion a bus XX
· X modulos de alimentación
· X modulos de X E/S universales
· X modulos de X entradas digitales
. X modulos de X salidas reles
· Cuadro electrico de control para alojar controladores y lineas de modulos de union. Dispone de diferencial, magnetotermicos, toma de corriente y cableados a bornas de señales con alimentacion. Con señales disponibles en módulos para una ampliación del 20%. Incluso batería de alimentación.
Incluso comunicación con autómatas de resto del sistema. Programación y pruebas, totalmente instalado y comprobado su correcto funcionamiento. Incluyendo contactos auxiliares, cableado, interconexión, elementos de visualización y alarma de datos en campo (leds, pantallas,...).

| Código | Ud | Descripción | Rendimiento | Precio | Importe |
|---|---|---|---|---|---|
| IQC_0020.C | UD | SUBESTACIÓN DE CONTROL NSOT-2 (material) | 1 | 3656.85 | 3656.85 |
| MO_1 | h | Oficial de 1ª | 4.13 | 17.7 | 73.10 |
| MO_3 | h | Ayudante | 1.634 | 15.3 | 25.00 |
| % MA | % | Medios auxiliares | 1 % | 3754.95 | 37.55 |
| %CI | % | COSTES INDIRECTOS | 3 % | 3792.50 | 113.78 |
|  |  | Total |  |  | 3906.28 |

**IQC_0040** UD SUBESTACIÓN DE CONTROL SOTANO CGT-NSOT-3
1 UD × 1338.08 = 1338.08
Subestación de control en cubierta (CGT-NSOT-3) que incluye:
· 1 controlador XXXX libre(E/S) con comunicacion LON
· X modulos interfaz P-Bus
· X modulos de conexion a bus XX
· X modulos de alimentación
· X modulos de X E/S universales
· X modulos de X entradas digitales
. X modulos de X salidas reles
· Cuadro electrico de control para alojar controladores y lineas de modulos de union. Dispone de diferencial, magnetotermicos, toma de corriente y cableados a bornas de señales con alimentacion. Con señales disponibles en módulos para una ampliación del 20%. Incluso batería de alimentación.
Incluso comunicación con autómatas de resto del sistema. Programación y pruebas, totalmente instalado y comprobado su correcto funcionamiento. Incluyendo contactos auxiliares, cableado, interconexión, elementos de visualización y alarma de datos en campo (leds, pantallas,...).

| Código | Ud | Descripción | Rendimiento | Precio | Importe |
|---|---|---|---|---|---|
| IQC_0020.D | UD | SUBESTACIÓN DE CONTROL NSOT-3 (material) | 1 | 1188.15 | 1188.15 |
| MO_1 | h | Oficial de 1ª | 4.13 | 17.7 | 73.10 |
| MO_3 | h | Ayudante | 1.634 | 15.3 | 25.00 |
| % MA | % | Medios auxiliares | 1 % | 1286.25 | 12.86 |
| %CI | % | COSTES INDIRECTOS | 3 % | 1299.11 | 38.97 |
|  |  | Total |  |  | 1338.08 |

**IQC_0050** UD SUBESTACIÓN DE CONTROL SOTANO CGT-N3-1
1 UD × 1332.03 = 1332.03
Subestación de control en planta baja (CGT-N3-1) para equipos que incluye:
Comunicación con los controladores individualesde planta
Pasarelas para control de iluminación
· Cuadro electrico de control para alojar los equipos de control
Incluso batería de alimentación.
Incluso programación y pruebas, totalmente instalado y comprobado su correcto funcionamiento.

| Código | Ud | Descripción | Rendimiento | Precio | Importe |
|---|---|---|---|---|---|
| IQC_0020.E | UD | SUBESTACIÓN DE CONTROL N3-1 (material) | 1 | 1182.33 | 1182.33 |
| MO_1 | h | Oficial de 1ª | 4.13 | 17.7 | 73.10 |
| MO_3 | h | Ayudante | 1.634 | 15.3 | 25.00 |
| % MA | % | Medios auxiliares | 1 % | 1280.43 | 12.80 |
| %CI | % | COSTES INDIRECTOS | 3 % | 1293.23 | 38.80 |
|  |  | Total |  |  | 1332.03 |

**IQC_0060** UD SUBESTACIÓN DE CONTROL SOTANO CGT-N2-1
1 UD × 1646.79 = 1646.79
Subestación de control en planta baja (CGT-N2-1) para equipos que incluye:
Comunicación con los controladores individualesde planta
Pasarelas para control de iluminación
· Cuadro electrico de control para alojar los equipos de control
Incluso batería de alimentación.
Incluso programación y pruebas, totalmente instalado y comprobado su correcto funcionamiento.

| Código | Ud | Descripción | Rendimiento | Precio | Importe |
|---|---|---|---|---|---|
| IQC_0020.F | UD | SUBESTACIÓN DE CONTROL N2-1 (material) | 1 | 1484.9 | 1484.90 |
| MO_1 | h | Oficial de 1ª | 4.13 | 17.7 | 73.10 |
| MO_3 | h | Ayudante | 1.634 | 15.3 | 25.00 |
| % MA | % | Medios auxiliares | 1 % | 1583.00 | 15.83 |
| %CI | % | COSTES INDIRECTOS | 3 % | 1598.83 | 47.96 |
|  |  | Total |  |  | 1646.79 |

**IQC_0070** UD SUBESTACIÓN DE CONTROL SOTANO CGT-N1-1
1 UD × 1353.65 = 1353.65
Subestación de control en planta baja (CGT-N1-1) para equipos que incluye:
Comunicación con los controladores individualesde planta
Pasarelas para control de iluminación
· Cuadro electrico de control para alojar los equipos de control
Incluso programación y pruebas, totalmente instalado y comprobado su correcto funcionamiento.
· Cuadro electrico de control para alojar un controlador PXC y una linea de modulos de union TX, medidas 800x600x200. Dispone de diferencial, magnetotermicos, toma de coerriente y cableados a bornas de señales con alimentacion. Para gestionar 7 EA 17 ED 4 SA 4 SD.
· Cuadro electrico de control remoto situado en planta 3ª para una linea de modulos de union TX, medidas 600x500x150. Dispone de diferencial, magnetotermicos, toma de coerriente y cableados a bornas de señales con alimentacion. Para gestionar 16 ED de las compuertas cortafuegos.
. Incluso batería de alimentación.
Incluso programación y pruebas, totalmente instalado y comprobado su correcto funcionamiento. Las señales digitales E/S dispondrán de un relé de aislamiento con led de señalización de estado. Incluyendo contactos auxiliares, cableado, interconexión, elementos de visualización y alarma de datos en campo (leds, pantallas,...).

| Código | Ud | Descripción | Rendimiento | Precio | Importe |
|---|---|---|---|---|---|
| IQC_0020.G | UD | SUBESTACIÓN DE CONTROL N1-1 (material) | 1 | 1203.11 | 1203.11 |
| MO_1 | h | Oficial de 1ª | 4.13 | 17.7 | 73.10 |
| MO_3 | h | Ayudante | 1.634 | 15.3 | 25.00 |
| % MA | % | Medios auxiliares | 1 % | 1301.21 | 13.01 |
| %CI | % | COSTES INDIRECTOS | 3 % | 1314.22 | 39.43 |
|  |  | Total |  |  | 1353.65 |

## IQD_0000 ELEMENTOS DE CAMPO Y CONTROLADORES DE AMBIENTE INDIVIDUAL (19/05/2008)
Importe: 38350.15

**IQD_0011** Ud SONDA COMBINADA DE TEMPERATURA Y HUMEDAD PARA INTEMPERIE
2 Ud × 73.45 = 146.90
Sonda combinada de temperatura y humedad ambiente, ambas sondas: activas 0...10 V. Modelo XXXX de TREND o equivalente en calidad y precio previa aprobacion de la DF. Incluso pantalla protectora de montaje intemperie de sondas.
Incluso instalacion y pruebas, con todos los medios, accesorios y operaciones necesarias para su correcta instalacion.

| Código | Ud | Descripción | Rendimiento | Precio | Importe |
|---|---|---|---|---|---|
| IQD_0011.A | Ud | Sonda combinada (material) | 1 | 45 | 45.00 |
| IQD_0011.B | Ud | Pantalla montaje intemperie (material) | 0.5 | 36.93 | 18.47 |
| MO_1 | h | Oficial de 1ª | 0.403 | 17.7 | 7.13 |
| % MA | % | Medios auxiliares | 1 % | 70.60 | 0.71 |
| %CI | % | COSTES INDIRECTOS | 3 % | 71.31 | 2.14 |
|  |  | Total |  |  | 73.45 |

**IQD_0031** Ud SONDA DE TEMPERATURA DE INMERSION
32 Ud × 37.88 = 1212.16
Sonda de temperatura de inmersion con sensor Ni1000. Rango -30...130ºC, PN10, vaina de laton G 1/2", Modelo XXX de TREND o equivalente en calidad y precio previa aprobacion de la DF.
Incluso instalacion y pruebas, con todos los medios, accesorios y operaciones necesarias para su correcta instalacion.

| Código | Ud | Descripción | Rendimiento | Precio | Importe |
|---|---|---|---|---|---|
| IQD_0031.A | Ud | Sonda (material) | 1 | 29.07 | 29.07 |
| MO_1 | h | Oficial de 1ª | 0.415 | 17.7 | 7.35 |
| % MA | % | Medios auxiliares | 1 % | 36.42 | 0.36 |
| %CI | % | COSTES INDIRECTOS | 3 % | 36.78 | 1.10 |
|  |  | Total |  |  | 37.88 |

**IQD_0041** Ud INTERRUPTOR DE FLUJO
7 Ud × 41.22 = 288.54
Interruptor de flujo. Modelo XXXX de TREND o equivalente en calidad y precio previa aprobacion de la DF.
Incluso instalacion y pruebas, con todos los medios, accesorios y operaciones necesarias para su correcta instalacion.

| Código | Ud | Descripción | Rendimiento | Precio | Importe |
|---|---|---|---|---|---|
| IQD_0041.a | Ud | Interruptor de flujo (material) | 1 | 32.35 | 32.35 |
| MO_1 | h | Oficial de 1ª | 0.411 | 17.7 | 7.27 |
| % MA | % | Medios auxiliares | 1 % | 39.62 | 0.40 |
| %CI | % | COSTES INDIRECTOS | 3 % | 40.02 | 1.20 |
|  |  | Total |  |  | 41.22 |

**IQD_0051** Ud PRESOSTATO DIFERENCIAL FILTROS
5 Ud × 29.51 = 147.55
Presostato de presión diferencial IP54, con accesorios, para la detección de flujo en conductos de aire o alarma de filtro colmatado, rango de medida 20 .. 400 Pa. Modelo XXXX de TREND o equivalente en calidad y precio previa aprobacion de la DF.
Incluso instalacion y pruebas, con todos los medios, accesorios y operaciones necesarias para su correcta instalacion.

| Código | Ud | Descripción | Rendimiento | Precio | Importe |
|---|---|---|---|---|---|
| IQD_0051.A | Ud | PRESOSTATO DIFERENCIAL (material) | 1 | 24.05 | 24.05 |
| MO_1 | h | Oficial de 1ª | 0.244 | 17.7 | 4.32 |
| % MA | % | Medios auxiliares | 1 % | 28.37 | 0.28 |
| %CI | % | COSTES INDIRECTOS | 3 % | 28.65 | 0.86 |
|  |  | Total |  |  | 29.51 |

**IQD_0052** Ud PRESOSTATO DIFERENCIAL VENTILADORES
2 Ud × 29.37 = 58.74
Presostato de presión diferencial IP54, con accesorios, para la detección de flujo en conductos de aire o alarma de filtro colmatado, rango de medida 140 .. 1.000 Pa. Modelo XXXX de TREND o equivalente en calidad y precio previa aprobacion de la DF.
Incluso instalacion y pruebas, con todos los medios, accesorios y operaciones necesarias para su correcta instalacion.

| Código | Ud | Descripción | Rendimiento | Precio | Importe |
|---|---|---|---|---|---|
| IQD_0051.A | Ud | PRESOSTATO DIFERENCIAL | 1 | 24.05 | 24.05 |
| MO_1 | h | Oficial de 1ª | 0.236 | 17.7 | 4.18 |
| % MA | % | Medios auxiliares | 1 % | 28.23 | 0.28 |
| %CI | % | COSTES INDIRECTOS | 3 % | 28.51 | 0.86 |
|  |  | Total |  |  | 29.37 |

**IQD_0061** Ud SONDA COMBINADA DE TEMPERATURA Y HUMEDAD
2 Ud × 151.1 = 302.20
Sonda estándar de conducto combinada para humedad relativa (0..10 V CC) y temperatura (Ni1000); IP54. Modelo XXXX de TREND o equivalente en calidad y precio previa aprobacion de la DF.
Incluso instalacion y pruebas, con todos los medios, accesorios y operaciones necesarias para su correcta instalacion.

| Código | Ud | Descripción | Rendimiento | Precio | Importe |
|---|---|---|---|---|---|
| IQD_0061.A | Ud | SONDA COMBINADA DE TEMPERATURA Y HUMEDAD (material) | 1 | 141.07 | 141.07 |
| MO_1 | h | Oficial de 1ª | 0.236 | 17.7 | 4.18 |
| % MA | % | Medios auxiliares | 1 % | 145.25 | 1.45 |
| %CI | % | COSTES INDIRECTOS | 3 % | 146.70 | 4.40 |
|  |  | Total |  |  | 151.1 |

**IQD_0071** Ud SONDA DE PRESION RELATIVA
3 Ud × 117.54 = 352.62
Sonda de presion relativa, 0...10 bar/0...10 V. Modelo XXXX de TREND o equivalente en calidad y precio previa aprobacion de la DF.
Incluso instalacion y pruebas, con todos los medios, accesorios y operaciones necesarias para su correcta instalacion.

| Código | Ud | Descripción | Rendimiento | Precio | Importe |
|---|---|---|---|---|---|
| IQD_0071.A | Ud | Sonda presion relativa (material) | 1 | 108.72 | 108.72 |
| MO_1 | h | Oficial de 1ª | 0.241 | 17.7 | 4.27 |
| % MA | % | Medios auxiliares | 1 % | 112.99 | 1.13 |
| %CI | % | COSTES INDIRECTOS | 3 % | 114.12 | 3.42 |
|  |  | Total |  |  | 117.54 |

**IQD_0111** Ud TERMOSTATO TEMPERATURA DE HUMOS
1 Ud × 42.53 = 42.53
Termostato para control de la temperatura de humos. Alimentacion 220VAc. Piloto de señalización de alarma y rearme manual. Modelo XXX de TREND o equivalente en calidad y precio previa aprobacion de la DF.
Incluso instalacion y pruebas, con todos los medios, accesorios y operaciones necesarias para su correcta instalacion.

| Código | Ud | Descripción | Rendimiento | Precio | Importe |
|---|---|---|---|---|---|
| IQD_0111.a | Ud | TERMOSTATO TEMPERATURA DE HUMOS (material) | 1 | 36.93 | 36.93 |
| MO_1 | h | Oficial de 1ª | 0.223 | 17.7 | 3.95 |
| % MA | % | Medios auxiliares | 1 % | 40.88 | 0.41 |
| %CI | % | COSTES INDIRECTOS | 3 % | 41.29 | 1.24 |
|  |  | Total |  |  | 42.53 |

**IQD_0081** Ud ACTUADOR 3 PUNTOS
3 Ud × 82.43 = 247.29
Actuador electrico rotativo IP44;20Nm. Con motor sincrono reversible, 3 puntos, 125 s. Boton de cambio de accion manual/automatico, mando manual, carcasa de aluminio inyectado y cubierta de plastico. Alimentacion 230V. Modelo XXXX de TREND o equivalente en calidad y precio previa aprobacion de la DF.
Incluso micros final de carrera y consola de acoplamiento.
Incluso instalacion y pruebas, con todos los medios, accesorios y operaciones necesarias para su correcta instalacion.

| Código | Ud | Descripción | Rendimiento | Precio | Importe |
|---|---|---|---|---|---|
| IQD_0081.a | Ud | ACTUADOR 3 PUNTOS (material) | 1 | 64.67 | 64.67 |
| MO_1 | h | Oficial de 1ª | 0.823 | 17.7 | 14.57 |
| % MA | % | Medios auxiliares | 1 % | 79.24 | 0.79 |
| %CI | % | COSTES INDIRECTOS | 3 % | 80.03 | 2.40 |
|  |  | Total |  |  | 82.43 |

**IQD_0091** Ud SONDA DE PRESION DIFERENCIAL RANGO 1 ... 1000 Pa
1 Ud × 146.29 = 146.29
Sonda de presion diferencial IP65, tomas de presion G 1/8". Alimentacion 24 V. Señal 0-10V. Rango 0...1.000 Pa. Modelo XXXX de TREND o equivalente en calidad y precio previa aprobacion de la DF.
Incluso instalacion y pruebas, con todos los medios, accesorios y operaciones necesarias para su correcta instalacion.

| Código | Ud | Descripción | Rendimiento | Precio | Importe |
|---|---|---|---|---|---|
| IQD_0091.A | Ud | SONDA DE PRESION DIFERENCIAL (material) | 1 | 136.67 | 136.67 |
| MO_1 | h | Oficial de 1ª | 0.223 | 17.7 | 3.95 |
| % MA | % | Medios auxiliares | 1 % | 140.62 | 1.41 |
| %CI | % | COSTES INDIRECTOS | 3 % | 142.03 | 4.26 |
|  |  | Total |  |  | 146.29 |

**IQD_0262** UD CONTROLADOR AMBIENTES INDIVIDUALES FANCOIL/CAJA (2T/4T)
67 UD × 75.09 = 5031.03
Controlador de ambiente individual para regulación de ambientes con fan coil (2tubos ó 4 tubos) o caja con baterías (2tubos/4 tubos) y compuertas, con comunicacion XXXX, alimentacion 230 VAC, . Modelo XXXX de TREND o equivalente en calidad y precio previa aprobacion de la DF.
Incluso instalacion y pruebas, con todos los medios, accesorios y operaciones necesarias para su correcta instalacion.

| Código | Ud | Descripción | Rendimiento | Precio | Importe |
|---|---|---|---|---|---|
| IQD_0261.a | UD | CONTROLADOR (material) | 1 | 56 | 56.00 |
| MO_1 | h | Oficial de 1ª | 0.914 | 17.7 | 16.18 |
| % MA | % | Medios auxiliares | 1 % | 72.18 | 0.72 |
| %CI | % | COSTES INDIRECTOS | 3 % | 72.90 | 2.19 |
|  |  | Total |  |  | 75.09 |

**IQD_0263** UD CONTROLADOR AMBIENTES INDIVIDUALES CLIMATIZADORA TERMINAL
9 UD × 75.03 = 675.27
Controlador de ambiente individual para regulación de ambientes con climatizadora terminal, con comunicacion XXXX, alimentacion 230 VAC, . Modelo XXXX de TREND o equivalente en calidad y precio previa aprobacion de la DF.
Incluso instalacion y pruebas, con todos los medios, accesorios y operaciones necesarias para su correcta instalacion.

| Código | Ud | Descripción | Rendimiento | Precio | Importe |
|---|---|---|---|---|---|
| IQD_0261.a | UD | CONTROLADOR | 1 | 56 | 56.00 |
| MO_1 | h | Oficial de 1ª | 0.911 | 17.7 | 16.12 |
| % MA | % | Medios auxiliares | 1 % | 72.12 | 0.72 |
| %CI | % | COSTES INDIRECTOS | 3 % | 72.84 | 2.19 |
|  |  | Total |  |  | 75.03 |

**IQD_0271** Ud UNIDAD AMBIENTE CON DISPLAY
76 Ud × 62.32 = 4736.32
Unidad para adquisicion de temperatura ambiente, corrector de consigna, seleccion de estado y pantalla LCD, IP30 con interfaz LON, rango 0...40ºC. Modelo XXXX de TREND o equivalente en calidad y precio previa aprobacion de la DF.
Incluso instalacion y pruebas, con todos los medios, accesorios y operaciones necesarias para su correcta instalacion.

| Código | Ud | Descripción | Rendimiento | Precio | Importe |
|---|---|---|---|---|---|
| IQD_0271.a | Ud | UNIDAD AMBIENTE (material) | 1 | 56.52 | 56.52 |
| MO_1 | h | Oficial de 1ª | 0.191 | 17.7 | 3.38 |
| % MA | % | Medios auxiliares | 1 % | 59.90 | 0.60 |
| %CI | % | COSTES INDIRECTOS | 3 % | 60.50 | 1.82 |
|  |  | Total |  |  | 62.32 |

**IQD_0143** Ud VALV 2 V PROP. ELECTROTÉRMICA Ø3/4" Kv 1
44 Ud × 46.62 = 2051.28
VALVULA DE 2 VIAS MOTORIZADA, DE Ø3/4" Y Kv 1, PARA PN-16, CONEXION ROSCADA, CON ACTUADOR PROPORCIONAL TIPO ELECTROTTÉRMICO, CON SEÑAL PWM, INCLUSO INCLUSO ACCESORIOS, DE LA FIRMA TREND O EQUIVALENTE.
INCLUSO INSTALACION Y PRUEBAS, CON TODOS LOS MEDIOS, ACCESORIOS Y OPERACIONES NECESARIAS PARA SU CORRECTA INSTALACION.
NOTA: LA PRESIÓN DE CIERRE DEBE SUPERAR LOS 200KPA

| Código | Ud | Descripción | Rendimiento | Precio | Importe |
|---|---|---|---|---|---|
| IQD_0143.a | Ud | VALVULA Y ACTUADOR (material) | 1 | 31.59 | 31.59 |
| MO_1 | h | Oficial de 1ª | 0.747 | 17.7 | 13.22 |
| % MA | % | Medios auxiliares | 1 % | 44.81 | 0.45 |
| %CI | % | COSTES INDIRECTOS | 3 % | 45.26 | 1.36 |
|  |  | Total |  |  | 46.62 |

**IQD_0170** Ud VALV 3 V PROP. ELECTROTÉRMICA Ø3/4" Kv 1
11 Ud × 46.54 = 511.94
VALVULA DE 3 VIAS MOTORIZADA, DE Ø3/4" Y Kv 1 PARA PN-16, CONEXION ROSCADA, CON ACTUADOR PROPORCIONAL TIPO ELECTROTTÉRMICO, CON SEÑAL PWM, INCLUSO INCLUSO ACCESORIOS, DE LA FIRMA TREND O EQUIVALENTE.
INCLUSO INSTALACION Y PRUEBAS, CON TODOS LOS MEDIOS, ACCESORIOS Y OPERACIONES NECESARIAS PARA SU CORRECTA INSTALACION.
NOTA: LA PRESIÓN DE CIERRE DEBE SUPERAR LOS 200KPA

| Código | Ud | Descripción | Rendimiento | Precio | Importe |
|---|---|---|---|---|---|
| IQD_0170.a | Ud | VALVULA Y ACTUADOR (material) | 1 | 31.54 | 31.54 |
| MO_1 | h | Oficial de 1ª | 0.745 | 17.7 | 13.19 |
| % MA | % | Medios auxiliares | 1 % | 44.73 | 0.45 |
| %CI | % | COSTES INDIRECTOS | 3 % | 45.18 | 1.36 |
|  |  | Total |  |  | 46.54 |

**IQD_0144** Ud VALV 3 V PROP. ELECTROTÉRMICA Ø3/4" Kv 1,6
3 Ud × 46.3 = 138.90
VALVULA DE 3 VIAS MOTORIZADA, DE Ø3/4" Y Kv 1,6, PARA PN-16, CONEXION ROSCADA, CON ACTUADOR PROPORCIONAL TIPO ELECTROTTÉRMICO, CON SEÑAL PWM, INCLUSO INCLUSO ACCESORIOS, DE LA FIRMA TREND O EQUIVALENTE.
INCLUSO INSTALACION Y PRUEBAS, CON TODOS LOS MEDIOS, ACCESORIOS Y OPERACIONES NECESARIAS PARA SU CORRECTA INSTALACION.
NOTA: LA PRESIÓN DE CIERRE DEBE SUPERAR LOS 200KPA

| Código | Ud | Descripción | Rendimiento | Precio | Importe |
|---|---|---|---|---|---|
| IQD_0144.a | Ud | VALVULA Y ACTUADOR (material) | 1 | 31.42 | 31.42 |
| MO_1 | h | Oficial de 1ª | 0.739 | 17.7 | 13.08 |
| % MA | % | Medios auxiliares | 1 % | 44.50 | 0.45 |
| %CI | % | COSTES INDIRECTOS | 3 % | 44.95 | 1.35 |
|  |  | Total |  |  | 46.3 |

**IQD_0145** Ud VALV 3 V PROP. ELECTROTÉRMICA Ø3/4" Kv 2,5
3 Ud × 46.3 = 138.90
VALVULA DE 3 VIAS MOTORIZADA, DE Ø3/4" Y Kv 2,5 PARA PN-16, CONEXION ROSCADA, CON ACTUADOR PROPORCIONAL TIPO ELECTROTTÉRMICO, CON SEÑAL PWM, INCLUSO INCLUSO ACCESORIOS, DE LA FIRMA TREND O EQUIVALENTE.
INCLUSO INSTALACION Y PRUEBAS, CON TODOS LOS MEDIOS, ACCESORIOS Y OPERACIONES NECESARIAS PARA SU CORRECTA INSTALACION.
NOTA: LA PRESIÓN DE CIERRE DEBE SUPERAR LOS 200KPA

| Código | Ud | Descripción | Rendimiento | Precio | Importe |
|---|---|---|---|---|---|
| IQD_0145.a | Ud | VALVULA Y ACTUADOR (material) | 1 | 31.42 | 31.42 |
| MO_1 | h | Oficial de 1ª | 0.739 | 17.7 | 13.08 |
| % MA | % | Medios auxiliares | 1 % | 44.50 | 0.45 |
| %CI | % | COSTES INDIRECTOS | 3 % | 44.95 | 1.35 |
|  |  | Total |  |  | 46.3 |

**IQD_0146** Ud VALV 3 V PROP. MOTOR Ø 3/4 " Kv 1,6
1 Ud × 159.8 = 159.80
VALVULA DE 3 VIAS MOTORIZADA, DE Ø3/4" Y Kv 1,6, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0146.a | Ud | VALVULA Y ACTUADOR (material) | 1 | 140.83 | 140.83 |
| MO_1 | h | Oficial de 1ª | 0.722 | 17.7 | 12.78 |
| % MA | % | Medios auxiliares | 1 % | 153.61 | 1.54 |
| %CI | % | COSTES INDIRECTOS | 3 % | 155.15 | 4.65 |
|  |  | Total |  |  | 159.8 |

**IQD_0171** Ud VALV 3 V PROP. MOTOR Ø 3/4 " Kv 2,5
3 Ud × 160.42 = 481.26
VALVULA DE 3 VIAS MOTORIZADA, DE Ø3/4" Y Kv 2,5, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0171.a | Ud | VALVULA Y ACTUADOR (material) | 1 | 141.13 | 141.13 |
| MO_1 | h | Oficial de 1ª | 0.739 | 17.7 | 13.08 |
| % MA | % | Medios auxiliares | 1 % | 154.21 | 1.54 |
| %CI | % | COSTES INDIRECTOS | 3 % | 155.75 | 4.67 |
|  |  | Total |  |  | 160.42 |

**IQD_0147** Ud VALV 2 V PROP. MOTOR Ø 3/4" Kv 2,5
6 Ud × 160.61 = 963.66
VALVULA DE 2 VIAS MOTORIZADA, DE Ø3/4" Y Kv 2,5, PARA PN-16, CONEXION ROSCADA, CON ACTUADOR PROPORCIONAL TIPO MOTOR, CON SEÑAL 0÷10 VDC, INCLUSO INCLUSO ACCESORIOS, DE LA FIRMA JOHNSON CONTROLS , SCHNEIDER, SIEMENS,SATCHWELL O EQUIVALENTE.
INCLUSO INSTALACION Y PRUEBAS, CON TODOS LOS MEDIOS, ACCESORIOS Y OPERACIONES NECESARIAS PARA SU CORRECTA INSTALACION.
NOTA: LA PRESIÓN DE CIERRE DEBE SUPERAR LOS 200KPA

| Código | Ud | Descripción | Rendimiento | Precio | Importe |
|---|---|---|---|---|---|
| IQD_0147.a | Ud | VALVULA Y ACTUADOR (material) | 1 | 141.22 | 141.22 |
| MO_1 | h | Oficial de 1ª | 0.744 | 17.7 | 13.17 |
| % MA | % | Medios auxiliares | 1 % | 154.39 | 1.54 |
| %CI | % | COSTES INDIRECTOS | 3 % | 155.93 | 4.68 |
|  |  | Total |  |  | 160.61 |

**IQD_0148** Ud VALV 2 V PROP. MOTOR Ø 1" Kv 2,5
6 Ud × 219.41 = 1316.46
VALVULA DE 2 VIAS MOTORIZADA, DE Ø1" Y Kv 2,5, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0148.a | Ud | VALVULA Y ACTUADOR (material) | 1 | 197.74 | 197.74 |
| MO_1 | h | Oficial de 1ª | 0.744 | 17.7 | 13.17 |
| % MA | % | Medios auxiliares | 1 % | 210.91 | 2.11 |
| %CI | % | COSTES INDIRECTOS | 3 % | 213.02 | 6.39 |
|  |  | Total |  |  | 219.41 |

**IQD_0149** Ud VALV 3 V PROP. MOTOR Ø 1" Kv 1,6
2 Ud × 219.09 = 438.18
VALVULA DE 3 VIAS MOTORIZADA, DE Ø1" Y Kv 1,6, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0149.a | Ud | VALVULA Y ACTUADOR (material) | 1 | 197.59 | 197.59 |
| MO_1 | h | Oficial de 1ª | 0.735 | 17.7 | 13.01 |
| % MA | % | Medios auxiliares | 1 % | 210.60 | 2.11 |
| %CI | % | COSTES INDIRECTOS | 3 % | 212.71 | 6.38 |
|  |  | Total |  |  | 219.09 |

**IQD_0172** Ud VALV 3 V PROP. MOTOR Ø 1" Kv 4
1 Ud × 218.6 = 218.60
VALVULA DE 3 VIAS MOTORIZADA, DE Ø1" Y Kv 4, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0172.a | Ud | VALVULA Y ACTUADOR (material) | 1 | 197.35 | 197.35 |
| MO_1 | h | Oficial de 1ª | 0.722 | 17.7 | 12.78 |
| % MA | % | Medios auxiliares | 1 % | 210.13 | 2.10 |
| %CI | % | COSTES INDIRECTOS | 3 % | 212.23 | 6.37 |
|  |  | Total |  |  | 218.6 |

**IQD_0150** Ud VALV 2 V PROP. MOTOR Ø 1 1/4" Kv 4
1 Ud × 247.99 = 247.99
VALVULA DE 2 VIAS MOTORIZADA, DE Ø1 1/4" Y Kv 4, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0150.a | Ud | VALVULA Y ACTUADOR (material) | 1 | 225.61 | 225.61 |
| MO_1 | h | Oficial de 1ª | 0.722 | 17.7 | 12.78 |
| % MA | % | Medios auxiliares | 1 % | 238.39 | 2.38 |
| %CI | % | COSTES INDIRECTOS | 3 % | 240.77 | 7.22 |
|  |  | Total |  |  | 247.99 |

**IQD_0151** Ud VALV 2 V PROP. MOTOR Ø 1 1/4" Kv 6,3
4 Ud × 272.94 = 1091.76
VALVULA DE 2 VIAS MOTORIZADA, DE Ø1 1/4" Y Kv 6,3, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0151.a | Ud | VALVULA Y ACTUADOR (material) | 1 | 249.24 | 249.24 |
| MO_1 | h | Oficial de 1ª | 0.742 | 17.7 | 13.13 |
| % MA | % | Medios auxiliares | 1 % | 262.37 | 2.62 |
| %CI | % | COSTES INDIRECTOS | 3 % | 264.99 | 7.95 |
|  |  | Total |  |  | 272.94 |

**IQD_0173** Ud VALV 3 V PROP. MOTOR Ø 1 1/4" Kv 4
2 Ud × 229.47 = 458.94
VALVULA DE 3 VIAS MOTORIZADA, DE Ø1 1/4" Y Kv 4, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0173.a | Ud | VALVULA Y ACTUADOR (material) | 1 | 207.57 | 207.57 |
| MO_1 | h | Oficial de 1ª | 0.735 | 17.7 | 13.01 |
| % MA | % | Medios auxiliares | 1 % | 220.58 | 2.21 |
| %CI | % | COSTES INDIRECTOS | 3 % | 222.79 | 6.68 |
|  |  | Total |  |  | 229.47 |

**IQD_0152** Ud VALV 3 V PROP. MOTOR Ø 1 1/4" Kv 6,3
1 Ud × 272.22 = 272.22
VALVULA DE 3 VIAS MOTORIZADA, DE Ø1 1/4" Y Kv 6,3, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0152.a | Ud | VALVULA Y ACTUADOR (material) | 1 | 248.89 | 248.89 |
| MO_1 | h | Oficial de 1ª | 0.722 | 17.7 | 12.78 |
| % MA | % | Medios auxiliares | 1 % | 261.67 | 2.62 |
| %CI | % | COSTES INDIRECTOS | 3 % | 264.29 | 7.93 |
|  |  | Total |  |  | 272.22 |

**IQD_0153** Ud VALV 2 V PROP. MOTOR Ø 1 1/2" Kv 6,3
3 Ud × 290.13 = 870.39
VALVULA DE 2 VIAS MOTORIZADA, DE Ø1 1/2" Y Kv 6,3, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0153.a | Ud | VALVULA Y ACTUADOR (material) | 1 | 265.81 | 265.81 |
| MO_1 | h | Oficial de 1ª | 0.739 | 17.7 | 13.08 |
| % MA | % | Medios auxiliares | 1 % | 278.89 | 2.79 |
| %CI | % | COSTES INDIRECTOS | 3 % | 281.68 | 8.45 |
|  |  | Total |  |  | 290.13 |

**IQD_0154** Ud VALV 3 V PROP. MOTOR Ø 1 1/2" Kv 6,3
2 Ud × 290 = 580.00
VALVULA DE 3 VIAS MOTORIZADA, DE Ø1 1/2" Y Kv 6,3, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0154.a | Ud | VALVULA Y ACTUADOR (material) | 1 | 265.75 | 265.75 |
| MO_1 | h | Oficial de 1ª | 0.735 | 17.7 | 13.01 |
| % MA | % | Medios auxiliares | 1 % | 278.76 | 2.79 |
| %CI | % | COSTES INDIRECTOS | 3 % | 281.55 | 8.45 |
|  |  | Total |  |  | 290 |

**IQD_0166** Ud VALV 2 V PROP. MOTOR Ø 2" Kv 6,3
2 Ud × 315.94 = 631.88
VALVULA DE 2 VIAS MOTORIZADA, DE Ø2" Y Kv 6,3, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0166.a | Ud | VALVULA Y ACTUADOR (material) | 1 | 290.69 | 290.69 |
| MO_1 | h | Oficial de 1ª | 0.735 | 17.7 | 13.01 |
| % MA | % | Medios auxiliares | 1 % | 303.70 | 3.04 |
| %CI | % | COSTES INDIRECTOS | 3 % | 306.74 | 9.20 |
|  |  | Total |  |  | 315.94 |

**IQD_0167** Ud VALV 2 V PROP. MOTOR Ø 2" Kv 10
2 Ud × 315.94 = 631.88
VALVULA DE 2 VIAS MOTORIZADA, DE Ø2" Y Kv 10, PARA PN-16, CONEXION ROSCADA, CON ACTUADOR PROPORCIONAL TIPO MOTOR, CON SEÑAL 0÷10 VDC, INCLUSO INCLUSO ACCESORIOS, DE LA FIRMA TREND O EQUIVALENTE.
INCLUSO INSTALACION Y PRUEBAS, CON TODOS LOS MEDIOS, ACCESORIOS Y OPERACIONES NECESARIAS PARA SU CORRECTA INSTALACION.
NOTA: LA PRESIÓN DE CIERRE DEBE SUPERAR LOS 200KPA

| Código | Ud | Descripción | Rendimiento | Precio | Importe |
|---|---|---|---|---|---|
| IQD_0167.a | Ud | VALVULA Y ACTUADOR (material) | 1 | 290.69 | 290.69 |
| MO_1 | h | Oficial de 1ª | 0.735 | 17.7 | 13.01 |
| % MA | % | Medios auxiliares | 1 % | 303.70 | 3.04 |
| %CI | % | COSTES INDIRECTOS | 3 % | 306.74 | 9.20 |
|  |  | Total |  |  | 315.94 |

**IQD_0155** Ud VALV 3 V PROP. MOTOR Ø 2 1/2" Kv 16 (INTEMPERIE)
1 Ud × 445.16 = 445.16
VALVULA DE 3 VIAS MOTORIZADA, DE Ø2 1/2" Y Kv 16, PARA PN-16, CONEXION EMBRIDADA, CON ACTUADOR PROPORCIONAL TIPO MOTOR, CON SEÑAL 0÷10 VDC, INCLUSO INCLUSO ACCESORIOS, DE LA FIRMA TREND O EQUIVALENTE.
INCLUSO INSTALACION Y PRUEBAS, CON TODOS LOS MEDIOS, ACCESORIOS Y OPERACIONES NECESARIAS PARA SU CORRECTA INSTALACION. INCLUIRÁ ASIMISMO CAPERUZA PARA PROTECCIÓN INTEMPERIE
NOTA: LA PRESIÓN DE CIERRE DEBE SUPERAR LOS 200KPA

| Código | Ud | Descripción | Rendimiento | Precio | Importe |
|---|---|---|---|---|---|
| IQD_0155.a | Ud | VALVULA Y ACTUADOR (material) | 1 | 415.13 | 415.13 |
| MO_1 | h | Oficial de 1ª | 0.722 | 17.7 | 12.78 |
| % MA | % | Medios auxiliares | 1 % | 427.91 | 4.28 |
| %CI | % | COSTES INDIRECTOS | 3 % | 432.19 | 12.97 |
|  |  | Total |  |  | 445.16 |

**IQD_0156** Ud VALV 3 V PROP. MOTOR Ø 3" Kv 40 (INTEMPERIE)
1 Ud × 518.66 = 518.66
VALVULA DE 3 VIAS MOTORIZADA, DE Ø3" Y Kv 40, PARA PN-16, CONEXION EMBRIDADA, CON ACTUADOR PROPORCIONAL TIPO MOTOR, CON SEÑAL 0÷10 VDC, INCLUSO INCLUSO ACCESORIOS, DE LA FIRMA TREND O EQUIVALENTE.
INCLUSO INSTALACION Y PRUEBAS, CON TODOS LOS MEDIOS, ACCESORIOS Y OPERACIONES NECESARIAS PARA SU CORRECTA INSTALACION. INCLUIRÁ ASIMISMO CAPERUZA PARA PROTECCIÓN INTEMPERIE
NOTA: LA PRESIÓN DE CIERRE DEBE SUPERAR LOS 200KPA

| Código | Ud | Descripción | Rendimiento | Precio | Importe |
|---|---|---|---|---|---|
| IQD_0156.a | Ud | VALVULA Y ACTUADOR (material) | 1 | 485.78 | 485.78 |
| MO_1 | h | Oficial de 1ª | 0.722 | 17.7 | 12.78 |
| % MA | % | Medios auxiliares | 1 % | 498.56 | 4.99 |
| %CI | % | COSTES INDIRECTOS | 3 % | 503.55 | 15.11 |
|  |  | Total |  |  | 518.66 |

**IQD_0157** Ud VALV 3 V PROP. MOTOR Ø 4" Kv 100 (INTEMPERIE)
1 Ud × 963.98 = 963.98
VALVULA DE 3 VIAS MOTORIZADA, DE Ø4" Y Kv 100, PARA PN-16, CONEXION EMBRIDADA, CON ACTUADOR PROPORCIONAL TIPO MOTOR, CON SEÑAL 0÷10 VDC, INCLUSO INCLUSO ACCESORIOS, DE LA FIRMA TREND O EQUIVALENTE.
INCLUSO INSTALACION Y PRUEBAS, CON TODOS LOS MEDIOS, ACCESORIOS Y OPERACIONES NECESARIAS PARA SU CORRECTA INSTALACION. INCLUIRÁ ASIMISMO CAPERUZA PARA PROTECCIÓN INTEMPERIE
NOTA: LA PRESIÓN DE CIERRE DEBE SUPERAR LOS 200KPA

| Código | Ud | Descripción | Rendimiento | Precio | Importe |
|---|---|---|---|---|---|
| IQD_0157.a | Ud | VALVULA Y ACTUADOR (material) | 1 | 913.85 | 913.85 |
| MO_1 | h | Oficial de 1ª | 0.722 | 17.7 | 12.78 |
| % MA | % | Medios auxiliares | 1 % | 926.63 | 9.27 |
| %CI | % | COSTES INDIRECTOS | 3 % | 935.90 | 28.08 |
|  |  | Total |  |  | 963.98 |

**IQD_0158** Ud VALV 3 V PROP. MOTOR Ø 5" Kv 100 (INTEMPERIE)
1 Ud × 1050.45 = 1050.45
VALVULA DE 3 VIAS MOTORIZADA, DE Ø5" Y Kv 100, PARA PN-16, CONEXION EMBRIDADA, CON ACTUADOR PROPORCIONAL TIPO MOTOR, CON SEÑAL 0÷10 VDC, INCLUSO INCLUSO ACCESORIOS, DE LA FIRMA TREND O EQUIVALENTE.
INCLUSO INSTALACION Y PRUEBAS, CON TODOS LOS MEDIOS, ACCESORIOS Y OPERACIONES NECESARIAS PARA SU CORRECTA INSTALACION. INCLUIRÁ ASIMISMO CAPERUZA PARA PROTECCIÓN INTEMPERIE.
NOTA: LA PRESIÓN DE CIERRE DEBE SUPERAR LOS 200KPA

| Código | Ud | Descripción | Rendimiento | Precio | Importe |
|---|---|---|---|---|---|
| IQD_0158.a | Ud | VALVULA Y ACTUADOR (material) | 1 | 996.97 | 996.97 |
| MO_1 | h | Oficial de 1ª | 0.722 | 17.7 | 12.78 |
| % MA | % | Medios auxiliares | 1 % | 1009.75 | 10.10 |
| %CI | % | COSTES INDIRECTOS | 3 % | 1019.85 | 30.60 |
|  |  | Total |  |  | 1050.45 |

**IQD_0160** Ud VALV 2 V T/N MOTOR Ø 4" (INTEMPERIE)
7 Ud × 458.95 = 3212.65
VALVULA DE MARIPOSA MOTORIZADA TODO-NADA, DE CIERRE ESTANCO, DE Ø4", PARA PN-16 (EN GENERAL), CON 2 CONTACTOS AUXILIARES, CONEXION EMBRIDADA, DE LA FIRMA TREND O EQUIVALENTE, INCLUSO CONTRABRIDAS, JUNTAS Y TORNILLOS.
INCLUSO INSTALACION Y PRUEBAS, CON TODOS LOS MEDIOS, ACCESORIOS Y OPERACIONES NECESARIAS PARA SU CORRECTA INSTALACION.INCLUIRÁ ASIMISMO CAPERUZA PARA PROTECCIÓN INTEMPERIE.

| Código | Ud | Descripción | Rendimiento | Precio | Importe |
|---|---|---|---|---|---|
| IQD_0160.a | Ud | VALVULA Y ACTUADOR (material) | 1 | 428 | 428.00 |
| MO_1 | h | Oficial de 1ª | 0.744 | 17.7 | 13.17 |
| % MA | % | Medios auxiliares | 1 % | 441.17 | 4.41 |
| %CI | % | COSTES INDIRECTOS | 3 % | 445.58 | 13.37 |
|  |  | Total |  |  | 458.95 |

**IQD_0161** Ud VALV 2 V T/N MOTOR Ø 3" (INTEMPERIE)
5 Ud × 445.93 = 2229.65
VALVULA DE MARIPOSA MOTORIZADA TODO-NADA, DE CIERRE ESTANCO, DE Ø3", PARA PN-16 (EN GENERAL), CON 2 CONTACTOS AUXILIARES, CONEXION EMBRIDADA, DE LA FIRMA TREND O EQUIVALENTE, INCLUSO CONTRABRIDAS, JUNTAS Y TORNILLOS.
INCLUSO INSTALACION Y PRUEBAS, CON TODOS LOS MEDIOS, ACCESORIOS Y OPERACIONES NECESARIAS PARA SU CORRECTA INSTALACION.INCLUIRÁ ASIMISMO CAPERUZA PARA PROTECCIÓN INTEMPERIE.

| Código | Ud | Descripción | Rendimiento | Precio | Importe |
|---|---|---|---|---|---|
| IQD_0161.a | Ud | VALVULA Y ACTUADOR (material) | 1 | 415.5 | 415.50 |
| MO_1 | h | Oficial de 1ª | 0.743 | 17.7 | 13.15 |
| % MA | % | Medios auxiliares | 1 % | 428.65 | 4.29 |
| %CI | % | COSTES INDIRECTOS | 3 % | 432.94 | 12.99 |
|  |  | Total |  |  | 445.93 |

**IQD_0162** Ud VALV 2 V T/N MOTOR Ø 2 1/2" (INTEMPERIE)
9 Ud × 397.58 = 3578.22
VALVULA DE MARIPOSA MOTORIZADA TODO-NADA,DE CIERRE ESTANCO, DE Ø2 1/2", PARA PN-16 (EN GENERAL), CON 2 CONTACTOS AUXILIARES, CONEXION EMBRIDADA, DE LA FIRMA TREND O EQUIVALENTE, INCLUSO CONTRABRIDAS, JUNTAS Y TORNILLOS.
INCLUSO INSTALACION Y PRUEBAS, CON TODOS LOS MEDIOS, ACCESORIOS Y OPERACIONES NECESARIAS PARA SU CORRECTA INSTALACION.INCLUIRÁ ASIMISMO CAPERUZA PARA PROTECCIÓN INTEMPERIE.

| Código | Ud | Descripción | Rendimiento | Precio | Importe |
|---|---|---|---|---|---|
| IQD_0162.a | Ud | VALVULA Y ACTUADOR (material) | 1 | 368.99 | 368.99 |
| MO_1 | h | Oficial de 1ª | 0.745 | 17.7 | 13.19 |
| % MA | % | Medios auxiliares | 1 % | 382.18 | 3.82 |
| %CI | % | COSTES INDIRECTOS | 3 % | 386.00 | 11.58 |
|  |  | Total |  |  | 397.58 |

**IQD_0163** Ud VALV 2 V T/N MOTOR Ø 1 1/2" (INTEMPERIE)
1 Ud × 377.7 = 377.70
VALVULA DE MARIPOSA MOTORIZADA TODO-NADA,DE CIERRE ESTANCO, DE Ø1 1/2", PARA PN-16 (EN GENERAL), CON 2 CONTACTOS AUXILIARES, CONEXION ROSCADA, DE LA FIRMA TREND O EQUIVALENTE.
INCLUSO INSTALACION Y PRUEBAS, CON TODOS LOS MEDIOS, ACCESORIOS Y OPERACIONES NECESARIAS PARA SU CORRECTA INSTALACION.INCLUIRÁ ASIMISMO CAPERUZA PARA PROTECCIÓN INTEMPERIE.

| Código | Ud | Descripción | Rendimiento | Precio | Importe |
|---|---|---|---|---|---|
| IQD_0163.a | Ud | VALVULA Y ACTUADOR (material) | 1 | 350.29 | 350.29 |
| MO_1 | h | Oficial de 1ª | 0.722 | 17.7 | 12.78 |
| % MA | % | Medios auxiliares | 1 % | 363.07 | 3.63 |
| %CI | % | COSTES INDIRECTOS | 3 % | 366.70 | 11.00 |
|  |  | Total |  |  | 377.7 |

**IQD_0164** Ud VALV 2 V T/N MOTOR Ø 1 1/4"
1 Ud × 311.99 = 311.99
VALVULA DE MARIPOSA MOTORIZADA TODO-NADA,DE CIERRE ESTANCO, DE Ø1 1/4", PARA PN-16 (EN GENERAL), CON 2 CONTACTOS AUXILIARES, CONEXION ROSCADA, DE LA FIRMA TREND O EQUIVALENTE.
INCLUSO INSTALACION Y PRUEBAS, CON TODOS LOS MEDIOS, ACCESORIOS Y OPERACIONES NECESARIAS PARA SU CORRECTA INSTALACION.

| Código | Ud | Descripción | Rendimiento | Precio | Importe |
|---|---|---|---|---|---|
| IQD_0164.a | Ud | VALVULA Y ACTUADOR (material) | 1 | 287.12 | 287.12 |
| MO_1 | h | Oficial de 1ª | 0.722 | 17.7 | 12.78 |
| % MA | % | Medios auxiliares | 1 % | 299.90 | 3.00 |
| %CI | % | COSTES INDIRECTOS | 3 % | 302.90 | 9.09 |
|  |  | Total |  |  | 311.99 |

**IQD_0165** Ud VALV 2 V T/N MOTOR Ø 3/4"
1 Ud × 293.83 = 293.83
VALVULA DE MARIPOSA MOTORIZADA TODO-NADA,DE CIERRE ESTANCO, DE Ø3/4", PARA PN-16 (EN GENERAL), CON 2 CONTACTOS AUXILIARES, CONEXION ROSCADA, DE LA FIRMA TREND O EQUIVALENTE.
INCLUSO INSTALACION Y PRUEBAS, CON TODOS LOS MEDIOS, ACCESORIOS Y OPERACIONES NECESARIAS PARA SU CORRECTA INSTALACION.

| Código | Ud | Descripción | Rendimiento | Precio | Importe |
|---|---|---|---|---|---|
| IQD_0165.a | Ud | VALVULA Y ACTUADOR (material) | 1 | 269.67 | 269.67 |
| MO_1 | h | Oficial de 1ª | 0.722 | 17.7 | 12.78 |
| % MA | % | Medios auxiliares | 1 % | 282.45 | 2.82 |
| %CI | % | COSTES INDIRECTOS | 3 % | 285.27 | 8.56 |
|  |  | Total |  |  | 293.83 |

**IQD_0159** Ud VALV 2 V T/N MOTOR Ø 1" (INTEMPERIE)
2 Ud × 91.11 = 182.22
VALVULA DE MARIPOSA MOTORIZADA TODO-NADA, DE CIERRE ESTANCO, DE Ø1", PARA PN-16 (EN GENERAL), CON 2 CONTACTOS AUXILIARES, CONEXION EMBRIDADA, DE LA FIRMA TREND O EQUIVALENTE, INCLUSO CONTRABRIDAS, JUNTAS Y TORNILLOS.
INCLUSO INSTALACION Y PRUEBAS, CON TODOS LOS MEDIOS, ACCESORIOS Y OPERACIONES NECESARIAS PARA SU CORRECTA INSTALACION.INCLUIRÁ ASIMISMO CAPERUZA PARA PROTECCIÓN INTEMPERIE.

| Código | Ud | Descripción | Rendimiento | Precio | Importe |
|---|---|---|---|---|---|
| IQD_0159.a | Ud | VALVULA Y ACTUADOR (material) | 1 | 74.57 | 74.57 |
| MO_1 | h | Oficial de 1ª | 0.735 | 17.7 | 13.01 |
| % MA | % | Medios auxiliares | 1 % | 87.58 | 0.88 |
| %CI | % | COSTES INDIRECTOS | 3 % | 88.46 | 2.65 |
|  |  | Total |  |  | 91.11 |

**IQD_0012** Ud SONDA TEMPERATURA RADIADORES (07/05/2010)
4 Ud × 73.45 = 293.80
Sonda de temperatura , ambas sondas: activas 0...10 V. Modelo XXXX de TREND o equivalente en calidad y precio previa aprobacion de la DF. Incluso pantalla protectora de montaje intemperie de sondas.
Incluso instalacion y pruebas, con todos los medios, accesorios y operaciones necesarias para su correcta instalacion.

| Código | Ud | Descripción | Rendimiento | Precio | Importe |
|---|---|---|---|---|---|
| IQD_0011.A | Ud | Sonda combinada | 1 | 45 | 45.00 |
| IQD_0011.B | Ud | Pantalla montaje intemperie | 0.5 | 36.93 | 18.47 |
| MO_1 | h | Oficial de 1ª | 0.403 | 17.7 | 7.13 |
| % MA | % | Medios auxiliares | 1 % | 70.60 | 0.71 |
| %CI | % | COSTES INDIRECTOS | 3 % | 71.31 | 2.14 |
|  |  | Total |  |  | 73.45 |

**IQD_0264** UD CONTROLADOR AMBIENTES INDIVIDUALES RADIADOR/CAJA (2T/4T) (07/05/2010)
4 UD × 75.09 = 300.36
Controlador de ambiente individual para regulación de ambientes con RADIADOR, con comunicacion XXXX, alimentacion 230 VAC, . Modelo XXXX de TREND o equivalente en calidad y precio previa aprobacion de la DF.
Incluso instalacion y pruebas, con todos los medios, accesorios y operaciones necesarias para su correcta instalacion.

| Código | Ud | Descripción | Rendimiento | Precio | Importe |
|---|---|---|---|---|---|
| IQD_0261.a | UD | CONTROLADOR | 1 | 56 | 56.00 |
| MO_1 | h | Oficial de 1ª | 0.914 | 17.7 | 16.18 |
| % MA | % | Medios auxiliares | 1 % | 72.18 | 0.72 |
| %CI | % | COSTES INDIRECTOS | 3 % | 72.90 | 2.19 |
|  |  | Total |  |  | 75.09 |

## IQZ_0000 DOCUMENTACION Y LEGALIZACION (27/05/2008)
Importe: 258.92

**IQZ_0010** UD DOCUMENTACION Y LEGALIZACION
1 UD × 258.92 = 258.92
DOCUMENTACIÓN Y LEGALIZACIÓN DE TODAS LAS INSTALACIONES A REALIZAR, INCLUYENDO TRABAJOS Y TRÁMITES ANTE LAS AUTORIDADES COMPETENTES, FIRMADO Y VISADO DE PROYECTOS POR TÉCNICO COMPETENTE DE LA EMPRESA INSTALADORA, CERTIFICADOS DE PRUEBAS Y MATERIALES Y CERTIFICADO DE FIN DE OBRA FIRMADO Y VISADO POR TÉCNICO COMPETENTE DE LA EMPRESA INSTALADORA, GASTOS DE REDACCIÓN Y COPIADO DE LA DOCUMENTACIÓN.

| Código | Ud | Descripción | Rendimiento | Precio | Importe |
|---|---|---|---|---|---|
| IQZ_0010.A | UD | Documentacion final | 1 | 248.89 | 248.89 |
| % MA | % | Medios auxiliares | 1 % | 248.89 | 2.49 |
| %CI | % | COSTES INDIRECTOS | 3 % | 251.38 | 7.54 |
|  |  | Total |  |  | 258.92 |

## IQ_0000 GESTION TECNICA (15/04/2008)
Importe: 96086.55

### IQA_0000 PUESTO CENTRAL E INGENIERIA (véase arriba)

### IQB_0000 CANALIZACIONES, CABLEADOS Y BUS (véase arriba)

### IQC_0000 CUADROS (véase arriba)

### IQD_0000 ELEMENTOS DE CAMPO Y CONTROLADORES DE AMBIENTE INDIVIDUAL (véase arriba)

### IQZ_0000 DOCUMENTACION Y LEGALIZACION (véase arriba)

## IT_000 TELECOMUNICACIONES, AUDIOVISUALES Y SEGURIDAD (25/01/2010)
Importe: 157039.84
TELECOMUNICACIONES

### IT_CE_000 CABLEADO ESTRUCTURADO (25/01/2010)
Importe: 122873.22

**IT_CE_001** ML Cable categoría 6 UTP LSZH
60867 ML × 1.19 = 72431.73
Cable UTP de categoría 6 Libre de halogenos HF1 marca Brand-Rex modelo C6U-HF1 o similar y equivalente en calidad y precio, a aprobar por D.F.
Cable de cobre de 4 pares trenzados balanceados de 100 O (ohmios) de tipo UTP (sin apantallar) de Categoría 6, según especificación EN 50288-6-1. Debera cumplir los requerimientos mecánicos y eléctricos según la especificación genérica EN 50288-1 y debera disponer de cubierta retardante del fuego y escasa emisión de humos no tóxicos y libres de halógenos.
Suministro, transporte, montaje, instalación, conexionado, p.p. de canalización vista o empotrada, p.p. ayudas de albiñelería necesarias, accesorios, complementos, así como la puesta en servicio, etiquetado, medidas y pruebas.

| Código | Ud | Descripción | Rendimiento | Precio | Importe |
|---|---|---|---|---|---|
| MO_1 | h | Oficial de 1ª | 0.001 | 17.7 | 0.02 |
| MO_2 | h | Peón especialista | 0.005 | 14.9 | 0.07 |
| MO_3 | h | Ayudante | 0.035 | 15.3 | 0.54 |
| IT_CE001 | ML | Cable categoría 6 UTP LSZH (material) | 1 | 0.52 | 0.52 |
| % MA | % | Medios auxiliares | 1 % | 1.15 | 0.01 |
| %CI | % | COSTES INDIRECTOS | 3 % | 1.16 | 0.03 |
|  |  | Total |  |  | 1.19 |

**IT_CE_002** UD Conector cat.6 UTP RJ-45
966 UD × 7.16 = 6916.56
Toma Datos, terminación Cable categoría 6 UTP LSZH en Mecanismo Simple Hembra RJ45 categoría 6.
Incluye Mecanismo Simple Hembra RJ45 categoría 6, marca a aprobar por D.F.
Incluido preparado, conexionado y medición de manguera de Cable categoría 6 UTP LSZH.
Suministro, transporte, montaje, instalación, conexionado, accesorios, complementos, así como la puesta en servicio, etiquetado y pruebas.

| Código | Ud | Descripción | Rendimiento | Precio | Importe |
|---|---|---|---|---|---|
| MO_2 | h | Peón especialista | 0.131 | 14.9 | 1.95 |
| IT_CE002 |  | Conector cat.6 UTP RJ-45 (material) | 1 | 4.93 | 4.93 |
| % MA | % | Medios auxiliares | 1 % | 6.88 | 0.07 |
| %CI | % | COSTES INDIRECTOS | 3 % | 6.95 | 0.21 |
|  |  | Total |  |  | 7.16 |

**IT_CE_003** UD Repartidor de 24 puertos categorIA 6 UTP LSZH
41 UD × 241.2 = 9889.20
Repartidor de 24 puertos categoria 6 UTP 1U (incluye pasahilos) marca Brand-Rex o similar y equivalente en calidad y precio, a aprobar por D.F.
Panel parcheo de 24 tomas RJ45 hembra de 1 UA y categoría 6, según especificación EN 60603-7-4 con la parte trasera del conector en la que se inserta el cable será de tipo IDC 110 y estará rotulada al menos con el código de colores normalizado según EN 60603-7 opción B (equivalente al código EIA/TIA 568-B).
Incluido en cada panel de parcheo un pasacables horizontal de 1 U en su parte superior y otro en la inferior.
Incluido preparado, conexionado y medición de todas las mangueras de Cable categoría 6 UTP LSZH que llegan al panel y mecanismos.
Características según queda recogido en el Pliego de Prescripciones Técnicas. Suministro, transporte, montaje, instalación, conexionado, accesorios, complementos, así como la puesta en servicio, etiquetado y pruebas.

| Código | Ud | Descripción | Rendimiento | Precio | Importe |
|---|---|---|---|---|---|
| MO_1 | h | Oficial de 1ª | 0.623 | 17.7 | 11.03 |
| MO_2 | h | Peón especialista | 1.662 | 14.9 | 24.76 |
| MO_3 | h | Ayudante | 1.662 | 15.3 | 25.43 |
| IT_CE003 | UD | Repartidor de 24 puertos categoría 6 UTP (material) | 1 | 170.63 | 170.63 |
| % MA | % | Medios auxiliares | 1 % | 231.85 | 2.32 |
| %CI | % | COSTES INDIRECTOS | 3 % | 234.17 | 7.03 |
|  |  | Total |  |  | 241.2 |

**IT_CE_004** UD Latiguillo categoria 6 RJ45-RJ45
567 UD × 9.43 = 5346.81
Latiguillo RJ45-RJ45 Categoría 6 libre de halogenos HF1 IEC 332.1 de 3 metros marca Brand-Rex o similar y equivalente, a aprobar por D.F.
Latiguillo compuesto por cable de cobre de 4 pares trenzados balanceados de tipo UTP, terminados en conectores RJ45 machos y categoría 6, debiendo cumplir la especificación EN 50288-6-2.
La cubierta del latiguillo será retardante del fuego y de escasa emisión de humos no tóxicos y libre de halógenos.
Suministro, transporte, tendido, instalación y conexionado así como la medición, puesta en servicio, certificación, etiquetado y pruebas. en su parte superior y otro en la inferior.
Incluido preparado, conexionado y medición de todas las mangueras de Cable categoría 6 UTP LSZH que llegan al panel y mecanismos.
Características según queda recogido en el Pliego de Prescripciones Técnicas. Suministro, transporte, montaje, instalación, conexionado, accesorios, complementos, así como la puesta en servicio, etiquetado y pruebas.

| Código | Ud | Descripción | Rendimiento | Precio | Importe |
|---|---|---|---|---|---|
| MO_2 | h | Peón especialista | 0.037 | 14.9 | 0.55 |
| IT_CE004 | UD | Latiguillo categoria 6 RJ45-RJ45 (material) | 1 | 8.52 | 8.52 |
| % MA | % | Medios auxiliares | 1 % | 9.07 | 0.09 |
| %CI | % | COSTES INDIRECTOS | 3 % | 9.16 | 0.27 |
|  |  | Total |  |  | 9.43 |

**IT_CE_005** UD Repartidor de 50 puertos categoria 3 UTP
3 UD × 197.42 = 592.26
Repartidor de 50 pares para telefonía, 2U (incluye pasahilos) marca Brand-Rex o similar y equivalente en calidad y precio. Características según queda recogido en el Pliego de Prescripciones Técnicas. Suministro, transporte, montaje, instalación, conexionado, accesorios, complementos, así como la puesta en servicio, etiquetado y pruebas.

| Código | Ud | Descripción | Rendimiento | Precio | Importe |
|---|---|---|---|---|---|
| MO_1 | h | Oficial de 1ª | 0.823 | 17.7 | 14.57 |
| MO_2 | h | Peón especialista | 2.898 | 14.9 | 43.18 |
| MO_3 | h | Ayudante | 2.898 | 15.3 | 44.34 |
| IT_CE005 | UD | Repartidor de 50 puertos categoria 3 UTP (material) | 1 | 87.68 | 87.68 |
| % MA | % | Medios auxiliares | 1 % | 189.77 | 1.90 |
| %CI | % | COSTES INDIRECTOS | 3 % | 191.67 | 5.75 |
|  |  | Total |  |  | 197.42 |

**IT_CE_006** ML Manguera 100 pares CAT 3
1000 ML × 13.2 = 13200.00
Manguera CAT3 24 AWG U/UTP 100 Pares LSF/OH marca Brand-Rex o similar y equivalente en calidad y precio. Características según queda recogido en el Pliego de Prescricpiones Técnicas. Suministro, transporte, tendido, instalación, conexionado, conectores, p.p. de canalización vista o empotrada, p.p. ayudas de albiñelería necesarias y latiguillos necesarios, así como la medición, puesta en servicio, certificación, etiquetado y pruebas.

| Código | Ud | Descripción | Rendimiento | Precio | Importe |
|---|---|---|---|---|---|
| MO_1 | h | Oficial de 1ª | 0.003 | 17.7 | 0.05 |
| MO_2 | h | Peón especialista | 0.016 | 14.9 | 0.24 |
| MO_3 | h | Ayudante | 0.125 | 15.3 | 1.91 |
| IT_CE006 | UD | Manguera 100 pares CAT 3 (material) | 1 | 10.49 | 10.49 |
| % MA | % | Medios auxiliares | 1 % | 12.69 | 0.13 |
| %CI | % | COSTES INDIRECTOS | 3 % | 12.82 | 0.38 |
|  |  | Total |  |  | 13.2 |

**IT_CE_007** ML Manguera de 12 F.O. multimodo 50/125 OM2 para interior
500 ML × 2.81 = 1405.00
Manguera para interior de 12 fibras ópticas multimodo Categoría OM2 marca Brand-Rex modelo HF050PDC12LU o similar y equivalente en calidad y precio, a aprobar por D.F.
Según especificación EN 60793-2-10:2002-A1b y deberá cumplir las condiciones mecánicas y ambientales, según especificaciones EN 60794-1, IEC 60794-2 y EN 60794-3
Suministro, transporte, tendido, instalación, conexionado, conectores y latiguillos necesarios, p.p. de canalización vista o empotrada, p.p. ayudas de albiñelería necesarias así como la puesta en servicio, certificación, etiquetado y pruebas.

| Código | Ud | Descripción | Rendimiento | Precio | Importe |
|---|---|---|---|---|---|
| MO_1 | h | Oficial de 1ª | 0.001 | 17.7 | 0.02 |
| MO_2 | h | Peón especialista | 0.002 | 14.9 | 0.03 |
| MO_3 | h | Ayudante | 0.005 | 15.3 | 0.08 |
| IT_CE007 | ML | Manguera de 12 F.O. multimodo 50/125 OM2 para interior (material) | 1 | 2.57 | 2.57 |
| % MA | % | Medios auxiliares | 1 % | 2.70 | 0.03 |
| %CI | % | COSTES INDIRECTOS | 3 % | 2.73 | 0.08 |
|  |  | Total |  |  | 2.81 |

**IT_CE_008** UD Bandeja de F.O. 12 puertos ST con pasahilos
2 UD × 99.54 = 199.08
Bandeja de fibra óptica de 12 puertos equipada con 12 adaptadores ST multimodo marca Brand-Rex modelo MFCC1SXMM12ST2 o similar y equivalente en calidad y precio, a aprobar por D.F.
Incluido 12 adaptadores de tipo ST de ferrule cerámico, casete organizador y distribuidor de fibras.
Incluido en cada bandeja un pasacables horizontal de 1 U en su parte superior y otro en la inferior.
Suministro, transporte, tendido, instalación, conexionado, pequeño material, conectores, pigtails y latiguillos necesarios, así como la puesta en servicio, certificación, etiquetado medidas y pruebas

| Código | Ud | Descripción | Rendimiento | Precio | Importe |
|---|---|---|---|---|---|
| MO_1 | h | Oficial de 1ª | 0.001 | 17.7 | 0.02 |
| MO_2 | h | Peón especialista | 0.233 | 14.9 | 3.47 |
| IT_CE008 | UD | Bandeja de F.O. 12 puertos ST con pasahilos (material) | 1 | 92.19 | 92.19 |
| % MA | % | Medios auxiliares | 1 % | 95.68 | 0.96 |
| %CI | % | COSTES INDIRECTOS | 3 % | 96.64 | 2.90 |
|  |  | Total |  |  | 99.54 |

**IT_CE_009** UD Preparación de punta de cable de 12 f.o. en repartidor
2 UD × 78.83 = 157.66
Preparación, instalación, conexionado y medición de punta de manguera de cable de 12 f.o. multimodo en repartidor.
Suministro, transporte, tendido, instalación, conexionado, conectores, pequeño material, pigtails y latiguillos necesarios, así como la puesta en servicio, certificación, etiquetado, medidas y pruebas.

| Código | Ud | Descripción | Rendimiento | Precio | Importe |
|---|---|---|---|---|---|
| MO_1 | h | Oficial de 1ª | 1.566 | 17.7 | 27.72 |
| MO_2 | h | Peón especialista | 3.225 | 14.9 | 48.05 |
| % MA | % | Medios auxiliares | 1 % | 75.77 | 0.76 |
| %CI | % | COSTES INDIRECTOS | 3 % | 76.53 | 2.30 |
|  |  | Total |  |  | 78.83 |

**IT_CE_010** UD Armario rack interior 19" 42 UA 800x800x2000
4 UD × 2006.92 = 8027.68
Armario rack de interior de 19" 42 UA 800x800x2000 marca RITTAL modelo TS8 o similar y equivalente en calidad y precio, a aprobar por D.F.
Armario rack de 19”, de dimensiones 2000x800x800 (alto x ancho x fondo) y 42U, provistos de puertas frontales metálicas con rejillas de ventilación y cerradura de seguridad, puerta trasera metálica también con cerradura y orificios de entrada de cables en parte superior e inferior, puertas laterales desmontables, regletas de 8 enchufes de fuerza tipo schuko con interruptor luminoso, kit de ventilación y 10 guías pasacables verticales. La puerta frontal de cristal transparente con juntas de goma y cerradura, así como ruedas dobles giratorias con freno. La parte de la puerta que cubre las guías pasacables verticales, así como donde se sitúa la cerradura será un listón metálico de 2000x100 (altoxancho).Las cerraduras de los armarios de un mismo centro o edificio deberán abrirse con la misma llave maestra, debiéndose entregar un mínimo de 2 llaves por rack.
Todos los armarios deberán conectarse a la toma de tierra independiente.
Características según queda recogido en el Pliego de Prescripciones Técnicas.
Suministro, transporte, tendido, instalación, conexionado, conectores y latiguillos necesarios, así como la puesta en servicio, certificación, etiquetado y pruebas.
Incluye guías pasacables vertical 19".

| Código | Ud | Descripción | Rendimiento | Precio | Importe |
|---|---|---|---|---|---|
| MO_1 | h | Oficial de 1ª | 1.239 | 17.7 | 21.93 |
| MO_2 | h | Peón especialista | 1.653 | 14.9 | 24.63 |
| MO_3 | h | Ayudante | 1.653 | 15.3 | 25.29 |
| IT_CE010 | UD | Armario rack interior 19" 42 UA 800x800x2000 (material) | 1 | 1857.33 | 1857.33 |
| % MA | % | Medios auxiliares | 1 % | 1929.18 | 19.29 |
| %CI | % | COSTES INDIRECTOS | 3 % | 1948.47 | 58.45 |
|  |  | Total |  |  | 2006.92 |

**IT_CE_011** UD SAI 3000VA/2100W RACK 19"
2 UD × 2353.62 = 4707.24
SAI 3000 VA PARA RACK DE 19". TOPOLOGÍA ON-LINE DOBLE CONVERSIÓN FORMATO RACK 19’’, POTENCIA 3000 VA – 2100 W, ENTRADA: F+N 230V / 50/60Hz ±5% (autoselección), VENTANA DE ENTRADA 230V (-30%/+20%) SIN DESCARGA DE BATERÍA, DISTORSIÓN 4% CARGAS LINEALES / 7% CARGAS NO LINEALES. INVERSOR PWM. SALIDA: F+N 230V (208/220/230/240) ±3% / 50/60 Hz ±0,05%. RENDMIENTO AC/AC >90%. BYPASS AUTOMÁTICO. LA SALIDA SOPORTA CORTOCIRCUITOS. SOBRECARGA 1.5seg@130% / 10seg@110%
CONTROL MEDIANTE MICROCONTROLADOR.
DISPLAY SINÓPTICO DE LEDS.
PUERTOS COMUNICACIONES 1 x RS-232 + 1 x SLOT EXPANSIÓN
ENTRADA/SALIDA 1xIEC320 16A / 4xIEC320 16A
CABLE ALIMENTACIÓN INCLUIDO, SOFTWARE INCLUIDO. INCLUSO LICENCIA ELECTRONICA DE GESTION SAI. CONEXIÓN DE SAI A RED TCP/IP. CONEXIÓN ETHERNET TJ46 10BASET. MONITORIZA SAI REPRESENTADOS EN RED TCP/IP
AUTONOMÍA APROXIMADA 15 MINUTOS
BATERÍAS: PB HERMÉTICO SIN MANTENIMIENTO. 5 AÑOS DE VIDA MEDIA
MODELO ACTIVE RACK 3000VA DE CHLORIDE O SIMILAR EN CALIDAD Y PRECIO.
TARJETA DE RED, LICENCIAS ELECTRONICAS, TRANSPORTE, MONTAJE Y PUESTA EN MARCHA INCLUIDOS.

| Código | Ud | Descripción | Rendimiento | Precio | Importe |
|---|---|---|---|---|---|
| MO_1 | h | Oficial de 1ª | 0.817 | 17.7 | 14.46 |
| MO_2 | h | Peón especialista | 1.646 | 14.9 | 24.53 |
| IT_CE011 | UD | SAI 3000VA/2100W RACK 19" (material) | 1 | 2223.46 | 2223.46 |
| % MA | % | Medios auxiliares | 1 % | 2262.45 | 22.62 |
| %CI | % | COSTES INDIRECTOS | 3 % | 2285.07 | 68.55 |
|  |  | Total |  |  | 2353.62 |

### IT_TV_000 INSTALACION TV (25/01/2010)
Importe: 1913.04

**IT_TV_001** UD Toma Terminal RTV
15 UD × 15.67 = 235.05
Toma terminal RTV de TV/FM-SAT (FI) realizada en canalización PVC corrugado M 20/gp5 y con suplemento de pared. Incluso pequeño material necesario. Suministro, instalación y pruebas.

| Código | Ud | Descripción | Rendimiento | Precio | Importe |
|---|---|---|---|---|---|
| MO_1 | h | Oficial de 1ª | 0.024 | 17.7 | 0.42 |
| MO_2 | h | Peón especialista | 0.248 | 14.9 | 3.70 |
| MO_3 | h | Ayudante | 0.248 | 15.3 | 3.79 |
| IT_TV001 | UD | Toma Terminal RTV (material) | 1 | 7.15 | 7.15 |
| % MA | % | Medios auxiliares | 1 % | 15.06 | 0.15 |
| %CI | % | COSTES INDIRECTOS | 3 % | 15.21 | 0.46 |
|  |  | Total |  |  | 15.67 |

**IT_TV_002** UD Derivador 6 salidas
4 UD × 11.74 = 46.96
Derivador de seis salidas con PC a 15 dB, frecuencia 2150 MHz marca ALCAD modelo DI-602 o similar y equivalente en calidad y precio.
Incluye conectores F o similares y pequeño material necesario. Suministro, instalación y pruebas.

| Código | Ud | Descripción | Rendimiento | Precio | Importe |
|---|---|---|---|---|---|
| MO_1 | h | Oficial de 1ª | 0.008 | 17.7 | 0.14 |
| MO_2 | h | Peón especialista | 0.241 | 14.9 | 3.59 |
| MO_3 | h | Ayudante | 0.241 | 15.3 | 3.69 |
| IT_TV002 | UD | Derivador 6 salidas (material) | 1 | 3.87 | 3.87 |
| % MA | % | Medios auxiliares | 1 % | 11.29 | 0.11 |
| %CI | % | COSTES INDIRECTOS | 3 % | 11.40 | 0.34 |
|  |  | Total |  |  | 11.74 |

**IT_TV_003** ML Cable Coaxial
885 ML × 1.44 = 1274.40
Cable coaxial de 75 ohmios según atenuaciones indicadas en PPT, conforme a la norma UNE-EN 50117-5, para red de distribución y dispersión de sistemas de TV terrenal y TV satélite, totalmente instalado. Suministro, transporte, tendido, instalación, conexionado y conectores, p.p. de canalización vista o empotrada, p.p. ayudas de albiñelería necesarias así como la puesta en servicio, certificación, etiquetado y pruebas.

| Código | Ud | Descripción | Rendimiento | Precio | Importe |
|---|---|---|---|---|---|
| MO_1 | h | Oficial de 1ª | 0.001 | 17.7 | 0.02 |
| MO_2 | h | Peón especialista | 0.002 | 14.9 | 0.03 |
| MO_3 | h | Ayudante | 0.005 | 15.3 | 0.08 |
| IT_TV003 | ML | Cable Coaxial (material) | 1 | 1.26 | 1.26 |
| % MA | % | Medios auxiliares | 1 % | 1.39 | 0.01 |
| %CI | % | COSTES INDIRECTOS | 3 % | 1.40 | 0.04 |
|  |  | Total |  |  | 1.44 |

**IT_TV_004** UD Resistencia de carga adaptadora
10 UD × 2.05 = 20.50
Carga de 75 ohm para cargar todas las entradas y salidas no utilizadas. Totalmente instalada.

| Código | Ud | Descripción | Rendimiento | Precio | Importe |
|---|---|---|---|---|---|
| MO_2 | h | Peón especialista | 0.003 | 14.9 | 0.04 |
| IT_TV004 | UD | Resistencia de carga adaptadora (material) | 1 | 1.93 | 1.93 |
| % MA | % | Medios auxiliares | 1 % | 1.97 | 0.02 |
| %CI | % | COSTES INDIRECTOS | 3 % | 1.99 | 0.06 |
|  |  | Total |  |  | 2.05 |

**IT_TV_005** UD Certificación y pruebas de la instalación
1 UD × 336.13 = 336.13
Pruebas de instalación y Certificación de la misma, incluyendo toda la documentación y trámites necesarios para la legalización de la misma

| Código | Ud | Descripción | Rendimiento | Precio | Importe |
|---|---|---|---|---|---|
| MO_1 | h | Oficial de 1ª | 4.128 | 17.7 | 73.07 |
| MO_2 | h | Peón especialista | 8.279 | 14.9 | 123.36 |
| MO_3 | h | Ayudante | 8.28 | 15.3 | 126.68 |
| % MA | % | Medios auxiliares | 1 % | 323.11 | 3.23 |
| %CI | % | COSTES INDIRECTOS | 3 % | 326.34 | 9.79 |
|  |  | Total |  |  | 336.13 |

### IT_SA_000 SISTEMAS AUDIOVISUALES (25/01/2010)
Importe: 14277.66

**IT_SA_001** UD Proyector (25/01/2010)
4 UD × 1398.1 = 5592.40
Proyector Mitshubishi electic WL2560U o equivalente en calidad y precio a aprobación de D.F.Suministro, instalación y pruebas.

| Código | Ud | Descripción | Rendimiento | Precio | Importe |
|---|---|---|---|---|---|
| IT_SA001 | UD | Proyector (material) | 1 | 1343.94 | 1343.94 |
| % MA | % | Medios auxiliares | 1 % | 1343.94 | 13.44 |
| %CI | % | COSTES INDIRECTOS | 3 % | 1357.38 | 40.72 |
|  |  | Total |  |  | 1398.1 |

**IT_SA_002** UD Pantalla de proyección (25/01/2010)
4 UD × 245.25 = 981.00
Pantalla de proyección de la marca DisplayMATICo equivalente en calidad y precio a aprobación de D.F.. Modelo para ser fijado en pared o colgado en el techo. El desplegado de la pantalla se hace de forma motorizada y mediante un interruptor electrónico de 3 posiciones que se suministra.
Especificaciones
•Diseño tubular compacto con cantos de plástico en donde están las fijaciones a pared y techo.
•Dispone de 2 anillas para ser colgado a ganchos de techo o a los soportes especiales (referencias #OT94, #OT95 y #OT96).
•Dispone de 2 perforaciones para fijación directa a pared.
•Plegado y desplegado de pantalla con suave motorización.
•Se suministra cuadro de control con 3 pulsadores (UP/STOP/DOWN) que permiten controlar la pantalla según necesidades del usuario.
•Se suministra mando a distancia por RF (radio-frecuencia) con 3 pulsadores para controlar la pantalla de forma remota.
•Se suministra cable eléctrico de longitud 4 m con toma schucko macho en un extremo. En el centro de este cable está el cuadro de control y receptor RF.
•Se enchufa directamente a 220 VAC.
•Mecánica de motorización en los extremos.
•Pantalla con textura blanco mate para evitar reflejos.
•Tamaño pantalla extraida: 3.00 m x 2.30 m (90" x 118").
•Ancho estructura tubular: 3.25 m.
•Impresión de bordes verticales negros de 2.5 cm en ambos lados de la pantalla.
•Tamaño embalaje: 335 x 19 x 15 cm.
•Ganancia de la pantalla: 1.0.
Suministro, instalación y pruebas.

| Código | Ud | Descripción | Rendimiento | Precio | Importe |
|---|---|---|---|---|---|
| IT_SA002 | UD | Pantalla de proyección (material) | 1 | 235.75 | 235.75 |
| % MA | % | Medios auxiliares | 1 % | 235.75 | 2.36 |
| %CI | % | COSTES INDIRECTOS | 3 % | 238.11 | 7.14 |
|  |  | Total |  |  | 245.25 |

**IT_SA_003** UD Instalación y puesta en marcha de sistema de proyección
4 UD × 400.39 = 1601.56
Instalacion y puesta en marcha de proyector y pantalla Incluso tendido de canalizaciones. Incluso con p.p. de piezas especiales, soportes necesarios, p.p. de cableado, de resgistros y con p.p. de medios auxiliares y de ayudas de albañileria. suministro, instalación y pruebas.

| Código | Ud | Descripción | Rendimiento | Precio | Importe |
|---|---|---|---|---|---|
| MO_1 | h | Oficial de 1ª | 4.316 | 17.7 | 76.39 |
| MO_2 | h | Peón especialista | 10.215 | 14.9 | 152.20 |
| MO_3 | h | Ayudante | 10.215 | 15.3 | 156.29 |
| % MA | % | Medios auxiliares | 1 % | 384.88 | 3.85 |
| %CI | % | COSTES INDIRECTOS | 3 % | 388.73 | 11.66 |
|  |  | Total |  |  | 400.39 |

**IT_SA_004** UD Videoconferencia
1 UD × 6102.7 = 6102.70
Sistema de video conferencia por IP con cámara independiente y canal paralelo para trasnmisión de imágenes de ordenador. Marca SONY modelo SCP 1 o equivalente en calidad y precio a aprobación de dirección facultativa. Incluso con p.p. de piezas especiales, soportes, y soportes, p.p. de cableado, de resgistros y con p.p. de medios auxiliares y de ayudas de albañileria. Suministro, instalación y pruebas.

| Código | Ud | Descripción | Rendimiento | Precio | Importe |
|---|---|---|---|---|---|
| MO_1 | h | Oficial de 1ª | 1.634 | 17.7 | 28.92 |
| MO_2 | h | Peón especialista | 6.617 | 14.9 | 98.59 |
| MO_3 | h | Ayudante | 5.787 | 15.3 | 88.54 |
| IT_SA004 | UD | Videoconferencia (material) | 1 | 5650.24 | 5650.24 |
| % MA | % | Medios auxiliares | 1 % | 5866.29 | 58.66 |
| %CI | % | COSTES INDIRECTOS | 3 % | 5924.95 | 177.75 |
|  |  | Total |  |  | 6102.7 |

### IT_DI_000 SISTEMA DE DETECCION DE INTRUSION (25/01/2010)
Importe: 8458.75

**IT_DI_001** UD Unidad Central de Control
1 UD × 1094.95 = 1094.95
Unidad Central y de comunicación Galaxy XGY-D264C de Honeywell o equivalente en calidad y precio a aprobación de dirección facultativa.
Las características principales del equipo son:
? 16 zonas en placa ampliable hasta 264 multiplexadas /RF.
? Hasta 67 programaciones semanales.
? 32 áreas independientes protegidas
? Admite hasta 16 teclados (incluyendo teclados táctiles gráficos-2-)
? Registro de 1.500 eventos de intrusión.
? Admite varias opciones de comunicación ( RTB , RDSI, ETHERNET).
? Posibilidad de control de accesos para 32 puertas, con registro de incidencias de 1000 eventos
? Cumple norma EN50131-1 . Grado 3.Clase II
Se suministrará con batería necesaria para garantizar la autonomía que indique la normativa vigente en el momento de la instalación.
Se incluye igualmente en la presente partida módulo de comunicación bidereccional ETHERNET con protocolo encriptado TCP/IP compatible con la central a instalar (modelo ETH de la marca Galaxy o equivalente en calidad y precio a validar por D.F.). Este módulo, configurable desde la consola multifunción, permitirá la futura conexión de la unidad central con un sistema de gestión global que la UR podrá instalar en la localización que considere.
Incluso con p.p. de piezas especiales y soportes, de cableado, de registros y con p.p. de medios auxiliares y de ayudas de albañilería. Suministro, instalación programación del sistema y pruebas.

| Código | Ud | Descripción | Rendimiento | Precio | Importe |
|---|---|---|---|---|---|
| MO_1 | h | Oficial de 1ª | 19.921 | 17.7 | 352.60 |
| IT_DI001 | UD | Unidad Central de Control (material) | 1 | 388.77 | 388.77 |
| IT_DI001bis | UD | Módulo comunicaciones IP (material) | 1 | 311.16 | 311.16 |
| % MA | % | Medios auxiliares | 1 % | 1052.53 | 10.53 |
| %CI | % | COSTES INDIRECTOS | 3 % | 1063.06 | 31.89 |
|  |  | Total |  |  | 1094.95 |

**IT_DI_002** UD Consola multifunción
2 UD × 132.03 = 264.06
Consola multifunción retroiluminada compatible con unidad central de control. Dispondrá de display alfanumérico LCD (2 líneas de 16 caracteres. Mensajes en castellano), teclado de silicona retroiluminadas, zumbador, tapa de protección y tamper antisabotaje. Fabricado en poli carbonato. Modelo Galaxy MK7 de Honeywell o equivalente en calidad y precio a aprobación de dirección facultativa. Incluso con p.p. de piezas especiales y soportes, p.p. de cableado, de resgistros, de medios auxiliares y de ayudas de albañileria. Suministro, instalación y pruebas.

| Código | Ud | Descripción | Rendimiento | Precio | Importe |
|---|---|---|---|---|---|
| MO_1 | h | Oficial de 1ª | 0.817 | 17.7 | 14.46 |
| IT_DI002 | UD | Consola multifunción retroiluminada compatible con unidad central de control. (material) | 1 | 112.45 | 112.45 |
| % MA | % | Medios auxiliares | 1 % | 126.91 | 1.27 |
| %CI | % | COSTES INDIRECTOS | 3 % | 128.18 | 3.85 |
|  |  | Total |  |  | 132.03 |

**IT_DI_003** UD Expansor de zona con fuente
5 UD × 263.83 = 1319.15
Modulo expansión 8 entradas + 4 salidas modelo Galaxy GXY-RIO-FUENTE de Honeywell o equivalente en calidad y precio a aprobación de dirección facultativa
Cumple norma EN50131-1. Incluye fuente de alimentación, batería necesaria para garantizar la autonomía que indique la normativa vigente en el momento de la instación y caja. Incluso con p.p. de piezas especiales, ratón, teclado, y soportes, p.p. de cableado, de registros y con p.p. de medios auxiliares y de ayudas de albañilería. Suministro, instalación y pruebas.

| Código | Ud | Descripción | Rendimiento | Precio | Importe |
|---|---|---|---|---|---|
| MO_1 | h | Oficial de 1ª | 4.15 | 17.7 | 73.46 |
| IT_DI003 |  | Expansor de zona con fuente (material) | 1 | 180.15 | 180.15 |
| % MA | % | Medios auxiliares | 1 % | 253.61 | 2.54 |
| %CI | % | COSTES INDIRECTOS | 3 % | 256.15 | 7.68 |
|  |  | Total |  |  | 263.83 |

**IT_DI_004** UD Sirena de seguridad
1 UD × 55.03 = 55.03
Sirena de seguridad exterior protegida y auto alimentada. Cumplirá con norma EN50131-1. Grado 3.Clase II. Marca ELMEDENE Modelo ELM-QTZ 1000 o equivalente en calidad y precio a aprobación de dirección facultativa. Incluso con p.p. de piezas especiales, y soportes, p.p. de cableado, de resgistros y con p.p. de medios auxiliares y de ayudas de albañileria. Suministro, instalación y pruebas.

| Código | Ud | Descripción | Rendimiento | Precio | Importe |
|---|---|---|---|---|---|
| MO_1 | h | Oficial de 1ª | 0.803 | 17.7 | 14.21 |
| IT_DI004 | UD | Sirena de seguridad exterior protegida y auto alimentada. (material) | 1 | 38.69 | 38.69 |
| % MA | % | Medios auxiliares | 1 % | 52.90 | 0.53 |
| %CI | % | COSTES INDIRECTOS | 3 % | 53.43 | 1.60 |
|  |  | Total |  |  | 55.03 |

**IT_DI_005** UD Contacto magnetico
6 UD × 37.53 = 225.18
Contacto magnetico para montaje empotrado incluido cable manguera de 6 hilos de 1m protegido por conducto metálico. Integra resistencias 2k2 y salida NC.Cumple norma EN50131-1. Grado 3.Clase.II Modelo ELM-EN3-QFC-YL de ELMDENE o equivalente en calidad y precio a aprobación de dirección facultativa. Incluso con p.p. de piezas especiales, y soportes, p.p. de cableado, de resgistros y con p.p. de medios auxiliares y de ayudas de albañileria. suministro, instalación y pruebas.

| Código | Ud | Descripción | Rendimiento | Precio | Importe |
|---|---|---|---|---|---|
| MO_1 | h | Oficial de 1ª | 0.826 | 17.7 | 14.62 |
| IT_DI005 | UD | Contacto magnetico para montaje empotrado incluido cable manguera de 6 hilos de 1m protegido por conducto metálico. (material) | 1 | 21.46 | 21.46 |
| % MA | % | Medios auxiliares | 1 % | 36.08 | 0.36 |
| %CI | % | COSTES INDIRECTOS | 3 % | 36.44 | 1.09 |
|  |  | Total |  |  | 37.53 |

**IT_DI_006** UD Detector de movimiento
31 UD × 62.06 = 1923.86
Detector de movimiento modelo DT7550C/EU de Honeywell o equivalente en calidad y precio a aprobación de dirección facultativa. Tecnología Dual con microondas en Banda-K, mínima penetración en paredes, reduciendo falsas alarmas. Detección Anti-Enmascaramiento. Procesamiento de señal "Dual Core". Optica de sensibilidad uniforme. Detección con adaptación de Patrón, para rellenar el área protegida con un patrón ancho en forma de globo el cual se sobrepone al patrón del PIR. Procesamiento por Umbral adaptable que ignora los problemas ambientales de la sala. Compensación Bidireccional de temperatura. Se ajusta tanto por encima como por debajo de la temperatura corporal. Optica de espejo Patentada provee "zonas ángulo cero". Auto-Diagnósticos simultáneos PIR, Microondas. Alcance: 15 x 18 m. Frecuencia de Microondas: 24.125 GHz (Banda K). Inmunidad RF: 30 V/m 10-1.000 MHz. Inmunidad a la luz blanca: 6500 Lux. Inmunidad a luz Fluorescente. Carcasa: Plástico blanco ABS de gran impacto; Cumple norma EN50131-1. Grado 3.Clase.II Incluso con p.p. de piezas especiales y soportes, cableado, resgistros y medios auxiliares y de ayudas de albañileria. Suministro, instalación y pruebas.

| Código | Ud | Descripción | Rendimiento | Precio | Importe |
|---|---|---|---|---|---|
| MO_1 | h | Oficial de 1ª | 0.83 | 17.7 | 14.69 |
| IT_DI006 | UD | Detector de movimiento (material) | 1 | 44.96 | 44.96 |
| % MA | % | Medios auxiliares | 1 % | 59.65 | 0.60 |
| %CI | % | COSTES INDIRECTOS | 3 % | 60.25 | 1.81 |
|  |  | Total |  |  | 62.06 |

**IT_DI_007** ML Cableado bus de comunicaciones
500 ML × 1.33 = 665.00
Cable para implementar bus de comunicaciones entre unidad central de control y modulos expasonres de zona. Cable Galaxy FB/PAR POS o equivalente en calidad y precio a aprobación de dirección facultativa.
Suministro, transporte, tendido, instalación, conexionado, conectores, p.p. de canalización vista o empotrada, p.p. ayudas de albiñelería necesarias, así como la medición, puesta en servicio, certificación, etiquetado y pruebas.

| Código | Ud | Descripción | Rendimiento | Precio | Importe |
|---|---|---|---|---|---|
| MO_1 | h | Oficial de 1ª | 0.001 | 17.7 | 0.02 |
| MO_2 | h | Peón especialista | 0.005 | 14.9 | 0.07 |
| MO_3 | h | Ayudante | 0.035 | 15.3 | 0.54 |
| IT_DI007 | UD | Cable Galaxy FB/PAR POS o equivalente en calidad y precio a aprobación de dirección facultativa. (material) | 1 | 0.65 | 0.65 |
| % MA | % | Medios auxiliares | 1 % | 1.28 | 0.01 |
| %CI | % | COSTES INDIRECTOS | 3 % | 1.29 | 0.04 |
|  |  | Total |  |  | 1.33 |

**IT_DI_008** ML Cableado sensores de detección
1000 ML × 1.13 = 1130.00
Cableado para detectores magnéticos, volumétricos, teclado y sirena exterior mediante manguera apantallada (2x0,75)+(4x0,22) libre de halógenos.
Suministro, transporte, tendido, instalación, conexionado, conectores, p.p. de canalización vista o empotrada, p.p. ayudas de albiñelería necesarias, así como la medición, puesta en servicio, certificación, etiquetado y pruebas.

| Código | Ud | Descripción | Rendimiento | Precio | Importe |
|---|---|---|---|---|---|
| MO_1 | h | Oficial de 1ª | 0.001 | 17.7 | 0.02 |
| MO_2 | h | Peón especialista | 0.005 | 14.9 | 0.07 |
| MO_3 | h | Ayudante | 0.035 | 15.3 | 0.54 |
| IT_DI008 | PA | Manguera apantallada (2x0,75)+(4x0,22) libre de halógenos. (material) | 1 | 0.46 | 0.46 |
| % MA | % | Medios auxiliares | 1 % | 1.09 | 0.01 |
| %CI | % | COSTES INDIRECTOS | 3 % | 1.10 | 0.03 |
|  |  | Total |  |  | 1.13 |

**IT_DI_009** ML Cableado alimentación
500 ML × 1.09 = 545.00
Cableado de alimentación para fuentes de alimentación supervisadas del sistema de seguridad compuesto con conductores Exzhellent-XXI de General Cable (o equivalente en calidad y precio a aprobar por la Dirección Facultativa) en cobre clase 5 de 1,5 mm2 de sección nominal. Denominación técnica ES07Z1-K. Libre de halógenos, no propagadores del incendio y sin emisión de humos opacos.
Suministro, transporte, tendido, instalación, conexionado, conectores, p.p. de canalización vista o empotrada, p.p. ayudas de albiñelería necesarias, así como la medición, puesta en servicio, certificación, etiquetado y pruebas.

| Código | Ud | Descripción | Rendimiento | Precio | Importe |
|---|---|---|---|---|---|
| MO_1 | h | Oficial de 1ª | 0.001 | 17.7 | 0.02 |
| MO_2 | h | Peón especialista | 0.005 | 14.9 | 0.07 |
| MO_3 | h | Ayudante | 0.035 | 15.3 | 0.54 |
| IT_DI009 | UD | Cable de cobre clase 5 de 1,5 mm2 de sección nominal (material) | 1 | 0.42 | 0.42 |
| % MA | % | Medios auxiliares | 1 % | 1.05 | 0.01 |
| %CI | % | COSTES INDIRECTOS | 3 % | 1.06 | 0.03 |
|  |  | Total |  |  | 1.09 |

**IT_DI_010** PA Integración sistema de seguridad existente. (02/02/2010)
1 PA × 1236.52 = 1236.52
La partida incluye:
- Desconexión y retirada a planta recicladora de la electrónica a sustituir,
- Suministro, instalación, cableado y conexionado modulo integración sistema Vista 4140XMPT2 a Galaxy. Marca HONEYWELL Modelo GXY-VPLEX-CAJA o equivalente en calidad y precio a aprobación de dirección facultativa (siendo siempre compatible con las unidades de control a reemplazar e instalar)
- Integracion de detectores existentes (incluidos hasta un total de 100) a nuevo sistema Galaxy.
Incluso con p.p. de piezas especiales y soportes, de cableado, de registros y con p.p. de medios auxiliares y de ayudas de albañileria. Suministro, instalación programación y pruebas.

| Código | Ud | Descripción | Rendimiento | Precio | Importe |
|---|---|---|---|---|---|
| IT_DI010_MO | UD | Integración detector existente en nueva central (material) | 100 | 10.39 | 1039.00 |
| IT_DI010 | UD | Modulo integración sistemas Vista 4140 a Galaxy (material) | 1 | 149.61 | 149.61 |
| % MA | % | Medios auxiliares | 1 % | 1188.61 | 11.89 |
| %CI | % | COSTES INDIRECTOS | 3 % | 1200.50 | 36.02 |
|  |  | Total |  |  | 1236.52 |

### IT_CZ_000 CANALIZACIONES TELECOMUNICACIONES, AUDIOVISUALES Y SEGURIDAD (25/01/2010)
Importe: 9517.17

**IT_CZ_001** ML Bandeja portacables PVC 60X60
259 ML × 7.64 = 1978.76
Bandeja portacables de PVC-M1 perforada de 60x60 mm, construida en PVC-M1 en tramos de 3m, y montada sobre soportes, incluso p.p de pendulos, soportes, perfiles auxiliares, placas de union, piezas especiales, ayudas de albañileria, conexion equipotencial, apertura y sellado de huecos en muros y forjados. todo ello segun especificaciones tecnicas. incluido, suministro, transporte y montaje y pruebas. medida la unidad totalmente terminada.
Color a especificar por la D.F.

| Código | Ud | Descripción | Rendimiento | Precio | Importe |
|---|---|---|---|---|---|
| MO_1 | h | Oficial de 1ª | 0.001 | 17.7 | 0.02 |
| MO_2 | h | Peón especialista | 0.041 | 14.9 | 0.61 |
| MO_3 | h | Ayudante | 0.041 | 15.3 | 0.63 |
| IT_CZ001 | ML | Bandeja portacables PVC 60X60 (material) | 1 | 6.09 | 6.09 |
| % MA | % | Medios auxiliares | 1 % | 7.35 | 0.07 |
| %CI | % | COSTES INDIRECTOS | 3 % | 7.42 | 0.22 |
|  |  | Total |  |  | 7.64 |

**IT_CZ_002** ML Bandeja portacables PVC 60X100
322 ML × 8.15 = 2624.30
Bandeja portacables de PVC-M1 perforada de 60x100 mm, construida en PVC-M1 en tramos de 3m, y montada sobre soportes, incluso p.p de pendulos, soportes, perfiles auxiliares, placas de union, piezas especiales, ayudas de albañileria, conexion equipotencial, apertura y sellado de huecos en muros y forjados. todo ello segun especificaciones tecnicas. incluido, suministro, transporte y montaje y pruebas. medida la unidad totalmente terminada.
Color a especificar por la D.F.

| Código | Ud | Descripción | Rendimiento | Precio | Importe |
|---|---|---|---|---|---|
| MO_1 | h | Oficial de 1ª | 0.001 | 17.7 | 0.02 |
| MO_2 | h | Peón especialista | 0.042 | 14.9 | 0.63 |
| MO_3 | h | Ayudante | 0.042 | 15.3 | 0.64 |
| IT_CZ002 | ML | Bandeja portacables PVC 60X100 (material) | 1 | 6.54 | 6.54 |
| % MA | % | Medios auxiliares | 1 % | 7.83 | 0.08 |
| %CI | % | COSTES INDIRECTOS | 3 % | 7.91 | 0.24 |
|  |  | Total |  |  | 8.15 |

**IT_CZ_003** ML Bandeja portacables PVC 60X200
156 ML × 11.14 = 1737.84
Bandeja portacables de PVC-M1 perforada de 60x200 mm, construida en PVC-M1 en tramos de 3m, y montada sobre soportes, incluso p.p de pendulos, soportes, perfiles auxiliares, placas de union, piezas especiales, ayudas de albañileria, conexion equipotencial, apertura y sellado de huecos en muros y forjados. todo ello segun especificaciones tecnicas. incluido, suministro, transporte y montaje y pruebas. medida la unidad totalmente terminada.
Color a especificar por la D.F.

| Código | Ud | Descripción | Rendimiento | Precio | Importe |
|---|---|---|---|---|---|
| MO_1 | h | Oficial de 1ª | 0.001 | 17.7 | 0.02 |
| MO_2 | h | Peón especialista | 0.058 | 14.9 | 0.86 |
| MO_3 | h | Ayudante | 0.058 | 15.3 | 0.89 |
| IT_CZ003 | ML | Bandeja portacables PVC 60X200 (material) | 1 | 8.94 | 8.94 |
| % MA | % | Medios auxiliares | 1 % | 10.71 | 0.11 |
| %CI | % | COSTES INDIRECTOS | 3 % | 10.82 | 0.32 |
|  |  | Total |  |  | 11.14 |

**IT_CZ_004** ML Bandeja portacables PVC 60X300
8 ML × 16.83 = 134.64
Bandeja portacables de PVC-M1 perforada de 60x300 mm, construida en PVC-M1 en tramos de 3m, y montada sobre soportes, incluso p.p de pendulos, soportes, perfiles auxiliares, placas de union, piezas especiales, ayudas de albañileria, conexion equipotencial, apertura y sellado de huecos en muros y forjados. todo ello segun especificaciones tecnicas. incluido, suministro, transporte y montaje y pruebas. medida la unidad totalmente terminada.
Color a especificar por la D.F.

| Código | Ud | Descripción | Rendimiento | Precio | Importe |
|---|---|---|---|---|---|
| MO_1 | h | Oficial de 1ª | 0.012 | 17.7 | 0.21 |
| MO_2 | h | Peón especialista | 0.07 | 14.9 | 1.04 |
| MO_3 | h | Ayudante | 0.072 | 15.3 | 1.10 |
| IT_CZ004 | ML | Bandeja portacables PVC 60X300 (material) | 1 | 13.83 | 13.83 |
| % MA | % | Medios auxiliares | 1 % | 16.18 | 0.16 |
| %CI | % | COSTES INDIRECTOS | 3 % | 16.34 | 0.49 |
|  |  | Total |  |  | 16.83 |

**IT_CZ_005** ML Bandeja portacables PVC 100X300
60 ML × 19.2 = 1152.00
Bandeja portacables de PVC-M1 perforada de 100x300 mm, construida en PVC-M1 en tramos de 3m, y montada sobre soportes, incluso p.p de pendulos, soportes, perfiles auxiliares, placas de union, piezas especiales, ayudas de albañileria, conexion equipotencial, apertura y sellado de huecos en muros y forjados. todo ello segun especificaciones tecnicas. incluido, suministro, transporte y montaje y pruebas. medida la unidad totalmente terminada.
Color a especificar por la D.F.

| Código | Ud | Descripción | Rendimiento | Precio | Importe |
|---|---|---|---|---|---|
| MO_1 | h | Oficial de 1ª | 0.002 | 17.7 | 0.04 |
| MO_2 | h | Peón especialista | 0.091 | 14.9 | 1.36 |
| MO_3 | h | Ayudante | 0.091 | 15.3 | 1.39 |
| IT_CZ005 | ML | Bandeja portacables PVC 100X300 (material) | 1 | 15.67 | 15.67 |
| % MA | % | Medios auxiliares | 1 % | 18.46 | 0.18 |
| %CI | % | COSTES INDIRECTOS | 3 % | 18.64 | 0.56 |
|  |  | Total |  |  | 19.2 |

**IT_CZ_006** ML Bandeja portacables PVC 100X400
53 ML × 22.46 = 1190.38
Bandeja portacables de PVC-M1 perforada de 100x400 mm, construida en PVC-M1 en tramos de 3m, y montada sobre soportes, incluso p.p de pendulos, soportes, perfiles auxiliares, placas de union, piezas especiales, ayudas de albañileria, conexion equipotencial, apertura y sellado de huecos en muros y forjados. todo ello segun especificaciones tecnicas. incluido, suministro, transporte y montaje y pruebas. medida la unidad totalmente terminada.
Color a especificar por la D.F.

| Código | Ud | Descripción | Rendimiento | Precio | Importe |
|---|---|---|---|---|---|
| MO_1 | h | Oficial de 1ª | 0.004 | 17.7 | 0.07 |
| MO_2 | h | Peón especialista | 0.124 | 14.9 | 1.85 |
| MO_3 | h | Ayudante | 0.124 | 15.3 | 1.90 |
| IT_CZ006 | ML | Bandeja portacables PVC 100X400 (material) | 1 | 17.77 | 17.77 |
| % MA | % | Medios auxiliares | 1 % | 21.59 | 0.22 |
| %CI | % | COSTES INDIRECTOS | 3 % | 21.81 | 0.65 |
|  |  | Total |  |  | 22.46 |

**IT_CZ_007** UD Almohadillas intumescentes termo-expansivas
25 UD × 27.97 = 699.25
SELLADO DE HUECOS INTERIOR DE BANDEJAS DE PASO DE INSTALACIONES MEDIANTE ALMOHADILLAS INTUMESCENTES TERMO-EXPANSIVAS SUMINISTRO,COLOCACIÓN Y PRUEBAS.

| Código | Ud | Descripción | Rendimiento | Precio | Importe |
|---|---|---|---|---|---|
| MO_1 | h | Oficial de 1ª | 0.007 | 17.7 | 0.12 |
| MO_3 | h | Ayudante | 0.248 | 15.3 | 3.79 |
| ALM0500 | UD | ALMOHADILLAS INTUMESCENTES HUECOS PASOS | 1 | 22.98 | 22.98 |
| % MA | % | Medios auxiliares | 1 % | 26.89 | 0.27 |
| %CI | % | COSTES INDIRECTOS | 3 % | 27.16 | 0.81 |
|  |  | Total |  |  | 27.97 |

## IVA_0000 DRENAJE (02/02/2010)
Importe: 13493.55

**ISG0910** ml CANALETA CORRIDA HORMIGON POLIMERO U 150 K+ REJILLA AC. GALV ENTRAMADA
102.9 ml × 79.42 = 8172.32
Canaleta corrida de hormigón polímero, para zonas de acceso peatonal, sin pendiente incorporada y perfil de acero galvanizado en remate superior tipo Ulma modelo U150K, anchura útil 150 mm y altura exterior constante de 200 mm, salida para desagüe vertical u horizontal. Rejilla de acero galvanizado entramada, tapas en extremos de chapa galvanizada. Solera de hormigón en masa de 10 cm de espesor, colocación, nivelado, relleno y macizado de los laterales con hormigón en masa HM-25/20/P/IIa. Pieza con sifón en tubería de salida, incluso enchufado a canaleta y sellado de la unión con masilla de poliuretano hidrófilo tipo Sikaswell S. P.P. de cortes de canaleta y rejilla para adecuación a longitud proyectada y tapa provisional con tabla de madera de pino para protección durante los trabajos de hormigonado. Medida la longitud ejecutada.

| Código | Ud | Descripción | Rendimiento | Precio | Importe |
|---|---|---|---|---|---|
| MO_1 | h | Oficial de 1ª | 0.747 | 17.7 | 13.22 |
| MO_2 | h | Peón especialista | 0.581 | 14.9 | 8.66 |
| _IIJ75 | m | Masilla pol. Sikaswell S para sellado (material) | 0.8 | 1.8 | 1.44 |
| _TO184 | u | Sifón PVC ø 110,e=3,2mm (material) | 0.4 | 8.99 | 3.60 |
| _W0030 | ud | Material complementario | 4 | 0.62 | 2.48 |
| AH0252 | m3 | Hormigón HA-25/P/20/I de 25 N/mm2 de resistencia característica. Clase de exposición I. Cemento tipo CEM II/A 32,5R. Árido calizo de machaqueo tamaño máximo 20 mm. Consistencia plástica. Elaborado en central y transporte a pie de obra. El cemento estará en posesión del sello AENOR 'N' de producto certificado. Elaborado según norma EHE (material) | 0.1 | 53.63 | 5.36 |
| ULMU150K | m | Canaleta horm.polímero U 150 K (material) | 1 | 24.93 | 24.93 |
| RAGENTR | u | Rejilla ac galv entramada perf.l=50cm,a=15cm (material) | 2 | 8.33 | 16.66 |
| % MA | % | Medios auxiliares | 1 % | 76.35 | 0.76 |
| %CI | % | COSTES INDIRECTOS | 3 % | 77.11 | 2.31 |
|  |  | Total |  |  | 79.42 |

| Medición | Uds. | Largo | Parcial |
|---|---|---|---|
| URBANIZACION | 1 | 61.00 |  |
|  | 1 | 17.00 |  |
|  | 1 | 20.00 |  |
|  | 1.05 |  |  |
| Total |  |  | 102.9 |

| Código | Ud | Descripción | Cantidad | Precio | Importe |
|---|---|---|---|---|---|
| ISG0610 | ud | ARQ HORM PASO 60x60xH100 S/TAPA | 1 | 192.7 | 192.70 |

**ISG0615** ud ARQ HORM PASO 60x60xH150 S/TAPA
2 ud × 242.02 = 484.04
Arqueta cuadrada de 60 x 60 cm de dimensiones interiores y hasta 150 cm de profundidad máxima, de paso, estanca; formada por solera y muros de hormigon H-200, de 15 cm de espesor; enfoscada y bruñida por el interior con mortero de cemento; formacion de medias cañas en aristas; formacion de pendientes; incluso encofrado, vertido, vibrado y desencofrado a dos caras; 10 cm de hormigon de limpieza en la base; p.p. de embocaduras y recibido de canalizaciones; rebaje para ajuste enrasado del material de acabado; incluso excavacion de pozo, carga y transporte de material sobrante, relleno perimetral y compactado. Suministro, ejecucion y pruebas. medida la unidad totalmente terminada.

| Código | Ud | Descripción | Rendimiento | Precio | Importe |
|---|---|---|---|---|---|
| MO_1 | h | Oficial de 1ª | 3.311 | 17.7 | 58.60 |
| MO_2 | h | Peón especialista | 3.309 | 14.9 | 49.30 |
| ECSZ.1b | M2 | Encofrado zapatas aisl.c/tablón | 4 | 9.4 | 37.60 |
| ECSZ.7a | M3 | Sum.hgón.siderúr.HA-25 zap.aisl. | 0.7 | 72.48 | 50.74 |
| ECSZ.3a | M3 | Hormigón limpieza D-150 | 0.12 | 54.82 | 6.58 |
| EBRZ.1ab | M3 | Rell.zanjas t/propios b.vibrante | 1.2 | 7.91 | 9.49 |
| EBEZ.6a | M3 | Excavac.pozos t/blandos máquina | 2.5 | 7.22 | 18.05 |
| % MA | % | Medios auxiliares | 2 % | 230.36 | 4.61 |
| %CI | % | COSTES INDIRECTOS | 3 % | 234.97 | 7.05 |
|  |  | Total |  |  | 242.02 |

| Código | Ud | Descripción | Cantidad | Precio | Importe |
|---|---|---|---|---|---|
| ISG0820 | ud | ARQ HORM PASO 80x80xH200 S/TAPA | 1 | 426.2 | 426.20 |
| ISG0600 | ud | REGISTRO FUNDICION 60x60 C-250 RELLENABLE | 4 | 80.58 | 322.32 |

**ISG0203** ml COLECTOR ENTERRADO PVC UNE-EN 1401 Ø 160mm.
51.7 ml × 22.36 = 1156.01
Colector enterrado de PVC rígido para redes de saneamiento (UNE-EN 1401), de 160 mm. de diámetro exterior con unión por junta elástica, asentada sobre cama de arena de rio, incluso p.p. de relleno con arena caliza hasta 30 cm por encima de la generatriz superior; p.p. uniones y piezas especiales; y p.p. de medios auxiliares, mano de obra, incluso excavación y posterior relleno y compactado por tongadas de 30 cm, retirada de material sobrante a vertedero. Incluso suministro, instalacion y pruebas. Medida la longitud ejecutada.

| Código | Ud | Descripción | Rendimiento | Precio | Importe |
|---|---|---|---|---|---|
| MO_1 | h | Oficial de 1ª | 0.091 | 17.7 | 1.61 |
| MO_2 | h | Peón especialista | 0.091 | 14.9 | 1.36 |
| EBEZ.2a | M3 | Excavación máquin.zanja t/blando | 0.78 | 5.96 | 4.65 |
| EBRZ.1cb | M3 | Rell.zanjas arena b.vibrante | 0.37 | 20.09 | 7.43 |
| PDCP.2c | Ml | Tubo PVC Ø 160 mm. UNE-EN 1401 (material) | 1 | 5.17 | 5.17 |
| PBRA.1a | Tm | Arena de cantera | 0.06 | 7.59 | 0.46 |
| % MA | % | Medios auxiliares | 5 % | 20.68 | 1.03 |
| %CI | % | COSTES INDIRECTOS | 3 % | 21.71 | 0.65 |
|  |  | Total |  |  | 22.36 |

| Medición | Uds. | Largo | Parcial |
|---|---|---|---|
| acometida de rejilla a arqueta | 1 | 12.00 |  |
|  | 1 | 7.00 |  |
|  | 3 | 3.00 |  |
|  | 1 | 9.00 |  |
|  | 1 | 10.00 |  |
|  | 1.1 |  |  |
| Total |  |  | 51.7 |

**ISG0204** ml COLECTOR ENTERRADO PVC UNE-EN 1401 Ø 200mm.
71.5 ml × 26.36 = 1884.74
Colector enterrado de PVC rígido para redes de saneamiento (UNE-EN 1401), de 200 mm. de diámetro exterior con unión por junta elástica, asentada sobre cama de arena de rio, incluso p.p. de relleno con arena caliza hasta 30 cm por encima de la generatriz superior; p.p. uniones y piezas especiales; y p.p. de medios auxiliares, mano de obra, incluso excavación y posterior relleno y compactado por tongadas de 30 cm, retirada de material sobrante a vertedero. Incluso suministro, instalacion y pruebas. Medida la longitud ejecutada.

| Código | Ud | Descripción | Rendimiento | Precio | Importe |
|---|---|---|---|---|---|
| MO_1 | h | Oficial de 1ª | 0.099 | 17.7 | 1.75 |
| MO_2 | h | Peón especialista | 0.099 | 14.9 | 1.48 |
| EBEZ.2a | M3 | Excavación máquin.zanja t/blando | 0.8 | 5.96 | 4.77 |
| EBRZ.1cb | M3 | Rell.zanjas arena b.vibrante | 0.4 | 20.09 | 8.04 |
| PDCP.2d | Ml | Tubo PVC Ø 200 mm. UNE-EN 1401 (material) | 1 | 7.87 | 7.87 |
| PBRA.1a | Tm | Arena de cantera | 0.06 | 7.59 | 0.46 |
| % MA | % | Medios auxiliares | 5 % | 24.37 | 1.22 |
| %CI | % | COSTES INDIRECTOS | 3 % | 25.59 | 0.77 |
|  |  | Total |  |  | 26.36 |

| Medición | Uds. | Largo | Parcial |
|---|---|---|---|
| red general | 1.1 | 65.00 | 71.50 |
| Total |  |  | 71.5 |

| Código | Ud | Descripción | Cantidad | Precio | Importe |
|---|---|---|---|---|---|
| ISF2000 | ud | ACOMETIDA RED GRAL.SANEAMIENTO | 1 | 855.22 | 855.22 |

## IVE_0000 ELECTRICIDAD Y ALUMBRADO (04/02/2010)
Importe: 62549.69

**IVE_60062** UD LUMINARIA TIPO 20 FAROLA TIPO ZICK (14/04/2010)
19 UD × 2036.02 = 38684.38
Frola en urbanización tipo ZICK de PROIEK o equivalente en calidad y precio previa aprobacion de la DF. Fabricada en acero inoxidable y vidrio con acabado esmerilado. 30 LED.
Lampara fluorescente T8 de longitud 600 mm. Potencia total 2x10W.
Medidas: 1000x690x3586 mm
Peso:77 kg.
Incluso equipo de encendido, lampara, balasto electronico, mecanismo de fijacion a techo, bornas, terminales, p.p de cableado y tubo de proteccion hasta caja de derivacion de circuito principal, pasamuros, pequeño material y accesorios, segun pliego de condiciones tecnicas particulares.
Suministro, instalacion y pruebas.

| Código | Ud | Descripción | Rendimiento | Precio | Importe |
|---|---|---|---|---|---|
| IVE_60062A | UD | LUMINARIA TIPO 20 FAROLA TIPO ZICK (material; 14/04/2010) | 1 | 1900 | 1900.00 |
| MO_1 | h | Oficial de 1ª | 1.5 | 17.7 | 26.55 |
| MO_3 | h | Ayudante | 2 | 15.3 | 30.60 |
| % MA | % | Medios auxiliares | 1 % | 1957.15 | 19.57 |
| %CI | % | COSTES INDIRECTOS | 3 % | 1976.72 | 59.30 |
|  |  | Total |  |  | 2036.02 |

**IVE_60020** UD LUMINARIA TIPO 12 BALIZA EN URBANIZACION TIPO ZICK
25 UD × 712.63 = 17815.75
Baliza en urbanización tipo ZICK de PROIEK o equivalente en calidad y precio previa aprobacion de la DF. Fabricada en acero inoxidable y metacrilato con acabado esmerilado. 172 LED.
Lampara fluorescente T5 de longitud 600 mm. Potencia total 2x10W.
Medidas: 200x200x905 mm
Peso:22 kg.
Incluso equipo de encendido, lampara, balasto electronico, mecanismo de fijacion a techo, bornas, terminales, p.p de cableado y tubo de proteccion hasta caja de derivacion de circuito principal, pasamuros, pequeño material y accesorios, segun pliego de condiciones tecnicas particulares.
Suministro, instalacion y pruebas.

| Código | Ud | Descripción | Rendimiento | Precio | Importe |
|---|---|---|---|---|---|
| IVE_60020A | ud | BALIZA IP/54 - 1X35 W (material) | 1 | 630 | 630.00 |
| MO_1 | h | Oficial de 1ª | 1 | 17.7 | 17.70 |
| MO_3 | h | Ayudante | 2 | 15.3 | 30.60 |
| % MA | % | Medios auxiliares | 2 % | 678.30 | 13.57 |
| %CI | % | COSTES INDIRECTOS | 3 % | 691.87 | 20.76 |
|  |  | Total |  |  | 712.63 |

**IVE_60053** UD ARQUETA DE REGISTRO 40X40 (PLAZA)
12 UD × 450.43 = 5405.16
Marco cuadrado y tapa lisa de acero inoxidable de 400x400 mm apoyada y fijada con tornillos, para arqueta de registro, colocado con mortero.Suministro, instalación y pruebas.

| Código | Ud | Descripción | Rendimiento | Precio | Importe |
|---|---|---|---|---|---|
| IVE_60053A | ML | ARQUETA DE REGISTRO 40X40 | 245 | 1.67 | 409.15 |
| MO_1 | h | Oficial de 1ª | 0.992 | 17.7 | 17.56 |
| MO_3 | h | Ayudante | 0.41 | 15.3 | 6.27 |
| % MA | % | Medios auxiliares | 1 % | 432.98 | 4.33 |
| %CI | % | COSTES INDIRECTOS | 3 % | 437.31 | 13.12 |
|  |  | Total |  |  | 450.43 |

**IVE_60061** ML TUBO PE-AD CORRUGADO DOBLE CAPA D.63MM2 (PLAZA)
360 ML × 1.79 = 644.40
Tubo PE-AD de doble pared (corrugado exterior, liso interior) según norma UNE-EN 50086 de Ø 63 mm. y estará dotado de hilo guía.Suministro, instalación y pruebas.

| Código | Ud | Descripción | Rendimiento | Precio | Importe |
|---|---|---|---|---|---|
| IVE_60061A | ML | TUBO PE-AD CORRUGADO DOBLE CAPA D.63MM2 | 1 | 1.42 | 1.42 |
| MO_1 | h | Oficial de 1ª | 0.009 | 17.7 | 0.16 |
| MO_3 | h | Ayudante | 0.009 | 15.3 | 0.14 |
| % MA | % | Medios auxiliares | 1 % | 1.72 | 0.02 |
| %CI | % | COSTES INDIRECTOS | 3 % | 1.74 | 0.05 |
|  |  | Total |  |  | 1.79 |

## IV_0000 INSTALACIONES (02/02/2010)
Importe: 76043.24

### IVA_0000 DRENAJE (véase arriba)

### IVE_0000 ELECTRICIDAD Y ALUMBRADO (véase arriba)

## I__0000 INSTALACIONES (08/10/2008)
Importe: 1759047.72

### IA_0000 DESVIOS Y REPOSICIONES (véase arriba)

### IB_0000 ACOMETIDAS (véase arriba)

### IC_0000 REDES ENTERRADAS (véase arriba)

### ID_0000 FONTANERIA Y SANEAMIENTO (véase arriba)

### IF_0000 BAJA TENSION (véase arriba)

### IH_0000 PROTECCIÓN CONTRA INCENDIOS (véase arriba)

### II_0000 CLIMATIZACIÓN, CALEFACCIÓN Y VENTILACIÓN (véase arriba)

### IJ_0000 GAS NATURAL (véase arriba)

### IT_000 TELECOMUNICACIONES, AUDIOVISUALES Y SEGURIDAD (véase arriba)

### IQ_0000 GESTION TECNICA (véase arriba)

## L__0000 CONTROL DE CALIDAD (08/10/2008)
Importe: 49495.91
Mismo desglose que capítulos de presupuesto

| Código | Descripción | Cantidad | Precio | Importe |
|---|---|---|---|---|
| L_0001 | PLAN DE CONTROL DE CALIDAD | 1 | 49495.91 | 49495.91 |

## M__0000 MOVIMIENTO DE TIERRAS (08/10/2008)
Importe: 101560.66

**ML0002** M2 RETIRADA CAPA TIERRA VEGETAL
1800 M2 × 0.72 = 1296.00
Retirada y acopio de capa de tierra vegetal para su posterior aprovechamiento, hasta una profundidad media de 50cm, realizada con medios mecánicos y/o manuales. Incluso servicios topográficos, transporte a pie de tajo y retirada posterior de maquinaria, acopios intermedios dentro o fuera de la obra si fuera necesario, carga y transporte a vertedero de sobrante, descargas y canon del mismo y certificado de idoneidad del vertedero para el tipo de residuo. Así mismo, se incluye la comprobación de la posible existencia de servidumbres, elementos enterrados, redes de servicio o cualquier tipo de instalaciones que puedan resultar afectadas por las obras y levantamientos topográficos mensuales, revisados por la dirección facultativa. Se incluirá replanteo general de todos los elementos del proyecto para la correcta ejecución de la excavación general. Medida la superficie teórica, según planos, sin compensación por esponjamiento ni huecos.

| Código | Ud | Descripción | Rendimiento | Precio | Importe |
|---|---|---|---|---|---|
| MO_2 | h | Peón especialista | 0.007 | 14.9 | 0.10 |
| M05PN020 | h. | Pala cargadora neumáticos 155 CV/2,5m3 (maquinaria) | 0.015 | 39.44 | 0.59 |
| % MA | % | Medios auxiliares | 1 % | 0.69 | 0.01 |
| %CI | % | COSTES INDIRECTOS | 3 % | 0.70 | 0.02 |
|  |  | Total |  |  | 0.72 |

| Medición | Uds. | Parcial |
|---|---|---|
| area de vaso | 1800 | 1800.00 |
| Total |  | 1800 |

**MEA0001** M3 EXCAVACION EN CUALQUIER TIPO DE TERRENO
6660 M3 × 3.41 = 22710.60
Excavación a cielo abierto en cualquier tipo de terreno realizada con medios mecánicos y/o manuales, hasta la cota de profundidad indicada en proyecto o indicaciones de la D.F. Incluso p.p. de servicios de topografía, replanteo general y nivelación. Comprende entibaciones y refuerzos si fueran necesarios, transporte a pie de tajo y retirada posterior de maquinaria, fijación de los puntos y niveles de referencia, excavación de taludes con pendientes según necesidades del terreno y de la obra, compactación superficial de fondo de excavación realizada con rodillo, p.p. de regado, refino de la superficie final, esto es, perfilado de fondos y taludes, achiques y bombeos si fuera necesario (incluyéndose las bombas de agua).
Incluso extracción, cargas y descargas, transportes tanto interiores a zonas de acopio como exteriores.
Medido volumen teórico de perfiles transversales, sin compensación por formación de taludes (repercutido en los rendimientos), esponjamiento ni huecos ni excesos de excavación.

| Código | Ud | Descripción | Rendimiento | Precio | Importe |
|---|---|---|---|---|---|
| MO_1 | h | Oficial de 1ª | 0.018 | 17.7 | 0.32 |
| MO_2 | h | Peón especialista | 0.034 | 14.9 | 0.51 |
| EQ_MT | h | Equipos para ejecución de partida (maquinaria) | 0.08 | 30.62 | 2.45 |
| CE_MY | M3 | TRANSPORTE Y CANON DE VERTEDERO AUTORIZADO (30/01/2010) | 0 | 8 | 0.00 |
| % MA | % | Medios auxiliares | 1 % | 3.28 | 0.03 |
| %CI | % | COSTES INDIRECTOS | 3 % | 3.31 | 0.10 |
|  |  | Total |  |  | 3.41 |

| Medición | Uds. | Largo | Ancho | Parcial |
|---|---|---|---|---|
|  | 1 | 1800.00 | 4.20 | 7560.00 |
| descuento de la retirada de tierra vegetal | -1 | 1800.00 | 0.50 | -900.00 |
| Total |  |  |  | 6660 |

**ME0001** M3 EXCAVACION DE POZOS, ZAPATAS EN CUALQUIER TIPO DE TERRENO
2883.56 M3 × 9.74 = 28085.87
Excavación de pozos, zapatas aisladas y corridas, zanjas, encepados y demás elementos de cimentación, en cualquier tipo de terreno, realizada con medios mecánicos y/o manuales hasta una profundidad máxima de xx m, Incluso p.p. de servicios de topografía, replanteo general y nivelación. Comprende entibaciones y refuerzos, transporte a pie de tajo y posterior retirada de maquinaria, extracción a los bordes, relleno de los mismos (si procede), cargas y descargas, transportes tanto interiores a zonas de acopio como exteriores, achiques y bombeos (incluyéndose las bombas de agua), excavación de taludes con pendientes según necesidades del terreno y de la obra y posterior relleno de los mismos, perfilado de fondos y taludes con terminación manual.
Medida superficie teórica por profundidad teórica según definición de proyecto u otra indicada por la DF para cada elemento, sin compensación por formación de taludes (repercutido en los rendimientos), esponjamiento, huecos ni excesos de excavación.

| Código | Ud | Descripción | Rendimiento | Precio | Importe |
|---|---|---|---|---|---|
| MO_1 | h | Oficial de 1ª | 0.018 | 17.7 | 0.32 |
| MO_2 | h | Peón especialista | 0.093 | 14.9 | 1.39 |
| EQ_MT | h | Equipos para ejecución de partida | 0.25 | 30.62 | 7.66 |
| CE_MY | M3 | TRANSPORTE Y CANON DE VERTEDERO AUTORIZADO | 0 | 8 | 0.00 |
| % MA | % | Medios auxiliares | 1 % | 9.37 | 0.09 |
| %CI | % | COSTES INDIRECTOS | 3 % | 9.46 | 0.28 |
|  |  | Total |  |  | 9.74 |

| Medición | Uds. | Largo | Parcial |
|---|---|---|---|
| POZOS |  |  |  |
| Z1 | 1 | 360.18 | 360.18 |
| Z2 | 1 | 230.34 | 230.34 |
| Z2* | 1 | 47.37 | 47.37 |
| Z3 | 1 | 217.56 | 217.56 |
| Z4 | 1 | 24.91 | 24.91 |
| Z5 | 1 | 20.16 | 20.16 |
| Z5* | 1 | 11.09 | 11.09 |
| ZMS1 | 1 | 200.47 | 200.47 |
| ZMS2 | 1 | 169.20 | 169.20 |
| ZMS3 | 1 | 486.70 | 486.70 |
| ZM9-M10 | 1 | 179.88 | 179.88 |
| Subtotal |  |  | 1947.86 |
| Subtotal |  |  | 0.00 |
| ZAPATAS |  |  |  |
| Z1 | 1 | 59.27 | 59.27 |
| Z2 | 1 | 69.94 | 69.94 |
| Z2* | 1 | 30.99 | 30.99 |
| Z3 | 1 | 65.34 | 65.34 |
| Z4 | 1 | 7.44 | 7.44 |
| Z5 | 1 | 2.92 | 2.92 |
| Z5* | 1 | 1.46 | 1.46 |
| ZMS1 | 1 | 36.81 | 36.81 |
| ZMS2 | 1 | 30.99 | 30.99 |
| ZMS3 | 1 | 89.14 | 89.14 |
| ZM9-M10 | 1 | 41.40 | 41.40 |
| Subtotal |  |  | 435.70 |
| EXCAV. ADICIONAL EN PANTALLA | 500 |  | 500.00 |
| Subtotal |  |  | 500.00 |
| Subtotal acumulado |  |  | 2883.56 |
| Total |  |  | 2883.56 |

**MR0001** M3 RELLENO CON TIERRAS DE EXCAVACIÓN
3357.48 M3 × 8.16 = 27397.04
Relleno sobre terreno compacto con tierras de excavación aprovechable, realizado con medios mecánicos en tongadas de 10 a 20 cm, con p.p. de servicios de topografía, replanteo general y nivelación, transporte a pie de tajo y posterior retirada de maquinaria, selección, carga, transporte, extendido, regado y compactado al 95% proctor normal. Incluso p.p. de cargas, descargas y transportes dentro de la obra. Medido en volumen teórico, sin compensación por coeficientes de compactación, ni huecos ni excesos de relleno.

| Código | Ud | Descripción | Rendimiento | Precio | Importe |
|---|---|---|---|---|---|
| MO_1 | h | Oficial de 1ª | 0.071 | 17.7 | 1.26 |
| M05PN010 | h. | Pala cargadora neumáticos 85 CV/1,2m3 (maquinaria) | 0.03 | 34.18 | 1.03 |
| M07CB010 | h. | Camión basculante 4x2 10 t. (maquinaria) | 0.045 | 26.82 | 1.21 |
| M08NM020 | h. | Motoniveladora de 200 CV (maquinaria) | 0.015 | 61.91 | 0.93 |
| M08RN010 | h. | Rodillo vibrante autopropuls.mixto 3 t. (maquinaria) | 0.085 | 33.66 | 2.86 |
| M08CA110 | h. | Cisterna agua s/camión 10.000 l. (maquinaria) | 0.02 | 27.7 | 0.55 |
| % MA | % | Medios auxiliares | 1 % | 7.84 | 0.08 |
| %CI | % | COSTES INDIRECTOS | 3 % | 7.92 | 0.24 |
|  |  | Total |  |  | 8.16 |

| Medición | Uds. | Largo | Ancho | Parcial |
|---|---|---|---|---|
| trasdos | 1 | 199.85 | 16.80 | 3357.48 |
| Total |  |  |  | 3357.48 |

**MR0007** M² COMPACTACION DE FONDO DE EXCAVACION
1800 M² × 4.82 = 8676.00
COMPACTACION SUPERFICIAL DE FONDO DE EXCAVACION REALIZADA CON RODILLO VIBRANTE MANUAL, INCLUSO P.P. DE REGADO Y REFINO DE LA SUPERFICIE FINAL. MEDIDA LA SUPERFICIE SEGUN PLANOS.

| Código | Ud | Descripción | Rendimiento | Precio | Importe |
|---|---|---|---|---|---|
| MO_1 | h | Oficial de 1ª | 0.147 | 17.7 | 2.60 |
| % MAUR | % | Medios auxiliares y rodillo vibrante (16/04/2010) | 80 % | 2.60 | 2.08 |
| %CI | % | COSTES INDIRECTOS | 3 % | 4.68 | 0.14 |
|  |  | Total |  |  | 4.82 |

| Medición | Uds. | Parcial |
|---|---|---|
| area de vaso | 1800 | 1800.00 |
| Total |  | 1800 |

**MR0003** M2 ENCACHADO PIEDRA 40/80 e=30cm
1545 M2 × 8.67 = 13395.15
ENCACHADO DE GRAVA EN SUPERFICIES HORIZONTALES, DE DIAMETREO 40/80, EN SUB-BASE DE LOSAS, INCLUSO P/P DE EXTENDIDO EN TONGADAS DE 10-20CM Y COMPACTADO CON PISÓN HASTA CONSEGUIR UN GRADO DE COMPACTACIÓN DEL 95% DEL PROCTOR MODIFICADO, retirada de maquinaria y p.p. de cargas, descargas y transportes dentro de la obra.
ICLUSO P/P DE MEDIOS AUXILIARES Y PEQUEÑO MATERIAL. Medido en volumen teórico, sin compensación por coeficientes de compactación, ni huecos ni excesos de relleno.

| Código | Ud | Descripción | Rendimiento | Precio | Importe |
|---|---|---|---|---|---|
| MO_2 | h | Peón especialista | 0.145 | 14.9 | 2.16 |
| P01AG130 | m3 | Grava machaqueo 40/80 mm. (material) | 0.3 | 20.03 | 6.01 |
| % MA | % | Medios auxiliares | 3 % | 8.17 | 0.25 |
| %CI | % | COSTES INDIRECTOS | 3 % | 8.42 | 0.25 |
|  |  | Total |  |  | 8.67 |

| Medición | Uds. | Parcial |
|---|---|---|
| SOLERA DE 25 | 1143.55 | 1143.55 |
| SOLERA DE 30 | 401.45 | 401.45 |
| Total |  | 1545 |

## Q__0000 CUBIERTAS (08/10/2008)
Importe: 107279.65

**QP_0001** m² CUBIERTA INVERTIDA NO RANSITABLE
1619.56 m² × 66.24 = 107279.65
Formación de cubierta invertida no transitable, a base de:
- FORMACIÓN DE PENDIENTES: hormigón aligerado con arcilla expandida ARLITA pendiente min 2%, densidad 550 kg/m3, con una resistencia a compresión mayor o igual a 15 kg/cm2, con un espesor mínimo de 5 cm., con una capa de mortero M-40 de cemento y arena (1:6), de espesor no inferior a 2 cm., terminado en un fratasado fino y limpio, incluso encintado de limatesas, limahoyas y juntas con maestras de ladrillo cerámico hueco doble según NTE-QAN/1973 y cuya dosificación de cemento sea mayor de 250 kg/m3. Junta perimetral y de dilatación a base de poliestireno expandido de 20 mm de espesor.
- IMPERMEABILIZACIÓN: compuesta por una capa separadora VERECRAN 100 de SIPLAST o similar y una lámina de betún elastómero SBS tipo teranap JS, colocada suelta sobre el soporte, de 2 m de ancho con armadura de poliéster de 180 g/m2, de 4 mm de espesor con solape especial auto-adhesivo reforzado in-situ por una banda cubre juntas soldada. La lámina esta acabada con un film de poliéster resistente en su cara exterior. Geotextil anti-punzonante de poliéster de 200 gr/m2, GRAVIFILTRE de SIPLAST o similar, para protección de la membrana.
- AISLAMIENTO: Colocación de poliestireno extruido tipo ROOFMATE, con un espesor de 50 mm y densidad 32 Kg/m3, geotextil anti-punzonante de poliéster de 200 gr/m2, GRAVIFILTRE de SIPLAST o similar para protección del aislamiento térmico y film de polietileno de alta densidad. - - CAPA DE PROTECCIÓN: Extendido de la capa de grava de canto rodado 16/32 mm de espesor 8-10 cm.
Los remates, entregas, sumideros, limatesas, limahoyas y esquinas se resolverán mediante imprimación bituminosa, escuadras de refuerzo y impermeabilización vertical. Todo ello según sistema TERANAP JS de SIPLAST-ICOPAL según avis technique nº 5/02-1596, o similar.
El remate en paramentos verticales sobresaldrá como mínimo de cota de pavimento terminado 20 cms y luego se recubrirá el frente y bajo albardilla del murete de cubierta según detalles de documentación gráfica e irá solapado 15 cms con la anterior. Consiste en la aplicación de una imprimación bituminosa tipo SIPLAST PRIMER de SIPLAST o similar, una escuadra de refuerzo tipo PAREQUERRE de SIPLAST o similar, y una protección de remates tipo PARADIAL S o PARAFOR SOLO GS de SIPLAST o similar.
Juntas de dilatación alzadas, mediante el sistema NEODYL de SIPLAST o similar según Avis Technique nº 5/02-1647.El extremo superior de la entrega, debe protegerse con remates metálicos e irá sellada.
Colocación de sumideros que se instalarán colocando la pletina plana de este entre dos bandas de refuerzo tipo PARADIENE S VV de SIPLAST o similar, soldada en ambos lado de la pletina. Las cazoletas y sumideros deben ser de goma EPDM, de la casa Terrain o similar,con salida lateral e inferor, incluso rejillas y paragravillas. La sección debe adecuarse a las superficies, que en proyección horizontal, se ajusten a las condiciones del fabricante y de la normativa correspondiente.
La impermeabilización y todos los elementos de la cubierta deben respetar las juntas de dilatación del edificio ó del soporte portante. Cuando la distancia entre juntas del edificio sea mayor de 15 m., en la cubierta deben realizarse juntas auxiliares. Estas juntas se dispondrán en todas las limatesas de la cubierta indicadas en le plano y su tratamiento será similar al de la junta de dilatación.
La capa de protección debe disponer de una junta perimétrica. La distancia entre juntas de la capa de protección deben ser 5 m., como máximo.
Los encuentros con elementos verticales, petos, casetones,chimeneas, etc., se redondearán con una escocia o chaflán que forme un ángulo de 135º + 10º.
Se incluyen todos los desagües que deben estar dotados de un dispositivo (rejilla, etc.), para retener los residuos que puedan obturar las bajantes. La unión del faldón con el sumidero y la de éste con la bajante deben de ser totalmente estancas. El sumidero debe estar colocado por debajo del nivel inferior del faldón de cubierta. Para facilitar la entrega de la membrana impermeable al desagüe y evitar que hojarascas y otros residuos puedan acumularse y llegar a obturar el desagüe, se deberán separar de las paredes 50 cm como mínimo. Cuando el desagüe se realice mediante canalones, la membrana impermeable debe colocarse por debajo de los mismos; la entrega por encima de la cubierta no debe ser menor de 20 cm. En el extremo del faldón la membrana impermeable debe solapar 15 cm como mínimo a la parte del canalón que apoya sobre el faldón.
Se incluyen los rebosaderos necesarios en cubierta y especificados en planos, así como sumideros y conexiones a bajantes realizados con caucho E.P.D.M., con todos sus elementos perfectamente colocados y sellados según se recoge en planos e indicaciones de la Dirección Facultativa.
Se realizará una prueba de estanqueidad una vez ejecutada la cubierta, si así lo solicita la Dirección Facultativa.
A la terminación de los trabajos, se extenderá carta de garantía según modelo aprobado por a.n.i. (asociación española de la impermeabilización), por un periodo de 10 años.
Incluso replanteo de los puntos singulares, pasos de instalaciones, pendientes y trazado de limatesas, limahoyas y juntas. Relleno de juntas con poliestireno expandido. Vertido y regleado del hormigón ligero hasta alcanzar el nivel de coronación de las maestras. Vertido, extendido y regleado de la capa de mortero de regularización. Limpieza y preparación de la superficie antes de la colocación de la impermeabilización. Colocación de la impermeabilización. Realización de pruebas de servicio. Colocación de la capa separadora bajo aislamiento. Revisión de la superficie base en la que se realiza la fijación del aislamiento de acuerdo con las exigencias de la técnica a emplear. Corte, ajuste y colocación del aislamiento. Colocación de la capa separadora bajo protección. Vertido y extendido de la capa de protección de grava. ACABADO DE ALBARDILLA MEDIANTE DOBLE CHAPA SEGUN DETALLES DE PROYECTO. P.P de nivelado, juntas de construcción, formación de encuentros, medios auxiliares y de seguridad, solapes, mermas, cortes, etc.; realizado según planos de detalle, con todos los accesorios necesarios para su correcta ejecución, según especificaciones del fabricante y de la D.F. Totalmente acabada. Todo ello se ejecutará según pliegos y normativa en vigor correspondiente.
Medida la superficie en proyección horizontal, según documentación gráfica, desde las caras interiores de los antepechos o petos perimetrales que la limitan.

| Código | Ud | Descripción | Rendimiento | Precio | Importe |
|---|---|---|---|---|---|
| MO_1 | h | Oficial de 1ª | 0.482 | 17.7 | 8.53 |
| MO_3 | h | Ayudante | 0.482 | 15.3 | 7.37 |
| P01LH025 | mud | Ladrillo hueco doble 24x11,5x9 cm. (material) | 0.004 | 79.97 | 0.32 |
| A03S020 | m3 | HORMIGÓN AISLANTE (650 kg/m3) | 0.11 | 96.74 | 10.64 |
| A02A080 | m3 | MORTERO CEMENTO M-5 | 0.02 | 62.57 | 1.25 |
| mt16pea020ab | m² | Panel rígido de poliestireno expandido. (material) | 0.01 | 1.17 | 0.01 |
| mt14lax030c | m² | Lámina de betún elastómero, tipo LBM(SBS)-30-FP, UNE-EN 13707, Hesifal Polimérico 30 "ASFALTEX", masa nominal 3 kg/m², con armadura de fieltro de poliéster de 160 g/m² con refuerzos longitudinales, acabado en ambas caras con lámina de plástico. (material) | 1.1 | 6.14 | 6.75 |
| mt14lax030a | m² | Lámina de betún elastómero, tipo LBM(SBS)-30-PR, UNE-EN 13707, Lámina 30 Polimérica PL "ASFALTEX", masa nominal 3 kg/m², con armadura de film de poliéster de 70 g/m², acabado en ambas caras con lámina de plástico. (material) | 1.1 | 5.82 | 6.40 |
| mt14lax210a | kg | Imprimación Asfáltica "ASFALTEX", tipo PI-I, UNE 104234. (material) | 0.3 | 1.92 | 0.58 |
| mt14gsa020b | m² | Geotextil no tejido compuesto por fibras de poliéster unidas por agujeteado, con una masa superficial de 150 g/m² y una apertura de cono al ensayo de perforación dinámica según UNE-EN 918 inferior a 25 mm. Según UNE-EN 13252. (material) | 1.05 | 0.59 | 0.62 |
| mt16pdt020cc | m² | Panel rígido de poliestireno extruido, según UNE-EN 13164, Danopren 50 "DANOSA", de 50 mm de espesor, resistencia térmica 1,5 (m²·K)/W, con acabado lateral mecanizado a media madera. (material) | 1.05 | 12.98 | 13.63 |
| mt14gsa020c | m² | Geotextil no tejido compuesto por fibras de poliéster unidas por agujeteado, con una masa superficial de 200 g/m² y una apertura de cono al ensayo de perforación dinámica según UNE-EN 918 inferior a 25 mm. Según UNE-EN 13252. (material) | 1.05 | 0.74 | 0.78 |
| mt01arc010 | t | Canto rodado de 16 a 32 mm de diámetro. (material) | 0.18 | 21.94 | 3.95 |
| QP_0001UR | UD | REBOSADERO (07/05/2010) | 0.005 | 35.28 | 0.18 |
| QB_0001UR2 | ML | MATERIAL DESCRITO PARA REMATE DE ALBARDILLA (material; 07/05/2010) | 0.17 | 12 | 2.04 |
| % MA | % | Medios auxiliares | 2 % | 63.05 | 1.26 |
| %CI | % | COSTES INDIRECTOS | 3 % | 64.31 | 1.93 |
|  |  | Total |  |  | 66.24 |

| Medición | Uds. | Largo | Parcial |
|---|---|---|---|
| S6. CUBIERTA PLANTA ULTIMA | 1 | 1248.55 | 1248.55 |
| S6. TRANSITO ENTRE EDIFICIOS | 1 | 56.48 | 56.48 |
| S6. PLANTA SEGUNDA. CENTRO Y DERECHA | 1 | 261.45 | 261.45 |
| S6. PLANTA SEGUNDA. IZQUIERDA | 1 | 53.08 | 53.08 |
| Total |  |  | 1619.56 |

## RP_0000 Pavimentos (08/10/2008)
Importe: 171885.42

**RP0001** m2 PULIDO S1
1207.94 m2 × 8.55 = 10327.89
TRATAMIENTO DE PULIDO SOBRE HORMIGÓN (ESTRUCTURAL, NO INCLUIDA EN ESTA PARTIDA), REALIZADO CON MEDIOS MECÁNICOS TRAS EJECUCIÓN DE LA ESTRUCTURA. MEDIDA SUPERFICIE EJECUTADA. TODOS ELLOS SEGÚN PLIEGOS DE PROYECTO, INDICACIONES DE LA DIERECCIÓN DE OBRA Y NORMATIVA EN VIGOR CORRESPONDIENTE.

| Código | Ud | Descripción | Rendimiento | Precio | Importe |
|---|---|---|---|---|---|
| MO_1 | h | Oficial de 1ª | 0.016 | 17.7 | 0.28 |
| MO_3 | h | Ayudante | 0.016 | 15.3 | 0.24 |
| rp0001 | m2 | pulido (material) | 1 | 7.7 | 7.70 |
| % MA | % | Medios auxiliares | 1 % | 8.22 | 0.08 |
| %CI | % | COSTES INDIRECTOS | 3 % | 8.30 | 0.25 |
|  |  | Total |  |  | 8.55 |

| Medición | Uds. | Largo | Parcial |
|---|---|---|---|
| PLANTA SOTANO |  |  |  |
| V.P/CPD | 1 | 13.94 | 13.94 |
| CPD | 1 | 70.90 | 70.90 |
| Font. & saneam. | 1 | 99.36 | 99.36 |
| Cuarto comunic. | 1 | 14.23 | 14.23 |
| V.P/C Elec | 1 | 4.48 | 4.48 |
| Cuarto elect. | 1 | 51.59 | 51.59 |
| Grupo Elect. | 1 | 57.46 | 57.46 |
| 8p | 1 | 895.98 | 895.98 |
| Total |  |  | 1207.94 |

**RP0002** m2 SOLADO DE TERRAZO MICROGRANO GRIS S2
3699.05 m2 × 24.63 = 91107.60
Solado de baldosa de terrazo gris micrograno de 1ª calidad de 40x60 cm. y espesor según planos de detalle e indicaciones de la df. se colocara previa limpieza y preparación del suelo, recibido con mortero m-40 de dosificacion 1:6. una vez colocada, bien nivelada y previa revisión y visto buerno de la df, se enlechara con lechada de cemento, se pulira y abrillantara protegiendolo y limpiandolo con extendido de serrin, manteniendo siempre su caracteristica antideslizante según indicaciones del código técnico cte/su1 en cuanto a la resbaladicidad del suelo. Incluso juntas perimetrales, central y todas aquellas que sean recomendables según indicaciones del instalador (previa aprobación de la df) con poliestireno expandido de 1 cm. de espesor, para absorber posibles dilataciones de dicho solado. Juntas de dilación estructurales a base de relleno poliestirena de 40 mm de espesor y junta de aluminio que permita la absorción de movimientos tridimensionales completamente ejecutado de acuerdo a detalles de proyecto, normativa de aplicación e indicaciones de la D.F.J
Su coeficiente de absorción será inferior al 10%. la entrega del solado con otros pavimentos no presentara desniveles, ni cejas, ni resaltes superiores a 1 mm. Su planeidad medida con regla de 2 m., no presentara variaciones superiores a 4 mm. la junta con paramentos verticales será homogenea. Medida la superficie ejecutada descontando huecos superiores a 0,5m2. Se ajustara en su colocación a lo establecido en la nte-rsr y normativa en vigor correspondiente.

| Código | Ud | Descripción | Rendimiento | Precio | Importe |
|---|---|---|---|---|---|
| MO_1 | h | Oficial de 1ª | 0.147 | 17.7 | 2.60 |
| MO_3 | h | Ayudante | 0.176 | 15.3 | 2.69 |
| rp0002 | m2 | material descrito (material) | 1 | 18.38 | 18.38 |
| % MA | % | Medios auxiliares | 1 % | 23.67 | 0.24 |
| %CI | % | COSTES INDIRECTOS | 3 % | 23.91 | 0.72 |
|  |  | Total |  |  | 24.63 |

| Medición | Uds. | Largo | Parcial |
|---|---|---|---|
| PLANTA SOTANO |  |  |  |
| Patinillo | 2 | 11.40 | 22.80 |
| Escalera 1 | 1 | 22.87 | 22.87 |
| Cuarto esc. | 1 | 4.53 | 4.53 |
| V.P acceso | 1 | 33.14 | 33.14 |
| Conexión edif. Exist. | 1 | 49.22 | 49.22 |
| Escalera 2 | 1 | 28.97 | 28.97 |
| PLANTA BAJA |  |  |  |
| Patinillo esc. | 2 | 6.80 | 13.60 |
| Office esc | 2 | 2.17 | 4.34 |
| Escalera 1 | 1 | 23.68 | 23.68 |
| Aula 1 | 1 | 66.90 | 66.90 |
| Aula 2 | 1 | 67.20 | 67.20 |
| Aula 3 | 1 | 66.78 | 66.78 |
| Aula 4 | 1 | 64.08 | 64.08 |
| Aula 5 | 1 | 67.04 | 67.04 |
| Escalera 2 | 1 | 23.68 | 23.68 |
| Circulación | 1 | 160.33 | 160.33 |
| Vestíbulo entrada | 1 | 137.56 | 137.56 |
| Conexión edif. Exist. | 1 | 49.22 | 49.22 |
| Seminario 1 | 1 | 27.87 | 27.87 |
| Seminario 2 | 1 | 28.44 | 28.44 |
| Seminario 3 | 1 | 35.04 | 35.04 |
| Seminario 4 | 1 | 35.23 | 35.23 |
| Seminario 5 | 1 | 52.43 | 52.43 |
| Seminario 6 | 1 | 50.81 | 50.81 |
| V.P./Pasillo | 1 | 8.01 | 8.01 |
| Aula 7 | 1 | 52.68 | 52.68 |
| Sala de lectura | 1 | 81.15 | 81.15 |
| Seminario 7 | 1 | 42.64 | 42.64 |
| PLANTA PRIMERA |  |  |  |
| Patinillo esc. | 2 | 6.00 | 12.00 |
| Office esc | 2 | 2.17 | 4.34 |
| Escalera 1 | 1 | 26.91 | 26.91 |
| Director | 1 | 33.13 | 33.13 |
| CIEMUR | 1 | 22.94 | 22.94 |
| Lab comp. Contr. Bec. Tec. Inform. | 1 | 136.75 | 136.75 |
| Aula Informática 1 | 1 | 64.08 | 64.08 |
| Aula Informática 2 | 1 | 67.04 | 67.04 |
| Aula Informática 3 | 1 | 67.05 | 67.05 |
| Aula Informática 4 | 1 | 66.90 | 66.90 |
| Escalera 2 | 1 | 26.91 | 26.91 |
| Circulación | 1 | 331.58 | 331.58 |
| Conexión edif. Exist. | 1 | 49.22 | 49.22 |
| Seminario y conferencias | 1 | 50.81 | 50.81 |
| Aula Informatica 5 | 1 | 78.80 | 78.80 |
| Aula Informatica 6 | 1 | 78.75 | 78.75 |
| Entrada aseos | 1 | 6.39 | 6.39 |
| Aula Informatica 7 | 1 | 78.69 | 78.69 |
| Aula Informatica 8 | 1 | 78.38 | 78.38 |
| PLANTA SEGUNDA |  |  |  |
| Patinillo esc. | 2 | 6.01 | 12.02 |
| Office esc | 2 | 2.17 | 4.34 |
| Escalera 1 | 1 | 16.76 | 16.76 |
| Circulación | 1 | 216.75 | 216.75 |
| Despacho doble 1 | 1 | 15.90 | 15.90 |
| Despacho doble 2 | 1 | 16.21 | 16.21 |
| Despacho doble 3 | 1 | 18.72 | 18.72 |
| Despacho doble 4 | 1 | 18.72 | 18.72 |
| Despacho doble 5 | 1 | 18.72 | 18.72 |
| Despacho doble 6 | 1 | 19.07 | 19.07 |
| Despacho doble 7 | 1 | 19.07 | 19.07 |
| Despacho doble 8 | 1 | 18.72 | 18.72 |
| Despacho doble 9 | 1 | 18.72 | 18.72 |
| Despacho 1 | 1 | 11.12 | 11.12 |
| Despacho 2 | 1 | 10.80 | 10.80 |
| Despacho 3 | 1 | 10.80 | 10.80 |
| Despacho 4 | 1 | 10.80 | 10.80 |
| Despacho 5 | 1 | 10.60 | 10.60 |
| Despacho 6 | 1 | 10.80 | 10.80 |
| Despacho 7 | 1 | 10.80 | 10.80 |
| Despacho 8 | 1 | 10.80 | 10.80 |
| Despacho 9 | 1 | 10.80 | 10.80 |
| Despacho 10 | 1 | 10.80 | 10.80 |
| Despacho 11 | 1 | 10.80 | 10.80 |
| Despacho 12 | 1 | 10.80 | 10.80 |
| Despacho 13 | 1 | 10.80 | 10.80 |
| Despacho 14 | 1 | 11.12 | 11.12 |
| Despacho 15 | 1 | 11.22 | 11.22 |
| Despacho 16 | 1 | 11.22 | 11.22 |
| Despacho 17 | 1 | 11.02 | 11.02 |
| Despacho 18 | 1 | 11.02 | 11.02 |
| Despacho 19 | 1 | 11.02 | 11.02 |
| Despacho 20 | 1 | 9.54 | 9.54 |
| Despacho 21 | 1 | 11.19 | 11.19 |
| Despacho 22 | 1 | 22.85 | 22.85 |
| Despacho 23 | 1 | 10.80 | 10.80 |
| Despacho 24 | 1 | 10.80 | 10.80 |
| Despacho 25 | 1 | 10.62 | 10.62 |
| Despacho 26 | 1 | 9.54 | 9.54 |
| Despacho 27 | 1 | 11.02 | 11.02 |
| Despacho 28 | 1 | 11.02 | 11.02 |
| Despacho 29 | 1 | 11.02 | 11.02 |
| Despacho 30 | 1 | 11.22 | 11.22 |
| Despacho 31 | 1 | 11.22 | 11.22 |
| Despacho 32 | 1 | 10.62 | 10.62 |
| Despacho 33 | 1 | 10.62 | 10.62 |
| Patinillo circulación | 1 | 8.21 | 8.21 |
| Despacho multiple 1 | 1 | 24.99 | 24.99 |
| Despacho multiple 2 | 1 | 32.80 | 32.80 |
| Sala de profesores | 1 | 34.65 | 34.65 |
| Oficina técnica | 1 | 21.84 | 21.84 |
| Sala de administración | 1 | 51.42 | 51.42 |
| Sala de reuniones | 1 | 30.69 | 30.69 |
| Director | 1 | 27.58 | 27.58 |
| Secretario | 1 | 17.04 | 17.04 |
| Escalera 2 | 1 | 16.76 | 16.76 |
| Conexión edif. Exist. | 1 | 49.22 | 49.22 |
| Total |  |  | 3699.05 |

**RP0003** ml PELDAÑEADO DE TERRAZO NEGRO MICROGRANO S3
280 ml × 27.09 = 7585.20
Peldañeado de terrazo negro de micrograno, de espesor 3cm, 1ª calidad, previa presentación y aprobación de la muestra por la DF, peldaño americano, sin bocel. Incluso relleno de albañilería bien macizado y material de agarre con mortero M-40 de dosificación 1:6, así como enlechado, pulido y abrillantado en obra, incluso mecanizado para alijar elementos de instalaciones, cantos vistos, protección del peldaño con cartón ondulado ó serrín, y reparaciones de daños por golpes producidos antes de finalizar la construcción.
Para la ejecución y aceptación del material será de aplicación la Norma UNE-41008, sobre un total de piezas superior a 20 por cada lote de 1000 piezas y la UNE-7008. Se evitará que las piezas sufran daños durante su almacenamiento en obra, siendo estas causa del rechazo del material. Su coeficiente de absorción será inferior al 10%. Las escaleras estarán compensadas, perfectamente alineados los bordes laterales de los peldaños sin desniveles en huellas. La lechada será del mismo color que el peldaño. No presentará desniveles de ningún tipo en las entregas con pavimentos de pisos.

| Código | Ud | Descripción | Rendimiento | Precio | Importe |
|---|---|---|---|---|---|
| MO_1 | h | Oficial de 1ª | 0.351 | 17.7 | 6.21 |
| MO_3 | h | Ayudante | 0.351 | 15.3 | 5.37 |
| rp0003 | ml | material descrito (material) | 1 | 14.46 | 14.46 |
| % MA | % | Medios auxiliares | 1 % | 26.04 | 0.26 |
| %CI | % | COSTES INDIRECTOS | 3 % | 26.30 | 0.79 |
|  |  | Total |  |  | 27.09 |

| Medición | Uds. | Largo | Parcial |
|---|---|---|---|
| PLANTA SOTANO |  |  |  |
| Escalera 1 | 22 | 2.00 | 44.00 |
| Escalera 2 | 22 | 2.00 | 44.00 |
| PLANTA BAJA |  |  |  |
| Escalera 1 | 24 | 2.00 | 48.00 |
| Escalera 2 | 24 | 2.00 | 48.00 |
| PLANTA PRIMERA |  |  |  |
| Escalera 1 | 24 | 2.00 | 48.00 |
| Escalera 2 | 24 | 2.00 | 48.00 |
| Total |  |  | 280 |

**RP0005** m2 SOLADO CINCA, NOVA ARQUITECTURA S4
108.43 m2 × 29.59 = 3208.44
Contrachapado de madera ignífugo e hidrófugo, 100% abedul, de forest trafic mecanizado o "fire proof", con barniz de protección, de dimensiones 150x150x1.5cm . Fijado a paramento horizontal con tipo de cola siguiendo las indicaciones del fabricante e indicaciones de la dirección facultativa, incluido barnizado posterior para protección del paramento. Incluso juntas de dilatación estructurales totalmente terminadas y ejecutadas de acuerdo a documentación de proyecto, normativa de aplicación e indicaciones de la D.F. Incluso limpieza previa y preparación del soporte si fuera necesario, repaso parcial de fondo, protecciones previas, limpieza posterior y todos los medios auxiliares, necesarios para la terminación de los trabajos; Medida la superficie ejecutada. Todo ello según pliegos y normativa en vigor correspondiente.

| Código | Ud | Descripción | Rendimiento | Precio | Importe |
|---|---|---|---|---|---|
| MO_1 | h | Oficial de 1ª | 0.483 | 17.7 | 8.55 |
| MO_3 | h | Ayudante | 0.44 | 15.3 | 6.73 |
| rp0005 | m2 | material descrito (material) | 1 | 13.17 | 13.17 |
| % MA | % | Medios auxiliares | 1 % | 28.45 | 0.28 |
| %CI | % | COSTES INDIRECTOS | 3 % | 28.73 | 0.86 |
|  |  | Total |  |  | 29.59 |

| Medición | Uds. | Largo | Parcial |
|---|---|---|---|
| PLANTA BAJA |  |  |  |
| Sala de grados | 1 | 108.43 | 108.43 |
| Total |  |  | 108.43 |

**RP0004** m2 MADERA ABEDUL S5
105.67 m2 × 24.04 = 2540.31
Solado con baldosa de gres de 1ª calidad, tipo Cinca- Nova Arquitectura, de 20 x 20 cm. color gris plata (RAL 5502), resbaladicidad según indicaciones del CTE/SU 1 (clase 2), colocado a junta corrida en baños, recibido con mortero de cemento M-40 con una clasificación 1:6, consistencia seca y con cemento P-250. Incluso recrecido de suelos, suficiente para enrasar los acabados finales, quedando el solado a la misma altura que el acabado de las otras estancias, realizado con 15 días de antelación, como mínimo a la ejecución del solado; así como juntas perimetrales y central con poliestireno expandido de 1 cm. de espesor, para absorber posibles dilataciones de dicho solado. JUNTAS DE DILATACIÓN ESTRUCTURALES TOTALMENTE TERMINADAS Y EJECUTADAS DE ACUERDO A DOCUMENTACIÓN DE PROYECTO, NORMATIVA DE APLICACIÓN E INDICACIONES DE LA D.F. El material deberá tener una absorción de agua inferior al 3% y serán de aplicación las Normas UNE-67.176. No se admitirá ningún desnivel en los encuentros con otros pavimentos, ni desniveles superiores a 4 mm. medidos con regla de 2 m, ni cejas superiores a 1 mm, ni pendientes superiores al 0,5%. La ejecución deberá realizarse previa preparación y limpieza del suelo, nivelado y maceado, encuadrado y rematado. Se enlechará todo el solado (previa aprobació de la Dirección Facultativa del suelo, se protegerá y limpiará con extendido de serrín. El replanteo se realizara según indicaciones de la D.F. debiendose dejar una reserva del material. Incluido todos los medios auxiliares necesarios para la correcta terminación de los trabajos. Medida la superficie ejecutada descontando huecos superiores a 0,5m2. Se ajustara en su colocación a lo establecido en la normativa en vigor correspondiente.

| Código | Ud | Descripción | Rendimiento | Precio | Importe |
|---|---|---|---|---|---|
| MO_1 | h | Oficial de 1ª | 0.221 | 17.7 | 3.91 |
| MO_3 | h | Ayudante | 0.222 | 15.3 | 3.40 |
| rp0004 | m2 | material descrito (material) | 1 | 15.8 | 15.80 |
| % MA | % | Medios auxiliares | 1 % | 23.11 | 0.23 |
| %CI | % | COSTES INDIRECTOS | 3 % | 23.34 | 0.70 |
|  |  | Total |  |  | 24.04 |

| Medición | Uds. | Largo | Parcial |
|---|---|---|---|
| PLANTA BAJA |  |  |  |
| Baño izq. | 1 | 21.87 | 21.87 |
| Baño der. | 1 | 20.49 | 20.49 |
| PLANTA PRIMERA |  |  |  |
| Baño izq. | 1 | 17.11 | 17.11 |
| Baño der. | 1 | 15.19 | 15.19 |
| PLANTA SEGUNDA |  |  |  |
| Baño 1 | 1 | 5.49 | 5.49 |
| Baño 2 | 1 | 6.18 | 6.18 |
| Baño 3 | 1 | 10.04 | 10.04 |
| Baño 4 | 1 | 9.30 | 9.30 |
| Total |  |  | 105.67 |

**RP0006** M2 * POLIETILENO + RECRECIDO DE MORTERO
3931.2 M2 × 12.89 = 50673.17
Lamina de espuma de polietileno 25 kg/m2 de 3 mm espesor y recrecido con mortero de cemento CEM II/B-P 32,5 N y arena de río (M-4) de espesor necesario hasta conseguir la cota de pavimento acabado, maestreado, acabado fratasado fino. Medida la superficie según documentación gráfica.

| Código | Ud | Descripción | Rendimiento | Precio | Importe |
|---|---|---|---|---|---|
| MO_1 | h | Oficial de 1ª | 0.147 | 17.7 | 2.60 |
| MO_3 | h | Ayudante | 0.117 | 15.3 | 1.79 |
| rp0006 | m2 | material descrito (material) | 1 | 8 | 8.00 |
| % MA | % | Medios auxiliares | 1 % | 12.39 | 0.12 |
| %CI | % | COSTES INDIRECTOS | 3 % | 12.51 | 0.38 |
|  |  | Total |  |  | 12.89 |

| Medición | Uds. | Largo | Parcial |
|---|---|---|---|
| PLANTA SOTANO |  |  |  |
| Patinillo | 2 | 11.40 | 22.80 |
| Escalera 1 | 1 | 22.87 | 22.87 |
| Cuarto esc. | 1 | 4.53 | 4.53 |
| V.P acceso | 1 | 33.14 | 33.14 |
| Conexión edif. Exist. | 1 | 49.22 | 49.22 |
| Escalera 2 | 1 | 28.97 | 28.97 |
| PLANTA BAJA |  |  |  |
| Patinillo esc. | 2 | 6.80 | 13.60 |
| Office esc | 2 | 2.17 | 4.34 |
| Escalera 1 | 1 | 23.68 | 23.68 |
| Aula 1 | 1 | 66.90 | 66.90 |
| Aula 2 | 1 | 67.20 | 67.20 |
| Aula 3 | 1 | 66.78 | 66.78 |
| Aula 4 | 1 | 64.08 | 64.08 |
| Aula 5 | 1 | 67.04 | 67.04 |
| Escalera 2 | 1 | 23.68 | 23.68 |
| Circulación | 1 | 160.33 | 160.33 |
| Vestíbulo entrada | 1 | 137.56 | 137.56 |
| Conexión edif. Exist. | 1 | 49.22 | 49.22 |
| Seminario 1 | 1 | 27.87 | 27.87 |
| Seminario 2 | 1 | 28.44 | 28.44 |
| Seminario 3 | 1 | 35.04 | 35.04 |
| Seminario 4 | 1 | 35.23 | 35.23 |
| Seminario 5 | 1 | 52.43 | 52.43 |
| Seminario 6 | 1 | 50.81 | 50.81 |
| V.P./Pasillo | 1 | 8.01 | 8.01 |
| Aula 7 | 1 | 52.68 | 52.68 |
| Sala de lectura | 1 | 81.15 | 81.15 |
| Seminario 7 | 1 | 42.64 | 42.64 |
| PLANTA PRIMERA |  |  |  |
| Patinillo esc. | 2 | 6.00 | 12.00 |
| Office esc | 2 | 2.17 | 4.34 |
| Escalera 1 | 1 | 26.91 | 26.91 |
| Director | 1 | 33.13 | 33.13 |
| CIEMUR | 1 | 22.94 | 22.94 |
| Lab comp. Contr. Bec. Tec. Inform. | 1 | 136.75 | 136.75 |
| Aula Informática 1 | 1 | 64.08 | 64.08 |
| Aula Informática 2 | 1 | 67.04 | 67.04 |
| Aula Informática 3 | 1 | 67.05 | 67.05 |
| Aula Informática 4 | 1 | 66.90 | 66.90 |
| Escalera 2 | 1 | 26.91 | 26.91 |
| Circulación | 1 | 331.58 | 331.58 |
| Conexión edif. Exist. | 1 | 49.22 | 49.22 |
| Seminario y conferencias | 1 | 50.81 | 50.81 |
| Aula Informatica 5 | 1 | 78.80 | 78.80 |
| Aula Informatica 6 | 1 | 78.75 | 78.75 |
| Entrada aseos | 1 | 6.39 | 6.39 |
| Aula Informatica 7 | 1 | 78.69 | 78.69 |
| Aula Informatica 8 | 1 | 78.38 | 78.38 |
| PLANTA SEGUNDA |  |  |  |
| Patinillo esc. | 2 | 6.01 | 12.02 |
| Office esc | 2 | 2.17 | 4.34 |
| Escalera 1 | 1 | 16.76 | 16.76 |
| Circulación | 1 | 216.75 | 216.75 |
| Despacho doble 1 | 1 | 15.90 | 15.90 |
| Despacho doble 2 | 1 | 16.21 | 16.21 |
| Despacho doble 3 | 1 | 18.72 | 18.72 |
| Despacho doble 4 | 1 | 18.72 | 18.72 |
| Despacho doble 5 | 1 | 18.72 | 18.72 |
| Despacho doble 6 | 1 | 19.07 | 19.07 |
| Despacho doble 7 | 1 | 19.07 | 19.07 |
| Despacho doble 8 | 1 | 18.72 | 18.72 |
| Despacho doble 9 | 1 | 18.72 | 18.72 |
| Despacho 1 | 1 | 11.12 | 11.12 |
| Despacho 2 | 1 | 10.80 | 10.80 |
| Despacho 3 | 1 | 10.80 | 10.80 |
| Despacho 4 | 1 | 10.80 | 10.80 |
| Despacho 5 | 1 | 10.60 | 10.60 |
| Despacho 6 | 1 | 10.80 | 10.80 |
| Despacho 7 | 1 | 10.80 | 10.80 |
| Despacho 8 | 1 | 10.80 | 10.80 |
| Despacho 9 | 1 | 10.80 | 10.80 |
| Despacho 10 | 1 | 10.80 | 10.80 |
| Despacho 11 | 1 | 10.80 | 10.80 |
| Despacho 12 | 1 | 10.80 | 10.80 |
| Despacho 13 | 1 | 10.80 | 10.80 |
| Despacho 14 | 1 | 11.12 | 11.12 |
| Despacho 15 | 1 | 11.22 | 11.22 |
| Despacho 16 | 1 | 11.22 | 11.22 |
| Despacho 17 | 1 | 11.02 | 11.02 |
| Despacho 18 | 1 | 11.02 | 11.02 |
| Despacho 19 | 1 | 11.02 | 11.02 |
| Despacho 20 | 1 | 9.54 | 9.54 |
| Despacho 21 | 1 | 11.19 | 11.19 |
| Despacho 22 | 1 | 22.85 | 22.85 |
| Despacho 23 | 1 | 10.80 | 10.80 |
| Despacho 24 | 1 | 10.80 | 10.80 |
| Despacho 25 | 1 | 10.62 | 10.62 |
| Despacho 26 | 1 | 9.54 | 9.54 |
| Despacho 27 | 1 | 11.02 | 11.02 |
| Despacho 28 | 1 | 11.02 | 11.02 |
| Despacho 29 | 1 | 11.02 | 11.02 |
| Despacho 30 | 1 | 11.22 | 11.22 |
| Despacho 31 | 1 | 11.22 | 11.22 |
| Despacho 32 | 1 | 10.62 | 10.62 |
| Despacho 33 | 1 | 10.62 | 10.62 |
| Patinillo circulación | 1 | 8.21 | 8.21 |
| Despacho multiple 1 | 1 | 24.99 | 24.99 |
| Despacho multiple 2 | 1 | 32.80 | 32.80 |
| Sala de profesores | 1 | 34.65 | 34.65 |
| Oficina técnica | 1 | 21.84 | 21.84 |
| Sala de administración | 1 | 51.42 | 51.42 |
| Sala de reuniones | 1 | 30.69 | 30.69 |
| Director | 1 | 27.58 | 27.58 |
| Secretario | 1 | 17.04 | 17.04 |
| Escalera 2 | 1 | 16.76 | 16.76 |
| Conexión edif. Exist. | 1 | 49.22 | 49.22 |
| Subtotal |  |  | 3699.05 |
| PLANTA SOTANO |  |  |  |
| Escalera 1 | 1 | 19.40 | 19.40 |
| Escalera 2 | 1 | 19.40 | 19.40 |
| PLANTA BAJA |  |  |  |
| Escalera 1 | 1 | 21.23 | 21.23 |
| Escalera 2 | 1 | 21.23 | 21.23 |
| PLANTA PRIMERA |  |  |  |
| Escalera 1 | 1 | 21.23 | 21.23 |
| Escalera 2 | 1 | 21.23 | 21.23 |
| Subtotal |  |  | 123.72 |
| PLANTA BAJA |  |  |  |
| Sala de grados | 1 | 108.43 | 108.43 |
| Subtotal |  |  | 108.43 |
| Subtotal acumulado |  |  | 3931.20 |
| Total |  |  | 3931.2 |

**RP0007** M2 FORMACION DE BANCADAS ANTIVIBRATORIAS (04/02/2010)
117.6 M2 × 45.48 = 5348.45
FORMACION DE BANCADAS ANTIVIBRATORIAS CON HORMIGON de espesor SEGUN PLANOS DE DETALLES (12.5cm), elaborada con hormigón HA-35/B/20/IIa,cemento tipo CEM II/A 52,5, con una relacion agua/cemento menor de 0.47, elaborado en central, transportado, puesto en obra mediante camión bomba, en tongadas no superiores a 50 cm, vibrado y curado, maestreado y nivelado, segun cotas y niveles de proyecto.
iNCLUSO banda antivibratoria (2,5 cm)
-Incluso p.p. de encofrado de madera en bordes y huecos, humedecido, aplicacion de desencofrante, puesta en obra, replanteo del conjunto, nivelacion y aplomado de encofrados, apeos y p.p. de elementos complementarios para su total estabilidad.
Medida la superficie teórica sobre planos, realizado segun normas NTE y CTE.

| Código | Ud | Descripción | Rendimiento | Precio | Importe |
|---|---|---|---|---|---|
| H0001 | M3 | HORM. HA-35/B/20/IIa | 0.2 | 117.83 | 23.57 |
| E05HLE010 | m2 | ENCOFR. MADERA LOSAS/FORJADOS 4 POST. | 1 | 14.45 | 14.45 |
| %CIN0011 | % | Elementos complementarios para ejecución de la partida | 15 % | 38.02 | 5.70 |
| % MA | % | Medios auxiliares | 1 % | 43.72 | 0.44 |
| %CI | % | COSTES INDIRECTOS | 3 % | 44.16 | 1.32 |
|  |  | Total |  |  | 45.48 |

| Medición | Uds. | Parcial |
|---|---|---|
| - torre cubierta | 22 | 22.00 |
| - Enfriadoras cubierta | 3.6 | 3.60 |
| - Grupos absorción cubierta | 42 | 42.00 |
| - Depósitos cubierta | 4 | 4.00 |
| - Bombas cubierta | 11 | 11.00 |
| - Climatizadora sótano | 35 | 35.00 |
| Total |  | 117.6 |

**RP0008** M2 RECRECIDO DE MORTERO (07/05/2010)
84.9 M2 × 12.89 = 1094.36
Recrecido con mortero de cemento CEM II/B-P 32,5 N y arena de río (M-4) de 15CM. espesor, maestreado, acabado fratasado fino. Medida la superficie según documentación gráfica.

| Código | Ud | Descripción | Rendimiento | Precio | Importe |
|---|---|---|---|---|---|
| MO_1 | h | Oficial de 1ª | 0.147 | 17.7 | 2.60 |
| MO_3 | h | Ayudante | 0.117 | 15.3 | 1.79 |
| rp0006 | m2 | material descrito | 1 | 8 | 8.00 |
| % MA | % | Medios auxiliares | 1 % | 12.39 | 0.12 |
| %CI | % | COSTES INDIRECTOS | 3 % | 12.51 | 0.38 |
|  |  | Total |  |  | 12.89 |

| Medición | Uds. | Largo | Parcial |
|---|---|---|---|
| CUARTO CPD | 1 | 84.90 | 84.90 |
| Total |  |  | 84.9 |

## RT_0000 Techos (08/10/2008)
Importe: 169981.99

**RT0001** M2 LAMAS DE ALUMINIO PERFORADO T1
988.34 M2 × 35.78 = 35362.81
Falso techo vertical formado por lamas de alumunio perforado, RAL 9006, tipo LUXALON 30BD DE PASO 70 MM, de 0,5 mm. y medidas 30x39 mm.tipo paneles lineales con cantos rectos, clipados a un sistema de suspensión regulable formado por un perfil intermedio mariposa, de 20 mm. de ancho, fabricado en Al de 0,2 mm. de espesor. Perfil intermedio retrasado plano, de 20 mm. de ancho, fabricado en Al de 0,2 mm. de espesor y un panel volumétrico, de 70 mm. de ancho, fabricado en Al de 0,2 mm. de espesor. Uno de los bordes de los soportes posee unos cortes para fijar las lamas en módulos. El clip de fijación de las lamas será de PVC incoloro. Sistema de anclaje del falso techo será mediante varilla roscada de aluminio anodizado de aprox. 2kg/m² de peso. Incluso p.p. velo negro absorvente, paneles de lana mineral de 50mm de espesor, remates de chapa de acero GALVANIZADO lacadO de 3mm de espesor, COLOR A ELEGIR POR LA D.F. fijada a subestructura de acero galvanizado según documentación gráfica de detalle, y todos los accesorios de fijación, reglaje, piezas especiales, accesorios, etc. Medida la superficie ejecutada.

| Código | Ud | Descripción | Rendimiento | Precio | Importe |
|---|---|---|---|---|---|
| MO_1 | h | Oficial de 1ª | 0.292 | 17.7 | 5.17 |
| MO_3 | h | Ayudante | 0.366 | 15.3 | 5.60 |
| rt0001 | m2 | material descrito (material) | 1 | 23.63 | 23.63 |
| % MA | % | Medios auxiliares | 1 % | 34.40 | 0.34 |
| %CI | % | COSTES INDIRECTOS | 3 % | 34.74 | 1.04 |
|  |  | Total |  |  | 35.78 |

| Medición | Uds. | Largo | Parcial |
|---|---|---|---|
| PLANTA BAJA |  |  |  |
| Circulación | 1 | 152.23 | 152.23 |
| Vestíbulo entrada | 1 | 135.56 | 135.56 |
| Conexión edif. Exist. | 1 | 49.22 | 49.22 |
| V.P./Pasillo | 1 | 8.01 | 8.01 |
| PLANTA PRIMERA |  |  |  |
| Circulación | 1 | 321.74 | 321.74 |
| Conexión edif. Exist. | 1 | 49.22 | 49.22 |
| Entrada aseos | 1 | 6.39 | 6.39 |
| PLANTA SEGUNDA |  |  |  |
| Circulación | 1 | 216.75 | 216.75 |
| Conexión edif. Exist. | 1 | 49.22 | 49.22 |
| Total |  |  | 988.34 |

**RT0002** M2 FALSO TECHO DE CY PINTADO CONTINUO T2
299.75 M2 × 13.76 = 4124.56
Falso techo de PLANCHAS DE CARTON-YESO DE 15 MM DE ESPESOR, atornillada a estructura oculta de acero galvanizado realizada con perfiles de techo continuo de 40 mm., suspendida con tacos y varilla roscada galvanizada, incluso refuerzos para alojar elementos de instalaciones, replanteo, nivelación y p.p.de acabado de juntas con cinta y pasta, accesorios de fijación, foseado perimetral de 5x5cm, limpieza y medios auxiliares, INCLUSO Pintura plástica lisa sobre paramentos HORIZONTALES de carton yeso, color A ELEGIR POR LA D.F., formada por limpieza y preparación del soporte si fuera necesario, repaso parcial de fondo y dos manos de acabado, aplicado con pistola y/o rodillo/brocha en remates, incluso emplastecidos necesarios, protecciones previas, limpieza posterior y todos los medios auxiliares especiales o no, necesarios para la terminacion de los trabajos;Medida la superficie ejecutada deduciendo huecos mayores de 1 m2. Todo ello según nte/rpp-24 y normativa en vigor correspondiente.
TODO SEGUN PROYECTO E INDICACIONES DE LA D.F. MEDIDA LA SUPERFICIE EJECUTADA. Según NTE-RTC y CTE

| Código | Ud | Descripción | Rendimiento | Precio | Importe |
|---|---|---|---|---|---|
| MO_1 | h | Oficial de 1ª | 0.147 | 17.7 | 2.60 |
| MO_3 | h | Ayudante | 0.176 | 15.3 | 2.69 |
| rt0002 | m2 | material descrito (material) | 1 | 7.94 | 7.94 |
| % MA | % | Medios auxiliares | 1 % | 13.23 | 0.13 |
| %CI | % | COSTES INDIRECTOS | 3 % | 13.36 | 0.40 |
|  |  | Total |  |  | 13.76 |

| Medición | Uds. | Largo | Parcial |
|---|---|---|---|
| PLANTA BAJA |  |  |  |
| Office esc | 2 | 2.17 | 4.34 |
| Escalera 1 | 1 | 23.68 | 23.68 |
| Escalera 2 | 1 | 23.68 | 23.68 |
| Baño izq. | 1 | 21.87 | 21.87 |
| Baño der. | 1 | 20.49 | 20.49 |
| PLANTA PRIMERA |  |  |  |
| Office esc | 2 | 2.17 | 4.34 |
| Escalera 1 | 1 | 26.91 | 26.91 |
| Escalera 2 | 1 | 26.91 | 26.91 |
| Baño izq. | 1 | 17.11 | 17.11 |
| Baño der. | 1 | 15.19 | 15.19 |
| PLANTA SEGUNDA |  |  |  |
| Office esc | 2 | 2.17 | 4.34 |
| Escalera 1 | 1 | 39.94 | 39.94 |
| Baño 1 | 1 | 5.49 | 5.49 |
| Baño 2 | 1 | 6.18 | 6.18 |
| Baño 3 | 1 | 10.04 | 10.04 |
| Baño 4 | 1 | 9.30 | 9.30 |
| Escalera 2 | 1 | 39.94 | 39.94 |
| Total |  |  | 299.75 |

**RT0003** M2 HERAKUSTIK F T3
108.43 M2 × 36.59 = 3967.45
Suministro y colocación de placa de viruta de madera fina aglomerada con magnesita, de 25 mm de espesor, de tipo Herakustik F o similar en calidad y precio, en color a determinar por la DF (el color será en masa no pintado posterior), clasificación al fuego según CTE SI 1/4. Las placas serán de dimensiones 600x1200 mm y se sustentarán al paramento horizontal por medio de perfilería oculta unida a barilla roscada de acero galvanizado en caliente, anclada a subestructura segun proyecto tambien de acero galvanizado en caliente, siguiendo los detalles de proyecto. Se incluyen en esta partida la subestructura y union de esta al soporte existente, piezas especiales, remates, limpieza posterior y todos aquellos medios auxiliares necesarios para la corretac terminación de los trabajos.Medida superficie terminada, descontando huecos mayores de 0,5m2. Todo ello segun normativa en vigor correspondiente

| Código | Ud | Descripción | Rendimiento | Precio | Importe |
|---|---|---|---|---|---|
| MO_1 | h | Oficial de 1ª | 0.148 | 17.7 | 2.62 |
| MO_3 | h | Ayudante | 0.294 | 15.3 | 4.50 |
| rt0003 | m2 | material descrito (material) | 1 | 28.05 | 28.05 |
| % MA | % | Medios auxiliares | 1 % | 35.17 | 0.35 |
| %CI | % | COSTES INDIRECTOS | 3 % | 35.52 | 1.07 |
|  |  | Total |  |  | 36.59 |

| Medición | Uds. | Largo | Parcial |
|---|---|---|---|
| PLANTA BAJA |  |  |  |
| Sala de grados | 1 | 108.43 | 108.43 |
| Total |  |  | 108.43 |

**RT0004** M2 FALSO TECHO LUXALON 300L
2351.46 M2 × 38.32 = 90107.95
FALSO TECHO LUXALON 300L, formado por paneles perforados (ø1mm) de aluminio 300mm ancho, 27mm alto y 0.7mm de espesor, preesmaltadas al fuego con doble capa de imprimacion en RAL 9006. velo negro adherido a cavidad de panel perforado mediante termosoldadura. perfil transversal, en chapa de acero electrocincada, sistema zincor terminacion en epox y poliester en color a determinar, suspendido del forjado mediante sistema de anclajes metalicos autoexpansivos y varillas autorroscantes de nivelacion i p.p de 25mm de lana mineral, apertura de huecos, refueros especificos, formacion de tabicas, mochetas, elementos de remate, sujecion y andamiaje, instalados s/NTE-RTP. Medido deduciendo huecos

| Código | Ud | Descripción | Rendimiento | Precio | Importe |
|---|---|---|---|---|---|
| MO_1 | h | Oficial de 1ª | 0.147 | 17.7 | 2.60 |
| MO_3 | h | Ayudante | 0.292 | 15.3 | 4.47 |
| rt0004 | m2 | material descrito (material) | 1 | 29.76 | 29.76 |
| % MA | % | Medios auxiliares | 1 % | 36.83 | 0.37 |
| %CI | % | COSTES INDIRECTOS | 3 % | 37.20 | 1.12 |
|  |  | Total |  |  | 38.32 |

| Medición | Uds. | Largo | Parcial |
|---|---|---|---|
| PLANTA BAJA |  |  |  |
| Aula 1 | 1 | 66.90 | 66.90 |
| Aula 2 | 1 | 67.20 | 67.20 |
| Aula 3 | 1 | 66.78 | 66.78 |
| Aula 4 | 1 | 64.08 | 64.08 |
| Aula 5 | 1 | 67.04 | 67.04 |
| Seminario 1 | 1 | 27.87 | 27.87 |
| Seminario 2 | 1 | 27.13 | 27.13 |
| Seminario 3 | 1 | 35.04 | 35.04 |
| Seminario 4 | 1 | 35.23 | 35.23 |
| Seminario 5 | 1 | 51.12 | 51.12 |
| Seminario 6 | 1 | 50.81 | 50.81 |
| Aula 7 | 1 | 52.68 | 52.68 |
| Sala de lectura | 1 | 81.15 | 81.15 |
| Seminario 7 | 1 | 42.64 | 42.64 |
| PLANTA PRIMERA |  |  |  |
| Director | 1 | 33.13 | 33.13 |
| CIEMUR | 1 | 33.12 | 33.12 |
| Lab comp. Contr. Bec. Tec. Inform. | 1 | 136.75 | 136.75 |
| Aula Informática 1 | 1 | 64.08 | 64.08 |
| Aula Informática 2 | 1 | 67.04 | 67.04 |
| Aula Informática 3 | 1 | 67.05 | 67.05 |
| Aula Informática 4 | 1 | 66.90 | 66.90 |
| Seminario y conferencias | 1 | 50.81 | 50.81 |
| Aula Informatica 5 | 1 | 78.80 | 78.80 |
| Aula Informatica 6 | 1 | 78.75 | 78.75 |
| Aula Informatica 7 | 1 | 78.69 | 78.69 |
| Aula Informatica 8 | 1 | 78.38 | 78.38 |
| PLANTA SEGUNDA |  |  |  |
| Despacho doble 1 | 1 | 15.90 | 15.90 |
| Despacho doble 2 | 1 | 16.21 | 16.21 |
| Despacho doble 3 | 1 | 18.72 | 18.72 |
| Despacho doble 4 | 1 | 18.72 | 18.72 |
| Despacho doble 5 | 1 | 18.72 | 18.72 |
| Despacho doble 6 | 1 | 19.07 | 19.07 |
| Despacho doble 7 | 1 | 19.07 | 19.07 |
| Despacho doble 8 | 1 | 18.72 | 18.72 |
| Despacho doble 9 | 1 | 18.72 | 18.72 |
| Despacho 1 | 1 | 11.12 | 11.12 |
| Despacho 2 | 1 | 10.80 | 10.80 |
| Despacho 3 | 1 | 10.80 | 10.80 |
| Despacho 4 | 1 | 10.80 | 10.80 |
| Despacho 5 | 1 | 10.60 | 10.60 |
| Despacho 6 | 1 | 10.80 | 10.80 |
| Despacho 7 | 1 | 10.80 | 10.80 |
| Despacho 8 | 1 | 10.80 | 10.80 |
| Despacho 9 | 1 | 10.80 | 10.80 |
| Despacho 10 | 1 | 10.80 | 10.80 |
| Despacho 11 | 1 | 10.80 | 10.80 |
| Despacho 12 | 1 | 10.80 | 10.80 |
| Despacho 13 | 1 | 10.80 | 10.80 |
| Despacho 14 | 1 | 11.12 | 11.12 |
| Despacho 15 | 1 | 11.22 | 11.22 |
| Despacho 16 | 1 | 11.22 | 11.22 |
| Despacho 17 | 1 | 11.02 | 11.02 |
| Despacho 18 | 1 | 11.02 | 11.02 |
| Despacho 19 | 1 | 11.02 | 11.02 |
| Despacho 20 | 1 | 9.54 | 9.54 |
| Despacho 21 | 1 | 11.19 | 11.19 |
| Despacho 22 | 1 | 22.85 | 22.85 |
| Despacho 23 | 1 | 10.80 | 10.80 |
| Despacho 24 | 1 | 10.80 | 10.80 |
| Despacho 25 | 1 | 10.62 | 10.62 |
| Despacho 26 | 1 | 9.54 | 9.54 |
| Despacho 27 | 1 | 11.02 | 11.02 |
| Despacho 28 | 1 | 11.02 | 11.02 |
| Despacho 29 | 1 | 11.02 | 11.02 |
| Despacho 30 | 1 | 11.22 | 11.22 |
| Despacho 31 | 1 | 11.22 | 11.22 |
| Despacho 32 | 1 | 10.62 | 10.62 |
| Despacho 33 | 1 | 10.62 | 10.62 |
| Patinillo circulación | 1 | 8.21 | 8.21 |
| Despacho multiple 1 | 1 | 24.99 | 24.99 |
| Despacho multiple 2 | 1 | 32.80 | 32.80 |
| Sala de profesores | 1 | 34.65 | 34.65 |
| Oficina técnica | 1 | 21.84 | 21.84 |
| Sala de administración | 1 | 51.42 | 51.42 |
| Sala de reuniones | 1 | 30.69 | 30.69 |
| Director | 1 | 27.58 | 27.58 |
| Secretario | 1 | 17.04 | 17.04 |
| Total |  |  | 2351.46 |

**RT0005** M2 POLIURETANO PROYECTADO 40kg/m3 de E=50MM + FALSO TECHO CY CONTINUO PINTADO
1336.09 M2 × 25.21 = 33682.83
POLIURETANO PROYECTADO E=50MM + FALSO TECHO CY CONTINUO PINTADO

| Código | Ud | Descripción | Rendimiento | Precio | Importe |
|---|---|---|---|---|---|
| RT000 | M2 | FALSO TECHO DE CY PINTADO CONTINUO T8 (material) | 1 | 16.37 | 16.37 |
| MO_1 | h | Oficial de 1ª | 0.106 | 17.7 | 1.88 |
| MO_3 | h | Ayudante | 0.106 | 15.3 | 1.62 |
| rt0005 | m2 | material descrito (material) | 1 | 4.37 | 4.37 |
| % MA | % | Medios auxiliares | 1 % | 24.24 | 0.24 |
| %CI | % | COSTES INDIRECTOS | 3 % | 24.48 | 0.73 |
|  |  | Total |  |  | 25.21 |

| Medición | Uds. | Largo | Parcial |
|---|---|---|---|
| PLANTA SOTANO |  |  |  |
| Escalera 1 | 1 | 22.87 | 22.87 |
| Cuarto esc. | 1 | 4.53 | 4.53 |
| V.P/CPD | 1 | 13.94 | 13.94 |
| CPD | 1 | 70.90 | 70.90 |
| Font. & saneam. | 1 | 99.36 | 99.36 |
| Cuarto comunic. | 1 | 14.23 | 14.23 |
| Cuarto elect. | 1 | 51.59 | 51.59 |
| Grupo Elect. | 1 | 57.46 | 57.46 |
| V.P acceso | 1 | 33.14 | 33.14 |
| Escalera 2 | 1 | 22.87 | 22.87 |
| Conexión edif. Exist. | 1 | 49.22 | 49.22 |
| 8p | 1 | 895.98 | 895.98 |
| Total |  |  | 1336.09 |

**RT0006** M2 FALSO TECHO PARKLEX
28.33 M2 × 96.59 = 2736.39
FALSO TECHO DE TABLERO ESTRATIFICADO DE MADERA PARKLEX 500 ACABADO ROBLE NATURAL (HAYA GRIS), LISO DE 14MM DE ESPESOR, MODULOS DE 1220X610 MM SEGUN DETALLE, SUSPENDIDOS DEL FORJADO MEDIANTE SUBESTRUCTURA DE ACERO GALVANIZADO, CONSTITUIDA POR VARILLA ROSCADA DE ACERO M-6 , TACOS METALICOS DE ANCLAJE, PERFILES DE APOYO EN U TIPO C-60 Y PIEZAS ESPECIALES DE CUELGUE, FIJADOS LOS PANELES A LA PERFILERIA MEDIANTE TORNILLERIA VISTA DE ACERO INOXIDABLE LACADO EN COLOR SIMILAR AL DEL TABLERO.i p.p apertura de huecos, refueros especificos, formacion de tabicas, mochetas, elementos de remate, sujecion y andamiaje, instalados s/NTE-RTP. Medido deduciendo huecos

| Código | Ud | Descripción | Rendimiento | Precio | Importe |
|---|---|---|---|---|---|
| MO_1 | h | Oficial de 1ª | 0.156 | 17.7 | 2.76 |
| MO_3 | h | Ayudante | 0.157 | 15.3 | 2.40 |
| rt0006 | m2 | material descrito (material) | 1 | 87.69 | 87.69 |
| % MA | % | Medios auxiliares | 1 % | 92.85 | 0.93 |
| %CI | % | COSTES INDIRECTOS | 3 % | 93.78 | 2.81 |
|  |  | Total |  |  | 96.59 |

| Medición | Uds. | Largo | Parcial |
|---|---|---|---|
| PLANTA BAJA |  |  |  |
| Circulación | 1 | 12.03 | 12.03 |
| Vestíbulo entrada | 1 | 4.00 | 4.00 |
| PLANTA PRIMERA |  |  |  |
| Circulación | 1 | 12.30 | 12.30 |
| Total |  |  | 28.33 |

## RV_0000 Verticales (08/10/2008)
Importe: 77315.4

**RV0001** M2 R1.PINTURA PLASTICA BLANCA
9727.45 M2 × 2.76 = 26847.76
Pintura plástica lisa sobre paramentos verticales de carton yeso, color BLANCO, formada por limpieza y preparación del soporte si fuera necesarioe, repaso parcial de fondo y dos manos de acabado, aplicado con pistola y/o rodillo/brocha en remates, incluso emplastecidos necesarios, protecciones previas, limpieza posterior y todos los medios auxiliares especiales o no, necesarios para la terminacion de los trabajos;Medido sin descontar puertas. Todo ello según nte/rpp-24 y normativa en vigos correspondiente.

| Código | Ud | Descripción | Rendimiento | Precio | Importe |
|---|---|---|---|---|---|
| MO_1 | h | Oficial de 1ª | 0.027 | 17.7 | 0.48 |
| MO_3 | h | Ayudante | 0.027 | 15.3 | 0.41 |
| rv0001 | m2 | material descrito (material) | 1 | 1.76 | 1.76 |
| % MA | % | Medios auxiliares | 1 % | 2.65 | 0.03 |
| %CI | % | COSTES INDIRECTOS | 3 % | 2.68 | 0.08 |
|  |  | Total |  |  | 2.76 |

| Medición | Uds. | Largo | Ancho | Parcial |
|---|---|---|---|---|
| PLANTA SOTANO |  |  |  |  |
| Patinillo | 2 | 21.20 | 3.10 | 131.44 |
| Escalera 1 | 1 | 26.80 | 3.10 | 83.08 |
| Cuarto esc. | 1 | 6.53 | 3.10 | 20.24 |
| V.P/CPD | 1 | 15.35 | 3.10 | 47.59 |
| CPD | 1 | 37.10 | 3.10 | 115.01 |
| Font. & saneam. | 1 | 43.30 | 3.10 | 134.23 |
| Cuarto comunic. | 1 | 16.85 | 3.10 | 52.24 |
| V.P/C Elec | 1 | 4.55 | 3.10 | 14.11 |
| Cuarto elect. | 1 | 30.90 | 3.10 | 95.79 |
| Grupo Elect. | 1 | 31.35 | 3.10 | 97.19 |
| V.P acceso | 1 | 23.05 | 3.10 | 71.46 |
| Escalera 2 | 1 | 27.60 | 3.10 | 85.56 |
| Conexión edif. Exist. | 1 | 35.90 | 3.10 | 111.29 |
| 8p | 1 | 176.77 | 3.10 | 547.99 |
| PLANTA BAJA |  |  |  |  |
| Patinillo esc. | 2 | 17.33 | 3.35 | 116.11 |
| Office esc | 2 | 5.91 | 3.35 | 39.60 |
| Escalera 1 | 1 | 27.78 | 3.35 | 93.06 |
| Aula 1 | 1 | 34.41 | 3.35 | 115.27 |
| Aula 2 | 1 | 34.21 | 3.35 | 114.60 |
| Aula 3 | 1 | 34.24 | 3.35 | 114.70 |
| Aula 4 | 1 | 33.93 | 3.35 | 113.67 |
| Aula 5 | 1 | 34.24 | 3.35 | 114.70 |
| Escalera 2 | 1 | 27.70 | 3.35 | 92.80 |
| Circulación | 1 | 66.91 | 3.35 | 224.15 |
| Vestíbulo entrada | 1 | 52.27 | 3.35 | 175.10 |
| Conexión edif. Exist. | 1 | 8.03 | 3.35 | 26.90 |
| Seminario 1 | 1 | 22.28 | 3.35 | 74.64 |
| Seminario 2 | 1 | 22.08 | 3.35 | 73.97 |
| Seminario 3 | 1 | 25.90 | 3.35 | 86.77 |
| Seminario 4 | 1 | 26.00 | 3.35 | 87.10 |
| Seminario 5 | 1 | 29.68 | 3.35 | 99.43 |
| Seminario 6 | 1 | 28.95 | 3.35 | 96.98 |
| V.P./Pasillo | 1 | 12.23 | 3.35 | 40.97 |
| Aula 7 | 1 | 30.12 | 3.35 | 100.90 |
| Sala de lectura | 1 | 39.48 | 3.35 | 132.26 |
| Seminario 7 | 1 | 26.88 | 3.35 | 90.05 |
| PLANTA PRIMERA |  |  |  |  |
| Patinillo esc. | 2 | 17.33 | 3.35 | 116.11 |
| Office esc | 2 | 5.91 | 3.35 | 39.60 |
| Escalera 1 | 1 | 27.78 | 3.35 | 93.06 |
| Director | 1 | 23.49 | 3.35 | 78.69 |
| CIEMUR | 1 | 22.94 | 3.35 | 76.85 |
| Lab comp. Contr. Bec. Tec. Inform. | 1 | 48.32 | 3.35 | 161.87 |
| Aula Informática 1 | 1 | 33.93 | 3.35 | 113.67 |
| Aula Informática 2 | 1 | 34.24 | 3.35 | 114.70 |
| Aula Informática 3 | 1 | 34.24 | 3.35 | 114.70 |
| Aula Informática 4 | 1 | 34.41 | 3.35 | 115.27 |
| Escalera 2 | 1 | 27.70 | 3.35 | 92.80 |
| Circulación | 1 | 103.58 | 3.35 | 346.99 |
| Conexión edif. Exist. | 1 | 8.03 | 3.35 | 26.90 |
| Seminario y conferencias | 1 | 28.98 | 3.35 | 97.08 |
| Aula Informatica 5 | 1 | 37.39 | 3.35 | 125.26 |
| Aula Informatica 6 | 1 | 37.42 | 3.35 | 125.36 |
| Entrada aseos | 1 | 10.80 | 3.35 | 36.18 |
| Aula Informatica 7 | 1 | 37.42 | 3.35 | 125.36 |
| Aula Informatica 8 | 1 | 37.32 | 3.35 | 125.02 |
| PLANTA SEGUNDA |  |  |  |  |
| Patinillo esc. | 2 | 17.33 | 3.35 | 116.11 |
| Office esc | 2 | 5.91 | 3.35 | 39.60 |
| Escalera 1 | 1 | 27.18 | 3.35 | 91.05 |
| Circulación | 1 | 218.58 | 3.35 | 732.24 |
| Despacho doble 1 | 1 | 17.53 | 3.35 | 58.73 |
| Despacho doble 2 | 1 | 17.63 | 3.35 | 59.06 |
| Despacho doble 3 | 1 | 18.44 | 3.35 | 61.77 |
| Despacho doble 4 | 1 | 18.44 | 3.35 | 61.77 |
| Despacho doble 5 | 1 | 18.44 | 3.35 | 61.77 |
| Despacho doble 6 | 1 | 18.55 | 3.35 | 62.14 |
| Despacho doble 7 | 1 | 18.55 | 3.35 | 62.14 |
| Despacho doble 8 | 1 | 18.44 | 3.35 | 61.77 |
| Despacho doble 9 | 1 | 18.44 | 3.35 | 61.77 |
| Despacho 1 | 1 | 13.40 | 3.35 | 44.89 |
| Despacho 2 | 1 | 13.23 | 3.35 | 44.32 |
| Despacho 3 | 1 | 13.23 | 3.35 | 44.32 |
| Despacho 4 | 1 | 13.23 | 3.35 | 44.32 |
| Despacho 5 | 1 | 13.13 | 3.35 | 43.99 |
| Despacho 6 | 1 | 13.23 | 3.35 | 44.32 |
| Despacho 7 | 1 | 13.23 | 3.35 | 44.32 |
| Despacho 8 | 1 | 13.23 | 3.35 | 44.32 |
| Despacho 9 | 1 | 13.23 | 3.35 | 44.32 |
| Despacho 10 | 1 | 13.23 | 3.35 | 44.32 |
| Despacho 11 | 1 | 13.23 | 3.35 | 44.32 |
| Despacho 12 | 1 | 13.23 | 3.35 | 44.32 |
| Despacho 13 | 1 | 13.23 | 3.35 | 44.32 |
| Despacho 14 | 1 | 13.40 | 3.35 | 44.89 |
| Despacho 15 | 1 | 13.45 | 3.35 | 45.06 |
| Despacho 16 | 1 | 13.45 | 3.35 | 45.06 |
| Despacho 17 | 1 | 13.34 | 3.35 | 44.69 |
| Despacho 18 | 1 | 13.34 | 3.35 | 44.69 |
| Despacho 19 | 1 | 13.34 | 3.35 | 44.69 |
| Despacho 20 | 1 | 12.53 | 3.35 | 41.98 |
| Despacho 21 | 1 | 13.43 | 3.35 | 44.99 |
| Despacho 22 | 1 | 20.20 | 3.35 | 67.67 |
| Despacho 23 | 1 | 13.23 | 3.35 | 44.32 |
| Despacho 24 | 1 | 13.23 | 3.35 | 44.32 |
| Despacho 25 | 1 | 13.13 | 3.35 | 43.99 |
| Despacho 26 | 1 | 12.53 | 3.35 | 41.98 |
| Despacho 27 | 1 | 13.34 | 3.35 | 44.69 |
| Despacho 28 | 1 | 13.34 | 3.35 | 44.69 |
| Despacho 29 | 1 | 13.34 | 3.35 | 44.69 |
| Despacho 30 | 1 | 13.45 | 3.35 | 45.06 |
| Despacho 31 | 1 | 13.45 | 3.35 | 45.06 |
| Despacho 32 | 1 | 13.13 | 3.35 | 43.99 |
| Despacho 33 | 1 | 13.13 | 3.35 | 43.99 |
| Patinillo circulación | 1 | 12.98 | 3.35 | 43.48 |
| Despacho multiple 1 | 1 | 20.46 | 3.35 | 68.54 |
| Despacho multiple 2 | 1 | 22.98 | 3.35 | 76.98 |
| Sala de profesores | 1 | 23.61 | 3.35 | 79.09 |
| Oficina técnica | 1 | 19.20 | 3.35 | 64.32 |
| Sala de administración | 1 | 28.31 | 3.35 | 94.84 |
| Sala de reuniones | 1 | 22.23 | 3.35 | 74.47 |
| Director | 1 | 22.23 | 3.35 | 74.47 |
| Secretario | 1 | 17.41 | 3.35 | 58.32 |
| Escalera 2 | 1 | 27.70 | 3.35 | 92.80 |
| Conexión edif. Exist. | 1 | 8.03 | 3.35 | 26.90 |
| Subtotal |  |  |  | 9727.45 |
| Subtotal |  |  |  | 0.00 |
| Subtotal acumulado |  |  |  | 9727.45 |
| Total |  |  |  | 9727.45 |

**RV0002** M2 R2.ALICATADO CINCA NOVA 20X20
526.36 M2 × 16.68 = 8779.68
Alicatado con azulejo NOVA ARQUITECTURA de la marca CINCA o similar en calidad previa aprobación de la Dirección Facultativa, de dimensiones 20 x 20cm, color "VERDE PRADO" (RAL 5582) , colocado en horizontal a junta corrida, recibido con cola especifica para tal fin según indicaciones del fabricante, sobre panel de yeso. Incluso cantos rectos, preparación y limpieza del paramento, saneado de partes disgregadas, colocación de reglas de grosor y ancho uniformes bien aplomadas y planeado, replanteo inicial para aprobación por parte de la D.F. de azulejos, aparatos, grifería, puntos de luz, bornas de corriente, cajas eléctricas y mecanismos, conductos, todo ello bien encuadrado y rematado. Se comprobará que el soporte sea resistente, limpio, seco y su plomicidad con una regla de 2 m. de longitud. Deberán seguirse las instrucciones de empleo del fabricante del producto. Se terminará enlechando todo el alicatado con una lechada de cemento blanco PB-250, bien rejuntado con limpieza final de los paramentos y desescombro. No se admitirán paramentos con desniveles superiores a 4 mm. medidos con regla de 2 mts. ó cejas superiores a 1 mm.
Todo ello según normativa en vigor correspondiente. Medido sin descontar puertas.

| Código | Ud | Descripción | Rendimiento | Precio | Importe |
|---|---|---|---|---|---|
| MO_1 | h | Oficial de 1ª | 0.088 | 17.7 | 1.56 |
| MO_3 | h | Ayudante | 0.088 | 15.3 | 1.35 |
| rv0002 | m2 | material descrito (material) | 1 | 13.12 | 13.12 |
| % MA | % | Medios auxiliares | 1 % | 16.03 | 0.16 |
| %CI | % | COSTES INDIRECTOS | 3 % | 16.19 | 0.49 |
|  |  | Total |  |  | 16.68 |

| Medición | Uds. | Largo | Ancho | Parcial |
|---|---|---|---|---|
| PLANTA BAJA |  |  |  |  |
| Baño izq. | 1 | 29.18 | 3.35 | 97.75 |
| Baño der. | 1 | 28.83 | 3.35 | 96.58 |
| PLANTA PRIMERA |  |  |  |  |
| Baño izq. | 1 | 24.90 | 3.35 | 83.42 |
| Baño der. | 1 | 24.90 | 3.35 | 83.42 |
| PLANTA SEGUNDA |  |  |  |  |
| Baño 1 | 1 | 9.78 | 3.35 | 32.76 |
| Baño 2 | 1 | 10.51 | 3.35 | 35.21 |
| Baño 3 | 1 | 14.92 | 3.35 | 49.98 |
| Baño 4 | 1 | 14.10 | 3.35 | 47.24 |
| Total |  |  |  | 526.36 |

**RV0003A** M2 R3A.FORESTRAFIC ABEDUL MECANIZADO
140.26 M2 × 31.58 = 4429.41
Contrachapado ignifugo e hidrófugo de madera abedul, de la casa Forestrafic, tipo "mecanizado", CON BARNIZ DE PROTECCIÓN o similar en calidad previa presentación de muestra y aprobación de la Dirección Facultativa, colocado pegado sobre paramento vertical, con cola adecuada según indicaciones del fabricante. Incluso limpieza previa y preparación del soporte si fuera necesario, repaso parcial de fondo, incluso protecciones previas, limpieza posterior y todos los medios auxiliares especiales o no, necesarios para la terminación de los trabajos; Medido sin descontar puertas. Todo ello según pliegos y normativa en vigor correspondiente.

| Código | Ud | Descripción | Rendimiento | Precio | Importe |
|---|---|---|---|---|---|
| MO_1 | h | Oficial de 1ª | 0.142 | 17.7 | 2.51 |
| MO_3 | h | Ayudante | 0.142 | 15.3 | 2.17 |
| rv0003a | m2 | material descrito (material) | 1 | 25.68 | 25.68 |
| % MA | % | Medios auxiliares | 1 % | 30.36 | 0.30 |
| %CI | % | COSTES INDIRECTOS | 3 % | 30.66 | 0.92 |
|  |  | Total |  |  | 31.58 |

| Medición | Uds. | Largo | Ancho | Parcial |
|---|---|---|---|---|
| PLANTA BAJA |  |  |  |  |
| Sala de grados | 1 | 41.87 | 3.35 | 140.26 |
| Total |  |  |  | 140.26 |

**RV0003B** M2 R3B.FORESTRAFIC ABEDUL FIRE PROOF (VARIANTE)
1 M2 × 25.74 = 25.74
Contrachapado ignifugo e hidrófugo de madera abedul, de la casa Forestrafic, tipo "fire proof" CON BARNIZ DE PROTECCIÓN, o similar en calidad previa presentación de muestra y aprobación de la Dirección Facultativa, colocado pegado sobre paramento vertical, con cola adecuada según indicaciones del fabricante. Incluso limpieza previa y preparación del soporte si fuera necesario, repaso parcial de fondo, incluso protecciones previas, limpieza posterior y todos los medios auxiliares especiales o no, necesarios para la terminación de los trabajos; Medido sin descontar puertas. Todo ello según pliegos y normativa en vigor correspondiente.

| Código | Ud | Descripción | Rendimiento | Precio | Importe |
|---|---|---|---|---|---|
| MO_1 | h | Oficial de 1ª | 0.14 | 17.7 | 2.48 |
| MO_3 | h | Ayudante | 0.14 | 15.3 | 2.14 |
| rv0003b | m2 | material descrito (material) | 1 | 20.12 | 20.12 |
| % MA | % | Medios auxiliares | 1 % | 24.74 | 0.25 |
| %CI | % | COSTES INDIRECTOS | 3 % | 24.99 | 0.75 |
|  |  | Total |  |  | 25.74 |

**RV0008** M2 R4. Contrachapado de madera tipo "parklex"
228.77 M2 × 86.76 = 19848.09
Contrachapado de madera tipo "parklex" adherido mediante "Sikatack Panel" sobre rastreles de madera

| Código | Ud | Descripción | Rendimiento | Precio | Importe |
|---|---|---|---|---|---|
| MO_1 | h | Oficial de 1ª | 0.22 | 17.7 | 3.89 |
| MO_3 | h | Ayudante | 0.22 | 15.3 | 3.37 |
| rv0008 | m2 | material descrito (material) | 1 | 76.14 | 76.14 |
| % MA | % | Medios auxiliares | 1 % | 83.40 | 0.83 |
| %CI | % | COSTES INDIRECTOS | 3 % | 84.23 | 2.53 |
|  |  | Total |  |  | 86.76 |

| Medición | Uds. | Largo | Ancho | Parcial |
|---|---|---|---|---|
| PLANTA BAJA |  |  |  |  |
| Circulación | 1 | 32.07 | 3.35 | 107.43 |
| PLANTA PRIMERA |  |  |  |  |
| Circulación | 1 | 36.22 | 3.35 | 121.34 |
| Total |  |  |  | 228.77 |

**RV0004A** M2 ZOCALO HPL DE 1,20 M DE ALTURA.
209.89 M2 × 24.76 = 5196.88
Zocalo de 1,20m de altura formado por Contrachapado ignifugo e hidrófugo de madera abedul, de la casa Forestrafic, tipo "HPL", o similar en calidad previa presentación de muestra y aprobación de la Dirección Facultativa, de dimensiones 150x150x15cm, colocado pegado sobre paramento vertical, con cola adecuada según indicaciones del fabricante. Incluso limpieza previa y preparación del soporte si fuera necesario, repaso parcial de fondo, incluso protecciones previas, limpieza posterior y todos los medios auxiliares especiales o no, necesarios para la terminación de los trabajos; Medido sin descontar puertas. Todo ello según pliegos y normativa en vigor correspondiente.

| Código | Ud | Descripción | Rendimiento | Precio | Importe |
|---|---|---|---|---|---|
| MO_1 | h | Oficial de 1ª | 0.176 | 17.7 | 3.12 |
| MO_3 | h | Ayudante | 0.177 | 15.3 | 2.71 |
| rv0004a | m2 | material descrito (material) | 1 | 17.97 | 17.97 |
| % MA | % | Medios auxiliares | 1 % | 23.80 | 0.24 |
| %CI | % | COSTES INDIRECTOS | 3 % | 24.04 | 0.72 |
|  |  | Total |  |  | 24.76 |

| Medición | Uds. | Largo | Parcial |
|---|---|---|---|
| PLANTA BAJA |  |  |  |
| Circulación | 1 | 62.42 | 62.42 |
| Vestíbulo entrada | 1 | 36.37 | 36.37 |
| Conexión edif. Exist. | 1 | 8.70 | 8.70 |
| PLANTA PRIMERA |  |  |  |
| Circulación | 1 | 93.71 | 93.71 |
| Conexión edif. Exist. | 1 | 8.69 | 8.69 |
| Total |  |  | 209.89 |

**RV0004B** M2 ZOCALO ALUMINIUM GOFRADO DE 1,20 M DE ALTURA (VARIANTE)
1 M2 × 22.86 = 22.86
Zocalo de 1,20m de altura formado por Contrachapado ignifugo e hidrófugo de madera abedul, de la casa Forestrafic, tipo "Gofrado", o similar en calidad previa presentación de muestra y aprobación de la Dirección Facultativa, de dimensiones 150x150x15cm, colocado pegado sobre paramento vertical, con cola adecuada según indicaciones del fabricante. Incluso limpieza previa y preparación del soporte si fuera necesario, repaso parcial de fondo, incluso protecciones previas, limpieza posterior y todos los medios auxiliares especiales o no, necesarios para la terminación de los trabajos; Medido sin descontar puertas. Todo ello según pliegos y normativa en vigor correspondiente.

| Código | Ud | Descripción | Rendimiento | Precio | Importe |
|---|---|---|---|---|---|
| MO_1 | h | Oficial de 1ª | 0.175 | 17.7 | 3.10 |
| MO_3 | h | Ayudante | 0.175 | 15.3 | 2.68 |
| rv0004b | m2 | material descrito (material) | 1 | 16.19 | 16.19 |
| % MA | % | Medios auxiliares | 1 % | 21.97 | 0.22 |
| %CI | % | COSTES INDIRECTOS | 3 % | 22.19 | 0.67 |
|  |  | Total |  |  | 22.86 |

**RV0005** ML RODAPIE 6CM DM CON CHAPA DE ACERO GALV.
918.97 ML × 5.57 = 5118.66
Rodapié macizo de DM hidrófugo de 60x10 mm, enrasado con placa de cartón yeso, COLOCADO SOBRE UN PERFIL "L" DE ALUMINIO LACADO DE E=1 MM, revestida con chapa de acero galvanizado de 2mm. Todo ello SEGÚN DOCUMENTACIÓN GRÁFICA, E INDICACIONES DE LA D.F.. Incluso p.p. cortes longitudinales en su trasdós, encuentros y empalmes en inglete, sujeción con puntas de acero inoxidable sin cabeza y plastecido del hueco, i/pintado en obra con dos baños de pintura en color a definir por la DF, previa preparación y lijado, totalmente instalado; realizado según NTE-RSR-27 o normativa en vigor correspondiente. Medición de la longitud realizada, sin descontar puertas.

| Código | Ud | Descripción | Rendimiento | Precio | Importe |
|---|---|---|---|---|---|
| MO_1 | h | Oficial de 1ª | 0.147 | 17.7 | 2.60 |
| MO_3 | h | Ayudante | 0.147 | 15.3 | 2.25 |
| rv0005 | m2 | material descrito (material) | 0.06 | 8.5 | 0.51 |
| % MA | % | Medios auxiliares | 1 % | 5.36 | 0.05 |
| %CI | % | COSTES INDIRECTOS | 3 % | 5.41 | 0.16 |
|  |  | Total |  |  | 5.57 |

| Medición | Uds. | Largo | Parcial |
|---|---|---|---|
| PLANTA SOTANO |  |  |  |
| Escalera 1 | 1 | 8.51 | 8.51 |
| Escalera 2 | 1 | 8.51 | 8.51 |
| PLANTA BAJA |  |  |  |
| Escalera 1 | 1 | 12.80 | 12.80 |
| Aula 1 | 1 | 32.59 | 32.59 |
| Aula 2 | 1 | 32.39 | 32.39 |
| Aula 3 | 1 | 32.41 | 32.41 |
| Aula 4 | 1 | 32.09 | 32.09 |
| Aula 5 | 1 | 32.41 | 32.41 |
| Escalera 2 | 1 | 12.80 | 12.80 |
| Seminario 1 | 1 | 20.53 | 20.53 |
| Seminario 2 | 1 | 18.70 | 18.70 |
| Seminario 3 | 1 | 24.15 | 24.15 |
| Seminario 4 | 1 | 24.25 | 24.25 |
| Seminario 5 | 1 | 27.10 | 27.10 |
| Seminario 6 | 1 | 27.10 | 27.10 |
| Aula 7 | 1 | 27.09 | 27.09 |
| Sala de lectura | 1 | 34.80 | 34.80 |
| Seminario 7 | 1 | 23.83 | 23.83 |
| PLANTA PRIMERA |  |  |  |
| Escalera 1 | 1 | 9.61 | 9.61 |
| Aula Informática 1 | 1 | 32.08 | 32.08 |
| Aula Informática 2 | 1 | 32.41 | 32.41 |
| Aula Informática 3 | 1 | 32.41 | 32.41 |
| Aula Informática 4 | 1 | 32.58 | 32.58 |
| Escalera 2 | 1 | 9.61 | 9.61 |
| Seminario y conferencias | 1 | 27.53 | 27.53 |
| Aula Informatica 5 | 1 | 35.57 | 35.57 |
| Aula Informatica 6 | 1 | 35.57 | 35.57 |
| Aula Informatica 7 | 1 | 35.57 | 35.57 |
| Aula Informatica 8 | 1 | 35.47 | 35.47 |
| PLANTA SEGUNDA |  |  |  |
| Escalera 1 | 1 | 2.75 | 2.75 |
| Circulación | 1 | 155.98 | 155.98 |
| Escalera 2 | 1 | 2.75 | 2.75 |
| Conexión edif. Exist. | 1 | 7.02 | 7.02 |
| Total |  |  | 918.97 |

**RV0006** ML RODAPIE 6CM DM CON CHAPA DE ACERO GALV.
780.57 ML × 3.76 = 2934.94
Rodapié macizo de DM hidrófugo de 60x10 mm, revestida con chapa de acero galvanizado de 2mm. Todo ello sEGÚN DOCUMENTACIÓN DRÁFICA, E INDICACIONES DE LA D.F. Incluso p.p. cortes longitudinales en su trasdós, encuentros y empalmes en inglete, sujeción con puntas de acero inoxidable sin cabeza y plastecido del hueco, i/pintado en obra con dos baños de pintura en color a definir por la DF, previa preparación y lijado, totalmente instalado; realizado según NTE-RSR-27 o normativa en vigor correspondiente. Medición de la longitud realizada, sin descontar puertas.

| Código | Ud | Descripción | Rendimiento | Precio | Importe |
|---|---|---|---|---|---|
| MO_1 | h | Oficial de 1ª | 0.088 | 17.7 | 1.56 |
| MO_3 | h | Ayudante | 0.088 | 15.3 | 1.35 |
| rv0006 | m2 | material descrito (material) | 0.06 | 11.6 | 0.70 |
| % MA | % | Medios auxiliares | 1 % | 3.61 | 0.04 |
| %CI | % | COSTES INDIRECTOS | 3 % | 3.65 | 0.11 |
|  |  | Total |  |  | 3.76 |

| Medición | Uds. | Largo | Parcial |
|---|---|---|---|
| PLANTA PRIMERA |  |  |  |
| Director | 1 | 20.80 | 20.80 |
| CIEMUR | 1 | 20.09 | 20.09 |
| Lab comp. Contr. Bec. Tec. Inform. | 1 | 44.79 | 44.79 |
| PLANTA SEGUNDA |  |  |  |
| Despacho doble 1 | 1 | 15.78 | 15.78 |
| Despacho doble 2 | 1 | 15.88 | 15.88 |
| Despacho doble 3 | 1 | 16.69 | 16.69 |
| Despacho doble 4 | 1 | 16.69 | 16.69 |
| Despacho doble 5 | 1 | 16.69 | 16.69 |
| Despacho doble 6 | 1 | 16.80 | 16.80 |
| Despacho doble 7 | 1 | 16.80 | 16.80 |
| Despacho doble 8 | 1 | 16.69 | 16.69 |
| Despacho doble 9 | 1 | 16.69 | 16.69 |
| Despacho 1 | 1 | 11.65 | 11.65 |
| Despacho 2 | 1 | 11.48 | 11.48 |
| Despacho 3 | 1 | 11.48 | 11.48 |
| Despacho 4 | 1 | 11.48 | 11.48 |
| Despacho 5 | 1 | 11.48 | 11.48 |
| Despacho 6 | 1 | 11.48 | 11.48 |
| Despacho 7 | 1 | 11.48 | 11.48 |
| Despacho 8 | 1 | 11.48 | 11.48 |
| Despacho 9 | 1 | 11.48 | 11.48 |
| Despacho 10 | 1 | 11.48 | 11.48 |
| Despacho 11 | 1 | 11.48 | 11.48 |
| Despacho 12 | 1 | 11.48 | 11.48 |
| Despacho 13 | 1 | 11.48 | 11.48 |
| Despacho 14 | 1 | 11.65 | 11.65 |
| Despacho 15 | 1 | 11.70 | 11.70 |
| Despacho 16 | 1 | 11.70 | 11.70 |
| Despacho 17 | 1 | 11.59 | 11.59 |
| Despacho 18 | 1 | 11.59 | 11.59 |
| Despacho 19 | 1 | 11.59 | 11.59 |
| Despacho 20 | 1 | 10.78 | 10.78 |
| Despacho 21 | 1 | 11.22 | 11.22 |
| Despacho 22 | 1 | 18.35 | 18.35 |
| Despacho 23 | 1 | 11.48 | 11.48 |
| Despacho 24 | 1 | 11.48 | 11.48 |
| Despacho 25 | 1 | 11.38 | 11.38 |
| Despacho 26 | 1 | 10.78 | 10.78 |
| Despacho 27 | 1 | 11.59 | 11.59 |
| Despacho 28 | 1 | 11.59 | 11.59 |
| Despacho 29 | 1 | 11.59 | 11.59 |
| Despacho 30 | 1 | 11.70 | 11.70 |
| Despacho 31 | 1 | 11.60 | 11.60 |
| Despacho 32 | 1 | 11.23 | 11.23 |
| Despacho 33 | 1 | 11.38 | 11.38 |
| Despacho multiple 1 | 1 | 18.61 | 18.61 |
| Despacho multiple 2 | 1 | 21.23 | 21.23 |
| Sala de profesores | 1 | 21.86 | 21.86 |
| Oficina técnica | 1 | 17.35 | 17.35 |
| Sala de administración | 1 | 25.74 | 25.74 |
| Sala de reuniones | 1 | 20.38 | 20.38 |
| Director | 1 | 20.38 | 20.38 |
| Secretario | 1 | 15.25 | 15.25 |
| Total |  |  | 780.57 |

**RV0007** ML ZANQUIN Y RODAPIE TERRAZO MICROGRANO 6CM
216.74 ML × 12.77 = 2767.77
Zanquín de terrazo negro de micrograno, de identicas caracteristicas al peldaño, de 1ª calidad, de espesor 2mm, acabado identico al peldaño, con cantos vistos y achaflanados, con forma pentagonal adaptada a los peldaños y paralela a la pendiente de la escalera (separado de esta 60mm), arista superior separada 70 mm de la linea teorica que une el borde de los peldaños recibido con mortero de cemento M-5, p.p. de replanteo, tratamiento de juntas y limpieza; SU COEFICIENTE DE ABSORCION SERA INFERIOR AL 10%. LA ENTREGA DEL SOLADO CON OTROS PAVIMENTOS NO PRESENTARA DESNIVELES, NO PRESENTARA EN SI CEJAS NI RESALTES SUPERIORES A 1 MM., Y SU PLANEIDAD MEDIDA CON REGLA DE 2 M., NO PRESENTARA VARIACIONES SUPERIORES A 4 MM. LA JUNTA CON PARAMENTOS VERTICALES SERA HOMOGENEA. Medición de la longitud realizada, sin descontar puertas.Construido s/NTE-RSR y normativa en vigor correspondiente.

| Código | Ud | Descripción | Rendimiento | Precio | Importe |
|---|---|---|---|---|---|
| MO_1 | h | Oficial de 1ª | 0.22 | 17.7 | 3.89 |
| MO_3 | h | Ayudante | 0.221 | 15.3 | 3.38 |
| rv0007 | m2 | material descrito (material) | 0.06 | 83.53 | 5.01 |
| % MA | % | Medios auxiliares | 1 % | 12.28 | 0.12 |
| %CI | % | COSTES INDIRECTOS | 3 % | 12.40 | 0.37 |
|  |  | Total |  |  | 12.77 |

| Medición | Uds. | Largo | Parcial |
|---|---|---|---|
| PLANTA SOTANO |  |  |  |
| Escalera 1 | 1 | 22.37 | 22.37 |
| Cuarto esc. | 1 | 6.16 | 6.16 |
| V.P acceso | 1 | 16.60 | 16.60 |
| Conexión edif. Exist. | 1 | 33.44 | 33.44 |
| Escalera 2 | 1 | 21.66 | 21.66 |
| PLANTA BAJA |  |  |  |
| Escalera 1 | 1 | 24.33 | 24.33 |
| Escalera 2 | 1 | 24.33 | 24.33 |
| PLANTA PRIMERA |  |  |  |
| Escalera 1 | 1 | 25.35 | 25.35 |
| Escalera 2 | 1 | 25.35 | 25.35 |
| PLANTA SEGUNDA |  |  |  |
| Escalera 1 | 1 | 8.17 | 8.17 |
| Escalera 2 | 1 | 8.98 | 8.98 |
| Total |  |  | 216.74 |

**RV0009** ML ENCIEMRA DE FENOLICO (19/04/2010)
15.7 ML × 85.58 = 1343.61
SUMINISTRO Y COLOCACION DE ENCIMERA PARA LAVABOS DE 0,50M DE FONDO 15MM DE ESPESOR, EN COLOR BLANCO O DEFINIDO POR LA DF, formado por paneles de compacto fenólico de 15 mm de espesor, de masa oscura, con el canto visto, acabados en color, a elegir por la dirección facultativa, ANCLADO A PARAMENTO VERTICAL MEDIANTE FIJACIÓN MECÑANICA CON PERFILERÍA EN "L" de acero inoxidable AISI 316 pulido y bruñido, ATORNILLADA A PARAMENTO VERTICAL.
Se incluyen todas las operaciones, materiales (placas, perfilería metálica, tornillos, perfiles de remate, herrajes y demás accesorios), así como parte proporcional de tapeta con paramento existente en caso de ser necesario y todos los medios auxiliares necesarios para la correcta terminación de los trabajos.
Normativa de obligado cumplimiento "NTE" PML, UNE: 38337 82 2R.
El CONTRATISTA presentará muestras a escala real de placas, en el color que se le solicite y de los elementos de unión y anclaje, así como de los herrajes, que serán previos a su instalación, aprobados por la Dirección Facultativa.
Medida la unidad terminada.

| Código | Ud | Descripción | Rendimiento | Precio | Importe |
|---|---|---|---|---|---|
| MO_1 | h | Oficial de 1ª | 0.22 | 17.7 | 3.89 |
| MO_3 | h | Ayudante | 0.221 | 15.3 | 3.38 |
| rv0009 | m2 | material descrito (material; 19/04/2010) | 0.5 | 150 | 75.00 |
| % MA | % | Medios auxiliares | 1 % | 82.27 | 0.82 |
| %CI | % | COSTES INDIRECTOS | 3 % | 83.09 | 2.49 |
|  |  | Total |  |  | 85.58 |

| Medición | Uds. | Largo | Parcial |
|---|---|---|---|
| PBAJA | 2 | 2.85 | 5.70 |
| P1º | 2 | 2.85 | 5.70 |
| P2º | 2 | 2.15 | 4.30 |
| Total |  |  | 15.7 |

## R__0000 REVESTIMIENTOS (08/10/2008)
Importe: 419182.81

### RV_0000 Verticales (véase arriba)

### RP_0000 Pavimentos (véase arriba)

### RT_0000 Techos (véase arriba)

## S__0000 SEGURIDAD Y SALUD (08/10/2008)
Importe: 46275.55

| Código | Descripción | Cantidad | Precio | Importe |
|---|---|---|---|---|
| S_0001 | ESTUDIO DE SEGURIDAD Y SALUD | 1 | 46275.55 | 46275.55 |

## UN0000 ACCESO
Importe: 185237.84

**U0005** M2 PAVIMENTO DE HORMIGÓN e=30 CM. (04/02/2010)
2009.05 M2 × 49.35 = 99146.62
FORMACION DE SOLERA MEDIANTE:
-HORMIGON ARMADO de 30 cm de espesor, ejecutada sobre el terreno, elaborada con hormigón HA-35/B/20/IIa,cemento tipo CEM II/A 52,5, con una relacion agua/cemento menor de 0.47, elaborado en central, transportado, puesto en obra mediante camión bomba, en tongadas no superiores a 50 cm, vibrado y curado, maestreado y nivelado, segun cotas y niveles de proyecto, incluso p.p. de aditivos MELKRETE HI EN PROPOCION 1.6%.
Incluso la p.p de juntas de estanqueidad en la unión losa-muro que se ejecutaran mediante un doble cordón hidroexpansivo Bond Ring WS1020. Así mismo, se incluye la p.p de juntas de dilatación que se ejecutarán mediante la disposición de una junta de PVC BASF MASTERFLEX 2000 D/32
-Armado con acero en calidad B 500 s, cortado, doblado, montado y puesto en obra en una cuantía orientativa, a estimar sobre planos, de 5.33 kg/m2, incluyéndose como parte proporcional los kilos correspondientes a solapes, armaduras de montaje y despuntes, comprendiendo pasos de vigas, alambre recocido para atado, separadores, etc.
-TRATAMIENTO DE FRATASADO SOBRE HORMIGÓN (NO INCLUIDO EN ESTA PARTIDA), REALIZADO CON MEDIOS MECÁNICOS TRAS EJECUCIÓN DE LA SOLERA, TODO SEGÚN PLIEGOS DE PROYECTO, INDICACIONES DE LA DIRECCIÓN DE OBRA Y NORMATIVA EN VIGOR CORRESPONDIENTE.
-Incluso p.p. de encofrado de madera en bordes y huecos, en una cuantía orientativa, a estimar sobre planos, de 0.03 m2/m2, limpieza, humedecido, aplicacion de desencofrante, puesta en obra, replanteo del conjunto, nivelacion y aplomado de encofrados, apeos y p.p. de elementos complementarios para su total estabilidad.
Quedan incluidos en el precio los excesos de hormigón generados al hormigonar el espacio entre el volumen teórico y real, si hubiera diferencia, la eliminación de agua con bomba (incluso esta misma), limpieza de fondos, pasos de instalaciones, colocación de anclajes perfectamente nivelados, plataforma de trabajo y de hormigonado, etc.
Medida la superficie teórica sobre planos, realizado segun normas NTE, EHE y CTE.

| Código | Ud | Descripción | Rendimiento | Precio | Importe |
|---|---|---|---|---|---|
| H0002 | m3 | HORM. HA-30/P/20/I LOSA V. MAN. | 0.3 | 120.59 | 36.18 |
| A0001 | kg | ACERO CORRUGADO B 500 S | 5.26 | 0.85 | 4.47 |
| E04CE020 | m2 | ENCOF.MAD.ZAP.Y VIG.RIOS.Y ENCE. | 0.3 | 16.2 | 4.86 |
| J0001 | ml | Junta para pavimento | 0.2 | 9.66 | 1.93 |
| % MA | % | Medios auxiliares | 1 % | 47.44 | 0.47 |
| %CI | % | COSTES INDIRECTOS | 3 % | 47.91 | 1.44 |
|  |  | Total |  |  | 49.35 |

**U0006** ML FORMACIÓN DE BANCO DE HORMIGON (04/02/2010)
91.14 ML × 90.91 = 8285.54

| Código | Ud | Descripción | Rendimiento | Precio | Importe |
|---|---|---|---|---|---|
| H0001 | M3 | HORM. HA-35/B/20/IIa | 0.3 | 117.83 | 35.35 |
| A0001 | kg | ACERO CORRUGADO B 500 S | 20 | 0.85 | 17.00 |
| E0001 | m2 | ENCOFRADO EN MUROS 2 CARAS 3,00m<h<6,00m | 1 | 35.04 | 35.04 |
| % MA | % | Medios auxiliares | 1 % | 87.39 | 0.87 |
| %CI | % | COSTES INDIRECTOS | 3 % | 88.26 | 2.65 |
|  |  | Total |  |  | 90.91 |

**U0009** ud TRASPLANTE ÁRBOL MAQ.HIDR.D=110
7 ud × 38.19 = 267.33
Trasplante y replantado de árbol con máquina trasplantadora hidráulica tipo Optimal o equivalente, sobre camión especial, para cepellones de 110 cm. de diámetro, incluso trabajos de poda y tratamiento antitranspirante, así como suministro y colocación de anclajes, en un radio máximo de acción de 200 m., medida la unidad transplantada.

| Código | Ud | Descripción | Rendimiento | Precio | Importe |
|---|---|---|---|---|---|
| MO_1 | h | Oficial de 1ª | 0.479 | 17.7 | 8.48 |
| MO_2 | h | Peón especialista | 0.486 | 14.9 | 7.24 |
| M05EN020 | h. | Excav.hidráulica neumáticos 84 CV (maquinaria) | 0.05 | 34.18 | 1.71 |
| P28EB013 | ud | Acacia baileyana 1,25-1,50 m. co (material) | 1 | 11.58 | 11.58 |
| P28SD005 | m. | Tubo drenaje PVC corrug.D=50 mm (material) | 3 | 2.13 | 6.39 |
| P28DA130 | kg | Substrato vegetal fertilizado (material) | 2 | 0.61 | 1.22 |
| P01DW050 | m3 | Agua obra (material) | 0.09 | 0.97 | 0.09 |
| % MA | % | Medios auxiliares | 1 % | 36.71 | 0.37 |
| %CI | % | COSTES INDIRECTOS | 3 % | 37.08 | 1.11 |
|  |  | Total |  |  | 38.19 |

**U0008** M2 GRAVA
172.05 M2 × 8.69 = 1495.11
GRAVA EN SUPERFICIES HORIZONTALES, DE DIAMETREO 40/80, INCLUSO P/P DE EXTENDIDO, retirada de maquinaria y p.p. de cargas, descargas y transportes dentro de la obra.
ICLUSO P/P DE MEDIOS AUXILIARES Y PEQUEÑO MATERIAL.
Medido en volumen teórico, sin compensación por coeficientes de compactación, ni huecos ni excesos de relleno.

| Código | Ud | Descripción | Rendimiento | Precio | Importe |
|---|---|---|---|---|---|
| MO_2 | h | Peón especialista | 0.089 | 14.9 | 1.33 |
| P01AG130 | m3 | Grava machaqueo 40/80 mm. | 0.3 | 20.03 | 6.01 |
| % MA | % | Medios auxiliares | 15 % | 7.34 | 1.10 |
| %CI | % | COSTES INDIRECTOS | 3 % | 8.44 | 0.25 |
|  |  | Total |  |  | 8.69 |

### IV_0000 INSTALACIONES (véase arriba)

## U__0000 URBANIZACIÓN (08/10/2008)
Importe: 119682.52

**U0001** ud TRASPLANTE ÁRBOL MAQ.HIDR.D=110
7 ud × 344.78 = 2413.46
Trasplante y replantado de árbol con máquina trasplantadora hidráulica tipo Optimal o equivalente, sobre camión especial, para cepellones de 110 cm. de diámetro, incluso trabajos de poda y tratamiento antitranspirante, así como suministro y colocación de anclajes, en un radio máximo de acción de 200 m., medida la unidad transplantada.

| Código | Ud | Descripción | Rendimiento | Precio | Importe |
|---|---|---|---|---|---|
| MO_1 | h | Oficial de 1ª | 2.141 | 17.7 | 37.90 |
| MO_2 | h | Peón especialista | 2.149 | 14.9 | 32.02 |
| O01OB275 | h. | Podador y espec.arboricultor (mano de obra) | 0.737 | 19.29 | 14.22 |
| M10AL100 | h. | Transplant.hidrául.cepellón D=110/140cm (maquinaria) | 0.8 | 175.02 | 140.02 |
| P28W101 | l. | Antitranspirante foliar concentr (material) | 0.1 | 16.67 | 1.67 |
| P28W001 | ud | Pequeño material jardinería (material) | 80 | 1.32 | 105.60 |
| % MA | % | Medios auxiliares | 1 % | 331.43 | 3.31 |
| %CI | % | COSTES INDIRECTOS | 3 % | 334.74 | 10.04 |
|  |  | Total |  |  | 344.78 |

**U0002** m2 FORM.CÉSPED BAJO MANTENIMIENTO<1000
3078.06 m2 × 24.38 = 75043.10
Formación de césped de bajo mantenimiento, resistente al pisoteo y adaptable a todo tipo de climas, con riego;por siembra de Cyanodon 100%, en superficies hasta 1000 m2, comprendiendo el desbroce, perfilado y fresado del terreno, distribución de fertilizante complejo NPK-Mg-M.O., pase de motocultor a los 10 cm. superficiales, perfilado definitivo, pase de rulo y preparación para la siembra, siembra de la mezcla indicada a razón de 30 gr/m2. y primer riego.

| Código | Ud | Descripción | Rendimiento | Precio | Importe |
|---|---|---|---|---|---|
| MO_1 | h | Oficial de 1ª | 0.701 | 17.7 | 12.41 |
| MO_2 | h | Peón especialista | 0.701 | 14.9 | 10.44 |
| M10PN010 | h. | Motoazada normal (maquinaria) | 0.03 | 4.37 | 0.13 |
| M10MR030 | h. | Rodillo auto.90 cm. 1 kg/cm.gene (maquinaria) | 0.008 | 5.03 | 0.04 |
| P28DF060 | kg | Fertilizante compl.césped NPK-Mg (material) | 0.1 | 1.01 | 0.10 |
| P28MP130 | kg | Semilla de cyanodon (material) | 0.03 | 5.77 | 0.17 |
| P28DA100 | m3 | Mantillo limpio cribado (material) | 0.005 | 30.62 | 0.15 |
| % MA | % | Medios auxiliares | 1 % | 23.44 | 0.23 |
| %CI | % | COSTES INDIRECTOS | 3 % | 23.67 | 0.71 |
|  |  | Total |  |  | 24.38 |

**U0003** m3 EXT.MECA.T.VEGET.FERTIL
3078.06 m3 × 2.79 = 8587.79
Extendido de tierra vegetal de la propia parcela, limpia y cribada con medios mecánicos, suministrada a granel y perfilada a mano.

| Código | Ud | Descripción | Rendimiento | Precio | Importe |
|---|---|---|---|---|---|
| MO_2 | h | Peón especialista | 0.088 | 14.9 | 1.31 |
| M05PN010 | h. | Pala cargadora neumáticos 85 CV/1,2m3 | 0.04 | 34.18 | 1.37 |
| % MA | % | Medios auxiliares | 1 % | 2.68 | 0.03 |
| %CI | % | COSTES INDIRECTOS | 3 % | 2.71 | 0.08 |
|  |  | Total |  |  | 2.79 |

**U0004** M3 DEMOLICION DE ELEMENTOS DE HORMIGON EXISTENTES
209 M3 × 13.02 = 2721.18

| Código | Ud | Descripción | Rendimiento | Precio | Importe |
|---|---|---|---|---|---|
| MO_2 | h | Peón especialista | 0.438 | 14.9 | 6.53 |
| M05PN010 | h. | Pala cargadora neumáticos 85 CV/1,2m3 | 0.04 | 34.18 | 1.37 |
| % MAUR2 | % | Medios auxiliares y martillo (18/04/2010) | 60 % | 7.90 | 4.74 |
| %CI | % | COSTES INDIRECTOS | 3 % | 12.64 | 0.38 |
|  |  | Total |  |  | 13.02 |

| Medición | Uds. | Ancho | Alto | Parcial |
|---|---|---|---|---|
| Demolición de camino de acceso | 1 | 500.00 | 0.25 | 125.00 |
| Demolición de piscina, incluso accesorios, valvulería etc. | 1 | 280.00 | 0.30 | 84.00 |
| Total |  |  |  | 209 |

| Código | Ud | Descripción | Cantidad | Precio | Importe |
|---|---|---|---|---|---|
| U0005 | M2 | PAVIMENTO DE HORMIGÓN e=30 CM. | 475 | 49.35 | 23441.25 |

**U0007** M2 PAVICESPED
206 M2 × 36.29 = 7475.74
Suministro y colocación de pavimento con celosía para cesped de hormigón de doble capa, color en su capa vista gris según muestra que debe ser aprobada por la D.F,, antideslizante y antidesgaste, en piezas rectangulares con superficie semiabierta en cuadrados de 600x400x100 mm., modelo celosía cesped de Lurgain o similar en calidad y precio y ejecución de cenefa de adoquín de hormigón de doble capa colocados según detalles de documentación gráfica e indicaciones de la D.F., fijados sobre capa de arena de río compactada de 5 cm. de espesor. Incluso replanteo de alineaciones y niveles, capa de hormigón en masa HM-20 de 18 cms de espesor, regleado y alisado de la superficie; la capa de arena de río de 5 cms, extendida, nivelada y enrasada; se tendrá bastante cuidado en que las pendientes de esta última base sean las proyectadas para el pavimento terminado, en ningún caso se tomará la capa de arena como capa regularizante. La colocación de las piezas se hará tomando la precaución de que en ningún momento se debe pisar la capa de arena; el relleno de huecos con tierra vegetal en el caso del pavicesped y con arena caliza de machaqueo en los adoquines, recebado de las mismas y barrido de la superficie; y finalmente la compactación de la superficie terminada que se deberá ejecutar el mismo día de la ejecución y en sentido ascendente y trasnversal a la pendiente; p.p de limpieza final de la superficie y siembra del cesped. Medida la superficie según documentación gráfica.

| Código | Ud | Descripción | Rendimiento | Precio | Importe |
|---|---|---|---|---|---|
| MO_2 | h | Peón especialista | 0.396 | 14.9 | 5.90 |
| MO_3 | h | Ayudante | 0.396 | 15.3 | 6.06 |
| M11HR020 | h. | Regla vibrante eléctrica 3 m. (maquinaria) | 0.07 | 2.76 | 0.19 |
| M08RB010 | h. | Bandeja vibrante de 170 kg. (maquinaria) | 0.3 | 2.72 | 0.82 |
| P28MP100 | kg | Mezcla sem.césped tipo natural (material) | 0.03 | 3.98 | 0.12 |
| P01AA020 | m3 | Arena de río 0/6 mm. (material) | 0.053 | 14.7 | 0.78 |
| P28DA010 | m3 | Tierra vegetal (material) | 0.01 | 10.6 | 0.11 |
| P01AA950 | kg | Arena caliza machaq. sacos 0,3 mm (material) | 1.5 | 0.29 | 0.44 |
| P01HM010 | m3 | Hormigón HM-20/P/20/I central (material) | 0.185 | 70.02 | 12.95 |
| P08XVA007b | m2 | Celosía cesped hormigón Lurgain. h=10cms (material) | 1 | 6.7 | 6.70 |
| P08XVA005 | m | Adoq.horm. 20x10x10 Cigales Lurgain (material) | 0.95 | 0.85 | 0.81 |
| % MA | % | Medios auxiliares | 1 % | 34.88 | 0.35 |
| %CI | % | COSTES INDIRECTOS | 3 % | 35.23 | 1.06 |
|  |  | Total |  |  | 36.29 |

## VA_0000 VARIOS (03/12/2007)

**Z_0006** UD LIMPIEZA FINAL DE LA OBRA
0 UD × 0.01
LIMPIEZA FINAL DE LA OBRA, CONSISTENTE EN RETIRADA DE TODOS LOS MATERIALES Y DESPERDICIOS, LIMPIEZA Y ABRILLANTADO DE SOLADOS, PARAMENTOS, FACHADAS, VIDRIOS, CARPINTERIA, MOBILIARIO, APARATOS SANITARIOS, EQUIPOS Y TECHOS. RETIRADA DE ESCOMBROS, CARGA Y TRANSPORTE A VERTEDERO, CANON DEL MISMO Y DESCARGA DEL MATERIAL. INCLUSO MEDIOS AUXILIARES, CONSUMIBLES Y OTROS MATERIALES. LOS EDIFICIOS Y LA URBANIZACION QUEDARAN LISTOS PARA EFECTUAR UNA LIMPIEZA EQUIVALENTE A LA DE MANTENIMIENTO HABITUAL DEL EDIFICIO EN USO.

**Z_0005** UD LIMPIEZA PERIODICA
0 UD × 0.01
CONJUNTO DE LIMPIEZAS PERIODICAS DE LA OBRA, DEBIENDOSE UNA VEZ POR SEMANA LIMPIAR LAS ZONAS DE TRABAJO Y REALIZAR EL DESESCOMBRO, CON CARGA Y TRANSPORTE A VERTEDERO, CANON DEL MISMO Y DESCARGA DEL MATERIAL, ASI COMO LIMPIEZA DE VIALES. INCLUSO MEDIOS AUXILIARES, CONSUMIBLES Y OTROS MATERIALES.
MEDIDA LA UNIDAD EJECUTADA

**Z_0004** UD ACONDICIONAMIENTO DEL TERRENO
0 UD × 0.01
ACONDICIONAMIENTO DEL TERRENO CON SU CORRESPONDIENTE PERFILADO Y NIVELADO, EXTENDIDO DE GRAVA O TODO-UNO EN CANTIDAD SUFICIENTE Y COMPACTADO CORRECTAMENTE, PARA EL PASO DE CAMIONES Y MAQUINARIA PRECISA PARA LA CIMENTACION Y OBRA POSTERIOR, INCLUSO ACCESOS, CAMINOS DE RODADURA, ETC. ASI COMO LIMPIEZA DE RUEDAS DE LOS VEHICULOS A LA SALIDA DE OBRA Y CUANTAS SEÑALIZACIONES SEA NECESARIO EFECTUAR. TAMBIEN SE INCLUIRAN LAS AYUDAS PROPIAS PARA LOS ACHIQUES DE AGUA. LIMPIEZA, AGUA ENERGIA, RETIRADA DE ESCOMBROS, ETC. EL COSTE DE ESTA PARTIDA ESTARA INCLUIDO EN EL COSTE DEL RESTO DE LAS PARTIDAS DEL PROYECTO.

**Z_0003** UD LEGALIZACION DE LAS INSTALACIONES
0 UD × 0.01
CONJUNTO DE TRAMITES NECESARIOS PARA LA LEGALIZACION DE TODAS LAS INSTALACIONES DEL PROYECTO, COMPRENDIENDO LA ELABORACION Y VISADO DE LOS PROYECTOS FIRMADOS POR UN TECNICO COMPETENTE DEL INSTALADOR, TRAMITACION ANTE LOS ORGANISMOS COMPETENTES, INDUSTRIA, AYUNTAMIENTOS, ETC, CERTIFICADOS FINALES DE OBRA FIRMADOS POR TECNICO COMPETENTE DEL INSTALADOR, CERTIFICADOS DE PRIUEBAS Y MATERIALES, GASTOS DE REDACCION Y COPIADO DE LA DOCUMENTACION.
ESTA PARTIDA SE INCLUIRA EN EL CAPITULO TOTAL DEL PRESUPUESTO SIN INCREMENTAR SU COSTO.

**Z_0001** UD PLANOS DE DESARROLLO DE LA INGENIERIA
0 UD × 0.01
ELABORACION DEL PROYECTO CONSTRUCTIVO CON TODA LA DOCUMENTACION NECESARIA PARA EL DESARROLLO DE LAS DIRECTRICES DADAS EN EL PROYECTO DE LICITACION Y DE LAS CONSIGNAS DE LA DIRECCION FACULTATIVA, CON ANTERIORIDAD A LA EJECUCION DE LA OBRA Y A LA REALIZACIÓN DEL ACOPIO DE MATERIALES, INCLUYENDO PLANOS DE DESARROLLO DE LAS ESTRUCTURAS Y CUBIERTAS, PLANOS DE MONTAJE DE LAS INSTALACIONES CON DETALLE DE LA UBICACION DE EQUIPOS, TRAZADOS DE INSTALACIONES Y UBICACION DE EQUIPOS TERMINALES, CALCULOS JUSTIFICATIVOS DE LAS SOLUCIONES ADOPTADAS, PLANOS DE DETALLE Y CROQUIS Y TODOS LOS DATOS QUE REQUIERA LA DIRECCION DE OBRA HASTA LA ACEPTACION DE LAS PROPUESTAS CONSTRUCTIVAS REALIZADAS POR EL CONTRATISTA,INCLUSO PRESENTACION DE MUESTRAS , MODELOS, CATALOGOS, ETC.
EL COSTE DE ESTA PARTIDA ESTARA INCLUIDO EN EL COSTE DEL RESTO DE LAS PARTIDAS DEL PROYECTO.

**Z_0002** UD PLANOS AS BUILT
0 UD × 0.01
ELABORACION DEL PROYECTO FINAL AS-BUILT DE TODA LA DOCUMENTACION NECESARIA PARA RECOGER EL ESTADO FINAL DE LA OBRA, COMPRENDIENDO PLANOS AS-BUILT,MEMORIAS EXPLICATIVAS, LISTADO DE MATERIALES, ESPECIFICACIONES DE LOS EQUIPOS, LIBROS DE MANTENIMIENTO, CERTIFICADOS DE MATERIALES Y ENSAYOS, LISTADOS DE PROVEEDORES CON TELEFONOS DE CONTACTO, ASÍ COMO CUALQUIER OTRO DOCUMENTO MENCIONADO EN EL PROYECTO O RELACIONADO CON EL MISMO.
SE PRESENTARAN 5 COPIAS EN PAPEL Y 5 EN CD, DEBIDAMENTE ENCUARDENADAS Y EN CASTELLANO.
SE INCLUIRAN CURSOS DE PREPARACION AL USUARIO FINAL POR CADA UNO DE LOS SISTEMAS INSTALADOS, EN LAS OFICINAS DEL USUARIO FINAL O EN LAS DEL INSTALADOR SI EL USUARIO FINAL ASI LO CONSIDERA OPORTUNO.
ESTA PARTIDA SE INCLUIRA EN EL CAPITULO TOTAL DEL PRESUPUESTO SIN INCREMENTAR SU COSTO.

## Precios auxiliares

**A02A060** m3 MORTERO CEMENTO M-10
Precio: 70.7
Mortero de cemento CEM II/B-P 32,5 N y arena de río de tipo M-10 para uso corriente (G), con resistencia a compresión a 28 días de 10 N/mm2, confeccionado con hormigonera de 200 l., s/RC-03 y UNE-EN-998-1:2004.

| Código | Ud | Descripción | Rendimiento | Precio | Importe |
|---|---|---|---|---|---|
| MO_2 | h | Peón especialista | 1.487 | 14.9 | 22.16 |
| P01CC020 | t. | Cemento CEM II/B-P 32,5 N sacos (material) | 0.38 | 85.91 | 32.65 |
| P01AA020 | m3 | Arena de río 0/6 mm. | 1 | 14.7 | 14.70 |
| P01DW050 | m3 | Agua obra | 0.26 | 0.97 | 0.25 |
| M03HH020 | h. | Hormigonera 200 l. gasolina (maquinaria) | 0.4 | 2.36 | 0.94 |
|  |  | Total |  |  | 70.7 |

**H0001** M3 HORM. HA-35/B/20/IIa
Precio: 117.83
Hormigón para armar HA-35 N/mm2, consistencia balnda, Tmáx.20 mm., para ambiente normal, elaborado en central, incluso vertido por medio de camión-bomba, vibrado y colocado. Según normas NTE-CSZ , EHE-08 y CTE-SE-C.

| Código | Ud | Descripción | Rendimiento | Precio | Importe |
|---|---|---|---|---|---|
| MO_2 | h | Peón especialista | 0.8 | 14.9 | 11.92 |
| MO_3 | h | Ayudante | 0.8 | 15.3 | 12.24 |
| H_0001 | M3 | HORMIGON HA-35/P/20/IIa (material) | 1 | 80 | 80.00 |
| P01HB021 | m3 | Bomb.hgón. 56a75 m3, pluma 36m (material) | 1.15 | 11.89 | 13.67 |
|  |  | Total |  |  | 117.83 |

**A0001** kg ACERO CORRUGADO B 500 S
Precio: 0.85
Acero corrugado B 500 S, cortado, doblado, armado y colocado en obra, incluso p.p. de despuntes. Según EHE-08 y CTE-SE-A.

| Código | Ud | Descripción | Rendimiento | Precio | Importe |
|---|---|---|---|---|---|
| MO_1 | h | Oficial de 1ª | 0.012 | 17.7 | 0.21 |
| MO_3 | h | Ayudante | 0.013 | 15.3 | 0.20 |
| P03ACC080 | kg | Acero corrugado B 500 S/SD (material) | 1.05 | 0.42 | 0.44 |
| P03AAA020 | kg | Alambre atar 1,30 mm. (material) | 0.006 | 0.75 | 0.00 |
|  |  | Total |  |  | 0.85 |

**E04CE010** m2 ENCOF.METÁL.ZAP.VIG.CIMENT.Y EN.
Precio: 16.44
Encofrado y desencofrado metálico en zapatas, zanjas, vigas, encepados y 50 posturas . Según NTE-EME.

| Código | Ud | Descripción | Rendimiento | Precio | Importe |
|---|---|---|---|---|---|
| MO_1 | h | Oficial de 1ª | 0.219 | 17.7 | 3.88 |
| MO_3 | h | Ayudante | 0.219 | 15.3 | 3.35 |
| M13EF020 | m2 | Encof.panel metal.5/10 m2. 50 p. (maquinaria) | 1 | 2.48 | 2.48 |
| P01DC010 | l. | Desencofrante p/encofrado metálico (material) | 0.082 | 1.57 | 0.13 |
| M13EF040 | m. | Fleje para encofrado metálico (maquinaria) | 0.1 | 0.28 | 0.03 |
| P03AAA020 | kg | Alambre atar 1,30 mm. | 0.05 | 0.75 | 0.04 |
| P01UC020 | kg | Puntas 17x70 (material) | 1 | 6.53 | 6.53 |
|  |  | Total |  |  | 16.44 |

**A06T010** h. GRÚA TORRE 30 m. FLECHA, 750 kg.
Precio: 18.12
Alquiler de grúa torre de 30 m. de flecha y 750 kg. de carga en punta, incluyendo cimentación, montaje, desmontaje y medios auxiliares.

| Código | Ud | Descripción | Rendimiento | Precio | Importe |
|---|---|---|---|---|---|
| M02GT210 | ms | Alquiler grúa torre 30 m. 750 kg. (maquinaria) | 0.006 | 897.03 | 5.38 |
| M02GT360 | ms | Contrato mantenimiento (maquinaria) | 0.006 | 106.22 | 0.64 |
| M02GT370 | ms | Alquiler telemando (maquinaria) | 0.006 | 50.62 | 0.30 |
| M02GT300 | ud | Mont/desm. grúa torre 30 m. flecha (maquinaria) | 0.001 | 2900.92 | 2.90 |
| M02GE050 | h. | Grúa telescópica autoprop. 60 t. (maquinaria) | 0.036 | 98.02 | 3.53 |
| M02GT380 | ud | Tramo de empotramiento grúa torre <40 m. (maquinaria) | 0.001 | 1463.1 | 1.46 |
| E04AB040 | kg | ACERO CORR. PREFOR. B 500 S (material) | 0.98 | 1.24 | 1.22 |
| E04CM050 | m3 | HORM. HA-25/P/20/I V. MANUAL (material) | 0.028 | 96.04 | 2.69 |
|  |  | Total |  |  | 18.12 |

**E0001** m2 ENCOFRADO EN MUROS 2 CARAS 3,00m<h<6,00m
Precio: 35.04
Encofrado y desencofrado en muros de dos caras vistas de 3,00 a 6,00 m. de altura, con paneles metálicos modulares de 3,00 m. de altura y consola de trabajo considerando 20 posturas. Según NTE.

| Código | Ud | Descripción | Rendimiento | Precio | Importe |
|---|---|---|---|---|---|
| MO_1 | h | Oficial de 1ª | 0.367 | 17.7 | 6.50 |
| MO_3 | h | Ayudante | 0.394 | 15.3 | 6.03 |
| A05M030 | ms | ALQ. M2 ENCOF. MURO 2 CARAS h=6m | 0.143 | 12.53 | 1.79 |
| M13EA421 | d. | Consola trabajo (maquinaria) | 8 | 1.34 | 10.72 |
| P01DC010 | l. | Desencofrante p/encofrado metálico | 0.082 | 1.57 | 0.13 |
| P01UC030 | kg | Puntas 20x100 (material) | 0.01 | 6.52 | 0.07 |
| M13EA440 | ud | Cono terminal tubo 22/26 (maquinaria) | 1.235 | 0.07 | 0.09 |
| A06T050 | h. | GRÚA TORRE 40 m. FLECHA, 1000 kg. | 0.44 | 22.07 | 9.71 |
|  |  | Total |  |  | 35.04 |

**E04CM040** m3 HORM.LIMPIEZA HM-20/P/20/I V.MAN
Precio: 77.84
Hormigón en masa HM-20 N/mm2, consistencia plástica, Tmáx.20 mm., para ambiente normal, elaborado en central para limpieza y nivelado de fondos de cimentación, incluso vertido por medios manuales y colocación. Según NTE-CSZ,EHE-08 y CTE-SE-C.

| Código | Ud | Descripción | Rendimiento | Precio | Importe |
|---|---|---|---|---|---|
| MO_2 | h | Peón especialista | 0.525 | 14.9 | 7.82 |
| P01HM010 | m3 | Hormigón HM-20/P/20/I central | 1 | 70.02 | 70.02 |
|  |  | Total |  |  | 77.84 |

**E04CE020** m2 ENCOF.MAD.ZAP.Y VIG.RIOS.Y ENCE.
Precio: 16.2
Encofrado y desencofrado con madera suelta en pozos, zapatas, zanjas, vigas y encepados, considerando 4 posturas. Según NTE-EME.

| Código | Ud | Descripción | Rendimiento | Precio | Importe |
|---|---|---|---|---|---|
| MO_1 | h | Oficial de 1ª | 0.306 | 17.7 | 5.42 |
| MO_3 | h | Ayudante | 0.306 | 15.3 | 4.68 |
| P01EM290 | m3 | Madera pino encofrar 26 mm. (material) | 0.026 | 218.71 | 5.69 |
| P03AAA020 | kg | Alambre atar 1,30 mm. | 0.1 | 0.75 | 0.08 |
| P01UC030 | kg | Puntas 20x100 | 0.05 | 6.52 | 0.33 |
|  |  | Total |  |  | 16.2 |

**E05HLE010** m2 ENCOFR. MADERA LOSAS/FORJADOS 4 POST.
Precio: 14.45
Encofrado y desencofrado de losa armada plana con tablero de madera de pino de 22 mm., confeccionado previamente, considerando 4 posturas. Normas NTE-EME.

| Código | Ud | Descripción | Rendimiento | Precio | Importe |
|---|---|---|---|---|---|
| MO_1 | h | Oficial de 1ª | 0.219 | 17.7 | 3.88 |
| MO_3 | h | Ayudante | 0.219 | 15.3 | 3.35 |
| M13EM030 | m2 | Tablero encofrar 22 mm. 4 p. (maquinaria) | 1.05 | 1.96 | 2.06 |
| M13CP105 | ud | Puntal telesc. normal 3 m (maquinaria) | 0.014 | 11.56 | 0.16 |
| P01EM290 | m3 | Madera pino encofrar 26 mm. | 0.02 | 218.71 | 4.37 |
| P01UC030 | kg | Puntas 20x100 | 0.08 | 6.52 | 0.52 |
| P03AAA020 | kg | Alambre atar 1,30 mm. | 0.15 | 0.75 | 0.11 |
|  |  | Total |  |  | 14.45 |

**E05HLE020** m2 ENCOF. MADERA LOSA INCL. 4 P.
Precio: 15.81
Encofrado y desencofrado de losa armada inclinada, con tableros de madera de pino de 22 mm., considerando 4 posturas. Según norma NTE-EME.

| Código | Ud | Descripción | Rendimiento | Precio | Importe |
|---|---|---|---|---|---|
| MO_1 | h | Oficial de 1ª | 0.262 | 17.7 | 4.64 |
| MO_3 | h | Ayudante | 0.262 | 15.3 | 4.01 |
| M13EM030 | m2 | Tablero encofrar 22 mm. 4 p. | 1 | 1.96 | 1.96 |
| P01EM280 | m3 | Madera pino encofrar 22 mm. (material) | 0.02 | 182.26 | 3.65 |
| P01UC030 | kg | Puntas 20x100 | 0.15 | 6.52 | 0.98 |
| P03AAA020 | kg | Alambre atar 1,30 mm. | 0.5 | 0.75 | 0.38 |
| M13CP100 | ud | Puntal telesc. normal 1,40m (maquinaria) | 0.014 | 13.42 | 0.19 |
|  |  | Total |  |  | 15.81 |

**E05HSF010** m2 ENCOFRADO METÁLICO EN PILARES
Precio: 7.15
Encofrado y desencofrado de pilares hasta 3 m. de altura y 0,16 m2. de sección, con chapas metálicas de 300x50 cm.

| Código | Ud | Descripción | Rendimiento | Precio | Importe |
|---|---|---|---|---|---|
| MO_1 | h | Oficial de 1ª | 0.118 | 17.7 | 2.09 |
| MO_3 | h | Ayudante | 0.118 | 15.3 | 1.81 |
| M13EF010 | m2 | Encof. chapa hasta 1 m2.10 p. (maquinaria) | 1 | 2.88 | 2.88 |
| P01UC030 | kg | Puntas 20x100 | 0.05 | 6.52 | 0.33 |
| P03AAA020 | kg | Alambre atar 1,30 mm. | 0.05 | 0.75 | 0.04 |
|  |  | Total |  |  | 7.15 |

**E05HVE030** m2 ENC.ZUNCHOS CON MADERA 4 POS.
Precio: 19.55
Encofrado y desencofrado de zunchos con tableros de madera de pino de 22 mm., considerando 4 posturas. Según norma NTE-EME.

| Código | Ud | Descripción | Rendimiento | Precio | Importe |
|---|---|---|---|---|---|
| MO_1 | h | Oficial de 1ª | 0.262 | 17.7 | 4.64 |
| MO_3 | h | Ayudante | 0.262 | 15.3 | 4.01 |
| M13EM030 | m2 | Tablero encofrar 22 mm. 4 p. | 1 | 1.96 | 1.96 |
| M13CP105 | ud | Puntal telesc. normal 3 m | 0.5 | 11.56 | 5.78 |
| P01EM280 | m3 | Madera pino encofrar 22 mm. | 0.015 | 182.26 | 2.73 |
| P01UC030 | kg | Puntas 20x100 | 0.06 | 6.52 | 0.39 |
| P03AAA020 | kg | Alambre atar 1,30 mm. | 0.05 | 0.75 | 0.04 |
|  |  | Total |  |  | 19.55 |

**E10ATV450** m2 POLIURETANO PROYECTADO
Precio: 9.59
Aislamiento térmico mediante espuma rígida de poliuretano fabricada in situ realizado por proyección sobre la cara interior del cerramiento de fachada, con una densidad nominal de 40 kg/m3. y 40 mm. de espesor nominal, s/UNE-92120-2, i/maquinaria auxiliar y medios auxiliares, medido s/UNE 92310.

| Código | Ud | Descripción | Rendimiento | Precio | Importe |
|---|---|---|---|---|---|
| MO_1 | h | Oficial de 1ª | 0.175 | 17.7 | 3.10 |
| MO_3 | h | Ayudante | 0.175 | 15.3 | 2.68 |
| P07TO010 | kg | Isocianato (material) | 0.8 | 2.23 | 1.78 |
| P07TO020 | kg | Poliol 9131 (material) | 0.8 | 2.23 | 1.78 |
| P07W150 | ud | P.p. maquinaria proyección (material) | 1 | 0.25 | 0.25 |
|  |  | Total |  |  | 9.59 |

**0FM008** M2 REMATE DE CHAPA PLEGADA DE ACERO GALVANIZADO LACADO E=1,2 MM
Precio: 27.3
REMATES DE FACHADA FORMADO POR:
- CHAPA PLEGADA DE ACERO LACADO DE 2 MM. DE ESPESOR, CON ACABADO A BASE DE LACADO COLOR A ELEGIR POR LA DF.
-COLOCACION MEDIANTE FIJACIÓN MECÁNICA OCULTA SOBRE ESTRUCTUIRA EXISTENTE.
INCLUSO APERTURA Y TRATAMIENTO DE HUECOS, PASO DE INSTALACIONES, TORNILLERÍA, ANCLAJES PARA SUELO Y TECHO, DESARROLLOS, VUELTAS, PLIEGUES, ENCUENTROS, CORTES, MERMAS, LIMPIEZA, SELLADO DE JUNTAS Y UNIONES, TODAS LAS AYUDAS Y MEDIOS AUXILIARES NECESARIOS PARA LA CORRECTA REALIZACIÓN DE LA PARTIDA.
EJECUTADO SEGÚN PRESCRIPCIONES DEL FABRICANTE, PLANOS DE PROYECTO E INDICACIONES DE LA DF.
MEDIDA LA SUPERFICIE EJECUTADA DEDUCIENDO HUECOS >0.5M2

| Código | Ud | Descripción | Rendimiento | Precio | Importe |
|---|---|---|---|---|---|
| MO_1 | h | Oficial de 1ª | 0.437 | 17.7 | 7.73 |
| MO_2 | h | Peón especialista | 0.437 | 14.9 | 6.51 |
| P09W040 | m2 | CHAPA ACERO LACADO E=1,2 MM (material) | 1.05 | 11.43 | 12.00 |
| _W0010 | UD | Pequeño material | 2 | 0.53 | 1.06 |
|  |  | Total |  |  | 27.3 |

**0FM009** M2 CHAPA GRECADA 170/50/1 MM.
Precio: 28.08
CHAPA GRECADA DE ACERO GALVANIZADO LACADO EN COLOR A ELEGIR POR LA D.F. MODELO EUROMODUL44 E=1 MM. DE LA CASA EUROPERFIL O SIMILAR INCLUSO CORTES, MERMAS, SOLAPES, EJECUCIÓN DE ENCUENTROS Y HUECOS.

| Código | Ud | Descripción | Rendimiento | Precio | Importe |
|---|---|---|---|---|---|
| MO_1 | h | Oficial de 1ª | 0.131 | 17.7 | 2.32 |
| MO_2 | h | Peón especialista | 0.131 | 14.9 | 1.95 |
| 0FE003 | M2 | CHAPA GRECADA 170/50/1 | 1.05 | 15.66 | 16.44 |
| EFF2001 | ml | Remates Esquinas e inferiores (material) | 0.8 | 7.89 | 6.31 |
| _W0010 | UD | Pequeño material | 2 | 0.53 | 1.06 |
|  |  | Total |  |  | 28.08 |

**0FM009B** M2 CHAPA GRECADA PERFORADA 170/50/1 MM.
Precio: 32.29
CHAPA GRECADA DE ACERO GALVANIZADO LACADO EN COLOR A ELEGIR POR LA D.F. MODELO EUROMODUL44 E=1 MM. DE LA CASA EUROPERFIL O SIMILAR INCLUSO CORTES, MERMAS, SOLAPES, EJECUCIÓN DE ENCUENTROS Y HUECOS.

| Código | Ud | Descripción | Rendimiento | Precio | Importe |
|---|---|---|---|---|---|
| MO_1 | h | Oficial de 1ª | 0.131 | 17.7 | 2.32 |
| MO_2 | h | Peón especialista | 0.131 | 14.9 | 1.95 |
| 0FE004 | M2 | CHAPA GRECADA PERFORADA 170/50/1 (material) | 1 | 20.65 | 20.65 |
| EFF2001 | ml | Remates Esquinas e inferiores | 0.8 | 7.89 | 6.31 |
| _W0010 | UD | Pequeño material | 2 | 0.53 | 1.06 |
|  |  | Total |  |  | 32.29 |

**0HV011** KG KG PERFILES DE ACERO GALVANIZADO
Precio: 3.25
KG EN PERFILES DE ACERO GALVANIZADO LACADO EN ESTRUCTURAS AUXILIARES RECTAS O CURVAS, DISPUESTOS SEGÚN PLANOS DE PROYECTO, ATORNILLADA O SOLDADA EN TALLER Y/O EN OBRA, ANCLADOS A PARAMENTO VERTICAL U HORIZONTAL MEDIANTE PERFILES DE ACERO ATORNILLADA. INCLUSO CORTE Y ELABORACION, MONTAJE, LIJADO, MEDIOS AUXILIARES, CARGA, DESCARGA; P.P. DE SOLDADURA PREVIA ADECUADA PARA EL MATERIAL, LIMPIEZA DE BORDES, PLETINAS, PERNOS, ANCLAJES EXPANSIVOS, PIEZA ESPECIALES, MECANIZADOS, SOLDADURA, REPASOS CON PINTURA ESPECIAL PARA GALVANIZADOS, ESMERILADOS, TAPAS, TORNILLERIA, ANCLAJES, RESINAS, ACCESORIOS Y LIMPIEZA. TOTALMENTE TERMINADA. MEDIDO EL PESO NOMINAL DEL PERFIL SIN CONTABILIZAR PESO DE SOLDADURAS.

| Código | Ud | Descripción | Rendimiento | Precio | Importe |
|---|---|---|---|---|---|
| MO_1 | h | Oficial de 1ª | 0.044 | 17.7 | 0.78 |
| MO_2 | h | Peón especialista | 0.044 | 14.9 | 0.66 |
| JKASMDH | KG | PERFILES DE ACERO GALVANIZADO (material) | 1 | 1.76 | 1.76 |
| _W0010 | UD | Pequeño material | 0.1 | 0.53 | 0.05 |
|  |  | Total |  |  | 3.25 |

**A03S020** m3 HORMIGÓN AISLANTE (650 kg/m3)
Precio: 96.74
Hormigón aislante de densidad 650 kg/m3, con cemento CEM II/B-P 32,5 N y arcilla expandida tipo G-3 o F-3, confeccionado en obra con hormigonera de 250 l.

| Código | Ud | Descripción | Rendimiento | Precio | Importe |
|---|---|---|---|---|---|
| MO_2 | h | Peón especialista | 1.619 | 14.9 | 24.12 |
| M03HH070 | h. | Hormigonera 250 l. eléctrica (maquinaria) | 0.5 | 2.16 | 1.08 |
| P01AL010 | m3 | Arcilla expandida F-3 (3-10 mm) granel (material) | 1.1 | 53.21 | 58.53 |
| P01CC020 | t. | Cemento CEM II/B-P 32,5 N sacos | 0.15 | 85.91 | 12.89 |
| P01DW050 | m3 | Agua obra | 0.12 | 0.97 | 0.12 |
|  |  | Total |  |  | 96.74 |

**A02A080** m3 MORTERO CEMENTO M-5
Precio: 62.57
Mortero de cemento CEM II/B-P 32,5 N y arena de río de tipo M-5 para uso corriente (G), con resistencia a compresión a 28 días de 5,0 N/mm2, confeccionado con hormigonera de 200 l., s/RC-08 y UNE-EN-998-1:2004.

| Código | Ud | Descripción | Rendimiento | Precio | Importe |
|---|---|---|---|---|---|
| MO_2 | h | Peón especialista | 1.487 | 14.9 | 22.16 |
| P01CC020 | t. | Cemento CEM II/B-P 32,5 N sacos | 0.27 | 85.91 | 23.20 |
| P01AA020 | m3 | Arena de río 0/6 mm. | 1.09 | 14.7 | 16.02 |
| P01DW050 | m3 | Agua obra | 0.255 | 0.97 | 0.25 |
| M03HH020 | h. | Hormigonera 200 l. gasolina | 0.4 | 2.36 | 0.94 |
|  |  | Total |  |  | 62.57 |

**H0002** m3 HORM. HA-30/P/20/I LOSA V. MAN.
Precio: 120.59
Hormigón HA-30/P/20/I, elaborado en central en losas de cimentación, incluso vertido por medios manuales, vibrado y colocado. Según normas NTE-CSL , EHE-08 y CTE-SE-C.

| Código | Ud | Descripción | Rendimiento | Precio | Importe |
|---|---|---|---|---|---|
| MO_1 | h | Oficial de 1ª | 0.875 | 17.7 | 15.49 |
| MO_2 | h | Peón especialista | 0.875 | 14.9 | 13.04 |
| M11HV120 | h. | Aguja eléct.c/convertid.gasolina D=79mm. (maquinaria) | 1 | 4.37 | 4.37 |
| P01HA030 | m3 | Hormigón HA-30/P/20/I central (material) | 1.15 | 76.25 | 87.69 |
|  |  | Total |  |  | 120.59 |

**J0001** ml Junta para pavimento
Precio: 9.66

| Código | Ud | Descripción | Rendimiento | Precio | Importe |
|---|---|---|---|---|---|
| MO_2 | h | Peón especialista | 0.175 | 14.9 | 2.61 |
| MO_3 | h | Ayudante | 0.175 | 15.3 | 2.68 |
| J_0001 | ml | Junta Juntocent o similar (material) | 1 | 4.37 | 4.37 |
|  |  | Total |  |  | 9.66 |

**A05M030** ms ALQ. M2 ENCOF. MURO 2 CARAS h=6m
Precio: 12.53
Mes alquiler m2 de encofrado de muro 2 caras de 6 m. de altura con panel metálico-fenólico de 3,00x1,00 m. con grapa unión paneles.

| Código | Ud | Descripción | Rendimiento | Precio | Importe |
|---|---|---|---|---|---|
| M13EA510 | d. | Panel metálico-fenól. 3,00x1,00 (maquinaria) | 9.9 | 0.95 | 9.41 |
| M13EA520 | d. | Grapa unión paneles met. (maquinaria) | 40 | 0.07 | 2.80 |
| M13EA530 | d. | Tuerca palomilla (maquinaria) | 3.6 | 0.02 | 0.07 |
| M13EA540 | d. | Placa tuerca palomilla (maquinaria) | 3.6 | 0.02 | 0.07 |
| M13EA550 | d. | Barra dywidag 1,00 m. (maquinaria) | 9 | 0.02 | 0.18 |
|  |  | Total |  |  | 12.53 |

**A06T050** h. GRÚA TORRE 40 m. FLECHA, 1000 kg.
Precio: 22.07
Alquiler de grúa torre de 40 m. de flecha y 1.000 kg. de carga en punta, incluyendo cimentación, montaje, desmontaje y medios auxiliares.

| Código | Ud | Descripción | Rendimiento | Precio | Importe |
|---|---|---|---|---|---|
| M02GT250 | ms | Alquiler grúa torre 40 m. 1000 kg. (maquinaria) | 0.006 | 1084.78 | 6.51 |
| M02GT360 | ms | Contrato mantenimiento | 0.006 | 106.22 | 0.64 |
| M02GT370 | ms | Alquiler telemando | 0.006 | 50.62 | 0.30 |
| M02GT320 | ud | Mont/desm. grúa torre 40 m. flecha (maquinaria) | 0.001 | 3209.01 | 3.21 |
| M02GE050 | h. | Grúa telescópica autoprop. 60 t. | 0.036 | 98.02 | 3.53 |
| M02GT380 | ud | Tramo de empotramiento grúa torre <40 m. | 0.001 | 1463.1 | 1.46 |
| E04AB040 | kg | ACERO CORR. PREFOR. B 500 S | 1.613 | 1.24 | 2.00 |
| E04CM050 | m3 | HORM. HA-25/P/20/I V. MANUAL | 0.046 | 96.04 | 4.42 |
|  |  | Total |  |  | 22.07 |

## Recursos

**MO_1** h Oficial de 1ª
Oficial de 1ª
MO_1 h. Oficial de 1ª

**PMET1** UD PUERTA METALICA PARA PINTAR EI2 60-C5 TIPO PA1C y PA1Cs
PUERTA METALICA PARA PINTAR EI2 60-C5 TIPO PA1C y PA1Cs
(pintura incluida)

**PMET9** UD PUERTA METALICA DOBLE PARA PINTAR EI2 60-C5 , TIPO PA2D
PUERTA METALICA DOBLE PARA PINTAR, TIPO PA2D (pintura incluida)

**gui0001** UD GUIA TIPO KLEIN ADECUADA AL PESO DE LA HOJA
guía tipo kleim adecuada al peso de la hoja

**clim1** m2 acristalamiento térmico 10/12/6
acristalamiento termico 10/12/6

**URBALC** M2 Formacion de balcones descrita
Formacion de

**CE0013m** ml formacion de remate mediante materiales descritos
cc

**%CIN0011** % Elementos complementarios para ejecución de la partida
Muretes guia y demolición de los mismos, equipo apantallador en obra, juntas

**con0001** UD CONDENA DE ACERO INOX CON MULETILLA Y BOTON SEÑALIZACION
CONDENA DE ACERO INOX CON MULETILLA Y BOTON SEÑALIZACIÓN E

**ec003** ud CRET 124
Pieza macho de pasador Goujon CRET-124, "EDING APS", compuesta de vástago de 24 mm de diámetro y placas de reparto con pernos integrados, de acero inoxidable clase 1.4462/1.4401 según UNE-EN 10088-1 y clase III de resistencia a la corrosión según SIA 179, dúctil, trabajado en frío, con límite elástico 780 N/mm², que cumple con las normas UNE-EN ISO 3651-1 y UNE-EN 10002-1.

**E02ES020** m3 EXC.ZANJA SANEAM. T.DURO A MANO
Excavación en zanjas de saneamiento, en terrenos de consistencia dura, por medios manuales, con extracción de tierras a los bordes, y con posterior relleno y apisonado de las tierras procedentes de la excavación y con p.p. de medios auxiliares.

**_TO326** u Pasamuros para tubo ø 315
Pasamuros para tubo de ø 315 mm a base de contratubo PVC ø 400 mm y longitud según espesor de muro, fondo de junta tipo Policord de Fosroc de ø 50 mm por ambas caras y posterior sellado con masilla de poliuretano tipo Sikaflex HP-1 por ambas caras

**EBEZ.2a** M3 Excavación máquin.zanja t/blando
Excavación en zanjas en terrenos de consistencia blanda, con máquina retroexcavadora, incluso carga y transporte de productos a vertedero, medido sobre perfil. Según NTE-ADZ-4.

**EBRZ.1cb** M3 Rell.zanjas arena b.vibrante
Relleno de zanjas y pozos con arena a pie de tajo, incluso compactado con bandeja vibrante en tongadas de 30 cm. de espesor. Según NTE-ADZ-12.

**ECSZ.1b** M2 Encofrado zapatas aisl.c/tablón
Encofrado y desencofrado de zapatas aisladas de cimentación, con tablón de 50 mm., incluso p.p.de clavazón, alambre de trincar y medios auxiliares. Según NTE-EME y CSZ.

**ECSZ.7a** M3 Sum.hgón.siderúr.HA-25 zap.aisl
Suministro, vertido, vibrado y curado de hormigón HA-25 N/mm2. de resistencia característica, árido 25/30 mm. consistencia plástica, elaborado con cemento CEM-III, en zapatas aisladas de cimentación. Según NTE-CSZ y EHE-98.

**ECSZ.3a** M3 Hormigón limpieza D-150
Suministro, vertido, vibrado y extendido de hormigón en masa, dosificación D-150 Kg/m3., para limpieza, relleno y nivelado de fondos de cimentación. Según NTE-CSZ y EHE-98.

**EBRZ.1ab** M3 Rell.zanjas t/propios b.vibrante
Relleno de zanjas y pozos con productos propios de la excavación, incluso compactado con bandeja vibrante en tongadas de 30 cm. de espesor. Según NTE-ADZ-12.

**EBEZ.6a** M3 Excavac.pozos t/blandos máquina
Excavación en pozos en terrenos de consistencia blanda, con máquina retroexcavadora, incluso carga y transporte de productos a vertedero, medido sobre perfil. Según NTE-ADZ-4.

**BD5Z00EM** u Rejilla fund.l=50cm,a=20cm
Rejilla de fundición nervada con cancelas de sujeccíon y tornillo, tipo Ulma, anchura 20 cm y longitud 50 cm

**ISG7700UR** PA Obra civil según detalle 4/203 y formación de pendientes hacia el pozo de bombeo
Obra civil según detalle 4/203

**BF2200G0** m Tuberia acero galvaniz. ø 4'
Tubería de acero soldado y galvanizado para uso alimentario, unión roscada ø 4' espesor de pared 4,5 mm masa 12,50 kg/m

**BFY200KB** u Abrazadera isofón.ac.galv.ø 4'+varill.M8
Abrazadera de acero galvanizado isofónica tipo Mupro mod. Optimal para tubo de 4' con varilla roscada M-8, varilla galvanizada de 40 cm de longitud y taco metálico roscable

**BFW200G1** u Conjunto acces.tub.galv.ø 4'
Conjunto de piecerío de fundición maleable roscados y estopa para tubería de acero galvanizado ø 4'

**ICA_0010A** u Válv.reductora presión fund.Ø50
Válvula reduct.presión DN32

**gh76** ud Sumidero sifonico cubiertas PVC D=110 con sombrerete
Sumidero sif«nico PVC D=110 mm

**_TO321** u Pasamuros para tubo ø 110
Pasamuros para tubo de ø 110 mm a base de contratubo PVC ø 125 mm y longitud según espesor de muro, fondo de junta tipo Policord de Fosroc de ø 15 mm por ambas caras y posterior sellado con masilla de poliuretano tipo Sikaflex HP-1 por ambas caras

**_TO322** u Pasamuros para tubo ø 125
Pasamuros para tubo de ø 125 mm a base de contratubo PVC ø 160 mm y longitud según espesor de muro, fondo de junta tipo Policord de Fosroc de ø 20 mm por ambas caras y posterior sellado con masilla de poliuretano tipo Sikaflex HP-1 por ambas caras

**_TO323** u Pasamuros para tubo ø 160
Pasamuros para tubo de ø 160 mm a base de contratubo PVC ø 200 mm y longitud según espesor de muro, fondo de junta tipo Policord de Fosroc de ø 25 mm por ambas caras y posterior sellado con masilla de poliuretano tipo Sikaflex HP-1 por ambas caras

**_TO323b** u Pasamuros para tubo ø 200
Pasamuros para tubo de ø 200 mm a base de contratubo PVC ø 250 mm y longitud según espesor de muro, fondo de junta tipo Policord de Fosroc de ø 25 mm por ambas caras y posterior sellado con masilla de poliuretano tipo Sikaflex HP-1 por ambas caras

**_TO323c** u Pasamuros para tubo ø 250
Pasamuros para tubo de ø 250 mm a base de contratubo PVC ø 315 mm y longitud según espesor de muro, fondo de junta tipo Policord de Fosroc de ø 25 mm por ambas caras y posterior sellado con masilla de poliuretano tipo Sikaflex HP-1 por ambas caras

**SSPEED01** ud SaniSpeed de Sanitrit bombeo
SGDF

**_FG385** u Juego ramalillos flex.l=40cm
Juego de ramalillos flexibles de 40 cm de longitud

**_IIJ62** m Sellado juntas ap.sanit.c/silicona fung
Sellado de juntas de aparatos sanitarios con paramentos a base de silicona acética blanca fungicida y anti-moho tipo Dow Corning SI 185 sanitarios, previa limpieza con alcohol de la junta

**_FG380** u LLave paso escuadra ø 1/2' latón cr
Llave de paso escuadra de ø 1/2' de latón cromado

**349567** u Inodoro tq bajo blanco Meridian compacto completo
Inodoro de porcelana blanca serie Victoria de Roca con taza para tanque bajo, fijaciones, tanque con tapa y mecanismo pulsador, asiento y tapa lacados con bisagras acetáticas

**BJ14006I** u Inodoro p/minusválidos porcelana vitrificada blanca,Access roca
Inodoro para minusválidos de porcelana vitrificada color blanco con apertura frontal, tipo Prestosystem serie Prestowash 710, tanque con tapa en ABS y mecanismos de alimentación y descarga con mando neumático, asiento extraible en ABS

**IFF140MAT** UD GRIFO TEMP SPRINT ROCA C/ACCES
DDDDDD

**IFF250_B** UD FLUXOR AQUALINE 1/2"
A

**_IFL.010MAD** Legalización y documentación
DOCUMENTACIÓN FINAL INCLUYENDO:
- REALIZACIÓN Y ENTREGA DE 5 COPIAS DE LA DOCUMENTACIÓN "AS BUILT" EN FORMATO PAPEL A LA DIRECCIÓN FACTULTATIVA, Y UNA COPIA EN FORMATO ELECTRÓNICO. IDIOMA CASTELLANO.
-DOCUMENTACIÓN Y LEGALIZACIÓN DE TODAS LAS INSTALACIONES A REALIZAR, INCLUYENDO TRABAJOS Y TRÁMITES ANTE LAS AUTORIDADES COMPETENTES, FIRMADO Y VISADO DE PROYECTOS POR TÉCNICO COMPETENTE DE LA EMPRESA CONSTRUCTORA, CERTIFICADOS DE PRUEBAS Y MATERIALES Y CERTIFICADO DE FIN DE OBRA FIRMADO Y VISADO POR TÉCNICO COMPETENTE DE LA EMPRESA CONSTRUCTORA, GASTOS DE REDACCIÓN Y COPIADO DE LA DOCUMENTACIÓN.
-CONTROL DE CALIDAD
-SEGURIDAD Y SALUD
-LIBRO DEL EDIFICIO Y DEMAS DOCUMENTACIÓN EXIGIDA POR EL CODIGO TECNICO.
-TRAMITACIONES OFICIALES ANTE LOS ORGANISMOS OFICIALES CORREPONDIENTES CON CUANTA DOCUMENTACION VISADA Y SIN VISAR FUERA NECESARIA PRESENTAR, ASI COMO ANTE LA DELEGACION DE INDUSTRIA Y COMPAÑIAS SUMINISTRADORAS CORRESPONDIENTES,

**OFYELM.5i** Ml CABLE RZ1K 0,6/1 KV DE SECCION DE CONDUCTOR 5x10 MM2
CABLE RZ1K 0,6/1 KV DE SECCION DE CONDUCTOR 5x16 MM2

**OFBGY2C645** U P.P.SOP.TECHO Y SUELO B66
PARTE PROPORCIONAL DE ELEMENTOS DE SOPORTE PARA BANDEJAS TIPO REJIBAND, DE COLOR GRIS RAL 7030 MONTADAS SOBRE SOPORTES DE TECHO Y SUELO

**OFBGW2C6** U P.P.ACCESORIOS Y ELE.ACAB
PARTE PROPORCIONAL DE ACCESORIOS Y ELEMENTOS DE ACABADO PARA BANDEJAS DE REJIBAND, DE COLOR GRIS RAL 7030

**_EB400b** Ml Bandeja PVC M1 100x300 con tapa
Bandeja PVC M1, IK 10, 100x300 con tapa

**IFC_50003A** UD TOMA SCHUKO SUPERFICIAL ESTANCO
STOMA SCHUKO SUPERFICIAL ESTANCO

**IFC_50100A** UD INTERRUPTOR DOBLE DE EMPOTRAR
AA

**IFD_20120A** ML CABLE BUS KNX
CABLE BUS KNX DE 2X2X0.8MM2. DOS CONDUCTORES DESTINADOS PARA BUS (ROJO-NEGRO) MÁS DOS CONDUCTORES (AMARILLO-BLANCO) RESERVADOS. VELOCIDAD DE TRANSFERENCIA DE 9.600 BPS. PARA INSTALACIÓN FIJA, SUPERFICIAL Y EMPOTRADA BAJO TUBO. TENSIÓN DE PRUEBA 2,5KV. APANTALLAMIENTO MEDIANTE CUBIERTA SINTÉTICA METALIZADA. AISLAMIENTO ELÉCTRICO DE MATERIAL SINTÉTICO. NO PROPAGADOR DE LLAMA NI DE FUEGO, SIN EMISION DE HALOGENOS Y BAJA EMISION DE HUMOS OPACOS Y CORROSIVOS, TENDIDO SOBRE BANDEJA EXISTENTE O BAJO TUBO FLEXIBLE EN EMPOTRAMIENTOS, PVC RIGIDO ESTANCO EN FALSOS TECHOS Y DE ACERO GALVANIZADO EN ZONAS VISTAS. INCLUSO P.P DE CAJAS DE DERIVACION, APERTURA Y CIERRE DE ROZAS, PASAMUROS, PASO DE FORJADOS, PIEZAS DE FIJACION, PEQUEÑO MATERIAL, ACCESORIOS Y MANO DE OBRA. SUMINISTRO, MONTAJE Y PRUEBAS.
INCLUSO P.P. DE TUBO FLEXIBLE EN CANALIZACIONES EMPOTRADAS SEGÚN ESPECIFICACIÓN DE LA D.F.

**IFD_20130A** UD CENTRAL USB
INTERFACE USB PARA CONECTAR UN DISPOSITIVO DE PROGRAMACIÓN O DE DIAGNÓSTICO CON UNA INTERFACE USB1.1 O USB2 AL INSTABUS EIB. PARA MONTAJE EN CARRIL DIN EN 50022. CON ACOPLADOR DE BUS INTEGRADO. REFERENCIA 681829 DE MERTEN O SIMILAR EN CALIDAD Y PRECIO. INSTALADO EN CUADROS ELÉCTRICOS DE PLANTA. INCLUIDO SUMINISTRO, INSTALACIÓN, PEQUEÑO MATERIAL Y PRUEBAS.

**IFD_60060A** UD LUMINARIA TIPO 6 2X18W
LUMINARIA FLUORESCENTE LINEAL EMPOTRADA ESTANCA

**IFD_60070A** UD LUMINARIA TIPO 7 1X50W
Foco empotrado basculante de aluminio tipo 7, GU5.3 P20 1x50W. Downlight cuadrado c/cristal, G24q3 IP44. Modelo ECLIPSE de BENEITO & FAURE o similar en calidad y precio. Incluido lámpara, balasto electrónico, mecamismo de fijación, bornas, terminales, p.p. de cableado y tubo de protección hasta caja de derivación de circuito principal, pasamuros, pequeño material y accesorios, según pliego de condiciones técnicas particulares. Color a definir por la DF. Suministro, instalación y pruebas.

**IFD_60080A** UD LUMINARIA TIPO 9 1X36W
Aplique en acero satinado tipo 9 2G11 P20 1x36W. Modelo SNAP51/FL de MACROLUX o similar en calidad y precio. Incluido lámpara, balasto electrónico, mecamismo de fijación, bornas, terminales, p.p. de cableado y tubo de protección hasta caja de derivación de circuito principal, pasamuros, pequeño material y accesorios, según pliego de condiciones técnicas particulares. Suministro, instalación y pruebas.

**IFD_60090A** UD DOWNLIGHT SUPERFICIE 2X32W
PROYECTOR EXTERIOR 70 W

**_IFL.010PCI** Legalización y documentación
DOCUMENTACIÓN FINAL INCLUYENDO:
- REALIZACIÓN Y ENTREGA DE 5 COPIAS DE LA DOCUMENTACIÓN "AS BUILT" EN FORMATO PAPEL A LA DIRECCIÓN FACTULTATIVA, Y UNA COPIA EN FORMATO ELECTRÓNICO. IDIOMA CASTELLANO.
-DOCUMENTACIÓN Y LEGALIZACIÓN DE TODAS LAS INSTALACIONES A REALIZAR, INCLUYENDO TRABAJOS Y TRÁMITES ANTE LAS AUTORIDADES COMPETENTES, FIRMADO Y VISADO DE PROYECTOS POR TÉCNICO COMPETENTE DE LA EMPRESA CONSTRUCTORA, CERTIFICADOS DE PRUEBAS Y MATERIALES Y CERTIFICADO DE FIN DE OBRA FIRMADO Y VISADO POR TÉCNICO COMPETENTE DE LA EMPRESA CONSTRUCTORA, GASTOS DE REDACCIÓN Y COPIADO DE LA DOCUMENTACIÓN.
-CONTROL DE CALIDAD
-SEGURIDAD Y SALUD
-LIBRO DEL EDIFICIO Y DEMAS DOCUMENTACIÓN EXIGIDA POR EL CODIGO TECNICO.
-TRAMITACIONES OFICIALES ANTE LOS ORGANISMOS OFICIALES CORREPONDIENTES CON CUANTA DOCUMENTACION VISADA Y SIN VISAR FUERA NECESARIA PRESENTAR, ASI COMO ANTE LA DELEGACION DE INDUSTRIA Y COMPAÑIAS SUMINISTRADORAS CORRESPONDIENTES,

**IIA_10018.A** Ud Colectores Solares
Conjunto de 48 solares

**IIB_40024.A** Ud Filtro
Material

**IIB_40025.A** Ud Manguito antivibratorio
Material

**IIB_40035.A** Ud CONJ. MED. PRESION BOMBAS
G

**YICT.0115A** Ml Coq. elastomérica D= 1 1/2" e=9
Coq. elastomérica D= 1 /12" e=9

**IIC_0020.A** Ud VENTILADOR
Soporte

**IIB_30010.A** M2 Chapa acero galvanizado 0,8mm
Condu

**IIB_30011.A** M2 INTRAVER
Aislamiento intraver

**IIB_30015.A** M2 Chapa acero galvanizado 0,6mm
Condu

**IIB_40051.A** Ud Filtro
Material

**IIB_40050.A** Ud Filtro
Material

**YICT.0067A** Ml Aislamiento AF 1 1/4"
Aislamiento AF 1 1/2"

**YICT.0135A** Ml Coq. elastomérica D= 1 1/2" e=9
Coq. elastomérica D= 1 /12" e=9

**IIB_6025.a** u Rejilla AH-A 225x125
gfd

**IIB_60251.A** Ud Boca extracción
Difusor lineal

**IIE_10010A** UD CUADRO ORDINARIO CLIMATIZACION (COC)
CUADRO SECUNDARIO CTA10 (CUADRO TORRE A PLANTA 1 ORDINARIO )

**IIEE_10030A** UD CUADRO CLIMATIZACION CPD (CCPD)
SSS

**IJB_0050.A** UD MATERIAL VAINA PROTECTORA ø=4"
Material vaina protec.

**SICT.1d** M Tubería acero negro ø=2"
Tubería acero negro liso DIN 2440 de ø=2"

**SIFC.8ae** UD Mang. int. doble ac. negroø 2"
Manguito interior doble de acero negro ø 2", según DIN 2950.

**SICT.1f** M Tubería acero negro ø=1 1/2"
Tubería acero negro liso DIN 2448 de ø=1½"

**SIFC.3agga** UD Codo ac. negro ø1 1/2"H-H
Codo ac. negro ø1½"H-H

**SIFC.8ag** UD Mang. int. doble ac. negroø 1 1/2"
Manguito interior doble de acero negro ø 1½", según DIN 2950.

**SICTT.1f** M Tubería acero negro ø=1 1/4"
Tubería acero negro liso DIN 2448 de ø=1 1/4"

**SIFCT.3agga** UD Codo ac. negro ø1 1/4"H-H
Codo ac. negro ø11/4"H-H

**SIFCT.8ag** UD Mang. int. doble ac. negroø 1 1/4"
Manguito interior doble de acero negro ø 11/4", según DIN 2950.

**IJB_0040.A** UD MATERIAL VAINA PROTECTORA ø=2"
Material vaina protec.

**IQA_0060.B** UD TARJETA INTEGRACION
DA

**IQB_0010.A** ML BUS DE COMUNICACIONES ETHERNET
SFA

**IQB_0020.A** ML BUS DE COMUNICACIONES LON
SFA

**IQB_0050.A** ML BUS DE COMUNICACIONES MOD BUS
SFA

**IQC_0010.A** UD SUBESTACIÓN DE CONTROL CUBIERTA
Subestación de control en cubierta (CGT-NSOT-1) que incluye:
· 1 controlador XXXX libre(E/S) con comunicacion LON
· X modulos interfaz P-Bus
· X modulos de conexion a bus XX
· X modulos de alimentación
· X modulos de X E/S universales
· X modulos de X entradas digitales
. X modulos de X salidas reles
· Cuadro electrico de control para alojar un controlador XXX y dos lineas de modulos de union XXXX. Dispone de diferencial, magnetotermicos, toma de corriente y cableados a bornas de señales con alimentacion. Para gestionar 25 EA 71 ED 0 SA 9 SD, con señales disponibles en módulos para una ampliación del 20%
Incluso comunicación con autómatas de enfriadoras, cuadro de calderas y variadores de frecuencia. Programación y pruebas, totalmente instalado y comprobado su correcto funcionamiento. Las señales digitales E/S dispondrán de un relé de aislamiento con led de señalización de estado. Incluyendo contactos auxiliares, cableado, interconexión, elementos de visualización y alarma de datos en campo (leds, pantallas,...).

**IQD_0011.B** Ud Pantalla montaje intemperie
AD

**IQD_0051.A** Ud PRESOSTATO DIFERENCIAL
ASD

**IQD_0061.A** Ud SONDA COMBINADA DE TEMPERATURA Y HUMEDAD
ASD

**IT_DI001** UD Unidad Central de Control
Unidad Central y de comunicación Galaxy XGY-D264C de Honeywell o equivalente en calidad y precio a aprobación de dirección facultativa.
Las características principales del equipon son:
- 16 zonas en placa ampliable hasta 264 multiplexadas /RF.
- Hasta 67 programaciones semanales.
- 32 áreas independientes protegidas
- Admite hasta 16 teclados (incluyendo teclados táctiles gráficos-2-)
- Registro de 1.500 eventos de intrusión.
- Admite varias opciones de comunicación ( RTB , RDSI, ETHERNET).
- Posibilidad de control de accesos para 32 puertas, con registro de incidencias de 1000 eventos
- Cumple norma EN50131-1 . Grado 3.Clase II

**_IIJ75** m Masilla pol. Sikaswell S para sellado
Masilla de poliuretano Sikaswell S para sellado

**_TO184** u Sifón PVC ø 110,e=3,2mm
Sifón realizado con dos codos de 135°, codo de 90° y trozos de tubo de PVC tipo Terrain serie 'C' ø 110 mm y espesor de pared 3,2 mm unión por encolado

**ULMU150K** m Canaleta horm.polímero U 150 K
Canaleta corrida de pendiente contínua (0,05%) de hormigón polímero tipo Ulma mod. U 100 K con perfil de remate de acero galvanizado, anchura útil 100 cm y altura variable

**RAGENTR** u Rejilla ac galv entramada perf.l=50cm,a=15cm
Rejilla de fundición nervada con cancelas de sujeccíon y tornillo, tipo Ulma, anchura 10 cm y longitud 50 cm

**IVE_60062A** UD LUMINARIA TIPO 20 FAROLA TIPO ZICK
A

**rp0001** m2 pulido
material descrito

**RT000** M2 FALSO TECHO DE CY PINTADO CONTINUO T8
Falso techo de PLANCHAS DE CARTON-YESO DE 15 MM DE ESPESOR, atornillada a estructura oculta de acero galvanizado realizada con perfiles de techo continuo de 40 mm., suspendida con tacos y varilla roscada galvanizada, incluso efuerzos para alojar elementos de instalaciones, replanteo, nivelación y p.p.de acabado de juntas con cinta y pasta, accesorios de fijación, foseado perimetral de 5x5cm, limpieza y medios auxiliares, INCLUSO Pintura plástica lisa sobre paramentos HORIZONTALES de carton yeso, color A ELEGIR POR LA D.F., formada por limpieza y preparación del soporte si fuera necesario, repaso parcial de fondo y dos manos de acabado, aplicado con pistola y/o rodillo/brocha en remates, incluso emplastecidos necesarios, protecciones previas, limpieza posterior y todos los medios auxiliares especiales o no, necesarios para la terminacion de los trabajos;Medida la superficie ejecutada deduciendo huecos mayores de 1 m2. Todo ello según nte/rpp-24 y normativa en vigor correspondiente.
TODO SEGUN PROYECTO E INDICACIONES DE LA D.F. MEDIDA LA SUPERFICIE EJECUTADA. Según NTE-RTC y CTE

**% MAUR2** % Medios auxiliares y martillo
2

**E04AB040** kg ACERO CORR. PREFOR. B 500 S
Acero corrugado B 500 S, preformado en taller y colocado en obra. Según EHE-08 y CTE-SE-A.

**E04CM050** m3 HORM. HA-25/P/20/I V. MANUAL
Hormigón en masa HA-25/P/20/I, elaborado en central en relleno de zapatas y zanjas de cimentación, incluso encamillado de pilares y muros, vertido por medios manuales, vibrado y colocación. Según normas NTE-CSZ , EHE-08 y CTE-SE-C.

**JKASMDH** KG PERFILES DE ACERO GALVANIZADO
PERFIL
